# Preisliste 2008
Leistungsbeschreibung (GAEB 90, DA81)
Auftraggeber: Oertli Rohleder

## Ausschreibungstexte
Datum: 300408

**1 OERTLI Alarm- und Steuermodul AM35 für Optimat GMR 4000 condens**
OERTLI  Alarm- und Steuermodul AM35
für Optimat GMR 4000 condens

Kolli GR 12

Bestell-Nr.:  0279592
Menge: 1,000 Stck

**2 PRUEFSOCKEL UP 711 PASSEND ZU STEUERGERA ET TF 801,802**
OERTLI Prüfsockel UP711
Passend zu Steuergerät TF 801/802

Bestell-Nr.:  076437
Menge: 1,000 Stck

**3 OERTLI Prüfbrenner PB 2 mit Absperrhahn R 1/2"**
OERTLI Prüfbrenner PB 2 mit
Absperrhahn R 1/2"

Bestell-Nr.:  084357
Menge: 1,000 Stck

**4 AM7 Anode für OB-Speicher**
OERTLI Fremdstromanode f. OB-Speicher

Kolli AM 7

Bestell-Nr.:  092945
Menge: 1,000 Stck

**5 OERTLI Speicherfühler m.OETRONIC/Brücke für GSR140 (außer OBD 150 )**
OERTLI Speicherfühler
für GSR 140 mit OETRONIC 3
für die Kombination mit Unterstell- oder
Beistellspeichern
(nicht für OBD 150)

Kolli AD 212

bestehend aus:
- Speicherfühler
- Brückenstecker
- Einbauanleitung

Bestell-Nr.: 100000030
Menge: 1,000 Stck

**6 OERTLI Doppel-Klemmringverschraubung 15 mm EG 374, f. Duotubes,ohne Hartlöten**
OERTLI  Doppel-Klemmringver-
schraubung zur Verbindung von
Solar-Doppelrohren DUOTUBES
ohne Hartlöten

Cu 15 mm ( 2 Stück )
Kolli EG 374

Bestell-Nr.:  100000417
Menge: 1,000 Stck

**7 OERTLI Doppel-Klemmringverschraubung 18 mm EG 375, f. Duotubes,ohne Hartlöten**
OERTLI  Doppel-Klemmringver-
schraubung zur Verbindung von
Solar-Doppelrohren DUOTUBES
ohne Hartlöten

Cu 18 mm ( 2 Stück )
Kolli EG 375

Bestell-Nr.:  100000418
Menge: 1,000 Stck

**8 OERTLI Reduktion 15/18 mm für Anschluss DUOTUBES, EG 376**
OERTLI  Reduzierung 18/15 mm zum
Anschluss von Speichern POWERSUN,
OECOSUN und OECODENS an
Solar-Doppelrohr DUOTUBES
( nur in Verbindung mit Doppel-Klemm-
ringverschraubung 18 mm
( Art.- Nr.: 100000418 )

Kolli EG 376

Bestell-Nr.:  100000419
Menge: 1,000 Stck

**9 OERTLI Magnesium-Anode für OBC**
OERTLI Magnesium-Anode
für OBC 162/252-Speicher, Bausatz
- für Kessel ohne OE-tronic 3-Schaltfeld
- EA 103

Bestell-Nr.: 100000492
Menge: 1,000 Stck

**10 OERTLI Solarpumpengruppe OKS 6-8 für bis zu 4 Kollektoren oder 6 Module**
OERTLI Solar-Pumpengruppe OKS 6-8
für bis zu 3 Kollektoren SUN 270,
4 Module SUN 210
oder 6 Module SUN 3000 (6-m-Pumpe)
Diese Pumpengruppe verfügt über:
eingebaute Solarpumpe,
Rückschlagklappen, Sicherheitsgruppe
Manometer, Entlüftung,
Füllmöglichkeit, Thermometer,
Wandbefestigung,
Wandhalter und flex. Verbindungsleitung
für Ausdehnungsgefässe bis 25 Liter,
Wärmedämmschalen

Bestell-Nr.:100001008
Menge: 1,000 Stck

**11 Solarpumpengruppe OKS 9-20 für bis zu 8 Kollektoren oder 10 Module**
OERTLI Solar-Pumpengruppe OKS 9-20
für bis zu 4 Kollektoren SUN 210/270 in
Reihe ( bis zu 2 Feldern á 4 Kollektoren
= 8 Kollektoren )
oder 10 Module SUN 3000 (9-m-Pumpe)
Diese Pumpengruppe verfügt über:
eingebaute Solarpumpe,
Rückschlagklappen, Sicherheitsgruppe
Manometer, Entlüftung,
Füllmöglichkeit,Thermometer,
Wandbefestigung,
Wandhalter und flex.Verbindungsleitung
für Ausdehnungsgefässe bis 25 Liter,
Wärmedämmschalen

Bestell-Nr.:100001009
Menge: 1,000 Stck

**12 OERTLI Solarregelung OETROSOL C Kolli EC 183**
OERTLI SOLARREGLER OETROSOL C
für die Regelung einer Solaranlage mit
Solarspeicher, der mit bis zu 2
integrierten Solarwärmetauschern
ausgestattet ist (z.B. POWERSUN 350)
und 1 zusätzlicher Verbraucher ( z.B.
Plattenwärmetauscher ).
- mit Vbus-Anschluss
Regelt auch die modulierende Solarpumpe
der Pumpenstation OKS...
- mit digitaler Anzeige, einstellbare
  max.Temperaturbegrenzung auf 90 °C
- incl. Kollektor- und
  Speichertemperaturfühler
- Fühler PT 1000, Durchmesser 6 mm

Diese intelligenten und unabhängigen
Regelungen optimieren sich selbständig,
indem die Temperaturen von Kollektor und
Speicher ständig abgefragt werden
und die Drehzahl der Umwälzpumpe
angepasst wird (matched flow). Beide
Solarregelungen verfügen über eine
Pumpensteuerung zum Schutz der
Solaranlage vor Übertemperatur.

Kolli EC 183

Bestell-Nr.: 100001011
Menge: 1,000 Stck

**13 OERTLI SUN 270 Flachkollektor 2,68 m² mit SUNSELECT- Beschichtung**
OERTLI SUN 270 HOCHLEISTUNGS-
FLACHKOLLEKTOR 2,7 m²
- Hochselektive Beschichtung
  SUNSELECT (r) zur optimalen Ausnutzung der auftreffenden Sonneneinstrahlung
- Mäanderförmige Rohrschlangenanordnung mit integriertem Rücklaufrohr, dadurch Anschluss links unten
  oder rechts unten wahlweise
- Verstärkte Isolierung, auch im Randbereich zur Verminderung der
  Stillstandsverluste
- Gehäuse aus Aluminium, lichtbeständige
  Lackierung in anthrazit mit Rückwand
- Sicherheitsglas zur optimalen Hagelresistenz
- Verlegung in horizontaler und
  vertikaler Einbaulage möglich
- Indach- und Aufdachverlegung möglich
- zahlreiches Montage- und Hydraulikzubehör
- Tragegriffe zum einfacheren Transport
  aufs Dach sind als Zubehör erhältlich

Betriebsbedingungen
Arbeitsdruck :  2 bar
Max. Überdruck :  6 bar
Max.Arbeitstemperatur :  120 °C
Stillstandstemperatur :
- SUN 270 :  210 °C
geprüft nach den
Vergaberichtlinien des Blauen Engel
RAL UZ 73

Gesamtfläche (AG):  2,70 m2
Aperturfläche (AA) :  2,52 m2
Absorberfläche (AA):  2,51 m2
Breite:  1252 mm
Höhe:  2152 mm
Absorptionsfaktor :  95 +/- 1 %
Emissionsfaktor :  5 +/- 1 %
Durchflussmenge mit 4 Kollektoren in
Reihe (2,5 l/min):  55 Liter/m3h
Druckverlust "low flow" mit 4
Kollektoren in Reihe :  260 mbar
Druckverlust "high flow" mit 4
Kollektoren in Reihe :  600 mbar
Wärmeträgerinhalt:  2,14 Liter
Optischer Wirkungsgrad :  80 %
Wärmedurchg.-Koeff. :  3,98 W/m2K
Hydr.Anschluss Cu.:  12 mm
Prüfdruck :  20 bar
Wärmeträger Tyfocor HTL
Gewicht:  54,5 kg

Kollektor-Mindestertrag größer als
525 kWh/m2a geprüft vom Institut für
Solarenergie-Forschung Hameln
Prüfberichte :
SUN 270 : 24-03/D vom 26.08.2003

Bestell-Nr.: 100001020
Menge: 1,000 Stck

**14 OERTLI Schachtabdeckung ALU mit ALU-Endrohr DN 60 bzw. DN 80**
OERTLI Schachtabdeckung mit
Alu-Endrohr DN 60/DN 80, DY 799

Bestell-Nr.: 100001570
Menge: 1,000 Stck

**15 OERTLI Verlängerung Kondensat- Ablaufschlauch GVR condens HE 103**
OERTLI Verlängerung
Kondensatschlauch GVR 140 condens,
HE 103

Bestell-Nr.: 100001574
Menge: 1,000 Stck

**16 OERTLI X Schaltfeld für Öl Kessel mit OECOPROTECT**
OERTLI Standard-Schaltfeld X
- Kessel- und Speichersteuerung für
  Raumführung
- für PK- und PU-150 - Kessel
- zur Ansteuerung der Fremdstromanode
  OECOPROTECT

Bestell-Nr.: 100002001
Menge: 1,000 Stck

**17 OERTLI PKX 153 OECOPROTECT**
OERTLI Öl-/Gas-Spezialheizk. PKX 153
OECOPROTECT + Standard-Schaltfeld
ohne Regelung
- Hochleistungs-Gussgliederkessel
- OECOPROTECT: Möglichkeit der
Ansteuerung einer Fremdstromanode in
einem indirekten WW-Speicher (im
Schaltfeld integriert)
- Rauchgasführung im Dreizugprinzip mit
  waagerechten Zügen in asymmetrischer
  Anordnung, mit Konvektionsbeschleunigern.
- Konzipiert für den Einsatz von :
    - Öl-Zerstäubungsbrenner nach EN
  267 baumustergeprüft, mit Heizöl
  EL nach DIN 51603 Teil 1,
    - Gas-Gebläsebrenner nach DIN 4788
  oder CE nach pr EN 676 typgeprüft,
  mit allen Brenngasen nach DVGW
  Arbeitsblatt G 260/1 oder EN 437

Lieferumfang : 3 Kollis
- 1 Kolli Kesselkörper
- 1 Kolli Verkleidung u. Wärmedämmung
- 1 Kolli Einschubschaltfeld

Produkt-ID-Nummer 49BM3528.

Brenner ist Zubehör.

Typ:  PKX 153 OECOPROTECT
Nennleistung:  16 - 21 kW
Nennwärmebel. min/max:  17,4-23,3 kW
Normnutzungsgrad:  96 %
Kessel-W.-grad
  100 % Last-70°C:  92,3%
  30 % Last-40°C:  97,3%
Abgasverlust:  7 %
Abgastemperatur:  180°C
Abgasmassenstrom:  0,011 kg/s
CO2-Gehalt der Abgase:  12 %
Notwendiger Förderdruck:  8 Pa
Abgasseitiger Widerstand: 17 Pa
Wasserinhalt:  19 Liter
Wassers. Widerstand
  bei Dt 15K:  1,7 mbar
Elekt. Leistungsaufnahme: 10 W
Bereitsch.verlust
  bei Dt 50 K (qB70):  0,99 %

Leergewicht:  137 kg

Bestell-Nr.:  100002033
Menge: 1,000 Stck

**18 OERTLI PKX 154 OECOPROTECT**
OERTLI Öl-/Gas-Spezialheizk. PKX 154
OECOPROTECT + Standard-Schaltfeld
ohne Regelung
- Hochleistungs-Gussgliederkessel
- OECOPROTECT: Möglichkeit der
Ansteuerung einer Fremdstromanode in
einem indirekten WW-Speicher (im
Schaltfeld integriert)
- Rauchgasführung im Dreizugprinzip mit
  waagerechten Zügen in asymmetrischer
  Anordnung, mit Konvektions
  beschleunigern.
- Konzipiert für den Einsatz von :
    - Öl-Zerstäubungsbrenner nach EN
  267 baumustergeprüft, mit Heizöl
  EL nach DIN 51603 Teil 1,
    - Gas-Gebläsebrenner nach DIN 4788
  oder CE nach pr EN 676 typgeprüft,
  mit allen Brenngasen nach DVGW
  Arbeitsblatt G 260/1 oder EN 437

Lieferumfang : 3 Kollis
- 1 Kolli Kesselkörper
- 1 Kolli Verkleidung u. Wärmedämmung
- 1 Kolli Einschubschaltfeld

Produkt-ID-Nummer 49BM3528

Brenner ist Zubehör.

Typ:  PKX 154 OECOPROTECT
Nennleistung:  21 - 27 kW
Nennwärmebel. min/max:  23,3-30,0 kW
Normnutzungsgrad:  95,5 %
Kessel-W.-grad
  100 % Last-70°C:  92,4 %
  30 % Last-40°C:  97,2 %
Abgasverlust:  7 %
Abgastemperatur:  180°C
Abgasmassenstrom:  0,014 kg/s
CO2-Gehalt der Abgase:  12 %
Notwendiger Förderdruck:  12 Pa
Abgasseitiger Widerstand: 23 Pa
Wasserinhalt:  24,5 Liter
Wassers. Widerstand
  bei Dt 15K:  2,8 mbar
Elekt. Leistungsaufnahme: 10 W
Bereitsch.verlust
  bei Dt 50 K (qB70):  0,87%

Leergewicht :  162 kg

Bestell-Nr.:  100002034
Menge: 1,000 Stck

**19 OERTLI PKX 155 OECOPROTECT**
OERTLI Öl-/Gas-Spezialheizk. PKX 155
OECOPROTECT + Standard-Schaltfeld
(ohne Regelung)
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437,

Lieferumfang : 3 Kollis
-  1 Kolli Kesselkörper
-  1 Kolli Verkleidung u. Wärmedämmung
-  1 Kolli Einschubschaltfeld

Produkt-ID-Nummer 49BM3528

Brenner ist Zubehör.

Typ:  PKX 155 OECOPROTECT
Nennleistung:  27 - 33 kW
Nennwärmebel. min/max:  30,0-35,6 kW
Normnutzungsgrad:  95,5 %
Kessel-W.-grad
  100 % Last-70°C:  92,2 %
  30 % Last-40°C:  97,3 %
Abgasverlust:  6,8 %
Abgastemperatur:  180°C
Abgasmassenstrom:  0,017 kg/s
CO2-Gehalt der Abgase:  12 %
Notwendiger Förderdruck:  12 Pa
Abgasseitiger Widerstand: 23 Pa
Wasserinhalt:  30 Liter
Wassers. Widerstand
  bei Dt 15K:  4,1 mbar
Elekt. Leistungsaufnahme: 10 W
Bereitsch.verlust
  bei Dt 50 K (qB70):  0,91 %

Leergewicht:  187 kg

Bestell-Nr.:  100002035
Menge: 1,000 Stck

**20 OERTLI PKX 156 OECOPROTECT**
OERTLI Öl-/Gas-Spezialheizk. PKX 156
OECOPROTECT + Standard-Schaltfeld
(ohne Regelung)
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437

Lieferumfang : 3 Kollis
-  1 Kolli Kesselkörper
-  1 Kolli Verkleidung u. Wärmedämmung
-  1 Kolli Einschubschaltfeld

Produkt-ID-Nummer 49BM3528.

Brenner ist Zubehör.

Typ:  PKX 156 OECOPROTECT
Nennleistung:  33 - 39 kW
Nennwärmebel. min/max:  36,7-43,3 kW
Normnutzungsgrad:  95,0 %
Kessel-W.-grad
  100 % Last-70°C:  92,3 %
  30 % Last-40°C:  94,3 %
Abgasverlust:  7,4 %
Abgastemperatur:  190°C
Abgasmassenstrom:  0,020 kg/s
CO2-Gehalt der Abgase:  12 %
Notwendiger Förderdruck:  11 Pa
Abgasseitiger Widerstand: 22 Pa
Wasserinhalt:  35,5 Liter
Wassers. Widerstand
  bei Dt 15K:  5,7 mbar
Elekt. Leistungsaufnahme: 10 W
Bereitsch.verlust
  bei Dt 50 K (qB70):  0,78 %

Leergewicht:  213 kg

Bestell-Nr.:  100002036
Menge: 1,000 Stck

**21 OERTLI PKR 153 OECOPROTECT**
OERTLI Öl-/Gas-Spezialheizk. PKR 153
OECOPROTECT + Regelung OE-tronic3
- Hochleistungs-Gussgliederkessel
- OECOPROTECT: Möglichkeit der
Ansteuerung einer Fremdstromanode in
einem indirekten WW-Speicher (im
Schaltfeld integriert)
- Rauchgasführung im Dreizugprinzip mit
  waagerechten Zügen in asymmetrischer
  Anordnung, mit Konvektionsbeschleunigern.
- Konzipiert für den Einsatz von
- Öl-Zerstäubungsbrenner nach EN
  267 baumustergeprüft, mit Heizöl
  EL nach DIN 51603 Teil 1,
    - Gas-Gebläsebrenner nach DIN 4788
  oder CE nach pr EN 676 typgeprüft,
  mit allen Brenngasen nach DVGW
  Arbeitsblatt G 260/1 oder EN 437,

Auf Wunsch kann der Kessel auch mit
einem Standard-Schaltfeld ohne Regelung
geliefert werden ( Minderpreis ).

Lieferumfang : 3 Kollis
-  1 Kolli Kesselkörper
-  1 Kolli Verkleidung und
  Wärmedämmung
-  1 Kolli Einschubschaltfeld

Produkt-ID-Nummer 49BM3528.

Brenner ist Zubehör.

Typ:  PKR 153 OECOPROTECT
Nennleistung :  16 - 21 kW
Nennwärmebel. min/max:  17,4-23,3 kW
Normnutzungsgrad  :  96 %
Kessel-W.-grad
  100 % Last-70°C:  92,3%
  30 % Last-40°C:  97,3%
Abgasverlust :  7 %
Abgastemperatur  :  180 grd C
Abgasmassenstrom:  0,011 kg/s
CO2-Gehalt der Abgase :  12 %
Notwendiger Förderdruck:  8 Pa
Abgasseitiger Widerstand :  17 Pa
Wasserinhalt:  19 Liter
Wassers. Widerstand
  bei Dt 15K:  1,7 mbar
Elekt. Leistungsaufnahme:  10 W
Bereitsch.verlust
  bei Dt 50 K (qB70):  0,99 %
Leergewicht :  137 kg

Bestell-Nr.:  100002037
Menge: 1,000 Stck

**22 OERTLI PKR 154 OECOPROTECT**
OERTLI Öl-/Gas-Spezialheizk. PKR 154
OECOPROTECT + Regelung OE-tronic 3
- Hochleistungs-Gussgliederkessel
- OECOPROTECT: Möglichkeit der
Ansteuerung einer Fremdstromanode in
einem indirekten WW-Speicher (im
Schaltfeld integriert)
- Rauchgasführung im Dreizugprinzip mit
  waagerechten Zügen in asymmetrischer
  Anordnung, mit Konvektionsbeschleunigern
- Konzipiert für den Einsatz von :
-Öl-Zerstäubungsbrenner nach EN
  267 baumustergeprüft, mit Heizöl
  EL nach DIN 51603 Teil 1,
    - Gas-Gebläsebrenner nach DIN 4788
  oder CE nach pr EN 676 typgeprüft,
  mit allen Brenngasen nach DVGW
  Arbeitsblatt G 260/1 oder EN 437,

Auf Wunsch kann der Kessel auch mit
einem Standard-Schaltfeld ohne Regelung
geliefert werden ( Minderpreis ).

Lieferumfang : 3 Kollis
-  1 Kolli Kesselkörper
-  1 Kolli Verkleidung u. Wärmedämmung
-  1 Kolli Einschubschaltfeld

Produkt-ID-Nummer 49BM3528

Brenner ist Zubehör.

Typ:  PKR 154 OECOPROTECT
Nennleistung :  21 - 27 kW
Nennwärmebel. min/max:  23,3-30,0 kW
Normnutzungsgrad  :  95,5 %
Kessel-W.-grad
  100 % Last-70°C:  92,4 %
  30 % Last-40°C:  97,2 %
Abgasverlust :  7 %
Abgastemperatur  :  180°C
Abgasmassenstrom:  0,014 kg/s
CO2-Gehalt der Abgase :  12 %
Notwendiger Förderdruck:  12 Pa
Abgasseitiger Widerstand :  23 Pa
Wasserinhalt:  24,5 Liter
Wassers. Widerstand
  bei Dt 15K:  2,8 mbar
Elekt. Leistungsaufnahme:  10 W
Bereitsch.verlust
bei Dt 50 K (qB70):  0,87%

Leergewicht :  162 kg

Bestell-Nr.:  100002038
Menge: 1,000 Stck

**23 OERTLI PKR 155 OECOPROTECT**
OERTLI Öl-/Gas-Spezialheizk. PKR 155
OECOPROTECT + Regelung OE-tronic 3
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437

Auf Wunsch kann der Kessel auch mit
einem Standard-Schaltfeld ohne Regelung
geliefert werden ( Minderpreis ).

Lieferumfang : 3 Kollis
-  1 Kolli Kesselkörper
-  1 Kolli Verkleidung u. Wärmedämmung
-  1 Kolli Einschubschaltfeld

Produkt-ID-Nummer 49BM3528

Brenner ist Zubehör.

Typ:  PKR 155 OECOPROTECT
Nennleistung :  27 - 33 kW
Nennwärmebel. min/max:  30,0-35,6 kW
Normnutzungsgrad  :  95,5 %
Kessel-W.-grad
  100 % Last-70°C:  92,2 %
  30 % Last-40°C:  97,3 %
Abgasverlust :  6,8 %
Abgastemperatur  :  180° C
Abgasmassenstrom:  0,017 kg/s
CO2-Gehalt der Abgase :  12 %
Notwendiger Förderdruck:  12 Pa
Abgasseitiger Widerstand :  23 Pa
Wasserinhalt:  30 Liter
Wassers. Widerstand
  bei Dt 15K: 4,1 mbar
Elekt. Leistungsaufnahme:  10 W
Bereitsch.verlust
  bei Dt 50 K (qB70):  0,91 %

Leergewicht :  187 kg

Bestell-Nr.:  100002039
Menge: 1,000 Stck

**24 OERTLI PKR 156 OECOPROTECT**
OERTLI Öl-/Gas-Spezialheizk. PKR 156
OECOPROTECT + Regelung OE-tronic 3
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437,

Auf Wunsch kann der Kessel auch mit
einem Standard-Schaltfeld ohne Regelung
geliefert werden ( Minderpreis ).

Lieferumfang : 3 Kollis
-  1 Kolli Kesselkörper
-  1 Kolli Verkleidung u. Wärmedämmung
-  1 Kolli Einschubschaltfeld

Produkt-ID-Nummer 49BM3528.

Brenner ist Zubehör.

Typ:  PKR 156 OECOPROTECT
Nennleistung :  33 - 39 kW
Nennwärmebel. min/max:  36,7-43,3 kW
Normnutzungsgrad  :  95,0 %
Kessel-W.-grad
  100 % Last-70°C:  92,3 %
  30 % Last-40°C:  94,3 %
Abgasverlust :  7,4 %
Abgastemperatur  :  190° C
Abgasmassenstrom:  0,020 kg/s
CO2-Gehalt der Abgase :  12 %
Notwendiger Förderdruck:  11 Pa
Abgasseitiger Widerstand :  22 Pa
Wasserinhalt:  35,5 Liter
Wassers. Widerstand
  bei Dt 15K:  5,7 mbar
Elekt. Leistungsaufnahme:  10 W
Bereitsch.verlust
  bei Dt 50 K (qB70):  0,78 %

Leergewicht :  213 kg

Bestell-Nr.:  100002050
Menge: 1,000 Stck

**25 OERTLI PUX S 153 OECOPROTECT**
OERTLI Öl-Spezialheizkessel PUXS 153
OECOPROTECT + Standard-Schaltfeld
ohne Regelung
- Hochleistungs-Gussgliederkessel mit
werksseitig voreingestelltem
schadstoffarmem Standardbrenner, mit
Ölvorwärmung, der die BImSchV erfüllt.
- OECOPROTECT: Möglichkeit der
Ansteuerung einer Fremdstromanode in
einem indirekten WW-Speicher (im
Schaltfeld integriert)
-Rauchgasführung im Dreizugprinzip mit
waagerechten Zügen in asymetrischer
Anordnung, mit Konvektionsbeschleunigern.

Mit Lieferumfang:
- 1 Kolli verkleideter UNIT-Kessel mit
  integriertem Öl-Gebläsebrenner
- 1 Kolli Einschubschaltfeld

Kenn-Nummer 49BM3528
Baumuster-Nummer 3R 144/95

Betriebsbedingungen:
Max. Betriebsdruck:  4 bar
Max. Betriebstemperatur:  100°C
Sicherheitsthermostat:  110°C

Typ:  PUXS 153 OECOPROTECT
Nennleistung:  16 - 21 kW
Nennwärmebel. min/max:  17,4-23,3 kW
Normnutzungsgrad:  96 %
Kessel-W. grad
  100 % Last-70°C:  92,3 %
  30 % Last-40°C:  97,3%
Abgasverlust:  7%
Abgastemperatur:  180°C
Abgasmassenstrom:  0,011 kg/s
CO2-Gehalt der Abgase:  12 %
Notwendiger Förderdruck:  8 Pa
Wasserinhalt:  19 Liter
Wassers. Widerstand
  bei Dt 15K:  1,7 mbar
Elekt. Leistungsaufnahme: 245 W
Bereitsch.-verlust
  bei Dt 50 K (qB70):  0,99%

Leergewicht:  151 kg

Bestell-Nr.:  100002051
Menge: 1,000 Stck

**26 OERTLI PUXS 154 OECOPROTECT**
OERTLI Öl-Spezialheizkessel PUXS 154
OECOPROTECT + Standard-Schaltfeld
ohne Regelung
- Hochleistungs-Gussgliederkessel mit
werksseitig voreingestelltem schadstoffarmem Standardbrenner, der die
BImSchV erfüllt.
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXS 154 OECOPROTECT
Nennleistung:  21 - 27 kW
Nennwärmebel. min/max:  23,3-30,0 kW
Normnutzungsgrad:  95,5 %
Kessel-W. grad
  100 % Last-70°C:  92,4 %
  30 % Last-40°C:  97,2 %
Abgasverlust:  7 %
Abgastemperatur:  180°C
Abgasmassenstrom:  0,014 kg/s
CO2-Gehalt der Abgase:  12 %
Notwendiger Förderdruck:  12 Pa
Wasserinhalt:  24,5 Liter
Wassers. Widerstand
  bei Dt 15K:  2,8 mbar
Elekt. Leistungsaufnahme: 215 W
Bereitsch.-verlust
  bei Dt 50 K (qB70):  0,87 %
Leergewicht:  176 kg

Bestell-Nr.:  100002052
Menge: 1,000 Stck

**27 OERTLI PUXS 155 OECOPROTECT**
OERTLI Öl-Spezialheizkessel PUXS 155
OECOPROTECT + Standard-Schaltfeld
ohne Regelung
- Hochleistungs-Gussgliederkessel mit
werksseitig voreingestelltem
schadstoffarmem Standardbrenner,
der die BImSchV erfüllt.
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXS 155 OECOPROTECT
Nennleistung:  27 - 33 kW
Nennwärmebel. min/max:  30,0-35,6 kW
Normnutzungsgrad:  95,5 %
Kessel-W. grad
  100 % Last-70°C:  92,2 %
  30 % Last-40°C:  97,3 %
Abgasverlust:  7,4 %
Abgastemperatur:  190°C
Abgasmassenstrom:  0,017 kg/s
CO2-Gehalt der Abgase:  12 %
Notwendiger Förderdruck:  12 Pa
Wasserinhalt:  30 Liter
Wassers. Widerstand
  bei Dt 15K:  4,1 mbar
Elekt. Leistungsaufnahme: 215 W
Bereitsch.-verlust
  bei Dt 50 K (qB70):  0,91%
Leergewicht:  201 kg

Bestell-Nr.:  100002053
Menge: 1,000 Stck

**28 OERTLI PUXS 156 OECOPROTECT**
OERTLI  Öl-Spezialheizkessel PUXS 156
OECOPROTECT + Standard-Schaltfeld
ohne Regelung
- Hochleistungs-Gussgliederkessel mit
werksseitig voreingestelltem
schadstoffarmem Standardbrenner,
der die BImSchV erfüllt.
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXS 156 OECOPROTECT
Nennleistung:  33 - 39 kW
Nennwärmebel. min/max:  36,7-43,3 kW
Normnutzungsgrad:  95,0 %
Kessel-W. grad
  100 % Last-70°C:  92,3%
  30 % Last-40°C:  94,3%
Abgasverlust:  7,4 %
Abgastemperatur:  190°C
Abgasmassenstrom:  0,020 kg/s
CO2-Gehalt der Abgase:  12 %
Notwendiger Förderdruck:  11 Pa
Wasserinhalt:  35,5 Liter
Wassers. Widerstand
  bei Dt 15K:  5,7 mbar
Elekt. Leistungsaufnahme: 215 W
Bereitsch.-verlust
  bei Dt 50 K (qB70):  0,78%

Leergewicht:  227 kg

Bestell-Nr.:  100002054
Menge: 1,000 Stck

**29 OERTLI PURS 153 OECOPROTECT**
OERTLI Öl-Spezialheizkessel PURS 153
OECOPROTECT + Regelung OE-tronic 3
-Hochleistungs-Gussgliederkessel mit
werksseitig voreingestelltem
schadstoffarmem Standardbrenner, mit
Ölvorwärmung, der die BImSchV erfüllt.
- OECOPROTECT: Möglichkeit der
Ansteuerung einer Fremdstromanode in
einem indirekten WW-Speicher (im
Schaltfeld integriert)
-Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 153 OECOPROTECT
Nennleistung :  16 - 21 kW
Nennwärmebel. min/max :  17,4-23,3 kW
Normnutzungsgrad :  96 %
Kessel-W. grad
  100 % Last-70°C :  92,3 %
  30 % Last-40°C :  97,3%
Abgasverlust :  7%
Abgastemperatur:  180°C
Abgasmassenstrom :  0,011 kg/s
CO2-Gehalt der Abgase :  12 %
Notwendiger Förderdruck :  8 Pa
Wasserinhalt:  19 Liter
Wassers. Widerstand
  bei Dt 15K:  1,7 mbar
Elekt. Leistungsaufnahme :  245 W
Bereitsch.-verlust
  bei Dt 50 K (qB70):  0,99%

Leergewicht:  151 kg

Bestell-Nr. :  100002055
Menge: 1,000 Stck

**30 OERTLI PURS 154 OECOPROTECT**
OERTLI Öl-Spezialheizkessel PURS 154
OECOPROTECT + Regelung OE-tronic 3
- Hochleistungs-Gussgliederkessel mit
werksseitig voreingestelltem schadstoffarmem Standardbrenner, der die
BImSchV erfüllt.
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 154 OECOPROTECT
Nennleistung :  21 - 27 kW
Nennwärmebel. min/max :  23,3-30,0 kW
Normnutzungsgrad :  95,5 %
Kessel-W. grad
  100 % Last-70°C :  92,4 %
  30 % Last-40°C :  97,2 %
Abgasverlust :  7 %
Abgastemperatur:  180°C
Abgasmassenstrom :  0,014 kg/s
CO2-Gehalt der Abgase :  12 %
Notwendiger Förderdruck :  12 Pa
Wasserinhalt:  24,5 Liter
Wassers. Widerstand
  bei Dt 15K:  2,8 mbar
Elekt. Leistungsaufnahme :  215 W
Bereitsch.-verlust
  bei Dt 50 K (qB70):  0,87 %

Leergewicht:  176 kg

Bestell-Nr.:  100002056
Menge: 1,000 Stck

**31 OERTLI PURS 155 OECOPROTECT**
OERTLI Öl-Spezialheizkessel PURS 155
OECOPROTECT + Regelung OE-tronic 3
- Hochleistungs-Gussgliederkessel mit
werksseitig voreingestelltem
schadstoffarmem Standardbrenner,
der die BImSchV erfüllt.
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 155 OECOPROTECT
Nennleistung :  27 - 33 kW
Nennwärmebel. min/max :  30,0-35,6 kW
Normnutzungsgrad :  95,5 %
Kessel-W. grad
  100 % Last-70°C :  92,2 %
  30 % Last-40°C :  97,3 %
Abgasverlust :  7,4 %
Abgastemperatur:  190°C
Abgasmassenstrom :  0,017 kg/s
CO2-Gehalt der Abgase :  12 %
Notwendiger Förderdruck :  12 Pa
Wasserinhalt:  30 Liter
Wassers. Widerstand
  bei Dt 15K:  4,1 mbar
Elekt. Leistungsaufnahme :  215 W
Bereitsch.-verlust
  bei Dt 50 K (qB70):  0,91%

Leergewicht:  201 kg

Bestell-Nr.:  100002057
Menge: 1,000 Stck

**32 OERTLI PURS 156 OECOPROTECT**
OERTLI  Öl-Spezialheizkessel PURS 156
OECOPROTECT + Regelung OE-tronic 3
- Hochleistungs-Gussgliederkessel mit
werksseitig voreingestelltem
schadstoffarmem Standardbrenner,
der die BImSchV erfüllt.
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 156 OECOPROTECT
Nennleistung :  33 - 39 kW
Nennwärmebel. min/max :  36,7-43,3 kW
Normnutzungsgrad :  95,0 %
Kessel-W. grad
  100 % Last-70°C :  92,3%
  30 % Last-40°C :  94,3%
Abgasverlust :  7,4 %
Abgastemperatur:  190°C
Abgasmassenstrom :  0,020 kg/s
CO2-Gehalt der Abgase :  12 %
Notwendiger Förderdruck :  11 Pa
Wasserinhalt:  35,5 Liter
Wassers. Widerstand
  bei Dt 15K:  5,7 mbar
Elekt. Leistungsaufnahme :  215 W
Bereitsch.-verlust
  bei Dt 50 K (qB70):  0,78%

Leergewicht:  227 kg

Bestell-Nr.:  100002058
Menge: 1,000 Stck

**33 OERTLI PUXN 153 OECOPROTECT**
OERTLI  Öl-Spezialheizk. PUXN 153
OECOPROTECT + Standard-Schaltfeld
ohne Regelung
- Hochleistungs-Gussgliederkessel mit
werksseitig voreingestelltem schadstoffarmem LOW-NOX-Brenner
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXN 153 OECOPROTECT
Nennleistung:  16 - 21 kW
Nennwärmebel. min/max:  17,4-23,3 kW
Normnutzungsgrad :  96,5 %
Kessel-W. grad
  100 % Last-70°C:  92,3 %
  30 % Last-40°C:  97,3 %
Abgasverlust:  6,8 %
Abgastemperatur:  175°C
Abgasmassenstrom:  0,011 kg/s
CO2-Gehalt der Abgase:  12 %
Notwendiger Förderdruck:  8 Pa
Wasserinhalt:  19 Liter
Wassers. Widerstand
  bei Dt 15K:  1,7 mbar
Elekt. Leistungsaufnahme: 215 W
Bereitsch.-verlust
  bei Dt 50 K (qB70):  0,99 %

Leergewicht:  151 kg

Bestell-Nr.:  100002059
Menge: 1,000 Stck

**34 OERTLI PUXN 154 OECOPROTECT**
OERTLI  Öl-Spezialheizk. PUXN 154
OECOPROTECT + Standard-Schaltfeld
ohne Regelung
- Hochleistungs-Gussgliederkessel mit
werksseitig voreingestelltem schadstoffarmem LOW-NOX-Brenner.
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXN 154 OECOPROTECT
Nennleistung:  21 - 27 kW
Nennwärmebel. min/max:  23,3-30,0 kW
Normnutzungsgrad:  95,0 %
Kessel-W. grad
  100 % Last-70°C:  92,4 %
  30 % Last-40°C:  97,2 %
Abgasverlust:  6,8 %
Abgastemperatur:  175 °C
Abgasmassenstrom:  0,014 kg/s
CO2-Gehalt der Abgase:  12 %
Notwendiger Förderdruck:  12 Pa
Wasserinhalt:  24,5 Liter
Wassers. Widerstand
  bei Dt 15K:  2,8 mbar
Elekt. Leistungsaufnahme: 215 W
Bereitsch.-verlust
  bei Dt 50 K (qB70):  0,87 %
Leergewicht:  176 kg

Bestell-Nr.:  100002060
Menge: 1,000 Stck

**35 OERTLI PUXN 155 OECOPROTECT**
OERTLI  Öl-Spezialheizk. PUXN 155
OECOPROTECT + Standard-Schaltfeld
ohne Regelung
- Hochleistungs-Gussgliederkessel mit
werksseitig voreingestelltem
schadstoffarmem LOW-NOX-Brenner
- OECOPROTECT: Möglichkeit der
Ansteuerung einer Fremdstromanode in
einem indirekten WW-Speicher (im
Schaltfeld integriert)
- Rauchgasführung im Dreizugprinzip mit
waagerechten Zügen in asymetrischer
Anordnung, mit Konvektionsbeschleunigern.

Lieferumfang:
- 1 Kolli verkleideter UNIT-Kessel mit
  integriertem Öl-Gebläsebrenner
- 1 Kolli Einschubschaltfeld

Kenn-Nummer 49BM3528
Baumuster-Nummer 3R 144/95

Betriebsbedingungen:
Maximaler Betriebsdruck:  4 bar
Maximale Betriebstemp.:  100°C
Sicherheitsthermostat:  110°C

Typ:  PUXN 155 OECOPROTECT
Nennleistung:  27 - 33 kW
Nennwärmebel. min/max:  30,0-35,6 kW
Normnutzungsgrad:  95,0 %
Kessel-W. grad
  100 % Last-70°C:  92,2 %
  30 % Last-40°C:  97,3 %
Abgasverlust:  6,8 %
Abgastemperatur:  180°C
Abgasmassenstrom:  0,017 kg/s
CO2-Gehalt der Abgase:  12 %
Notwendiger Förderdruck:  12 Pa
Wasserinhalt:  30 Liter
Wassers. Widerstand
  bei Dt 15K:  4,1 mbar
Elekt. Leistungsaufnahme: 215 W
Bereitsch.-verluste
  bei Dt 50 K (qB70):  0,91 %

Leergewicht:  201 kg

Bestell-Nr.:  100002061
Menge: 1,000 Stck

**36 OERTLI PUXN 156 OECOPROTECT**
OERTLI Öl-Spezialheizk. PUXN 156
OECOPROTECT + Standard-Schaltfeld
ohne Regelung
- Hochleistungs-Gussgliederkessel mit
werksseitig voreingestelltem schadstoffarmem LOW-NOX-Brenner.
- OECOPROTECT: Möglichkeit der
Ansteuerung einer Fremdstromanode in
einem indirekten WW-Speicher (im
Schaltfeld integriert)
- Rauchgasführung im Dreizugprinzip mit
waagerechten Zügen in asymetrischer
Anordnung, mit Konvektionsbeschleunigern.

Lieferumfang:
- 1 Kolli verkleideter UNIT-Kessel mit
  integriertem Öl-Gebläsebrenner
- 1 Kolli Einschubschaltfeld

Kenn-Nummer 49BM3528
Baumuster-Nummer 3R 144/95

Betriebsbedingungen:
Max. Betriebsdruck:  4 bar
Max. Betriebstemperatur:  100°C
Sicherheitsthermostat:  110°C

Typ:  PUXN 156 OECOPROTECT
Nennleistung:  33 - 39 kW
Nennwärmebel. min/max:  36,7-43,3 kW
Normnutzungsgrad :  94,5 %
Kessel-W. grad
  100 % Last-70°C:  92,3 %
  30 % Last-40°C:  94,3 %
Abgasverlust:  7,0 %
Abgastemperatur:  180°C
Abgasmassenstrom:  0,020 kg/s
CO2-Gehalt der Abgase:  12 %
Notwendiger Förderdruck:  11 Pa
Wasserinhalt:  35,5 Liter
Wassers. Widerstand
  bei Dt 15K:  5,7 mbar
Elekt. Leistungsaufnahme: 215 W
Bereitsch.-verlust
  bei Dt 50 K (qB70):  0,78 %
Leergewicht:  227 kg

Bestell-Nr.:  100002062
Menge: 1,000 Stck

**37 OERTLI PURN 153 OECOPROTECT**
OERTLI  Öl-Spezialheizkessel PURN 153
OECOPROTECT + Regelung OE-tronic 3
- Hochleistungs-Gussgliederkessel mit
werksseitig voreingestelltem schadstoffarmem LOW-NOX-Brenner
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 153 OECOPROTECT
Nennleistung :  16 - 21 kW
Nennwärmebel. min/max :  17,4-23,3 kW
Normnutzungsgrad :  96,5 %
Kessel-W. grad
  100 % Last-70°C :  92,3 %
  30 % Last-40°C :  97,3 %
Abgasverlust :  6,8 %
Abgastemperatur:  175°C
Abgasmassenstrom :  0,011 kg/s
CO2-Gehalt der Abgase :  12 %
Notwendiger Förderdruck :  8 Pa
Wasserinhalt:  19 Liter
Wassers. Widerstand
  bei Dt 15K:  1,7 mbar
Elekt. Leistungsaufnahme :  215 W
Bereitsch.-verlust
  bei Dt 50 K (qB70):  0,99 %

Leergewicht:  151 kg

Bestell-Nr.:  100002063
Menge: 1,000 Stck

**38 OERTLI PURN 154 OECOPROTECT**
OERTLI  Öl-Spezialheizkessel PURN 154
OECOPROTECT + Regelung OE-tronic 3
- Hochleistungs-Gussgliederkessel mit
werksseitig voreingestelltem schadstoffarmem LOW-NOX-Brenner.
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 154 OECOPROTECT
Nennleistung :  21 - 27 kW
Nennwärmebel. min/max :  23,3-30,0 kW
Normnutzungsgrad :  95,0 %
Kessel-W. grad
  100 % Last-70°C :  92,4 %
  30 % Last-40°C :  97,2 %
Abgasverlust :  6,8 %
Abgastemperatur:  175 °C
Abgasmassenstrom :  0,014 kg/s
CO2-Gehalt der Abgase :  12 %
Notwendiger Förderdruck :  12 Pa
Wasserinhalt:  24,5 Liter
Wassers. Widerstand
  bei Dt 15K:  2,8 mbar
Elekt. Leistungsaufnahme :  215 W
Bereitsch.-verlust
  bei Dt 50 K (qB70):  0,87 %

Leergewicht:  176 kg

Bestell-Nr.:  100002064
Menge: 1,000 Stck

**39 OERTLI PURN 155 OECOPROTECT**
OERTLI  Öl-Spezialheizkessel PURN 155
OECOPROTECT + Regelung OE-tronic 3
- Hochleistungs-Gussgliederkessel mit
werksseitig voreingestelltem
schadstoffarmem LOW-NOX-Brenner
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemp.:  100°C
Sicherheitsthermostat:  110°C

Typ:  PURN 155 OECOPROTECT
Nennleistung :  27 - 33 kW
Nennwärmebel. min/max :  30,0-35,6 kW
Normnutzungsgrad :  95,0 %
Kessel-W. grad
  100 % Last-70°C :  92,2 %
  30 % Last-40°C :  97,3 %
Abgasverlust :  6,8 %
Abgastemperatur:  180°C
Abgasmassenstrom :  0,017 kg/s
CO2-Gehalt der Abgase :  12 %
Notwendiger Förderdruck :  12 Pa
Wasserinhalt:  30 Liter
Wassers. Widerstand
  bei Dt 15K:  4,1 mbar
Elekt. Leistungsaufnahme : 215 W
Bereitsch.-verluste
  bei Dt 50 K (qB70):  0,91 %

Leergewicht:  201 kg

Bestell-Nr.:  100002065
Menge: 1,000 Stck

**40 OERTLI PURN 156 OECOPROTECT**
OERTLI Öl-Spezialheizkessel PURN 156
OECOPROTECT + Regelung OE-tronic 3
- Hochleistungs-Gussgliederkessel mit
werksseitig voreingestelltem schadstoffarmem LOW-NOX-Brenner
- OECOPROTECT: Möglichkeit der
Ansteuerung einer Fremdstromanode in
einem indirekten WW-Speicher (im
Schaltfeld integriert)
- Rauchgasführung im Dreizugprinzip mit
waagerechten Zügen in asymetrischer
Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 156 OECOPROTECT
Nennleistung :  33 - 39 kW
Nennwärmebel. min/max :  36,7-43,3 kW
Normnutzungsgrad :  94,5 %
Kessel-W. grad
  100 % Last-70°C :  92,3 %
  30 % Last-40°C :  94,3 %
Abgasverlust :  7,0 %
Abgastemperatur:  180°C
Abgasmassenstrom :  0,020 kg/s
CO2-Gehalt der Abgase :  12 %
Notwendiger Förderdruck :  11 Pa
Wasserinhalt:  35,5 Liter
Wassers. Widerstand
  bei Dt 15K:  5,7 mbar
Elekt. Leistungsaufnahme :  215 W
Bereitsch.-verlust
  bei Dt 50 K (qB70):  0,78 %

Leergewicht:  227 kg

Bestell-Nr.:  100002066
Menge: 1,000 Stck

**41 OERTLI CUXS 153 OECOPROTECT**
OERTLI Öl - Kombi-Kessel CUXS 153
OECOPROTECT + Standard-Schaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Standard-Öl-Gebläsebrenner
(BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS 153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K:  1,7 mbar
Elektr. Leistungsaufnahme:  85 W
Bereitschaftsverluste
  bei Dt 50 K (qB70):  0,99 %

Speicher:
Speicherinhalt:  130 Liter
Leistungsaufnahme:  21 kW
Dauerleistung bei t 35 K:  515 l/h
Zapfleistung bei t 30 K:  215 l/10 min
Leistungskennzahl NL:  1,2
Bereitschaftsverluste:  1,36 kWh/24h

Leergewicht:  228 kg

Bestell - Nr.:  100002092
Menge: 1,000 Stck

**42 OERTLI CUXS 154 OECOPROTECT**
OERTLI Öl - Kombi-Kessel CUXS 154
OECOPROTECT + Standard-Schaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Standard-Öl-Gebläsebrenner
(BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS  154 OECOPROTECT
Nennwärmeleistung:  21 - 27 kW
Nennwärmebel. min/max:  23,3-30,0 kW
Normnutzungsgrad:  95,5 %
Kessel-Wirkungsgrad
  100% Last-70°C:  92,4 %
  30% Last-40°C:  97,2 %
Abgasverlust:  6,8 %
Abgastemperatur:  175 °C
Abgasmassenstrom:  0,014 kg/s
CO2-Gehalt der Abgase:  12 %
Notwendiger Förderdruck:  12 Pa
Wasserinhalt:  24,5 Liter
Wasserseitiger Widerstand
  bei Dt 15 K:  2,8 mbar
Elekt. Leistungsaufnahme:  85  W
Bereitschaftsverluste
  bei Dt 50 K (qB70):  0,87 %
Speicher:
Speicherinhalt:  130 Liter
Leistungsaufnahme:  27 kW
Dauerleistung bei Dt 35 K:  665 l/h
Zapfleistung bei Dt 30 K:  220 l/10 min
Leistungskennzahl NL:  1,4
Bereitschaftsverluste:  1,36 kWh/24h
Leergewicht:  253 kg

Bestell - Nr.:  100002093
Menge: 1,000 Stck

**43 OERTLI CUXS 155 OECOPROTECT**
OERTLI Öl - Kombi-Kessel CUXS 155
OECOPROTECT + Standard-Schaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Standard-Öl-Gebläsebrenner
(BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS 155 OECOPROTECT
Nennwärmeleistung:  27 - 33 kW
Nennwärmebel. min/max:  30,0-35,6 kW
Normnutzungsgrad:  95,5 %
Kessel-Wirkungsgrad
  100% Last-70°C:  92,5 %
  30% Last-40°C:  97,2 %
Abgasverlust:  6,7 %
Abgastemperatur:  180 °C
Abgasmassenstrom:  0,017 kg/s
CO2-Gehalt der Abgase:  12 %
Notwendiger Förderdruck:  12 Pa
Wasserinhalt:  30 Liter
Wasserseitiger Widerstand
  bei Dt 15 K:  4,1 mbar
Elekt. Leistungsaufnahme:  85  W
Bereitschaftsverluste
  bei Dt 50 K (qB70):  0,91 %
Speicher:
Speicherinhalt:  130 Liter
Leistungsaufnahme:  28 kW
Dauerleistung bei Dt 35 K:  690 l/h
Zapfleistung bei Dt 30 K:  220 l/10
min
Leistungskennzahl NL:  1,4
Bereitschaftsverluste:  1,36 kWh/24h
Leergewicht:  279 kg

Bestell - Nr.:  100002094
Menge: 1,000 Stck

**44 OERTLI CUXS 153 OECOPROTECT verkleidet**
OERTLI Öl - Kombi-Kessel CUXS 153
OECOPROTECT + Standardschaltfeld
ohne Regelung
- mit eingebautem WW-Speicher 130 l
- ZUSAMMENGEBAUT
- Hochleistungs-Gussgliederkessel
- OECOPROTECT: Möglichkeit der
Ansteuerung einer Fremdstromanode in
einem indirekten WW-Speicher (im
Schaltfeld integriert)
- Rauchgasführung im Dreizugprinzip mit
waagerechten Zügen in asymmetrischer
Anordnung, mit Konvektionsbeschleunigern
- Für kleine Aufstellflächen in
kompakter
senkrechter Bauart speziell als Austausch konstruktiv ähnlicher Kesselarten
konzipiert
- Mit einem Standard-Öl-Gebläsebrenner
(BimSchV) unter der Schalldämmhaube

Verpackung:
- Auslieferung in 2 Einheiten :
- 1 Kolli Kessel kpl. montiert
- 1 Kolli Einschubschaltfeld

Produkt-ID-Nummer 49MB3528

Betriebsbedingungen Kessel :
- zul.Vorlauftemperatur:  110°C
- zul. Betriebsüberdruck :  4 bar
- Kesselthermostat von  30 bis 90°C
- Sicherheitstemperaturbegrenzer :  110°C
Speicher :
- max. Betriebstemperatur : 70°C
- zul. Betriebsüberdruck :  10 bar

Technische Daten:
Typ:  CUXS 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002095
Menge: 1,000 Stck

**45 OERTLI CURS 153 OECOPROTECT**
OERTLI Öl - Kombi-Kessel CURS 153
OECOPROTECT + Regelung OE-tronic 3
- mit eingebautem WW-Speicher 130 l
- Hochleistungs-Gussgliederkessel
- OECOPROTECT: Möglichkeit der
Ansteuerung einer Fremdstromanode in
einem indirekten WW-Speicher (im
Schaltfeld integriert)
- Rauchgasführung im Dreizugprinzip mit
waagerechten Zügen in asymmetrischer
Anordnung, mit Konvektionsbeschleunigern.
- Für kleine Aufstellflächen in
kompakter
senkrechter Bauart speziell als Austausch konstruktiv ähnlicher Kesselarten
konzipiert.
- Mit einem Standard-Öl-Gebläsebrenner
(BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURS 153 OECOPROTECT
Nennwärmeleistung:  16 - 21 kW
Nennwärmebel. min/max:  17,4-23,3 kW
Normnutzungsgrad :  96,5 %
Kessel-Wirkungsgrad:
  100% Last-70°C:  92,3 %
  30% Last-40°C:  97,3 %
Abgasverlust:  6,8 %
Abgastemperatur:  175 °C
Abgasmassenstrom:  0,011 kg/s
CO2-Gehalt der Abgase:  12 %
Notwendiger Förderdruck:  8 Pa
Wasserinhalt:  19 Liter
Wasserseitiger Widerstand
  bei Dt 15 K :  1,7 mbar
Elektr. Leistungsaufnahme:  85 W
Bereitschaftsverluste
  bei Dt 50 K (qB70):  0,99 %

Speicher:
Speicherinhalt :  130 Liter
Leistungsaufnahme :  21 kW
Dauerleistung bei Dt 35 K : 515 l/h
Zapfleistung bei Dt 30 K :  215 l/10
min
Leistungskennzahl NL :  1,2
Bereitschaftsverluste:  1,36 kWh/24h
Leergewicht:  228 kg

Bestell - Nr.:  100002096
Menge: 1,000 Stck

**46 OERTLI CURS 154 OECOPROTECT**
OERTLI Öl - Kombi-Kessel CURS 154
OECOPROTECT + Regelung OE-tronic 3
- mit eingebautem WW-Speicher 130 l
- Hochleistungs-Gussgliederkessel
- OECOPROTECT: Möglichkeit der
Ansteuerung einer Fremdstromanode in
einem indirekten WW-Speicher (im
Schaltfeld integriert)
- Rauchgasführung im Dreizugprinzip mit
waagerechten Zügen in asymmetrischer
Anordnung, mit Konvektionsbeschleunigern.
- Für kleine Aufstellflächen in
kompakter
senkrechter Bauart speziell als Austausch konstruktiv ähnlicher Kesselarten
konzipiert.
- Mit einem Standard-Öl-Gebläsebrenner
(BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck : 4 bar
- Kesselthermostat von  30 bis 90°C
- Sicherheitstemperaturbegrenzer :  110°C

Speicher :
- max. Betriebstemperatur :70°C
- zul. Betriebsüberdruck : 10 bar

Technische Daten:
Typ:  CURS  154 OECOPROTECT
Nennwärmeleistung:  21 - 27 kW
Nennwärmebel. min/max:  23,3-30,0 kW
Normnutzungsgrad :  95,5 %
Kessel-Wirkungsgrad:
  100% Last-70°C:  92,4 %
  30% Last-40°C:  97,2 %
Abgasverlust:  6,8 %
Abgastemperatur:  175 °C
Abgasmassenstrom:  0,014 kg/s
CO2-Gehalt der Abgase:  12 %
Notwendiger Förderdruck:  12 Pa
Wasserinhalt:  24,5 Liter
Wasserseitiger Widerstand
  bei Dt 15 K :  2,8 mbar
Elekt. Leistungsaufnahme:  85  W
Bereitschaftsverluste
  bei Dt 50 K (qB70):  0,87 %

Speicher:
Speicherinhalt :  130 Liter
Leistungsaufnahme :  27 kW
Dauerleistung bei Dt 35 K: 665 l/h
Zapfleistung bei Dt 30 K : 220 l/10 min
Leistungskennzahl NL :  1,4
Bereitschaftsverluste:  1,36 kWh/24 h
Leergewicht:  253 kg

Bestell - Nr.:  100002097
Menge: 1,000 Stck

**47 OERTLI CURS 155 OECOPROTECT**
OERTLI Öl - Kombi-Kessel CURS 155
OECOPROTECT + Regelung OE-tronic 3
- mit eingebautem WW-Speicher 130 l
- Hochleistungs-Gussgliederkessel
- OECOPROTECT: Möglichkeit der
Ansteuerung einer Fremdstromanode in
einem indirekten WW-Speicher (im
Schaltfeld integriert)
- Rauchgasführung im Dreizugprinzip mit
waagerechten Zügen in asymmetrischer
Anordnung, mit Konvektionsbeschleunigern.
- Für kleine Aufstellflächen in
kompakter
senkrechter Bauart speziell als Austausch konstruktiv ähnlicher Kesselarten
konzipiert.
- Mit einem Standard-Öl-Gebläsebrenner
(BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C

Speicher :
- max. Betriebstemperatur : 70°C
- zul. Betriebsüberdruck :  10 bar

Technische Daten
Typ:  CURS 155 OECOPROTECT
Nennwärmeleistung:  27 - 33 kW
Nennwärmebel. min/max:  30,0-35,6 kW
Normnutzungsgrad :  95,5 %
Kessel-Wirkungsgrad
  100% Last-70°C:  92,5 %
  30% Last-40°C:  97,2 %
Abgasverlust:  6,7 %
Abgastemperatur:  180 °C
Abgasmassenstrom:  0,017 kg/s
CO2-Gehalt der Abgase:  12 %
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  279 kg

Bestell - Nr.:  100002098
Menge: 1,000 Stck

**48 OERTLI CURS 153 OECOPROTECT verkleidet**
OERTLI Öl - Kombi-Kessel CURS 153
OECOPROTECT + Regelung OE-tronic 3
- mit eingebautem WW-Speicher 130 l
- ZUSAMMENGEBAUT
- Hochleistungs-Gussgliederkessel
- OECOPROTECT: Möglichkeit der
Ansteuerung einer Fremdstromanode in
einem indirekten WW-Speicher (im
Schaltfeld integriert)
- Rauchgasführung im Dreizugprinzip mit
waagerechten Zügen in asymmetrischer
Anordnung, mit Konvektionsbeschleunigern
- Für kleine Aufstellflächen in
kompakter
senkrechter Bauart speziell als Austausch konstruktiv ähnlicher Kesselarten
konzipiert
- Mit einem Standard-Öl-Gebläsebrenner
(BimSchV) unter der Schalldämmhaube

Auf Wunsch kann der Kessel auch mit
einem Standard-Schaltfeld ohne Regelung
geliefert werden. Minderpreis

Verpackung:
- Auslieferung in 2 Einheiten :
- 1 Kolli Kessel kpl. montiert
- 1 Kolli Einschubschaltfeld

Produkt-ID-Nummer 49MB3528

Betriebsbedingungen Kessel :
- zul.Vorlauftemperatur:  110°C
- zul. Betriebsüberdruck :  4 bar
- Kesselthermostat von  30 bis 90°C
- Sicherheitstemperaturbegrenzer :  110°C
Speicher :
- max. Betriebstemperatur : 70°C
- zul. Betriebsüberdruck :  10 bar

Technische Daten:
Typ:  CURS 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002099
Menge: 1,000 Stck

**49 OERTLI CUXN 153 OECOPROTECT**
OERTLI Öl - Kombi-Kessel CUXN 153
OECOPROTECT + Standardschaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN  153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K:  1,7 mbar
Elekt. Leistungsaufnahme:  85  W
Bereitschaftsverluste
  bei Dt 50 K (qB70):  0,99 %

Speicher:
Speicherinhalt:  130 Liter
Leistungsaufnahme:  21 kW
Dauerleistung bei Dt 35 K:  515 l/h
Zapfleistung bei Dt 30 K:  215 l/10
min
Leistungskennzahl NL:  1,2
Bereitschaftsverluste:  1,36 kWh/24h
Leergewicht:  228 kg

Bestell - Nr.:  100002100
Menge: 1,000 Stck

**50 OERTLI CUXN 154 OECOPROTECT**
OERTLI Öl - Kombi-Kessel CUXN 154
OECOPROTECT + Standardschaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN 154 OECOPROTECT
Nennwärmeleistung:  21 - 27 kW
Nennwärmebel. min/max:  23,3-30,0 kW
Normnutzungsgrad :  95,5 %
Kessel-Wirkungsgrad
  100% Last-70°C:  92,4 %
  30% Last-40°C:  97,2 %
Abgasverlust:  6,8 %
Abgastemperatur:  175 °C
Abgasmassenstrom:  0,014 kg/s
CO2-Gehalt der Abgase:  12 %
Notwendiger Förderdruck:  12 Pa
Wasserinhalt:  24,5 Liter
Wasserseitiger Widerstand
  bei Dt 15 K:  2,8 mbar
Elekt. Leistungsaufnahme:  85  W
Bereitschaftsverluste
  bei Dt 50 K (qB70):  0,87 %

Speicher:
Speicherinhalt:  130 Liter
Leistungsaufnahme:  27 kW
Dauerleistung bei Dt 35 K:  665 l/h
Zapfleistung bei Dt 30 K:  220 l/10min
Leistungskennzahl NL:  1,4
Bereitschaftsverluste:  1,36 kWh/24h

Leergewicht:  253 kg

Bestell - Nr.:  100002101
Menge: 1,000 Stck

**51 OERTLI CUXN 155 OECOPROTECT**
OERTLI Öl - Kombi-Kessel CUXN 155
OECOPROTECT + Standardschaltfeld
ohne Regelung
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN 155 OECOPROTECT
Nennwärmeleistung:  27 - 33 kW
Nennwärmebel. min/max:  30,0-35,6 kW
Normnutzungsgrad:  95,5 %
Kessel-Wirkungsgrad
  100% Last-70°C:  92,5 %
  30% Last-40°C:  97,2 %
Abgasverlust:  6,7 %
Abgastemperatur:  180 °C
Abgasmassenstrom:  0,017 kg/s
CO2-Gehalt der Abgase:  12 %
Notwendiger Förderdruck:  12 Pa
Wasserinhalt:  30 Liter
Wasserseitiger Widerstand
  bei Dt 15 K:  4,1 mbar
Elekt. Leistungsaufnahme:  85  W
Bereitschaftsverluste
  bei Dt 50 K (qB70):  0,91 %

Speicher:
Speicherinhalt:  130 Liter
Leistungsaufnahme:  28 kW
Dauerleistung bei Dt 35 K:  690 l/h
Zapfleistung bei Dt 30 K:  220 l/10
min
Leistungskennzahl NL:  1,4
Bereitschaftsverluste:  1,36 kWh/24h

Leergewicht:  279 kg

Bestell - Nr.:  100002102
Menge: 1,000 Stck

**52 OERTLI CUXN 153 OECOPROTECT verkleidet**
OERTLI Öl - Kombi-Kessel CUXN 153
OECOPROTECT + Standardschaltfeld
ohne Regelung
- mit eingebautem WW-Speicher 130 l
- ZUSAMMENGEBAUT
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube.

Verpackung:
- Auslieferung in 2 Einheiten :
- 1 Kolli Kessel kpl. montiert
- 1 Kolli Einschubschaltfeld

Produkt-ID-Nummer 49MB3528

Betriebsbedingungen Kessel :
- zul.Vorlauftemperatur:  110°C
- zul. Betriebsüberdruck :  4 bar
- Kesselthermostat von  30 bis 90°C
- Sicherheitstemperaturbegrenzer :  110°C
Speicher :
- max. Betriebstemperatur : 70°C
- zul. Betriebsüberdruck :  10 bar

Technische Daten:
Typ:  CUXN 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002103
Menge: 1,000 Stck

**53 OERTLI CURN 153 OECOPROTECT**
OERTLI Öl - Kombi-Kessel CURN 153
OECOPROTECT + Regelung OE-tronic 3
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN  153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002104
Menge: 1,000 Stck

**54 OERTLI CURN 154 OECOPROTECT**
OERTLI Öl - Kombi-Kessel CURN 154
OECOPROTECT + Regelung OE-tronic 3
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN 154 OECOPROTECT
Nennwärmeleistung:  21 - 27 kW
Nennwärmebel. min/max:  23,3-30,0 kW
Normnutzungsgrad :  95,5 %
Kessel-Wirkungsgrad
  100% Last-70°C:  92,4 %
  30% Last-40°C:  97,2 %
Abgasverlust:  6,8 %
Abgastemperatur:  175 °C
Abgasmassenstrom:  0,014 kg/s
CO2-Gehalt der Abgase:  12 %
Notwendiger Förderdruck:  12 Pa
Wasserinhalt:  24,5 Liter
Wasserseitiger Widerstand
  bei Dt 15 K :  2,8 mbar
Elekt. Leistungsaufnahme:  85  W
Bereitschaftsverluste
  bei Dt 50 K (qB70):  0,87 %

Speicher:
Speicherinhalt :  130 Liter
Leistungsaufnahme :  27 kW
Dauerleistung bei Dt 35 K : 665 l/h
Zapfleistung bei Dt 30 K :  220 l/10min
Leistungskennzahl NL :  1,4
Bereitschaftsverluste:  1,36 kWh/24h
Leergewicht:  253 kg

Bestell - Nr.:  100002105
Menge: 1,000 Stck

**55 OERTLI CURN 155 OECOPROTECT**
OERTLI Öl - Kombi-Kessel CURN 155
OECOPROTECT + Regelung OE-tronic 3
- mit eingebautem WW-Speicher 130 l
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN 155 OECOPROTECT
Nennwärmeleistung:  27 - 33 kW
Nennwärmebel. min/max:  30,0-35,6 kW
Normnutzungsgrad :  95,5 %
Kessel-Wirkungsgrad
  100% Last-70°C:  92,5 %
  30% Last-40°C:  97,2 %
Abgasverlust:  6,7 %
Abgastemperatur:  180 °C
Abgasmassenstrom:  0,017 kg/s
CO2-Gehalt der Abgase:  12 %
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  279 kg

Bestell - Nr.:  100002106
Menge: 1,000 Stck

**56 OERTLI CURN 153 OECOPROTECT verkleidet**
OERTLI Öl - Kombi-Kessel CURN 153
OECOPROTECT + Regelung OE-tronic 3
- mit eingebautem WW-Speicher 130 l
- ZUSAMMENGEBAUT
- Hochleistungs-Gussgliederkessel
- OECOPROTECT: Möglichkeit der
Ansteuerung einer Fremdstromanode in
einem indirekten WW-Speicher (im
Schaltfeld integriert)
- Rauchgasführung im Dreizugprinzip mit
waagerechten Zügen in asymmetrischer
Anordnung, mit Konvektionsbeschleunigern
- Für kleine Aufstellflächen in
kompakter
senkrechter Bauart speziell als Austausch konstruktiv ähnlicher Kesselarten
konzipiert
- Mit einem Low-Nox-Öl-Gebläsebrenner
unter der Schalldämmhaube.

Auf Wunsch kann der Kessel auch mit
einem Standard-Schaltfeld ohne Regelung
geliefert werden. Minderpreis

Verpackung:
- Auslieferung in 2 Einheiten :
- 1 Kolli Kessel kpl. montiert
- 1 Kolli Einschubschaltfeld

Produkt-ID-Nummer 49MB3528

Betriebsbedingungen Kessel :
- zul.Vorlauftemperatur:  110°C
- zul. Betriebsüberdruck :  4 bar
- Kesselthermostat von  30 bis 90°C
- Sicherheitstemperaturbegrenzer :  110°C
Speicher :
- max. Betriebstemperatur : 70°C
- zul. Betriebsüberdruck :  10 bar

Technische Daten:
Typ:  CURN 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002107
Menge: 1,000 Stck

**57 Bausatz Umschaltung Heizung / Warmwasser incl. Umschaltventile und Entleerung GM**
OERTLI Umschaltventil
Heizung  / WW f. Optimat 4035-4065
incl. Umschaltventile und Entleerung

Bestell-Nr.: 100002190
Menge: 1,000 Stck

**58 OERTLI Umschaltventil Optimat 4035E/4045**
OERTLI Umschaltventil für
Brauchwasserbetrieb ohne Ladepumpe
für OPTIMAT 4035E (HC 135) / 4045

Bestell-Nr.: 100002276
Menge: 1,000 Stck

**59 OERTLI Speicherladeset mit WW-Speicher für Optimat GMR 4000 condens**
OERTLI Speicherladeset
Für Optimat GMR 4000 condens
mit WW-Speicher OB 150-300

Bestell-Nr.: 100002277
Menge: 1,000 Stck

**60 OERTLI Anschluss-Set Optimat 4035E/4045**
OERTLI Anschluss-Set OPTIMAT 4035E/4045
mit Vor-/ Rücklaufansperrhähnen 1" AG,
Sicherheitsventil, TAS - Gas -
Absperrhahn 3/4 Zoll, (HC 138)

Bestell-Nr.: 100002279
Menge: 1,000 Stck

**61 OERTLI Anschlusskonsole EASYCONNECT für GVR condens HE106**
OERTLI Anschlusskonsole
EASYCONNECT GVR 140 condens
- zur Vorinstallation an der Wand (mit
  TAS)
- serienmäßig beim Kessel, keine
  Rücknahme
- HE 106

Bestell-Nr.: 100002302
Menge: 1,000 Stck

**62 OERTLI Thermische Absperrsicherung Gas innerhalb GVR condens HE 107**
OERTLI Thermische Absperrsicherung
(TAS) innerhalb der Kesselverkleidung
- für GSR 140 condens, HE 107

Bestell-Nr.: 100002303
Menge: 1,000 Stck

**63 OERTLI Anschluss-Set Optimat 3065 und 3090**
OERTLI Anschluss - Set für OPTIMAT
3065/3090 mit Vor-/
Rücklaufansperrhähnen 11/4" IG,
Sicherheitsventil, TAS - Gas -
Absperrhahn 1" (HC 140)

Bestell-Nr.: 100002311
Menge: 1,000 Stck

**64 OERTLI 3-stufige Heizungspumpe für GMR 4045 HC141**
OERTLI Heizungspumpe
3-stufig für GMR 4045
Kolli HC141

Bestell-Nr.: 100002312
Menge: 1,000 Stck

**65 OERTLI Pumpe Dp geregelt**
OERTLI Kesselumwälzpumpe,
drehzahlgeregelt, für OPTIMAT 3045
(HC 142)

Bestell-Nr.: 100002313
Menge: 1,000 Stck

**66 OERTLI 3-stufige Heizungspumpe für GMR 4065 HC143**
OERTLI Heizungspumpe
3-stufig für GMR 4065
Kolli HC143

Bestell-Nr.: 100002314
Menge: 1,000 Stck

**67 OERTLI 3-stufige Heizungspumpe für GMR 4090/4115 HC145**
OERTLI Heizungspumpe
3-stufig für GMR 4090/4115
Kolli HC145

Bestell-Nr.: 100002316
Menge: 1,000 Stck

**68 OERTLI Kesselumwälzpumpe**
OERTLI Kesselumwälzpumpe (Primär)
für OPTIMAT 3045, 3065 und 3090 (HC
147)

Bestell-Nr.: 100002323
Menge: 1,000 Stck

**69 OERTLI Hydraulische Anschlussgruppe für Festbrennstoffkessel bis 25 kW**
OERTLI Hydraulische Anschlussgruppe
für Festbrennstoffkessel  bis 25 kW

bestehend aus:
-2 Kugelventilen mit integriertem
Thermometer
-integrierte Rückschlagklappe am
Rücklauf mit Öffnung bei 45°C
-Thermostatisches Mischventil mit
einstellbarer Ladetemperatur von 50 bis
65°C
-Wilo Pumpe RS 25/7-3 180
-Anschlussrohre mit Flachdichtung
-Bypass
-Pressfittinge G 1" 1/2-Rp1"
-Isoliertes Kompaktbaugruppe

Kolli EA 108

geeignet für:
- Holzvergaserkessel HV 17 und HV 24
- Pelletkessel PL 15, PL 25
- Holzheizungsherde SH 96/240,
  SH 36/ 210-250
- Stadler H 25, H 33 ( nur bei Holz /
Kohle )

Bestell-Nr.: 100002330
Menge: 1,000 Stck

**70 OERTLI OBC 162 OECOPROTECT**
OERTLI OBC 162 OECOPROTECT
Unterstellwarmwasserspeicher
- mit Glattrohrwärmetauscher in
spezieller
Innenemaillierung
- für PKR 150, PURN 150, PURS 150
Kessel
- mit Fremdstromanode OECOPROTECT
zum Anschluss an das Schaltfeld
OE-tronic 3 PK/PU 150
- Hochwertige FCKW-freie Hartschaum-
Isolierung 50 mm
- Speicher mit Revisionsflansch vorn
- Eingebautes Thermometer
- Außenverkleidung aus Stahlblech, rot
bzw. weiss
pulverbeschichtete Einbrennlackierung,
kratzfest
- Verstellbare Füße
- incl. Speicherfühler für PK/PU 150
- Design und Leistung abgestimmt auf das
Heizkessel-Programm

Verpackung:
2 Kolli
- Brauchwasserspeicher 160 Liter
- Frontblech

Betriebsbedingungen:
Maximaler Betriebsdruck:
- Ladeseitig (Wärmetauscher)  12 bar
- Warmwasserseitig (Behälter) 10 bar
Maximale Betriebstemperatur :
- Ladeseitig (Wärmetauscher)  110°C
- Warmwasserseitig (Behälter) 95°C

Typ: OBC 162 OECOPROTECT
Speicher Nenninhalt:  160 l
Leistungsaufnahme:  28 kW
Bereitschafts-Wärmeverlust:  1,70 kWh/d
Warmwasserdauerleistung:  690 l/h
Warmwasserspitzenleistung:  255 l/10min
Leistungskennzahl NL:  2,6
Ladedurchfluss:  3 m3/h
Versandgewicht:  109 kg

Bestell-Nr.:  100002340
Menge: 1,000 Stck

**71 OERTLI OBC 252 OECOPROTECT**
OERTLI OBC 252 OECOPROTECT
Unterstellwarmwasserspeicher
- mit Glattrohrwärmetauscher in
spezieller
Innenemaillierung
- Unterstellwarmwasserspeicher für PKR
150, PURN 150, PURS 150 und PKR 250
Kessel
- mit Fremdstromanode OECOPROTECT
zum Anschluss an das Schaltfeld OE-
tronic 3 PK/PU 150
- Hochwertige FCKW-freie Hartschaum-
Isolierung 50 mm
- Speicher mit Revisionsflansch vorn
- Eingebautes Thermometer
- Außenverkleidung aus Stahlblech, rot
- pulverbeschichtete Einbrennlackierung,
kratzfest
- Verstellbare Füße
- OBC incl. Speicherfühler für PK/PU 150
- Design und Leistung abgestimmt auf das
Heizkessel-Programm

Verpackung:
2 Kolli
- Brauchwasserspeicher 250 Liter
- Frontblech

Betriebsbedingungen:
Maximaler Betriebsdruck:
- Ladeseitig (Wärmetauscher)  12 bar
- Warmwasserseitig (Behälter) 10 bar
Maximale Betriebstemperatur :
- Ladeseitig (Wärmetauscher)  110°C
- Warmwasserseitig (Behälter) 95°C

Typ: OBC 252 OECOPROTECT
Speicher Nenninhalt:  250 l
Leistungsaufnahme:  36 kW
Bereitschafts-Wärmeverlust:  2,19 kWh/d
Warmwasserdauerleistung:  810 l/h
Warmwasserspitzenleistung:  385 l/10min
Leistungskennzahl NL:  5,2
Ladedurchfluss:  3 m3/h
Versandgewicht:  138 kg

Bestell-Nr.:  100002341
Menge: 1,000 Stck

**72 Dachdurchführung D 160/220 DY 826**
OERTLI Dachdurchführung
D 160/220
Kolli DY 826

Bestell-Nr.: 100002400
Menge: 1,000 Stck

**73 OERTLI Flachdachkragen**
OERTLI Flachdachkragen für
Dachdurchführung

Bestell-Nr.: 100002402
Menge: 1,000 Stck

**74 OERTLI Schrägdachpfanne DN 200**
OERTLI Schrägdachpfanne DN 150/200

Bestell-Nr.: 100002403
Menge: 1,000 Stck

**75 Luftansauggitter D 150 mm DY 830**
OERTLI Luftansauggitter
D 150
Kolli DY 830

Bestell-Nr.: 100002404
Menge: 1,000 Stck

**76 OERTLI CUX 153 OECOPROTECT**
OERTLI Öl - Kombi-Kessel CUX 153
OECOPROTECT + Standard-Schaltfeld
ohne Regelung
- mit eingebautem WW-Speicher 130 l
- Hochleistungs-Gussgliederkessel
- Rauchgasführung im Dreizugprinzip mit
waagerechten Zügen in asymmetrischer
Anordnung, mit Konvektionsbeschleunigern.
- OECOPROTECT: Möglichkeit der
Ansteuerung einer Fremdstromanode in
einem indirekten WW-Speicher (im
Schaltfeld integriert)
- Für kleine Aufstellflächen in
kompakter
senkrechter Bauart speziell als Austausch konstruktiv ähnlicher Kesselarten
konzipiert.
- Vorbereitet für den Einbau eines Ge-
bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C

Speicher :
- max. Betriebstemperatur: 70°C
- zul. Betriebsüberdruck : 10 bar

Technische Daten:
Typ:  CUX 153 OECOPROTECT
Nennwärmeleistung:  16 - 21 kW
Nennwärmebel. min/max:  17,4-23,3 kW
Normnutzungsgrad :  96,5 %
Kessel-Wirkungsgrad
  100% Last-70°C:  92,3 %
  30% Last-40°C:  97,3 %
Abgasverlust:  6,8 %
Abgastemperatur:  175 °C
Notwendiger Förderdruck:  8 Pa
Wasserinhalt:  19 Liter
Wasserseitiger Widerstand
  bei Dt 15 K :  1,7 mbar
Elektr. Leistungsaufnahme: 85 W
Bereitschaftsverluste
  bei Dt 50 K (qB70):  0,99 %

Speicher:
Speicherinhalt :  130 Liter
Leistungsaufnahme :  21 kW
Dauerleistung bei Dt 35 K: 515 l/h
Zapfleistung bei Dt 30 K : 215 l/10 min
Leistungskennzahl NL :  1,2
Bereitschaftsverluste:  1,36 kWh/24 h
Leergewicht:  214 kg

Bestell - Nr.:  100002507
Menge: 1,000 Stck

**77 OERTLI CUX 154 OECOPROTECT**
OERTLI Öl - Kombi-Kessel CUX 154
OECOPROTECT + Standard-Schaltfeld
ohne Regelung
- mit eingebautem WW-Speicher 130 l
- Hochleistungs-Gussgliederkessel
- Rauchgasführung im Dreizugprinzip mit
waagerechten Zügen in asymmetrischer
Anordnung, mit Konvektionsbeschleunigern.
- OECOPROTECT: Möglichkeit der
Ansteuerung einer Fremdstromanode in
einem indirekten WW-Speicher (im
Schaltfeld integriert)
- Für kleine Aufstellflächen in
kompakter
senkrechter Bauart speziell als Austausch konstruktiv ähnlicher Kesselarten
konzipiert.
- Vorbereitet für den Einbau eines Ge-
bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck :  4 bar
- Kesselthermostat von  30 bis 90°C
- Sicherheitstemperaturbegrenzer :  110°C
Speicher :
- max. Betriebstemperatur:  70°C
- zul. Betriebsüberdruck :  10 bar

Technische Daten:
Typ:  CUX 154 OECOPROTECT
Nennwärmeleistung:  21 - 27 kW
Nennwärmebel. min/max:  23,3-30,0 kW
Normnutzungsgrad :  95,5 %
Kessel-Wirkungsgrad
  100% Last-70°C:  92,4 %
  30% Last-40°C:  97,2 %
Abgasverlust:  6,8 %
Abgastemperatur:  175 °C
Notwendiger Förderdruck:  12 Pa
Wasserinhalt:  24,5 Liter
Wasserseitiger Widerstand
  bei Dt 15 K :  2,8 mbar
Elekt. Leistungsaufnahme:  85  W
Bereitschaftsverluste
  bei Dt 50 K (qB70):  0,87 %

Speicher:
Speicherinhalt :  130 Liter
Leistungsaufnahme :  27 kW
Dauerleistung bei Dt 35 K : 665 l/h
Zapfleistung bei Dt 30 K :  220 l/10
min
Leistungskennzahl NL :  1,4
Bereitschaftsverluste:  1,36 kWh/24h
Leergewicht:  239 kg

Bestell - Nr.:  100002508
Menge: 1,000 Stck

**78 OERTLI CUX 155 OECOPROTECT**
OERTLI Öl - Kombi-Kessel CUX 155
OECOPROTECT + Standard-Schaltfeld
ohne Regelung
- mit eingebautem WW-Speicher 130 l
- Hochleistungs-Gussgliederkessel
- Rauchgasführung im Dreizugprinzip mit
waagerechten Zügen in asymmetrischer
Anordnung, mit Konvektionsbeschleunigern.
- OECOPROTECT: Möglichkeit der
Ansteuerung einer Fremdstromanode in
einem indirekten WW-Speicher (im
Schaltfeld integriert)
- Für kleine Aufstellflächen in
kompakter
senkrechter Bauart speziell als Austausch konstruktiv ähnlicher Kesselarten
konzipiert.
- Vorbereitet für den Einbau eines Ge-
bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck :  4 bar
- Kesselthermostat von  30 bis 90°C
- Sicherheitstemperaturbegrenzer :  110°C
Speicher :
- max. Betriebstemperatur:  70°C
- zul. Betriebsüberdruck :  10 bar

Technische Daten:
Typ: CUX 155 OECOPROTECT
Nennwärmeleistung:  27 - 33 kW
Nennwärmebel. min/max:  30,0-35,6 kW
Normnutzungsgrad :  95,5 %
Kessel-Wirkungsgrad
  100% Last-70°C:  92,5 %
  30% Last-40°C:  97,2 %
Abgasverlust:  6,7 %
Abgastemperatur:  180 °C
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  265 kg

Bestell-Nr.:  100002509
Menge: 1,000 Stck

**79 OERTLI CUR 153 OECOPROTECT**
OERTLI Öl - Kombi-Kessel CUR 153
OECOPROTECT + Regelung OE-tronic 3
- mit eingebautem WW-Speicher 130 l
- Hochleistungs-Gussgliederkessel
- Rauchgasführung im Dreizugprinzip mit
waagerechten Zügen in asymmetrischer
Anordnung, mit Konvektionsbeschleunigern
- OECOPROTECT: Möglichkeit der
Ansteuerung einer Fremdstromanode in
einem indirekten WW-Speicher (im
Schaltfeld integriert)
- Für kleine Aufstellflächen in
kompakter
senkrechter Bauart speziell als Austausch konstruktiv ähnlicher Kesselarten
konzipiert
- Vorbereitet für den Einbau eines Ge-
bläsebrenners unter der Schalldämmhaube

Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 153 OECOPROTECT
Nennwärmeleistung:  16 - 21 kW
Nennwärmebel. min/max:  17,4-23,3 kW
Normnutzungsgrad :  96,5 %
Kessel-Wirkungsgrad
  100% Last-70°C:  92,3 %
  30% Last-40°C:  97,3 %
Abgasverlust:  6,8 %
Abgastemperatur:  175 °C
Notwendiger Förderdruck:  8 Pa
Wasserinhalt:  19 Liter
Wasserseitiger Widerstand
  bei Dt 15 K :  1,7 mbar
Elektr. Leistungsaufnahme: 85  W
Bereitschaftsverluste
  bei Dt 50 K (qB70):  0,99 %
Speicher:
Speicherinhalt :  130 Liter
Leistungsaufnahme :  21 kW
Dauerleistung bei Dt 35 K: 515 l/h
Zapfleistung bei Dt 30 K : 215 l/10 min
Leistungskennzahl NL :  1,2
Bereitschaftsverluste:  1,36 kWh/24 h
Leergewicht:  214 kg

Bestell - Nr.:  100002510
Menge: 1,000 Stck

**80 OERTLI CUR 154 OECOPROTECT**
OERTLI Öl - Kombi-Kessel CUR 154
OECOPROTECT + Regelung OE-tronic 3
- mit eingebautem WW-Speicher 130 l
- Hochleistungs-Gussgliederkessel
- Rauchgasführung im Dreizugprinzip mit
waagerechten Zügen in asymmetrischer
Anordnung, mit Konvektionsbeschleunigern.
- OECOPROTECT: Möglichkeit der
Ansteuerung einer Fremdstromanode in
einem indirekten WW-Speicher (im
Schaltfeld integriert)
- Für kleine Aufstellflächen in
kompakter
senkrechter Bauart speziell als Austausch konstruktiv ähnlicher Kesselarten
konzipiert.
- Vorbereitet für den Einbau eines Ge-
bläsebrenners unter der Schalldämmhaube

 Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 154 OECOPROTECT
Nennwärmeleistung:  21 - 27 kW
Nennwärmebel. min/max:  23,3-30,0 kW
Normnutzungsgrad :  95,5 %
Kessel-Wirkungsgrad
  100% Last-70°C:  92,4 %
  30% Last-40°C:  97,2 %
Abgasverlust:  6,8 %
Abgastemperatur:  175 °C
Notwendiger Förderdruck:  12 Pa
Wasserinhalt:  24,5 Liter
Wasserseitiger Widerstand
  bei Dt 15 K :  2,8 mbar
Elekt. Leistungsaufnahme:  85  W
Bereitschaftsverluste
  bei Dt 50 K (qB70):  0,87 %

Speicher:
Speicherinhalt :  130 Liter
Leistungsaufnahme :  27 kW
Dauerleistung bei Dt 35 K: 665 l/h
Zapfleistung bei Dt 30 K : 220 l/10 min
Leistungskennzahl NL :  1,4
Bereitschaftsverluste:  1,36 kWh/24 h
Leergewicht:  239 kg

Bestell - Nr.:  100002511
Menge: 1,000 Stck

**81 OERTLI CUR 155 OECOPROTECT**
OERTLI Öl - Kombi-Kessel CUR 155
OECOPROTECT + Regelung OE-tronic 3
- mit eingebautem WW-Speicher 130 l
- Hochleistungs-Gussgliederkessel
- Rauchgasführung im Dreizugprinzip mit
waagerechten Zügen in asymmetrischer
Anordnung, mit Konvektionsbeschleunigern.
- OECOPROTECT: Möglichkeit der
Ansteuerung einer Fremdstromanode in
einem indirekten WW-Speicher (im
Schaltfeld integriert)
- Für kleine Aufstellflächen in
kompakter
senkrechter Bauart speziell als Austausch konstruktiv ähnlicher Kesselarten
konzipiert.
- Vorbereitet für den Einbau eines Ge-
bläsebrenners unter der Schalldämmhaube

Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 155 OECOPROTECT
Nennwärmeleistung:  27 - 33 kW
Nennwärmebel. min/max:  30,0-35,6 kW
Normnutzungsgrad :  95,5 %
Kessel-Wirkungsgrad
  100% Last-70°C:  92,5 %
  30% Last-40°C:  97,2 %
Abgasverlust:  6,7 %
Abgastemperatur:  180 °C
Notwendiger Förderdruck:  12 Pa
Wasserinhalt:  30 Liter
Wasserseitiger Widerstand
  bei Dt 15 K :  4,1 mbar
Elekt. Leistungsaufnahme:  85  W
Bereitschaftsverluste
  bei Dt 50 K (qB70):  0,91 %

Speicher:
Speicherinhalt :  130 Liter
Leistungsaufnahme :  28 kW
Dauerleistung bei Dt 35 K: 690 l/h
Zapfleistung bei Dt 30 K : 220 l/10 min
Leistungskennzahl NL :  1,4
Bereitschaftsverluste:  1,36 kWh/24 h
Leergewicht:  265 kg

Bestell-Nr.:  100002512
Menge: 1,000 Stck

**82 OERTLI motorische Abgasklappe für GMR 4065-4115 HC 154**
OERTLI motorische Abgasklappe
für GMR 4065-4115
Kolli HC 154

Bestell-Nr.: 100002685
Menge: 1,000 Stck

**83 OERTLI Zugentlastung D 160 mm DY 842**
OERTLI Zugentlastung
D 160
Kolli DY 842

Bestell-Nr.: 100002693
Menge: 1,000 Stck

**84 OERTLI Befestigungsplatte Kolli DY 840**
OERTLI Befestigungsplatte
Kolli DY 840

Bestell-Nr.: 100002700
Menge: 1,000 Stck

**85 OERTLI Flammrohrverlängerung OES 542 GI von 372 auf 530 mm**
OERTLI Flammrohrverlängerung
für Gas-Gebläsebrenner OES 542 GI
von 372 mm auf 530 mm

Bestell-Nr.: 100002738
Menge: 1,000 Stck

**86 OERTLI Dichtheitskontrollgerät TC 116**
OERTLI Dichtheitskontrollgerät
TC 116

Bestell-Nr.: 100002804
Menge: 1,000 Stck

**87 OERTL Gasabsperrhahn mit Brandschutzventil TAE Rp 3/4 Zoll**
OERTLI Gas-Absperrhahn mit
Brandschutzventil
Rp 3/4" Kolli HC 155

Bestell-Nr.: 100003030
Menge: 1,000 Stck

**88 OERTLI Öl-Brennwertkessel PUXN 153 cond von 16 bis 21 kW**
OERTLI Öl-Brennwertkessel PUXN 153 cond
von 16 bis 21 kW

- Öl-Stand-Brennwertkessel bestehend aus
  einem Hauptkörper aus Gusseisen und
  einem nachgeschaltetem Keramik-Abgas-
  wärmetauscher,
- Hohe Energieausnutzung mit einem
  Normnutzungsgrad bis zu 104,3 %,
- Geeignet für Heizöl EL und
schwefelarmes
  Heizöl,
- mit integriertem speziell
  schadstoffreduziertem OECONOx(r)-
  Brenner (NOx < 90 mg/kWh)
- Einschubschaltfeld mit 2 Thermostaten
  ( X-Schaltfeld )
Die Abgastemperatur kann
bestimmungsgemäß 120°C nicht übersteigen
!
Lieferumfang: 2 Kolli
- 1 Kolli verkleideter Kessel
- 1 Kolli Einschubschaltfeld
Betriebsbedingungen:
- zul. Vorlauftemperatur : 100°C
- zul. Betriebsüberdruck : 3 bar
- Kesselthermostat von 30 bis 90°C
- Sicherheitstemperaturbegrenzer : 110°C

Technische Daten:
Nennwärmeleistung 80/60: 15,4-20,3 kW
Nennwärmeleistung 40/30: 16,5-21,5 kW
Nennwärmebelastung: 16-21 kW
Normnutzungsgrad 75/60 (1):  99,8 %
Normnutzungsgrad 40/30 (1): 104,1 %
Abgastemperatur bei 80/60: 75 °C
Abgastemperatur bei 40/30: < 40 °C
Abgasmassenstrom: 0,009 kg/s
CO2-Gehalt der Abgase:  13 %
Wasserinhalt: 21 Liter
Wassers. Widerst. bei dt=15 K: 3,3 mbar
Nenndurchfluss bei dt=20 K: 0,925 m3/h
Max. elek. Leistungsaufn.: 225 W
Gesamttiefe: 1263 mm
Breite: 530 mm
Höhe: 800 mm
Abgasdurchmesser: DN 130
Leergewicht: 189 kg

Bestell-Nr.: 100003900
Menge: 1,000 Stck

**89 OERTLI Öl-Brennwertkessel PUXN 154 cond von 21 bis 27 kW**
OERTLI Öl-Brennwertkessel PUXN 154 cond
von 21 bis 27 kW

- Öl-Stand-Brennwertkessel bestehend aus
  einem Hauptkörper aus Gusseisen und
  einem nachgeschaltetem Keramik-Abgas-
  wärmetauscher,
- Hohe Energieausnutzung mit einem
  Normnutzungsgrad bis zu 104,3 %,
- Geeignet für Heizöl EL und
schwefelarmes
  Heizöl,
- mit integriertem speziell
  schadstoffreduziertem OECONOx(r)-
  Brenner (NOx < 90 mg/kWh)
- Einschubschaltfeld mit 2 Thermostaten
  ( X-Schaltfeld )
Die Abgastemperatur kann
bestimmungsgemäß 120°C nicht übersteigen
!
Lieferumfang: 2 Kolli
- 1 Kolli verkleideter Kessel
- 1 Kolli Einschubschaltfeld
Betriebsbedingungen:
- zul. Vorlauftemperatur : 100°C
- zul. Betriebsüberdruck : 3 bar
- Kesselthermostat von 30 bis 90°C
- Sicherheitstemperaturbegrenzer : 110°C

Technische Daten:
Nennwärmeleistung 80/60: 20,2-26,1 kW
Nennwärmeleistung 40/30: 21,5-27,6 kW
Nennwärmebelastung: 21-27 kW
Normnutzungsgrad 75/60 (1):  100,1 %
Normnutzungsgrad 40/30 (1): 104,3 %
Abgastemperatur bei 80/60: 80 °C
Abgastemperatur bei 40/30: < 40 °C
Abgasmassenstrom: 0,011 kg/s
CO2-Gehalt der Abgase:  13 %
Wasserinhalt: 26,5 Liter
Wassers. Widerst. bei dt=15 K: 5,6 mbar
Nenndurchfluss bei dt=20 K: 1,188 m3/h
Max. elek. Leistungsaufn.: 225 W
Gesamttiefe: 1390 mm
Breite: 530 mm
Höhe: 800 mm
Abgasdurchmesser: DN 130
Leergewicht: 217 kg

Bestell-Nr.: 100003901
Menge: 1,000 Stck

**90 OERTLI Öl-Brennwertkessel PUXN 155 cond von 27 bis 33 kW**
OERTLI Öl-Brennwertkessel PUXN 155 cond
von 27 bis 33 kW

- Öl-Stand-Brennwertkessel bestehend aus
  einem Hauptkörper aus Gusseisen und
  einem nachgeschaltetem Keramik-Abgas-
  wärmetauscher,
- Hohe Energieausnutzung mit einem
  Normnutzungsgrad bis zu 104,3 %,
- Geeignet für Heizöl EL und
  schwefelarmes Heizöl,
- mit integriertem speziell
  schadstoffreduziertem OECONOx(r)-
  Brenner (NOx < 90 mg/kWh)
- Einschubschaltfeld mit 2 Thermostaten
  ( X-Schaltfeld )
Die Abgastemperatur kann
bestimmungsgemäß 120°C nicht übersteigen
!
Lieferumfang: 2 Kolli
- 1 Kolli verkleideter Kessel
- 1 Kolli Einschubschaltfeld
Betriebsbedingungen:
- zul. Vorlauftemperatur : 100°C
- zul. Betriebsüberdruck : 3 bar
- Kesselthermostat von 30 bis 90°C
- Sicherheitstemperaturbegrenzer : 110°C

Technische Daten:
Nennwärmeleistung 80/60: 26-31,9 kW
Nennwärmeleistung 40/30: 27,6-33,7 kW
Nennwärmebelastung: 27-33 kW
Normnutzungsgrad 75/60 (1):  99,3 %
Normnutzungsgrad 40/30 (1): 103,1 %
Abgastemperatur bei 80/60: 85 °C
Abgastemperatur bei 40/30: < 40 °C
Abgasmassenstrom: 0,014 kg/s
CO2-Gehalt der Abgase:  13 %
Wasserinhalt: 32 Liter
Wassers. Widerst. bei dt=15 K: 8,5 mbar
Nenndurchfluss bei dt=20 K: 1,45 m3/h
Max. elek. Leistungsaufn.: 225 W
Gesamttiefe: 1517 mm
Breite: 530 mm
Höhe: 800 mm
Abgasdurchmesser: DN 130
Leergewicht: 245 kg

Bestell-Nr.: 100003902
Menge: 1,000 Stck

**91 OERTLI Öl-Brennwertkessel PURN 153 cond von 16 bis 21 kW**
OERTLI Öl-Brennwertkessel PURN 153 cond
von 16 bis 21 kW

- Öl-Stand-Brennwertkessel bestehend aus
  einem Hauptkörper aus Gusseisen und
  einem nachgeschaltetem Keramik-Abgas-
  wärmetauscher,
- Hohe Energieausnutzung mit einem
  Normnutzungsgrad bis zu 104,3 %,
- Geeignet für Heizöl EL und
schwefelarmes
  Heizöl,
- mit integriertem speziell
  schadstoffreduziertem OECONOx(r)-
  Brenner (NOx < 90 mg/kWh)
- Einschubschaltfeld mit einer OE-tronic
3
  Regelung ausgestattet
Die Abgastemperatur kann
bestimmungsgemäß 120°C nicht übersteigen
!
Lieferumfang: 2 Kolli
- 1 Kolli verkleideter Kessel
- 1 Kolli Einschubschaltfeld
Betriebsbedingungen:
- zul. Vorlauftemperatur : 100°C
- zul. Betriebsüberdruck : 3 bar
- Kesselthermostat von 30 bis 90°C
- Sicherheitstemperaturbegrenzer : 110°C

Technische Daten:
Nennwärmeleistung 80/60: 15,4-20,3 kW
Nennwärmeleistung 40/30: 16,5-21,5 kW
Nennwärmebelastung: 16-21 kW
Normnutzungsgrad 75/60 (1):  99,8 %
Normnutzungsgrad 40/30 (1): 104,1 %
Abgastemperatur bei 80/60: 75 °C
Abgastemperatur bei 40/30: < 40 °C
Abgasmassenstrom: 0,009 kg/s
CO2-Gehalt der Abgase:  13 %
Wasserinhalt: 21 Liter
Wassers. Widerst. bei dt=15 K: 3,3 mbar
Nenndurchfluss bei dt=20 K: 0,925 m3/h
Max. elek. Leistungsaufn.: 225 W
Gesamttiefe: 1263 mm
Breite: 530 mm
Höhe: 800 mm
Abgasdurchmesser: DN 130
Leergewicht: 189 kg

Bestell-Nr.: 100003903
Menge: 1,000 Stck

**92 OERTLI Öl-Brennwertkessel PURN 154 cond von 21 bis 27 kW**
OERTLI Öl-Brennwertkessel PURN 154 cond
von 21 bis 27 kW

- Öl-Stand-Brennwertkessel bestehend aus
  einem Hauptkörper aus Gusseisen und
  einem nachgeschaltetem Keramik-Abgas-
  wärmetauscher,
- Hohe Energieausnutzung mit einem
  Normnutzungsgrad bis zu 104,3 %,
- Geeignet für Heizöl EL und
schwefelarmes
  Heizöl,
- mit integriertem speziell
  schadstoffreduziertem OECONOx(r)-
  Brenner (NOx < 90 mg/kWh)
- Einschubschaltfeld mit einer OE-tronic
3
  Regelung ausgestattet
Die Abgastemperatur kann
bestimmungsgemäß 120°C nicht übersteigen
!
Lieferumfang: 2 Kolli
- 1 Kolli verkleideter Kessel
- 1 Kolli Einschubschaltfeld
Betriebsbedingungen:
- zul. Vorlauftemperatur : 100°C
- zul. Betriebsüberdruck : 3 bar
- Kesselthermostat von 30 bis 90°C
- Sicherheitstemperaturbegrenzer : 110°C

Technische Daten:
Nennwärmeleistung 80/60: 20,2-26,1 kW
Nennwärmeleistung 40/30: 21,5-27,6 kW
Nennwärmebelastung: 21-27 kW
Normnutzungsgrad 75/60 (1):  100,1 %
Normnutzungsgrad 40/30 (1): 104,3 %
Abgastemperatur bei 80/60: 80 °C
Abgastemperatur bei 40/30: < 40 °C
Abgasmassenstrom: 0,011 kg/s
CO2-Gehalt der Abgase:  13 %
Wasserinhalt: 26,5 Liter
Wassers. Widerst. bei dt=15 K: 5,6 mbar
Nenndurchfluss bei dt=20 K: 1,188 m3/h
Max. elek. Leistungsaufn.: 225 W
Gesamttiefe: 1390 mm
Breite: 530 mm
Höhe: 800 mm
Abgasdurchmesser: DN 130
Leergewicht: 217 kg

Bestell-Nr.: 100003904
Menge: 1,000 Stck

**93 OERTLI Öl-Brennwertkessel PURN 155 cond von 27 bis 33 kW**
OERTLI Öl-Brennwertkessel PURN 155 cond
von 27 bis 33 kW

- Öl-Stand-Brennwertkessel bestehend aus
  einem Hauptkörper aus Gusseisen und
  einem nachgeschaltetem Keramik-Abgas-
  wärmetauscher,
- Hohe Energieausnutzung mit einem
  Normnutzungsgrad bis zu 104,3 %,
- Geeignet für Heizöl EL und
schwefelarmes
  Heizöl,
- mit integriertem speziell
  schadstoffreduziertem OECONOx(r)-
  Brenner (NOx < 90 mg/kWh)
- Einschubschaltfeld mit einer OE-tronic
3
  Regelung ausgestattet
Die Abgastemperatur kann
bestimmungsgemäß 120°C nicht übersteigen
!
Lieferumfang: 2 Kolli
- 1 Kolli verkleideter Kessel
- 1 Kolli Einschubschaltfeld
Betriebsbedingungen:
- zul. Vorlauftemperatur : 100°C
- zul. Betriebsüberdruck : 3 bar
- Kesselthermostat von 30 bis 90°C
- Sicherheitstemperaturbegrenzer : 110°C

Technische Daten:
Nennwärmeleistung 80/60: 26-31,9 kW
Nennwärmeleistung 40/30: 27,6-33,7 kW
Nennwärmebelastung: 27-33 kW
Normnutzungsgrad 75/60 (1):  99,3 %
Normnutzungsgrad 40/30 (1): 103,1 %
Abgastemperatur bei 80/60: 85 °C
Abgastemperatur bei 40/30: < 40 °C
Abgasmassenstrom: 0,014 kg/s
CO2-Gehalt der Abgase:  13 %
Wasserinhalt: 32 Liter
Wassers. Widerst. bei dt=15 K: 8,5 mbar
Nenndurchfluss bei dt=20 K: 1,45 m3/h
Max. elek. Leistungsaufn.: 225 W
Gesamttiefe: 1517 mm
Breite: 530 mm
Höhe: 800 mm
Abgasdurchmesser: DN 130
Leergewicht: 245 kg

Bestell-Nr.: 100003905
Menge: 1,000 Stck

**94 OERTLI Speicherladeset PURN 150 Condens mit Tiefspeicher OBC 161/251**
OERTLI Speicherladeset
PURN 150 Condens mit Tiefspeicher
OBC 161/251

Bestell-Nr.: 100004041
Menge: 1,000 Stck

**95 OERTLI Öl-Brennwertkessel CUXN 153 cond von 16 bis 21 kW**
OERTLI Öl-Brennwertkessel CUXN 153 cond
von 16 bis 21 kW

- Öl-Stand-Brennwertkessel bestehend aus
  einem Hauptkörper aus Gusseisen und
  einem nachgeschaltetem Keramik-Abgas-
  wärmetauscher,
- integrierter 130 Liter WW-Speicher
- Hohe Energieausnutzung mit einem
  Normnutzungsgrad bis zu 104,3 %,
- Geeignet für Heizöl EL und
schwefelarmes
  Heizöl,
- mit integriertem speziell
  schadstoffreduziertem OECONOx(r)-
  Brenner (NOx < 90 mg/kWh)
- Einschubschaltfeld mit 2 Thermostaten
  ( X-Schaltfeld )
Die Abgastemperatur kann
bestimmungsgemäß 120°C nicht übersteigen
!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 15,4-20,3 kW
Nennwärmeleistung 40/30: 16,5-21,5 kW
Nennwärmebelastung: 16-21 kW
Normnutzungsgrad 75/60 (1):  99,8 %
Normnutzungsgrad 40/30 (1): 104,1 %
Abgastemperatur bei 80/60: 75 °C
Abgastemperatur bei 40/30: < 40 °C
Abgasmassenstrom: 0,009 kg/s
CO2-Gehalt der Abgase:  13 %
Wasserinhalt Kessel: 21 Liter
Wassers. Widerst. bei dt=15 K: 3,3 mbar
Nenndurchfluss bei dt=20 K: 0,925 m3/h
Max. elek. Leistungsaufn.: 225 W
Gesamttiefe: 1126 mm
Breite: 630 mm
Höhe: 1432 mm
Abgasdurchmesser: DN 130
Leergewicht: 293 kg

Speicherinhalt: 130 Liter
Dauerleistung dt=35 K: 515 l/min
Zapfleistung dt=30 K: 215 l/10 min

Bestell-Nr.: 100004042
Menge: 1,000 Stck

**96 OERTLI Öl-Brennwertkessel CUXN 154 cond von 21 bis 24 kW**
OERTLI Öl-Brennwertkessel CUXN 154 cond
von 21 bis 24 kW

- Öl-Stand-Brennwertkessel bestehend aus
  einem Hauptkörper aus Gusseisen und
  einem nachgeschaltetem Keramik-Abgas-
  wärmetauscher,
- integrierter 130 Liter WW-Speicher
- Hohe Energieausnutzung mit einem
  Normnutzungsgrad bis zu 104,3 %,
- Geeignet für Heizöl EL und
schwefelarmes
  Heizöl,
- mit integriertem speziell
  schadstoffreduziertem OECONOx(r)-
  Brenner (NOx < 90 mg/kWh)
- Einschubschaltfeld mit 2 Thermostaten
  ( X-Schaltfeld )
Die Abgastemperatur kann
bestimmungsgemäß 120°C nicht übersteigen
!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 20,2-26,1 kW
Nennwärmeleistung 40/30: 21,5-27,6 kW
Nennwärmebelastung: 21-27 kW
Normnutzungsgrad 75/60 (1):  100,1 %
Normnutzungsgrad 40/30 (1): 104,3 %
Abgastemperatur bei 80/60: 80 °C
Abgastemperatur bei 40/30: < 40 °C
Abgasmassenstrom: 0,011 kg/s
CO2-Gehalt der Abgase:  13 %
Wasserinhalt Kessel: 26,5 Liter
Wassers. Widerst. bei dt=15 K: 5,6 mbar
Nenndurchfluss bei dt=20 K: 1,188 m3/h
Max. elek. Leistungsaufn.: 225 W
Gesamttiefe: 1253 mm
Breite: 630 mm
Höhe: 1432 mm
Abgasdurchmesser: DN 130
Leergewicht: 324 kg

Speicherinhalt: 130 Liter
Dauerleistung dt=35 K: 665 l/min
Zapfleistung dt=30 K: 225 l/10 min

Bestell-Nr.: 100004043
Menge: 1,000 Stck

**97 OERTLI Öl-Brennwertkessel CURN 153 cond von 16 bis 21 kW**
OERTLI Öl-Brennwertkessel CURN 153 cond
von 16 bis 21 kW

- Öl-Stand-Brennwertkessel bestehend aus
  einem Hauptkörper aus Gusseisen und
  einem nachgeschaltetem Keramik-Abgas-
  wärmetauscher,
- integrierter 130 Liter WW-Speicher
- Hohe Energieausnutzung mit einem
  Normnutzungsgrad bis zu 104,3 %,
- Geeignet für Heizöl EL und
schwefelarmes
  Heizöl,
- mit integriertem speziell
  schadstoffreduziertem OECONOx(r)-
  Brenner (NOx < 90 mg/kWh)
- Einschubschaltfeld mit einer OE-tronic
3
  Regelung ausgestattet
Die Abgastemperatur kann
bestimmungsgemäß 120°C nicht übersteigen
!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 15,4-20,3 kW
Nennwärmeleistung 40/30: 16,5-21,5 kW
Nennwärmebelastung: 16-21 kW
Normnutzungsgrad 75/60 (1):  99,8 %
Normnutzungsgrad 40/30 (1): 104,1 %
Abgastemperatur bei 80/60: 75 °C
Abgastemperatur bei 40/30: < 40 °C
Abgasmassenstrom: 0,009 kg/s
CO2-Gehalt der Abgase:  13 %
Wasserinhalt Kessel: 21 Liter
Wassers. Widerst. bei dt=15 K: 3,3 mbar
Nenndurchfluss bei dt=20 K: 0,925 m3/h
Max. elek. Leistungsaufn.: 225 W
Gesamttiefe: 1126 mm
Breite: 630 mm
Höhe: 1432 mm
Abgasdurchmesser: DN 130
Leergewicht: 293 kg

Speicherinhalt: 130 Liter
Dauerleistung dt=35 K: 515 l/min
Zapfleistung dt=30 K: 215 l/10 min

Bestell-Nr.: 100004044
Menge: 1,000 Stck

**98 OERTLI Öl-Brennwertkessel CURN 154 cond von 21 bis 24 kW**
OERTLI Öl-Brennwertkessel CURN 154 cond
von 21 bis 24 kW

- Öl-Stand-Brennwertkessel bestehend aus
  einem Hauptkörper aus Gusseisen und
  einem nachgeschaltetem Keramik-Abgas-
  wärmetauscher,
- integrierter 130 Liter WW-Speicher
- Hohe Energieausnutzung mit einem
  Normnutzungsgrad bis zu 104,3 %,
- Geeignet für Heizöl EL und
schwefelarmes
  Heizöl,
- mit integriertem speziell
  schadstoffreduziertem OECONOx(r)-
  Brenner (NOx < 90 mg/kWh)
- Einschubschaltfeld mit einer OE-tronic
3
  Regelung ausgestattet
Die Abgastemperatur kann
bestimmungsgemäß 120°C nicht übersteigen
!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 20,2-26,1 kW
Nennwärmeleistung 40/30: 21,5-27,6 kW
Nennwärmebelastung: 21-27 kW
Normnutzungsgrad 75/60 (1):  100,1 %
Normnutzungsgrad 40/30 (1): 104,3 %
Abgastemperatur bei 80/60: 80 °C
Abgastemperatur bei 40/30: < 40 °C
Abgasmassenstrom: 0,011 kg/s
CO2-Gehalt der Abgase:  13 %
Wasserinhalt Kessel: 26,5 Liter
Wassers. Widerst. bei dt=15 K: 5,6 mbar
Nenndurchfluss bei dt=20 K: 1,188 m3/h
Max. elek. Leistungsaufn.: 225 W
Gesamttiefe: 1253 mm
Breite: 630 mm
Höhe: 1432 mm
Abgasdurchmesser: DN 130
Leergewicht: 324 kg

Speicherinhalt: 130 Liter
Dauerleistung dt=35 K: 665 l/min
Zapfleistung dt=30 K: 225 l/10 min

Bestell-Nr.: 100004045
Menge: 1,000 Stck

**99 OERTLI Neutrabox Öl-Brennwert für: PURN 150 und CURN 150 condens**
OERTLI Neutrabox Öl-Brennwert
Geeignet für:
PURN 150 condens
CURN 150 condens

Kolli FM 155

Bestell-Nr.:  100004290
Menge: 1,000 Stck

**100 OERTLI Kondensat-Hebepumpe 3,5 m**
OERTLI Kondensat-Hebepumpe
3,5 m
Kolli FM 158

Bestell-Nr.: 100004293
Menge: 1,000 Stck

**101 OERTLI 2-stufige Brennerplatine für Einbau in OE-tronic FT 63**
OERTLI 2-stufige Brennerplatine
Für Einbau in OE-tronic FT 63

- Steuert Gebläsebrenner 2-stufig oder
  modulierend
- steuert 1 gemischten Heizkreis (
Fühler
  AD 199 als Zubehör notwendig

Kollo AD 217

Bestell-Nr.: 100004294
Menge: 1,000 Stck

**102 OERTLI Öl-/Gas Spezialheizkesse PKX 264 aus Guß von 40 bis 50 kW - geblockt -**
OERTLI  PKX 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004396
Menge: 1,000 Stck

**103 OERTLI Öl-/Gas Spezialheizkesse PKX 265 aus Guß von 50 bis 64 kW - geblockt -**
OERTLI  PKX 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004397
Menge: 1,000 Stck

**104 OERTLI Öl-/Gas Spezialheizkesse PKX 266 aus Guß von 64 bis 78 kW - geblockt -**
OERTLI  PKX 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004401
Menge: 1,000 Stck

**105 OERTLI Öl-/Gas Spezialheizkesse PKX 267 aus Guß von 78 bis 92 kW - geblockt -**
OERTLI  PKX 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004402
Menge: 1,000 Stck

**106 OERTLI Öl-/Gas Spezialheizkesse PKX 268 aus Guß von 92 bis 100 kW - geblockt -**
OERTLI  PKX 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004403
Menge: 1,000 Stck

**107 OERTLI Öl-/Gas Spezialheizkesse PKR 264 aus Guß von 40 bis 50 kW - geblockt -**
OERTLI  PKR 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004404
Menge: 1,000 Stck

**108 OERTLI Öl-/Gas Spezialheizkesse PKR 265 aus Guß von 50 bis 64 kW - geblockt -**
OERTLI  PKR 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004405
Menge: 1,000 Stck

**109 OERTLI Öl-/Gas Spezialheizkesse PKR 266 aus Guß von 64 bis 78 kW - geblockt -**
OERTLI  PKR 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004409
Menge: 1,000 Stck

**110 OERTLI Öl-/Gas Spezialheizkesse PKR 267 aus Guß von 78 bis 92 kW - geblockt -**
OERTLI  PKR 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004410
Menge: 1,000 Stck

**111 OERTLI Öl-/Gas Spezialheizkesse PKR 268 aus Guß von 92 bis 100 kW - geblockt -**
OERTLI  PKR 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004411
Menge: 1,000 Stck

**112 OERTLI Öl-/Gas Spezialheizkesse PKX 264 aus Guß von 40 bis 50 kW - in losen Gl.**
OERTLI  PKX 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004478
Menge: 1,000 Stck

**113 OERTLI Öl-/Gas Spezialheizkesse PKX 265 aus Guß von 50 bis 64 kW - lose Glieder**
OERTLI  PKX 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004479
Menge: 1,000 Stck

**114 OERTLI Öl-/Gas Spezialheizkesse PKX 266 aus Guß von 64 bis 78 kW - lose Glieder**
OERTLI  PKX 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004483
Menge: 1,000 Stck

**115 OERTLI Öl-/Gas Spezialheizkesse PKX 267 aus Guß von 78 bis 92 kW - lose Glieder**
OERTLI  PKX 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004484
Menge: 1,000 Stck

**116 OERTLI Öl-/Gas Spezialheizkesse PKX 268 aus Guß von 92 bis 100 kW - lose Glieder**
OERTLI  PKX 268
Öl-/Gas Spezialheizkessel
aus Guß von 92 bis 100 kW

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004485
Menge: 1,000 Stck

**117 OERTLI Öl-/Gas Spezialheizkesse PKR 264 aus Guß von 40 bis 50 kW - in losen Gl.**
OERTLI  PKR 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004486
Menge: 1,000 Stck

**118 OERTLI Öl-/Gas Spezialheizkesse PKR 265 aus Guß von 50 bis 64 kW - lose Glieder**
OERTLI  PKR 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004487
Menge: 1,000 Stck

**119 OERTLI Öl-/Gas Spezialheizkesse PKR 266 aus Guß von 64 bis 78 kW - lose Glieder**
OERTLI  PKR 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004488
Menge: 1,000 Stck

**120 OERTLI Öl-/Gas Spezialheizkesse PKR 267 aus Guß von 78 bis 92 kW - lose Glieder**
OERTLI  PKR 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004489
Menge: 1,000 Stck

**121 OERTLI Öl-/Gas Spezialheizkesse PKR 268 aus Guß von 92 bis 100 kW - lose Glieder**
OERTLI  PKR 268
Öl-/Gas Spezialheizkessel
aus Guß von 92 bis 100 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004490
Menge: 1,000 Stck

**122 OERTLI R-Schaltfeld OE-tronic 3 mit OECOPROTECT ( FT 63 ), schwarz**
OERTLI R-Schaltfeld OE-tronic 3
mit OECOPROTECT ( FT 63 )
- Gesteuert durch einen Mikroprozessor,
  beinhaltet das OE-tronic 3-Schaltfeld
ab
  Werk, eine programmierbare,
witterungsgeführte Regelung zur Steuerung
  einstufiger Brenner (PK/PU/CU 150)
- Einbau einer Platine AD 217 möglich,
  die einen 2-stufigen oder
modulierenden
  Brenner steuern kann und zusätzlich
  einen gemischten Heizkreis ( Fühler AD

  199 ist Zubehör )
- Die OE-tronic 3 ist vorprogrammiert
und nach einer einfachen Zeiteinstellung
betriebsbereit
- Außergewöhnlich bedienungsfreundlich
erlaubt die OE-tronic 3 jederzeit die
Änderung der Soll-Temperaturen,
der Heizprogramme und vieler anderer
Parameter
- Die Dialoganzeige der OE-tronic 3
ermöglicht eine echte Kommunikation im
Klartext - mehrsprachig - und steuert
von der einfachsten bis zur aufwendigsten Heizungsanlage
- Das Schaltfeld ist mit einem
Potentiostaten ausgestattet, der die
Fremdstromanode OECOPROTECT
ansteuern
kann. Wird ein Speicher ohne
OECOPROTECT
verwendet, muss lediglich der entsprechende Parameter deaktiviert
werden.

Bestell-Nr.: 100004587
Menge: 1,000 Stck

**123 OERTLI Standard-Schaltfeld X2 2-stufiges Schaltfeld für PK- und PU-150**
OERTLI Standard-Schaltfeld X2
( Kolli FT 64 )
2-stufiges Schaltfeld
- Kessel- und Speichersteuerung für
  Raumführung
- für PK- und PU-150 - Kessel
- zur Ansteuerung der Fremdstromanode
  OECOPROTECT

Bestell-Nr.: 100004588
Menge: 1,000 Stck

**124 OERTLI SOLARREGLER OETROSOL ES für die Regelung einer Solaranlage**
OERTLI SOLARREGLER OETROSOL ES
für die Regelung einer Solaranlage mit
Solarspeicher, der mit bis zu 2
integrierten Solarwärmetauschern
ausgestattet ist (z.B. POWERSUN 350)
und 1 zusätzlicher Verbraucher ( z.B.
Plattenwärmetauscher ).
- mit Vbus-Anschluss
Regelt auch die modulierende Solarpumpe
der Pumpenstation OKS...
- mit digitaler Anzeige, einstellbare
  max.Temperaturbegrenzung auf 90 °C
- incl. Kollektor- und
  Speichertemperaturfühler
- Fühler PT 1000, Durchmesser 6 mm

Diese intelligenten und unabhängigen
Regelungen optimieren sich selbständig,
indem die Temperaturen von Kollektor
und
Speicher ständig abgefragt werden
und die Drehzahl der Umwälzpumpe
angepasst wird (matched flow). Beide
Solarregelungen verfügen über eine
Pumpensteuerung zum Schutz der
Solaranlage vor Übertemperatur.

Regelungsprinzip wie OETROSOL C(r)
jedoch mit der Möglichkeit, einer
sogenannten Ost-West Steuerung plus der
Wärmebeladung von zwei solaren
Verbrauchern. Alternativ können bei der
Installation auf nur einer Dachseite
insgesamt drei solare Verbraucher
angesteuert werden.
- 6 mögliche Sensoreingänge
- 10 Relaisausgänge

Kolli EC 176

Bestell-Nr.: 100004618
Menge: 1,000 Stck

**125 OERTLI Gas-Brennwertkessel Optimat 4035 von 8,9 - 35 kW**
OERTLI Gas-Brennwertkessel Optimat 4035
von 8,9 - 35 kW
- Gas- Brennwert- Wandheizgerät für
geschlossene Warmwasserzentralheizungsanlagen mit einer max. Betriebstemperatur bis 90°C einstellbar
- integrierte modulierende Umwälzpumpe
- Zylindrischer Monoblockwärmetauscher
aus korrosions- und  temperaturbeständiger Aluminium/Silizium-Legierung
mit geschlossenem Verbrennungsraum.
Von vorn einfach zugänglich über
Kontroll- und Wartungsklappe.
- Edelstahl Vormisch-Brenner mit
Metallvliesoberfläche, hohes
Modulationsverhältnis zwischen
20% und 100%
- Hoch effiziente Gas-/Luftverbund-
regelung für äußerst energiesparenden
und emissionsarmen Betrieb über den
gesamten  Leistungsbereich. Für Erdgas
E, LL und Flüssiggas B/P (Umrüstset)
geeignet. Die Geräte sind werksseitig
auf Erdgas E voreingestellt.
- Der neue digitale Heizungsmanager
passt den Betrieb an die jeweilige
Anlagensituation an, so werden für den
Kessel ungefährliche Situationen erkannt
und führen lediglich zu Regelabschaltungen mit anschließendem, automatischen Neustart.
- Das Schaltfeld ist mit einer
  witterungsgeführten Regelung
  OE-tronic 3 ausgestattet. Diese
steuert
  1 direkten Heizkreis und 1
  Warmwasserkreis (Speicherfühler als
  Zubehör). Durch den Einbau von bis zu
  2 Mischerplatinen (AD 196) können auch

  bis zu 2 Mischerkreise angesteuert
werden.
- Eine oder mehrere Fernbedienungen AD
  194 ermöglichen die Veränderung von
  Parametern vom Wohnraum aus.
- Der Brennwertkessel verfügt ausserdem
  über einen 0-10 Volt Eingang, so dass
man
  diesen auch in eine Gebäudeleittechnik
  integrieren kann.
- Es können bis zu 10 Kessel in Kaskade
  geregelt werden. Dazu benötigt man
  lediglich die entsprechende Anzahl von
  BUS-Kabeln (AD 134) und einen
  Tauchfühler als Summenvorlauffühler
  (Speicherfühler AD 212)

Gas-Kategorie II2 ELL 3P
für Erdgas E, LL und Flüssiggas.
Der Kessel ist werksseitig auf Erdgas
H,Wobbe - Index 15,0 kWh/m3  eingestellt. Gerätetyp: B23, B33, C13x,
C33x, C43x, C53 und C83x.

Betriebsbedingungen:
max. Betriebsüberdruck: 4 bar
Sicherheitstemperaturbegrenzter: 110°C,
Elektroanschluss: 230 V AC / 50 Hz,
Schutzart: IP 20

Lieferumfang:
Komplett montiert mit Manometer,
automatischem Entlüfter,
Heizungsmanager mit Kesselregelung und
Pumpenansteuerung (Umwälzpumpen
bauseits), Wassermangelsicherung,
Abgastemperaturfühler,
Frostschutzeinrichtung, Siphon,
Wandträger zur einfachen Montage.

Produkt-ID-Nr. Nr. 0063BL3253

Nennwärmeleistung:
bei tV / tR 75 / 60°:  8,0 - 32,0 kW
bei tV / tR 40 / 30°:  8,9 - 35,0 kW

Typ:  Optimat 4035E
Nennwärmebelastung (Hu): 8,2 - 33,5 kW
Kesselwirkungsgrad (Hu)
75/60°C (Volllast - Teillast): bis 99 %
40/30°C (Volllast - Teillast): bis 110 %
Normnutzungsgrad, 75/60°C:  105,9 %
Normnutzungsgrad, 40/30°C:  110 %
Gasvordruck Erdgas:  18 - 25 mbar
Gasvordruck Flüssiggas:  18 - 50 mbar
Schadstoffemission NOx:  < 27 mg/kWh
Schadstoffemission CO:  < 20 mg/kWh
Verfügbarer Förderdruck Volllast: 150 Pa
Verfügbarer Förderdruck Teillast: 10 Pa
Abgasmassenstrom Volllast: 0,0156 kg/Sek
Abgasmassenstrom Teillast: 0,0039 kg/Sek
Abgastemperatur Volllast (75/60°C):65°C
Abgastemperatur Teillast (75/60°C):60°C
CO2-Gehalt (Volllast und Teillast):9,0%
Max.Wassertemperatur
  (Absicherungsgrenze): 110 °C
Betriebstemperaturen
  Heizkreis:  20 - 90° C
Betriebsdruck min.:  0,8 bar
Betriebsdruck max.:  4,0 bar
Kesselwasserinhalt:  5,5 Liter
Wasserseitiger Widerstand
  (dT = 20°C):  55 (5,5) mbar (kPa)
Elektrische Leistungsaufnahme
  ohne Pumpe:  30 - 85 W
Max. Kondenswassermenge
  (40/30°C):  5,7 l/h
Geräuschniveau 1 Meter vom Kessel
entfernt:  < 48 dB(A)
Abgas-/ Zuluftanschluss:  80/125 mm
Gasanschluss AG:  3/4"
Vor-/Rücklaufanschluss AG: 1 1/4"
Montagegewicht:  58 kg

Bestell-Nr.:  100004622
Menge: 1,000 Stck

**126 OERTLI Gas-Brennwertkessel Optimat 4045 von 8,9 - 43 kW**
OERTLI Gas-Brennwertkessel Optimat 4045
von 8,9 - 43 kW
- Gas- Brennwert- Wandheizgerät für
geschlossene Warmwasserzentralheizungsanlagen mit einer max. Betriebstemperatur bis 90°C einstellbar
- Zylindrischer Monoblockwärmetauscher
aus korrosions- und  temperaturbeständiger Aluminium/Silizium-Legierung
mit geschlossenem Verbrennungsraum.
Von vorn einfach zugänglich über
Kontroll- und Wartungsklappe.
- Edelstahl Vormisch-Brenner mit
Metallvliesoberfläche, hohes
Modulationsverhältnis zwischen
20% und 100%
- Hoch effiziente Gas-/Luftverbund-
regelung für äußerst energiesparenden
und emissionsarmen Betrieb über den
gesamten  Leistungsbereich. Für Erdgas
E, LL und Flüssiggas B/P (Umrüstset)
geeignet. Die Geräte sind werksseitig
auf Erdgas E voreingestellt.
- Der neue digitale Heizungsmanager
passt den Betrieb an die jeweilige
Anlagensituation an, so werden für den
Kessel ungefährliche Situationen erkannt
und führen lediglich zu Regelabschaltungen mit anschließendem, automatischen Neustart.
- Das Schaltfeld ist mit einer
  witterungsgeführten Regelung
  OE-tronic 3 ausgestattet. Diese
steuert
  1 direkten Heizkreis und 1
  Warmwasserkreis (Speicherfühler als
  Zubehör). Durch den Einbau von bis zu
  2 Mischerplatinen (AD 196) können auch

  bis zu 2 Mischerkreise angesteuert
werden.
- Eine oder mehrere Fernbedienungen AD
  194 ermöglichen die Veränderung von
  Parametern vom Wohnraum aus.
- Der Brennwertkessel verfügt ausserdem
  über einen 0-10 Volt Eingang, so dass
man
  diesen auch in eine Gebäudeleittechnik
  integrieren kann.
- Es können bis zu 10 Kessel in Kaskade
  geregelt werden. Dazu benötigt man
  lediglich die entsprechende Anzahl von
  BUS-Kabeln (AD 134) und einen
  Tauchfühler als Summenvorlauffühler
  (Speicherfühler AD 212)

Gas-Kategorie II2 ELL 3P
für Erdgas E, LL und Flüssiggas.
Der Kessel ist werksseitig auf Erdgas
H,Wobbe - Index 15,0 kWh/m3  eingestellt. Gerätetyp: B23, B33, C13x,
C33x, C43x, C53 und C83x.

Betriebsbedingungen:
max. Betriebsüberdruck: 4 bar
Sicherheitstemperaturbegrenzter: 110°C,
Elektroanschluss: 230 V AC / 50 Hz,
Schutzart: IP 20

Lieferumfang:
Komplett montiert mit Manometer,
automatischem Entlüfter,
Heizungsmanager mit Kesselregelung und
Pumpenansteuerung (Umwälzpumpen
bauseits), Wassermangelsicherung,
Abgastemperaturfühler,
Frostschutzeinrichtung, Siphon,
Wandträger zur einfachen Montage.

Produkt-ID-Nr. Nr. 0063BL3253

Nennwärmeleistung:
bei tV / tR 75 / 60°:  8,0 - 40,0 kW
bei tV / tR 40 / 30°:  8,9 - 43,0 kW

Typ:  Optimat 4045
Nennwärmebelastung (Hu): 8,2 - 41,2 kW
Kesselwirkungsgrad (Hu)
75/60°C (Volllast - Teillast): bis 99 %
40/30°C (Volllast - Teillast): bis 110 %
Normnutzungsgrad, 75/60°C:  105,9 %
Normnutzungsgrad, 40/30°C:  110 %
Gasvordruck Erdgas:  18 - 25 mbar
Gasvordruck Flüssiggas:  18 - 50 mbar
Schadstoffemission NOx:  < 20 mg/kWh
Schadstoffemission CO:  < 15 mg/kWh
Verfügbarer Förderdruck Volllast: 150 Pa
Verfügbarer Förderdruck Teillast: 10 Pa
Abgasmassenstrom Volllast: 0,0192 kg/Sek
Abgasmassenstrom Teillast: 0,0039 kg/Sek
Abgastemperatur Volllast (75/60°C):65°C
Abgastemperatur Teillast (75/60°C):60°C
CO2-Gehalt (Volllast und Teillast):9,0%
Max.Wassertemperatur
  (Absicherungsgrenze): 110 °C
Betriebstemperaturen
  Heizkreis:  20 - 90° C
Betriebsdruck min.:  0,8 bar
Betriebsdruck max.:  4,0 bar
Kesselwasserinhalt:  5,6 Liter
Wasserseitiger Widerstand
  (dT = 20°C):  90 (9) mbar (kPa)
Wasserseitiger Widerstand
  (dT = 10°C):  360 (36) mbar (kPa)
Elektrische Leistungsaufnahme
  ohne Pumpe:  30 - 85 W
Max. Kondenswassermenge
  (40/30°C):  5,7 l/h
Geräuschniveau 1 Meter vom Kessel
entfernt:  < 48 dB(A)
Abgas-/ Zuluftanschluss:  80/125 mm
Gasanschluss AG:  3/4"
Vor-/Rücklaufanschluss AG: 1 1/4"
Montagegewicht:  57 kg

Bestell-Nr.:  100004623
Menge: 1,000 Stck

**127 OERTLI Gas-Brennwertkessel Optimat 4065 von 13,3 - 65 kW**
OERTLI Gas-Brennwertkessel Optimat 4065
von 13,3 - 65 kW
- Gas- Brennwert- Wandheizgerät für
geschlossene Warmwasserzentralheizungsanlagen mit einer max. Betriebstemperatur bis 90°C einstellbar
- Zylindrischer Monoblockwärmetauscher
aus korrosions- und temperaturbeständiger Aluminium/Silizium-Legierung mit
geschlossenem Verbrennungsraum. Von vorn
einfach zugänglich über Kontroll- und
Wartungsklappe.
- Edelstahl Vormisch-Brenner mit
Metallvliesoberfläche, hohes
Modulationsverhältnis zwischen
20% und 100%
- Hoch effiziente Gas-/Luftverbundrege-
lung für äußerst energiesparenden und
emissionsarmen Betrieb über den gesamten
Leistungsbereich. Für Erdgas E, LL und
Flüssiggas B/P (Umrüstset) geeignet. Die
Geräte sind werksseitig auf Erdgas E
voreingestellt.
- Der neue digitale Heizungsmanager
passt den Betrieb an die jeweilige
Anlagensituation an, so werden für den
Kessel ungefährliche Situationen erkannt
und führen lediglich zu Regelabschaltungen mit anschließendem, automatischen
Neustart.
- Das Schaltfeld ist mit einer
  witterungsgeführten Regelung
  OE-tronic 3 ausgestattet. Diese
steuert
  1 direkten Heizkreis und 1
  Warmwasserkreis (Speicherfühler als
  Zubehör). Durch den Einbau von bis zu
  2 Mischerplatinen (AD 196) können auch

  bis zu 2 Mischerkreise angesteuert
werden.
- Eine oder mehrere Fernbedienungen AD
  194 ermöglichen die Veränderung von
  Parametern vom Wohnraum aus.
- Der Brennwertkessel verfügt ausserdem
  über einen 0-10 Volt Eingang, so dass
man
  diesen auch in eine Gebäudeleittechnik
  integrieren kann.
- Es können bis zu 10 Kessel in Kaskade
  geregelt werden. Dazu benötigt man
  lediglich die entsprechende Anzahl von
  BUS-Kabeln (AD 134) und einen
  Tauchfühler als Summenvorlauffühler
  (Speicherfühler AD 212)

Gas-Kategorie II2
ELL 3P für Erdgas E, LL und Flüssiggas.
Der Kessel ist werksseitig auf Erdgas
H,Wobbe - Index 15,0 kWh/m3
eingestellt. Gerätetyp: B23, B33, C13x,
C33x, C43x, C53 und C83x.

Betriebsbedingungen:
max. Betriebsüberdruck:  4 bar
Sicherheitstemperaturbegrenzter: 110°C,
Elektroanschluss: 230 V AC / 50 Hz,
Schutzart:  IP 20

Lieferumfang:
Komplett montiert mit Manometer,
automatischem Entlüfter,
Heizungsmanager mit Kesselregelung und
Pumpenansteuerung (Umwälzpumpen
bauseits), Wassermangelsicherung,
Abgastemperaturfühler,
Frostschutzeinrichtung, Siphon,
Wandträger zur einfachen Montage.

Produkt-ID-Nr. Nr. 0063BL3253

Nennwärmeleistung:
bei tV / tR 75 / 60°:  12,0 - 61,0 kW
bei tV / tR 40 / 30°:  13,3 - 65,0 kW

Typ:  Optimat 4065
Nennwärmebelastung (Hu): 12,2-62,0 kW
Kesselwirkungsgrad (Hu)
75/60°C (Volllast - Teillast): bis 99 %
40/30°C (Volllast - Teillast): bis 110 %
Normnutzungsgrad, 75/60°C:  106,4 %
Normnutzungsgrad, 40/30°C:  110 %
Gasvordruck Erdgas:  18 - 25 mbar
Gasvordruck Flüssiggas: 18 - 50 mbar
Schadstoffemission NOx: < 20 mg/kWh
Schadstoffemission CO:  < 15 mg/kWh
Verfügbarer Förderdruck Volllast: 100 Pa
Verfügbarer Förderdruck Teillast: 10 Pa
Abgasmassenstrom Volllast: 0,0288 kg/Sek
Abgasmassenstrom Teillast: 0,0058 kg/Sek
Abgastemperatur Volllast (75/60°C): 65°C
Abgastemperatur Teillast (75/60°C): 60°C
CO2-Gehalt (Volllast und Teillast): 9,0%
Max.Wassertemperatur
  (Absicherungsgrenze): 110 °C
Betriebstemperaturen
  Heizkreis:  20 - 90° C
Betriebsdruck min.:  0,8 bar
Betriebsdruck max.:  4,0 bar
Kesselwasserinhalt:  6,5 Liter
Wasserseitiger Widerstand
  (dT = 20°C):  130 (13) mbar (kPa)
Wasserseitiger Widerstand
  (dT = 10°C):  520 (52) mbar (kPa)
Elektrische Leistungsaufnahme ohne
  Pumpe:  30 - 90 W
Max. Kondenswassermenge
  (40/30°C):  8,5 l/h
Geräuschniveau 1 Meter vom Kessel
  entfernt:  < 48 dB(A)
Abgas-/ Zuluftanschluss:  100/150 mm
Gasanschluss AG:  3/4"
Vor-/Rücklaufanschluss AG: 1 1/4"
Montagegewicht:  64 kg

Bestell-Nr.:  100004624
Menge: 1,000 Stck

**128 OERTLI Gas-Brennwertkessel Optimat 4090 von 15,8 - 89,5 kW**
OERTLI Gas-Brennwertkessel Optimat 4090
von 15,8 - 89,5 kW
- Gas- Brennwert- Wandheizgerät für
geschlossene Warmwasserzentralheizungsanlagen mit einer max. Betriebstemperatur bis 90°C einstellbar
- Zylindrischer Monoblockwärmetauscher
aus korrosions- und  temperaturbeständiger Aluminium/Silizium-Legierung mit
geschlossenem Verbrennungsraum. Von vorn
einfach zugänglich über Kontroll- und
Wartungsklappe.
- Edelstahl Vormisch-Brenner mit
Metallvliesoberfläche, hohes Modulationsverhältnis zwischen 20% und 100%
- Hoch effiziente Gas-/Luftverbundrege-
lung für äußerst energiesparenden und
emissionsarmen Betrieb über den gesamten
Leistungsbereich. Für Erdgas E, LL und
Flüssiggas B/P (Umrüstset) geeignet. Die
Geräte sind werksseitig auf Erdgas E
voreingestellt.
- Der neue digitale Heizungsmanager
passt den Betrieb an die jeweilige
Anlagensituation an, so werden für den
Kessel ungefährliche Situationen erkannt
und führen lediglich zu Regelabschaltungen mit anschließendem, automatischen
Neustart.
- Das Schaltfeld ist mit einer
  witterungsgeführten Regelung
  OE-tronic 3 ausgestattet. Diese
steuert
  1 direkten Heizkreis und 1
  Warmwasserkreis (Speicherfühler als
  Zubehör). Durch den Einbau von bis zu
  2 Mischerplatinen (AD 196) können auch

  bis zu 2 Mischerkreise angesteuert
werden.
- Eine oder mehrere Fernbedienungen AD
  194 ermöglichen die Veränderung von
  Parametern vom Wohnraum aus.
- Der Brennwertkessel verfügt ausserdem
  über einen 0-10 Volt Eingang, so dass
man
  diesen auch in eine Gebäudeleittechnik
  integrieren kann.
- Es können bis zu 10 Kessel in Kaskade
  geregelt werden. Dazu benötigt man
  lediglich die entsprechende Anzahl von
  BUS-Kabeln (AD 134) und einen
  Tauchfühler als Summenvorlauffühler
  (Speicherfühler AD 212)

Gas-Kategorie II2
ELL 3P für Erdgas E, LL und Flüssiggas.
Der Kessel ist werksseitig auf Erdgas
H,Wobbe - Index 15,0 kWh/m3
eingestellt. Gerätetyp: B23, B33, C13x,
C33x, C43x, C53 und C83x.

Betriebsbedingungen:
max. Betriebsüberdruck:  4 bar
Sicherheitstemperaturbegrenzter: 110°C,
Elektroanschluss:  230 V AC / 50 Hz,
Schutzart:  IP 20

Lieferumfang:
Komplett montiert mit Manometer,
automatischem Entlüfter,
Heizungsmanager mit Kesselregelung und
Pumpenansteuerung (Umwälzpumpen
bauseits), Wassermangelsicherung,
Abgastemperaturfühler,
Frostschutzeinrichtung,
Siphon,Wandträger zur einfachen
Montage.

Produkt-ID-Nr. Nr. 0063BL3253

Nennwärmeleistung:
bei tV / tR 75 / 60°: 14,1 - 84,2 kW
bei tV / tR 40 / 30°: 15,8 - 89,5 kW

Typ: Optimat 4090
Nennwärmebelastung (Hu): 14,6-86,0 kW
Kesselwirkungsgrad (Hu)
75/60°C (Volllast - Teillast):bis 97,9%
40/30°C (Volllast - Teillast):bis 108,2%
Normnutzungsgrad, 75/60°C:  106,2 %
Normnutzungsgrad, 40/30°C:  108,9 %
Gasvordruck Erdgas:  17 - 30 mbar
Gasvordruck Flüssiggas: 37 - 50 mbar
Schadstoffemission NOx: < 27 mg/kWh
Schadstoffemission CO:  < 20 mg/kWh
Verfügbarer Förderdruck Volllast: 160 Pa
Verfügbarer Förderdruck Teillast: 10 Pa
Abgasmassenstrom Volllast: 0,0383 kg/Sek
Abgasmassenstrom Teillast: 0,0063 kg/Sek
Abgastemperatur Volllast (75/60°C): 66°C
Abgastemperatur Teillast (75/60°C): 56°C
CO2-Gehalt (Volllast und Teillast): 9,5%
Max.Wassertemperatur
(Absicherungsgrenze):  110 °C
Betriebstemperaturen Heizkreis: 20 - 90°C
Betriebsdruck min.:  0,8 bar
Betriebsdruck max.:  4,0 bar
Kesselwasserinhalt:  7,5 Liter
Wasserseitiger Widerstand
  (dT = 20°C): 140 (14,0) mbar (kPa)
Wasserseitiger Widerstand
  (dT = 10°C):  --
Elektrische Leistungsaufnahme ohne
  Pumpe:  21 - 123 W
Max. Kondenswassermenge
  (40/30°C):  8,6 l/h
Geräuschniveau 1 Meter vom Kessel
  entfernt:  < 52 dB(A)
Abgas-/ Zuluftanschluss:  100/150 mm
Gasanschluss AG:  3/4"
Vor-/Rücklaufanschluss AG: 1 1/4"
Montagegewicht:  72 kg

Bestell-Nr.:  100004625
Menge: 1,000 Stck

**129 OERTLI Paket Optimat 4035/OBU130 mit Unterstellspeicher OBU 130**
OERTLI Paket Optimat 4035/OBU130

- Brennwertgerät Optimat 4035E condens
- Unterstellspeicher OBU 130
- Verrohrung Kessel-Speicher
- Umschaltventil Heizung / WW
- Speicherfühler

Bestell-Nr.: 100004640
Menge: 1,000 Stck

**130 OERTLI Differenzregelung MCDB für solare Be- und Entladestation**
OERTLI Differenzregelung MCDB
für solare Be- und Entladestation

Kolli EC 162

Bestell-Nr.: 100004650
Menge: 1,000 Stck

**131 OERTLI solare Be- und Entladestation DMCDB, incl. 3xPT1000, 2 Pumpen, 3 Vent.**
OERTLI solare Be- und Entladestation
DMCDB

Incl. 3 Temperaturfühler PT 1000,
2 Pumpen und 3-Wege-Umschaltventil

Bestell-Nr.: 100004653
Menge: 1,000 Stck

**132 OERTLI Verbindungsrohre Kessel- Pumpengruppe PU/CU 150 condens, links**
OERTLI  Verbindungsrohre Kessel-
Pumpengruppe PU/CU 150 condens
nach links
Kolli EA 98

Bestell-Nr.: 100004860
Menge: 1,000 Stck

**133 OERTLI Verbindungsrohre Kessel- Pumpengruppe PU/CU 150 condens, rechts**
OERTLI  Verbindungsrohre Kessel-
Pumpengruppe PU/CU 150 condens
nach rechts
Kolli EA 99

Bestell-Nr.: 100004861
Menge: 1,000 Stck

**134 OERTLI Öl-/Gas-Spezialheizk. PKX 355 mit Standard-Schaltfeld, genippelt, gebl**
OERTLI Öl-/Gas-Spezialheizk. PKX 355
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004897
Menge: 1,000 Stck

**135 OERTLI Öl-/Gas-Spezialheizk. PKX 356 mit Standard-Schaltfeld, genippelt, gebl**
OERTLI Öl-/Gas-Spezialheizk. PKX 356
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004898
Menge: 1,000 Stck

**136 OERTLI Öl-/Gas-Spezialheizk. PKX 357 Standard-Schaltfeld, genippelt, gebl**
OERTLI Öl-/Gas-Spezialheizk. PKX 357
Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004899
Menge: 1,000 Stck

**137 OERTLI Öl-/Gas-Spezialheizk. PKX 358 mit Standard-Schaltfeld, genippelt, gebl**
OERTLI Öl-/Gas-Spezialheizk. PKX 358
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004910
Menge: 1,000 Stck

**138 OERTLI Öl-/Gas-Spezialheizk. PKX 359 mit Standard-Schaltfeld, genippelt, gebl**
OERTLI Öl-/Gas-Spezialheizk. PKX 359
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004911
Menge: 1,000 Stck

**139 OERTLI Öl-/Gas-Spezialheizk. PKR 355 m.REA vorber. Schaltfeld, genippelt, geb**
OERTLI Öl-/Gas-Spezialheizk. PKR 355
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004912
Menge: 1,000 Stck

**140 OERTLI Öl-/Gas-Spezialheizk. PKR 356 m.REA vorber. Schaltfeld, genippelt, geb**
OERTLI Öl-/Gas-Spezialheizk. PKR 356
m.REA vorber. Schaltfeld, genippelt
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004913
Menge: 1,000 Stck

**141 OERTLI Öl-/Gas-Spezialheizk. PKR 357 m.REA vorber. Schaltfeld, genippelt, geb**
OERTLI Öl-/Gas-Spezialheizk. PKR 357
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004914
Menge: 1,000 Stck

**142 OERTLI Öl-/Gas-Spezialheizk. PKR 358 m.REA vorber. Schaltfeld, genippelt, geb**
OERTLI Öl-/Gas-Spezialheizk. PKR 358
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004915
Menge: 1,000 Stck

**143 OERTLI Öl-/Gas-Spezialheizk. PKR 359 m.REA vorber. Schaltfeld, genippelt, geb**
OERTLI Öl-/Gas-Spezialheizk. PKR 359
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004916
Menge: 1,000 Stck

**144 OERTLI Öl-/Gas-Spezialheizk. PKX 355 mit Standard-Schaltfeld, lose Glieder**
OERTLI Öl-/Gas-Spezialheizk. PKX 355
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004917
Menge: 1,000 Stck

**145 OERTLI Öl-/Gas-Spezialheizk. PKX 356 mit Standard-Schaltfeld, lose Glieder**
OERTLI Öl-/Gas-Spezialheizk. PKX 356
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004918
Menge: 1,000 Stck

**146 OERTLI Öl-/Gas-Spezialheizk. PKX 357 Standard-Schaltfeld, lose Glieder**
OERTLI Öl-/Gas-Spezialheizk. PKX 357
Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004919
Menge: 1,000 Stck

**147 OERTLI Öl-/Gas-Spezialheizk. PKX 358 mit Standard-Schaltfeld, lose Glieder**
OERTLI Öl-/Gas-Spezialheizk. PKX 358
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004920
Menge: 1,000 Stck

**148 OERTLI Öl-/Gas-Spezialheizk. PKX 359 mit Standard-Schaltfeld, lose Glieder**
OERTLI Öl-/Gas-Spezialheizk. PKX 359
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004921
Menge: 1,000 Stck

**149 OERTLI Öl-/Gas-Spezialheizk. PKR 355 m.REA vorber. Schaltfeld, -lose Gl.-**
OERTLI Öl-/Gas-Spezialheizk. PKR 355
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004922
Menge: 1,000 Stck

**150 OERTLI Öl-/Gas-Spezialheizk. PKR 356 m.REA vorber. Schaltfeld, -lose Gl.-**
OERTLI Öl-/Gas-Spezialheizk. PKR 356
m.REA vorber. Schaltfeld, -lose Gl.-
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004923
Menge: 1,000 Stck

**151 OERTLI Öl-/Gas-Spezialheizk. PKR 357 m.REA vorber. Schaltfeld, -lose Gl.-**
OERTLI Öl-/Gas-Spezialheizk. PKR 357
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004924
Menge: 1,000 Stck

**152 OERTLI Öl-/Gas-Spezialheizk. PKR 358 m.REA vorber. Schaltfeld, -lose Gl.-**
OERTLI Öl-/Gas-Spezialheizk. PKR 358
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004925
Menge: 1,000 Stck

**153 OERTLI Öl-/Gas-Spezialheizk. PKR 359 m.REA vorber. Schaltfeld, -lose Gl.-**
OERTLI Öl-/Gas-Spezialheizk. PKR 359
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004926
Menge: 1,000 Stck

**154 OERTLI Ölgebläsebrenner OES 351 LZ von 75-142 kW, OECOSTAR, 2-stufig**
OERTLI Ölgebläsebrenner OES 351 LZ
von 75-142 kW, OECOSTAR
Kompakter automatischer Ölbrenner mit
Gebläse :
- 2-stufiger Betrieb
- integrierte Serviceposition mit
  Schnellverschlüssen
- Elektromotor 230 V (Wechselspannung)
- Gebläse mit DUOPRESS(r)-System
- Luftabschlussklappe bei Stillstand
- verstellbare Primär- und Sekundär-
Luft- Mischvorrichtung
- elektronischer Zündtrafo
- elektronisches Steuergerät
- Flammenüberwachung mittels Fotozelle
- rechtsdrehende Ölpumpe mit
  integriertem Magnetventil
- elektrischer Anschluss mittels
  Normsteckbuchse nach DIN 4791
Ölzufuhrleitungen (paarweise)
- Befestigung mittels Schiebeflansch
- flexible Ölzufuhrleitungen (paarweise)
Bei der Dimensionierung der Ölzuleitung
incl. Armaturen ist die max. Saughöhe zu
beachten, insbesondere bei Einbau eines
Antiheberventils (Nach §19g WHG)
Brenner geprüft nach EN 267
Verpackung 1 Paket
- vollständiger Brenner mit Düse

Typ: OES 351 LZ
Leistung 1.Stufe min/max: 75/98 kW
Leistung 2. Stufe max. : 142 kW
Öldurchsatz : 6,3/8,2 - 12,0 kg/h
Vormontierte Düse:  2,25/45°S US Gal./h
Voreingestellte Kesselleist.: 90/130 kW
Leistungsaufnahme: 360 W
Gewicht: 25 kg

Bestell-Nr.: 100004983
Menge: 1,000 Stck

**155 OERTLI Ölgebläsebrenner OES 353 LZ von 94-217 kW, OECOSTAR**
OERTLI Ölgebläsebrenner OES 353 LZ
von 94-217 kW, OECOSTAR
Kompakter automatischer Ölbrenner mit
Gebläse :
- 2-stufiger Betrieb
- integrierte Serviceposition mit
  Schnellverschlüssen
- Elektromotor 230 V (Wechselspannung)
- Gebläse mit DUOPRESS(r)-System
- Luftabschlußklappe bei Stillstand
- verstellbare Primär- und Sekundär-
Luft-
  Mischvorrichtung
- elektronischer Zündtrafo
- elektronisches Steuergerät
- Flammenüberwachung mittels Fotozelle
- rechtsdrehende Ölpumpe mit
  integriertem Magnetventil
- elektrischer Anschluß mittels
  Normsteckbuchse nach DIN 4791
Ölzufuhrleitungen (paarweise)
- Befestigung mittels Schiebeflansch
- flexible Ölzufuhrleitungen (paarweise)
Bei der Dimensionierung der Ölzuleitung
incl.Armaturen ist die max. Saughöhe zu
beachten, insbesondere bei Einbau eines
Antiheberventils (Nach §19g WHG)
Brenner geprüft nach EN 267
Verpackung 1 Paket
- vollständiger Brenner mit Düse

Typ: OES 353 LZ
Leistung 1.Stufe min/max: 94/181 kW
Leistung 2. Stufe max. : 217 kW
Öldurchsatz : 7,9/15,3 - 18,3 kg/h
Vormontiere Düse:  3,0/45°S US Gal./h
Voreingestellte Kesselleist.: 123/175 kW
Leistungsaufnahme: 380 W
Gewicht: 22 kg

Bestell-Nr.: 100004985
Menge: 1,000 Stck

**156 OERTLI Ölgebläsebrenner OES 354 LZ von 142-274 kW, OECOSTAR**
OERTLI Ölgebläsebrenner OES 354 LZ
von 142-274 kW, OECOSTAR
Kompakter automatischer Ölbrenner mit
Gebläse :
- 2-stufiger Betrieb
- integrierte Serviceposition mit
  Schnellverschlüssen
- Elektromotor 230 V (Wechselspannung)
- Gebläse mit DUOPRESS(r)-System
- Luftabschlußklappe bei Stillstand
- verstellbare Primär- und Sekundär-
Luft-
  Mischvorrichtung
- elektronischer Zündtrafo
- elektronisches Steuergerät
- Flammenüberwachung mittels Fotozelle
- rechtsdrehende Ölpumpe mit
  integriertem Magnetventil
- elektrischer Anschluß mittels
  Normsteckbuchse nach DIN 4791
Ölzufuhrleitungen (paarweise)
- Befestigung mittels Schiebeflansch
- flexible Ölzufuhrleitungen (paarweise)
Bei der Dimensionierung der Ölzuleitung
incl.Armaturen ist die max. Saughöhe zu
beachten, insbesondere bei Einbau eines
Antiheberventils (Nach §19g WHG)
Brenner geprüft nach EN 267
Verpackung 1 Paket
- vollständiger Brenner mit Düse

Typ: OES 354 LZ
Leistung 1.Stufe min/max: 142/192 kW
Leistung 2. Stufe max. : 274 kW
Öldurchsatz : 12,0/16,2 - 23,2 kg/h
Vormontiere Düse:  4,0/45°S US Gal./h
Voreingestellte Kesselleist.: 143/210 kW
Leistungsaufnahme: 380 W
Gewicht: 22 kg

Bestell-Nr.: 100004986
Menge: 1,000 Stck

**157 OERTLI Ölgebläsebrenner OES 355 LZ von 126-430 kW, OECOSTAR**
OERTLI Ölgebläsebrenner OES 355 LZ
von 126-430 kW, OECOSTAR
Kompakter automatischer Ölbrenner mit
Gebläse :
- 2-stufiger Betrieb
- integrierte Serviceposition mit
  Schnellverschlüssen
- Elektromotor 230 V (Wechselspannung)
- Gebläse mit DUOPRESS(r)-System
- Luftabschlußklappe bei Stillstand
- verstellbare Primär- und Sekundär-
Luft-
  Mischvorrichtung
- elektronischer Zündtrafo
- elektronisches Steuergerät
- Flammenüberwachung mittels Fotozelle
- rechtsdrehende Ölpumpe mit
  integriertem Magnetventil
- elektrischer Anschluß mittels
  Normsteckbuchse nach DIN 4791
Ölzufuhrleitungen (paarweise)
- Befestigung mittels Schiebeflansch
- flexible Ölzufuhrleitungen (paarweise)
Bei der Dimensionierung der Ölzuleitung
incl.Armaturen ist die max. Saughöhe zu
beachten, insbesondere bei Einbau eines
Antiheberventils (Nach §19g WHG)
Brenner geprüft nach EN 267
Verpackung 1 Paket
- vollständiger Brenner mit Düse

Typ: OES 355 LZ
Leistung 1.Stufe min/max: 126/202 kW
Leistung 2. Stufe max. : 430 kW
Öldurchsatz : 10,6/17,0 - 36,3 kg/h
Vormontiere Düse:  5,0/45°S US Gal./h
Voreingestellte Kesselleist.: 210/315 kW
Leistungsaufnahme: 650 W
Gewicht: 30 kg

Bestell-Nr.: 100004987
Menge: 1,000 Stck

**158 OERTLI Ölgebläsebrenner OES 356 LZ von 114-460 kW, OECOSTAR**
OERTLI Ölgebläsebrenner OES 356 LZ
von 114-460 kW, OECOSTAR
Kompakter automatischer Ölbrenner mit
Gebläse :
- 2-stufiger Betrieb
- integrierte Serviceposition mit
  Schnellverschlüssen
- Elektromotor 230 V (Wechselspannung)
- Gebläse mit DUOPRESS(r)-System
- Luftabschlußklappe bei Stillstand
- verstellbare Primär- und Sekundär-
Luft-
  Mischvorrichtung
- elektronischer Zündtrafo
- elektronisches Steuergerät
- Flammenüberwachung mittels Fotozelle
- rechtsdrehende Ölpumpe mit
  integriertem Magnetventil
- elektrischer Anschluß mittels
  Normsteckbuchse nach DIN 4791
Ölzufuhrleitungen (paarweise)
- Befestigung mittels Schiebeflansch
- flexible Ölzufuhrleitungen (paarweise)
Bei der Dimensionierung der Ölzuleitung
incl.Armaturen ist die max. Saughöhe zu
beachten, insbesondere bei Einbau eines
Antiheberventils (Nach §19g WHG)
Brenner geprüft nach EN 267
Verpackung 1 Paket
- vollständiger Brenner mit Düse

Typ: OES 356 LZ
Leistung 1.Stufe min/max: 114/179 kW
Leistung 2. Stufe max. : 460 kW
Öldurchsatz : 9,6/15,1 - 38,8 kg/h
Vormontiere Düse:  6,0/45°S US Gal./h
Voreingestellte Kesselleist.: 270/385 kW
Leistungsaufnahme: 650 W
Gewicht: 30 kg

Bestell-Nr.: 100004988
Menge: 1,000 Stck

**159 OERTLI Gasgebläsebrenner OEN 352 GI für Erdgas von 55-180 kW**
OERTLI Gasgebläsebrenner OEN 352 GI
für Erdgas von 55-180 kW

- Gas- Kompaktbrenner komplett
  vormontiert und werkseitig eingestellt

  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
Verpackung 1 Paket
Brenner werksseitig komplett montiert
(Verbrennungskopf) und voreingestellt.
Gasregelstrecke mitgeliefert.

Gas-Absperrhahn incl. TAE ist bauseitig
zu stellen

Typ:  OEN 352 GI
Leistung: 55 bis 180 kW
Gasdruck: 20/25 -300 mbar
Durchs. Erdgas E: 5,82-19,05 m3/h
Durchs. Erdgas LL: 6,77-22,15 m3/h
Voreinstellg. min/max:  65/130 kW
Aufgenommene el. Leistung: 550 W
Gasregelstrecken-Typ: MB-VEF 407
Anschluß-Durchmesser : 3/4"
Versandgewicht: 32 kg

Bestell-Nr.: 100004995
Menge: 1,000 Stck

**160 OERTLI Gasgebläsebrenner OEN 353 GI für Erdgas von 60-250 kW**
OERTLI Gasgebläsebrenner OEN 353 GI
für Erdgas von 60-250 kW

- Gas- Kompaktbrenner komplett
  vormontiert und werkseitig eingestellt

  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
 Verpackung 1 Paket
Brenner werksseitig komplett montiert
(Verbrennungskopf) und voreingestellt.
Gasregelstrecke mitgeliefert.

Gas-Absperrhahn incl. TAE ist bauseitig
zu stellen

Typ:  OEN 353 GI
Leistung: 60 bis 250 kW
Gasdruck: 20/25 -300 mbar
Durchs. Erdgas E: 6,35-26,46 m3/h
Durchs. Erdgas LL: 7,38-30,77 m3/h
Voreinstellg. min/max:  90/200 kW
Aufgenommene el. Leistung: 550 W
Gasregelstrecken-Typ: MB-VEF 412
Anschluß-Durchmesser : 1 1/4"
Versandgewicht: 33 kg

Bestell-Nr.: 100004996
Menge: 1,000 Stck

**161 OERTLI Gasgebläsebrenner OEN 355 GI für Erdgas von 165-370 kW (20/25 mbar)**
OERTLI Gasgebläsebrenner OEN 355 GI
für Erdgas von 165-370 kW (20/25 mbar)

- Gas- Kompaktbrenner komplett
  vormontiert und werkseitig eingestellt

  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
 Verpackung 1 Paket
Brenner werksseitig komplett montiert
(Verbrennungskopf) und voreingestellt.
Gasregelstrecke mitgeliefert.

Gas-Absperrhahn incl. TAE ist bauseitig
zu stellen

Typ:  OEN 355 GI (20/25 mbar)
Leistung: 165 bis 370 kW
Gasdruck: 20/25 mbar
Durchs. Erdgas E: 17,46-39,15 m3/h
Durchs. Erdgas LL: 20,3-45,51 m3/h
Voreinstellg. min/max:  185/300 kW
Aufgenommene el. Leistung: 1000 W
Gasregelstrecken-Typ: MB-VEF 412
Anschluß-Durchmesser : 1 1/2"
Versandgewicht: 40 kg

Bestell-Nr.: 100004997
Menge: 1,000 Stck

**162 OERTLI Pufferspeicherfühler AD 216 für GMR 4000 mit OETRONIC 3**
OERTLI Pufferspeicherfühler
für GMR 4000 mit OETRONIC 3
mit 5m Kabel für die Anlagen-
Kombination mit Pufferspeicher

Kolli AD 216

bestehend aus:
- Pufferspeicherfühler
- Brückenstecker
- Einbauanleitung

Bestell-Nr.: 100005130
Menge: 1,000 Stck

**163 OERTLI Ölgebläsebrenner OES 153 LE ELIOS für Heizöl EL, 29-65 kW, beige**
OERTLI Ölgebläsebrenner
OES 153 LE  ELIOS für Heizöl EL

- automatischer Kompaktölbrenner mit
  druckseitiger Luftregulierung zur
  Verbrennungsoptimierung
- komplett mit Druckzerstäuberdüse
  Simplex, werkseitig voreingestellt
- Schnellschlussschrauben zur zeitsparenden Wartung
- senkrechte Wartungsposition
- Elektromotor 230 V (Wechselspannung)
- patentiertes Gebläsesystem DUOPRESS
- automatische Luftabschlussklappe
- Flammkopf sekundärseitig einstellbar
  zur optimalen Verbrennung mittels
  optimiertem Flammenkopf
- elektronischer Zündtransformator
- Steuergerät, Fotozelle als Flammenüberwachung
- Ölpumpe mit integriertem Magnetventil
- Elektroanschluß mittels EURO-Norm-
  steckbuchse nach DIN 4791
- sehr geräuscharmer Betrieb durch interne "Geräuschfalle"
- Schiebeflansch, dadurch für alle
  marktüblichen Niedertemperaturkessel
  geeignet
- flexible Ölanschlussleitungen
Typ  : OES153 LE

Feuerungswärmeleist. kW : 29-65
max. Feuerraumgegendruck  mbar : 0,7
Öldurchsatz  kg/h : 2,5-5,4
Voreinstellung  kW : 40
Vormontierte Düse Usgph: 0,75/60 Grd H
Leistungsaufnahme  W : 215
Abmessungen
 Breite  mm : 260
 Gesamt-Tiefe  mm : 465
 Länge Flammenrohr  mm : 90  -150
 Gesamt-Höhe  mm : 325
 Durchm.Flammenrohr mm : 90
 Gewicht  kg : 14

Bestell-Nr.:  : 100005322
Menge: 1,000 Stck

**164 OERTLI Wandabstandsrahmen für GMR 1024 zur Montage der Anschlussrohre noch oben**
OERTLI Wandabstandsrahmen
für GMR 1024 zur Montage der
Anschlussrohre nach oben
Kolli HG 19

Bestell-Nr.: 100005628
Menge: 1,000 Stck

**165 OERTLI Abdeckblende unten für MR 1024 ( COMBI ) Abdecken der Geräteanschlüsse**
OERTLI Abdeckblende unten für
GMR 1024 ( COMBI ) zum Abdecken der
Geräteanschlüsse unten am Gerät
Kolli HG 21

Bestell-Nr.: 100005630
Menge: 1,000 Stck

**166 OERTLI Raumstation RS 100 für GVX 100 Condens**
OERTLI Raumstation RS 100
für GVX 100 Condens

Bestell-Nr.: 100005658
Menge: 1,000 Stck

**167 OERTLI Abgasthermostat f. Öl-Brennwertk. PURN Condens und CURN Condens**
OERTLI Abgasthermostat für
Öl-Brennwertkessel
PURN Condens und CURN Condens

Kolli FM 163

Bestell-Nr.: 100005760
Menge: 1,000 Stck

**168 OERTLI Abgas-Trennstück für GMR 1024 ( COMBI), von 60/100 auf 2x DN 80**
OERTLI Abgas-Trennstück für
GMR 1024 ( COMBI )
Von 60/100 auf 2x DN 80
Kolli DY 868

Bestell-Nr.: 100005825
Menge: 1,000 Stck

**169 OERTLI Heizkreismodul Rohranschluss-Set OECOSUN 500**
OERTLI Heizkreismodul
Rohranschluss-Set OECOSUN 500

Kolli EC 296

Bestell-Nr.: 100005978
Menge: 1,000 Stck

**170 OERTLI Gas-Brennwertk.GSR 140-25 Condens Stand-Gas-Brennwertkessel, mod. 4-25 kW**
OERTLI Gas-Brennwertk. GSR 140-25
Condens
Stand-Gas-Brennwertkessel mit
modulierendem Voll-Vormischbrenner.
Kompakter Kessel, ausgestattet mit:
- einem 12-Liter Ausdehnungsgefäß
- einer modulierenden Heizungspumpe
- einer Sicherheitsgruppe (3- und
  7-bar-Ventile)
- einem elektronischen Manometer
- automatischen Entlüftern
- einem Rohrtrenner
- einem Kondensat-Siphon
- einem Druckwächter
- einem Abgasfühler
Brenner modulierend von 17 bis 100% der
Nennleistung mit Ansaug-Schalldämpfer
Zylindrischer Monoblock-Heizkörper aus
gegossenem korrosionsbeständigem
Aluminium/Silizium.
Hoher Normnutzungsgrad, bis 109%
Niedrige Schadstoffemissionen:
NOx < 20 mg/kWh und CO < 15 mg/kWh
Für raumluftunabhängigen Anschluss
geeignet.
OE-tronic 3-Schaltfeld, von Werk aus
ausgestattet mit einer programmierbaren
elektronischen Regelung, die über eine
(optional lieferbare) Fernbedienung den
Kessel außen- und raumtemperaturabhängig
ansteuert.
Bequeme Handhabung und Installation:
Mehrrichtungs- Anschlussplatte,
Anschlussgruppe für Heizkreis mit
Einbaubarem Mischventil (Option).

Erdgas: 20/25 mbar
Propangas: 50 mbar
Kategorie: II2Er3P
Typ : GSR 140-25 P Condens
Wärmeleistung 40/30° C: 4,5 bis 24,9 kW
Wärmeleistung 80/60° C : 4,0 bis 23,6 kW

Abgasmassenstrom : 0,0020-0,0115 kg/s
Am Stutzen verfügbarer Druck: 200 Pa
Wasserinhalt: 4,85 L
Wasser-Minimaldurchsatz: keiner
Leergewicht: 70 kg

Bestell-Nr. 100006109
Menge: 1,000 Stck

**171 OERTLI Abgas-Schalldämpfer f. Öl-Brennw. PURN Condens und CURN Condens**
OERTLI Abgas-Schalldämpfer für
Öl-Brennwertkessel
PURN Condens und CURN Condens

Kolli FM 164

Bestell-Nr.: 100006120
Menge: 1,000 Stck

**172 OERTLI Speicherladeset OBD 150 für GSR 140 P condens mit OBD-Speicher**
OERTLI Speicherladeset OBD 150
für GSR 140 P condens mit OBD-Speicher

Kolli EA 113

Bestell-Nr.: 100006328
Menge: 1,000 Stck

**173 OERTLI OECODENS DUC 25/500-10 Brennwert-Combi Wärmezentrum, 4-24 kW**
OERTLI OECODENS DUC 25/500
Brennwert-Combi Wärmezentrum
zur Trinkwassererwärmung/Heizungs-
unterstützung zum Anschluss von bis zu
10 m² Solarkollektorfläche
- Das Brennwert-Combi-Wärmzentrum
  für Trinkwassererwärmung und
  Heizungsunterstützung enthält folgende
  Funktionsmodule :
- Von der Typenreihe OPTIMAT 3000
  abgeleiteter Brennwertheizeinsatz mit
  25 kW mit OE-tronic- 3-Schaltfeld
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und Verrohrung,
  Solarkreispumpe (bis 10 m2
  Kollektorfläche)
- 1 OETROSOL Ci-Regelung und
  optional Heizkreis-Anschlussgruppen
- Wärmedämm-Ummantelung aus 125
  mm starken Polyestervlies in einer
  Polystyrol-Außenhaut, plus 3 Isolier-
  Blenden als Frontverkleidung
- Anschlussgruppe für 1 ungemischten
  Heizkreis, für 1 gemischten Heizkreis
  oder 1 Festwerttemperatur- Anschlussgruppe als Zubehör

Verpackung 8 Kollis

zul. Betriebsüberdruck
- Primär, sekundär: 6 bar
- Trinkwasserdurchlauferhitzer. : 10 bar
zul.Vorlauftemperatur
- Primär/ sekundär: 120° C/95°C
- Trinkwasserdurchlauferhitzer. : 95°C
Abmessungen:
Höhe/Breite/Tiefe:  2020/750/1246 mm

Technische Daten:
Typ: OECODENS 500
Sollarkollektor-Anschlussfläche:  13 m2
Kesseldaten:
Nennwärmeleistung 80/60- min./max. :
4,0-23,6 kW
Nennwärmeleistung 40/30- min./max. :
4,5-24,9 kW
Modulationsverhältnis: 1:6
Normnutzungsgrad 75/60:  106%
Normnutzungsgrad 40/30:  109%
Gebläse-Restförderdruck: 200 Pa
mittlerer Abgastemperatur bei
75/60°C (40/30°C): 67 ( 39 ) °C
NOx-Gehalt  bei Erdgas E : < 20 mg/kWh
CO-Gehalt  bei Erdgas E : < 15 mg/kWh
Wasserinhalt Kessel: 4,3 L
Nenndurchfluss bei dt=15 K: 1,404 m3/h
Mindest-Umlaufmenge Kessel : keine
Kondenswasser pH-Wert ca.: 4,2
Solarspeicherdaten:
Inhalt Pufferspeicher: 470 L
Inhalt Trinkwasser :27 L
Inhalt Solarwärmetauscher:
4,9 (oben) / 8,8 (unten) L
 1,2 (PWT) 2,2 (PWT) L
Leistungsaufnahme:
Trinkwassererzeugung : 24 kW
Dauerleistung bei ?t=35 K: 590 L / h
Zapfleistung bei Dt 30 K:
155/210 L/10min
NL-Zahl : 2
Leer-Gewicht: 365 kg

Bestell-Nr.  :  100006533
Menge: 1,000 Stck

**174 OERTLI OECOSUN 500-10 Zonen-Combi Speicher, 500 l**
OERTLI OECOSUN 500 Zonen-Combi Speicher
zur Trinkwassererwärmung/Heizungs-
unterstützung, an den 4 verschiedene
Wärmeerzeuger angeschlossen werden
können. Zum Anschluss von bis zu 10 m²
Solarkollektorfläche
Bestehend aus folgenden Funktionsmodulen :
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und
  Verrohrung,
  Solarkreispumpe (bis 10 m2
  Kollektorfläche)
- 1 OETROSOL Ci-Regelung und
optional
  2 Heizkreis-Anschlussgruppen
- Wärmedämm-Ummantelung aus 125 mm
  starken Polyestervlies in einer
  Polystyrol-Außenhaut, plus 3 Isolier-
  Blenden als Frontverkleidung
- Ideal für den Aufbau innerhalb der
  thermischen Hülle z.B. im Hauswirtschatfsraum oder im Dachgeschoss
- Verschiedene Anschlussgruppen sind auf
  Wunsch lieferbar:
Anschlussgruppe für 1 ungemischten
Heizkreis, für 1 gemischten Heizkreis
oder 1 Festwerttemperatur- Anschlussgruppe.
Verpackung: mehrere Kollis

Betriebsbedingungen:
zul. Betriebsüberdruck
- Primär (Solar-WT):  6 bar
- Sekundär (Behälter): 6 bar
- Trinkwasserdurchlauferhitzer.:  10 bar
zul.Vorlauftemperatur
- Primär:  120 °C
- Sekundär:  95 °C
- Trinkwasserdurchlauferhitzer.:  95 °C
Abmessungen:
Höhe/Breite/Tiefe:  2020/750/1095 mm

Technische Daten:
Typ:  OECOSUN 500
Solarkollektor-Anschlussfläche: 10 m²
Inhalt Pufferspeicher:  470 l
Inhalt Trinkwasser:  27 l
Inhalt Solarwärmetauscher
  oben:  4,9 l
  unten:  8,8 l
Trinkwasser-WT-Fläche:  5 m2
Leistungsaufnahme
Trinkwassererzeugung:  42 kW
Dauerleistung bei Dt=35 K:  1030 l/h
Zapfleistung bei DT=30 K:  175 l/10min
Bereitschaftsverlust
  bei Dt=45K,Vges:  3,6 kWh/24h

Bestell-Nr.: 100006534
Menge: 1,000 Stck

**175 OERTLI OECOSUN 500 R Zonen-Combi Speicher, 500 l**
OERTLI OECOSUN 500 R
Zonen-Combi Speicher
zur Trinkwassererwärmung/Heizungs-
unterstützung, an den 4 verschiedene
Wärmeerzeuger angeschlossen
werden können.
Eingebaute 3/6/9 kW Elektroheizpatrone (dreistufig)
Integrierte Heizkreisregelung
Oetronic 3, die einen bestehende
konventionelle Öl-/Gaskessel bzw.
eine Wärmepumpe sowie als
Zubehör erhältlichen gemischten
Heizkreis ansteuert.
Zum Anschluss von bis zu 10 m²
Solarkollektorfläche
Bestehend aus folgenden Funktionsmodulen :
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und Verrohrung,
  Solarkreispumpe (bis 10 m2
  Kollektorfläche)
- 1 OETROSOL Ci-Regelung und
optional
  2 Heizkreis-Anschlussgruppen
- Wärmedämm-Ummantelung aus 125
  mm starken Polyestervlies in einer
  Polystyrol-Außenhaut, plus 3 Isolier-
  Blenden als Frontverkleidung
- Ideal für den Aufbau innerhalb der
  thermischen Hülle z.B. im Hauswirtschatfsraum oder im Dachgeschoss
- Verschiedene Anschlussgruppen sind auf
  Wunsch lieferbar:
Anschlussgruppe für 1 ungemischten
Heizkreis, für 1 gemischten Heizkreis
oder 1 Festwerttemperatur- Anschlussgruppe.
Verpackung 2 Kollis

Betriebsbedingungen
zul. Betriebsüberdruck
- Primär (Solar-WT):  6 bar
- Sekundär (Behälter): 6 bar
- Trinkwasserdurchlauferhitzer.:  10 bar
zul.Vorlauftemperatur
- Primär:  120 °C
- Sekundär:  95 °C
- Trinkwasserdurchlauferhitzer.:  95 °C
Abmessungen:
Höhe/Breite/Tiefe:  2020/750/1095 mm

Technische Daten:
Typ:  OECOSUN 500 R
Solarkollektor-Anschlussfläche: 10 m²
Inhalt Pufferspeicher:  470 l
Inhalt Trinkwasser:  27 l
Inhalt Solarwärmetauscher
  oben:  4,9 l
  unten:  8,8 l
Trinkwasser-WT-Fläche:  5 m2
Leistungsaufnahme
  Trinkwassererzeugung:  42 kW
Dauerleistung bei Dt=35 K:  1030 l/h
Zapfleistung bei DT=30 K:  175 l/10 min
Bereitschaftsverlust
  bei Dt=45K,Vges:  3,6 kWh/24h

Bestell-Nr.: 100006535
Menge: 1,000 Stck

**176 OERTLI Flüssiggas-Set für OES 541 GI**
OERTLI Flüssiggas-Set
für OES 541 GI

Bestell-Nr.: 100006661
Menge: 1,000 Stck

**177 OERTLI Rückführpotentiometer-Set für OES 540 GI (Auslesen Modulationsgr.)**
OERTLI Rückführpotentiometer-Set
für OES 540 GI (zum Auslesen des
Modulationsgrades )

Bestell-Nr.: 100006662
Menge: 1,000 Stck

**178 OERTLI Gas-Brennwertkessel Optimat 4115 von 18,4 - 114 kW, Wandheizgerät**
OERTLI Gas-Brennwertk. Optimat 4115
von 18,4 - 114 kW
- Gas- Brennwert- Wandheizgerät für
  geschlossene Warmwasserzentralheizungsanlagen mit einer max.
  Betriebstemperatur bis 90°C
  einstellbar
- Zylindrischer Monoblockwärmetauscher
  aus korrosions- und temperaturbeständiger Aluminium/Silizium-Legierung
  mit geschlossenem Verbrennungsraum.
  Von vorn einfach zugänglich über
  Kontroll- und Wartungsklappe.
- Edelstahl Vormisch-Brenner mit
  Metallvliesoberfläche, hohes Modulationsverhältnis zwischen 20% und 100%
- Hoch effiziente Gas-/Luftverbundrege-
  lung für äußerst energiesparenden und
  emissionsarmen Betrieb über den
  gesamten Leistungsbereich. Für Erdgas
  E, LL und Flüssiggas B/P (Umrüstset)
  geeignet. Die Geräte sind werksseitig
  auf Erdgas E voreingestellt.
- Der neue digitale Heizungsmanager
  passt den Betrieb an die jeweilige
  Anlagensituation an, so werden für den
  Kessel ungefährliche Situationen
  erkannt und führen lediglich zu
  Regelabschaltungen mit anschließendem,
  automatischen Neustart.
- Das Schaltfeld ist mit einer
  witterungsgeführten Regelung
  OE-tronic 3 ausgestattet. Diese
  steuert 1 direkten Heizkreis und 1
  Warmwasserkreis (Speicherfühler als
  Zubehör). Durch den Einbau von bis zu
  2 Mischerplatinen (AD 196) können
  auch bis zu 2 Mischerkreise angesteuert werden.
- Eine oder mehrere Fernbedienungen AD
  194 ermöglichen die Veränderung von
  Parametern vom Wohnraum aus.
- Der Brennwertkessel verfügt ausserdem
  über einen 0-10 Volt Eingang, so dass
  man diesen auch in eine Gebäudeleittechnik integrieren kann.
- Es können bis zu 10 Kessel in Kaskade
  geregelt werden. Dazu benötigt man
  lediglich die entsprechende Anzahl von
  BUS-Kabeln (AD 134) und einen
  Tauchfühler als Summenvorlauffühler
  (Speicherfühler AD 212)

Gas-Kategorie II2 ELL 3P für Erdgas E,
LL
Der Kessel ist werksseitig auf Erdgas
H, Wobbe - Index 15,0 kWh/m3
eingestellt. Gerätetyp: B23, B33, C13x,
C33x, C43x, C53 und C83x.

Betriebsbedingungen:
max. Betriebsüberdruck:  4 bar
Sicherheitstemperaturbegrenzter: 110°C,
Elektroanschluss:  230 V AC / 50 Hz,
Schutzart:  IP 20

Lieferumfang:
Komplett montiert mit Manometer,
automatischem Entlüfter, Heizungsmanager
mit Kesselregelung und Pumpenansteuerung
(Umwälzpumpen bauseits), Wassermangelsicherung, Abgastemperaturfühler,
Frostschutzeinrichtung, Siphon,
Wandträger zur einfachen Montage.

Bestell-Nr.  :  100006743
Menge: 1,000 Stck

**179 OERTLI Erweiterungs Wannen- u. Profilset für 1 Kollektor SUN 270, senkr. Montage**
OERTLI Erweiterungs-Wannen-
und Profilset für
1 Kollektor Typ SUN 270
senkrechte Montage

nur in Verbindung mit Basis-Wannen-
und Profilset

Bestell-Nr.  :  100006820
Menge: 1,000 Stck

**180 OERTLI Basis Wannen- und Profilset für 2 Kollektoren SUN 270, Innendachmont**
OERTLI Basis-Wannen- und Profilset
INDACHMONTAGE

für 2 Kollektoren SUN 270
Aluminiumwanne - schwarz eloxiert
und Profilset für linken - sowie
rechten Kollektor des Stranges

( geeignet für  Falzziegeldächer )

Bestell-Nr.: 100006821
Menge: 1,000 Stck

**181 OERTLI Elektroheizeinsatz 3,3 kW für OBB 150-300 / OBP 150-300**
OERTLI Elektroheizeinsatz 3,3 kW
für OBB 150-300 / OBP 150-300

Kolli EC 412

Bestell-Nr.: 100007798
Menge: 1,000 Stck

**182 Elektroheizstab 4,5 kW 230 Volt EC 412 über 400 Liter**
OERTLI Elektroheizstab 4,5 kW
230 Volt über 400 Liter

EC 412

Bestell-Nr.: 100007799
Menge: 1,000 Stck

**183 OERTLI Speicherladset GMR 4000 mit OBB/OBP 150-300**
OERTLI Speicherladeset GMR 4000
bzw. GSR 140-45-115 condens
mit OBB/OBP 150-300

Kolli EA 121

Bestell-Nr.: 100007827
Menge: 1,000 Stck

**184 OERTLI Elektroheizstab EC 411 2,4 kW, 230 V, bis 400 Liter**
OERTLI Elektroheizstab 2,4 kW
230 Volt bis 400 Liter

EC 411

Bestell-Nr.: 100007831
Menge: 1,000 Stck

**185 OERTLI Speicherladset PK / PU 150 mit OBB/OBP 150-300**
OERTLI Speicherladset PK / PU 150
mit  OBB/OBP 150-300

Kolli EA 116

Bestell-Nr.: 100007834
Menge: 1,000 Stck

**186 OERTLI Speicherladeset PK264/265 mit OBB/OBP**
OERTLI Speicherladeset PK264/265
mit OBB/OBP

Kolli EA 117

Bestell-Nr.: 100007835
Menge: 1,000 Stck

**187 OERTLI Speicherladeset PK266-268 mit OBB/OBP**
OERTLI Speicherladeset PK266-268
mit OBB/OBP

Kolli EA 118

Bestell-Nr.: 100007836
Menge: 1,000 Stck

**188 OERTLI Speicherladeset GSR 140 mit OBB 150-300**
OERTLI Speicherladeset GSR 140
mit OBB 150-300

Kolli EA 119

Bestell-Nr.: 100007837
Menge: 1,000 Stck

**189 OERTLI Speicherladeset GSR 140 Condens mit OBB 150-300**
OERTLI Speicherladeset GSR 140 Condens
mit OBB 150-300

Kolli EA 120

Bestell-Nr.: 100007839
Menge: 1,000 Stck

**190 OERTLI Hochleistungs-Beistell- Warmwasserbereiter OBP 150, 150 l, rot**
OERTLI Hochleistungs-Beistell-
Warmwasserbereiter OBP 150
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 150 ROT
Leistungsaufnahme:  33 kW
Inhalt:  150 l
Heizfläche:  0,84 m2
Bereitschaftswärmeverl.: 0,25 Wh/j/K/L
Primär-Durchsatz:  3,0 m3/h
Wassers. Widerstand primär:  91 mbar
Primär-Temperatur:  80 grd
Dauerleistung bei dt 35:  810 l/h
Zapfleistung:  220 l/10min
Versandgewicht:  89 kg

Bestell-Nr.: 100007920
Menge: 1,000 Stck

**191 OERTLI Hochleistungs-Beistell- Warmwasserbereiter OBP 200, 200 l, rot**
OERTLI Hochleistungs-Beistell-
Warmwasserbereiter OBP 200
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 200 ROT
Leistungsaufnahme:  44 kW
Inhalt:  200 l
Heizfläche:  1,19 m2
Bereitschaftswärmeverl.:  0,23 Wh/j/K/L
Primär-Durchsatz:  3,0 m3/h
Wassers. Widerstand primär: 118 mbar
Primär-Temperatur:  80 grd
Dauerleistung bei dt 35:  1080 l/h
Zapfleistung:  325 l/10min
Versandgewicht:  108 kg

Bestell-Nr.: 100007921
Menge: 1,000 Stck

**192 OERTLI Hochleistungs-Beistell- Warmwasserbereiter OBP 300, 300 l, rot**
OERTLI Hochleistungs-Beistell-
Warmwasserbereiter OBP 300
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 300 ROT
Leistungsaufnahme:  55 kW
Inhalt:  300 l
Heizfläche:  1,67 m2
Bereitschaftswärmeverl.:  0,20 Wh/j/K/L
Primär-Durchsatz:  3,0 m3/h
Wassers. Widerstand primär: 155 mbar
Primär-Temperatur:  80 grd
Dauerleistung bei dt 35:  1350 l/h
Zapfleistung:  510 l/10min
Versandgewicht:  155 kg

Bestell-Nr.: 100007922
Menge: 1,000 Stck

**193 OERTLI Hochleistungs-Beistell- Warmwasserbereiter OBP 400, 400 l, rot**
OERTLI Hochleistungs-Beistell-
Warmwasserbereiter OBP 400
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 400 ROT
Leistungsaufnahme:  70 kW
Inhalt:  400 l
Heizfläche:  2,22 m2
Bereitschaftswärmeverl.:  0,19 Wh/j/K/L
Primär-Durchsatz:  3,0 m3/h
Wassers. Widerstand primär: 200 mbar
Primär-Temperatur:  80 grd
Dauerleistung bei dt 35:  1720 l/h
Zapfleistung:  580 l/10min
Versandgewicht:  239 kg

Bestell-Nr.: 100007923
Menge: 1,000 Stck

**194 OERTLI Hochleistungs-Beistell- Warmwasserbereiter OBP 500, 500 l, rot**
OERTLI Hochleistungs-Beistell-
Warmwasserbereiter OBP 500
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 500 ROT
Leistungsaufnahme:  93 kW
Inhalt:  500 l
Heizfläche:  3,14 m2
Bereitschaftswärmeverl.:  0,15 Wh/j/K/L
Primär-Durchsatz:  3,0 m3/h
Wassers. Widerstand primär: 270 mbar
Primär-Temperatur:  80 grd
Dauerleistung bei dt 35:  2290 l/h
Zapfleistung:  800/10min
Versandgewicht:  290 kg

Bestell-Nr.: 100007924
Menge: 1,000 Stck

**195 OERTLI Hochleistungs-Beistell- Warmwasserbereiter OBB 150, 150 l, weiß**
OERTLI Hochleistungs-Beistell-
Warmwasserbereiter OBB 150
- Behälter aus emailliertem Stahlblech
- eingebaute Heizschlange aus
  emailliertem Stahl
- Seitenflansch
- Magnesium-Anode
- Wärmedämmung 50 mm FCKW-freier
  PU-Hartschaum
- Starre Außenverkleidung aus lackiertem
  Stahlblech, Einstufung MO, Farbe weiß
- Reinigungsdeckel und Aufnahme für
  Elektroheizeinsatz (Option)
- Thermometer
- verstellbare Füße
- Entleerung unten an allen Modellen

Verpackung: 1 Paket
- vollständig montierter Speicher

Betriebsbedingungen:
Maximaler Betriebsdruck:
- Primärseite (Wärmetauscher):  12 bar
- Sekundärseite (Behälter):  7 bar
Maximale Sicherheitstemperatur:
-Primärseite (Wärmetauscher):  110°C
- Sekundärseite (Behälter):  95°C

Typ:  OBB 150 WEISS
Leistungsaufnahme:  28 kW
Inhalt:  150 l
Heizfläche:  0,72 m2
Bereitschaftswärmeverl.:  0,25 Wh/j/K/L
Primär-Durchsatz:  3,0 m3/h
Wassers. Widerstand primär: 82 mbar
Primär-Temperatur:  80 grd
Dauerleistung bei dt 35:  690 l/h
Zapfleistung:  220 l/10min
Versandgewicht:  89 kg

Bestell-Nr.: 100007925
Menge: 1,000 Stck

**196 OERTLI Hochleistungs-Beistell- Warmwasserbereiter OBB 200, 200 l, weiß**
OERTLI Hochleistungs-Beistell-
Warmwasserbereiter OBB 200
- Behälter aus emailliertem Stahlblech
- eingebaute Heizschlange aus
  emailliertem Stahl
- Seitenflansch
- Magnesium-Anode
- Wärmedämmung 50 mm FCKW-freier
  PU-Hartschaum
- Starre Außenverkleidung aus lackiertem
  Stahlblech, Einstufung MO, Farbe weiß
- Reinigungsdeckel und Aufnahme für
  Elektroheizeinsatz (Option)
- Thermometer
- verstellbare Füße
- Entleerung unten an allen Modellen

Verpackung: 1 Paket
- vollständig montierter Speicher

Betriebsbedingungen:
Maximaler Betriebsdruck:
- Primärseite (Wärmetauscher):  12 bar
- Sekundärseite (Behälter):  7 bar
Maximale Sicherheitstemperatur:
-Primärseite (Wärmetauscher):  110°C
- Sekundärseite (Behälter):  95°C

Typ:  OBB 200 weiß
Leistungsaufnahme:  33 kW
Inhalt:  200 l
Heizfläche:  0,84 m2
Bereitschaftswärmeverl.:  0,23 Wh/j/K/L
Primär-Durchsatz:  3,0 m3/h
Wassers. Widerstand primär: 91 mbar
Primär-Temperatur:  80 grd
Dauerleistung bei dt 35:  819 l/h
Zapfleistung:  325 l/10min
Versandgewicht:  108 kg

Bestell-Nr.: 100007926
Menge: 1,000 Stck

**197 OERTLI Hochleistungs-Beistell- Warmwasserbereiter OBB 300, 300 l, weiß**
OERTLI Hochleistungs-Beistell-
Warmwasserbereiter OBB 300
- Behälter aus emailliertem Stahlblech
- eingebaute Heizschlange aus
  emailliertem Stahl
- Seitenflansch
- Magnesium-Anode
- Wärmedämmung 50 mm FCKW-freier
  PU-Hartschaum
- Starre Außenverkleidung aus lackiertem
  Stahlblech, Einstufung MO, Farbe weiß
- Reinigungsdeckel und Aufnahme für
  Elektroheizeinsatz (Option)
- Thermometer
- verstellbare Füße
- Entleerung unten an allen Modellen

Verpackung: 1 Paket
- vollständig montierter Speicher

Betriebsbedingungen:
Maximaler Betriebsdruck:
- Primärseite (Wärmetauscher):  12 bar
- Sekundärseite (Behälter):  7 bar
Maximale Sicherheitstemperatur:
-Primärseite (Wärmetauscher):  110°C
- Sekundärseite (Behälter):  95°C

Typ:  OBB 300 weiß
Leistungsaufnahme:  44 kW
Inhalt:  300 l
Heizfläche:  1,19 m2
Bereitschaftswärmeverl.:  0,20 Wh/j/K/L
Primär-Durchsatz:  3,0 m3/h
Wassers. Widerstand primär: 118 mbar
Primär-Temperatur:  80 grd
Dauerleistung bei dt 35:  1080 l/h
Zapfleistung:  510 l/10min
Versandgewicht:  155 kg

Bestell-Nr.: 100007927
Menge: 1,000 Stck

**198 OERTLI Hochleistungs-Beistell- Warmwasserbereiter OBB 400, 400 l, weiß**
OERTLI Hochleistungs-Beistell-
Warmwasserbereiter OBB 400
- Behälter aus emailliertem Stahlblech
- eingebaute Heizschlange aus
  emailliertem Stahl
- Seitenflansch
- Magnesium-Anode
- Wärmedämmung 50 mm FCKW-freier
  PU-Hartschaum
- Starre Außenverkleidung aus lackiertem
  Stahlblech, Einstufung MO, Farbe weiß
- Reinigungsdeckel und Aufnahme für
  Elektroheizeinsatz (Option)
- Thermometer
- verstellbare Füße
- Entleerung unten an allen Modellen

Verpackung: 1 Paket
- vollständig montierter Speicher

Betriebsbedingungen:
Maximaler Betriebsdruck:
- Primärseite (Wärmetauscher):  12 bar
- Sekundärseite (Behälter):  7 bar
Maximale Sicherheitstemperatur:
-Primärseite (Wärmetauscher):  110°C
- Sekundärseite (Behälter):  95°C

Typ:  OBB 400 weiß
Leistungsaufnahme:  55 kW
Inhalt:  400 l
Heizfläche:  1,67 m2
Bereitschaftswärmeverl.:  0,19 Wh/j/K/L
Primär-Durchsatz:  3,0 m3/h
Wassers. Widerstand primär: 155 mbar
Primär-Temperatur:  80 grd
Dauerleistung bei dt 35:  1350 l/h
Zapfleistung:  580 l/10min
Versandgewicht:  238 kg

Bestell-Nr.: 100007928
Menge: 1,000 Stck

**199 OERTLI Hochleistungs-Beistell- Warmwasserbereiter OBB 500, 500 l, weiß**
OERTLI Hochleistungs-Beistell-
Warmwasserbereiter OBB 500
- Behälter aus emailliertem Stahlblech
- eingebaute Heizschlange aus
  emailliertem Stahl
- Seitenflansch
- Magnesium-Anode
- Wärmedämmung 50 mm FCKW-freier
  PU-Hartschaum
- Starre Außenverkleidung aus lackiertem
  Stahlblech, Einstufung MO, Farbe weiß
- Reinigungsdeckel und Aufnahme für
  Elektroheizeinsatz (Option)
- Thermometer
- verstellbare Füße
- Entleerung unten an allen Modellen

Verpackung: 1 Paket
- vollständig montierter Speicher

Betriebsbedingungen:
Maximaler Betriebsdruck:
- Primärseite (Wärmetauscher):  12 bar
- Sekundärseite (Behälter):  7 bar
Maximale Sicherheitstemperatur:
-Primärseite (Wärmetauscher):  110°C
- Sekundärseite (Behälter):  95°C

Typ:  OBB 500 weiß
Leistungsaufnahme:  70 kW
Inhalt:  500 l
Heizfläche:  2,22 m2
Bereitschaftswärmeverl.:  0,15 Wh/j/K/L
Primär-Durchsatz:  3,0 m3/h
Wassers. Widerstand primär: 200 mbar
Primär-Temperatur:  80 grd
Dauerleistung bei dt 35:  1720 l/h
Zapfleistung:  780 l/10min
Versandgewicht:  290 kg

Bestell-Nr.: 100007929
Menge: 1,000 Stck

**200 OERTLI Solar Anbau-Pumpengruppe DKP 6-8 für Kollektoren SUN, mit 6-Meter-Pumpe**
OERTLI Solarpumpengruppe DKP 6-8
für bis zu 3 Kollektoren SUN 270 bzw.
4 Kollektoren SUN 210 bzw.
6 Kollektoren SUN 3000
mit 6-Meter-Pumpe

zum direkten Anbau an Solarspeicher
OBSB oder OBSP

Die Regelung OETROSOL A ist Zubehör!

Kolli EC 156

Bestell-Nr.: 100008012
Menge: 1,000 Stck

**201 OERTLI Solar Anbau-Pumpengruppe DKP 9-20 für Kollektoren SUN, mit 9-Meter-Pumpe**
OERTLI Solarpumpengruppe DKP 9-20
für bis zu 8 Kollektoren SUN 270 bzw.
10 Kollektoren SUN 210 bzw.
12 Kollektoren SUN 3000
mit 9-Meter-Pumpe

zum direkten Anbau an Solarspeicher
OBSB oder OBSP

Die Regelung OETROSOL A ist Zubehör!

Kolli EC 157

Bestell-Nr.: 100008013
Menge: 1,000 Stck

**202 OERTLI Solar-Rohr DUO-Flex, Edelstahl, 16 mm x 15 m, f. Solaranlage an Speicher**
OERTLI Solardoppelrohr DUO-FLEX
incl. UV-beständiger Isolierung und
Fühlerkabel
Edelstahl - Flexrohr
DN 16, Länge 15 Meter
zur Anbindung der Solaranlage an
den Solarspeicher

Kolli EG 455
Bestell-Nr.: 100008020
Menge: 1,000 Stck

**203 OERTLI Solar-Rohr DUO-Flex, Edelstahl 20 mm x 15 m, f. Solaranlage an Speicher**
OERTLI Solardoppelrohr DUO-FLEX
incl. UV-beständiger Isolierung und
Fühlerkabel
Edelstahl - Flexrohr
DN 20, Länge 15 Meter
zur Anbindung der Solaranlage an
den Solarspeicher

Kolli EG 456
Bestell-Nr.: 100008021
Menge: 1,000 Stck

**204 OERTLI Satz mit 2 Anschlüssen DUO-Flex D 16 mm, Verbindung ohne Hartlöten**
OERTLI Doppel-Konusverschraubung für
DUO-FLEX DN 16 ( 2 Stück )
Zur Verbindung von DUO-FLEX ohne
Hartlöten

Kolli EG 457
Bestell-Nr.: 100008022
Menge: 1,000 Stck

**205 OERTLI Satz mit 2 Anschlüssen DUO-Flex D 20 mm, Verbindung ohne Hartlöten**
OERTLI Doppel-Konusverschraubung für
DUO-FLEX DN 20 ( 2 Stück )
Zur Verbindung von DUO-FLEX ohne
Hartlöten

Kolli EG 458
Bestell-Nr.: 100008023
Menge: 1,000 Stck

**206 OERTLI OECODENS 25-750-10 Brennwert-Combi Wärmezentrum, 25 kW**
OERTLI OECODENS 25-750-10
Brennwert-Combi Wärmezentrum
zur Trinkwassererwärmung/Heizungs-
unterstützung zum Anschluss von bis zu
10 m² Solarkollektorfläche
- Das Brennwert-Combi-Wärmzentrum
  für Trinkwassererwärmung und
  Heizungsunterstützung enthält folgende
  Funktionsmodule :
- Von der Typenreihe OPTIMAT 3000
  abgeleiteter Brennwertheizeinsatz mit
  25 kW mit OE-tronic- 3-Schaltfeld
- Schichtenpufferspeicher mit 3
  Einspeiselanzen und Edelstahl-
  Trinwasser-Heizschlange mit großer
  Leistungsfähigkeit als Durchlauferhitzer.
  Das Konstruktionsprinzip beruht auf
  der Unterteilung des Speichers in
  4 Zonen.
- Eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 125
  mm starken Polyestervlies in einer
  Polystyrol-Außenhaut, plus 3 Isolier-
  Blenden als Frontverkleidung
- Anschlussgruppe für 1 ungemischten
  Heizkreis, für 1 gemischten Heizkreis
  oder 1 Festwerttemperatur- Anschlussgruppe als Zubehör
Verpackung 8 Kollis auf 2 Paletten

zul. Betriebsüberdruck
- Primär, sekundär:  6 bar
-Trinkwasserdurchlauferhitzer. :  10 bar
zul.Vorlauftemperatur
- Primär:  120°C
- sekundär:  95°C
- Trinkwasserdurchlauferhitzer. :  95°C
Abmessungen:
Höhe/Breite/Tiefe:  2146/995/1437 mm

Bestell-Nr.  :  100008098
Menge: 1,000 Stck

**207 OERTLI OECODENS 25-750-20 Brennwert-Combi Wärmezentrum, 25 kW**
OERTLI OECODENS 25-750-20
Brennwert-Combi Wärmezentrum
zur Trinkwassererwärmung/Heizungs-
unterstützung zum Anschluss von bis zu
10 m² Solarkollektorfläche
- Das Brennwert-Combi-Wärmzentrum
  für Trinkwassererwärmung und
  Heizungsunterstützung enthält folgende
  Funktionsmodule :
- Von der Typenreihe OPTIMAT 3000
  abgeleiteter Brennwertheizeinsatz mit
  25 kW mit OE-tronic- 3-Schaltfeld
- Schichtenpufferspeicher mit 3
  Einspeiselanzen und Edelstahl-
  Trinwasser-Heizschlange mit großer
  Leistungsfähigkeit als Durchlauferhitzer.
  Das Konstruktionsprinzip beruht auf
  der Unterteilung des Speichers in
  4 Zonen.
- Eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 20 m2
  Kollektorfläche)
- 1 OETROSOL C-Regelung und optional
  Heizkreis-Anschlussgruppen
- Wärmedämm-Ummantelung aus 125
  mm starken Polyestervlies in einer
  Polystyrol-Außenhaut, plus 3 Isolier-
  Blenden als Frontverkleidung
- Anschlussgruppe für 1 ungemischten
  Heizkreis, für 1 gemischten Heizkreis
  oder 1 Festwerttemperatur- Anschlussgruppe als Zubehör
Verpackung 8 Kollis auf 2 Paletten

zul. Betriebsüberdruck
- Primär, sekundär:  6 bar
-Trinkwasserdurchlauferhitzer. :  10 bar
zul.Vorlauftemperatur
- Primär:  120°C
- sekundär:  95°C
- Trinkwasserdurchlauferhitzer. :  95°C
Abmessungen:
Höhe/Breite/Tiefe:  2146/995/1437 mm

Bestell-Nr.  :  100008099
Menge: 1,000 Stck

**208 OERTLI Öl-Brennwertkessel PURN 153 F Condens, raumluftunabhängig, 16-21 kW**
OERTLI Öl-Brennwertkessel PURN 153
F Condens / Raumluftunabhängig
von 16 bis 21 kW
- Öl-Stand-Brennwertkessel bestehend aus
  einem Hauptkörper aus Gusseisen und
  einem nachgeschaltetem Keramik-
  Abgas-wärmetauscher,
- Hohe Energieausnutzung mit einem
  Normnutzungsgrad bis zu 104,3 %,
- Geeignet für Heizöl EL und
  schwefelarmes Heizöl,
- mit integriertem speziell
  schadstoffreduziertem OECONOx(r)-
  Brenner (NOx < 90 mg/kWh)
- Einschubschaltfeld mit einer OE-tronic
  3 Regelung ausgestattet
Die Abgastemperatur kann bestimmungsgemäß 120°C nicht übersteigen !
Lieferumfang: 2 Kolli
- 1 Kolli verkleideter Kessel
- 1 Kolli Einschubschaltfeld
Betriebsbedingungen:
- zul. Vorlauftemperatur : 100°C
- zul. Betriebsüberdruck : 3 bar
- Kesselthermostat von 30 bis 90°C
- Sicherheitstemperaturbegrenzer : 110°C

Technische Daten:
Nennwärmeleistung 80/60: 15,4-20,3 kW
Nennwärmeleistung 40/30: 16,5-21,5 kW
Nennwärmebelastung: 16-21 kW
Normnutzungsgrad 75/60 (1):  99,8 %
Normnutzungsgrad 40/30 (1): 104,1 %
Abgastemperatur bei 80/60: 75 °C
Abgastemperatur bei 40/30: < 40 °C
Abgasmassenstrom: 0,009 kg/s
CO2-Gehalt der Abgase:  13 %
Wasserinhalt: 21 Liter
Wassers. Widerst. bei dt=15 K: 3,3 mbar
Nenndurchfluss bei dt=20 K: 0,925 m3/h
Max. elek. Leistungsaufn.: 225 W
Gesamttiefe: 1373 mm
Breite: 530 mm
Höhe: 866 mm
Abgasdurchmesser: DN 80/125 LAS
Leergewicht: 188 kg

Bestell-Nr.: 100008105
Menge: 1,000 Stck

**209 OERTLI Öl-Brennwertkessel PURN 154 F Condens, raumluftunabhängig, 21-27 kW**
OERTLI Öl-Brennwertkessel PURN 154
F Condens / Raumluftunabhängig
von 21 bis 27 kW
- Öl-Stand-Brennwertkessel bestehend aus
  einem Hauptkörper aus Gusseisen und
  einem nachgeschaltetem Keramik-
  Abgaswärmetauscher,
- Hohe Energieausnutzung mit einem
  Normnutzungsgrad bis zu 104,3 %,
- Geeignet für Heizöl EL und
  schwefelarmes Heizöl,
- mit integriertem speziell
  schadstoffreduziertem OECONOx(r)-
  Brenner (NOx < 90 mg/kWh)
- Einschubschaltfeld mit einer OE-tronic
  3 Regelung ausgestattet
Die Abgastemperatur kann bestimmungsgemäß 120°C nicht übersteigen !
Lieferumfang: 2 Kolli
- 1 Kolli verkleideter Kessel
- 1 Kolli Einschubschaltfeld
Betriebsbedingungen:
- zul. Vorlauftemperatur : 100°C
- zul. Betriebsüberdruck : 3 bar
- Kesselthermostat von 30 bis 90°C
- Sicherheitstemperaturbegrenzer : 110°C

Technische Daten:
Nennwärmeleistung 80/60: 20,2-26,1 kW
Nennwärmeleistung 40/30: 21,5-27,6 kW
Nennwärmebelastung: 21-27 kW
Normnutzungsgrad 75/60 (1): 100,1%
Normnutzungsgrad 40/30 (1): 104,3 %
Abgastemperatur bei 80/60: 80°C
Abgastemperatur bei 40/30: <40 °C
Abgasmassenstrom: 0,011 kg/s
CO2-Gehalt der Abgase:  13 %
Wasserinhalt: 26,5 Liter
Wassers. Widerst. bei dt=15 K: 5,6 mbar
Nenndurchfluss bei dt=20 K: 1,188 m3/h
Max. elek. Leistungsaufn.: 225 W
Gesamttiefe: 1500 mm
Breite: 530 mm
Höhe: 865 mm
Abgasdurchmesser: DN 80/125 LAS
Leergewicht: 218 kg

Bestell-Nr.: 100008106
Menge: 1,000 Stck

**210 OERTLI Öl-Brennwertkessel PURN 155 F Condens, raumluftunabhängig, 27-33 kW**
OERTLI Öl-Brennwertkessel PURN 155
F condens / Raumluftunabhängig
von 27 bis 33 kW
- Öl-Stand-Brennwertkessel bestehend aus
  einem Hauptkörper aus Gusseisen und
  einem nachgeschaltetem Keramik-
  Abgaswärmetauscher,
- Hohe Energieausnutzung mit einem
  Normnutzungsgrad bis zu 104,3 %,
- Geeignet für Heizöl EL und
  schwefelarmes Heizöl,
- mit integriertem speziell
  schadstoffreduziertem OECONOx(r)-
  Brenner (NOx < 90 mg/kWh)
- Einschubschaltfeld mit einer OE-
  tronic3 Regelung ausgestattet
Die Abgastemperatur kann bestimmungsgemäß 120°C nicht übersteigen !
Lieferumfang: 2 Kolli
- 1 Kolli verkleideter Kessel
- 1 Kolli Einschubschaltfeld
Betriebsbedingungen:
- zul. Vorlauftemperatur : 100°C
- zul. Betriebsüberdruck : 3 bar
- Kesselthermostat von 30 bis 90°C
- Sicherheitstemperaturbegrenzer : 110°C

Technische Daten:
Nennwärmeleistung 80/60: 26-31,9 kW
Nennwärmeleistung 40/30: 27,6-33,7 kW
Nennwärmebelastung: 27-33 kW
Normnutzungsgrad 75/60 (1):  99,3 %
Normnutzungsgrad 40/30 (1): 103,1 %
Abgastemperatur bei 80/60: 85 °C
Abgastemperatur bei 40/30: < 40 °C
Abgasmassenstrom: 0,014 kg/s
CO2-Gehalt der Abgase:  13 %
Wasserinhalt: 32 Liter
Wassers. Widerst. bei dt=15 K: 8,5 mbar
Nenndurchfluss bei dt=20 K: 1,45 m3/h
Max. elek. Leistungsaufn.: 225 W
Gesamttiefe: 1627 mm
Breite: 530 mm
Höhe: 865 mm
Abgasdurchmesser: DN 80/125 LAS
Leergewicht: 246 kg

Bestell-Nr.: 100008107
Menge: 1,000 Stck

**211 OERTLI OECOSUN 750-10 Zonen Combi Speicher**
OERTLI OECOSUN 750-10
Zonen Combi Speicher
zur Trinkwassererwärmung/Heizungs-
unterstützung zum Anschluss von bis zu
10 m² Solarkollektorfläche
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 125
  mm starken Polyestervlies in einer
  Polystyrol-Außenhaut, plus 3 Isolier-
  Blenden als Frontverkleidung
- Anschlussgruppe für 1 ungemischten
  Heizkreis, für 1 gemischten Heizkreis
  oder 1 Festwerttemperatur- Anschlussgruppe als Zubehör
Verpackung 7 Kollis auf 2 Paletten

zul. Betriebsüberdruck
- Primär, sekundär:  6 bar
-Trinkwasserdurchlauferhitzer. :  10 bar
zul.Vorlauftemperatur
- Primär:  120°C
- sekundär:  95°C
- Trinkwasserdurchlauferhitzer. :  95°C
Abmessungen:
Höhe/Breite/Tiefe:  2146/995/1437 mm

Bestell-Nr.  :  100008112
Menge: 1,000 Stck

**212 OERTLI OECOSUN 750-20 Zonen Combi Speicher**
OERTLI OECOSUN 750-20
Zonen Combi Speicher
zur Trinkwassererwärmung/Heizungs-
unterstützung zum Anschluss von bis zu
20 m² Solarkollektorfläche
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 125
  mm starken Polyestervlies in einer
  Polystyrol-Außenhaut, plus 3 Isolier-
  Blenden als Frontverkleidung
- Anschlussgruppe für 1 ungemischten
  Heizkreis, für 1 gemischten Heizkreis
  oder 1 Festwerttemperatur- Anschlussgruppe als Zubehör
Verpackung 7 Kollis auf 2 Paletten

zul. Betriebsüberdruck
- Primär, sekundär:  6 bar
-Trinkwasserdurchlauferhitzer. :  10 bar
zul.Vorlauftemperatur
- Primär:  120°C
- sekundär:  95°C
- Trinkwasserdurchlauferhitzer. :  95°C
Abmessungen:
Höhe/Breite/Tiefe:  2146/995/1437 mm

Bestell-Nr. :  100008113
Menge: 1,000 Stck

**213 OERTLI Öl-Brennwertkessel CURN 153 F condens, raumluftunabhängig, 16-21 kW**
OERTLI Öl-Brennwertkessel CURN 153
F condens
Raumluftunabhängig von 16 bis 21 kW

- Öl-Stand-Brennwertkessel bestehend aus
  einem Hauptkörper aus Gusseisen und
  einem nachgeschaltetem Keramik-Abgas-
  wärmetauscher,
- integrierter 130 Liter WW-Speicher
- Hohe Energieausnutzung mit einem
  Normnutzungsgrad bis zu 104,3 %,
- Geeignet für Heizöl EL und schwefelarmes Heizöl,
- mit integriertem speziell
  schadstoffreduziertem OECONOx(r)-
  Brenner (NOx < 90 mg/kWh)
- Einschubschaltfeld mit einer
  OE-tronic 3 Regelung ausgestattet
Die Abgastemperatur kann bestimmungsgemäß 120°C nicht übersteigen!

Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 15,4-20,3 kW
Nennwärmeleistung 40/30: 16,5-21,5 kW
Nennwärmebelastung: 16-21 kW
Normnutzungsgrad 75/60 (1):  99,8 %
Normnutzungsgrad 40/30 (1): 104,1 %
Abgastemperatur bei 80/60: 75 °C
Abgastemperatur bei 40/30: < 40 °C
Abgasmassenstrom: 0,009 kg/s
CO2-Gehalt der Abgase:  13 %
Wasserinhalt Kessel: 21 Liter
Wassers. Widerst. bei dt=15 K: 3,3 mbar
Nenndurchfluss bei dt=20 K: 0,925 m3/h
Max. elek. Leistungsaufn.: 225 W
Gesamttiefe: 1374 mm
Breite: 630 mm
Höhe: 1432 mm
Abgasdurchmesser: DN 80/125 LAS
Leergewicht: 296 kg

Speicherinhalt: 130 Liter
Dauerleistung dt=35 K: 515 l/min
Zapfleistung dt=30 K: 215 l/10 min

Bestell-Nr.: 100008170
Menge: 1,000 Stck

**214 OERTLI Öl-Brennwertkessel CURN F 154 Condens, raumluftunabhängig, 21-24 kW**
OERTLI Öl-Brennwertkessel CURN F
154 condens, Raumluftunabhängig von 21
bis 24 kW

- Öl-Stand-Brennwertkessel bestehend aus
  einem Hauptkörper aus Gusseisen und
  einem nachgeschaltetem Keramik-
  Abgaswärmetauscher,
- integrierter 130 Liter WW-Speicher
- Hohe Energieausnutzung mit einem
  Normnutzungsgrad bis zu 104,3 %,
- Geeignet für Heizöl EL und
  schwefelarmes Heizöl,
- mit integriertem speziell
  schadstoffreduziertem OECONOx(r)-
  Brenner (NOx < 90 mg/kWh)
- Einschubschaltfeld mit einer OE-
  tronic3 Regelung ausgestattet
Die Abgastemperatur kann bestimmungsgemäß 120°C nicht übersteigen!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 20,2-26,1 kW
Nennwärmeleistung 40/30: 21,5-27,6 kW
Nennwärmebelastung: 21-27 kW
Normnutzungsgrad 75/60 (1):  100,1 %
Normnutzungsgrad 40/30 (1): 104,3 %
Abgastemperatur bei 80/60: 80 °C
Abgastemperatur bei 40/30: < 40 °C
Abgasmassenstrom: 0,011 kg/s
CO2-Gehalt der Abgase:  13 %
Wasserinhalt Kessel: 26,5 Liter
Wassers. Widerst. bei dt=15 K: 5,6 mbar
Nenndurchfluss bei dt=20 K: 1,188 m3/h
Max. elek. Leistungsaufn.: 225 W
Gesamttiefe: 1501 mm
Breite: 630 mm
Höhe: 1432 mm
Abgasdurchmesser: DN 80/125 LAS
Leergewicht: 324 kg
Speicherinhalt: 130 Liter
Dauerleistung dt=35 K: 665 l/min
Zapfleistung dt=30 K: 225 l/10 min

Bestell-Nr.: 100008171
Menge: 1,000 Stck

**215 OERTLI Solarspeicher OBSP 300 E PERFECTSUN, weiß, 10 bar**
OERTLI Solarspeicher PERFECTSUN 300 zur
Trinkwasserwärmung
- Neu entwickelter, indirekt beheizter
Solar- Trinkwasserspeicher (bis 5,4 m2
Kollektor-Fläche einsetzbar) mit 1
Heizungs.- und 1 Solar Wärmetauscher. In
Verbindung mit dem Kollektorkonzept in
Mäandertechnik und der intelligenten,
selbst regelnden Komplettstation
arbeitet die Solaranlage immer im
optimal möglichen Bereich.
Der OERTLI PERFECTSUN Solar-
Komplettspeicher ist mit allen, unter
der Abdeckhaube liegenden, für den
Anschluss und die Steuerung einer Solaranlage notwendigen Komponenten vollausgestattet.
Armaturen, Absperrorgane, Pumpengruppe
mit Entlüftungsventil, Ausdehnungsgefäß
18 Liter, Sicherheitsventil, Manometer,
Füll- und Entleerungshahn sind fertig
montiert und verdrahtet.
- Alle Anschlüsse sind nach hinten
  verlegt, das Plug & Heat-System
  verringert den Montage- und Anschluss-
  Aufwand erheblich
- Integrierte matched-flow-Regelung
- Stahlblech-Druckbehälter mit
  Spezialemaillierung
- Glattrohrwärmetauscher in R 3/4-
  Technik
- Wärmedämmung aus 70 mm hochwertigen
  FCKW-freiem PU-Hartschaum, direkt im
  Speichermantel geschäumt.
- Das anspruchvolle Design sowie die
  komplette Ausstattung dieses neuen
  Solarspeichers erlauben die Aufstellung innerhalb der thermischen Hülle
  z.B. im Hauswirtschaftsraum

Betriebsbedingungen:
Zul. Betriebsüberdruck
- Primär (Wärmetauscher)  bar : 12
- Sekundär (Behälter)  bar : 10
- Solar min./max.  bar : 2/6
Zul. Vorlauftemperatur
- Primär  Grd C : 95
- Sekundär  Grd C : 90
- Solar  Grd C : 120

Technische Daten
Heizungsseitig :
Vaux (Inh. Nachheizber.)  l : 104
Wärmetauscherinhalt  l : 4,3
Durchfluss Wärmetauscher  m3/h : 2
Primärvorlauftemperatur  Grd C : 80
Leistungsaufnahme  kW : 21
Dauerl. b. t = 35  l/h : 515
Zapfl. bei t = 30  l/10 min. : 190

Solarseitig:
Vsol (Inhalt Solarbereich)  l : 196
Tauscherinh. (unten)  l : 8,9
Leergewicht  kg : 205

Bestell-Nr.  : 100008199
Menge: 1,000 Stck

**216 OERTLI Solarspeicher OBSP 400 E PERFECTSUN, weiß, 10 bar**
OERTLI Solarspeicher PERFECTSUN 400 zur
Trinkwasserwärmung
Neu entwickelter, indirekt beheizter
Solar- Trinkwasserspeicher (bis 7,5 m2
Kollektor-Fläche einsetzbar) mit 1
Heizungs.- und 1 Solar Wärmetauscher. In
Verbindung mit dem Kollektorkonzept in
Mäandertechnik und der intelligenten,
selbst regelnden Komplettstation
arbeitet die Solaranlage immer im
optimal möglichen Bereich.
Der OERTLI PERFECTSUN Solar-
Komplettspeicher ist mit allen, unter
der Abdeckhaube liegenden, für den
Anschluss und die Steuerung einer Solaranlage notwendigen Komponenten vollausgestattet.
Armaturen, Absperrorgane, Pumpengruppe
mit Entlüftungsventil, Ausdehnungsgefäß
18 Liter, Sicherheitsventil, Manometer,
Füll- und Entleerungshahn sind fertig
montiert und verdrahtet.
- Alle Anschlüsse sind nach hinten
  verlegt, das Plug & Heat-System
  verringert den Montage- und Anschluss-
  Aufwand erheblich
- Integrierte matched-flow-Regelung
- Stahlblech-Druckbehälter mit
  Spezialemaillierung
- Glattrohrwärmetauscher in R 3/4-
  Technik
- Wärmedämmung aus 70 mm hochwertigen
  FCKW-freiem PU-Hartschaum, direkt im
Speichermantel geschäumt.
- Das anspruchvolle Design sowie die
  komplette Ausstattung dieses neuen
  Solarspeichers erlauben die
  Aufstellung innerhalb der thermischen
  Hülle z.B. im Hauswirtschaftsraum

Betriebsbedingungen:
Zul. Betriebsüberdruck
- Primär (Wärmetauscher)  bar : 12
- Sekundär (Behälter)  bar : 10
- Solar min./max.  bar : 2/6
Zul. Vorlauftemperatur
- Primär  Grd C : 95
- Sekundär  Grd C : 95
- Solar  Grd C : 120

Technische Daten
Heizungsseitig :
Vaux (Inh. Nachheizber.)  l : 132
Wärmetauscherinhalt  l : 4,9
Durchfluss Wärmetauscher  m3/h : 2
Primärvorlauftemperatur  Grd C : 80
Leistungsaufnahme  kW : 23
Dauerl. b. t = 35  l/h : 565
Zapfl. bei t = 30  l/10 min. : 240

Solarseitig:
Vsol (Inhalt Solarbereich)  l : 238
Tauscherinh. (unten)  l : 8,9

Leergewicht  kg : 310

Bestell-Nr.  : 100008200
Menge: 1,000 Stck

**217 OERTLI Solarspeicher OBSP 500 E PERFECTSUN, weiß, 10 bar**
OERTLI Solarspeicher PERFECTSUN 500 zur
Trinkwasserwärmung
Neu entwickelter, indirekt beheizter
Solar- Trinkwasserspeicher (bis 7,5 m2
Kollektor-Fläche einsetzbar) mit 1
Heizungs.- und 1 Solar Wärmetauscher. In
Verbindung mit dem Kollektorkonzept in
Mäandertechnik und der intelligenten,
selbst regelnden Komplettstation
arbeitet die Solaranlage immer im
optimal möglichen Bereich.
Der OERTLI PERFECTSUN Solar-Komplett-
speicher ist mit allen, unter der
Abdeckhaube liegenden, für den Anschluss
und die Steuerung einer Solaranlage notwendigen Komponenten vollausgestattet.
Armaturen,Absperrorgane, Pumpengruppe
mit Entlüftungsventil, Ausdehnungsgefäß
18 Liter, Sicherheitsventil, Manometer,
Füll- und Entleerungshahn sind fertig
montiert und verdrahtet.
- Alle Anschlüsse sind nach hinten
  verlegt, das Plug & Heat-System
  verringert den Montage- und Anschluss-
  Aufwand erheblich
- Integrierte matched-flow-Regelung
- Stahlblech-Druckbehälter mit
  Spezialemaillierung
- Glattrohrwärmetauscher in R 3/4-
  Technik
- Wärmedämmung aus 70 mm
  hochwertigen FCKW-freiem
  PU-Hartschaum, direkt im Speichermantel geschäumt.
- Das anspruchvolle Design sowie die
  komplette Ausstattung dieses neuen
  Solarspeichers erlauben die Aufstellung innerhalb der thermischen
  Hülle z.B. im Hauswirtschaftsraum

Betriebsbedingungen:
Zul. Betriebsüberdruck
- Primär (Wärmetauscher)  bar : 12
- Sekundär (Behälter)  bar : 10
- Solar min./max.  bar : 2/6
Zul. Vorlauftemperatur
- Primär  Grd C : 95
- Sekundär  Grd C : 95
- Solar  Grd C : 120
Technische Daten

Heizungsseitig :
Vaux (Inh. Nachheizber.)  l : 183
Wärmetauscherinhalt  l : 4,9
Durchfluss Wärmetauscher  m3/h : 2
Primärvorlauftemperatur  Grd C : 80
Leistungsaufnahme  kW : 23
Dauerl. b. t = 35  l/h : 565
Zapfl. bei t = 30  l/10 min. : 335

Solarseitig:
Vsol (Inhalt Solarbereich)  l : 317
Tauscherinh. (unten)  l : 11,1

Leergewicht  kg : 345

Bestell-Nr.  : 100008201
Menge: 1,000 Stck

**218 OERTLI Solarspeicher OBSP 300 weiß (RAL9010), 10 bar, 300 l**
OERTLI Warmwasserbereiter OBSP 300
SOLAR, weiß RAL 9010
Indirekt beheizter Speicher in stehender Ausführung
- Behälter aus Stahl emailliert
- 2 eingeschweißte Glattrohrwärmetauscher (doppelt emailliert)
- Revisionsflansch mit grauer Abdeckung
- Zwei Magnesium-Schutzanoden
- Wärmeisolierung aus 50mm dickem
  FCKW-freiem Hartschaum
- Stahl-Außenmantel, lackiert
- Thermometer
- verstellbare Füße
- 2 Tauchrohre

Typ:  OBSP 300 SOLAR weiß
max. Betriebsdruck
-ladeseitig(Wärmetaus.) bar : 12
-warmwasserseitig
  (Behälter)  bar : 6
max. Betr.temperatur
-ladeseitig  Grd C : 95
-warmwasserseitig  Grd C : 90
Leistungsaufnahme  kW : 21
Inhalt Speicher  ltr : 300
Gewicht  kg : 150

Bestell-Nr.:  100008203
Menge: 1,000 Stck

**219 OERTLI Solarspeicher OBSP 400 SOLAR weiß (RAL 9010), 370 l, 10 bar**
OERTLI Solarspeicher OBSP 400 SOLAR
weiß (RAL 9010)
Indirekt beheizter Speicher in stehender
Ausführung
- Behälter aus Stahl emailliert
- 2 eingeschweißte Glattrohrwärmetauscher (doppelt emailliert)
- Revisionsflansch mit grauer Abdeckung
- Zwei Magnesium-Schutzanoden
- Wärmeisolierung aus 50mm dickem
  FCKW-freiem Hartschaum
- Stahl-Außenmantel, lackiert
- Thermometer
- verstellbare Füße
- 2 Tauchrohre

Typ:  OBSP 400 SOLAR WEISS
max. Betriebsdruck
-ladeseitig(Wärmetaus.) bar : 12
-warmwasserseitig
  (Behälter)  bar : 10
max. Betr.temperatur
-ladeseitig  Grd C : 95
-warmwasserseitig  Grd C : 90
Leistungsaufnahme  kW : 23
Inhalt Speicher  ltr : 370
Gewicht  kg : 260

Bestell-Nr.:  100008204
Menge: 1,000 Stck

**220 OERTLI Solarspeicher OBSP 500 SOLAR weiß (RAL 9010), 500 l, 10 bar**
OERTLI Solarspeicher OBSP 500 SOLAR
WEISS, RAL 9010
Indirekt beheizter Speicher in stehender
Ausführung
- Behälter aus Stahl emailliert
- 2 eingeschweißte Glattrohrwärmetauscher (doppelt emailliert)
- Revisionsflansch mit grauer Abdeckung
- Zwei Magnesium-Schutzanoden
- Wärmeisolierung aus 50mm dickem
  FCKW-freiem Hartschaum
- Stahl-Außenmantel, lackiert
- Thermometer
- verstellbare Füße
- 2 Tauchrohre

Typ:  OBSP 500 SOLAR WEISS
max. Betriebsdruck
-ladeseitig(Wärmetaus.) bar : 12
-warmwasserseitig
  (Behälter)  bar : 10
max. Betr.temperatur
-ladeseitig  Grd C : 95
-warmwasserseitig  Grd C : 90
Leistungsaufnahme  kW : 23
Inhalt Speicher  ltr : 500
Gewicht  kg : 300

Bestell-Nr.:  100008205
Menge: 1,000 Stck

**221 OERTLI Hydraulikkaskade LW.0080.2000 Wandbefestigung, für Optimat 4000**
OERTLI Hydraulik Kaskadensystem  für
Wandbefestigung

bestehend aus:
hydraulischem Verteiler
Kesselanschluss-Sammler DN 65
Gasverteilerrohr DN 50
Kesselkreispumpen
hochwertige Blockisolierung
Multifunktions-Rücklaufhahn,
Absperrventil,
Rückschlagventil, Sicherheitsventil und
Anschluss für Ausdehnungsgefäß
Vorlaufhahn mir Absperrventil
Tauchhülse mit Vorlauffühler
Bus Verbindungskabel zwischen den
Kesseln
Wasser-Durchsatz 3,43 m³/h bei 20 K
Temp. Diff
Bausatz für 2 GMR 4045
Nomenklatur: LW.0080.200

Bestell-Nr.:  100008510
Menge: 1,000 Stck

**222 OERTLI Hydraulikkaskade LW.0122.0200 Wandbefestigung, für Optimat 4000**
OERTLI Hydraulik Kaskadensystem  für
Wandbefestigung

bestehend aus:
hydraulischem Verteiler
Kesselanschluss-Sammler DN 65
Gasverteilerrohr DN 50
Kesselkreispumpen
hochwertige Blockisolierung
Multifunktions-Rücklaufhahn,
Absperrventil,
Rückschlagventil, Sicherheitsventil und
Anschluss für Ausdehnungsgefäß
Vorlaufhahn mir Absperrventil
Tauchhülse mit Vorlauffühler
Bus Verbindungskabel zwischen den
Kesseln
Bausatz für 2x GMR 4065

Nomenklatur: LW.0122.0200

Bestell-Nr.:  100008513
Menge: 1,000 Stck

**223 OERTLI Hydraulikkaskade LW.0214.0002 Wandbefestigung, für Optimat 4000**
OERTLI Hydraulik Kaskadensystem  für
Wandbefestigung
 LW.0168.0020 oder LW.0214.0002
( ohne Isolierung )
bestehend aus hydraulischem Verteiler
Kesselanschluss-Sammler DN 65
Gasverteilerrohr DN 50
Kesselkreispumpen
hochwertige Blockisolierung
Multifunktions-Rücklaufhahn,
Absperrventil,
Rückschlagventil, Sicherheitsventil und
Anschluss für Ausdehnungsgefäß
Vorlaufhahn mir Absperrventil
Tauchhülse mit Vorlauffühler
Bus Verbindungskabel zwischen den
Kesseln 2 GMR 4115 oder 2 GMR 4090
Wasser-Durchsatz 9,2 m³/h bei 20 K
Termp.Diff.

Nomenklatur:
LW.0168.0020 oder LW.0214.0002

Bestell-Nr.:  100008517
Menge: 1,000 Stck

**224 OERTLI Hydraulikkaskade LW.0321.0003 Wandbefestigung, für Optimat 4000**
OERTLI Hydraulik Kaskadensystem  für
Wandbefestigung
LW.0252.0030 oder LW.0321.0003
( ohne Isolierung )
bestehend aus hydraulischem Verteiler
Kesselanschluss-Sammler DN 65
Gasverteilerrohr DN 50
Kesselkreispumpen
hochwertige Blockisolierung
Multifunktions-Rücklaufhahn,
Absperrventil,
Rückschlagventil, Sicherheitsventil und
Anschluss für Ausdehnungsgefäß
Vorlaufhahn mir Absperrventil
Tauchhülse mit Vorlauffühler
Bus Verbindungskabel zwischen den
Kesseln
Wasser-Durchsatz 13,8 m³/h bei 20 K
Temp. Diff
Bausatz für 3 GMR 4115 oder
3 GMR 4090

Nomenklatur:
LW.0252.0030 oder LW.0321.0003

Bestell-Nr.:  100008522
Menge: 1,000 Stck

**225 OERTLI Hydraulikkaskade LW.0428.0004 Wandbefestigung, für Optimat 4000**
OERTLI Hydraulik Kaskadensystem  für
Wandbefestigung
LW.0336.0040 + LW.0428.0004
( ohne Isolierung )
bestehend aus hydraulischem Verteiler
Kesselanschluss-Sammler DN 65
Gasverteilerrohr DN 50
Kesselkreispumpen
hochwertige Blockisolierung
Multifunktions-Rücklaufhahn,
Absperrventil,
Rückschlagventil, Sicherheitsventil und
Anschluss für Ausdehnungsgefäß
Vorlaufhahn mir Absperrventil
Tauchhülse mit Vorlauffühler
Bus Verbindungskabel zwischen den
Kesseln
Wasser-Durchsatz 18,3 m³/h bei 20 K
Temp. Diff
Bausatz für  4 GMR 4115 oder
4 GMR 4090

Nomenklatur:
LW.0336.0040 oder LW.0428.0004

Bestell-Nr.:  100008527
Menge: 1,000 Stck

**226 OERTLI Hydraulikkaskade LV.0080.2000 Bodenaufstellung, für Optimat 4000**
OERTLI Hydraulik Kaskadensystem  für
Bodenaufstellung

bestehend aus:
hydraulischem Verteiler
Kesselanschluss-Sammler DN 65
Gasverteilerrohr DN 50
Kesselkreispumpen
hochwertige Blockisolierung
Multifunktions-Rücklaufhahn,
Absperrventil,
Rückschlagventil, Sicherheitsventil und
Anschluss für Ausdehnungsgefäß
Vorlaufhahn mir Absperrventil
Tauchhülse mit Vorlauffühler
Bus Verbindungskabel zwischen den
Kesseln
Wasser-Durchsatz 3,43 m³/h bei 20 K
Temp. Diff
Bausatz für 2 GMR 4045
Nomenklatur: LV.0080.200

Bestell-Nr.:  100008528
Menge: 1,000 Stck

**227 OERTLI Hydraulikkaskade LV.0122.0200 Bodenaufstellung, für Optimat 4000**
OERTLI Hydraulik Kaskadensystem  für
Bodenaufstellung

bestehend aus:
hydraulischem Verteiler
Kesselanschluss-Sammler DN 65
Gasverteilerrohr DN 50
Kesselkreispumpen
hochwertige Blockisolierung
Multifunktions-Rücklaufhahn,
Absperrventil,
Rückschlagventil, Sicherheitsventil und
Anschluss für Ausdehnungsgefäß
Vorlaufhahn mir Absperrventil
Tauchhülse mit Vorlauffühler
Bus Verbindungskabel zwischen den
Kesseln
Bausatz für 2x GMR 4065

Nomenklatur: LV.0122.0200

Bestell-Nr.:  100008530
Menge: 1,000 Stck

**228 OERTLI Hydraulikkaskade LV.0214.0002 Bodenaufstellung, für Optimat 4000**
OERTLI Hydraulik Kaskadensystem  für
Bodenaufstellung
LV.0168.0020 oder LV.0214.0002
( ohne Isolierung )
bestehend aus hydraulischem Verteiler
Kesselanschluss-Sammler DN 65
Gasverteilerrohr DN 50
Kesselkreispumpen
hochwertige Blockisolierung
Multifunktions-Rücklaufhahn,
Absperrventil,
Rückschlagventil, Sicherheitsventil und
Anschluss für Ausdehnungsgefäß
Vorlaufhahn mir Absperrventil
Tauchhülse mit Vorlauffühler
Bus Verbindungskabel zwischen den
Kesseln 2 GMR 4115 oder 2 GMR 4090
Wasser-Durchsatz 9,2 m³/h bei 20 K
Termp.Diff.

Nomenklatur:
LV.0168.0020 oder LV.0214.0002

Bestell-Nr.:  100008534
Menge: 1,000 Stck

**229 OERTLI Hydraulikkaskade LV.0321.0003 Bodenaufstellung, für Optimat 4000**
OERTLI Hydraulik Kaskadensystem  für
Bodenaufstellung
LV.0252.0030 oder LV.0321.0003
( ohne Isolierung )
bestehend aus hydraulischem Verteiler
Kesselanschluss-Sammler DN 65
Gasverteilerrohr DN 50
Kesselkreispumpen
hochwertige Blockisolierung
Multifunktions-Rücklaufhahn,
Absperrventil,
Rückschlagventil, Sicherheitsventil und
Anschluss für Ausdehnungsgefäß
Vorlaufhahn mir Absperrventil
Tauchhülse mit Vorlauffühler
Bus Verbindungskabel zwischen den
Kesseln
Wasser-Durchsatz 13,8 m³/h bei 20 K
Temp. Diff
Bausatz für  3 GMR 4115
oder 3 GMR 4090

Nomenklatur:
LV.0252.0030 oder LV.0321.0003

Bestell-Nr.:  100008539
Menge: 1,000 Stck

**230 OERTLI Hydraulikkaskade LV.0428.0004 Bodenaufstellung, für Optimat 4000**
OERTLI Hydraulik Kaskadensystem  für
Bodenaufstellung
LV.0336.0040 oder LV.0428.0004
( ohne Isolierung )
bestehend aus hydraulischem Verteiler
Kesselanschluss-Sammler DN 65
Gasverteilerrohr DN 50
Kesselkreispumpen
hochwertige Blockisolierung
Multifunktions-Rücklaufhahn,
Absperrventil,
Rückschlagventil, Sicherheitsventil und
Anschluss für Ausdehnungsgefäß
Vorlaufhahn mir Absperrventil
Tauchhülse mit Vorlauffühler
Bus Verbindungskabel zwischen den
Kesseln
Wasser-Durchsatz 18,3 m³/h bei 20 K
Temp. Diff
Bausatz für  4 GMR 4115
oder 4 GMR 4090

Nomenklatur:
LV.0336.0040 oder LV.0428.0004

Bestell-Nr.:  100008594
Menge: 1,000 Stck

**231 OERTLI Hydraulikkaskade RG.0120.3000 Bodenaufstellung, für Optimat 4000**
OERTLI Hydraulik Kaskadensystem  für
Bodenaufstellung Rücken an Rücken

bestehend aus hydraulischem Verteiler
Kesselanschluss-Sammler DN 65
Gasverteilerrohr DN 50
Kesselkreispumpen
hochwertige Blockisolierung
Multifunktion-Rücklaufhahn,
Absperrventil,
Rückschlagventil, Sicherheitsventil und
Anschluss für Ausdehnungsgefäß
Vorlaufhahn mir Absperrventil
Tauchhülse mit Vorlauffühler
Bus Verbindungskabel zwischen den
Kesseln
Wasser-Durchsatz 5,1 m³/h bei 20 K
Temp. Diff
Bausatz für 3 GMR 4045

Nomenklatur: RG.0120.3000

Bestell-Nr.:  100008595
Menge: 1,000 Stck

**232 OERTLI Hydraulikkaskade RG.0183.0300 Bodenaufstellung, für Optimat 4000**
OERTLI Hydraulik Kaskadensystem  für
Bodenaufstellung Rücken an Rücken

bestehend aus hydraulischem Verteiler
Kesselanschluss-Sammler DN 65
Gasverteilerrohr DN 50
Kesselkreispumpen
hochwertige Blockisolierung
Multifunktion-Rücklaufhahn,
Absperrventil,
Rückschlagventil, Sicherheitsventil und
Anschluss für Ausdehnungsgefäß
Vorlaufhahn mir Absperrventil
Tauchhülse mit Vorlauffühler
Bus Verbindungskabel zwischen den
Kesseln
Wasser-Durchsatz  7,/8m³/h bei 20 K
Temp. Diff
3 GMR 4065

Nomenklatur: RG.0183.0300

Bestell-Nr.:  100008598
Menge: 1,000 Stck

**233 OERTLI Hydraulikkaskade RG.0321.0003 Bodenaufstellung, für Optimat 4000**
OERTLI Hydraulik Kaskadensystem  für
Bodenaufstellung Rücken an Rücken
RG.0252.0030 oder RG.0321.0003
( ohne Isolierung )
bestehend aus hydraulischem Verteiler
Kesselanschluss-Sammler DN 65
Gasverteilerrohr DN 50
Kesselkreispumpen
hochwertige Blockisolierung
Multifunktions-Rücklaufhahn,
Absperrventil,
Rückschlagventil, Sicherheitsventil und
Anschluss für Ausdehnungsgefäß
Vorlaufhahn mir Absperrventil
Tauchhülse mit Vorlauffühler
Bus Verbindungskabel zwischen den
Kesseln
Wasser-Durchsatz  13,8m³/h bei 20 K
Temp. Diff
für 3 GMR 4115 oder 3 GMR 4090

Nomenklatur:
RG.0252.0030 oder RG.0321.0003

Bestell-Nr.:  100008604
Menge: 1,000 Stck

**234 OERTLI Hydraulikkaskade RG.0428.0004 Bodenaufstellung, für Optimat 4000**
OERTLI Hydraulik Kaskadensystem  für
Bodenaufstellung Rücken an Rücken
RG.0336.0040 oder RG.0428.0004
( ohne Isolierung )
bestehend aus hydraulischem Verteiler
Kesselanschluss-Sammler DN 65
Gasverteilerrohr DN 50
Kesselkreispumpen
hochwertige Blockisolierung
Multifunktions-Rücklaufhahn,
Absperrventil,
Rückschlagventil, Sicherheitsventil und
Anschluss für Ausdehnungsgefäß
Vorlaufhahn mir Absperrventil
Tauchhülse mit Vorlauffühler
Bus Verbindungskabel zwischen den
Kesseln
Wasser-Durchsatz 18,3 m³/h bei 20 K
Temp. Diff
Bausatz für  4 GMR 4115
oder 4 GMR 4090

Nomenklatur:
RG.0336.0040 oder RG.0428.0004

Bestell-Nr.:  100008609
Menge: 1,000 Stck

**235 OERTLI Ölgebläsebrenner OEN 161 LEV ELIOS, schadstoffarm, 16-21 kW**
OERTLI Ölgebläsebrenner OEN 161 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN161 LEV ELIOS
Feuerungswärmeleis. kW : 16 - 21
max. Feuerraumgegendruck  mbar : 1,0
Öldurchsatz  kg/h : 1,4  -1,8
Voreinstellung  kW : 20
Vormontierte Düse Usgph: 0,5/80Grd S
  (Danfoss)
Leistungsaufnahme  W : 210
Abmessungen
 Breite  mm : 260
 Gesamt-Tiefe  mm : 575
 Länge Flammenrohr  mm : 210 - 260
 Gesamt-Höhe  mm : 3334
 Durchm.Flammenrohr mm : 100
 Gewicht  kg : 15

Bestell-Nr.  : 100008870
Menge: 1,000 Stck

**236 OERTLI Ölgebläsebrenner OEN 162 LEV ELIOS, schadstoffarm, 21-27 kW**
OERTLI Ölgebläsebrenner OEN 162 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN162 LEV ELIOS
Feuerungswärmeleis. kW : 21 - 27
max. Feuerraumgegendruck  mbar : 1,0
Öldurchsatz  kg/h : 1,8  - 2,3
Voreinstellung  kW : 25
Vormontierte Düse Usgph: 0,55/80Grd S
  (Danfoss)
Leistungsaufnahme  W : 210
Abmessungen
 Breite  mm : 260
 Gesamt-Tiefe  mm : 575
 Länge Flammenrohr  mm : 210 - 260
 Gesamt-Höhe  mm : 3334
 Durchm.Flammenrohr mm : 100
 Gewicht  kg : 15

Bestell-Nr.  : 100008871
Menge: 1,000 Stck

**237 OERTLI Ölgebläsebrenner OEN 163 LEV ELIOS f. Heizöl EL, schadst.arm, 27-33kW**
OERTLI Ölgebläsebrenner OEN 163 LEV
ELIOS für Heizöl EL, schadstoffarm
nach RAL-UZ 9, EN 267 geprüft
- automatischer Kompaktölbrenner mit
  druckseitiger Luftregulierung zur
  Verbrennungsoptimierung
- komplett mit Druckzerstäuberdüse
  Simplex, werkseitig voreingestellt
- Schnellschlussschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN 163 LEV ELIOS
Feuerungswärmeleist. kW : 27 - 33
max. Feuerraumgegendruck  mbar : 1,4
Öldurchsatz  kg/h : 2,3  - 2,8
Voreinstellung  kW : 32
Vormontierte Düse  Usgph: 0,65/60Grd SF
Leistungsaufnahme  W : 210
Abmessungen
 Breite  mm : 260
 Gesamt-Tiefe  mm : 575
 Länge Flammenrohr  mm : 210 - 260
 Gesamt-Höhe  mm : 3334
 Durchm.Flammenrohr  mm : 100
 Gewicht  kg : 15

Bestell-Nr.  : 100008872
Menge: 1,000 Stck

**238 OERTLI Solarregler OETROSOL A Regelung Solaranlage mit Solarspeicher**
OERTLI SOLARREGLER OETROSOL A
für die Regelung einer Solaranlage mit
Solarspeicher,
Regelt auch die modulierende Solarpumpe
der Pumpenstation DKP 6-8 und 9-20.
- mit digitaler Anzeige, einstellbare
  max.Temperaturbegrenzung auf 90 °C
- incl. Kollektor- und
  Speichertemperaturfühler
- Fühler PT 1000, Durchmesser 6 mm

Diese intelligenten und unabhängigen
Regelungen optimieren sich selbständig,
indem die Temperaturen von Kollektor und
Speicher ständig abgefragt werden
und die Drehzahl der Umwälzpumpe
angepasst wird (matched flow). Beide
Solarregelungen verfügen über eine
Pumpensteuerung zum Schutz der
Solaranlage vor Übertemperatur.

Kolli EC 321

Bestell-Nr.: 100008882
Menge: 1,000 Stck

**239 OERTLI SOLARREGLER OETROSOL B2 Regel. Solaranlage mit Speicher (2 SWT)**
OERTLI SOLARREGLER OETROSOL B2
für die Regelung einer Solaranlage mit
Solarspeicher, der mit bis zu 2
integrierten Solarwärmetauschern
ausgestattet ist (z.B. POWERSUN 350).
Regelt auch die modulierende Solarpumpe
der Pumpenstation OKS...
- mit digitaler Anzeige, einstellbare
  max.Temperaturbegrenzung auf 90 °C
- incl. Kollektor- und
  Speichertemperaturfühler
- Fühler PT 1000, Durchmesser 6 mm

Diese intelligenten und unabhängigen
Regelungen optimieren sich selbständig,
indem die Temperaturen von Kollektor und
Speicher ständig abgefragt werden
und die Drehzahl der Umwälzpumpe
angepasst wird (matched flow). Die
Solarregelung verfügt über eine
Pumpensteuerung zum Schutz der
Solaranlage vor Übertemperatur.

Bestell-Nr.: 100008883
Menge: 1,000 Stck

**240 OERTLI Speicherladeset incl. Umschaltv. für GSR 140-35 P condens, mit OBA 150**
OERTLI Speicherladeset
für GSR 140-35 P condens
mit OBA 150
incl. Umschaltventil

Bestell-Nr.: 100009194
Menge: 1,000 Stck

**241 OERTLI SET Umschaltventil Speicherladung GSR 140-35 Condens, incl. Verrohrung**
OERTLI SET Umschaltventil
Speicherladung GSR 140-35 Condens
incl. Verrohrung, Halter, Umschaltventil
mit Motor und Absperrhähne

Set zum Einbau in den Kessel

Bestell-Nr.: 100009841
Menge: 1,000 Stck

**242 OERTLI Gas-Brennwertkessel GSR 140-35P Condens, Standgerät, 8 - 35 kW**
OERTLI Gas-Brennwertkessel
GSR 140-35P Condens
Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-35 P Condens
Wärmeleistung 40/30° C:  8,9 bis 35 kW
Wärmeleistung 80/60° C : 8,0 bis 32 kW

Abgasmassenstrom : 0,0039-0,0156 kg/s
Am Stutzen verfügbarer Druck: 200 Pa
Wasserinhalt: 5,5 l
Leergewicht: 70 kg

Bestell-Nr. 100009940
Menge: 1,000 Stck

**243 OERTLI Gas-Brennwertkessel GSR 140-45 Condens, Standgerät, 8,2 - 43 kW**
OERTLI Gas-Brennwertkessel
GSR 140-45 Condens

Stand-Gas-Brennwertkessel mit
modulierendem Voll-Vormischbrenner.
Kompakter Kessel, ausgestattet mit:
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-45 Condens
Wärmeleistung 40/30° C: 8,9 bis 43 kW
Wärmeleistung 80/60° C :8,2 bis 41,2 kW

Abgasmassenstrom : 0,0039-0,0192 kg/s
Am Stutzen verfügbarer Druck: 200 Pa
Wasserinhalt: 5,5 l
Leergewicht: 70 kg

Bestell-Nr. 100009941
Menge: 1,000 Stck

**244 OERTLI Gas-Brennwertkessel GSR 140-65 Condens, Standgerät, 12,2 - 65 kW**
OERTLI Gas-Brennwertkessel
GSR 140-65 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-65 Condens
Wärmeleistung 40/30° C: 13,3 bis 65 kW
Wärmeleistung 80/60° C :12,2 bis 62 kW

Abgasmassenstrom : 0,0058-0,0288 kg/s
Am Stutzen verfügbarer Druck: 200 Pa
Wasserinhalt: 6,5 l
Leergewicht: 75 kg

Bestell-Nr. 100009942
Menge: 1,000 Stck

**245 OERTLI Gas-Brennwertkessel GSR 140-90 Condens, Standgerät, 14,6 - 89,5 kW**
OERTLI Gas-Brennwertkessel
GSR 140-90 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-90 Condens
Wärmeleistung 40/30° C: 15,8 - 89,5 kW
Wärmeleistung 80/60° C :14,6 - 86,0 kW

Abgasmassenstrom : 0,0063-0,0383 kg/s
Am Stutzen verfügbarer Druck: 200 Pa
Wasserinhalt: 7,5 l
Leergewicht: 95 kg

Bestell-Nr. 100009943
Menge: 1,000 Stck

**246 OERTLI Gas-Brennwertkessel GSR 140-115 Condens, Standgerät, 17,2 - 114 kW**
OERTLI Gas-Brennwertkessel
GSR 140-115 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-115 Condens
Wärmeleistung 40/30° C: 18,4 - 114,0 kW
Wärmeleistung 80/60° C :17,2 - 111,0 kW

Abgasmassenstrom : 0,0081-0,0494 kg/s
Am Stutzen verfügbarer Druck: 200 Pa
Wasserinhalt: 7,5 l
Leergewicht: 95 kg

Bestell-Nr. 100009944
Menge: 1,000 Stck

**247 OERTLI Brauchwasserspeicher OBA 150 für GSR 140-35 P condens, 150 Liter**
OERTLI Brauchwasserspeicher OBA 150
Inhalt 150 Liter
OBA 150 passend zu GSR 140-35 P
condens mit Fremdstromanode zum
Anschluss an das Schaltfeld GSR 140
Hochwertige FCKW-freie Hartschaum-
Isolierung  mm : 50
Speicher mit Revisionsflansch vorn
Außenverkleidung aus Stahlblech, weiß
pulverbeschichtete Einbrennlackierung,
kratzfest
Verstellbare Füße
Speicherfühler für GSR 140

Betriebsbedingungen:
Maximaler Betriebsdruck:
- Ladeseitig (Wärmetauscher)  bar : 12
- Warmwasserseitig (Behälter)  bar : 10
Maximale Betriebstemperatur :
- Ladeseitig (Wärmetauscher) Grd C : 110
- Warmwasserseitig(Behälter) Grd C : 95

Technische Daten:
Typ :  OBA 150
Speicher Nenninhalt  l : 150
Leistungsaufnahme  kW : 28,5
Bereitschafts-Wärmeverlust  kWh/d : 1,4
Warmwasserdauerleistung  l/h : 700
Warmwasserspitzenl.  l/10 min : 255
Leistungskennzahl  NL : 2,6
Ladedurchfluss  m3/h : 3
Versandgewicht  kg : 100

Bestell-Nr.  :  100009972
Menge: 1,000 Stck

**248 OERTLI Hydraulik-Anschluss Satz für Optimat GSR 140-35 P**
OERTLI Hydraulik-Anschluss Satz
für Optimat GSR 140-35 P

HE 27

Bestell-Nr.: 100010190
Menge: 1,000 Stck

**249 OERTLI Kit OECOPROTECT für OB 150-200 zum Anschluss an Kessel**
OERTLI Kit OECOPROTECT
für OB 150-200 zum Anschluss an Kessel
mit OE-tronic 3 Schaltfeld
(Fremdstromanode an Stelle Mg-Anode)

Bestell-Nr.: 100010652
Menge: 1,000 Stck

**250 OERTLI Abgasdruckwächter für GSR 230 condens, GV 21**
OERTLI Abgasdruckwächter
für GSR 230 condens
GV 21

Bestell-Nr.: 100011030
Menge: 1,000 Stck

**251 OERTLI Gasdruckwächter mini für GSR 234 condens, GV 22**
OERTLI Gasdruckwächter mini
für GSR 234 condens
GV 22
( zusätzlich wird immer eine
Anschlussplatine SCU-01
Kolli GW5 benötigt !)

Bestell-Nr.: 100011031
Menge: 1,000 Stck

**252 OERTLI Umrüstsatz Flüssiggas für GSR 234 condens, GV 23**
OERTLI Umrüstsatz Flüssiggas
GSR 234 condens
GV 23

Bestell-Nr.: 100011032
Menge: 1,000 Stck

**253 OERTLI Abgasklappe für GSR 230 condens, GV 24**
OERTLI Abgasklappe
für GSR 230 condens
GV 24
( zusätzlich wird immer eine
Anschlussplatine SCU-01
Kolli GW5 benötigt !)

Bestell-Nr.: 100011033
Menge: 1,000 Stck

**254 OERTLI Gasdruckwächter mini für GSR 235-236 condens, GV 25**
OERTLI Gasdruckwächter mini
für GSR 235-236 condens
GV 25
( zusätzlich wird immer eine
Anschlussplatine SCU-01
Kolli GW5 benötigt !)

Bestell-Nr.: 100011034
Menge: 1,000 Stck

**255 OERTLI Druckdichtheitskontrolle für GSR 235 und 236 condens, GV 26**
OERTLI Druckdichtheitskontrolle
für GSR 235 und 236 condens
GV 26
( zusätzlich wird immer eine
Anschlussplatine SCU-01
Kolli GW5 benötigt !)

Bestell-Nr.: 100011035
Menge: 1,000 Stck

**256 OERTLI Umrüstsatz Flüssiggas für GSR 235-236 condens, GV 27**
OERTLI Umrüstsatz Flüssiggas
GSR 235-236 condens
GV 27

Bestell-Nr.: 100011036
Menge: 1,000 Stck

**257 OERTLI Anschlussplatine SCU-01 für GSR für GSR 230 condens GW 5**
OERTLI Anschlussplatine SCU-01
für GSR für GSR 230 condens GW 5

Bestell-Nr.: 100011037
Menge: 1,000 Stck

**258 OERTLI Sole/Wasserwärmepumpe WPSW 7 Heizleistung 4,7 kW, Innenaufstellung**
OERTLI Sole/Wasserwärmepumpe WPSW 7
Platzsparende Ausführung
zur Innenaufstellung.
Verdampfer und Kondensator aus
Edelstahl- Plattenwärmetauscher,
Vollhermetik Scroll-Kompressor mit
internem Wicklungsschutz und
Überdrucksicherheitsventil,
Netzüberwachung, Kältekreisüberwachung
mit Betriebszustandsanzeige, internen
Absicherungen,
TEM Heizungsmanager SE 6001 WPC
mit Außenfühler, Speicherfühler,
Vorlauf- und Rücklauffühler für Regelung
eines direkten und eines Mischerkreises
für Heizung oder Passiv Kühlen, der
Brauchwassererwärmung und der Ein-/
Ausschaltung des Elektro-Heizstabes mit
Bivalentpunkt.
Abmessungen:
Höhe:  mm 725
Breite: mm 365
Tiefe  mm 500
Wärmetauscheranschluss:  1"
Heizleistung SOW35:  kW 4,7
Heizleistung SOW50:  kW 4,5
Leistungsaufnahme S0W35: kW 1,1
Leistungsaufnahme S0W50: kW 1,5
Absicherung:  A träge 16
Gewicht:  kg 128
Schalldruckpegel: dB(A) 47

Bestell.-Nr.:  100011259
Menge: 1,000 Stck

**259 OERTLI Sole/Wasserwärmepumpe. WPSW 9 Heizleistung 7,8 kW, Innenaufstellung.**
OERTLI Sole/Wasserwärmepumpe WPSW 9
Platzsparende Ausführung zur Innenaufstellung. Verdampfer und Kondensator aus
Edelstahl- Plattenwärmetauscher,
Vollhermetik Scroll-Kompressor mit
internemWicklungsschutz und  Überdrucksicherheitsventil Netzüberwachung,
Kältekreisüberwachung mit Betriebszustandsanzeige, internen Absicherungen,
TEM Heizungsmanager SE 6001 WPC
mit Außenfühler, Speicherfühler,
Vorlauf- und Rücklauffühler für Regelung
eines direkten und eines Mischerkreises
für Heizung oder Passiv Kühlen, der
Brauchwassererwärmung und der Ein-/
Ausschaltung des Elektro-Heizstabes mit
Bivalentpunkt.

Abmessungen:
Höhe:  mm 725
Breite: mm 365
Tiefe:  mm 500
Wärmetauscheranschluss: 1"
Heizleistung SOW35:  kW 7,8
Heizleistung SOW50:  kW 7,3
Leistungsaufnahme S0W35 kW 1,7
Leistungsaufnahme S0W50 kW 2,5
Absicherung :  A träge 16
Gewicht:  kg 135
Schalldruckpegel: dB(A) 48

Bestell-Nr.:  100011260
Menge: 1,000 Stck

**260 OERTLI Sole/Wasserwärmepumpe WPSW 12 Heizleistung 10,1 kW, Innenaufstellung**
OERTLI Sole/Wasserwärmepumpe WPSW 12
Platzsparende Ausführung
zur Innenaufstellung. Verdampfer und
Kondensator aus Edelstahl-Plattenwärme-
tauscher, Vollhermetik Scroll-Kompressor
mit internem Wicklungsschutz und
Überdrucksicherheitsventil Netzüberwachung, Kältekreisüberwachung mit
Betriebszustandsanzeige, internen
Absicherungen, TEM Heizungsmanager SE
6001 WPC mit Außenfühler, Speicherfühler, Vorlauf- und Rücklauffühler für
Regelung eines direkten und eines
Mischerkreises für Heizung oder Passiv
Kühlen, der Brauchwassererwärmung
und der Ein-/Ausschaltung des Elektro-
Heizstabes mit Bivalentpunkt.

Abmessungen:
Höhe:  mm 725
Breite: mm 365
Tiefe:  mm 500
Wärmetauscheranschluss: 1"
Heizleistung SOW35:  kW 10,1
Heizleistung SOW50  kW 9,3
Leistungsaufnahme S0W35 kW 2,3
Leistungsaufnahme S0W50 kW 3,1
Absicherung:  A träge 16
Gewicht:  kg 148
Schalldruckpegel: dB(A) 48

Bestell-Nr.:  100011262
Menge: 1,000 Stck

**261 OERTLI Sole/Wasserwärmepumpe WPSW 15 Heizleistung 13,4 kW, Innenaufstellung**
OERTLI Sole/Wasserwärmepumpe WPSW 15
Platzsparende Ausführung
zur Innenaufstellung.
Verdampfer und Kondensator aus
Edelstahl- Plattenwärmetauscher,
Vollhermetik Scroll-Kompressor mit
internem Wicklungsschutz und
Überdrucksicherheitsventil
Netzüberwachung, Kältekreisüberwachung
mit Betriebszustandsanzeige, internen
Absicherungen, TEM Heizungsmanager SE
6001 WPC mit Außenfühler, Speicherfühler, Vorlauf- und Rücklauffühler für
Regelung eines direkten und eines
Mischerkreises für Heizung oder Passiv
Kühlen, der Brauchwassererwärmung
und der Ein-/Ausschaltung des Elektro-
Heizstabes mit Bivalentpunkt.

Abmessungen:
Höhe:  mm 725
Breite: mm 365
Tiefe  mm 500
Wärmetauscheranschluss: 1 1/4"
Heizleistung SOW35:  kW 13,4
Heizleistung SOW50  kW 12,4
Leistungsaufnahme S0W35 kW 3,0
Leistungsaufnahme S0W50 kW 4,1
Absicherung:  A träge 20
Gewicht:  kg 155
Schalldruckpegel: dB(A) 48

Bestell-Nr.:  100011264
Menge: 1,000 Stck

**262 OERTLI Sole/Wasserwärmepumpe WPSW 19**
OERTLI Sole/Wasserwärmepumpe WPSW 19
Platzsparende Ausführung
zur Innenaufstellung.
Verdampfer und Kondensator aus
Edelstahl-  Plattenwärmetauscher,
Vollhermetik Scroll-Kompressor mit
internem Wicklungsschutz und
Überdrucksicherheitsventil Netzüberwachung, Kältekreisüberwachung mit
Betriebszustandsanzeige, internen
Absicherungen, TEM Heizungsmanager SE
6001 WPC mit Außenfühler, Speicherfühler, Vorlauf- und Rücklauffühler für
Regelung eines direkten und eines
Mischerkreises für Heizung oder Passiv
Kühlen, der Brauchwassererwärmung
und der Ein-/Ausschaltung des Elektro-
Heizstabes mit Bivalentpunkt.

Abmessungen:
Höhe:  mm 725
Breite: mm 365
Tiefe:  mm 500
Wärmetauscheranschluss  1 1/4"
Heizleistung SOW35  kW  16,2
Heizleistung SOW50  kW  15,4
Leistungsaufnahme S0W35 kW  3,6
Leistungsaufnahme S0W50 kW  5,1
Absicherung:  A träge 20
Gewicht:  kg 160
Schalldruckpegel: dB(A) 48

Bestell-Nr. :  100011265
Menge: 1,000 Stck

**263 OERTLI Sole/Wasserwärmepumpe WPSW 7 HG Heizleistung 4,7 kW,m. Heißgasentwärmung**
OERTLI Sole/Wasserwärmepumpe WPSW 7 HG
Platzsparende Ausführung
zur Innenaufstellung.
Mit Heißgasentwärmung  werden im
Kältekreislauf der Wärmepumpe 10% der
Leistung für die Brauchwassererwärmung
auf einem Temperaturniveau von 60-70°C
mittels zweitem Plattenwärmetauscher
genutzt. Dadurch hoher Warmwasserkomfort
ohne Reduzierung der Leistungszahl,
Speicherladepumpe und thermostatisches
Regulierventil eingebaut.
Verdampfer und Kondensator aus
Edelstahl Edelstahl- Plattenwärmetauscher, Vollhermetik Scroll-Kompressor
mit internem Wicklungsschutz und  Überdrucksicherheitsventil Netzüberwachung,
Kältekreisüberwachung mit Betriebszustandsanzeige, internen Absicherungen,
TEM Heizungsmanager SE 6001 WPC mit
Aussenfühler, Speicherfühler, Vorlauf-
und Rücklauffühler für Regelung eines
direkten und eines Mischerkreises für
Heizung oder Passiv Kühlen, der  Brauchwassererwärmung und der Ein-/Aus-
schaltung des Elektro-Heizstabes mit
Bivalentpunkt.
Kältekreislauf mit R407C (FCKW frei)
gefüllt und die Wärmepumpe wurde im
Werk durch Probelauf eingestellt und
geprüft.

Abmessungen:
Höhe:  mm 725
Breite: mm 365
Tiefe  mm 500
Wärmetauscheranschluss: 1"
Heizleistung SOW35:  kW 4,7
Heizleistung SOW50:  kW 4,5
Leistungsaufnahme S0W35 kW 1,1
Leistungsaufnahme S0W50 kW 1,5
Absicherung:  A träge 16
Gewicht:  kg 128
Schalldruckpegel: dB(A) 47
Type:  OERTLI WPSW 7 HG

Bestell-Nr.:  100011267
Menge: 1,000 Stck

**264 OERTLI Sole/Wasserwärmepumpe WPSW 9 HG Heizleistung 7,8 kW, m. Heissgasnutzung**
OERTLI Sole/Wasserwärmepumpe WPSW 9 HG
Platzsparende Ausführung
zur Innenaufstellung.
Mit Heißgasentwärmung  werden im
Kältekreislauf der Wärmepumpe 10% der
Leistung für die Brauchwassererwärmung
auf einem Temperaturniveau von 60-70°C
mittels zweitem Plattenwärmetauscher
genutzt. Dadurch hoher Warmwasserkomfort
ohne Reduzierung der Leistungszahl,
Speicherladepumpe und  thermostatisches
Regulierventil eingebaut.
Verdampfer und Kondensator aus  Edelstahl Edelstahl-Plattenwärmetauscher,
Vollhermetik Scroll-Kompressor mit
internem Wicklungsschutz und Überdrucksicherheitsventil Netzüberwachung,
Kältekreisüberwachung mit Betriebszustandsanzeige, internen Absicherungen,
TEM Heizungsmanager SE 6001 WPC
mit Außenfühler, Speicherfühler,
Vorlauf- und Rücklauffühler für Regelung
eines direkten und eines Mischerkreises
für Heizung oder Passiv Kühlen, der
Brauchwassererwärmung und der Ein-/Aus-
schaltung des Elektro-Heizstabes mit
Bivalentpunkt.
Kältekreislauf mit R407C (FCKW frei)
gefüllt und die Wärmepumpe wurde im
Werk durch Probelauf eingestellt und
geprüft.

Abmessungen:
Höhe:  mm 725
Breite: mm 365
Tiefe  mm 500
Wärmetauscheranschluss: 1"
Heizleistung SOW35:  kW 7,8
Heizleistung SOW50:  kW 7,3
Leistungsaufnahme S0W35 kW 1,7
Leistungsaufnahme S0W50 kW 2,5
Absicherung:  A träge 16
Gewicht:  kg 135
Schalldruckpegel: dB(A) 48
Type:  OERTLI WPSW 9 HG

Bestell-Nr.:  100011268
Menge: 1,000 Stck

**265 OERTLI Sole/Wasserwärmepumpe WPSW 12 HG Heizleistung 10,1kW, m. Heissgasnutzung**
OERTLI Sole/Wasserwärmepumpe WPSW 12 HG
Platzsparende Ausführung
zur Innenaufstellung.
Mit Heißgasentwärmung  werden im
Kältekreislauf der Wärmepumpe 10% der
Leistung für die Brauchwassererwärmung
auf einem Temperaturniveau von 60-70°C
mittels zweitem Plattenwärmetauscher
genutzt. Dadurch hoher
Warmwasserkomfort ohne Reduzierung
der Leistungszahl, Speicherladepumpe
und  thermostatisches Regulierventil
eingebaut. Verdampfer und Kondensator
aus Edelstahl Edelstahl-Plattenwärme-
tauscher, Vollhermetik Scroll-Kompressor
mit internem Wicklungsschutz und
Überdrucksicherheitsventil Netzüberwachung, Kältekreisüberwachung mit
Betriebs-zustandsanzeige, internen
Absicherungen, TEM Heizungsmanager SE
6001 WPC mit Außenfühler, Speicherfühler, Vorlauf- und Rücklauffühler für
Regelung eines direkten und eines
Mischerkreises für Heizung oder Passiv
Kühlen, der Brauchwassererwärmung
und der Ein-/Ausschaltung des Elektro-
Heizstabes mit Bivalentpunkt.
Kältekreislauf mit R407C (FCKW frei)
gefüllt und die Wärmepumpe wurde im Werk
durch Probelauf eingestellt und geprüft.

Abmessungen:
Höhe:  mm 725
Breite: mm 365
Tiefe  mm 500
Wärmetauscheranschluss: 1"
Heizleistung SOW35  kW 10,1
Heizleistung SOW50  kW 9,3
Leistungsaufnahme S0W35 kW 2,3
Leistungsaufnahme S0W50 kW 3,1
Absicherung:  A träge 16
Gewicht:  kg 148
Schalldruckpegel: dB(A) 48
Type:  OERTLI WPSW 12 HG

Bestell-Nr.:  100011270
Menge: 1,000 Stck

**266 OERTLI Sole/Wasserwärmepumpe WPSW 15 HG Heizleistung 13,4kW, m. Heissgasnutzung**
OERTLI Sole/Wasserwärmepumpe WPSW 15 HG
Platzsparende Ausführung
zur Innenaufstellung.
Mit Heißgasentwärmung  werden im
Kältekreislauf der Wärmepumpe 10% der
Leistung für die Brauchwassererwärmung
auf einem Temperaturniveau von 60-70°C
mittels zweitem Plattenwärmetauscher
genutzt. Dadurch hoher Warmwasserkomfort
ohne Reduzierung der Leistungszahl,
Speicherladepumpe und thermostatisches
Regulierventil eingebaut.
Verdampfer und Kondensator aus Edelstahl
Edelstahl-Plattenwärmetauscher, Vollhermetik Scroll-Kompressor mit internem
Wicklungsschutz und Überdrucksicherheitsventil Netzüberwachung,
Kältekreisüberwachung mit Betriebszustandsanzeige, internen Absicherungen,
TEM Heizungsmanager SE 6001 WPC
mit Außenfühler, Speicherfühler,
Vorlauf- und Rücklauffühler für Regelung
eines direkten und eines Mischerkreises
für Heizung oder Passiv Kühlen, der
Brauchwassererwärmung und der Ein-/Aus-
schaltung des Elektro- Heizstabes mit
Bivalentpunkt.
Kältekreislauf mit R407C (FCKW frei)
gefüllt und die Wärmepumpe wurde im
Werk durch Probelauf eingestellt und
geprüft.

Abmessungen:
Höhe:  mm 725
Breite: mm 365
Tiefe  mm 500
Wärmetauscheranschluss:  1 1/4"
Heizleistung SOW35  kW 13,4
Heizleistung SOW50  kW 12,4
Leistungsaufnahme S0W35  kW 3,0
Leistungsaufnahme S0W50  kW 4,1
Absicherung:  A träge 20
Gewicht:  kg 155
Schalldruckpegel: dB(A) 48
Type:  OERTLI WPSW 15 HG

Bestell-Nr.:  100011272
Menge: 1,000 Stck

**267 OERTLI Sole/Wasserwärmepumpe WPSW 19 HG Heizleistung 16,2kW, m. Heissgasnutzung**
OERTLI Sole/Wasserwärmepumpe WPSW 19 HG
Platzsparende Ausführung
zur Innenaufstellung.
Mit Heißgasentwärmung  werden im
Kältekreislauf der Wärmepumpe 10% der
Leistung für die Brauchwassererwärmung
auf einem Temperaturniveau von 60-70°C
mittels zweitem Plattenwärmetauscher
genutzt. Dadurch hoher Warmwasserkomfort
ohne Reduzierung der Leistungszahl,
Speicherladepumpe und  thermostatisches
Regulierventil eingebaut. Verdampfer und
Kondensator ausEdelstahl Edelstahl-
Plattenwärmetauscher, Vollhermetik
Scroll-Kompressor mit internem
Wicklungsschutz und ÜberdrucksicherheitsventilNetzüberwachung,
Kältekreisüberwachung mit Betriebszustandsanzeige, internen Absicherungen,
TEM Heizungsmanager SE 6001 WPC
mit Aussenfühler, Speicherfühler,
Vorlauf- und Rücklauffühler für Regelung
eines direkten und eines Mischerkreises
für Heizung oder Passiv Kühlen, der
Brauchwassererwärmung und der
Ein-/Ausschaltung des Elektro-
Heizstabes mit Bivalentpunkt.
Kältekreislauf mit R407C (FCKW frei)
gefüllt und die Wärmepumpe wurde im
Werk durch Probelauf eingestellt und
geprüft.

Abmessungen:
Höhe:  mm 725
Breite: mm 365
Tiefe:  mm 500
Wärmetauscheranschluss: 1 1/4"
Heizleistung SOW35  kW 16,2
Heizleistung SOW50  kW 15,4
Leistungsaufnahme S0W35 kW 3,6
Leistungsaufnahme S0W50 kW 5,1
Absicherung:  A träge 25
Gewicht:  kg 160
Schalldruckpegel: dB(A) 48
Type:  OERTLI WPSW 19 HG

Bestell-Nr.:  100011273
Menge: 1,000 Stck

**268 OERTLI Speicherladeset für GMR1024 condens mit OBU130, HG57**
OERTLI Speicherladeset
für GMR1024 condens mit OBU130
Kolli HG 57

Bestell-Nr.: 100011288
Menge: 1,000 Stck

**269 OERTLI Montageplatte für GMR 1024 mit Wartungshähnen und Rohrtrenner, HG58**
OERTLI Montageplatte für GMR 1024
mit Wartungshähnen und
Rohrtrenner bei separater Lieferung

Kolli HG 58

Bestell-Nr.: 100011289
Menge: 1,000 Stck

**270 OERTLI Montageplatte für GMR 1024 combi mit Wartungshähnen und Rohrtrenner, HG59**
OERTLI Montageplatte für GMR 1024 combi
mit Wartungshähnen und
Rohrtrenner bei separater Lieferung

Kolli HG 59

Bestell-Nr.: 100011290
Menge: 1,000 Stck

**271 OERTLI Rohrsatz z. Anschluss nach oben für GMR 1024 (HG19 zwingend erforderl.)**
OERTLI Rohrsatz zum Anschluss nach
Oben für GMR 1024
Kolli HG 64

Kolli HG 19 ist zwingend erforderlich !

Bestell-Nr.: 100011295
Menge: 1,000 Stck

**272 OERTLI Gas-Brennwertgerät, wandhängend Optimat GMR 1024 condens, 6-24 kW**
OERTLI Gas-Brennwertgerät GMR 1024
condens
- wandhängend
- modulierender Brenner
- raumluftab- und unabhängig
- von 6 bis 24 kW

Optimat GMR 1024 condens
Gas-Brennwert-Wandkessel für Erdgas E,
LL, Flüssiggas B/P mit Edelstahl-
Wärmetauscher, Gerätesyphon,
Sicherheitsventil und Manometer im
Lieferumfang enthalten.
Ausdehnungsgefäß 8 Liter eingebaut.
Die Wartungshähne und der Gasgeräte -
Absperrhahn incl. TAE 3/4" gehören
ebenfalls zum Lieferumfang. Ein
Wandabstandsrahmen, der ein Verlegen
der Anschlussrohre nach oben ermöglicht
und Anschlussrohre nach oben sind als
Zubehör erhältlich.
Alle Brennwertgeräte sind
heizwasserseitig mit Glattrohr-
Anschlüssen Ø 22 mm / trinkwasser- und
speicherseitig Ø 15 mm ausgestattet.
Alle Geräte: mit eingebauter Pumpe,
Umschaltventil für Heizung und
Warmwasser.
Der Außenfühler zur witterungsgeführten
Regelung ist als Zubehör erhältlich. Die
Reglung ist steckerfertig für weitere
Regelungskomponenten vorverdrahtet,
welche als Zubehör erhältlich sind.

Betriebsarten nach DVGW-TRGI_
B23-C13x-C33x-C43x-C53-C63x-C83x
Gerätekategorie: II2ELL3B/P

Betriebsbedingungen:
zul. Betriebsüberdruck (Heizung):  3 bar
zul. Betriebsüberdr. (Kaltwasser): 8 bar
Sicherheitstemperaturbegrenzer:  110 °C

Typ :  Optimat GMR 1024 condens
Nennbelastung  : 5,8-24 kW
Nennleistung 80/60 : 5,5-23,6 kW
Nennleistung 40/30 : 6,3-25 kW
Abgasanschluss  : 60 / 100 mm
Norm-Nutzungsgrad  40/30 : 109 %
Gasdurchsatz max.
Erdgas E  : 2,4 m3/h
Erdgas LL  : 2,8 m3/h
Flüssiggas  : 1,9 kg/h
Restförderhöhe Pumpe (dt=20K): 200 mbar

Ausdehnungsgefäß  :  8 l
Vordruck MAG  :  1 bar
min. Betriebsüberdr.:  1 bar
Wasserinhalt  :  1,7 l
Gewicht  :  29 kg
Abgastemp. 80/60  :  78 grd
Restförderdruck  :  50 Pa
Elektroanschluss  :  230 V
Aufgen. Lstng. Ges. :  115 W
Aufgen. Lstng. Pumpe:  90 W
Schallemission  :  < 44 dB(A)
Schutzart  :  IPX4D

Bestell-Nr.:  100011326
Menge: 1,000 Stck

**273 OERTLI Gas-Brennwertgerät, WW-Booster Optimat GMR 1024 COMBI condens, 6-24 kW**
OERTLI GMR 1024 COMBI condens
Gas-Brennwertgerät
- wandhängend
- mit eingebautem Platten-WT für
  Warmwasserbereitung
- modulierender Brenner
- raumluftab- und unabhängig
- von 6 bis 24 kW
- WW-Booster 28 kW

Optimat GMR 1024 COMBI condens
Gas-Brennwert-Wandkessel für Erdgas E,
LL, Flüssiggas B/P mit Edelstahl-
Wärmetauscher, Gerätesyphon,
Sicherheitsventil und Manometer im
Lieferumfang enthalten.
Ausdehnungsgefäß 8 Liter eingebaut.
Die Wartungshähne und der Gasgeräte -
Absperrhahn incl. TAE 3/4" gehören
ebenfalls zum Lieferumfang. Ein
Wandabstandsrahmen, der ein Verlegen
der Anschlussrohre nach oben ermöglicht
und Anschlussrohre nach oben sind als
Zubehör erhältlich.
Alle Brennwertgeräte sind
heizwasserseitig mit Glattrohr-
Anschlüssen Ø 22 mm / trinkwasserseitig
Ø 15 mm ausgestattet.
Alle Geräte: mit eingebauter Pumpe,
Umschaltventil für Heizung und
Warmwasser.
Der Außenfühler zur witterungsgeführten
Regelung ist als Zubehör erhältlich. Die
Reglung ist steckerfertig für weitere
Regelungskomponenten vorverdrahtet,
welche als Zubehör erhältlich sind.

Betriebsarten nach DVGW-TRGI_
B23-C13x-C33x-C43x-C53-C63x-C83x
Gerätekategorie: II2ELL3B/P

Betriebsbedingungen:
zul. Betriebsüberdruck (Heizung):  3 bar
zul. Betriebsüberdr. (Kaltwasser ):8 bar
Sicherheitstemperaturbegrenzer: 110 ° C

Typ :  Optimat GMR 1024 COMBI
condens
Nennbelastung  : 5,8-24 kW
WW-Booster  : 28 kW
Nennleistung 80/60  : 5,5-23,6  kW
Nennleistung 40/30  : 6,3-25 kW
Abgasanschluss  : 60 / 100 mm
Norm-Nutzungsgrad 40/30 : 109 %
Gasdurchsatz max.
Erdgas E  :  2,4 m3/h
Erdgas LL  :  2,8 m3/h
Flüssiggas  :  1,9 kg/h
Restförderhöhe Pumpe (dt=20K): 200 mbar

Ausdehnungsgefäß:  8 l
Vordruck MAG  :  1 bar
min. Betriebsüberdr.:  1 bar
Wasserinhalt  :  1,8 l
Gewicht  :  30,5 kg
Abgastemp. 80/60:  78 grd
Restförderdruck:  100 Pa
Elektroanschluss :  230 V
Aufgen. Lstng. Ges.:  115 W
Aufgen. Lstng. Pumpe:  90 W
Schallemission:  < 44 dB(A)
Schutzart:  IPX4D

Bestell-Nr.:  100011327
Menge: 1,000 Stck

**274 OERTLI Abgasklappe als Rückstromsicher. Mehrfachbelegung GMR 1024 bis 3 Geräte**
OERTLI Abgasklappe als
Rückstromsicherung für Mehrfachbelegung
GMR 1024 mit bis zu 3 Geräten übereinander.

DY 884

Bestell-Nr.:  100011367
Menge: 1,000 Stck

**275 OERTLI Luft-Wasser-Wärmepumpe WPLW 9 HG Leistungsaufnahme 2,2 kW bei W 35,**
OERTLI Luft-Wasser-Wärmepumpe WPLW 9 HG
Platzsparende Ausführung
für Innenaufstellung. Dank dem Prinzip
der Heißgasentwärmung können im
Kältekreislauf der Wärmepumpe
10% der Leistung auf einem
Temperaturniveau von 60-70°C mittels
eines zweiten Plattenwärmetauschers
genutzt werden. Dies ermöglicht
Brauchwassertemperaturen
von bis zu 60°C ohne Reduzierung der
Leistungszahl.
Die Wärmegewinnung erfolgt durch
Ansaugen der Außenluft durch einen
Schlauch von 400 mm . Der Kältekreis ist
mit  dem Kältemittel R 404 A gefüllt und
die Wärmepumpe wird im Werk durch
Probelauf eingestellt und geprüft.
Das Stahlblechgehäuse ist in RAL 3020
lackiert und  für die Aufstellung im
Innenraum geräuschgedämmt und
für den Anschluss an ein Luftkanalsystem
geeignet.
Ein Radialgebläse mit EC Motoren
Technologie sorgt für sparsamen Betrieb
und größte Laufruhe.
Serienmäßig gehört die Speicherladepumpe
mit thermostatischem Regulierventil für
den Heißwasser-Vorlauf aus dem HG
Wärmetauscher zum Lieferumfang.
Das Elektro-Schaltfeld ist intern fix
und fertig verdrahtet mit den erforderlichen Schaltungen, Schutzrelais
internen Absicherungen und einem
Heizungsmanager für die witterungsgeführte Regelung eines Mischerkreises
für Heizung der Warmwasserbereitung und
Ein-Ausschalten eines Elektro-Heiz-
stabes mit Bivalentpunkt.Mit Außenfühler, Speicherfühler, Vorlauffühler
und Warmwasserfühler.
Vor- und Rücklauffühler sind in der
Wärmepumpe werksseitig integriert.

Abmessungen:
Höhe  : 1320 mm
Breite : 780 mm
Tiefe  : 970 mm
Leistung L10/W35 : 9,2 kW LZ 4,2
Leistung L10/W45 : 8,9 kW LZ 3,4
Leistung L2/W35  : 7,1 kW LZ 3,2
Leistung L2/W45  : 6,8 kW LZ 2,6
Leistung L-7/W35 : 6,2 kW LZ 2,8
Leistung L -7/W45: 5,6 kW LZ 2,2
Wärmetauscheranschluss: 1"
Leistungsaufnahme  :  kW 2,2 bei W 35
  kW 2,6 bei W 45
Absicherung  A träge 16
Gewicht:  kg 255
Verdampfer Luftdurchsatz m³/h 2000
Schalldruckpegel:  dB(A) 47

Bestell-Nr.:  100011710
Menge: 1,000 Stck

**276 OERTLI Luft-Wasser-Wärmepumpe WPLW 13 HG Leistung L10/W35: 12,7 kW LZ 4,7**
OERTLI Luft-Wasser-Wärmepumpe WPLW 13 HG
Platzsparende Ausführung für Innenaufstellung. Dank dem Prinzip der Heißgasentwärmung können im Kältekreislauf der
Wärmepumpe 10% der Leistung auf einem
Temperaturniveau von 60-70°C mittels
eines zweiten Plattenwärmetauschers
genutzt werden. Dies ermöglicht  Brauchwassertemperaturen von bis zu 60°C ohne
Reduzierung der Leistungszahl.
Die Wärmegewinnung erfolgt durch
Ansaugen der Außenluft durch einen
Schlauch von 400 mm . Der Kältekreis ist
mit  dem Kältemittel R 404 A gefüllt und
die Wärmepumpe wird im Werk durch
Probelauf eingestellt und geprüft.
Das Stahlblechgehäuse ist in RAL 3020
lackiert und  für die Aufstellung im
Innenraum geräuschgedämmt und für den
Anschluss an ein Luftkanalsystem
geeignet.
Ein Radialgebläse mit EC Motoren
Technologie sorgt für sparsamen Betrieb
und größte Laufruhe.
Serienmäßig gehört die Speicherladepumpe
mit thermostatischem Regulierventil für
den Heißwasser-Vorlauf aus dem HG
Wärmetauscher zum Lieferumfang.
Das Elektro-Schaltfeld ist intern fix
und fertig verdrahtet mit den erforderlichen Schaltungen, Schutzrelais
internen Absicherungen und einem
Heizungsmanager für die witterungsgeführte Regelung eines Mischerkreises
für Heizung der Warmwasserbereitung und
Ein-Ausschalten eines Elektro-Heizstabes
mit Bivalentpunkt. Mit Außenfühler,
Speicherfühler, Vorlauffühler und
Warmwasserfühler.
Vor- und Rücklauffühler sind in der
Wärmepumpe werksseitig integriert.

Abmessungen:
Höhe:  1320 mm
Breite: 780 mm
Tiefe:  970 mm
Leistung L10/W35: 12,7 kW LZ 4,7
Leistung L10/W45: 11,9 kW LZ 3,4
Leistung L  2/W35: 9,5 kW LZ 3,4
Leistung L  2/W45: 9,1  kW LZ 2,6
Leistung L-7/W 35: 7,8  kW LZ 2,8
Leistung L -7/W45: 7,6 kW LZ 2,2
Wärmetauscheranschluss: 1"
Leistungsaufnahme  kW 2,8 bei W 35
  kW 3,5 bei W 45
Absicherung  A träge 20
Gewicht:  kg 265
Verdampfer Luftdurchsatz:m³/h 2500
Schalldruckpegel:  dB(A) 48

Bestell-Nr.:  100011712
Menge: 1,000 Stck

**277 OERTLI Luft-Wasser-Wärmepumpe WPLW 17 HG Leistung L10/W35: 17,0 kW LZ 4,6**
OERTLI Luft-Wasser-Wärmepumpe WPLW 17 HG
Platzsparende Ausführung
für Innenaufstellung. Dank dem Prinzip
der Heißgasentwärmung können im
Kältekreislauf der Wärmepumpe 10% der
Leistung auf einem Temperaturniveau von
60-70°C mittels eines zweiten
Plattenwärmetauschers genutzt werden.
Dies ermöglicht Brauchwassertemperaturen
von bis zu 60°C ohne Reduzierung der
Leistungszahl.
Die Wärmegewinnung erfolgt durch
Ansaugen der Außenluft durch einen
Schlauch von 400 mm . Der Kältekreis ist
mit  dem Kältemittel R 404 A gefüllt und
die Wärmepumpe wird im Werk durch
Probelauf eingestellt und geprüft.
Das Stahlblechgehäuse ist in RAL 3020
lackiert und  für die Aufstellung im
Innenraum geräuschgedämmt und für den
Anschluss an ein Luftkanalsystem
geeignet.
Ein Radialgebläse mit EC Motoren
Technologie sorgt für sparsamen Betrieb
und größte Laufruhe.
Serienmäßig gehört die Speicherladepumpe
mit thermostatischem Regulierventil für
den Heißwasser-Vorlauf aus dem HG
Wärmetauscher zum Lieferumfang.
Das Elektro-Schaltfeld ist intern fix
und fertig verdrahtet mit den erforderlichen Schaltungen, Schutzrelais
internen Absicherungen und einem
Heizungsmanager für die witterungsgeführte Regelung eines Mischerkreises
für Heizung der Warmwasserbereitung und
Ein-Ausschalten eines Elektro-Heiz-
stabes mit Bivalentpunkt. Mit Außenfühler, Speicherfühler, Vorlauffühler
und Warmwasserfühler.
Vor- und Rücklauffühler sind in der
Wärmepumpe werksseitig integriert.

Abmessungen:
Höhe:  1320 mm
Breite: 780 mm
Tiefe:  970
Leistung L10/W35:  17,0 kW LZ 4,6
Leistung L10/W45:  14,9 kW LZ 3,2
Leistung L  2/W35: 12,6 kW LZ 3,4
Leistung L  2/W45: 12,2 kW LZ 2,6
Leistung L-7/W 35: 10,3 kW LZ 2,8
Leistung L -7/W45: 9,7 kW LZ 2,1
Wärmetauscheranschluss: 1"
Leistungsaufnahme  kW 3,7 bei W 35
  kW 4,7 bei W 45
Absicherung  A träge 20
Gewicht:  kg 280
Verdampfer Luftdurchsatz:m³/h 3000
Schalldruckpegel:  dB(A) 48

Bestell-Nr.:  100011713
Menge: 1,000 Stck

**278 Adapterstecker-Zwischenstück Z 113 zum einfachen Anschluß eines externen**
Adapterstecker-Zwischenstück Z 113
zum einfachen Anschluß eines externen
Magnetventils z. B. als
Gewässerschutzventil nach §19 WHG
Bestell-Nr.:  100064
Menge: 1,000 Stck

**279 OERTLI Brennerstecker 7-polig für Fremdkessel ( einstufig )**
OERTLI  Brennerstecker
7-polig für Fremdkessel
( einstufig )

Bestell-Nr.: 100180
Menge: 1,000 Stck

**280 OERTLI Brennerstecker 4-polig für Fremdk. zusätzl. zu 100180 (2-stuf.)**
OERTLI  Brennerstecker
4-polig für Fremdkessel
( 2. Stufe ) zusätzlich zum
Brennerstecker 7-polig
( 1.Stufe )

Bestell-Nr.: 100182
Menge: 1,000 Stck

**281 OERTLI hitzebeständ. Fett für den Service von Gebläsebrennern**
OERTLI  hitzebeständ. Fett
für den Service von Gebläsebrennern

Bestell-Nr.: 104444
Menge: 1,000 Stck

**282 OERTLI Ventilüberwachungssystem VPS 504 (passend zu allen MB-Gasstraßen)**
OERTLI Ventilüberwachungssystem VPS 504
(passend zu allen MB-Gasstraßen)
Bestell-Nr.:  104729
Menge: 1,000 Stck

**283 OERTLI Öl-Gebläsebr.OES 441-3LZ Feuerungsleistung: 200-625 kW**
OERTLI Öl-Gebläsebr.OES 441-3LZ
Feuerungsleistung: 200-625 kW
CE geprüft nach EN 267, Niederspannungsrichtlinie 79/23 EWG, EN 60335
EMV-Richtlinie 89/399 EWG,
für die Verbrennung von Heizöl EL nach
DIN 51603
Für einen Feuerraumgegendruck bis
max. 11 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :OES-441-3 LZ
Feuerungsleistung  :  200-625 kW
Öldurchsatz  :16,8-43,3 kg/h
minimal einstellbare
Vollast/Durchsatz  :  300 kW
  25,3 kg/h
elektrische
Leistungsaufnahme  :  1500 W
Elektrischer Anschluß  : 400 V/50 Hz
  Drehstrom

Bestell-Nr.  :  105518
Menge: 1,000 Stck

**284 OERTLI Öl-Gebläsebr. OES 442 LZ Feuerungsleistung: 290-765 kW**
OERTLI Öl-Gebläsebr. OES 442 LZ
Feuerungsleistung: 290-765 kW
CE geprüft nach EN 267, Niederspannungsrichtlinie 79/23 EWG, EN 60335
EMV-Richtlinie 89/399 EWG,
für die Verbrennung von Heizöl EL nach
DIN 51603
Für einen Feuerraumgegendruck bis
max. 12 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :  OES-442 LZ
Feuerungsleistung  :  290-765 kW
Öldurchsatz  :24,4-64,5 kg/h
minimal einstellbare
Vollast/Durchsatz  :  465 kW
  39,2 kg/h
elektrische
Leistungsaufnahme  :  1500 W
Elektrischer Anschluß  : 400 V/50 Hz
  Drehstrom

Bestell-Nr.  :  105519
Menge: 1,000 Stck

**285 OERTLI Öl-Gebläsebr. OES 443 LZ Feuerungsleistung: 360-1050 kW**
OERTLI Öl-Gebläsebr. OES 443 LZ
Feuerungsleistung: 360-1050 kW
CE geprüft nach EN 267, Niederspannungsrichtlinie 79/23 EWG, EN 60335
EMV-Richtlinie 89/399 EWG,
für die Verbrennung von Heizöl EL nach
DIN 51603
Für einen Feuerraumgegendruck bis
max. 14 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- Hochspannungs-Zündtransformator
- Luftüberwachung mittels Luftdruckwächter für dreiphasige Versorgung
- separater Ölpumpen-Elektromotor
- Brennerschutzhaube (schalldämmend)
- Gehäuseform mit optimierter Luftführung als Lärmfalle
- Ölschläuche (1,5 m)
- Ölpumpe mit integrierten Magnetventilen
- Elektrischer Anschluß mittels Steckbuchsen nach DIN 4791
- komplett verdrahtet

Typ  :  OES-443 LZ
Feuerungsleistung  : 360-1050 kW
Öldurchsatz  :30,3-88,5 kg/h
minimal einstellbare
Vollast/Durchsatz  :  550 kW
  46,4 kg/h
elektrische
Leistungsaufnahme  :  1500 W
Elektrischer Anschluß  : 400 V/50 Hz
  Drehstrom

Bestell-Nr.  :  105520
Menge: 1,000 Stck

**286 OERTLI Öl-Gebläsebr.OES 441-1LZ Feuerungsleistung: 185- 515 kW**
OERTLI Öl-Gebläsebr.OES 441-1LZ
Feuerungsleistung: 185- 515 kW
CE geprüft nach EN 267, Niederspannungsrichtlinie 79/23 EWG, EN 60335
EMV-Richtlinie 89/399 EWG,
für die Verbrennung von Heizöl EL nach
DIN 51603
Für einen Feuerraumgegendruck bis
max. 8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett verdrahtet

Typ  :OES-441-1 LZ
Feuerungsleistung  : 185- 515 kW
Öldurchsatz  :15,6-43,3 kg/h
minimal einstellbare
Vollast/Durchsatz  :  285 kW
  24 kg/h
elektrische
Leistungsaufnahme  :  650 W
Elektrischer Anschluß  : 230 V/50 Hz
  Wechselstrom
Gewicht  :  60 kg

Bestell-Nr.  :  105617
Menge: 1,000 Stck

**287 Brennerwagen für nicht schwenkbare Kesseltüren für OES/OEN 440 LZ**
Brennerwagen für nicht schwenkbare
Kesseltüren für OES/OEN 440 LZ
Bestell-Nr.:  105627
Menge: 1,000 Stck

**288 OERTLI Brennerprüfgerät UP 716**
OERTLI Brennerprüfgerät UP 716

Bestell-Nr.:  106055
Menge: 1,000 Stck

**289 Universal-Brennerprüfgerät UP 940 geeignet zum Prüfen der Steuergerät-**
Universal-Brennerprüfgerät UP 940
geeignet zum Prüfen der Steuergerät-
Baureihen TF 700, 800 und MMD
Bestell-Nr.:  106056
Menge: 1,000 Stck

**290 OERTLI Öl-Gebläsebrenner OES 441-2 LZ**
OERTLI Öl-Gebläsebrenner
OES 441-2 LZ
Kompakter Öl-Gebläsebrenner
CE geprüft nach EN 267
Niederspannungsrichtlinie 79/23 EWG,
EN 60335
EMV-Richtlinie 89/399 EWG
für die Verbrennung von Heizöl EL nach
DIN 51603
Für einen Feuerraumgegendruck bis max.
8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett
  verdrahtet
Typ  : OES-441-2 LZ
Feuerungsleistung  :  185-625 kW
Öldurchsatz  : 15,6-43,3 kg/h
minimal einstellbare
Vollast/Durchsatz  :  285 kW
  24 kg/h
elektrische
Leistungsaufnahme  :  750 W
Elektrischer Anschluß  :  230 V/50 Hz
  Wechselstrom

Bestell-Nr.  :  106124
Menge: 1,000 Stck

**291 OERTLI Gas-Gebläsebrenner OES 441-2GI, vollautom., voreingestellt**
OERTLI Gas-Gebläsebrenner
OES 441-2GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-2 GI
Feuerungswärmeleistung  kW : 210 -630
max. Feuerraumgegendruck  mbar :
Durchsatz
 Erdgas E  qm/h : 22,2 /
  31,7-65 ,6
 Erdgas LL  qm/h : 25,4 /
  36,4-75 ,1
Voreinstellung  kW :
Leistungsaufnahme  W : 750
  230 V /
  1 N 50Hz
  Wechselstrom
Abmessungen
 Breite  mm : 420
 + Gasarmatur  mm : 317
 Gesamt-Tiefe  mm : 1108
 Länge Flammrohr  mm : 300
 Gesamt-Höhe  mm : 491
 Durchm. Flammrohr  mm : 168
 Gewicht  kg : 68
Bestell-Nr.: 106401
Menge: 1,000 Stck

**292 OERTLI Gas-Gebläsebrenner OES 441-3GM, vollautom., voreingestellt**
OERTLI Gas-Gebläsebrenner
OES 441-3GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-3 GI
Feuerungswärmeleistung  kW : 210 -680
max. Feuerraumgegendruck  mbar :
Durchsatz
 Erdgas E  qm/h : 22,2 /
  31,7-68 ,8
 Erdgas LL  qm/h : 25,4 /
  36,4-78 ,8
Voreinstellung  kW :
Leistungsaufnahme  W : 1500
  230 V /
  400 V 3N
  50Hz
  Wechselst
Abmessungen
 Breite  mm : 420
 + Gasarmatur  mm : 317
 Gesamt-Tiefe  mm : 1108
 Länge Flammrohr  mm : 300
 Gesamt-Höhe  mm : 491
 Durchm. Flammrohr  mm : 168
 Gewicht  kg : 68
Bestell-Nr.: 106402
Menge: 1,000 Stck

**293 OERTLI Gas-Gebläsebrenner OES 443 GI, vollautom., voreingestellt**
OERTLI Gas-Gebläsebrenner
OES 443 GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 443 GI
Feuerungswärmeleistung  kW : 330 -1000
max. Feuerraumgegendruck  mbar :
Durchsatz
 Erdgas E  qm/h : 34,9 /
  63,5-105,8
 Erdgas LL  qm/h : 40,0 /
  72,7-121,2
Voreinstellung  kW :
Leistungsaufnahme  W : 2200
  230 V /
  400 V 3N
  50Hz
  Wechselst
Abmessungen
 Breite  mm : 420
 + Gasarmatur  mm : 317
 Gesamt-Tiefe  mm : 1239
 Länge Flammrohr  mm : 300
 Gesamt-Höhe  mm : 492
 Durchm. Flammrohr  mm : 220
 Gewicht  kg : 73
Bestell-Nr.: 106404
Menge: 1,000 Stck

**294 OERTLI zusätzl. Schalldämmhaube für OES/OEN 330 L u. G, 15-18dB(A)**
OERTLI zusätzl. Schalldämmhaube
für OES/OEN 330 L u. G, 15-18dB(A)
Bestell-Nr.: 106446
Menge: 1,000 Stck

**295 OERTLI Anschlußset für Gebläsebrenner bei einem Druck größer 30 mbar**
OERTLI Anschlußset für Gebläsebrenner
- bei einem Druck größer 30 mbar

Bestell-Nr.: 106522
Menge: 1,000 Stck

**296 OERTLI Gasregelstrecke DMV-VEF 520 Für Gebläsebrenner OES 440 GM/GI/GIR**
OERTLI Gasregelstrecke DMV-VEF 520
Für Gebläsebrenner OES 440 GM/GI/GIR
- Gas-Magnetventil
- Gasdruckwächter
- Anschlussmöglichkeit für Ventildichtheitskontrolle
- Anschlusspunkt Feuerraumgegendruck
- Anschlussgrösse 2 Zoll
- Gewicht 10 kg

Bei Vordrücken über 55 mbar ist immer
die DMV-VEF 512 in Verbindung mit dem
Druckregler FRS 520 zu verwenden !!

Bestell-Nr.: 106532
Menge: 1,000 Stck

**297 OERTLI Gasregelstrecke DMV-VEF 525 Für Gebläsebrenner OES 440 GM/GI/GIR**
OERTLI Gasregelstrecke DMV-VEF 525
Für Gebläsebrenner OES 440 GM/GI/GIR
- Gas-Magnetventil
- Gasdruckwächter
- Anschlussmöglichkeit für Ventildichtheitskontrolle
- Anschlusspunkt Feuerraumgegendruck
- Anschlussgrösse 2 Zoll
- Gewicht 15 kg

Bei Vordrücken über 55 mbar ist immer
die DMV-VEF 512 in Verbindung mit dem
Druckregler FRS 520 zu verwenden !!

Bestell-Nr.: 106533
Menge: 1,000 Stck

**298 OERTLI Gasgebläsebrenner OES 441-2 GIR Kompakter vollautom. Gasgebläsebrenner**
OERTLI Gasgebläsebrenner OES 441-2 GIR
Kompakter vollautomatischer
Gasgebläsebrenner

OES 440 GIR = modulierend mit
integrierter 3-Punkt Ansteuerung.
- Gasregelstrecke anlagenspezifisch
  zuzuordnen
- elektrischer Brennermotor
- Gebläse mit DUO Press® System
- automatische Luftabschlussklappe
- elektronischer Zündtransformator
- Steuergerät
- Flammenüberwachung mittels
  Ionisationselektrode
- Luftüberwachung mittels
  Luftdruckwächter
- Elektroanschluß mittels Euro-
  Normsteckbuchse
- Brennerhaube
- Befestigung mittels Schiebeflansch
- Brennstoff: Erdgas E/LL 20/25 mbar
  (Hu = 9,45/8,12 kWh/m³)

Typ :  OES 441 - 2 GIR
Feuerungswärmeleistung :  205 - 590 kW
Durchsatz Erdgas E :  21,7 - 62,4 m³/h
Durchsatz Erdgas LL :  25,2 - 72,6 m³/h
Leistungsaufnahme :  1300W/230V,50 Hz

Abmessungen:
Breite :  440 mm
Tiefe (incl. Flammrohr) :  1108 mm
Höhe :  491 mm
Flammrohr Durchmesser :  168 mm
Empfohlener Lochkreis :
180 mm
Gewicht :  67 kg

Bestell-Nr.:  106570
(ohne Gasregelstrecke)
Menge: 1,000 Stck

**299 OERTLI Gasgebläsebrenner OES 441-3 GIR Kompakter vollautom. Gasgebläsebrenner**
OERTLI Gasgebläsebrenner OES 441-3 GIR
Kompakter vollautomatischer
Gasgebläsebrenner

  OES 440 GIR = modulierend mit
  integrierter 3-Punkt Ansteuerung.
- Gasregelstrecke anlagenspezifisch
  zuzuordnen
- elektrischer Brennermotor
- Gebläse mit DUO Press® System
- automatische Luftabschlussklappe
- elektronischer Zündtransformator
- Steuergerät
- Flammenüberwachung mittels
  Ionisationselektrode
- Luftüberwachung mittels
  Luftdruckwächter
- Elektroanschluß mittels Euro-
  Normsteckbuchse
- Brennerhaube
- Befestigung mittels Schiebeflansch
- Brennstoff: Erdgas E/LL 20/25 mbar
  (Hu = 9,45/8,12 kWh/m³)

Typ :  OES 441 - 3 GIR
Feuerungswärmeleistung :  220 - 720 kW
Durchsatz Erdgas E :  23,3 - 76,2 m³/h
Durchsatz Erdgas LL :  27,1 -  88,6 m³/h
Leistungsaufnahme :  1350 W/230/400 V,
  3N, 50 Hz
Abmessungen:
Breite :  425 mm
Tiefe (incl. Flammrohr) :  1108 mm
Höhe :  491 mm
Flammrohr Durchmesser :  168 mm
Empfohlener Lochkreis :  180 mm
Gewicht :  68 kg

Bestell-Nr.:  106571
(ohne
Gasregelstrecke)
Menge: 1,000 Stck

**300 OERTLI Gasgebläsebrenner OES 443 GIR Kompakter vollautom. Gasgebläsebrenner**
OERTLI Gasgebläsebrenner OES 443 GIR
Kompakter vollautomatischer
Gasgebläsebrenner

  OES 440 GIR = modulierend mit
  integrierter 3-Punkt Ansteuerung.
- Gasregelstrecke anlagenspezifisch
  zuzuordnen
- elektrischer Brennermotor
- Gebläse mit DUO Press® System
- automatische Luftabschlussklappe
- elektronischer Zündtransformator
- Steuergerät
- Flammenüberwachung mittels
  Ionisationselektrode
- Luftüberwachung mittels
  Luftdruckwächter
- Elektroanschluß mittels Euro-
  Normsteckbuchse
- Brennerhaube
- Befestigung mittels Schiebeflansch
- Brennstoff: Erdgas E/LL 20/25 mbar (Hu
= 9,45/8,12 kWh/m³)

Typ :  OES 443 GIR
Feuerungswärmeleistung : 345 - 1030 kW
Durchsatz Erdgas E :  36,5 - 109 m³/h
Durchsatz Erdgas LL : 42,5 -  126,8 m³/h
Leistungsaufnahme :  2450 W/230/400 V
  3N, 50 Hz
Abmessungen:
Breite :  425 mm
Tiefe (incl. Flammrohr) :  1239 mm
Höhe :  492 mm
Flammrohr Durchmesser :  168 - 220 mm
Empfohlener Lochkreis :  180 mm
Gewicht :  78 kg

Bestell-Nr.:  106572
(ohne Gasregelstrecke)
Menge: 1,000 Stck

**301 OERTLI zusätzl. Schalldämmhaube für OES 440 Öl / Gas Dämpfung 20-25dB(A)**
OERTLI zusätzl. Schalldämmhaube
für OES 440 Öl / Gas
Dämpfung 20-25dB (A)
Bestell-Nr.: 106660
Menge: 1,000 Stck

**302 OERTLI Einbauset Ölmengenzähler für ELIOS-Brenner ( ohne Zähler )**
OERTLI Einbauset Ölmengenzähler
für ELIOS-Brenner ( ohne Zähler )

Bestell-Nr.:  106795
Menge: 1,000 Stck

**303 OERTLI Gasregelstrecke DMV-VEF 512 S10 für Gebläsebrenner OES 440 GI/GIR**
OERTLI Gasregelstrecke DMV-VEF 512 S10
für Gebläsebrenner OES 440 GI/GIR
- Gas-Magnetventil
- Gasdruckwächter
- Anschlussmöglichkeit für Ventildichtheitskontrolle
- Anschlusspunkt Feuerraumgegendruck
- Anschlussgröße 2 Zoll
- Gewicht 10 kg

Bestell-Nr.: 106970
Menge: 1,000 Stck

**304 OERTLI Ölgebläsebrenner OES 151 LEV ELIO für Heizöl EL**
OERTLI Ölgebläsebrenner OES 151 LEV ELIO
für Heizöl EL
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LEVELIOS
Feuerungswärmeleis. kW : 16 -31
max. Feuerraumgegendruck  mbar : 0,6
Öldurchsatz  kg/h : 1,35 -2,60
Voreinstellung  kW : 22
Vormontierte Düse Usgph: 0,50/60GradS
Leistungsaufnahme  W : 250
Abmessungen
 Breite  mm : 260
 Gesamt-Tiefe  mm : 465
 Länge Flammenrohr  mm : 90  -150
 Gesamt-Höhe  mm : 325
 Durchm.Flammenrohr mm : 90
 Gewicht  kg : 10
Bestell-Nr.  : 107140
Menge: 1,000 Stck

**305 OERTLI Ölgebläsebrenner OES 151 LE ELIOS für Heizöl EL**
OERTLI Ölgebläsebrenner OES 151 LE ELIOS
für Heizöl EL
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LE ELIOS
Feuerungswärmeleis. kW : 22 -33
max. Feuerraumgegendruck  mbar : 0,7
Öldurchsatz  kg/h : 1,85 -2,8
Voreinstellung  kW : 30
Vormontierte Düse Usgph: 0,6/45 Grd S
Leistungsaufnahme  W : 190
Abmessungen
 Breite  mm : 260
 Gesamt-Tiefe  mm : 465
 Länge Flammenrohr  mm : 90  -150
 Gesamt-Höhe  mm : 325
 Durchm.Flammenrohr mm : 90
 Gewicht  kg : 10
Bestell-Nr.  : 107141
Menge: 1,000 Stck

**306 OERTLI Sockel für Nachbelüftungs- Steuergerät für Gebläsebrenner OEN 150 L**
OERTLI  Sockel für Nachbelüftungs-
Steuergerät für Gebläsebrenner OEN 150 L

Bestell-Nr.: 107156
Menge: 1,000 Stck

**307 OERTLI Ölgebläsebrenner OEN 251 LE für Heizöl EL, 40 - 72 kW**
OERTLI Ölgebläsebrenner OEN 251 LE
- 1-stufiger automatischer Kompaktölbrenner mit druckseitiger
  Luftregulierung zur Verbrennungsoptimierung
- komplett mit Druckzerstäuberdüse
  simplex, werkseitig vor eingestellt
- Schnellschlußschrauben und senkrechte
  Wartungsposition zur schnellen und
  sauberen Wartung
- Elektromotor 230 V (Wechselspannung)
- Gebläsesystem DUOPRESS(r)
- automatische Luftabschlußklappe
- Flammkopf sekundärseitig einstellbar
  zur optimalen Verbrennung mittels
  optimierten Flammkopfs
- elektronischer Zündtransformator
- Steuergerät
- Flammenüberwachung mittels Infrarot-
  Flackerdetektor
- Ölpumpe mit integrierten Magnetventil
- Elektroanschluß mittels Euro-
  Normsteckbuchse nach DIN 4791
- Schiebeflansch, dadurch für alle
  marktgängigen Niedertemperaturkessel
  geeignet
- Flexible Ölanschlußleitungen
- vormontierte Düse

Verpackung:
1 Paket
Brenner komplett vormontiert (Flammkopf,
Düse, Zuleitungen) und werkseitig warm
voreingestellt (Düsenstock, Luftklappe,
Pumpendruck). Bitte beachten Sie
bei Installation dieser Brenner die
Richtlinien der BlmSchV.
Bei der Dimensionierung der Ölzuleitung
incl. Armaturen ist die max. Saughöhe zu
beachten, insbesondere bei Einbau eines
Antiheberventils (§ 19g WHG).
Betriebsart in der gesamten Baureihe
einstufig

Brennerleistung  kW: 40 - 72
Öldurchsatz  kg/h: 3,4 - 6,1
Aufgenommene elektrische
Leistung  : 245 W/230 V
  1N / 50 Hz
Schall bei 1 m Abstand  : 67 dB (A)
Gewicht  kg: 18
Bestell-Nr.  : 107188
Typ  : OEN-251 LE

Bestell-Nr.: 107188
Menge: 1,000 Stck

**308 OERTLI Ölgebläsebrenner OES 152 LE/33 ELIOS für Heizöl EL, 29 47 kW**
OERTLI Ölgebläsebrenner
OES 152 LE/33 ELIOS für Heizöl EL

- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES152LE/33
ELIOS
Feuerungswärmeleis. kW : 29-47
max. Feuerraumgegendruck  mbar : 0,7
Öldurchsatz  kg/h : 2,45-4,0
Voreinstellung  kW : 33
Vormontierte Düse Usgph: 0,65/45 Grd S
Leistungsaufnahme  W : 190
Abmessungen
 Breite  mm : 260
 Gesamt-Tiefe  mm : 465
 Länge Flammenrohr  mm : 90  -150
 Gesamt-Höhe  mm : 325
 Durchm.Flammenrohr mm : 90
 Gewicht  kg : 14
Bestell-Nr.  : 107300
Menge: 1,000 Stck

**309 OERTLI Gasbrenner OES 151 GE ELIOS einstuf. Gebläsebrenner, 15-45 kW**
OERTLI Gasbrenner OES 151 GE ELIOS
Kompakter vollautomatischer einstufiger
Gasgebläsebrenner
Werkseitig eingestellt
- Schnellschlussschrauben und senkrechte
  Wartungsposition
- Elektromotor 230 V ( Wechselspannung )
- Gebläsesystem DUOPRESS
- Automatische Luftabschlussklappe
- Elektronischer Zündtrafo
- Steuergerät
- Flammenüberwachung mittels
  Ionisatuionselektrode
- Brennerschutzhaube
- Elektr. Anschluss mittels Euro-
Normsteckbuchse
- Kompakte Gasregelstrecke links
oder rechts anschliessbar

Typ:OES 151 GE
Feuerungswärmeleistung :15-45 kW
max. Gasdurchsatz
  Erdgas E :1,5-4,5 m3/h
Erdgas LL : 1,74-5,23 m3/h
Voreingestellt auf : 25 kW
elektrische
  Leistungsaufnahme : 140 W
Elektrischer Anschluss :
  230 V/50 Hz / Wechselstrom
Abmessungen:
Breite
  :
  259  mm
Gesamt-Tiefe  :
  485
  mm
Anschluss-Gasventil  :
  ½
Zoll
Gewicht
  :  14 kg

Bestell-Nr.
  :  107580
Menge: 1,000 Stck

**310 OERTLI Gasbrenner Feuerungswärmeleistung : 40-70 kW**
OERTLI Gasbrenner OES 155 GE ELIOS
Kompakter vollautomatischer einstufiger
Gasgebläsebrenner
Werkseitig eingestellt
- Schnellschlussschrauben und senkrechte
  Wartungsposition
- Elektromotor 230 V ( Wechselspannung )
- Gebläsesystem DUOPRESS
- Automatische Luftabschlussklappe
- Elektronischer Zündtrafo
- Steuergerät
- Flammenüberwachung mittels
  Ionisatuionselektrode
- Brennerschutzhaube
- Elektr. Anschluss mittels Euro-
  Normsteckbuchse
- Kompakte Gasregelstrecke links
oder rechts anschliessbar

Typ :  OES 155 GE
Feuerungswärmeleistung :  40-70 kW
max. Gasdurchsatz
  Erdgas E :  4,0-7,0 m3/h
  Erdgas LL :  4,65-8,14 m3/h
Voreingestellt auf :  50 kW
elektrische
  Leistungsaufnahme :  190 W
Elektrischer Anschluss :  230 V/50 Hz
  Wechselstrom
Abmessungen:
Breite :  259 mm
Gesamt-Tiefe :  485 mm
Anschluss-Gasventil :  1/2 "
Gewicht :  14 kg

Bestell-Nr. :  107590
Menge: 1,000 Stck

**311 OERTLI Dichtung für separaten Luftansaugstutzen für OES 150 L**
OERTLI  Dichtung für separaten
Luftansaugstutzen für
Gebläsebrenner OES 150 L

Bestell-Nr.: 107696
Menge: 1,000 Stck

**312 OERTLI Ölgebl.brenner OEN 155 LEV ELIOS für Heizöl EL, schadstoffarm**
OERTLI Ölgebl.brenner OEN 155 LEV
ELIOS für Heizöl EL, schadstoffarm
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  OEN155LEV ELIOS
Feuerungswärmeleis. kW : 30 -49
max. Feuerraumgegendruck  mbar : 0,6
Öldurchsatz  kg/h : 2,5  -4,1
Voreinstellung  kW : 39
Vormontierte Düse Usgph: 0,85/60Grd HF
  (Fluidics)
Leistungsaufnahme  W : 240
Abmessungen
 Breite  mm : 260
 Gesamt-Tiefe  mm : 455 -550
 Länge Flammenrohr  mm : 140 -235
 Gesamt-Höhe  mm : 325
 Durchm.Flammenrohr mm : 90
 Gewicht  kg : 15
Bestell-Nr.  : 107840
Menge: 1,000 Stck

**313 OERTLI Separater Luftansaugstutzen für Gebläsebrenner OES 150 L**
OERTLI  Separater Luftansaugstutzen für Gebläsebrenner OES 150 L

Bestell-Nr.: 107875
Menge: 1,000 Stck

**314 OERTLI Ölgebläsebrenner OES 255 LE Heizöl, 60 - 120 kW, 1-stufig**
OERTLI  Ölgebläsebrenner OES 255 LE
- 1-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 60 - 120
Öldurchsatz  kg/h : 5,1 - 10,1
Aufgenommene elektrische
Leistung  : 245 W/230 V
  1N / 50 Hz
Schall bei 1 m Abstand  : 67 dB (A)
Gewicht  kg : 18
Bestell-Nr.  : 107936
Typ  : OES 255 L E
Menge: 1,000 Stck

**315 OERTLI Ölgebläsebrenner OES 255 LZ Heizöl, 53 - 120 kW, 2-stufig**
OERTLI Ölgebläsebrenner OES 255 LZ
- 2-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 53 - 120
Öldurchsatz  kg/h : 4,5  - 10,1
Aufgenommene elektrische
Leistung  : 250 W/230 V
  1N / 50 Hz
Schall bei 1 m Abstand  : 67 dB (A)
Gewicht  kg : 18
Bestell-Nr.  : 107938
Typ  : OES 255 L Z
Menge: 1,000 Stck

**316 OERTLI Umbauset Flüssiggas für OES 151 GE mit 20-52 kW**
OERTLI  Umbauset Flüssiggas
für OES 151 GE mit 20-52 kW

Bestell-Nr.:  107954
Menge: 1,000 Stck

**317 OERTLI Umbauset Flüssiggas für OES 155 GE mit 38-79 kW**
OERTLI  Umbauset Flüssiggas
für OES 155 GE mit 38-79 kW

Bestell-Nr.:  107955
Menge: 1,000 Stck

**318 OERTLI Gas-Heißwasserspeicher GS 18 Erdgas, 18 kW**
OERTLI Gas-Heißwasserspeicher GS 18
Erdgas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**319 OERTLI Gas-Heißwasserspeicher GS 18 Flüssiggas, 18 kW**
OERTLI Gas-Heißwasserspeicher GS 18
Flüssiggas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**320 OERTLI Gas-Heißwasserspeicher GS 20 Erdgas, 20 kW**
OERTLI Gas-Heißwasserspeicher GS 20
Erdgas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**321 OERTLI Gas-Heißwasserspeicher GS 20 Flüssiggas, 20 kW**
OERTLI Gas-Heißwasserspeicher GS 20
Flüssiggas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**322 OERTLI Gasregelstr. MBD 120 CTD,300 mbar für Gas-Gebläsebrenner OES 541/542 GM/GI**
OERTLI Gasregelstr. MBD 120 CTD
300 mbar Vordruck
für Gas-Gebläsebrenner
OES 541/542 GM/GI

- ohne Ventildichheitskontrolle

Bestell-Nr.: 108055
Menge: 1,000 Stck

**323 OERTLI Gaswarmwasserspeicher GS 35 EC Vollautomat Erdgas, 38,7 kW**
OERTLI Gaswarmwasserspeicher GS 35 EC
Vollautomat Erdgas, 38,7 kW
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  CE : 0085 AP 0195
Nennwärmeleistung  kW : 34,0
Nennwärmebelastung  kW : 38,7
Inhalt  ltr. : 325
Betriebsdruck max.  bar : 6
Durchmesser  mm : 700
Höhe  mm : 1980
Abgasanschluß  mm : 110
Zugbedarf  PA : 3
Gewicht  kg : 230
Bestell-Nr.  : 108112
Typ  : GS 35 EC
Menge: 1,000 Stck

**324 OERTLI Gaswarmwasserspeicher GS 35 EC Vollautomat Flüssiggas**
OERTLI Gaswarmwasserspeicher GS 35 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0195
Nennwärmeleistung  kW : 34,0
Nennwärmebelastung  kW : 38,7
Inhalt  ltr. : 325
Betriebsdruck max.  bar : 6
Durchmesser  mm : 700
Höhe  mm : 1980
Abgasanschluß  mm : 110
Zugbedarf  PA : 3
Gewicht  kg : 230
Bestell-Nr.  : 108114
Typ  : GS 35 EC
Menge: 1,000 Stck

**325 OERTLI OES 541 GI Gasgebläsebrenner voll modulierend**
OERTLI OES 541 GI
Gasgebläsebrenner voll modulierend
Mit externer 3-Punkt Ansteuerung
Oder OERTLI Regelung REA 532
- Brennergehäuse mit besonders
 geräuscharmem Hochleistungsgebläserad,
 statisch und dynamisch ausgewuchtet,
- Kesselanschlußflansch und Dichtung,
- Misch-/Zündeinrichtung mit
verstellbarem
  Gaskopf,
- Gasfeuerungsautomat, Ionisations-
  Flammenüberwachung, Zündtransformator,
- Luftdruckwächter,
- Schaltschütz mit Überstromauslöser
  und LED-Kontrollpanel.
- Elektromotor: Drehstrom 400V/ 50Hz.
- Besonders geeignet für den Betrieb an
  Überdruck-Kesseln.
- Formschöne Brennerhaube in OERTLI-Rot,
- Elektroanschlüsse für Gasarmatur
steckerfertig,
- Montagezubehör, 4-sprachige
Bedienungsanleitung.
- Luftregulierklappe zur lastabhängigen
  Luftmengeneinstellung, im Stillstand
  geschlossen zur Vermeidung von
  Kesselauskühlung.
- Durch die neue Gebläsetechnik
geräuscharm
  sowie geringere Stromaufnahme.
- Servicefreundliche Bauweise durch
- Gleitschienen für das Maschinenteil
zur
  Erleichterung der Wartungsarbeiten
ohne
  Demontage des Brenners.
- Demontierbarer Gaskopf durch
Schwenkgelenk
  in der Gleitschiene.
- Der Gasfeuerungsautomat dieser
Brennerserie
  ist auch für Warmlufterzeuger
geeignet.
- Achtung: Gasarmatur separat bestellen
  (siehe Auswahlliste).

Typ:  OES 541 GI modulierend

Minimalleistung:  371-930 kW
Maximalleistung:  1512 kW

Gas-Vordruck: 20/25 - 300 mbar

Gasdurchsatz:
Erdgas E
Minimalleistung:  25,23-72,62 m3/h
Maximalleistung:  160,00 m3/h

Erdgas LL
Minimalleistung  39,37-98,41 m3/h
Maximalleistung  186,1 m3/h

Aufgen. Leist. : 1300 W
Anschlussleistung: 400V 3N/50 Hz

Abmessungen:
Tiefe:  840 mm
Tiefe Servicepos.:  1161-1296 mm
Breite:  553 mm
Höhe:  555 mm

Versandgewicht: 76 kg

Bestell-Nr.: 108286
Menge: 1,000 Stck

**326 OERTLI OES 542 GI Gasgebläsebrenner modulierend**
OERTLI OES 542 GI
Gasgebläsebrenner modulierend
 Für  externe 3-Punkt-Ansteuerung oder
 OERTLI Regelung REA 532
- Brennergehäuse mit besonders
 geräuscharmem Hochleistungsgebläserad,
 statisch und dynamisch ausgewuchtet,
- Kesselanschlußflansch und Dichtung,
- Misch-/Zündeinrichtung mit
verstellbarem Gaskopf,
- Gasfeuerungsautomat, Ionisations-
  Flammenüberwachung, Zündtransformator,
- Luftdruckwächter,
- Schaltschütz mit Überstromauslöser
  und LED-Kontrollpanel.
- Elektromotor: Drehstrom 400V/ 50Hz.
- Besonders geeignet für den Betrieb an
  Überdruck-Kesseln.
- Formschöne Brennerhaube in OERTLI-Rot,
- Elektroanschlüsse für Gasarmatur
steckerfertig,
- Montagezubehör, 4-sprachige
Bedienungsanleitung.
- Luftregulierklappe zur lastabhängigen
  Luftmengeneinstellung, im Stillstand
  geschlossen zur Vermeidung von
  Kesselauskühlung.
- Durch die neue Gebläsetechnik
geräuscharm
  sowie geringere Stromaufnahme.
- Servicefreundliche Bauweise durch
- Gleitschienen für das Maschinenteil
zur
  Erleichterung der Wartungsarbeiten
ohne
  Demontage des Brenners.
- Demontierbarer Gaskopf durch
Schwenkgelenk
  in der Gleitschiene.
- Der Gasfeuerungsautomat dieser
Brennerserie
  ist auch für Warmlufterzeuger
geeignet.
- Achtung: Gasarmatur separat bestellen
  (siehe Auswahlliste).

Typ:  OES 542 GI modulierend

Minimalleistung:  470-1279 kW
Maximalleistung:  2209 kW

Gas-Vordruck: 20/25 - 300 mbar

Gasdurchsatz:
Erdgas E
Minimalleistung  49,74-135,34 m3/h
Maximalleistung:  233,76 m3/h

Erdgas LL
Minimalleistung  57,85-157,42 m3/h
Maximalleistung  271,88 m3/h

Aufgen. Leist. : 4500 W
Anschlussleistung: 400V 3N/50 Hz

Abmessungen:
Tiefe:  856 mm
Tiefe Servicepos.:  1312 mm
Breite:  681 mm
Höhe:  555 mm

Versandgewicht: 82 kg

Bestell-Nr.: 108287
Menge: 1,000 Stck

**327 OERTLI Flammrohrverlängerung OES 541 GI von 280 auf 415 mm**
OERTLI Flammrohrverlängerung
für Gas-Gebläsebrenner OES 541 GI
von 280 mm auf 415 mm

Bestell-Nr.: 108290
Menge: 1,000 Stck

**328 OERTLI Gaswarmwasserspeicher GS 50 EC Vollautomat Erdgas**
OERTLI Gaswarmwasserspeicher GS 50 EC
Vollautomat Erdgas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0196
Nennwärmeleistung  kW : 49,0
Nennwärmebelastung  kW : 55,7
Inhalt  ltr. : 315
Betriebsdruck max.  bar : 6
Durchmesser  mm : 700
Höhe  mm : 1980
Abgasanschluß  mm : 150
Zugbedarf  PA : 3
Gewicht  kg : 245
Bestell-Nr.  : 108312
Typ  : GS 50 EC
Menge: 1,000 Stck

**329 OERTLI Gaswarmwasserspeicher GS 50 EC Vollautomat Flüssiggas**
OERTLI Gaswarmwasserspeicher GS 50 EC
Vollautomat Flüssiggas
Gas-Heißwasserspeicher, stehende Ausführung. Innenbehälter aus Stahl,
2-fach emailliert. Hochwertige
Wärmeisolierung. Verkleidung orange
RAL 2004 einbrennlackiert. Aufgesetzte,
schwenkbare Strömungssicherung.
Atmosphärischer Edelstahlbrenner.
Erforderliche Sicherheits-, Steuer-,
und Regelgeräte eingebaut. Vollautomat
mit Zündtrafo und Gasfeuerungsautomat
mit Ionisationsflammenüberwachung.
Anschlüsse für Kalt- und Warmwasser,
Zirkulation und Entleerung. Eingebaute
Schutzanode.
Produkt-ID-Nr.  : 0085 AP 0196
Nennwärmeleistung  kW : 49,0
Nennwärmebelastung  kW : 55,7
Inhalt  ltr. : 315
Betriebsdruck max.  bar : 6
Durchmesser  mm : 700
Höhe  mm : 1980
Abgasanschluß  mm : 150
Zugbedarf  PA : 3
Gewicht  kg : 245
Bestell-Nr.  : 108314
Typ  : GS 50 EC
Menge: 1,000 Stck

**330 OERTLI Gasregelstr. VGD 40.065 CTD für OES 541 und 542 GI, 20 mbar Vordruck**
OERTLI Gasregelstr. VGD 40.065 CTD
20 mbar Vordruck für Gasgebläsebrenner
OES 541 und 542 GI

- incl. Dichtheitskontrolle

Bestell-Nr.  :  108378
Menge: 1,000 Stck

**331 OERTLI Adapter DN 65-2 Zoll z. Anschluss von OES 540 mit Gasregelstr**
OERTLI Adapter DN 65-2 Zoll
zum Anschluss von OES 540 mit Gasregelstrecken (Auswahltabelle siehe Preisliste)

Bestell-Nr.  :  108380
Menge: 1,000 Stck

**332 OERTLI Adapter DN 80-DN 65 z. Anschluss von OES 540 mit Gasregelstr**
OERTLI  Adapter DN 80-DN 65
zum Anschluss von OES 540 mit
Gasregelstrecken ( Auswahltabelle siehe
Preisliste )

Bestell-Nr.  :  108381
Menge: 1,000 Stck

**333 OERTLI Heizeinsatz für Gas-Gebläsebrenner OES 540 GI**
OERTLI  Heizeinsatz
für Gas-Gebläsebrenner OES 540 GI

Bestell-Nr.  :  108383
Menge: 1,000 Stck

**334 OERTLI Gaswarmwasserspeicher GS 57 EC Vollautomat Erdgas**
OERTLI Gaswarmwasserspeicher GS 57 EC
Vollautomat Erdgas
Gas-Heißwasserspeicher, stehende Ausführung. Innenbehälter aus Stahl,
2-fach emailliert. Hochwertige
Wärmeisolierung. Verkleidung rot einbrennlackiert. Aufgesetzte, schwenkbare Strömungssicherung.
Atmosphärischer Edelstahlbrenner.
Erforderliche Sicherheits-, Steuer-,
und Regelgeräte eingebaut. Vollautomat
mit Zündtrafo und Gasfeuerungsautomat
mit Ionisationsflammenüberwachung.
Anschlüsse für Kalt- und Warmwasser,
Zirkulation und Entleerung. Eingebaute
Schutzanode.
Produkt-ID-Nr.  : 0085 AP 0197
Nennwärmeleistung  kW : 49,0
Nennwärmebelastung  kW : 55,7
Inhalt  ltr. : 370
Betriebsdruck max.  bar : 6
Durchmesser  mm : 700
Höhe  mm : 2150
Abgasanschluß  mm : 150
Zugbedarf  PA : 3
Gewicht  kg : 265
Bestell-Nr.  : 108512
Typ  : GS 57 EC
Menge: 1,000 Stck

**335 OERTLI Gaswarmwasserspeicher GS 57 EC Vollautomat Flüssiggas**
OERTLI Gaswarmwasserspeicher GS 57 EC
Vollautomat Flüssiggas
Gas-Heißwasserspeicher, stehende Ausführung. Innenbehälter aus Stahl,
2-fach emailliert. Hochwertige
Wärmeisolierung. Verkleidung rot einbrennlackiert. Aufgesetzte, schwenkbare Strömungssicherung.
Atmosphärischer Edelstahlbrenner.
Erforderliche Sicherheits-, Steuer-,
und Regelgeräte eingebaut. Vollautomat
mit Zündtrafo und Gasfeuerungsautomat
mit Ionisationsflammenüberwachung.
Anschlüsse für Kalt- und Warmwasser,
Zirkulation und Entleerung. Eingebaute
Schutzanode.
Produkt-ID-Nr.  : 0085 AP 0197
Nennwärmeleistung  kW : 49,0
Nennwärmebelastung  kW : 55,7
Inhalt  ltr. : 370
Betriebsdruck max.  bar : 6
Durchmesser  mm : 700
Höhe  mm : 2150
Abgasanschluß  mm : 150
Zugbedarf  PA : 3
Gewicht  kg : 265
Bestell-Nr.  : 108514
Typ  : GS 57 EC
Menge: 1,000 Stck

**336 OERTLI Gasgebläsebrenner OES 255 GE Erdgas E/LL, 60-100 kW, 1-stufig**
OERTLI Gasgebläsebrenner OEN 255 GE
Kompakter vollautomatischer 1-stufiger
Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff: Erdgas E/LL 20/25 mbar
Kategorie : I2ELL
Der Brenner kann mittels eines
Umbausets, auf Flüssiggas umgebaut
werden.
Verpackung 1 Paket
- Vollständiger werksseitig voreingestellter Brenner

Durchsatz
  Erdgas E  m3/h : 6,3 bis 11,6
  Erdgas LL  m3/h : 7,4 bis 13,5
Voreinstellung
  für Erdgas E  kW : 60-100
Aufgenommene elektrische
  Leistung  W : 215
Gasregelstrecken-Typ  : CG 15 R03 D
Durchmesser  : 3/4 Zoll
Versandgewicht  kg : 24

Bestell-Nr.  : 108534
Menge: 1,000 Stck

**337 OERTLI Gasgebläsebrenner OES 255 GI Erdgas E/LL, 60-100 kW, 2-stufig**
OERTLI Gasgebläsebrenner OEN 255 GI
Kompakter vollautomatischer modulierender oder 2-stufig gleitender Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff : Erdgas E/LL 20/25 mbar
Kategorie  : I2ELL
Der Brenner kann mittels einem Umbauset,
auf Flüssiggas umgebaut werden.
Verpackung 1 Paket
- Vollständiger werksseitig voreingestellter Brenner

Durchsatz
  Erdgas E  m3/h : 6,3 bis 11,6
  Erdgas LL  m3/h : 7,4 bis 13,5
Voreinstellung
für Erdgas E  kW : 60-100
Aufgenommene elektrische
  Leistung  W : 215
Gasregelstrecken-Typ  : CG 15 R03 D
Durchmesser  : 3/4 Zoll
Versandgewicht  kg : 24

Bestell-Nr.  : 108535
Menge: 1,000 Stck

**338 OERTLI Gaswarmwasserspeicher GS 70 EC Vollautomat Erdgas**
OERTLI Gaswarmwasserspeicher GS 70 EC
Vollautomat Erdgas
Gas-Heißwasserspeicher, stehende Ausführung. Innenbehälter aus Stahl,
2-fach emailliert. Hochwertige
Wärmeisolierung. Verkleidung rot einbrennlackiert. Aufgesetzte,schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108712
Typ  : GS 70 EC
Menge: 1,000 Stck

**339 OERTLI Gaswarmwasserspeicher GS 70 EC Vollautomat Flüssiggas**
OERTLI Gaswarmwasserspeicher GS 70 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108714
Typ  : GS 70 EC
Menge: 1,000 Stck

**340 OERTLI hitzebeständ. Flammrohr FKS 10 für Gebläsebrenner OES 151 LEV**
OERTLI  hitzebeständ. Flammrohr FKS 10
für Gebläsebrenner OES 151 LEV

Bestell-Nr.: 108765
Menge: 1,000 Stck

**341 OERTLI hitzebeständ. Flammrohr FKS 20/30 für Gebläsebrenner OES 151 LE**
OERTLI  hitzebeständ. Flammrohr FKS
20/30 für Gebläsebrenner OES 151 LE

Bestell-Nr.: 108766
Menge: 1,000 Stck

**342 OERTLI hitzebeständ. Flammrohr FKS 40 für Gebläsebrenner OES 152 LE**
OERTLI  hitzebeständ. Flammrohr FKS 40
für Gebläsebrenner OES 152 LE

Bestell-Nr.: 108767
Menge: 1,000 Stck

**343 OERTLI Ölgebl.brenner OEN 151-1LEV ELIOS für Heizöl EL, schadstoffarm, 20kW**
OERTLI Ölgebl.brenner OEN 151-1LEV
ELIOS für Heizöl EL, schadstoffarm
Umweltzeichen "Blauer Engel"
nach RAL-UZ 9
- automatischer Kompaktölbrenner mit
  druckseitiger Luftregulierung zur
  Verbrennungsoptimierung
- komplett mit Druckzerstäuberdüse
  Simplex, werkseitig voreingestellt
- Schnellschlußschrauben zur zeitsparenden Wartung
- senkrechte Wartungsposition
- Elektromotor 230 V (Wechselspannung)
- patentiertes Gebläsesystem DUOPRESS
- automatische Luftabschlussklappe
- Flammkopf sekundärseitig einstellbar
  zur optimalen Verbrennung mittels
  optimiertem Flammenkopf
- elektronischer Zündtransformator
- Steuergerät, Fotozelle als Flammenüberwachung
- Ölpumpe mit integriertem Magnetventil
- Elektroanschluss mittels EURO-Norm-
  steckbuchse nach DIN 4791
- sehr geräuscharmer Betrieb durch interne "Geräuschfalle"
- Schiebeflansch, dadurch für alle
  marktüblichen Niedertemperaturkessel
  geeignet
- flexible Ölanschlussleitungen

Typ  OEN151-1 LEV ELIOS
Feuerungswärmeleis. kW : 17 -33
max. Feuerraumgegendruck  mbar : 0,6
Öldurchsatz  kg/h : 1,4  -2,8
Voreinstellung  kW : 20
Vormontierte Düse Usgph: 0,5/60Grd HF
  (Fluidics)
Leistungsaufnahme  W : 250
Abmessungen
 Breite  mm : 260
 Gesamt-Tiefe  mm : 455 -550
 Länge Flammenrohr  mm : 140 -235
 Gesamt-Höhe  mm : 325
 Durchm.Flammenrohr mm : 90
 Gewicht  kg : 10
Bestell-Nr.  : 108786
Menge: 1,000 Stck

**344 OERTLI Gaswarmwasserspeicher GS 90 EC Vollautomat Erdgas**
OERTLI Gaswarmwasserspeicher GS 90 EC
Vollautomat Erdgas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108912
Typ  : GS 90 EC
Menge: 1,000 Stck

**345 OERTLI Gas-WW-Bereiter GGS 100 355 l, emailliert, ohne Brenner, blau**
OERTLI Gas-WW-Bereiter GGS 100
- Innenbehälter aus Stahl, emailliert
- Stahl-Außenmantel, blau lackiert
- Wärmeisolierung
- 2 Fremdstromanoden
- Gas-Gebläsebrenner als Zubehör
- Regel- und Sicherheitsthermostat
- aufgesetzter Abgassammler,
  180 Grd drehbar
- Entleerungshahn
- Sicherheitseinrichtung
- 2 Revisionsflansche

Verpackung:
- 1 Verschlag - Speicher

Betriebsbedingungen:
- Betriebsüberdruck max.  bar : 6
- Betriebstemperatur max.  Grd C : 85
- Sicherheitstemp.-begrenzer Grd C : 95
geprüft nach:
90/396/EWG EG-Gasgeräterichtlinie
Produkt-ID-Nummer: CE-0085BO0171
geprüft und gütegesichert nach
DIN 4753 Teil 3 und 6

Typ:  GGS 100
Nennwärmeleistung  kW : 100,0
empfohlener
 Gas-Gebläsebrenner:  OEN 255 GE

Technische Daten:
Nennwärmebelastung  kW: 105,5
Wasserinhalt  l : 355
Bereitschaftswärmeverlust kWh/24h : 3,8
Erzeuger-Aufwandszahl  eTW : 1,07

Anschlusswerte:
Erdgas E HuB 9,5 kWh/m3 m3/h  : 11,1
Erdgas LL HuB 8,4 kWh/m3 m3/h  : 12,6
Aufheizzeit 10 °C auf 60 °C min : ca. 14
Dauerleistung 45 °C l/h  : 2460
Dauerleistung 60 °C l/h  : 1720
Spitzenleistung 45 °C l/10  min : 810
Spitzenleistung 45 °C l/60  min : 2860
Spitzenleistung 60 °C l/6  min : 2240
Leistungskennzahl
(tsp 60 Grd C)  NL : 26
Gewicht (leer) ohne Brenner  kg : 320
Gesamthöhe  mm : 2150
Speicherdurchmesser  mm : 700
Mitte Abgasstutzen  mm : 2150
Abgasstutzen (li.W.)  mm : 180
Speicherhöhe  mm : 1920
Gesamttiefe ohne Brenner  mm : 1040

Bestell-Nr.  : 108913
Menge: 1,000 Stck

**346 OERTLI Gaswarmwasserspeicher GS 90 EC Vollautomat Flüssiggas**
OERTLI Gaswarmwasserspeicher GS 90 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108914
Typ  : GS 90 EC
Menge: 1,000 Stck

**347 OERTLI Gas-WW-Bereiter GGS 70 365 l, emailliert, ohne Brenner, blau**
OERTLI Gas-WW-Bereiter GGS 70
- Innenbehälter aus Stahl, emailliert
- Stahl-Außenmantel, blau lackiert
- Wärmeisolierung
- 2 Fremdstromanoden
- Gas-Gebläsebrenner als Zubehör
- Regel- und Sicherheitsthermostat
- aufgesetzter Abgassammler,
  180 grd. drehbar
- Entleerungshahn
- Sicherheitseinrichtung
- 2 Revisionsflansche

Verpackung:
- 1 Verschlag - Speicher

Betriebsbedingungen:
- Betriebsüberdruck  max. bar : 6
- Betriebstemperatur  max. Grd C : 85
- Sicherheitstemp.-begrenzer Grd C : 95
geprüft nach:
90/396/EWG EG-Gasgeräterichtlinie
Produkt-ID-Nummer: CE-0085BO0171
geprüft und gütegesichert nach
DIN 4753 Teil 3 und 6

Typ:  GGS 70
Nennwärmeleistung  kW : 70,0
empfohlener
  Gas-Gebläsebrenner:  OES 155 GE

Technische Daten:
Nennwärmebelastung  kW : 73,8
Wasserinhalt  l : 365
Bereitschaftswärmeverlust  kWh/24h : 2,9
Erzeuger-Aufwandszahl  eTW : 1,07
Anschlusswerte:
Erdgas E HuB 9,5 kWh/m3 m3/h  : 7,7
Erdgas LL HuB 8,4 kWh/m3 m3/h : 8,0
Aufheizzeit
10 Grd C auf 60 Grd C  min : ca.18
Dauerleistung 45 Grd C l/h  : 1720
Dauerleistung 60 Grd C l/h  : 1200
Spitzenleistung bei
  45 Grd C l/10 min : 705
  45 Grd C l/60 min : 2135
  60 Grd C l/60 min : 1490
Leistungskennzahl
  (tsp 60 Grd C)  NL : 24
Gewicht (leer) ohne Brenner kg: 300
Gesamthöhe  mm: 2150
Speicherdurchmesser  mm: 700
Mitte Abgasstutzen  mm: 2150
Abgasstutzen (li.W.)  mm: 180
Speicherhöhe  mm: 1920
Gesamttiefe ohne Brenner  mm: 1040

Bestell-Nr.  : 108915
Menge: 1,000 Stck

**348 OERTLI Isolierung für hydraulische Weiche GMR 4000 Kaskade**
OERTLI Isolierung
für hydraulische Weiche GMR 4000 Kaskade

Bestell-Nr.: 111067
Menge: 1,000 Stck

**349 OERTLI Isolierung für Verteilerbalken GMR 4000 ( bei RG nur f. vordere Kessel)**
OERTLI Isolierung für Verteilerbalken
GMR 4000
( bei RG nur für die Anzahl der vorderen
Kessel erforderlich )

Bestell-Nr.:  111069
Menge: 1,000 Stck

**350 OERTLI Isolierung für Kesselanschlussatz GMR 4000 Kaskade pro Kessel erforderlich**
OERTLI Isolierung für Kesselanschlussatz
GMR 4000 Kaskade
pro Kessel erforderlich

Bestell-Nr.: 111920
Menge: 1,000 Stck

**351 OERTLI Anschlussflansch Wasser DN 65 für GMR 4000 Kaskade**
OERTLI Anschlussflansch Wasser DN 65
für GMR 4000 Kaskade

Bestell-Nr.:  112632
Menge: 1,000 Stck

**352 OERTLI Gas-Brennwertk. GSR 233 cond. Erdgas E / LL, 17-85 kW,**
OERTLI Gas-Brennwertkessel GSR 233 cond.
( Erdgas E / LL ) mit 17-85 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Kesselabmessungen.
B/H/T:  mm 1190/1310/450
Abgasanschluss: mm 150
Gewicht:  kg 115
Normnutzungsgrad % 108,1

Bestell-Nr.:  115768
Menge: 1,000 Stck

**353 OERTLI Gas-Brennwertk. GSR 234 cond. Erdgas E / LL, 26-129 kW**
OERTLI Gas-Brennwertkessel GSR 234 cond.
( Erdgas E / LL ) mit 26-129 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Geräteabmessungen:
B/T/H:  mm 1190/450/1290
Abgasanschluss:  mm 150
Normnutzungsgrad: % 108,1
Gewicht:  kg 150

Bestell-Nr.  115769
Menge: 1,000 Stck

**354 OERTLI Gas-Brennwertkessel GSR 235 cond. Erdgas E / LL, 36-179 kW**
OERTLI Gas-Brennwertkessel GSR 235 cond.
( Erdgas E / LL ) mit 36-179 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Betriebsbedingungen:
max.Vorlauftemperatur:  90 °C
max. Betriebsüberdruck: 6,0 bar
min. Betriebsüberdruck: 0,8 bar

Abmesungen/Anschlüsse:
Breite/Höhe/Tiefe:  1190/1290/450 mm
Vorlauf:  1 1/4" AG
Rücklauf:  1 1/4" AG
Gasanschluss:  1 1/4" AG
Abgasanschluss Ø:  150 mm
Zuluftanschluss Ø:  150 mm
2.NT Rücklaufanschluss: 1 1/4" AG
Kondenswasser-Ablauf Ø: 32 mm

Bestell-Nr.:  115770
Menge: 1,000 Stck

**355 OERTLI Gas-Brennwertkessel GSR 236 cond. Erdgas E / LL, 45-217 kW**
OERTLI Gas-Brennwertkessel GSR 236 cond.
( Erdgas E / LL ) mit 45-217 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Geräteabmessungen
Breite/Höhe/Tiefe: mm 1190/1305/450
Abgasanschluss:  mm 150
Normnutzungsgrad:  % 108
Gewicht:  kg 200

Bestell-Nr.:  115771
Menge: 1,000 Stck

**356 OERTLI Warmwasserspeicher OBU 130 130 l, emailliert, weiß RAL 9010**
OERTLI Warmwasserspeicher OBU 130
emailliert, weiss RAL 9010
rund, passend zu Brennwertgerät
OPTIMAT 2000, stehende Ausführung.
2-fach emailliert, mit eingeschweißtem
Glattrohr-Wärmetauscher, eingebaute
Magnesium-Schutzanode und Tauchhülse.
Hochwertige 30mm-Isolierung aus Schaum-
Stoff mit Kunststoffmantel

Inhalt  ltr :  130
Durchmesser  mm :  570
Höhe  mm :  932
Betriebsüberdruck
 Trinkwasserseitig  bar :  10
 Heizungsseitig  bar :  12
Dauerleistung 10/45  kW : 24,5
Dauerleistung 10/45  l/h : 601
Leistungskennzahl  : 1,5
Anschlüsse
 WW/KW  R : 3/4
 HV/HR  R : 3/4
Gewicht  kg :  59

Bestell-Nr.:  120414
Menge: 1,000 Stck

**357 OERTLI Fernentriegelung für Gebläsebrenner**
OERTLI Fernentriegelung
für Gebläsebrenner
Bestell-Nr.: 120555
Menge: 1,000 Stck

**358 OERTLI Vorlauffühler für REA 532 B**
OERTLI Vorlauffühler für REA 532 B

Bestell-Nr.:  120664
Menge: 1,000 Stck

**359 OERTLI Kesselfühler QAZ 21 für Brennermodulationsregelung RWF 40**
OERTLI Kesselfühler QAZ 21
für Brennermodulationsregelung RWF 40

Bestell-Nr.: 120742
Menge: 1,000 Stck

**360 OERTLI Kombi-Pufferspeicher KS 750 weiß, RAL 9010, rund, 750 l**
OERTLI Kombi-Pufferspeicher KS 750
weiß, RAL 9010, rund
- Innenbehälter aus emailliertem
  Stahlblech
- Pufferspeicher aus Stahlblech mit
  integriertem emaillierten
  Warmwasserspeicher
- Der Trinkwasserbehälter ist bis zum
  Speicherboden verlängert, so dass
  eine optimale Wärmeabgabe vom
  unteren Wärmetauscher an das
  Heizungswasser möglich ist.
- Das Tank-in-Tank-System ermöglicht
  eine platzsparende Installation mit
  geringem Montage- und Regelungsaufwand
- 100 mm PU-Weichschaumisolierung
  FCKW-frei mit PVC-Schutzmantel
- Flanschdeckel oben für WW-Tank
- Magnesium-Schutzanode

Lieferung in 2 Kollis

Betriebsbedingungen:

Zul. Betriebsüberdruck:  10 bar
Zul. Speicherladetemp.:  95 Grd C

Typ:  Kombi-Pufferspeicher KS 750
Gesamtinhalt:  750 l
Puffervolumen:  550 l
Trinkwasservolumen: 200 l
Heizfläche Wärmetauscher:  2,3 m2
NL-Zahl:  3,3
Dauerleistung bei 10/45/70: 28kW/695 l/h

Abmessungen:
Durchmesser mit Isol.:  950 mm
Durchmesser ohne Isol.:  750 mm
Höhe:  1915 mm
Gewicht:  143 kg

Bestell-Nr.:  120766
Menge: 1,000 Stck

**361 OERTLI Kombi-Pufferspeicher KS 1000 1000 l, weiß, RAL 9010, rund**
OERTLI Kombi-Pufferspeicher KS 1000
WEISS  RAL 9010, rund
- Innenbehälter aus emailliertem
  Stahlblech
- Pufferspeicher aus Stahlblech mit
  integriertem emaillierten
  Warmwasserspeicher
- Der Trinkwasserbehälter ist bis zum
  Speicherboden verlängert, so dass
  eine optimale Wärmeabgabe vom
  unteren Wärmetauscher an das
  Heizungswasser möglich ist.
- Das Tank-in-Tank-System ermöglicht
  eine platzsparende Installation mit
  geringem Montage- und Regelungsaufwand
- 100 mm PU-Weichschaumisolierung
  FCKW-frei mit PVC-Schutzmantel
- Flanschdeckel oben für WW-Tank
- Magnesium-Schutzanode

Lieferung in 2 Kollis

Betriebsbedingungen:

Zul. Betriebsüberdruck:  10 bar
Zul. Speicherladetemp.:  95 grd C

Typ:  Kombi-Pufferspeicher KS 1000
Gesamtinhalt:  1000 l
Puffervolumen:  780 l
Trinkwasservolumen:  220 l
Heizfläche Wärmetauscher:  2,8 m2
NL-Zahl:  3,6
Dauerleistung bei 10/45/70:  29 kW

  750 l/h

Abmessungen:
Durchmesser mit Isol.:  1000 mm
Durchmesser ohne Isol.:  800 mm
Höhe:  2025 mm

Gewicht:  153 kg

Bestell-Nr.: 120767
Menge: 1,000 Stck

**362 OERTLI Anschlusskreuze ORION II Kombination von Pumpengr., Verbindungsl.**
OERTLI Anschlusskreuze
Für die Kombination von
Pumpengruppen, Verbindungsleitung und Gaskessel
ORION II

( Achtung: Anschlusskreuze
sind im Speicherladeset
Nr. 122109 enthalten )

Bestell-Nr.: 122030
Menge: 1,000 Stck

**363 OERTLI Anschlusskreuze GBM 140 Kombination von Pumpengr., Verbindungsl.**
OERTLI Anschlusskreuze
Für die Kombination von
Pumpengruppen, Verbindungsleitung und Brennwertkessel
GBM 140

( Achtung: Anschlusskreuze
sind im Speicherladeset
Nr. 122130 enthalten )

Bestell-Nr.: 122031
Menge: 1,000 Stck

**364 OERTLI Sicherheits-Set für Ölkessel PKR / PURN / PURS**
OERTLI Sicherheits-Set
für Ölkessel
PKR / PURN / PURS

bestehend aus:
- Anschlussrohr starr, isoliert
- Kleinverteiler mit Isolierung
- Manometer
- Sicherheitsventil 3 bar
- Schnellentlüfter

Bestell-Nr.: 122033
Menge: 1,000 Stck

**365 OERTLI Sicherheits-Set für Gaskessel ORION II**
OERTLI Sicherheits-Set
für Gaskessel ORION II

bestehend aus:
- Anschlussrohr starr, isoliert
- Kleinverteiler mit Isolierung
- Manometer
- Sicherheitsventil 3 bar
- Schnellentlüfter

Bestell-Nr.: 122111
Menge: 1,000 Stck

**366 OERTLI Verteilbalken für 2 Heizkreise incl. Blockisolierung zum Anschluß an PG**
OERTLI Verteilbalken für 2 Heizkreise
incl. Blockisolierung zum Anschluss
von Oertli Pumpengruppen

Bestell-Nr.: 122114
Menge: 1,000 Stck

**367 OERTLI Verteilbalken für 3 Heizkreise incl. Blockisolierung zum Anschluß an PG**
OERTLI Verteilbalken für 3 Heizkreise
incl. Blockisolierung zum Anschluss
von Oertli Pumpengruppen

Bestell-Nr.: 122115
Menge: 1,000 Stck

**368 OERTLI Pumpengruppe UKS 26 für Heizkreis ohne Mischer**
OERTLI Pumpengruppe UKS 26
für Heizkreis ohne Mischer
Pumpengruppe links vom Kessel
- mit Umwälzpumpe UPS 25-40
  3-stufig
- komplett vormontiert und getestet
- mit Wärmedämmung
- Überströmventil
- 2 Absperr-Kugelhähne mit
  integriertem Thermometer
- Rückschlagklappe im Vorlauf

Achtung: lt. EnEV ist bei Heizkreisen
über 25 kW eine elektronische Pumpe,
die den Volumenstrom selbständig
anpasst, vorgeschrieben. Dies gilt
auch für Nachrüstungen und Austausch !

Bestell-Nr.: 122116
Menge: 1,000 Stck

**369 OERTLI Pumpengruppe MKS 26 für Heizkreis mit Mischer**
OERTLI Pumpengruppe MKS 26
Für Heizkreis mit Mischer
Pumpengruppe links vom Kessel
- mit Umwälzpumpe UPS 25-60
  3-stufig
- Mischer
- komplett vormontiert und getestet
- mit Wärmedämmung
- 2 Absperr-Kugelhähne mit
  integriertem Thermometer
- Rückschlagklappe im Vorlauf

Achtung: lt. EnEV ist bei Heizkreisen
über 25 kW eine elektronische Pumpe,
die den Volumenstrom selbständig
anpasst, vorgeschrieben. Dies gilt
auch für Nachrüstungen und Austausch !

Bestell-Nr.: 122117
Menge: 1,000 Stck

**370 OERTLI Pumpengruppe UKE 26 für Heizkreis ohne Mischer**
OERTLI Pumpengruppe UKE 26
Für Heizkreis ohne Mischer
Pumpengruppe links vom Kessel
- mit Umwälzpumpe UPE 25-40
  elektronisch geregelt
- komplett vormontiert und getestet
- mit Wärmedämmung
- 2 Absperr-Kugelhähne mit
  integriertem Thermometer
- Rückschlagklappe im Vorlauf

Achtung: lt. EnEV ist bei Heizkreisen
über 25 kW eine elektronische Pumpe,
die den Volumenstrom selbständig
anpasst, vorgeschrieben. Dies gilt
auch für Nachrüstungen und Austausch !

Bestell-Nr.: 122118
Menge: 1,000 Stck

**371 OERTLI Pumpengruppe MKE 26 für Heizkreis mit Mischer**
OERTLI Pumpengruppe MKE 26
für Heizkreis mit Mischer
Pumpengruppe links vom Kessel
- mit Umwälzpumpe UPE 25-60
  elektronisch geregelt
- Mischer
- komplett vormontiert und getestet
- mit Wärmedämmung
- 2 Absperr-Kugelhähne mit
  integriertem Thermometer
- Rückschlagklappe im Vorlauf

Achtung: lt. EnEV ist bei Heizkreisen
über 25 kW eine elektronische Pumpe,
die den Volumenstrom selbständig
anpasst, vorgeschrieben. Dies gilt
auch für Nachrüstungen und Austausch !

Bestell-Nr.: 122119
Menge: 1,000 Stck

**372 OERTLI Anschluss-Set MAG Anschl. Ausdehnungsgefäßes an Pumpengr.**
OERTLI Anschluss-Set MAG
Zum Anschluss eines Aus-
Dehnungsgefäßes an die
Pumpengruppen (ohne MAG )

Bestell-Nr.: 122120
Menge: 1,000 Stck

**373 OERTLI Wandkonsole für die Wandmontage der Pumpengruppen**
OERTLI Wandkonsole für die
Wandmontage der Pumpengruppen

Bestell-Nr.: 122121
Menge: 1,000 Stck

**374 OERTLI Kesselsockel für PURN 141, PSU 41 Höhe 285 mm**
OERTLI Kesselsockel für PURN 141, PSU 41
Höhe 285 mm
Bestell-Nr.  : 123582
Menge: 1,000 Stck

**375 OERTLI Kesselsockel für PURN 142, PSU 42 Höhe 285 mm**
OERTLI Kesselsockel für PURN 142, PSU 42
Höhe 285 mm
Bestell-Nr.  : 123583
Menge: 1,000 Stck

**376 OERTLI Kesselsockel für PURN 143, PSU 43 Höhe 285 mm**
OERTLI Kesselsockel für PURN 143, PSU 43
Höhe 285 mm
Bestell-Nr.  : 123584
Menge: 1,000 Stck

**377 OERTLI Kesselsockel für PURN 144, PSU 44 Höhe 285 mm**
OERTLI Kesselsockel für PURN 144, PSU 44
Höhe 285 mm
Bestell-Nr.:  123585
Menge: 1,000 Stck

**378 OERTLI Brennerplatte PKR/X 440 Durchmesser 175 mm**
OERTLI  Brennerplatte PKR/X 440
Durchmesser 175 mm

Bestell-Nr.: 124620
Menge: 1,000 Stck

**379 OERTLI Brennerplatte PKR/X 440 Durchmesser 190 mm**
OERTLI  Brennerplatte PKR/X 440
Durchmesser 190 mm

Bestell-Nr.: 124813
Menge: 1,000 Stck

**380 Digitale Raumstation für Heizungs- und Brauchwasserregelung mit**
Digitale Raumstation für Heizungs- und
Brauchwasserregelung mit
mit Kommunikationsschnittstelle zur
Kesselsteuerung, wahlweise mit oder
ohne Raumfühler zur Fernbedienung von
Heizungsanlagen mit Öl- oder Gaskessel
mit 3-Punkt-Mischerregelung.
Mehr-Kreisanlagen oder mehreren Heizzonen, für Betriebs-, Programm- und
Störungsinformationen sowie Veränderung
verschiedenster Kessel- und Anlagenparameter, zum Anschluß an abgeschirmte 4-Draht-Datenbusleitung
z. B. JY (St) 2 x 2 x 0,6.
Bestell-Nr.:  125355
Menge: 1,000 Stck

**381 Schalldämmbügel CS 61 11 bis 14 Glieder**
Schalldämmbügel CS 61  11 bis 14 Glieder

Bestell-Nr.  : 125380
Menge: 1,000 Stck

**382 Schalldämmbügel CS 60 8 bis 10 Glieder**
Schalldämmbügel CS 60  8 bis 10 Glieder

Bestell-Nr.  : 125382
Menge: 1,000 Stck

**383 OERTLI REA-130 B/1 -Analogregelung- Mikroprozessorgesteuertes Regelgerät**
OERTLI REA-130 B/1 -Analogregelung-
Mikroprozessorgesteuertes Regelgerät
für 1-stufige Brenner mit witterungsgeführter Vorlauftemperaturregelung für
einen ungemischten Kreis und Warmwasser.

Die Regelung verfügt über:
- Automatische Sommer-/Winter-Schaltung
- Wochenheizprogramm für Heizkreis
- Wochenheizprogramm für Warmwasseraufbereitung
- Dauernder Tagbetrieb oder Absenkbetr.
- Frostschutzsicherung, Pumpenantiblockierschaltung
- autom. Legionellenschutzschaltung,
  u. v. a. mehr!

Lieferumfang:
- Regelgerät REA 130 B/1
- Witterungsfühler
- Vorlauffühler (bei REA 232 B: 2 Stück)
- Kesselfühler
- Niederspannungs-Kabelbaum

Bestell-Nr.:  125392
Menge: 1,000 Stck

**384 OERTLI REA-131 B/1 -Analogregelung- Mikroprozessorgesteuertes Regelgerät**
OERTLI REA-131 B/1 -Analogregelung-
Mikroprozessorgesteuertes Regelgerät
für 1-stufige Brenner mit witterungsgeführter Vorlauftemperaturregelung für
einen ungemischten, einen gemischten
Kreis und Warmwasser.

Die Regelung verfügt über:
- Automatische Sommer-/Winter-Schaltung
- Wochenheizprogramm für Heizkreis
- Wochenheizprogramm für Warmwasseraufbereitung
- Dauernder Tagbetrieb oder Absenkbetr.
- Frostschutzsicherung, Pumpenantiblockierschaltung
- autom. Legionellenschutzschaltung,
  u. v. a. mehr!

Lieferumfang:
- Regelgerät REA 131 B/1
- Witterungsfühler
- Vorlauffühler (bei REA 232 B: 2 Stück)
- Kesselfühler
- Niederspannungs-Kabelbaum

Bestell-Nr.:  125394
Menge: 1,000 Stck

**385 OERTLI Regelung REA 232 B/1**
OERTLI Regelung REA 232 B/1

für 1- oder 2-stufige Brenner mit
witterungsgeführter Vorlauftemperaturregelung für einen ungemischten und zwei
gemischte Heizkreise und Warmwasser.

Die Regelung verfügt über:
- Automatische Sommer-/Winter-Schaltung
- Wochenheizprogramm für Heizkreis
- Wochenheizprogramm für Warmwasseraufbereitung
- Dauernder Tagbetrieb oder Absenkbetr.
- Frostschutzsicherung, Pumpenantiblockierschaltung
- autom. Legionellenschutzschaltung,
  u. v. a. mehr!

Lieferumfang:
- Regelgerät REA 232 B/1
- Witterungsfühler
- Vorlauffühler (bei REA 232 B: 2 Stück)
- Kesselfühler
- Niederspannungs-Kabelbaum

Bestell-Nr.:  125400
Menge: 1,000 Stck

**386 Brauchwasserfühler KVT 20/5 z. Erfassung und Regelung der Warmwassertemperatur**
Brauchwasserfühler KVT 20/5 z. Erfassung
und Regelung der Warmwassertemperatur
Kabellänge 5 m, Anschluß an Stecker X 1
der REA-Regelung.
Bestell-Nr.:  125403
Menge: 1,000 Stck

**387 Außenfühler (1 Stück )**
Außenfühler (1 Stück )

Bestell-Nr.:  126645
Menge: 1,000 Stck

**388 OERTLI Neutrabox BP 52 für Brennwertkessel bis 150 kW**
OERTLI Neutrabox BP 52  für
Brennwertkessel bis 150 kW
incl. Granulatfüllung

Bestell-Nr.: 125972
Menge: 1,000 Stck

**389 OERTLI Neutrabox BP 54 für**
OERTLI Neutrabox BP 54  für
Brennwertkessel von 150 kW bis 300 kW
incl. Granulatfüllung

Bestell-Nr.: 125973
Menge: 1,000 Stck

**390 OERTLI Gas-Spezialheizkessel GKR 142N 7 kW**
OERTLI Gas-Spezialheizkessel GKR 142N
7 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 142 N
Abmessungen
A  :  400 mm
B  :  144 mm
C  :  97 mm
D  :  138 mm
E  :  144 mm
F  :  97 mm
G  :  212 mm
H  :  100 mm
Nennwärmeleistung  :  7 kW
Nennwärmebelastung  :  7,8 kW
Gas-Anschlußwert
Erdgas E Hub=9,5 kWh/m :  0,82 m/h
Erdgas LL  8,4 kWh/m :  0,93 m/h
Flüssiggas  12,8 kWh/m :  0,61 kg/h
Wasserinhalt  :  5, 4 L
Gewicht  :  103 kg

Bestell-Nr.  :  125975
Menge: 1,000 Stck

**391 OERTLI Gas-Spezialheizkessel GKR 143N 12 kW**
OERTLI Gas-Spezialheizkessel GKR 143N
12 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 143 N
Abmessungen
A  :  400 mm
B  :  144 mm
C  :  61 mm
D  :  103 mm
E  :  109 mm
F  :  61 mm
G  :  176 mm
H  :  64 mm
Nennwärmeleistung  :  12 kW
Nennwärmebelastung  :  13,4 kW
Gas-Anschlußwert
Erdgas E Hub=9,5 kWh/m :  1,41 m/h
Erdgas LL  8,4 kWh/m :  1,60 m/h
Flüssiggas  12,8 kWh/m :  1,05 kg/h
Wasserinhalt  :  7, 1 L
Gewicht  :  119 kg

Bestell-Nr.  :  125976
Menge: 1,000 Stck

**392 OERTLI Gas-Spezialheizkessel GKR 144N 18 kW**
OERTLI Gas-Spezialheizkessel GKR 144N
18 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 144 N
Abmessungen
A  :  500 mm
B  :  180 mm
C  :  89 mm
D  :  130 mm
E  :  136 mm
F  :  89 mm
G  :  204 mm
H  :  64 mm
Nennwärmeleistung  :  18 kW
Nennwärmebelastung  :  20,1 kW
Gas-Anschlußwert
Erdgas E Hub=9,5 kWh/m :  2,12 m/h
Erdgas LL  8,4 kWh/m :  2,39 m/h
Flüssiggas  12,8 kWh/m :  1,57 kg/h
Wasserinhalt  :  8, 8 L
Gewicht  :  135 kg

Bestell-Nr.  :  125977
Menge: 1,000 Stck

**393 Kombinationsmodul REA 030 B für Heiz- und Warmwasserbetrieb mit integrierter**
Kombinationsmodul REA 030 B für Heiz-
und Warmwasserbetrieb mit integrierter
Speichervorrangschaltung und Ladepumpennachlauf, Heizbetrieb konstant
oder mittels Raumthermostat. Einbaumodul, anschlußkompatibel zu allen
1-stufigen Kesselschaltfeldern.
Mit Kessel- und Speicherfühler.
Bestell-Nr.:  126021
Menge: 1,000 Stck

**394 OERTLI Servicekabel für RES 11 und Regelung REA, zum Datenaustausch**
OERTLI Servicekabel für RES 11
und Regelung REA, zum Datenaustausch
Bestell-Nr.: 126075
Menge: 1,000 Stck

**395 OERTLI Öl/Gas-Spezialheizk. PKX540-13 Standard-Schaltfeld,lose Glieder**
OERTLI Öl/Gas-Spezialheizk. PKX540-13
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-13
Nennwärmeleistung  :  595-640 kW
Nennwärmebelastung  :  647-696 kW
Anzahl Glieder  :  13
Wasserinhalt  :  617  L
Versandgewicht  :  2945 kg

Bestell.-Nr.  :  126090
Menge: 1,000 Stck

**396 OERTLI Öl/Gas-Spezialheizk. PKX540-14 Standard-Schaltfeld,lose Glieder**
OERTLI Öl/Gas-Spezialheizk. PKX540-14
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-14
Nennwärmeleistung  :  640-685 kW
Nennwärmebelastung  :  696-745 kW
Anzahl Glieder  :  14
Wasserinhalt  :  655  L
Versandgewicht  :  3120 kg

Bestell.-Nr.  :  126091
Menge: 1,000 Stck

**397 OERTLI Öl/Gas-Spezialheizk. PKX540-15 Standard-Schaltfeld,lose Glieder**
OERTLI Öl/Gas-Spezialheizk. PKX540-15
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-15
Nennwärmeleistung  :  685-730 kW
Nennwärmebelastung  :  745-793 kW
Anzahl Glieder  :  15
Wasserinhalt  :  693  L
Versandgewicht  :  3314 kg

Bestell.-Nr.  :  126092
Menge: 1,000 Stck

**398 OERTLI Öl/Gas-Spezialheizk. PKX540-16 Standard-Schaltfeld,lose Glieder**
OERTLI Öl/Gas-Spezialheizk. PKX540-16
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-16
Nennwärmeleistung  :  730-775 kW
Nennwärmebelastung  :  793-842 kW
Anzahl Glieder  :  16
Wasserinhalt  :  731  L
Versandgewicht  :  3494 kg

Bestell.-Nr.  :  126093
Menge: 1,000 Stck

**399 OERTLI Öl-/Gas-Spezialheizk. PKX540-17 Standard-Schaltfeld,lose Glieder**
OERTLI Öl-/Gas-Spezialheizk. PKX540-17
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-17
Nennwärmeleistung  :  775-820 kW
Nennwärmebelastung  :  842-891 kW
Anzahl Glieder  :  17
Wasserinhalt  :  769  L
Versandgewicht  :  3684 kg

Bestell.-Nr.  :  126094
Menge: 1,000 Stck

**400 OERTLI Öl-/Gas-Spezialheizk. PKX540-18 Standard-Schaltfeld,lose Glieder**
OERTLI Öl-/Gas-Spezialheizk. PKX540-18
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-18
Nennwärmeleistung  :  820-865 kW
Nennwärmebelastung  :  891-940 kW
Anzahl Glieder  :  18
Wasserinhalt  :  807  L
Versandgewicht  :  3872 kg

Bestell.-Nr.  :  126095
Menge: 1,000 Stck

**401 OERTLI Öl/Gas-Spezialheizkessel PKX540-1 Standard-Schaltfeld,lose Glieder**
OERTLI Öl/Gas-Spezialheizkessel PKX540-1
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-19
Nennwärmeleistung  :  865-910 kW
Nennwärmebelastung  :  940-989 kW
Anzahl Glieder  :  19
Wasserinhalt  :  845  L
Versandgewicht  :  4040 kg

Bestell.-Nr.  :  126096
Menge: 1,000 Stck

**402 OERTLI Öl/Gas-Spezialheizk. PKX540-20 Standard-Schaltfeld,lose Glieder**
OERTLI Öl/Gas-Spezialheizk. PKX540-20
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-20
Nennwärmeleistung  :  910- 955 kW
Nennwärmebelastung  :  989-1038 kW
Anzahl Glieder  :  20
Wasserinhalt  :  905  L
Versandgewicht  :  4266 kg

Bestell.-Nr.  :  126097
Menge: 1,000 Stck

**403 OERTLI Öl/Gas-Spezialheizk. PKX540-21 Standard-Schaltfeld,lose Glieder**
OERTLI Öl/Gas-Spezialheizk. PKX540-21
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-21
Nennwärmeleistung  :  955-1000 kW
Nennwärmebelastung  : 1038-1087 kW
Anzahl Glieder  :  21
Wasserinhalt  :  943  L
Versandgewicht  :  4444 kg

Bestell.-Nr.  :  126098
Menge: 1,000 Stck

**404 OERTLI Öl-/Gas-Spezialheizk. PKX540-22 Standard-Schaltfeld,lose Glieder**
OERTLI Öl-/Gas-Spezialheizk. PKX540-22
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-22
Nennwärmeleistung  : 1000-1045 kW
Nennwärmebelastung  : 1087-1136 kW
Anzahl Glieder  :  22
Wasserinhalt  :  981  L
Versandgewicht  :  4639 kg

Bestell.-Nr.  :  126099
Menge: 1,000 Stck

**405 OERTLI Öl-/Gas-Spezialheizk. PKX540-23 Standard-Schaltfeld,lose Glieder**
OERTLI Öl-/Gas-Spezialheizk. PKX540-23
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-23
Nennwärmeleistung  : 1045-1090 kW
Nennwärmebelastung  : 1136-1185 kW
Anzahl Glieder  :  23
Wasserinhalt  :  1019  L
Versandgewicht  :  4817 kg

Bestell.-Nr.  :  126100
Menge: 1,000 Stck

**406 OERTLI Öl-/Gas-Spezialheizk. PKX540-24 Standard-Schaltfeld,lose Glieder**
OERTLI Öl-/Gas-Spezialheizk. PKX540-24
Standard-Schaltfeld,lose Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern
  lieferbar.

  max. Betriebsdruck:  6 bar
  max. Betriebstemperatur: 100 Grad C
  Sicherheitsthermostat:  110 Grad C

Typ  : PKX 540-24
Nennwärmeleistung  : 1090-1135 kW
Nennwärmebelastung  : 1185-1234 kW
Anzahl Glieder  :  24
Wasserinhalt  :  1057  L
Versandgewicht  :  4994 kg

Bestell.-Nr.  :  126101
Menge: 1,000 Stck

**407 OERTLI Öl/Gas-Spezialheizkessel Nennwärmeleistung : 1135-1180 kW**
OERTLI Öl/Gas-Spezialheizkessel
PKX540-25,Standard-Schaltfeld,lose
Glieder
Hochleistungs-Guß-Heizkessel nach DIN
4702 geeignet für Anlagen nach
DIN 4751 Teil 1 und Teil 2
- Niedertemperaturbetrieb gleitend
- korrosionsbeständiger, thermoschockfester Spezialguß
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlußkabel für 2stufigen Brenner
  - Gestell, Verteilungsrohr, Konvektionsbeschleuniger
  - Feuerraumtür, Abgas-Anschlußstutzen
  Abgasanschlußplatte
  - Standard-Zubehör, zusätzliches
  Zubehör, Ankerstangen
  - Verkleidung, Isolation
  - Schaltfeld

  - Gußblock in Einzelgliedern

  max. Betriebsdruck:  6 bar
  max. Betriebstemperatur: 100 Grad C
  Sicherheitsthermostat:  110 Grad C

Typ  : PKX 540-25
Nennwärmeleistung  : 1135-1180 kW
Nennwärmebelastung  : 1234-1283 kW
Anzahl Glieder  :  25
Wasserinhalt  :  1095  L
Versandgewicht  :  5168 kg

Bestell.-Nr.  :  126102
Menge: 1,000 Stck

**408 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-13
Nennwärmeleistung  :  595-640 kW
Nennwärmebelastung  :  647-696 kW
Anzahl Glieder  :  13
Wasserinhalt  :  617  L
Versandgewicht  :  2945 kg

Bestell.-Nr.  :  126124
Menge: 1,000 Stck

**409 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-14
Nennwärmeleistung  :  640-685 kW
Nennwärmebelastung  :  696-745 kW
Anzahl Glieder  :  14
Wasserinhalt  :  655  L
Versandgewicht  :  3120 kg

Bestell.-Nr.  :  126125
Menge: 1,000 Stck

**410 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-15
Nennwärmeleistung  :  685-730 kW
Nennwärmebelastung  :  745-793 kW
Anzahl Glieder  :  15
Wasserinhalt  :  693  L
Versandgewicht  :  3314 kg

Bestell.-Nr.  :  126126
Menge: 1,000 Stck

**411 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-16
Nennwärmeleistung  :  730-775 kW
Nennwärmebelastung  :  793-842 kW
Anzahl Glieder  :  16
Wasserinhalt  :  731  L
Versandgewicht  :  3494 kg

Bestell.-Nr.  :  126127
Menge: 1,000 Stck

**412 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-17
Nennwärmeleistung  :  775-820 kW
Nennwärmebelastung  :  842-891 kW
Anzahl Glieder  :  17
Wasserinhalt  :  769  L
Versandgewicht  :  3684 kg

Bestell.-Nr.  :  126128
Menge: 1,000 Stck

**413 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-18
Nennwärmeleistung  :  820-865 kW
Nennwärmebelastung  :  891-940 kW
Anzahl Glieder  :  18
Wasserinhalt  :  807  L
Versandgewicht  :  3872 kg

Bestell.-Nr.  :  126129
Menge: 1,000 Stck

**414 OERTLI Öl/Gas-Spezialheizkessel PKR540-1 lose Glieder**
OERTLI Öl/Gas-Spezialheizkessel PKR540-1
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-19
Nennwärmeleistung  :  865-910 kW
Nennwärmebelastung  :  940-989 kW
Anzahl Glieder  :  19
Wasserinhalt  :  845  L
Versandgewicht  :  4040 kg

Bestell.-Nr.  :  126130
Menge: 1,000 Stck

**415 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-20
Nennwärmeleistung  :  910- 955 kW
Nennwärmebelastung  :  989-1038 kW
Anzahl Glieder  :  20
Wasserinhalt  :  905  L
Versandgewicht  :  4266 kg

Bestell.-Nr.  :  126131
Menge: 1,000 Stck

**416 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-21
Nennwärmeleistung  :  955-1000 kW
Nennwärmebelastung  : 1038-1087 kW
Anzahl Glieder  :  21
Wasserinhalt  :  943  L
Versandgewicht  :  4444 kg

Bestell.-Nr.  :  26132
Menge: 1,000 Stck

**417 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-22
Nennwärmeleistung  : 1000-1045 kW
Nennwärmebelastung  : 1087-1136 kW
Anzahl Glieder  :  22
Wasserinhalt  :  981  L
Versandgewicht  :  4639 kg

Bestell.-Nr.  :  126133
Menge: 1,000 Stck

**418 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-23
Nennwärmeleistung  : 1045-1090 kW
Nennwärmebelastung  : 1136-1185 kW
Anzahl Glieder  :  23
Wasserinhalt  :  1019  L
Versandgewicht  :  4817 kg

Bestell.-Nr.  :  126134
Menge: 1,000 Stck

**419 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-24
Nennwärmeleistung  : 1090-1135 kW
Nennwärmebelastung  : 1185-1234 kW
Anzahl Glieder  :  24
Wasserinhalt  :  1057  L
Versandgewicht  :  4994 kg

Bestell.-Nr.  :  126135
Menge: 1,000 Stck

**420 OERTLI Öl/Gas-Spezialheizkessel PKR540-2 lose Glieder**
OERTLI Öl/Gas-Spezialheizkessel PKR540-2
lose Glieder
Hochleistungs-Guß-Heizkessel nach DIN
4702 geeignet für Anlagen nach
DIN 4751 Teil 1 und Teil 2
- Niedertemperaturbetrieb gleitend
- korrosionsbeständiger, thermoschockfester Spezialguß
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler
  1. und 2. Stufe (Option)
  - Ausschnitt für REA-Regelung
  - Anschlußkabel für 2stufigen Brenner

  - Gußblock in Einzelgliedern lieferbar
  - Gestell, Verteilungsrohr, Konvektionsbeschleuniger
  - Feuerraumtür, Abgas-Anschlußstutzen
  Abgasanschlußplatte
  - Standard-Zubehör, zusätzliches
  Zubehör, Ankerstangen
  - Verkleidung, Isolation
  - Schaltfeld

  max. Betriebsdruck:  6 bar
  max. Betriebstemperatur: 100 Grad C
  Sicherheitsthermostat:  110 Grad C

Typ  : PKR 540-25
Nennwärmeleistung  : 1135-1180 kW
Nennwärmebelastung  : 1234-1283 kW
Anzahl Glieder  :  25
Wasserinhalt  :  1095  L
Versandgewicht  :  5168 kg

Bestell.-Nr.  :  126136
Menge: 1,000 Stck

**421 Schalldämmbügel für PKX 540-13 bis 540-16 AK 19**
Schalldämmbügel für PKX 540-13 bis
540-16  AK 19
Bestell-Nr.:  126450
Menge: 1,000 Stck

**422 Schalldämmbügel für PKX 540-17 bis 540-20 AK 20**
Schalldämmbügel für PKX 540-17 bis
540-20  AK 20
Bestell-Nr.:  126451
Menge: 1,000 Stck

**423 Schalldämmbügel für PKX 540-21 bis 540-25 AK 21**
Schalldämmbügel für PKX 540-21 bis
540-25  AK 21
Bestell-Nr.:  126452
Menge: 1,000 Stck

**424 Für 2. Mischerkreis, Flexleitung VM2/MK2 (3x0,75+4x0,75) mit Steckverbindungen**
Für 2. Mischerkreis, Flexleitung VM2/MK2
(3x0,75+4x0,75) mit Steckverbindungen
für Mischer und Pumpe, 9-pol. Stecker
X4 für REA-Einbauregelung
Bestell-Nr.:  126490
Menge: 1,000 Stck

**425 OERTLI Presswerkzeug JD-TE Plus zum einfachen Zusammennoppeln v. Kesseln**
OERTLI Presswerkzeug JD-TE Plus zum
einfachen Zusammennoppeln v. Kesseln
mit losen Gliedern vor Ort.
- leihweise für 14 Tage
- Rücksendung muss frachtfrei erfolgen
Bestell-Nr.: 126589
Menge: 1,000 Stck

**426 Raumgerät RFF 60 mit eingebautem Raumfühler- u. Betriebswahlschalter für**
Raumgerät RFF 60 mit eingebautem Raumfühler- u. Betriebswahlschalter für
Automatik-Betrieb, Dauernd-Normal-
Betrieb, Dauernd-Absenkbetrieb, Korrektur des Raumtemperatur-Sollwertes
+ 3,0 Grad C. Für jeden Heizkreis kann
ein Raumgerät eingesetzt werden. An-
schluß an REA-Regelung über eine
4-adrige, abgeschirmte Datenbusleitung
z. B. JY(St) 2x2x0,6. Bei Anschluß
mehrerer Raumgeräte an eine REA-Regelung
erhält jede RFF605 eine andere Adresse
mittels Codierschalter.
Bestell-Nr.:  126624
Menge: 1,000 Stck

**427 Kaskadenregler REA 532 B/1 Mikroprozessorgesteuertes Regelgerät für 2-stufige**
Kaskadenregler REA 532 B/1 Mikroprozessorgesteuertes Regelgerät für 2-stufige
oder modulierende Brenner, mit 2
Mischermodulen und Speicherlademodul.
Bei Mehrkesselanlagen wird für jeden
Kessel eine Regelung gebraucht.
Es können bis zu fünf Regelungen über
eine abgeschirmte 3-Drahtleitung miteinander verbunden werden, bei Einsatz
von einem Außenfühler. Mit Kesselfühler, Fühlerklemmleiste.
Außen-Vorlauf und Speicherfühler
siehe Zubehör.
Bestell-Nr.:  126645
Menge: 1,000 Stck

**428 Verbindungsleitung zu jedem Folgekessel 12 m abgeschirmte Datenleitung**
Verbindungsleitung zu jedem Folgekessel
12 m abgeschirmte Datenleitung
Bestell-Nr.:  126653
Menge: 1,000 Stck

**429 OERTLI Digit. Raumstation DS 10 als Programm./Infoeinheit f. REA 532**
OERTLI Digit. Raumstation DS 10
als Programm./Infoeinheit f. REA 532
Programmierungs- und Infoeinheit für
Regelung REA 532 für Heizungs- und
Brauchwasserregelung mit Kommunikationsschnittstelle zur Kesselsteuerung,
wahlweise mit oder ohne Raumfühler zur
Fernbedienung von Heizungsanlagen mit
Öl- oder Gaskessel mit 3-Punkt-Mischer-
regelung.
Mehr-Kreisanlagen oder mehreren Heizzonen, für Betriebs-, Programm- und
Störungsinformationen sowie Veränderungen verschiedenster Kessel- und Anlagenparameter, zum Anschluß an abgeschirmte 4-Draht-Datenbusleitunge
z.B. JY (St) 2 x 2 x 0,6.

Bestell-Nr.: 126657
Menge: 1,000 Stck

**430 OERTLI Regelung REA 230 ÖK für 2 stufige Brenner**
OERTLI Regelung REA 230 ÖK
für 2 stufige Brenner
mit witterungsgeführter Vorlauftemperaturregelung für einen ungemischten und
Warmwasser.

Die Regelung verfügt über:
- Automatische Sommer-/Winter-Schaltung
- Wochenheizprogramm für Heizkreis
- Wochenheizprogramm für Warmwasseraufbereitung
- Dauernder Tagbetrieb oder Absenkbetr.
- Frostschutzsicherung, Pumpenantiblokkierschaltung
- automat. Legionellenschutzschaltung
  u.v.a mehr !

Lieferumfang:
- Regelgerät REA 230 ÖK
- Witterungsfühler
- Kesselfühler
- Niederspannungs-Kabelbaum

Bestell-Nr.:  126711
Menge: 1,000 Stck

**431 OERTLI Pufferspeicher PS 800-2 800 l, weiß**
OERTLI Pufferspeicher PS 800-2
- Hochleistungs-Pufferspeicher
- Speicher-Behälter aus hochwertigem
  Stahlblech mit einem schwarzen
  Rostschutzmittel beschichtet
- Glattrohrwärmetauscher für Solar
  Anschluss Rp 1 Zoll
- Wärmedämmung aus 100 mm starkem
  Polyestervlies mit weißer
  umweltfreundlicher Polystyrol-
  Außenhaut

Inhalt  l : 800
Heizfläche(max. Koll. Fläche) m2: 2,8
(10 m2)
Bereitsch.-verlängerung
bei t 45 K  kWh/24 h : 3,3
Versandgewicht  kg : 162

Zul. Betriebsüberdruck
- Speicher  bar : 6
- Solar-Wärmetauscher  bar : 12
Zul.Vorlauftemperatur
- Speicher  Grd C : 95
- Solar-Wärmetauscher  Grd C : 95
Gesamthöhe mit Isolierung  mm : 1910
Gesamtdurchm. m. Isolierung  mm : 1000
Durchmesser ohne Isolierung  mm : 800

Bestell-Nr.  : 126976
Menge: 1,000 Stck

**432 OERTLI Pufferspeicher PS 1000-2 1000 l, weiß**
OERTLI Pufferspeicher PS 1000-2
- Hochleistungs-Pufferspeicher
- Speicher-Behälter aus hochwertigem
  Stahlblech mit einem schwarzen
  Rostschutzmittel beschichtet
- Glattrohrwärmetauscher für Solar
  Anschluss Rp 1 Zoll
- Wärmedämmung aus 100 mm starkem
  Polyestervlies mit weißer
  umweltfreundlicher Polystyrol-
  Außenhaut

Inhalt  l : 1000
Heizfläche(max. Koll. Fläche) m2: 3,0
(15 m2)
Bereitsch.-verlängerung
bei t 45 K  kWh/24 h : 3,7
Versandgewicht  kg : 195

Zul. Betriebsüberdruck
- Speicher  bar : 6
- Solar-Wärmetauscher  bar : 12
Zul.Vorlauftemperatur
- Speicher  Grd C : 95
- Solar-Wärmetauscher  Grd C : 95
Gesamthöhe mit Isolierung  mm : 2090
Gesamtdurchm. m. Isolierung  mm : 1000
Durchmesser ohne Isolierung  mm : 800

Bestell-Nr.  : 126977
Menge: 1,000 Stck

**433 OERTLI Pufferspeicher PS 1500-2 1500 l, weiß**
OERTLI Pufferspeicher PS 1500-2
- Hochleistungs-Pufferspeicher
- Speicher-Behälter aus hochwertigem
  Stahlblech mit einem schwarzen
  Rostschutzmittel beschichtet
- Glattrohrwärmetauscher für Solar
  Anschluss Rp 1 Zoll
- Wärmedämmung aus 125 mm starkem
  Polyestervlies mit weißer
  umweltfreundlicher Polystyrol-
  Außenhaut

Inhalt  l : 1500
Heizfläche(max. Koll. Fläche) m2: 4,2
(20 m2)
Bereitsch.-verlängerung
bei t 45 K  kWh/24 h : 4,7
Versandgewicht  kg : 223

Zul. Betriebsüberdruck
- Speicher  bar : 6
- Solar-Wärmetauscher  bar : 12
Zul.Vorlauftemperatur
- Speicher  Grd C : 95
- Solar-Wärmetauscher  Grd C : 95
Gesamthöhe mit Isolierung  mm : 2220
Gesamtdurchm. m. Isolierung  mm : 1250
Durchmesser ohne Isolierung  mm : 1000

Bestell-Nr.  : 126978
Menge: 1,000 Stck

**434 OERTLI Öl-/Gas-Spezialheizk. PKX440-8 Standard-Schaltfeld,lose Glied**
OERTLI Öl-/Gas-Spezialheizk. PKX440-8
Standard-Schaltfeld,lose Glied
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX 440-8
Nennwärmeleistung  :  220-265 kW
Nennwärmebelastung  :  236-288 kW
Anzahl Glieder  :  8
Wasserinhalt  :  366  L
Versandgewicht  :  1880 kg

mit Standard-Schaltfeld

Bestell.-Nr.  :  127063
Menge: 1,000 Stck

**435 OERTLI Öl-/Gas-Spezialheizk. PKX440-9 Standard-Schaltfeld,lose Glieder**
OERTLI Öl-/Gas-Spezialheizk. PKX440-9
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX 440-9
Nennwärmeleistung  :  265-315 kW
Nennwärmebelastung  :  285-342 kW
Anzahl Glieder  :  9
Wasserinhalt  :  409  L
Versandgewicht  :  2065 kg

mit Standard-Schaltfeld

Bestell.-Nr.  :  127064
Menge: 1,000 Stck

**436 OERTLI Öl-/Gas-Spezialheizk. PKX440-10 Standard-Schaltfeld,lose Glieder**
OERTLI Öl-/Gas-Spezialheizk. PKX440-10
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX440-10
Nennwärmeleistung  :  315-365 kW
Nennwärmebelastung  :  339-396 kW
Anzahl Glieder  :  10
Wasserinhalt  :  452  L
Versandgewicht  :  2245 kg

mit Standard-Schaltfeld

Bestell.-Nr.  :  127065
Menge: 1,000 Stck

**437 OERTLI Öl-/Gas-Spezialheizk. PKX440-11 Standard-Schaltfeld,lose Glieder**
OERTLI Öl-/Gas-Spezialheizk. PKX440-11
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX440-11
Nennwärmeleistung  :  365-425 kW
Nennwärmebelastung  :  392-460 kW
Anzahl Glieder  :  11
Wasserinhalt  :  495  L
Versandgewicht  :  2505 kg

mit Standard-Schaltfeld

Bestell.-Nr.  :  127066
Menge: 1,000 Stck

**438 OERTLI Öl-/Gas-Spezialheizk. PKX440-12 Standard-Schaltfeld,lose Glieder**
OERTLI Öl-/Gas-Spezialheizk. PKX440-12
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX440-12
Nennwärmeleistung  :  425-485 kW
Nennwärmebelastung  :  457-525 kW
Anzahl Glieder  :  12
Wasserinhalt  :  538  L
Versandgewicht  :  2655 kg

mit Standard-Schaltfeld

Bestell.-Nr.  :  127067
Menge: 1,000 Stck

**439 OERTLI Öl-/Gas-Spezialheizk. PKX440-13 Standard-Schaltfeld,lose Glieder**
OERTLI Öl-/Gas-Spezialheizk. PKX440-13
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX440-13
Nennwärmeleistung  :  485-550 kW
Nennwärmebelastung  :  522-594 kW
Anzahl Glieder  :  13
Wasserinhalt  :  581  L
Versandgewicht  :  2875 kg

mit Standard-Schaltfeld

Bestell.-Nr.  :  127068
Menge: 1,000 Stck

**440 OERTLI Öl-/Gas-Spezialheizk. PKX440-14 Standard-Schaltfeld,lose Glieder**
OERTLI Öl-/Gas-Spezialheizk. PKX440-14
Standard-Schaltfeld,lose Glieder
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock in Einzelgliedern mit Zubehör
- Ankerstangen
- Feuerraumtür
- Konvektionsbeschleuniger
- Verkleidung und Isolation
- Schaltfeld
- Ölgebläsebrenner als Zubehör

max. Betriebsdruck:  6 bar
max. Betriebstemperatur: 100 Grad C
Sicherheitsthermostat:  110 Grad C

Brennerplatte mit unterschiedlichen
Bohrungen.
Bei Bestellung Maß/Type angeben!

Typ  : PKX440-14
Nennwärmeleistung  :  550-615 kW
Nennwärmebelastung  :  592-665 kW
Anzahl Glieder  :  14
Wasserinhalt  :  624  L
Versandgewicht  :  3100 kg

mit Standard-Schaltfeld

Bestell.-Nr.  :  127069
Menge: 1,000 Stck

**441 OERTLI Öl-/Gas-Spezialhk. PKR440-8 mit REA vorber. Schaltfeld -lose Gl.-**
OERTLI Öl-/Gas-Spezialhk. PKR440-8
mit REA vorber. Schaltfeld -lose Gl.-
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-8
Nennwärmeleistung  :  220-265 kW
Nennwärmebelastung  :  236-288 kW
Anzahl Glieder  :  8
Wasserinhalt  :  366  L
Versandgewicht  :  1880 kg

mit REA-vorbereitendem Schaltfeld

Bestell.-Nr.  :  127091
Menge: 1,000 Stck

**442 OERTLI Öl-/Gas-Spezialhk. PKR440-9 mit REA vorber. Schaltfeld -lose Gl.-**
OERTLI Öl-/Gas-Spezialhk. PKR440-9
mit REA vorber. Schaltfeld -lose Gl.-
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-9
Nennwärmeleistung  :  265-315 kW
Nennwärmebelastung  :  285-342 kW
Anzahl Glieder  :  9
Wasserinhalt  :  409  L
Versandgewicht  :  2065 kg

mit REA-vorbereitendem Schaltfeld

Bestell.-Nr.  :  127092
Menge: 1,000 Stck

**443 OERTLI Öl-/Gas-Spezialheizk. PKR440-10 REA vorber.Schaltfeld,lose Glieder**
OERTLI Öl-/Gas-Spezialheizk. PKR440-10
REA vorber.Schaltfeld,lose Glieder
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-10
Nennwärmeleistung  :  315-365 kW
Nennwärmebelastung  :  339-396 kW
Anzahl Glieder  :  10
Wasserinhalt  :  452  L
Versandgewicht  :  2245 kg

mit REA-vorbereitendem Schaltfeld

Bestell.-Nr.  :  127093
Menge: 1,000 Stck

**444 OERTLI Öl/Gas-Spezialheizkessel Nennwärmeleistung : 365-425 kW**
OERTLI  Öl/Gas-Spezialheizkessel
PKR 440-11,REA vorber. Schaltfeld,lose
Gl
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-11
Nennwärmeleistung  :  365-425 kW
Nennwärmebelastung  :  392-460 kW
Anzahl Glieder  :  11

Wasserinhalt  :  495  L
Versandgewicht  :  2505 kg

mit REA-vorbereitendem Schaltfeld

Bestell.-Nr.  :  127094
Menge: 1,000 Stck

**445 OERTLI Öl-/Gas-Spezialheizk. PKR440-12 REA vorber. Schaltfeld,lose Gl**
OERTLI Öl-/Gas-Spezialheizk. PKR440-12
REA vorber. Schaltfeld,lose Gl
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-12
Nennwärmeleistung  :  425-485 kW
Nennwärmebelastung  :  457-525 kW
Anzahl Glieder  :  12
Wasserinhalt  :  538  L
Versandgewicht  :  2655 kg

mit REA-vorbereitendem Schaltfeld

Bestell.-Nr.  :  127095
Menge: 1,000 Stck

**446 OERTLI Öl-/Gas-Spezialheizk. PKR440-13 REA vorber. Schaltfeld,lose Gl**
OERTLI Öl-/Gas-Spezialheizk. PKR440-13
REA vorber. Schaltfeld,lose Gl
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-13
Nennwärmeleistung  :  485-550 kW
Nennwärmebelastung  :  522-594 kW
Anzahl Glieder  :  13
Wasserinhalt  :  581  L
Versandgewicht  :  2875 kg

mit REA-vorbereitendem Schaltfeld

Bestell.-Nr.  :  127096
Menge: 1,000 Stck

**447 OERTLI Öl-/Gas-Spezialheizk. PKR440-14 REA vorber. Schaltfeld,lose Glieder**
OERTLI Öl-/Gas-Spezialheizk. PKR440-14
REA vorber. Schaltfeld,lose Glieder
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock in Einzelgliedern mit
  Zubehör
- Ankerstangen
- Feuerraumtür
- Konvektionsbeschleuniger
- Verkleidung und Isolation
- Schaltfeld
- Ölgebläsebrenner als Zubehör

max. Betriebsdruck:  6 bar
max. Betriebstemperatur: 100 Grad C
Sicherheitsthermostat:  110 Grad C

Brennerplatte mit unterschiedlichen
Bohrungen.
Bei Bestellung Maß/Type angeben!
Siehe Zubehör.

Typ  : PKR 440-14
Nennwärmeleistung  :  550-615 kW
Nennwärmebelastung  :  592-665 kW
Anzahl Glieder  :  14
Wasserinhalt  :  624  L
Versandgewicht  :  3100 kg

mit REA-vorbereitendem Schaltfeld

Bestell.-Nr.  :  127097
Menge: 1,000 Stck

**448 OERTLI Fremdstromanode Powersun 250/350**
OERTLI Fremdstromanode AJ 39
für POWERSUN 250/350

Bestell-Nr.: 128129
Menge: 1,000 Stck

**449 OERTLI Warmwasserspeicher OB-800, thermoglasiert**
OERTLI Warmwasserspeicher
OB-800, thermoglasiert
Beistell-Brauchwasserspeicher, mit spezieller Zweischicht-Innenemaillierung,
eingebauter, großdimensionierter Glattrohrwärmetauscher. Hochwertige demontierbare PUR-Hartschaum-Isolierung 50mm
mit ALU-Mantel, FCKW-frei, wartungsfreie
Correx-Schutzanode, Brauchwasserthermometer eingebaut.
Speicher mit Revisionsflansch vorn.
RAL 3020 rot, pulverbeschichtet und
kratzfest einbrennlackiert.

Wasserinhalt  ltr : 800
Durchmesser  mm : 920
Höhe  mm : 2180
Betriebsüberdruck
  Speicher  bar : 10
Heizschlange  bar : 12
Dauerleistung 10/45 Grd.C  l/h : 4930
Gewicht  kg : 310
Heizfläche  qm : 5,7
NL-Zahl  : 35
Typ  OB-800
Bestell-Nr.:  128130
Menge: 1,000 Stck

**450 OERTLI Warmwasserspeicher OB-1000, thermoglasiert**
OERTLI Warmwasserspeicher
OB-1000, thermoglasiert
Beistell-Brauchwasserspeicher, mit spezieller Zweischicht-Innenemaillierung,
eingebauter, großdimensionierter Glattrohrwärmetauscher. Hochwertige demontierbare PUR-Hartschaum-Isolierung 50mm
mit ALU-Mantel, FCKW-frei, wartungsfreie
Correx-Schutzanode, Brauchwasserthermometer eingebaut.
Speicher mit Revisionsflansch vorn.
RAL 3020 rot, pulverbeschichtet und
kratzfest einbrennlackiert.

Wasserinhalt  ltr : 1000
Durchmesser  mm : 1040
Höhe  mm : 2170
Betriebsüberdruck
  Speicher  bar : 10
Heizschlange  bar : 12
Dauerleistung 10/45 Grd.C  l/h : 5560
Gewicht  kg : 414
Heizfläche  qm : 6,7
NL-Zahl  : 45
Typ  OB-1000
Bestell-Nr.:  128131
Menge: 1,000 Stck

**451 OERTLI Abgaswächter für Gaskessel SIRIUS**
OERTLI Abgaswächter für
Gaskessel SIRIUS

Bestell-Nr.: 129085
Menge: 1,000 Stck

**452 OERTLI Druckdichheits-Kontrollgerät für GSR 230 II SIRIUS**
OERTLI Trenntrafo 100 VA
für GSR 230 II SIRIUS

Bestell-Nr.: 129087
Menge: 1,000 Stck

**453 OERTLI Abgassammler für GSR 230N DUO 2 x 230-8, Schornstein 11-30 m, D:225 mm**
OERTLI  Abgassammler für
GSR 230N Duo 2 x 230-8
Schornsteinhöhe: 11-30 m
Durchmesser 225 mm

Bestell-Nr.:  129147
Menge: 1,000 Stck

**454 OERTLI Abgassammler für GSR 230N DUO oder GSR 230N DUO, 250 mm**
OERTLI  Abgassammler für
GSR 230N Duo 2 x 230-8
Schornsteinhöhe: 3,5-11 m
oder
GSR 230N Duo 2 x 230-9
Schornsteinhöhe: 3,5-17 m

Durchmesser 250 mm

Bestell-Nr.:  129148
Menge: 1,000 Stck

**455 OERTLI Abgassammler für GSR 230N DUO oder GSR 230N DUO, 250 mm**
OERTLI  Abgassammler für
GSR 230N Duo 2 x 230-10
Schornsteinhöhe: 9-30 m

Durchmesser 250 mm

Bestell-Nr.:  129149
Menge: 1,000 Stck

**456 OERTLI Abgassammler für GSR 230N DUO oder GSR 230N DUO, 300 mm**
OERTLI  Abgassammler für
GSR 230N Duo 2 x 230-10
Schornsteinhöhe: 3,5-9 m
Oder
GSR 230N Duo 2 x 230-11
Schornsteinhöhe: 3,5-12 m
Oder
GSR 230N Duo 2 x 230-12
Schornsteinhöhe: 6-17 m
Durchmesser 300 mm

Bestell-Nr.:  129150
Menge: 1,000 Stck

**457 OERTLI Abgassammler für GSR 230N DUO 2 x 230-13, Schornstein 3,5-7 m, D 350mm**
OERTLI  Abgassammler für
GSR 230N Duo 2 x 230-13
Schornsteinhöhe: 3,5-7  m
Oder
GSR 230N Duo 2 x 230-14
Schornsteinhöhe: 3,5-7 m

Durchmesser 350 mm

Bestell-Nr.:  129152
Menge: 1,000 Stck

**458 OERTLI Abgassammler für GSR 230N DUO 2 x 230-13, Schornstein 7-28 m, D 300mm**
OERTLI  Abgassammler für
GSR 230N Duo 2 x 230-13
Schornsteinhöhe: 7-28  m
Oder
GSR 230N Duo 2 x 230-14
Schornsteinhöhe: 7-28 m

Durchmesser 300 mm

Bestell-Nr.:  129153
Menge: 1,000 Stck

**459 OERTLI Abgassammler für TRIO SIRIUS GSR 230 N Kesseln, D 300 mm**
OERTLI Abgassammler für TRIO
Kesselkaskaden mit
SIRIUS GSR 230 N Kesseln
3 x GSR 230-10
Schornsteinhöhe: 3,5-10 m
Oder
3 x GSR 230-11
Schornsteinhöhe: 3,5-30 m
Oder
3 x GSR 230-12
Schornsteinhöhe: 15-30 m

Durchmesser 300 mm

Bestell-Nr.: 129154
Menge: 1,000 Stck

**460 OERTLI Abgassammler für TRIO SIRIUS GSR 230 N Kesseln, D 350 mm**
OERTLI Abgassammler für TRIO
Kesselkaskaden mit
SIRIUS GSR 230 N Kesseln
3 x GSR 230-112
Schornsteinhöhe: 3,5-15 m

Durchmesser 350 mm

Bestell-Nr.: 129155
Menge: 1,000 Stck

**461 OERTLI Abgassammler für TRIO SIRIUS GSR 230 N Kesseln, D 350 mm**
OERTLI Abgassammler für TRIO
Kesselkaskaden mit
SIRIUS GSR 230 N Kesseln
3 x GSR 230-113
Schornsteinhöhe: 3,5-28 m
Oder
3 x GSR 230-14
Schornsteinhöhe: 3,5-28 m

Durchmesser 350 mm

Bestell-Nr.: 129156
Menge: 1,000 Stck

**462 OERTLI Gas-Spezialheizkessel, 2-stufig GSR 230-7 N II, 54 kW, -geblockt-**
OERTLI Gas-Spezialheizkessel
GSR 230-7 N II, 54 kW, -geblockt -
- Gas-Spezial-Gußglieder Kessel mit
  zweistufigem Brenner ohne Gebläse.
- Gleitender Niedertemperaturbetrieb
  bis 30 Grad C Vorlauftemperatur
- Gußgliederkesselkörper aus korrosionsbeständigem, elastischem
  Guß thermoschockfest.
- Hochleistungskessel mit Feuerungstechnischem Wirkungsgrad von 92 %.
- Edelstahlbrenner mit Zündbrenner
  und Ionisations-Flammüberwachung.
- Abgaskasten mit eingebauter Strömungssicherung
- Abgaswächter
- Gasart: Erdgas E und Flüssiggas
- Kategorie  : II2ELL 3B/P
- Bauart  : B11 B5

- Auslieferung E mit LL Düsen
  (beigepackt)

1 Kolli  komplett montiert.

Max. Betriebsdruck  Bar : 6
Max. Vorlauftemperatur
nach TRD 702  Grd C : 120
Kesselthermostat von 30 bis 90 Grad C
Sicherheitstemperatur-
  Begrenzer  Grd C : 110

Typ "SIRIUS"  : GSR 230-7
  N II
Nennwärmeleistung
 1. Stufe  : 27 kW
 2. Stufe  : 54 kW
Nennwärmebelastung
 1. Stufe  : 29,6 kW
 2. Stufe  : 59,1 kW
Wasserinhalt  : 29 L
Kesselgewicht  : 230 kg

Bestell.-Nr.  : 129179
Menge: 1,000 Stck

**463 OERTLI Gas-Spezialheizkessel GSR 230-8 N II, 63 kW, -geblockt -**
OERTLI Gas-Spezialheizkessel
GSR 230-8 N II, 63 kW, -geblockt -
- Gas-Spezial-Gußglieder Kessel mit
  zweistufigem Brenner ohne Gebläse.
- Gleitender Niedertemperaturbetrieb
  bis 30 Grad C Vorlauftemperatur
- Gußgliederkesselkörper aus korrosionsbeständigem, elastischem
  Guß thermoschockfest.
- Hochleistungskessel mit Feuerungstechnischem Wirkungsgrad von 92 %.
- Edelstahlbrenner mit Zündbrenner
  und Ionisations-Flammüberwachung.
- Abgaskasten mit eingebauter Strömungssicherung
- Abgaswächter für Kessel bis 63 kW
- Gasart: Erdgas E und Flüssiggas
- Kategorie: II2ELL 3B/P
- Bauart  : B11 B5 bis 63 kW

- Auslieferung E mit LL Düsen
  (beigepackt)

1 Kolli bis 63 kW, komplett montiert.

Max. Betriebsdruck: 6 bar
Max. Vorlauftemperatur nach TRD 702:
  120 Grad C
Kesselthermostat von 30 bis 90 Grad C
Sicherheitstemperaturbegrenzer:
  110 Grad C

Typ "SIRIUS"  : GSR 230-8 N
II
Nennwärmeleistung
 1. Stufe  :  36 kW
 2. Stufe  :  63 kW
Nennwärmebelastung
 1. Stufe  :  39,4 kW
 2. Stufe  :  68,9 kW
Wasserinhalt  :  32,8 L
Gasdurchsatz
 Erdgas H  :  7,25 m3/h
 Erdgas LL  :  8,20 m3/h
 Flüssiggas  :  5,38 kg/h
Kesselgewicht  :  257 kg

- In Kollis, Kesselkörper
  geblockt -

Bestell.-Nr.  :  129180
Menge: 1,000 Stck

**464 OERTLI Gas-Spezialheizkessel GSR 230-9 N II, 72 kW, -geblockt -**
OERTLI Gas-Spezialheizkessel
GSR 230-9 N II, 72 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-9 N
II
Nennwärmeleistung
 1. Stufe  :  36 kW
 2. Stufe  :  72 kW
Nennwärmebelastung
 1. Stufe  :  39,4 kW
 2. Stufe  :  78,7 kW
Wasserinhalt  :  36,2 L
Gasdurchsatz
 Erdgas H  :  8,28 m3/h
 Erdgas LL  :  9,37 m3/h
 Flüssiggas  :  6,15 kg/h
Kesselgewicht  :  283 kg

- In Kollis, Kesselkörper
  geblockt -

Bestell.-Nr.  :  129181
Menge: 1,000 Stck

**465 OERTLI Gas-Spezialheizkessel GSR 230-10 N II, 81kW, -geblockt -**
OERTLI Gas-Spezialheizkessel
GSR 230-10 N II, 81kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :  B11 über 63 kW

- Auslieferung E mit LL Düsen
  (beigepackt)

5 Kollis

Max. Betriebsdruck: 6 bar
Max. Vorlauftemperatur nach TRD 702:
  120 Grad C
Kesselthermostat von 30 bis 90 Grad C
Sicherheitstemperaturbegrenzer:
  110 Grad C

Typ "SIRIUS"  : GSR 230-10 N
II
Nennwärmeleistung
 1. Stufe  :  45 kW
 2. Stufe  :  81 kW
Nennwärmebelastung
 1. Stufe  :  49,1 kW
 2. Stufe  :  88,4 kW
Wasserinhalt  :  39,8 L
Gasdurchsatz
 Erdgas H  :  9,30 m3/h
 Erdgas LL  :  10,52 m3/h
 Flüssiggas  :  6,91 kg/h
Kesselgewicht  :  305 kg

- In Kollis, Kesselkörper
  geblockt -

Bestell.-Nr.  :  129182
Menge: 1,000 Stck

**466 OERTLI Gas-Spezialheizkessel GSR 230-11 N II, 90 kW, -geblockt -**
OERTLI Gas-Spezialheizkessel
GSR 230-11 N II, 90 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-11 N
II
Nennwärmeleistung
 1. Stufe  :  45 kW
 2. Stufe  :  90 kW
Nennwärmebelastung
 1. Stufe  :  49,1 kW
 2. Stufe  :  98,1 kW
Wasserinhalt  :  43,4 L
Gasdurchsatz
 Erdgas H  :  10,32 m3/h
 Erdgas LL  :  11,68 m3/h
 Flüssiggas  :  7,66 kg/h
Kesselgewicht  :  334 kg

- In Kollis, Kesselkörper
  geblockt -

Bestell.-Nr.  :  129183
Menge: 1,000 Stck

**467 OERTLI Gas-Spezialheizkessel GSR 230-12 N II, 99 kW, -geblockt -**
OERTLI Gas-Spezialheizkessel
GSR 230-12 N II, 99 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-12 N
II
Nennwärmeleistung
 1. Stufe  :  54 kW
 2. Stufe  :  99 kW
Nennwärmebelastung
 1. Stufe  :  58,8 kW
 2. Stufe  :  107,8 kW
Wasserinhalt  :  47,0 L
Gasdurchsatz
 Erdgas H  :  11,35 m3/h
 Erdgas LL  :  12,83 m3/h
 Flüssiggas  :  8,42 kg/h
Kesselgewicht  :  357 kg

- In Kollis, Kesselkörper
  geblockt -

Bestell.-Nr.  :  129184
Menge: 1,000 Stck

**468 OERTLI Gas-Spezialheizkessel GSR 230-13 N II, 108 kW, -geblockt -**
OERTLI Gas-Spezialheizkessel
GSR 230-13 N II, 108 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-13 N
II
Nennwärmeleistung
 1. Stufe  :  54 kW
 2. Stufe  :  108 kW
Nennwärmebelastung
 1. Stufe  :  58,8 kW
 2. Stufe  :  117,5 kW
Wasserinhalt  :  50,6 L
Gasdurchsatz
 Erdgas H  :  12,37 m3/h
 Erdgas LL  :  13,99 m3/h
 Flüssiggas  :  9,18 kg/h
Kesselgewicht  :  386 kg

- In Kollis, Kesselkörper
  geblockt -

Bestell.-Nr.  :  129185
Menge: 1,000 Stck

**469 OERTLI Gas-Spezialheizkessel GSR 230-14 N II, 117 kW, -geblockt -**
OERTLI Gas-Spezialheizkessel
GSR 230-14 N II, 117 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :  B11 über 63 kW

- Auslieferung E mit LL Düsen
  (beigepackt)

5 Kollis

Max. Betriebsdruck: 6 bar
Max. Vorlauftemperatur nach TRD 702:
  120 Grad C
Kesselthermostat von 30 bis 90 Grad C
Sicherheitstemperaturbegrenzer:
  110 Grad C

Typ "SIRIUS"  : GSR 230-14 N
II
Nennwärmeleistung
 1. Stufe  :  63 kW
 2. Stufe  :  117 kW
Nennwärmebelastung
 1. Stufe  :  68,5 kW
 2. Stufe  :  127,2 kW
Wasserinhalt  :  54,2 L
Gasdurchsatz
 Erdgas H  :  13,39 m3/h
 Erdgas LL  :  15,14 m3/h
 Flüssiggas  :  9,94 kg/h
Kesselgewicht  :  408 kg

- In Kollis, Kesselkörper
  geblockt -

Bestell.-Nr.  :  129186
Menge: 1,000 Stck

**470 OERTLI Gas-Spezialheizkessel, 2-stufig GSR 230-7 N II, 54 kW, -lose Glieder-**
OERTLI Gas-Spezialheizkessel
GSR 230-7 N II, 54 kW, -lose Glieder-
- Gas-Spezial-Gußglieder Kessel mit
  zweistufigem Brenner ohne Gebläse.
- Gleitender Niedertemperaturbetrieb
  bis 30 Grad C Vorlauftemperatur
- Gußgliederkesselkörper aus korrosionsbeständigem, elastischem
  Guß thermoschockfest.
- Hochleistungskessel mit Feuerungstechnischem Wirkungsgrad von 92 %.
- Edelstahlbrenner mit Zündbrenner
  und Ionisations-Flammüberwachung.
- Abgaskasten mit eingebauter Strömungssicherung
- Abgaswächter
- Gasart: Erdgas E und Flüssiggas
- Kategorie  : II2ELL 3B/P
- Bauart  : B11 B5

- Auslieferung E mit LL Düsen
  (beigepackt)

Lieferung in 5 Kollis

Max. Betriebsdruck  bar : 6
Max. Vorlauftemperatur
nach TRD 702  Grd C : 120
Kesselthermostat von 30 bis 90 Grad C
Sicherheitstemperatur-
Begrenzer  Grd C : 110

Typ "SIRIUS"  : GSR 230-7
  N II
Nennwärmeleistung
 1. Stufe  : 27 kW
 2. Stufe  : 54 kW
Nennwärmebelastung
 1. Stufe  : 29,6 kW
 2. Stufe  : 59,1 kW
Wasserinhalt  : 29 L
Kesselgewicht  : 230 kg

Bestell.-Nr.  : 129188
Menge: 1,000 Stck

**471 OERTLI Gas-Spezialheizkessel GSR 230-8 N II, 63 kW - lose Glieder -**
OERTLI Gas-Spezialheizkessel
GSR 230-8 N II, 63 kW - lose Glieder -
- Gas-Spezial-Gußglieder Kessel mit
  zweistufigem Brenner ohne Gebläse.
- Gleitender Niedertemperaturbetrieb
  bis 30 Grad C Vorlauftemperatur
- Gußgliederkesselkörper aus korrosionsbeständigem, elastischem
  Guß thermoschockfest.
- Hochleistungskessel mit Feuerungstechnischem Wirkungsgrad von 92 %.
- Edelstahlbrenner Zündbrenner und
  Ionisations-Flammüberwachung.
- Abgaskasten mit eingebauter Strömungssicherung
- Abgaswächter für Kessel bis 63 kW
- Gasart: Erdgas E und Flüssiggas
- Kategorie: II2ELL 3B/P
- Bauart  : B11 B5 bis 63 kW

- Auslieferung E mit LL Düsen
  (beigepackt)

1 Kolli bis 63 kW, komplett montiert

Max. Betriebsdruck: 6 bar
Max. Vorlauftemperatur nach TRD 702:
  120 Grad C
Kesselthermostat von 30 bis 90 Grad C
Sicherheitstemperaturbegrenzer:
  110 Grad C

Typ "SIRIUS"  : GSR 230-8 N
II
Nennwärmeleistung
 1. Stufe  :  36 kW
 2. Stufe  :  63 kW
Nennwärmebelastung
 1. Stufe  :  39,4 kW
 2. Stufe  :  68,9 kW
Wasserinhalt  :  32,8 L
Gasdurchsatz
 Erdgas H  :  7,25 m3/h
 Erdgas LL  :  8,20 m3/h
 Flüssiggas  :  5,38 kg/h
Kesselgewicht  :  257 kg

- In Kollis, Kesselkörper
  in losen Gliedern -

Bestell.-Nr.  :  129189
Menge: 1,000 Stck

**472 OERTLI Gas-Spezialheizkessel GSR 230-9 N II, 72 kW - lose Glieder -**
OERTLI Gas-Spezialheizkessel
GSR 230-9 N II, 72 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :  B11 über 63 kW

- Auslieferung E mit LL Düsen
  (beigepackt)

5 Kollis

Max. Betriebsdruck: 6 bar
Max. Vorlauftemperatur nach TRD 702:
  120 Grad C
Kesselthermostat von 30 bis 90 Grad C
Sicherheitstemperaturbegrenzer:
  110 Grad C

Typ "SIRIUS"  : GSR 230-9 N
II
Nennwärmeleistung
 1. Stufe  :  36 kW
 2. Stufe  :  72 kW
Nennwärmebelastung
 1. Stufe  :  39,4 kW
 2. Stufe  :  78,7 kW
Wasserinhalt  :  36,2 L
Gasdurchsatz
 Erdgas H  :  8,28 m3/h
 Erdgas LL  :  9,37 m3/h
 Flüssiggas  :  6,15 kg/h
Kesselgewicht  :  283 kg

- In Kollis, Kesselkörper
  in losen Gliedern -

Bestell.-Nr.  :  129190
Menge: 1,000 Stck

**473 OERTLI Gas-Spezialheizkessel GSR 230-10 N II, 81 kW - lose Glieder -**
OERTLI Gas-Spezialheizkessel
GSR 230-10 N II, 81 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-10 N
II
Nennwärmeleistung
 1. Stufe  :  45 kW
 2. Stufe  :  81 kW
Nennwärmebelastung
 1. Stufe  :  49,1 kW
 2. Stufe  :  88,4 kW
Wasserinhalt  :  39,8 L
Gasdurchsatz
 Erdgas H  :  9,30 m3/h
 Erdgas LL  :  10,52 m3/h
 Flüssiggas  :  6,91 kg/h
Kesselgewicht  :  305 kg

- In Kollis, Kesselkörper
  in losen Gliedern -

Bestell.-Nr.  :  129191
Menge: 1,000 Stck

**474 OERTLI Gas-Spezialheizkessel GSR 230-11 N II, 90 kW - lose Glieder -**
OERTLI Gas-Spezialheizkessel
GSR 230-11 N II, 90 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :  B11 über 63 kW

- Auslieferung E mit LL Düsen
  (beigepackt)

5 Kollis

Max. Betriebsdruck: 6 bar
Max. Vorlauftemperatur nach TRD 702:
  120 Grad C
Kesselthermostat von 30 bis 90 Grad C
Sicherheitstemperaturbegrenzer:
  110 Grad C

Typ "SIRIUS"  : GSR 230-11 N
II
Nennwärmeleistung
 1. Stufe  :  45 kW
 2. Stufe  :  90 kW
Nennwärmebelastung
 1. Stufe  :  49,1 kW
 2. Stufe  :  98,1 kW
Wasserinhalt  :  43,4 L
Gasdurchsatz
 Erdgas H  :  10,32 m3/h
 Erdgas LL  :  11,68 m3/h
 Flüssiggas  :  7,66 kg/h
Kesselgewicht  :  334 kg

- In Kollis, Kesselkörper
  in losen Gliedern -

Bestell.-Nr.  :  129192
Menge: 1,000 Stck

**475 OERTLI Gas-Spezialheizkessel GSR 230-12 N II, 99 kW - lose Glieder -**
OERTLI Gas-Spezialheizkessel
GSR 230-12 N II, 99 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-12 N
II
Nennwärmeleistung
 1. Stufe  :  54 kW
 2. Stufe  :  99 kW
Nennwärmebelastung
 1. Stufe  :  58,8 kW
 2. Stufe  :  107,8 kW
Wasserinhalt  :  47,0 L
Gasdurchsatz
 Erdgas H  :  11,35 m3/h
 Erdgas LL  :  12,83 m3/h
 Flüssiggas  :  8,42 kg/h
Kesselgewicht  :  357 kg

- In Kollis, Kesselkörper
  in losen Gliedern -

Bestell.-Nr.  :  129193
Menge: 1,000 Stck

**476 OERTLI Gas-Spezialheizkessel GSR 230-13 N II, 108 kW - lose Glieder -**
OERTLI Gas-Spezialheizkessel
GSR 230-13 N II, 108 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-13 N
II
Nennwärmeleistung
 1. Stufe  :  54 kW
 2. Stufe  :  108 kW
Nennwärmebelastung
 1. Stufe  :  58,8 kW
 2. Stufe  :  117,5 kW
Wasserinhalt  :  50,6 L
Gasdurchsatz
 Erdgas H  :  12,37 m3/h
 Erdgas LL  :  13,99 m3/h
 Flüssiggas  :  9,18 kg/h
Kesselgewicht  :  386 kg

- In Kollis, Kesselkörper
  in losen Gliedern -

Bestell.-Nr.  :  129194
Menge: 1,000 Stck

**477 OERTLI Gas-Spezialheizkessel GSR 230-14 N II, 117 kW - lose Glieder -**
OERTLI Gas-Spezialheizkessel
GSR 230-14 N II, 117 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :
  B11 über 63 kW

- Auslieferung E mit LL Düsen
  (beigepackt)

5 Kollis

Max. Betriebsdruck: 6 bar
Max. Vorlauftemperatur nach TRD 702:
  120 Grad C
Kesselthermostat von 30 bis 90 Grad C
Sicherheitstemperaturbegrenzer:
  110 Grad C

Typ "SIRIUS"  : GSR 230-14 N
II
Nennwärmeleistung
 1. Stufe  :  63 kW
 2. Stufe  :  117 kW
Nennwärmebelastung
 1. Stufe  :  68,5 kW
 2. Stufe  :  127,2 kW
Wasserinhalt  :  54,2 L
Gasdurchsatz
 Erdgas H  :  13,39 m3/h
 Erdgas LL  :  15,14 m3/h
 Flüssiggas  :  9,94 kg/h
Kesselgewicht  :  408 kg

- In Kollis, Kesselkörper
  in losen Gliedern -

Bestell.-Nr.  :  129195
Menge: 1,000 Stck

**478 OERTLI Umrüstsatz von Erdgas E auf Erdgas LL für Gaskessel SIRIUS**
OERTLI Umrüstsatz von Erdgas E auf
Erdgas LL für Gaskessel SIRIUS

Bestell-Nr.: 129231
Menge: 1,000 Stck

**479 OERTLI Umrüstsatz v. Erd- auf Flüssiggas für Gaskessel SIRIUS**
OERTLI Umrüstsatz v. Erd- auf Flüssiggas
für Gaskessel SIRIUS

Bestell-Nr.: 129232
Menge: 1,000 Stck

**480 OERTLI Gas-Sicherheitsventil für Gaskessel SIRIUS**
OERTLI Gas-Sicherheitsventil
für Gaskessel SIRIUS

Bestell-Nr.: 129248
Menge: 1,000 Stck

**481 OERTLI Abgassammler für DUO TAURUS GSR 330 N Kesseln, D 700 mm**
OERTLI Abgassammler für DUO
Kesselkaskaden mit
TAURUS GSR 330 N Kesseln
2 x GSR 330-20
SEITENABGANG

Durchmesser 700 mm

Bestell-Nr.: 129323
Menge: 1,000 Stck

**482 OERTLI Abgassammler für TRIO TAURUS GSR 330 N Kesseln, D 700 mm**
OERTLI Abgassammler für TRIO
Kesselkaskaden mit
TAURUS GSR 330 N Kesseln
3 x GSR 330-20
SEITENABGANG

Durchmesser 700 mm

Bestell-Nr.: 129324
Menge: 1,000 Stck

**483 OERTLI Abgassammler für DUO TAURUS GSR 330 N Kesseln, D 700 mm**
OERTLI Abgassammler für DUO
Kesselkaskaden mit
TAURUS GSR 330 N Kesseln
2 x GSR 330-20
MITTELABGANG

Durchmesser 700 mm

Bestell-Nr.: 129329
Menge: 1,000 Stck

**484 OERTLI Abgassammler für TRIO TAURUS GSR 330 N Kesseln, D 700 mm**
OERTLI Abgassammler für TRIO
Kesselkaskaden mit
TAURUS GSR 330 N Kesseln
3 x GSR 330-20
MITTELABGANG

Durchmesser 700 mm

Bestell-Nr.: 129330
Menge: 1,000 Stck

**485 OERTLI Gas-Spezialheizkessel GSR 330-8 N TAURUS, 126 kW geblockt**
OERTLI  Gas-Spezialheizkessel
GSR 330-8 N  TAURUS
126 kW, -geblockt
- Gas-Spezial-Gußglieder Kessel mit
  zweistufigem Brenner ohne Gebläse.
- Gleitender Tieftemperaturbetrieb
- Gußgliederkesselkörper aus korrosionsbeständigem, elastischem OERTLI
  Guß thermoschockfest.
- Hochleistungskessel mit Feuerungstechnischem Wirkungsgrad von bis zu
  92 %.
- Edelstahlbrenner mit Zündbrenner und
  Ionisations-Flammüberwachung.
- Abgaskasten mit eingebauter Strömungssicherung
- externe wechselseitige Gasstrasse mit
  kompakter Multiblock- Armatur incl.
- 2-stufigem Doppelventil der Güteklasse A
- Druckregler und Gasdruckwächter
- Gasart: Erdgas E
- Kategorie: I2ELL
- Bauart  : B11
- Auslieferung E mit LL Düsen
  (beigepackt)

6 Kollis für gesamte Palette.

Max. Betriebsdruck: 6 bar
Max. Vorlauftemperatur nach TRD 702:
  120 Grad C
Kesselthermostat von 40 bis 90 Grad C
Sicherheitstemperaturbegrenzer:
  110 Grad C

Typ "TAURUS"  : GSR 330-8 N
Nennwärmeleistung
 1. Stufe  : 88 kW
 2. Stufe  : 126 kW
Nennwärmebelastung
 1. Stufe  : 96 kW
 2. Stufe  : 137 kW
Wasserinhalt  : 61 l
Gasdurchsatz
 Erdgas H  : 13,33 m3/h
 Erdgas LL  : 15,27 m3/h
Kesselgewicht  : 575 kg

Bestell.-Nr.  : 129359
Menge: 1,000 Stck

**486 OERTLI Gas-Spezialheizkessel GSR 330-9 N TAURUS, 144 kW geblockt**
OERTLI  Gas-Spezialheizkessel
GSR 330-9 N  TAURUS
144 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-9 N
Nennwärmeleistung
 1. Stufe  :  101 kW
 2. Stufe  :  144 kW
Nennwärmebelastung
 1. Stufe  :  110 kW
 2. Stufe  :  157 kW
Wasserinhalt  :  68 l
Gasdurchsatz
 Erdgas H  :  15,24
m3/h
 Erdgas LL  :  17,45
m3/h
Kesselgewicht  :  635 kg

Bestell.-Nr.  :  129360
Menge: 1,000 Stck

**487 OERTLI Gas-Spezialheizkessel GSR 330-10 N TAURUS, 162 kW geblockt**
OERTLI  Gas-Spezialheizkessel
GSR 330-10 N  TAURUS
162 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-10 N
Nennwärmeleistung
 1. Stufe  :  113 kW
 2. Stufe  :  162 kW
Nennwärmebelastung
 1. Stufe  :  123 kW
 2. Stufe  :  176 kW
Wasserinhalt  :  76 l
Gasdurchsatz
 Erdgas H  :  17,14
m3/h
 Erdgas LL  :  19,64
m3/h
Kesselgewicht  :  690 kg

Bestell.-Nr.  :  129361
Menge: 1,000 Stck

**488 OERTLI Gas-Spezialheizkessel GSR 330-11 N TAURUS, 180 kW geblockt**
OERTLI  Gas-Spezialheizkessel
GSR 330-11 N  TAURUS
180 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-11 N
Nennwärmeleistung
 1. Stufe  :  126 kW
 2. Stufe  :  180 kW
Nennwärmebelastung
 1. Stufe  :  137 kW
 2. Stufe  :  196 kW
Wasserinhalt  :  84 l
Gasdurchsatz
 Erdgas H  :  19,05
m3/h
 Erdgas LL  :  21,82
m3/h
Kesselgewicht  :  750 kg

Bestell.-Nr.  :  129362
Menge: 1,000 Stck

**489 OERTLI Gas-Spezialheizkessel GSR 330-12 N TAURUS, 198 kW geblockt**
OERTLI  Gas-Spezialheizkessel
GSR 330-12 N  TAURUS
198 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-12 N
Nennwärmeleistung
 1. Stufe  :  139 kW
 2. Stufe  :  198 kW
Nennwärmebelastung
 1. Stufe  :  151 kW
 2. Stufe  :  215 kW
Wasserinhalt  :  91 l
Gasdurchsatz
 Erdgas H  :  20,95
m3/h
 Erdgas LL  :  24,00
m3/h
Kesselgewicht  :  805 kg

Bestell.-Nr.  :  129363
Menge: 1,000 Stck

**490 OERTLI Gas-Spezialheizkessel GSR 330-14 N TAURUS, 234 kW geblockt**
OERTLI  Gas-Spezialheizkessel
GSR 330-14 N  TAURUS
234 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-14 N
Nennwärmeleistung
 1. Stufe  :  164 kW
 2. Stufe  :  234 kW
Nennwärmebelastung
 1. Stufe  :  178 kW
 2. Stufe  :  254 kW
Wasserinhalt  :  106 l
Gasdurchsatz
 Erdgas H  :  24,76
m3/h
 Erdgas LL  :  28,36
m3/h
Kesselgewicht  :  920 kg

Bestell.-Nr.  :  129364
Menge: 1,000 Stck

**491 OERTLI Gas-Spezialheizkessel GSR 330-16 N TAURUS, 270 kW geblockt**
OERTLI  Gas-Spezialheizkessel
GSR 330-16 N  TAURUS
270 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-16 N
Nennwärmeleistung
 1. Stufe  :  189 kW
 2. Stufe  :  270 kW
Nennwärmebelastung
 1. Stufe  :  205 kW
 2. Stufe  :  293 kW
Wasserinhalt  :  122 l
Gasdurchsatz
 Erdgas H  :  28,57
m3/h
 Erdgas LL  :  32,73
m3/h
Kesselgewicht  :  1035 kg

Bestell.-Nr.  :  129365
Menge: 1,000 Stck

**492 OERTLI Gas-Spezialheizkessel GSR 330-18 N TAURUS, 306 kW geblockt**
OERTLI  Gas-Spezialheizkessel
GSR 330-18 N  TAURUS
306 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-18 N
Nennwärmeleistung
 1. Stufe  :  214 kW
 2. Stufe  :  306 kW
Nennwärmebelastung
 1. Stufe  :  232 kW
 2. Stufe  :  331 kW
Wasserinhalt  :  137 l
Gasdurchsatz
 Erdgas H  :  32,38
m3/h
 Erdgas LL  :  37,09
m3/h
Kesselgewicht  :  1150 kg

Bestell.-Nr.  :  129366
Menge: 1,000 Stck

**493 OERTLI Gas-Spezialheizkessel GSR 330-20 N TAURUS, 342 kW geblockt**
OERTLI  Gas-Spezialheizkessel
GSR 330-20 N  TAURUS
342 kW, -geblockt
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

6 Kollis für gesamte Palette.

Max. Betriebsdruck: 6 bar
Max. Vorlauftemperatur nach TRD 702:
  120 Grad C
Kesselthermostat von 40 bis 90 Grad C
Sicherheitstemperaturbegrenzer:
  110 Grad C

Typ "TAURUS"  : GSR 330-20 N
Nennwärmeleistung
 1. Stufe  :  239 kW
 2. Stufe  :  342 kW
Nennwärmebelastung
 1. Stufe  :  259 kW
 2. Stufe  :  370 kW
Wasserinhalt  :  154 l
Gasdurchsatz
 Erdgas H  :  36,19
m3/h
 Erdgas LL  :  41,45
m3/h
Kesselgewicht  :  1350 kg

Bestell.-Nr.  :  129367
Menge: 1,000 Stck

**494 OERTLI Gas-Spezialheizkessel GSR 330-8 N TAURUS, 126 kW lose Glieder**
OERTLI  Gas-Spezialheizkessel
GSR 330-8 N  TAURUS
126 kW,  lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-8 N
Nennwärmeleistung
 1. Stufe  :  88 kW
 2. Stufe  :  126 kW
Nennwärmebelastung
 1. Stufe  :  96 kW
 2. Stufe  :  137 kW
Wasserinhalt  :  61 l
Gasdurchsatz
 Erdgas H  :  13,33
m3/h
 Erdgas LL  :  15,27
m3/h
Kesselgewicht  :  575 kg

Bestell.-Nr.  :  129368
Menge: 1,000 Stck

**495 OERTLI Gas-Spezialheizkessel GSR 330-9 N TAURUS, 144 kW lose Glieder**
OERTLI  Gas-Spezialheizkessel
GSR 330-9 N  TAURUS
144 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-9 N
Nennwärmeleistung
 1. Stufe  :  101 kW
 2. Stufe  :  144 kW
Nennwärmebelastung
 1. Stufe  :  110 kW
 2. Stufe  :  157 kW
Wasserinhalt  :  68 l
Gasdurchsatz
 Erdgas H  :  15,24
m3/h
 Erdgas LL  :  17,45
m3/h
Kesselgewicht  :  635 kg

Bestell.-Nr.  :  129369
Menge: 1,000 Stck

**496 OERTLI Gas-Spezialheizkessel GSR 330-10 N TAURUS, 162 kW lose Glieder**
OERTLI  Gas-Spezialheizkessel
GSR 330-10 N  TAURUS
162 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-10 N
Nennwärmeleistung
 1. Stufe  :  113 kW
 2. Stufe  :  162 kW
Nennwärmebelastung
 1. Stufe  :  123 kW
 2. Stufe  :  176 kW
Wasserinhalt  :  76 l
Gasdurchsatz
 Erdgas H  :  17,14
m3/h
 Erdgas LL  :  19,64
m3/h
Kesselgewicht  :  690 kg

Bestell.-Nr.  :  129370
Menge: 1,000 Stck

**497 OERTLI Gas-Spezialheizkessel GSR 330-11 N TAURUS, 180 kW lose Glieder**
OERTLI  Gas-Spezialheizkessel
GSR 330-11 N  TAURUS
180 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-11 N
Nennwärmeleistung
 1. Stufe  :  126 kW
 2. Stufe  :  180 kW
Nennwärmebelastung
 1. Stufe  :  137 kW
 2. Stufe  :  196 kW
Wasserinhalt  :  84 l
Gasdurchsatz
 Erdgas H  :  19,05
m3/h
 Erdgas LL  :  21,82
m3/h
Kesselgewicht  :  750 kg

Bestell.-Nr.  :  129371
Menge: 1,000 Stck

**498 OERTLI Gas-Spezialheizkessel GSR 330-12 N TAURUS, 198 kW lose Glieder**
OERTLI  Gas-Spezialheizkessel
GSR 330-12 N  TAURUS
198 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-12 N
Nennwärmeleistung
 1. Stufe  :  139 kW
 2. Stufe  :  198 kW
Nennwärmebelastung
 1. Stufe  :  151 kW
 2. Stufe  :  215 kW
Wasserinhalt  :  91 l
Gasdurchsatz
 Erdgas H  :  20,95
m3/h
 Erdgas LL  :  24,00
m3/h
Kesselgewicht  :  805 kg

Bestell.-Nr.  :  129372
Menge: 1,000 Stck

**499 OERTLI Gas-Spezialheizkessel GSR 330-14 N TAURUS, 234 kW lose Glieder**
OERTLI  Gas-Spezialheizkessel
GSR 330-14 N  TAURUS
234 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-14 N
Nennwärmeleistung
 1. Stufe  :  164 kW
 2. Stufe  :  234 kW
Nennwärmebelastung
 1. Stufe  :  178 kW
 2. Stufe  :  254 kW
Wasserinhalt  :  106 l
Gasdurchsatz
 Erdgas H  :  24,76
m3/h
 Erdgas LL  :  28,36
m3/h
Kesselgewicht  :  920 kg

Bestell.-Nr.  :  129373
Menge: 1,000 Stck

**500 OERTLI Gas-Spezialheizkessel GSR 330-16 N TAURUS, 270 kW lose Glieder**
OERTLI  Gas-Spezialheizkessel
GSR 330-16 N  TAURUS
270 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-16 N
Nennwärmeleistung
 1. Stufe  :  189 kW
 2. Stufe  :  270 kW
Nennwärmebelastung
 1. Stufe  :  205 kW
 2. Stufe  :  293 kW
Wasserinhalt  :  122 l
Gasdurchsatz
 Erdgas H  :  28,57
m3/h
 Erdgas LL  :  32,73
m3/h
Kesselgewicht  :  1035 kg

Bestell.-Nr.  :  129374
Menge: 1,000 Stck

**501 OERTLI Gas-Spezialheizkessel GSR 330-18 N TAURUS, 306 kW lose Glieder**
OERTLI  Gas-Spezialheizkessel
GSR 330-18 N  TAURUS
306 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-18 N
Nennwärmeleistung
 1. Stufe  :  214 kW
 2. Stufe  :  306 kW
Nennwärmebelastung
 1. Stufe  :  232 kW
 2. Stufe  :  331 kW
Wasserinhalt  :  137 l
Gasdurchsatz
 Erdgas H  :  32,38
m3/h
 Erdgas LL  :  37,09
m3/h
Kesselgewicht  :  1150 kg

Bestell.-Nr.  :  129375
Menge: 1,000 Stck

**502 OERTLI Gas-Spezialheizkessel GSR 330-20 N TAURUS, 342 kW lose Glieder**
OERTLI  Gas-Spezialheizkessel
GSR 330-20 N  TAURUS
342 kW, lose Glieder
- Gas-Spezial-Gußglieder Kessel mit
  zweistufigem Brenner ohne Gebläse.
- Gleitender Tieftemperaturbetrieb
  - Gußgliederkesselkörper aus korrosionsbeständigem, elastischem OERTLI
  Guß thermoschockfest.
- Hochleistungskessel mit Feuerungstechnischem Wirkungsgrad von bis zu 92
%.
- Edelstahlbrenner mit Zündbrenner und
  Ionisations-Flammüberwachung.
- Abgaskasten mit eingebauter Strömungssicherung
- externe wechselseitige Gasstrasse mit
  kompakter Multiblock- Armatur incl.
- 2-stufigem Doppelventil der Güteklasse
A
- Druckregler und Gasdruckwächter
- Gasart: Erdgas E
- Kategorie: I2ELL
- Bauart  : B11

- Auslieferung E mit LL Düsen
  (beigepackt)

8 Kollis für gesamte Palette.

Max. Betriebsdruck: 6 bar
Max. Vorlauftemperatur nach TRD 702:
  120 Grad C
Kesselthermostat von 40 bis 90 Grad C
Sicherheitstemperaturbegrenzer:
  110 Grad C

Typ "TAURUS"  : GSR 330-20 N
Nennwärmeleistung
 1. Stufe  :  239 kW
 2. Stufe  :  342 kW
Nennwärmebelastung
 1. Stufe  :  259 kW
 2. Stufe  :  370 kW
Wasserinhalt  :  154 l
Gasdurchsatz
 Erdgas H  :  36,19
m3/h
 Erdgas LL  :  41,45
m3/h
Kesselgewicht  :  1350 kg

Bestell.-Nr.  :  129376
Menge: 1,000 Stck

**503 OERTLI Abgassammler für DUO TAURUS GSR 330 N Kesseln, 2 x GSR 330-8**
OERTLI Abgassammler für DUO
Kesselkaskaden mit
TAURUS GSR 330 N Kesseln
2 x GSR 330-8
SEITENABGANG

Durchmesser 350 mm

Bestell-Nr.: 129395
Menge: 1,000 Stck

**504 OERTLI Abgassammler für TRIO TAURUS GSR 330 N Kesseln, 3 x GSR 330-8**
OERTLI Abgassammler für TRIO
Kesselkaskaden mit
TAURUS GSR 330 N Kesseln
3 x GSR 330-8
SEITENABGANG

Durchmesser  450 mm

Bestell-Nr.: 129396
Menge: 1,000 Stck

**505 OERTLI Abgassammler für DUO TAURUS GSR 330 N Kesseln, 2 x GSR 330-9**
OERTLI Abgassammler für DUO
Kesselkaskaden mit
TAURUS GSR 330 N Kesseln
2 x GSR 330-9
SEITENABGANG

Durchmesser  350 mm

Bestell-Nr.: 129397
Menge: 1,000 Stck

**506 OERTLI Abgassammler für TRIO TAURUS GSR 330 N Kesseln, 3 x GSR 330-9**
OERTLI Abgassammler für TRIO
Kesselkaskaden mit
TAURUS GSR 330 N Kesseln
3 x GSR 330-9
SEITENABGANG

Durchmesser  450 mm

Bestell-Nr.: 129398
Menge: 1,000 Stck

**507 OERTLI Abgassammler für DUO TAURUS GSR 330 N Kesseln, 2 x GSR 330-10**
OERTLI Abgassammler für DUO
Kesselkaskaden mit
TAURUS GSR 330 N Kesseln
2 x GSR 330-10
SEITENABGANG

Durchmesser 450 mm

Bestell-Nr.: 129399
Menge: 1,000 Stck

**508 OERTLI Abgassammler für TRIO TAURUS GSR 330 N Kesseln, 3 x GSR 330-10**
OERTLI Abgassammler für TRIO
Kesselkaskaden mit
TAURUS GSR 330 N Kesseln
3 x GSR 330-10
SEITENABGANG

Durchmesser 500 mm

Bestell-Nr.: 129400
Menge: 1,000 Stck

**509 OERTLI Abgassammler für DUO TAURUS GSR 330 N Kesseln, 2 x GSR 330-11**
OERTLI Abgassammler für DUO
Kesselkaskaden mit
TAURUS GSR 330 N Kesseln
2 x GSR 330-11
SEITENABGANG

Durchmesser 450 mm

Bestell-Nr.: 129401
Menge: 1,000 Stck

**510 OERTLI Abgassammler für TRIO TAURUS GSR 330 N Kesseln, 3 x GSR 330-11**
OERTLI Abgassammler für TRIO
Kesselkaskaden mit
TAURUS GSR 330 N Kesseln
3 x GSR 330-11
SEITENABGANG

Durchmesser 500 mm

Bestell-Nr.: 129402
Menge: 1,000 Stck

**511 OERTLI Abgassammler für DUO TAURUS GSR 330 N Kesseln, 2 x GSR 330-12**
OERTLI Abgassammler für DUO
Kesselkaskaden mit
TAURUS GSR 330 N Kesseln
2 x GSR 330-12
SEITENABGANG

Durchmesser 450 mm

Bestell-Nr.: 129403
Menge: 1,000 Stck

**512 OERTLI Abgassammler für TRIO TAURUS GSR 330 N Kesseln, 3 x GSR 330-12**
OERTLI Abgassammler für TRIO
Kesselkaskaden mit
TAURUS GSR 330 N Kesseln
3 x GSR 330-12
SEITENABGANG

Durchmesser 500 mm

Bestell-Nr.: 129404
Menge: 1,000 Stck

**513 OERTLI Abgassammler für DUO TAURUS GSR 330 N Kesseln, 2 x GSR 330-14**
OERTLI Abgassammler für DUO
Kesselkaskaden mit
TAURUS GSR 330 N Kesseln
2 x GSR 330-14
SEITENABGANG

Durchmesser 500 mm

Bestell-Nr.: 129405
Menge: 1,000 Stck

**514 OERTLI Abgassammler für TRIO TAURUS GSR 330 N Kesseln, 3 x GSR 330-14**
OERTLI Abgassammler für TRIO
Kesselkaskaden mit
TAURUS GSR 330 N Kesseln
3 x GSR 330-14
SEITENABGANG

Durchmesser 600 mm

Bestell-Nr.: 129406
Menge: 1,000 Stck

**515 OERTLI Abgassammler für DUO TAURUS GSR 330 N Kesseln, 2 x GSR 330-16**
OERTLI Abgassammler für DUO
Kesselkaskaden mit
TAURUS GSR 330 N Kesseln
2 x GSR 330-16
SEITENABGANG

Durchmesser 500 mm

Bestell-Nr.: 129407
Menge: 1,000 Stck

**516 OERTLI Abgassammler für TRIO TAURUS GSR 330 N Kesseln, 3 x GSR 330-16**
OERTLI Abgassammler für TRIO
Kesselkaskaden mit
TAURUS GSR 330 N Kesseln
3 x GSR 330-16
SEITENABGANG

Durchmesser 600 mm

Bestell-Nr.: 129408
Menge: 1,000 Stck

**517 OERTLI Abgassammler für DUO TAURUS GSR 330 N Kesseln, 2 x GSR 330-18**
OERTLI Abgassammler für DUO
Kesselkaskaden mit
TAURUS GSR 330 N Kesseln
2 x GSR 330-18
SEITENABGANG

Durchmesser 500 mm

Bestell-Nr.: 129409
Menge: 1,000 Stck

**518 OERTLI Abgassammler für TRIO TAURUS GSR 330 N Kesseln, 3 x GSR 330-18**
OERTLI Abgassammler für TRIO
Kesselkaskaden mit
TAURUS GSR 330 N Kesseln
3 x GSR 330-18
SEITENABGANG

Durchmesser 600 mm

Bestell-Nr.: 129410
Menge: 1,000 Stck

**519 OERTLI Abgassammler für DUO TAURUS GSR 330 N Kesseln, 2 x GSR 330-8**
OERTLI Abgassammler für DUO
Kesselkaskaden mit
TAURUS GSR 330 N Kesseln
2 x GSR 330-8
MITTELABGANG

Durchmesser 350 mm

Bestell-Nr.: 129411
Menge: 1,000 Stck

**520 OERTLI Abgassammler für TRIO TAURUS GSR 330 N Kesseln, 2 x GSR 330-8**
OERTLI Abgassammler für TRIO
Kesselkaskaden mit
TAURUS GSR 330 N Kesseln
3 x GSR 330-8
MITTELABGANG

Durchmesser 450 mm

Bestell-Nr.: 129412
Menge: 1,000 Stck

**521 OERTLI Abgassammler für DUO TAURUS GSR 330 N Kesseln, 2 x GSR 330-9**
OERTLI Abgassammler für DUO
Kesselkaskaden mit
TAURUS GSR 330 N Kesseln
2 x GSR 330-9
MITTELABGANG

Durchmesser 350 mm

Bestell-Nr.: 129413
Menge: 1,000 Stck

**522 OERTLI Abgassammler für TRIO TAURUS GSR 330 N Kesseln, 3 x GSR 330-9**
OERTLI Abgassammler für TRIO
Kesselkaskaden mit
TAURUS GSR 330 N Kesseln
3 x GSR 330-9
MITTELABGANG

Durchmesser 450 mm

Bestell-Nr.: 129414
Menge: 1,000 Stck

**523 OERTLI Abgassammler für DUO TAURUS GSR 330 N Kesseln, 2 x GSR 330-10**
OERTLI Abgassammler für DUO
Kesselkaskaden mit
TAURUS GSR 330 N Kesseln
2 x GSR 330-10
MITTELABGANG

Durchmesser 450 mm

Bestell-Nr.: 129415
Menge: 1,000 Stck

**524 OERTLI Abgassammler für TRIO TAURUS GSR 330 N Kesseln, 3 x GSR 330-10**
OERTLI Abgassammler für TRIO
Kesselkaskaden mit
TAURUS GSR 330 N Kesseln
3 x GSR 330-10
MITTELABGANG

Durchmesser 500 mm

Bestell-Nr.: 129416
Menge: 1,000 Stck

**525 OERTLI Abgassammler für DUO TAURUS GSR 330 N Kesseln, 2 x GSR 330-11**
OERTLI Abgassammler für DUO
Kesselkaskaden mit
TAURUS GSR 330 N Kesseln
2 x GSR 330-11
MITTELABGANG

Durchmesser 450 mm

Bestell-Nr.: 129417
Menge: 1,000 Stck

**526 OERTLI Abgassammler für DUO TAURUS GSR 330 N Kesseln, 2 x GSR 330-12**
OERTLI Abgassammler für DUO
Kesselkaskaden mit
TAURUS GSR 330 N Kesseln
2 x GSR 330-12
MITTELABGANG

Durchmesser 450 mm

Bestell-Nr.: 129419
Menge: 1,000 Stck

**527 OERTLI Abgassammler für TRIO TAURUS GSR 330 N Kesseln, 3 x GSR 330-12**
OERTLI Abgassammler für TRIO
Kesselkaskaden mit
TAURUS GSR 330 N Kesseln
3 x GSR 330-12
MITTELABGANG

Durchmesser 500 mm

Bestell-Nr.: 129420
Menge: 1,000 Stck

**528 OERTLI Abgassammler für DUO TAURUS GSR 330 N Kesseln, 2 x GSR 330-14**
OERTLI Abgassammler für DUO
Kesselkaskaden mit
TAURUS GSR 330 N Kesseln
2 x GSR 330-14
MITTELABGANG

Durchmesser 500 mm

Bestell-Nr.: 129421
Menge: 1,000 Stck

**529 OERTLI Abgassammler für TRIO TAURUS GSR 330 N Kesseln, 3 x GSR 330-14**
OERTLI Abgassammler für TRIO
Kesselkaskaden mit
TAURUS GSR 330 N Kesseln
3 x GSR 330-14
MITTELABGANG

Durchmesser 600 mm

Bestell-Nr.: 129422
Menge: 1,000 Stck

**530 OERTLI Abgassammler für DUO TAURUS GSR 330 N Kesseln, 2 x GSR 330-16**
OERTLI Abgassammler für DUO
Kesselkaskaden mit
TAURUS GSR 330 N Kesseln
2 x GSR 330-16
MITTELABGANG

Durchmesser 500 mm

Bestell-Nr.: 129423
Menge: 1,000 Stck

**531 OERTLI Abgassammler für TRIO TAURUS GSR 330 N Kesseln, 3 x GSR 330-16**
OERTLI Abgassammler für TRIO
Kesselkaskaden mit
TAURUS GSR 330 N Kesseln
3 x GSR 330-16
MITTELABGANG

Durchmesser 600 mm

Bestell-Nr.: 129424
Menge: 1,000 Stck

**532 OERTLI Abgassammler für DUO Kesselkaskaden, Mittelabgang, D 600 mm**
OERTLI Abgassammler für DUO
Kesselkaskaden mit
TAURUS GSR 330 N Kesseln
2 x GSR 330-18
MITTELABGANG

Durchmesser 500 mm

Bestell-Nr.: 129425
Menge: 1,000 Stck

**533 OERTLI Abgassammler für TRIO Kesselkaskaden, Mittelabgang, D 600 mm**
OERTLI Abgassammler für TRIO
Kesselkaskaden mit
TAURUS GSR 330 N Kesseln
3 x GSR 330-18
MITTELABGANG

Durchmesser  600 mm

Bestell-Nr.: 129426
Menge: 1,000 Stck

**534 OERTLI Abgasklappe für GSR 330/8-9**
OERTLI Abgasklappe
für GSR 330/8-9, zum Einbau nach der
Strömungssicherung.

Bestell-Nr.:  129427
Menge: 1,000 Stck

**535 OERTLI Abgasklappe für GSR 330/10-12**
OERTLI Abgasklappe
für GSR 330/10-12, zum Einbau nach der
Strömungssicherung.

Bestell-Nr.:  129428
Menge: 1,000 Stck

**536 OERTLI Abgasklappe für GSR 330/14-18**
OERTLI  Abgasklappe
für GSR 330/14-18, zum Einbau nach der
Strömungssicherung.

Bestell-Nr.:  129429
Menge: 1,000 Stck

**537 OERTLI Abgasklappe für GSR 330/20**
OERTLI Abgasklappe
für GSR 330/20, zum Einbau nach der
Strömungssicherung.

Bestell-Nr.:  129489
Menge: 1,000 Stck

**538 OERTLI Warmwasserspeicher emailliert, weiss RAL 9010**
OERTLI Warmwasserspeicher VC 120
emailliert, weiss RAL 9010
rechteckig, passend zu Brennwertgerät
OPTIMAT 2000 und OPTIMAT COMPACT
stehende Ausführung.
2-fach emailliert, mit eingeschweißtem
Glattrohr-Wärmetauscher, eingebaute
Magnesium-Schutzanode und Tauchhülse.
Hochwertige 30mm-Isolierung aus Schaumstoff.
Eingebautes Thermometer vorne

Inhalt  ltr :  120
Höhe  mm :  830
Breite  mm :  596
Tiefe  mm:  550
Betriebsüberdruck
 Trinkwasserseitig  bar :  10
 Heizungsseitig  bar :  16
Dauerleistung 10/45  kW : 35,2
Dauerleistung 10/45  l/h :  882
Leistungskennzahl  :  1,8
Anschlüsse
 WW/KW  R :  3/4
 Z  R :  3/4
 HV/HR (flachdichtend)  R :  3/4
Gewicht  kg :  74

Bestell-Nr.:  129517
Menge: 1,000 Stck

**539 OERTLI Außenfühler für GMR 1024 ( Combi )**
OERTLI Außenfühler
für GMR 1024 ( Combi )

Bestell-Nr.: 129521
Menge: 1,000 Stck

**540 OERTLI Speicherfühler für GMR 1024**
OERTLI Speicherfühler
für GMR 1024

Bestell-Nr.: 129522
Menge: 1,000 Stck

**541 OERTLI Neutralisationsbox DU 13 mit Kondensathebepumpe**
OERTLI Neutralisationsbox DU 13
mit Kondensathebepumpe
für Anlagen kleiner 120 kW
incl. Granulatfüllung

Bestell-Nr.: 129764
Menge: 1,000 Stck

**542 OERTLI Neutralisationsbox DU 14 mit Kondensathebepumpe**
OERTLI Neutralisationsbox DU 14
mit Kondensathebepumpe
für Anlagen zwischen 120 kW
und 350 kW
incl. Granulatfüllung

Bestell-Nr.: 129765
Menge: 1,000 Stck

**543 OERTLI Neutralisationsbox DU 15 mit Kondensathebepumpe**
OERTLI Neutralisationsbox DU 15
mit Kondensathebepumpe
für Anlagen grösser 350 kW

incl. Granulatfüllung

Bestell-Nr.: 129766
Menge: 1,000 Stck

**544 OERTLI Ventildichtheitskontrolle für GSR 230 SIRIUS**
OERTLI  Ventildichtheitskontrolle
für GSR 230 SIRIUS

Bestell-Nr.:  129810
Menge: 1,000 Stck

**545 Satro-pen (Zur Abfrage des Störcodes des Steuergerätes)**
Satro-pen (Zur Abfrage des Störcodes
des Steuergerätes)
Bestell-Nr.:  130590
Menge: 1,000 Stck

**546 OERTLI SATROCOM PC Adapter incl. Kabel und Software**
OERTLI SATROCOM
PC Adapter
incl. Kabel und Software
zur Übertragung von Störungsdiagnosen
bei SATRONIC- Feuerungsautomaten
auf den PC

Bestell-Nr.: 130748
Menge: 1,000 Stck

**547 OERTLI SATROCOM Terminal (PALM III) incl. Kabel und Software**
OERTLI SATROCOM
TERMINAL ( PALM III )
incl. Kabel und Software
zur Übertragung von Störungsdiagnosen
bei SATRONIC- Feuerungsautomaten
auf den Palm- Organiser

Bestell-Nr.: 130861
Menge: 1,000 Stck

**548 OERTLI Aussenfühler QAC 22 für Brennermodulationsregelung RWF 40**
OERTLI Aussenfühler QAC 22
für Brennermodulationsregelung RWF 40

Bestell-Nr.: 130894
Menge: 1,000 Stck

**549 OERTLI RWF 40 für Gasgebläsebrenner OEN 540 GI**
OERTLI  RWF 40
für Gasgebläsebrenner OEN 540 GI

zur modulierenden 3-Punkt-Ansteuerung
des Brenners ohne externe Regelung

Bestell-Nr.:  130990
Menge: 1,000 Stck

**550 OERTLI 3-Punkt-Ansteuerung RWF 40 für Gasgebläsebrenner OEN 330/440 GI**
OERTLI  RWF 40
für Gasgebläsebrenner OEN 330/440 GI

Zur modulierenden 3-Punkt-Ansteuerung
des Brenners ohne externe Regelung

Bestell-Nr.:  131020
Menge: 1,000 Stck

**551 OERTLI Steuergerät DKO 996 für den Einsatz des Brenners**
OERTLI  Steuergerät DKO 996
für den Einsatz des Brenners
mit Nachbelüftung

Bestell-Nr.:  131035
Menge: 1,000 Stck

**552 OERTLI Set für 2-stufige Betriebsweise von OEN 330GI, OES 440 GI und OES 540 GI**
OERTLI Regelungsset zur 2-stuf.
Ansteuerung von mod. Gasbrennern
OES 330 GI, OES 440 GI, OES 540 GI

Bestell-Nr.:  131050
Menge: 1,000 Stck

**553 OERTLI Kesselkreispumpe für PK 340 bis 115 kW**
OERTLI Kesselkreispumpe
für PK 340 bis 115 kW
inkl. aller Verbindungsrohre

links oder rechts montierbar

Kolli FD 36

Bestell-Nr.:  160303
Menge: 1,000 Stck

**554 OERTLI Sicherheitsgruppe für PK 340 bis 115 kW**
OERTLI Sicherheitsgruppe
für PK 340 bis 115 kW
incl.:
- Kleinverteiler
- Sicherheitsventil
- Schnellentlüfter
- Manometer
Anschlussrohr Kessel

Kolli FD 39

Bestell-Nr.:  160304
Menge: 1,000 Stck

**555 OERTLI Sicherheitsgruppe für PK 340 bis 300 kW**
OERTLI Sicherheitsgruppe
für PK 340 bis 300 kW
incl.:
- Kleinverteiler
- Sicherheitsventil
- Schnellentlüfter
- Manometer
Anschlussrohr Kessel

Kolli FD 42

Bestell-Nr.:  160305
Menge: 1,000 Stck

**556 OERTLI Gegenflansche für PK 340 2" ( 2 Stück )**
OERTLI Gegenflansche für PK 340
2 Zoll ( 2 Stück )

Kolli FD 38

Bestell-Nr.: 160306
Menge: 1,000 Stck

**557 OERTLI Schlammentil-Satz für PK 340**
OERTLI Schlammentil-Satz für PK 340

Kolli FD 37

Bestell-Nr.: 160307
Menge: 1,000 Stck

**558 OERTLI Kesselkreispumpe für PK 340 bis 300 kW**
OERTLI Kesselkreispumpe
für PK 340 bis 300 kW
incl. aller Verbindungsrohre

links oder rechts montierbar

Kolli FD 46

Bestell-Nr.:  160308
Menge: 1,000 Stck

**559 OERTLI Brennwert-Wandge. OPTIMAT 3015 LP 2,8-14,0 kW, für Erd- und Flüssiggas**
OERTLI OPTIMAT 3015 LP
- Brennwert- Wandheizgerät für
  geschlossene Warmwasserzentralheizungsanlagen mit einer max.
  Betriebstemperatur bis 100°C, einstellbar auf max. 80 grd C.
- Optimat 3015 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ : Optimat 3015 LP

Nennleistung:
bei tv / tr - 80 / 60°:  2,8-14,0 kW
bei tv / tr - 40 / 30°:  3,2-14,8 kW
Nennwärmebelastung:  2,9-14,5 kW

Normnutzungsgrad nach DIN 4702-8
bei 75/60°C :  106 %
bei 40/30°C :  109 %
Kesselwirkungsgrad bezogen auf Hi
100%:  96,4 %
30% :  106,5 %
Bereitschaftsverlust
qb70 :  0,59 kWh/d
Hilfsenergiebedarf
bei 100% :  125 W
bei 30% :  50 W
pH-Wert Kondensat :  4,5
Abgastemperatur
bei tv / tr - 80 / 60° :  65 °C
bei tv / tr - 40 / 30° :  38 °C
Notwendiger Förderdruck
Pw (Zugbedarf) :  -200 Pa

Abgasmassenstrom nach DIN 4705 T1 für
Erdgas E
bei tv / tr - 80 / 60°:  1,4-6,8 g/s
Kondenswasermenge 40/30°C
Erdgas E :  1,3 l/h
CO2-Gehalt Erdgas E:  9,0 %
Ergas LL :  8,7 %
Flüssiggas :  9,7 %
Wasserinhalt (Primärkreis): 3,7 Ltr.
Mindestwasser-Umlaufmenge:  keine
Transportgewicht:  47 kg

Bestell-Nr.:  161101
Menge: 1,000 Stck

**560 OERTLI Brennwert-Wandge. OPTIMAT 3025 LP 4,0-23,6 kW, für Erd- und Flüssiggas**
OERTLI OPTIMAT 3025 LP
- Brennwert- Wandheizgerät für
  geschlossene Warmwasserzentralheizungsanlagen mit einer max.
  Betriebstemperatur bis 100°C, einstellbar auf max. 80 grd C.
- Optimat 3025 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ : Optimat 3025 LP

Nennleistung:
bei tv / tr - 80 / 60°:  4,0-23,6 kW
bei tv / tr - 40 / 30°:  4,5-24,9 kW
Nennwärmebelastung:  4,2-24,5 kW

Normnutzungsgrad nach DIN 4702-8
bei 75/60°C :  106 %
bei 40/30°C :  109 %
Kesselwirkungsgrad bezogen auf Hi
100%:  96,5 %
30% :  107,5 %
Bereitschaftsverlust
qb70 :  0,55 kWh/d
Hilfsenergiebedarf
bei 100% :  145 W
bei 30% :  50 W
pH-Wert Kondensat :  4,5
Abgastemperatur
bei tv / tr - 80 / 60° :  67 °C
bei tv / tr - 40 / 30° :  39 °C
Notwendiger Förderdruck
Pw (Zugbedarf) :  -200 Pa

Abgasmassenstrom nach DIN 4705 T1 für
Erdgas E
bei tv / tr - 80 / 60°:  2,0-11,5 g/s
Kondenswasermenge 40/30°C
Erdgas E :  2,2 l/h
CO2-Gehalt Erdgas E:  9,0 %
Ergas LL :  8,7 %
Flüssiggas :  9,7 %
Wasserinhalt (Primärkreis): 4,6 Ltr.
Mindestwasser-Umlaufmenge:  keine
Transportgewicht:  52 kg

Bestell-Nr.:  161103
Menge: 1,000 Stck

**561 OERTLI Brennwert-Wandge. OPTIMAT 3025 CS 4-23,6 kW, E,LL,B/P-Gas, Speicher 55 l**
OERTLI OPTIMAT 3025 CS
- Brennwert- Wandheizgerät für
  geschlossene Warmwasserzentralheizungsanlagen mit einer max.
  Betriebstemperatur bis 100°C, einstellbar auf max. 80 grd C.
- Optimat 3025 CS mit integriertem
  Durchlaufspeicher 55 Liter Inhalt bei
  nur 600 mm Gerätebreite
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Integrierter Speicher 55 Liter im
  Optimat 3025 CS, max. zulässige
  Betriebstemperatur 90°C, zulässiger
  Betriebsüberdruck brauchwasserseitig
  10 bar.
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und 3-Wege-Umschalt-Ventil
Serienmäßig mit automatischen
Schnellentlüfter, Kondenswassersiphon,
Drucksensor,
Trinkwasser Sicherheitsgruppe integriert
Sicherheitsventil 3 bar,
10Liter Ausdehnungsgefäß,
Abgastemperatursensor.
Schallisolierte Geräteverkleidung in
RAL 9010,Wandkonsole und
Befestigungsmaterial.

Typ : Optimat 3025 CS

Nennleistung:
bei tv / tr - 80 / 60°:  4,0-23,6 kW
bei tv / tr - 40 / 30°:  4,5-24,9 kW
Nennwärmebelastung:  4,2-24,5 kW

Normnutzungsgrad nach DIN 4702-8
bei 75/60°C :  106 %
bei 40/30°C :  109 %
Kesselwirkungsgrad bezogen auf Hi
100%:  96,5 %
30% :  107,5 %
Bereitschaftsverlust
qb70 :  0,55 kWh/d
Hilfsenergiebedarf
bei 100% :  145 W
bei 30% :  50 W
pH-Wert Kondensat :  4,5
Abgastemperatur
bei tv / tr - 80 / 60° :  67 °C
bei tv / tr - 40 / 30° :  39 °C
Notwendiger Förderdruck
Pw (Zugbedarf) :  -200 Pa

Abgasmassenstrom nach DIN 4705 T1 für
Erdgas E
bei tv / tr - 80 / 60°:  2,0-11,5 g/s
Kondenswasermenge 40/30°C
Erdgas E :  2,2 l/h
CO2-Gehalt Erdgas E:  9,0 %
Ergas LL :  8,7 %
Flüssiggas :  9,7 %
Wasserinhalt (Primärkreis): 6,8 Ltr.
Mindestwasser-Umlaufmenge:  keine

Daten Durchlaufspeicher:
Speicherinhalt :  55 Ltr.
Leistungsaufnahme:  23,6 kW
Dauerleistung bei t 35 K:  580 l/h
Zapfleistung bei
  t 30 K (40° Zapftemp.):  112 l/10min
Bereitschaftsverlust :  1,85 kWh/24h

Transportgewicht:  98 kg

Bestell-Nr. :  161105
Menge: 1,000 Stck

**562 OERTLI Brennwert-Wandge. OPTIMAT 3015 LP 2,8-14 kW, E,LL,B/P-Gas, Speicher OS 80**
OERTLI OPTIMAT 3015 LP
mit Speicher OS 80 ( nebenhängend )
- Brennwert- Wandheizgerät für
  geschlossene Warmwasserzentralheizungsanlagen mit einer max.
  Betriebstemperatur bis 100°C, ein-
  Stellbar auf max. 80 grd C.
- Optimat 3015 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ : Optimat 3015 LP + OS 80

Nennleistung:
bei tv / tr - 80 / 60°:  2,8-14,0 kW
bei tv / tr - 40 / 30°:  3,2-14,8 kW
Nennwärmebelastung:  2,9-14,5 kW

Normnutzungsgrad nach DIN 4702-8
bei 75/60°C :  106 %
bei 40/30°C :  109 %
Kesselwirkungsgrad bezogen auf Hi
100%:  96,4 %
30% :  106,5 %
Bereitschaftsverlust
qb70 :  0,59 kWh/d
Hilfsenergiebedarf
bei 100% :  125 W
bei 30% :  50 W
pH-Wert Kondensat :  4,5
Abgastemperatur
bei tv / tr - 80 / 60° :  65  °C
bei tv / tr - 40 / 30° :  38 °C
Notwendiger Förderdruck
Pw (Zugbedarf) :  -200 Pa

Abgasmassenstrom nach DIN 4705 T1 für
Erdgas E
bei tv / tr - 80 / 60°:  1,4-6,8 g/s
Kondenswasermenge 40/30°C
Erdgas E :  1,3 l/h
CO2-Gehalt Erdgas E:  9,0 %
Ergas LL :  8,7 %
Flüssiggas :  9,7 %
Wasserinhalt (Primärkreis): 3,7 Ltr.
Mindestwasser-Umlaufmenge:  keine

Speicherinhalt :  80 Liter
Leistungsaufnah. 90/10/45°C:14 kW
Heizfläche :  0,75 qm
Dauerleistung bei t=35 K :  355 l/h
Spitzenl.. bei t=35 K :  140 l/10min
Bereitschaftsverlust:  0,87 kWh/24h
NL-Zahl :  1
zul.Temp. BW/HZ :  95/110 °C
max.Überdruck BW/HZ :  10 bar

bestehend aus:
- Optimat 3015 LP
- Speicher OS 80
- Verbindungsschläuche
- Speicherfühler

Bestell-Nr. :  161106
Menge: 1,000 Stck

**563 OERTLI Brennwert-Wandge. OPTIMAT 3015 LP 2,8-14 kW, Gas, Speicher OBU 130 80**
OERTLI OPTIMAT 3015 LP
mit Unterstellspeicher OBU 130 80
- Brennwert- Wandheizgerät für
  geschlossene Warmwasserzentralheizungsanlagen mit einer max.
  Betriebstemperatur bis 100°C, einstellbar auf max. 80 grd C.
- Optimat 3015 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ : Optimat 3015 LP + OBU 130

Nennleistung:
bei tv / tr - 80 / 60°:  2,8-14,0 kW
bei tv / tr - 40 / 30°:  3,2-14,8 kW
Nennwärmebelastung:  2,9-14,5 kW

Normnutzungsgrad nach DIN 4702-8
bei 75/60°C :  106 %
bei 40/30°C :  109 %
Kesselwirkungsgrad bezogen auf Hi
100%:  96,4 %
30% :  106,5 %
Bereitschaftsverlust
qb70 :  0,59 kWh/d
Hilfsenergiebedarf
bei 100% :  125 W
bei 30% :  50 W
pH-Wert Kondensat :  4,5
Abgastemperatur
bei tv / tr - 80 / 60° :  65 °C
bei tv / tr - 40 / 30° :  38 °C
Notwendiger Förderdruck
Pw (Zugbedarf) :  -200 Pa

Abgasmassenstrom nach DIN 4705 T1 für
Erdgas E
bei tv / tr - 80 / 60°:  1,4-6,8 g/s
Kondenswasermenge 40/30°C
Erdgas E :  1,3 l/h
CO2-Gehalt Erdgas E:  9,0 %
Ergas LL :  8,7 %
Flüssiggas :  9,7 %
Wasserinhalt (Primärkreis):  3,7 Ltr.
Mindestwasser-Umlaufmenge:  keine

Speicherinhalt :  130 Liter
Leistungsaufnahme 90/10/45°C:14 kW
Heizfläche :  0,9 qm
Dauerleistung bei t=35 K :  355 l/h
Spitzenl.. bei t=35 K :  75 l/10min
Bereitschaftsverlust:  1,4 kWh/24h
NL-Zahl :  1,1
zul.Temp. BW/HZ :  95/110 °C
max.Überdruck BW/HZ :  6/10 bar

bestehend aus:
- Optimat 3015 LP
- Speicher OBU 130
- Verbindungsschläuche
- Speicherfühler

Bestell-Nr.  :  161108
Menge: 1,000 Stck

**564 OERTLI Brennwert-Wandge. OPTIMAT 3025 LP 4,0-23,6 kW, Gas, Speicher OS 80**
OERTLI  OPTIMAT 3025 LP
mit Speicher OS 80 ( nebenhängend )
- Brennwert- Wandheizgerät für
  geschlossene Warmwasserzentralheizungsanlagen mit einer max.
  Betriebstemperatur bis 100°C, einstellbar auf max. 80 grd C.
- Optimat 3015 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ : Optimat 3025 LP + OS 80

Nennleistung:
bei tv / tr - 80 / 60°:  4,0-23,6 kW
bei tv / tr - 40 / 30°:  4,5-24,9 kW
Nennwärmebelastung:  4,2-24,5 kW

Normnutzungsgrad nach DIN 4702-8
bei 75/60°C :  106 %
bei 40/30°C :  109 %
Kesselwirkungsgrad bezogen auf Hi
100%:  96,5 %
30% :  107,5 %
Bereitschaftsverlust
qb70 :  0,55 kWh/d
Hilfsenergiebedarf
bei 100% :  145 W
bei 30% :  50 W
pH-Wert Kondensat :  4,5
Abgastemperatur
bei tv / tr - 80 / 60° :  67  °C
bei tv / tr - 40 / 30° :  39 °C
Notwendiger Förderdruck
Pw (Zugbedarf) :  -200 Pa

Abgasmassenstrom nach DIN 4705 T1 für
Erdgas E
bei tv / tr - 80 / 60°:  2,0-11,5 g/s
Kondenswasermenge 40/30°C
Erdgas E :  2,2 l/h
CO2-Gehalt Erdgas E:  9,0 %
Ergas LL :  8,7 %
Flüssiggas :  9,7 %
Wasserinhalt (Primärkreis): 4,6 Ltr.
Mindestwasser-Umlaufmenge:  keine

Speicherinhalt :  80 Liter
Leistungsaufn. 90/10/45 °C: 23,6 kW
Heizfläche :  0,75 qm
Dauerleistung bei t=35 K :  600 l/h
Spitzenl.. bei t=35 K :  150 l/10 min
Bereitschaftsverlust:  0,87 kWh/24h
NL-Zahl :  1,7
zul.Temp. BW/HZ :  95/110 °C
max.Überdruck BW/HZ :  10 bar

bestehend aus:
- Optimat 3025 LP
- Speicher OS 80
- Verbindungsschläuche
- Speicherfühler

Bestell-Nr.  :  161109
Menge: 1,000 Stck

**565 OERTLI Brennwert-Wandge. OPTIMAT 3025 LP 4,0-23,6 kW, Gas, Speicher OBU 130**
OERTLI OPTIMAT 3025 LP
mit Unterstellspeicher OBU 130
- Brennwert- Wandheizgerät für
  geschlossene Warmwasserzentralheizungsanlagen mit einer max.
  Betriebstemperatur bis 100°C, einstellbar auf max. 80 grd C.
- Optimat 3025 LP mit integrierter
  Speicherladepumpe für Heiz- und
  Warmwasserbetrieb.
- Geräte nach Gasgeräterichtlinie DIN/EN
  90/396 und Wirkungsgradrichtlinie
  DIN/EN 90/42, auf Grundlage der
  DIN EN 297 und DIN EN 437
  baumustergeprüft und zertifiziert.
- Gasgeräte-Kategorie: II2ELL3B/P
- Betriebsarten nach DVGW-TRGI: B23,
  B33, C13X, C33X, C43X, C63X, C53
- Betriebsbedingungen:
  zul. Betriebsüberdruck: 3 bar
- Kesselthermostat von 20 bis 90 grd C
- STB : 100 grd C,
- Elektroanschluß 230 V AC / 50 Hz, S--
- Schutzart IP 42
- Zylindrischer Monoblockwärmetauscher
  aus korrosions- und temperaturbeständiger Aluminium/Silizium-
  Legierung mit geschlossenem
  Verbrennungsraum.
- Zylindrischer Vormisch-Vlies-Brenner,
  Gas-Kompaktregelstrecke,
  Radialventilator und
  Ansaugschalldämpfer.
- Modulationsverhältnis bis 1:6.
- Mikroprozessorsteuerung OE-tronic 3.

Bei Anschluß von Außen- und/oder
Raumtemperaturfühler/n, für 1 direkten
Heizkreis und Warmwasser, Regelung für 1
Mischerkreis erweiterbar.
Mit Temperaturanzeige, Diagnosesystem
und allen erforderlichen
Sicherheitsfunktionen.
- Für äußerst energiesparenden und
  emissionsarmen Betrieb mit Erdgas E,
  LL und Flüssiggas B/P(Umrüstset)
  geeignet. Die Geräte sind werksseitig
  auf Erdgas E voreingestellt.
Einsetzbar für den raumluftun- bzw. -
abhängigen Betrieb, seriemäßig für die
Kaskadierung vorbereitet.
- Komplett mit modulierender Heizkreis-
  und stufiger Speicherladepumpe
Serienmäßig mit automatischen
Schnellentlüfter, Kondenswassersiphon,
Drucksensor, Sicherheitsventil 3 bar,
14 Liter Ausdehnungsgefäß,
Abgastemperatursensor.
Schallisolierte Geräteverkleidung in
RAL 9010,Wandkonsole und
Befestigungsmaterial.

Typ:  Optimat 3025 LP + OBU 130

Nennleistung:
bei tv / tr - 80 / 60°:  4,0 - 23,6 kW
bei tv / tr - 40 / 30°:  4,5 - 24,9 kW
Nennwärmebelastung:  4,2 - 24,5 kW

Normnutzungsgrad nach DIN 4702-8
bei 75/60°C :  106 %
bei 40/30°C :  109 %
Kesselwirkungsgrad bezogen auf Hi
100%:  96,5 %
30% :  107,5 %
Bereitschaftsverlust
qb70 :  0,55 kWh/d
Hilfsenergiebedarf
bei 100% :  145 W
bei 30% :  50 W
pH-Wert Kondensat :  4,5
Abgastemperatur
bei tv / tr - 80 / 60° :  67  °C
bei tv / tr - 40 / 30° :  39 °C
Notwendiger Förderdruck
Pw (Zugbedarf) :  -200 Pa

Abgasmassenstrom nach DIN 4705 T1 für
Erdgas E
bei tv / tr - 80 / 60°:  2,0-11,5 g/s
Kondenswassermenge 40/30°C
Erdgas E :  2,2 l/h
CO2-Gehalt Erdgas E:  9,0 %
Ergas LL :  8,7 %
Flüssiggas :  9,7 %
Wasserinhalt (Primärkreis): 4,6 Ltr.
Mindestwasser-Umlaufmenge:  keine

Speicherinhalt :  130 l
Leistungsaufn. 90/10/45 °C: 23,6 kW
Heizfläche :  0,9 qm
Dauerleistung bei t=35 K :  600 l/h
Spitzenl.. bei t=35 K :  200 l/10 min
Bereitschaftsverlust:  1,4 kWh/24h
NL-Zahl :  2,2
zul.Temp. BW/HZ :  95/110 °C
max.Überdruck BW/HZ :  6/10 bar

bestehend aus:
- Optimat 3025 LP
- Speicher OBU 130
- Verbindungsschläuche
- Speicherfühler

Bestell-Nr.  :  161111
Menge: 1,000 Stck

**566 OERTLI Platine und Fühler für 1 Mischerkreis, für OE-tronic 3**
OERTLI  Platine und Fühler
für 1 Mischerkreis zum Einbau
in OE-tronic 3

Bestell-Nr.:  161113
Menge: 1,000 Stck

**567 OERTLI Buskabel 12 Meter, m. OE-tronic 3 für Kesselkaskaden von mehreren Kesseln**
OERTLI  Buskabel 12 Meter
Für Kesselkaskaden von mehreren
Kesseln mit Schaltfeld OE-tronic 3
- geschirmt

Bestell-Nr.:  161114
Menge: 1,000 Stck

**568 OERTLI Solarfühler ( 2 Stück ) zum Anschluss an OE-tronic 3**
OERTLI  Solarfühler ( 2 Stück )
Zum Anschluss an OE-tronic 3

Bestell-Nr.:  161115
Menge: 1,000 Stck

**569 OERTLI Warmwasser-Speicher OS 80 für OPTIMAT 3000, nebenhängend, 80 l**
OERTLI  WW-Speicher OS 80
Nebenhängender Speicher für OPTIMAT 3000
incl. Speicherfühler für OE-tronic3

Speicherinhalt :  80 Liter
Leistungsaufn. 90/10/45 °C :23,6 kW
Heizfläche :  0,75 qm
Dauerleistung bei t=35 K :  600 l/h
Spitzenl.. bei t=35 K :  150 l/10 min
Bereitschaftsverlust:  0,87 kWh/24h
NL-Zahl :  1,7
zul.Temp. BW/HZ :  95/110 °C
max.Überdruck BW/HZ :  10 bar

Bestell-Nr.:  161116
Menge: 1,000 Stck

**570 OERTLI Dialog-Fernbedienung zum Anschluss an OE-tronic 3**
OERTLI  Dialog-Fernbedienung
zum Anschluss an OE-tronic 3
- Betriebswahlschalter
- Wärmer/kälter
- Wahl von Zeitprogrammen
- Diverse Anzeigen

Bestell-Nr.:  161118
Menge: 1,000 Stck

**571 OERTLI Telekommunikationsmodul TELCOM 2 Fernüberwachungsmodul**
OERTLI TELCOM 2
Telekommunikationsmodul

sprachgesteuertes Fernüberwachungsmodul zur Überwachung von z.B.
- Brenneralarm
- ext. Kontakt
- Netzspannung

Es können bis zu 5 Telefonnummern
hinterlegt werden.

Kolli AD 154

Bestell-Nr.: 161120
Menge: 1,000 Stck

**572 OERTLI Übergangs-Set GIR für Anschluss Pumpengruppen an HW 70/200**
OERTLI  Übergangs-Set GIR
Gewinde 3/4" und 1" für den Anschluss
von Pumpengruppen an HW 70 / 200

Bestell-Nr.:  161121
Menge: 1,000 Stck

**573 OERTLI Abgasfühler für OE-tronic 3**
OERTLI  Abgasfühler
für OE-tronic 3

Bestell-Nr.:  163174
Menge: 1,000 Stck

**574 OERTLI Speicherladeset für die Kombination von PK/PU 150**
OERTLI Speicherladeset
für die Kombination von PK/PU 150
mit Tiefspeichern OBC
incl. Anschlusskreuze.

Bestell-Nr.: 163175
Menge: 1,000 Stck

**575 OERTLI Vorlauffühler zum Aktivieren 1 Mischerkreises bei OE-tronic 3**
OERTLI  Vorlauffühler
zum Aktivieren 1 Mischerkreises
bei OE-tronic 3

Bestell-Nr.:  163176
Menge: 1,000 Stck

**576 OERTLI E-Heizstab 2,4 kW für Tiefspeicher OBC 162/252**
OERTLI  E-Heizstab
für Tiefspeicher  OBC 162/252

Leistung 2,4 kW / 230 V

Bestell-Nr :  163178
Menge: 1,000 Stck

**577 OERTLI Fremdstromanode für WW-Speicher OBC 162/252 und OB150-300**
OERTLI  Fremdstromanode für WW-Speicher
OBC 162/252 und OB150-300

Bestell-Nr.:  163179
Menge: 1,000 Stck

**578 OERTLI Warmwasserspeicher, emailliert, VC 114 Inhalt 100 ltr.**
OERTLI Warmwasserspeicher,
emailliert, VC 114 Inhalt 100 ltr.
Brauchwasserspeicher, 2-fach emailliert,
mit eingeschweißtem Glattrohr-Wärme-
tauscher. Hochwertige PU-Isolierung aus
FCKW-freiem Hartschaum, Betriebsdruck
für Speicher und Heizschlange 10 bar.
Komplett mit Speicherladepumpe, Schwerkraftbremse, und Entlüftungsventil.
Schalterblende mit Regler und
Temperaturwächter. Verkleidung passend
zu Öl-Kleinkessel ÖK/ÖK-PE, SH0/SH0-PE
Gas-Küchenkessel KLN sowie Heizungsherd
SH.
Inhalt  ltr.: 100
Breite  mm: 600
Tiefe  mm: 600
Höhe  mm: 850
Dauerleistung 10/45 Grd.C kW: 23,5
Gewicht  kg: 90
Bestell-Nr.  : 178004
Typ  : VC 114
Menge: 1,000 Stck

**579 OERTLI Umstellbausatz Flüssiggas für Küchenkessel GKR 142 N**
OERTLI Umstellbausatz
Flüssiggas für Küchenkessel GKR 142 N
Bestell-Nr.: 180086
Menge: 1,000 Stck

**580 OERTLI Umstellbausatz Flüssiggas für Küchenkessel GKR 143 N**
OERTLI Umstellbausatz
Flüssiggas für Küchenkessel GKR 143 N
Bestell-Nr.: 180087
Menge: 1,000 Stck

**581 OERTLI Umstellbausatz Flüssiggas für Küchenkessel GKR 144 N**
OERTLI Umstellbausatz
Flüssiggas für Küchenkessel GKR 144 N
Bestell-Nr.: 180088
Menge: 1,000 Stck

**582 OERTLI Neutralisationsgranulat 10 Liter**
OERTLI  Neutralisationsgranulat
10 Liter
für alle gängigen Neutralisationsanlagen, die auf Granulatbasis
betrieben werden

Bestell-Nr.: 180566
Menge: 1,000 Stck

**583 OERTLI Flüssiggasbausatz für GSR 330 N TAURUS**
OERTLI Flüssiggasbausatz
für GSR 330 N  TAURUS
passend für alle Typen
zur Umrüstung von Erdgas auf
Flüssiggas

Bestell-Nr.: 181500
Menge: 1,000 Stck

**584 OERTLI Elektro-Niederdruck- Dampfkessel ENDh 15 emailliert**
Elektro-Niederdruck-Dampfkessel
ENDh 15 emailliert.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 15
Dampfleistung  kg/h : 20
Inhalt  Ltr. : 30
Durchmesser  mm : 410
Höhe  mm : 1260
Gewicht  kg : 95
Bestell-Nr.  : 182012
Type  : ENDh 15
Menge: 1,000 Stck

**585 OERTLI Elektro-Niederdruck- Dampfkessel ENDh 4,5 schwarz**
Elektro-Niederdruck-Dampfkessel
ENDh 4,5 schwarz.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 4,5
Dampfleistung  kg/h : 6
Inhalt  Ltr. : 10
Durchmesser  mm : 310
Höhe  mm : 1120
Gewicht  kg : 60
Bestell-Nr.  : 182112
Type  : ENDh 4,5
Menge: 1,000 Stck

**586 OERTLI Elektro-Niederdruck- Dampfkessel ENDh 6 schwarz**
Elektro-Niederdruck-Dampfkessel
ENDh 6 schwarz.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 6
Dampfleistung  kg/h : 8
Inhalt  Ltr. : 10
Durchmesser  mm : 310
Höhe  mm : 1120
Gewicht  kg : 60
Bestell-Nr.  : 182212
Type  : ENDh 6
Menge: 1,000 Stck

**587 OERTLI Elektro-Niederdruck- Dampfkessel ENDh 9 schwarz**
Elektro-Niederdruck-Dampfkessel
ENDh 9 schwarz.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 9
Dampfleistung  kg/h : 12
Inhalt  Ltr. : 30
Durchmesser  mm : 410
Höhe  mm : 1260
Gewicht  kg : 95
Bestell-Nr.  : 182312
Type  : ENDh 9
Menge: 1,000 Stck

**588 OERTLI Elektro-Niederdruck- Dampfkessel ENDh 12 schwarz**
Elektro-Niederdruck-Dampfkessel
ENDh 12 schwarz.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 12
Dampfleistung  kg/h : 16
Inhalt  Ltr. : 30
Durchmesser  mm : 410
Höhe  mm : 1260
Gewicht  kg : 95
Bestell-Nr.  : 182412
Type  : ENDh 12
Menge: 1,000 Stck

**589 OERTLI Elektro-Niederdruck- Dampfkessel ENDh 15 schwarz**
Elektro-Niederdruck-Dampfkessel
ENDh 15 schwarz.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 15
Dampfleistung  kg/h : 20
Inhalt  Ltr. : 30
Durchmesser  mm : 410
Höhe  mm : 1260
Gewicht  kg : 95
Bestell-Nr.  : 182512
Type  : ENDh 15
Menge: 1,000 Stck

**590 OERTLI Elektro-Niederdruck- Dampfkessel ENDh 4,5 emailliert**
Elektro-Niederdruck-Dampfkessel
ENDh 4,5 emailliert.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 4,5
Dampfleistung  kg/h : 6
Inhalt  Ltr. : 10
Durchmesser  mm : 310
Höhe  mm : 1120
Gewicht  kg : 60
Bestell-Nr.  : 182612
Type  : ENDh 4,5
Menge: 1,000 Stck

**591 OERTLI Elektro-Niederdruck- Dampfkessel ENDh 6 emailliert**
Elektro-Niederdruck-Dampfkessel
ENDh 6 emailliert.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 6
Dampfleistung  kg/h : 8
Inhalt  Ltr. : 10
Durchmesser  mm : 310
Höhe  mm : 1120
Gewicht  kg : 60
Bestell-Nr.  : 182712
Type  : ENDh 6
Menge: 1,000 Stck

**592 OERTLI lektro-Niederdruck- Dampfkessel ENDh 9 emailliert**
Elektro-Niederdruck-Dampfkessel
ENDh 9 emailliert.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 9
Dampfleistung  kg/h : 12
Inhalt  Ltr. : 30
Durchmesser  mm : 410
Höhe  mm : 1260
Gewicht  kg : 95
Bestell-Nr.  : 182812
Type  : ENDh 9
Menge: 1,000 Stck

**593 OERTLI Elektro-Niederdruck- Dampfkessel ENDh 12 emailliert**
Elektro-Niederdruck-Dampfkessel
ENDh 12 emailliert.
Niederdruck-Dampfkessel aus Stahl.
Höchstzulässiger Betriebsüberdruck
0,5 bar, lotrecht hängende Anordnung.
Wärmedämmung, Stahl-Außenmantel orange
(RAL 2004) lackiert, mit zwei Tragbügeln, Wasserstandsmarke, Ablaßeinrichtung, austauschbarem Heizflansch
mit Heizstäben, thermische Sicherung
zum Schutz der Heizstäbe bei Trockengehen, Schaltschützen, Signallampe,
Anschlußklemmen, anschlußfertig verdrahtet und auf Klemmen geführt.
Bauart-Kennzeichen  : 01/ND164/2
Nennaufnahme  kW : 12
Dampfleistung  kg/h : 16
Inhalt  Ltr. : 30
Durchmesser  mm : 410
Höhe  mm : 1260
Gewicht  kg : 95
Bestell-Nr.  : 182912
Type  : ENDh 12
Menge: 1,000 Stck

**594 REKORD Öl-Spezialheizkessel mit vollautom. 2-Stufenbrenner ÖSB-PE 114-2**
REKORD Öl-Spezialheizkessel mit
vollautom. 2-Stufenbrenner ÖSB-PE 114-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 11,0
Bauart-Kennzeichen  : Z-43.11-027
Breite  mm : 600
Tiefe  mm : 600
Höhe  mm : 1990
Heizungsvorlauf  R" : 1
Heizungsrücklauf  R" : 1
Abgasanschluß  mm : 130
Zugbedarf  PA : 5-15
Wasserinhalt  ltr. : 35
Gewicht  kg : 205
Speicher
Speicherinhalt  ltr. : 100
Betriebsdruck  bar : 6
Spitzenleistung
10/45° l/min  : 140
Bereitschaftswärmeaufwand 24h/60°  kW/h : 1,0
NL-Zahl  : 1,3
Bestell-Nr.  : 185086
Typ  : ÖSB-PE 114-2
Menge: 1,000 Stck

**595 REKORD Öl-Spezialheizkessel mit vollautom. 2-Stufenbrenner ÖSB-PE 144-2**
REKORD Öl-Spezialheizkessel mit
vollautom. 2-Stufenbrenner ÖSB-PE 144-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 14,0
Bauart-Kennzeichen  : Z-43.11-027
Breite  mm : 600
Tiefe  mm : 600
Höhe  mm : 1990
Heizungsvorlauf  R" : 1
Heizungsrücklauf  R" : 1
Abgasanschluß  mm : 130
Zugbedarf  PA : 5-15
Wasserinhalt  ltr. : 35
Gewicht  kg : 205
Speicher
Speicherinhalt  ltr. : 100
Betriebsdruck  bar : 6
Spitzenleistung
10/45° l/min  : 150
Bereitschaftswärmeaufwand 24h/60°  kW/h : 1,0
NL-Zahl  : 1,3
Bestell-Nr.  : 185087
Typ  : ÖSB-PE 144-2
Menge: 1,000 Stck

**596 REKORD Öl-Spezialheizkessel mit vollautom. 2-Stufenbrenner ÖK 114-2**
REKORD Öl-Spezialheizkessel mit
vollautom. 2-Stufenbrenner ÖK 114-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
Manometer, Entlüftungsventile, Sicherheitsventil, Kesselfüll- und Entleerungshahn eingebaut.
Druckminderer und Schnellschlußventil
in serienmäßiger Kombidose montiert.
Einbindung der Ölzulaufleitung 8 mm über
Schneidringverschraubung am Schnellschlußventil.
Betriebsdruck  bar : 3
Nennleistung
1.Stufe  kW :  5,0
2.Stufe  kW : 11,0
Bauart-Kennzeichen  : Z-43.11-027
Breite  mm : 420
Tiefe  mm : 600
Höhe  mm : 850
Heizungsvorlauf  R" : 1
Heizungsrücklauf  R" : 1
Abgasanschluß  mm : 130
Zugbedarf  PA : 5-15
Wasserinhalt  ltr. : 15
Gewicht  kg : 155
Bestell-Nr.  : 185181
Typ  : ÖK 114-2
Menge: 1,000 Stck

**597 REKORD Öl-Spezialheizkessel mit vollautom. 2-Stufenbrenner ÖK 144-2**
REKORD Öl-Spezialheizkessel mit
vollautom. 2-Stufenbrenner ÖK 144-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
Manometer, Entlüftungsventile, Sicherheitsventil, Kesselfüll- und Entleerungshahn eingebaut.
Druckminderer und Schnellschlußventil
in serienmäßiger Kombidose montiert.
Einbindung der Ölzulaufleitung 8 mm über
Schneidringverschraubung am Schnellschlußventil.
Betriebsdruck  bar : 3
Nennleistung
1.Stufe  kW :  5,0
2.Stufe  kW : 14,0
Bauart-Kennzeichen  : Z-43.11-027
Breite  mm : 420
Tiefe  mm : 600
Höhe  mm : 850
Heizungsvorlauf  R" : 1
Heizungsrücklauf  R" : 1
Abgasanschluß  mm : 130
Zugbedarf  PA : 5-15
Wasserinhalt  ltr. : 15
Gewicht  kg : 155
Bestell-Nr.  : 185182
Typ  : ÖK 144-2
Menge: 1,000 Stck

**598 REKORD Öl-Spezialheizkessel mit vollautom. 2-Stufenbrenner ÖK-PE 114-2**
REKORD Öl-Spezialheizkessel mit
vollautom. 2-Stufenbrenner ÖK-PE 114-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
Manometer, Entlüftungsventile, Sicherheitsventil, Kesselfüll- und Entleerungshahn, Flachdruckausdehnungsgefäß
12 Liter und Heizungspumpe UPS 25-40
mit 130 mm Einbaulänge eingebaut.
Druckminderer und Schnellschlußventil
in serienmäßiger Kombidose montiert.
Einbindung der Ölzulaufleitung 8 mm über
Schneidringverschraubung am Schnellschlußventil.
Betriebsdruck  bar : 3
Nennleistung
1.Stufe  kW :  5,0
2.Stufe  kW : 11,0
Bauart-Kennzeichen  : Z-43.11-027
Breite  mm : 600
Tiefe  mm : 600
Höhe  mm : 850
Heizungsvorlauf  R" : 1
Heizungsrücklauf  R" : 1
Abgasanschluß  mm : 130
Zugbedarf  PA : 5-15
Wasserinhalt  ltr. : 15
Gewicht  kg : 190
Bestell-Nr.  : 185186
Typ  : ÖK-PE 114-2
Menge: 1,000 Stck

**599 REKORD Öl-Spezialheizkessel mit vollautom. 2-Stufenbrenner ÖK-PE 144-2**
REKORD Öl-Spezialheizkessel mit
vollautom. 2-Stufenbrenner ÖK-PE 144-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
Manometer, Entlüftungsventile, Sicherheitsventil, Kesselfüll- und Entleerungshahn, Flachdruckausdehnungsgefäß
12 Liter und Heizungspumpe UPS 25-40
mit 130 mm Einbaulänge eingebaut.
Druckminderer und Schnellschlußventil
in serienmäßiger Kombidose montiert.
Einbindung der Ölzulaufleitung 8 mm über
Schneidringverschraubung am Schnellschlußventil.
Betriebsdruck  bar : 3
Nennleistung
1.Stufe  kW :  5,0
2.Stufe  kW : 14,0
Bauart-Kennzeichen  : Z-43.11-027
Breite  mm : 600
Tiefe  mm : 600
Höhe  mm : 850
Heizungsvorlauf  R" : 1
Heizungsrücklauf  R" : 1
Abgasanschluß  mm : 130
Zugbedarf  PA : 5-15
Wasserinhalt  ltr. : 15
Gewicht  kg : 190
Bestell-Nr.  : 185187
Typ  : ÖK-PE 144-2
Menge: 1,000 Stck

**600 REKORD Heizungsherd SH 96/240 Abgasanschluß links weiß**
REKORD Heizungsherd
SH 96/240 Abgasanschluß links weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185752
Typ  : SH 96/240 links
Menge: 1,000 Stck

**601 REKORD Heizungsherd SH 96/240 Abgasanschluß links braun**
REKORD Heizungsherd
SH 96/240 Abgasanschluß links braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185753
Typ  : SH 96/240 links
Menge: 1,000 Stck

**602 REKORD Heizungsherd SH 96/240 Abgasanschluß rechts weiß**
REKORD Heizungsherd
SH 96/240 Abgasanschluß rechts weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschl. rechts mm : 150
Zugbedarf  PA : 18
Gewicht  kg : 215
Bestell-Nr.  : 185755
Typ  : SH 96/240
rechts
Menge: 1,000 Stck

**603 REKORD Heizungsherd SH 96/240 Abgasanschluß rechts braun**
REKORD Heizungsherd
SH 96/240 Abgasanschluß rechts braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max.4
Breite  mm : 550
Tiefe  mm : 600
Höhe  mm : 850
Abgasanschl. rechts mm : 150
Zugbedarf  PA : 18
Gewicht  kg : 215
Bestell-Nr.  : 185756
Typ  : SH 96/240
rechts
Menge: 1,000 Stck

**604 REKORD Heizungsherd SH 36/210 Abgasanschluß links weiß**
REKORD Heizungsherd
SH 36/210 Abgasanschluß links weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185852
Typ  : SH 36/210 links
Menge: 1,000 Stck

**605 REKORD Heizungsherd SH 36/210 Abgasanschluß links braun**
REKORD Heizungsherd
SH 36/210 Abgasanschluß links braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185853
Typ  : SH 36/210 links
Menge: 1,000 Stck

**606 REKORD Heizungsherd SH 36/210 Abgasanschluß rechts weiß**
REKORD Heizungsherd
SH 36/210 Abgasanschluß rechts weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschl. rechts mm : 150
Zugbedarf  PA : 18
Gewicht  kg : 260
Bestell-Nr.  : 185855
Typ  : SH 36/210
rechts
Menge: 1,000 Stck

**607 REKORD Heizungsherd SH 36/210 Abgasanschluß rechts braun**
REKORD Heizungsherd
SH 36/210 Abgasanschluß rechts braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max. 4
Breite  mm : 900
Tiefe  mm : 600
Höhe  mm : 850
Abgasanschl. rechts mm : 150
Zugbedarf  PA : 18
Gewicht  kg : 260
Bestell-Nr.  : 185856
Typ  : SH 36/210
rechts
Menge: 1,000 Stck

**608 REKORD Heizungsherd SH 36/250 Abgasanschluß links weiß**
REKORD Heizungsherd
SH 36/250 Abgasanschluß links weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185858
Typ  : SH 36/250 links
Menge: 1,000 Stck

**609 REKORD Heizungsherd SH 36/250 Abgasanschluß links braun**
REKORD Heizungsherd
SH 36/250 Abgasanschluß links braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185859
Typ  : SH 36/250 links
Menge: 1,000 Stck

**610 REKORD Heizungsherd SH 36/250 Abgasanschluß rechts weiß**
REKORD Heizungsherd
SH 36/250 Abgasanschluß rechts weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185861
Typ  : SH 36/250
  rechts
Menge: 1,000 Stck

**611 REKORD Heizungsherd SH 36/250 Abgasanschluß rechts braun**
REKORD Heizungsherd
SH 36/250 Abgasanschluß rechts braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185862
Typ  : SH 36/250
  rechts
Menge: 1,000 Stck

**612 STADLER-Spezialheizkessel H 25**
STADLER-Spezialheizkessel H 25

Festbrennstoffkessel Typ H mit wassergekühltem Rost, leicht nach oben zu
schwenkende Fülltür, Aschetür, Vorstellrost, mit Rücklaufwasser-Vorwärmung.
Sicherheitsbatterie nach DIN 4751 Blatt
2, Rauchgasstutzen rechts, links oder
hinten montierbar.
Nennwärmeleistung
Koks/Kohle  kW : 23
Holz  kW : 15
Breite  mm : 686
Tiefe  mm : 889
Höhe  mm : 1021
Füllöffnung  mm : 340 x 260
Füllraumtiefe  mm : 300
Füllvolumen  ltr. : 60
Abgasanschluß  mm : 180
Zugbedarf  PA : 20
Gewicht  kg : 280
Bestell-Nr.  : 18611
Typ  : Stadler H 25
Menge: 1,000 Stck

**613 STADLER-Spezialheizkessel H 33**
STADLER-Spezialheizkessel H 33

Festbrennstoffkessel Typ H mit wassergekühltem Rost, leicht nach oben zu
schwenkende Fülltür, Aschetür, Vorstellrost, mit Rücklaufwasser-Vorwärmung.
Sicherheitsbatterie nach DIN 4751 Blatt
2, Rauchgasstutzen rechts, links oder
hinten montierbar.
Nennwärmeleistung
Koks/Kohle  kW : 31
Holz  kW : 23
Breite  mm : 786
Tiefe  mm : 981
Höhe  mm : 1072
Füllöffnung  mm : 440 x 290
Füllraumtiefe  mm : 355
Füllvolumen  ltr. : 100
Abgasanschluß  mm : 200
Zugbedarf  PA : 25
Gewicht  kg : 330
Bestell-Nr.  : 18612
Typ  : Stadler H 33
Menge: 1,000 Stck

**614 OERTLI Holzvergaserkessel HV-24 Stahlheizkessel, 18-26 kW, o. Schaltfeld**
OERTLI Holzvergaserkessel HV-24
Stahlheizkessel nach DIN 4702
und EN 303 mit eingebautem Kupfersicherheitswärmetauscher 3/4  für Heizungsanlagen nach DIN 4751.
Bitte separates Schaltfeld auswählen !!

- Fülltür mit Sicherheitsverriegelung
  und Ein- und Ausschalter für Gebläse
- Füllschacht mit Passiv-Korrosions-
  schutz, Wirbelkammerbrenner, Oberplatte aus Guß, Thermorippen-Heiz-
  flächen
- Herausziehbare Brennerkammerschale
- Rauchgassammler isoliert mit Wechselrauchstutzen rechts, links oder
  hinten und Zugbegrenzer rechts oder
  links
- Verbrennungsluftgebläse mit Gebläseabsperrklappe
- Kessel allseitig isoliert,
  rot-kunstoffbeschichtete Verkleidung,
  Kranöse, 4 Transportmuffen

Kessel fertig montiert auf Holzpalette

- zul. Betriebsüberdruck:  3 bar
- max. Vorlauftemperatur:  90 Grad C
- mind. Rücklauftemperatur: 55 Grad C

Type  :  HV-24
Kessel-Nennwärme-
leistung  :  18-26 kW
Kesselwasserinhalt:  75 l
Wasserseitiger
Widerstand  :  200 Pa
Gewicht  :  300 kg

Best.-Nr.  :  186379
Menge: 1,000 Stck

**615 OERTLI Holzvergaserkessel HV-50 Stahlheizkessel, 40-50 kW, o. Schaltfeld**
OERTLI Holzvergaserkessel HV-50
Stahlheizkessel nach DIN 4702
und EN 303 mit eingebautem Kupfersicherheitswärmetauscher 3/4  für Heizungsanlagen nach DIN 4751.
Bitte separates Schaltfeld auswählen !!

- Fülltür mit Sicherheitsverriegelung
  und Ein- und Ausschalter für Gebläse
- Füllschacht mit Passiv-Korrosions-
  schutz, Wirbelkammerbrenner, Oberplatte aus Guß, Thermorippen-Heiz-
  flächen
- Herausziehbare Brennerkammerschale
- Rauchgassammler isoliert mit Wechselrauchstutzen rechts, links oder
  hinten und Zugbegrenzer rechts oder
  links
- Verbrennungsluftgebläse mit Gebläseabsperrklappe
- Kessel allseitig isoliert,
  rot-kunstoffbeschichtete Verkleidung,
  Kranöse, 4 Transportmuffen

Kessel fertig montiert auf Holzpalette

- zul. Betriebsüberdruck:  3 bar
- max. Vorlauftemperatur:  90 Grad C
- mind. Rücklauftemperatur: 55 Grad C

Type  :  HV-50
Kessel-Nennwärme-
leistung  :  40-50 kW
Kesselwasserinhalt:  150 l
Wasserseitiger
Widerstand  :  400 Pa
Gewicht  :  415 kg

Best.-Nr.  :  186399
Menge: 1,000 Stck

**616 OERTLI Festbrennstoffkessel HV-24S Stahlheizk.,mit SAUGZUGGEBLÄSE, 18-26 kW**
OERTLI Festbrennstoffkessel HV-24S,
mit SAUGZUGGEBLÄSE

Bitte separates Schaltfeld auswählen !!

Stahlheizkessel nach DIN 4702 und
EN 303 mit eingebautem Kupfersicherheitswärmetauscher 3/4  für Heizungsanlagen nach DIN 4751.
- Fülltür mit Sicherheitsverriegelung
  und Ein- und Ausschalter für Gebläse
- Füllschacht mit Passiv-Korrosions-
  schutz, Wirbelkammerbrenner, Oberplatte aus Guß, Thermorippen-Heiz-
  flächen
- Herausziehbare Brennerkammerschale
- Rauchgassammler isoliert mit Wechselrauchstutzen rechts, links oder
  hinten und Zugbegrenzer rechts oder
  links
- Kessel allseitig isoliert,
  rot-kunstoffbeschichtete Verkleidung,
  Kranöse, 4 Transportmuffen
Schaltfeld:
Vollelektronisches Microprozessor-

Kessel fertig montiert auf Holzpalette.

- zul. Betriebsüberdruck:  3 bar
- max. Vorlauftemperatur:  90 Grad C
- mind. Rücklauftemperatur: 55 Grad C

Type  :  HV-24S
Kessel-Nennwärme-
leistung  :  18-26 kW
Kesselwasserinhalt:  75 l
Wasserseitiger
Widerstand  :  200 Pa
Gewicht  :  300 kg

Best.-Nr.  :  186459
Menge: 1,000 Stck

**617 OERTLI Festbrennstoffkessel HV-50S Stahlheizk.,mit SAUGZUGGEBLÄSE, 40-50 kW**
OERTLI Festbrennstoffkessel HV-50S,
mit SAUGZUGGEBLÄSE

Bitte separates Schaltfeld auswählen !!

Stahlheizkessel nach DIN 4702 und
EN 303 mit eingebautem Kupfersicherheitswärmetauscher 3/4  für Heizungsanlagen nach DIN 4751.
- Fülltür mit Sicherheitsverriegelung
  und Ein- und Ausschalter für Gebläse
- Füllschacht mit Passiv-Korrosions-
  schutz, Wirbelkammerbrenner, Oberplatte aus Guß, Thermorippen-Heiz-
  flächen
- Herausziehbare Brennerkammerschale
- Rauchgassammler isoliert mit Wechselrauchstutzen rechts, links oder
  hinten und Zugbegrenzer rechts oder
  links
- Kessel allseitig isoliert,
  rot-kunstoffbeschichtete Verkleidung,
  Kranöse, 4 Transportmuffen

Kessel fertig montiert auf Holzpalette

- zul. Betriebsüberdruck:  3 bar
- max. Vorlauftemperatur:  90 Grad C
- mind. Rücklauftemperatur: 55 Grad C

Type  :  HV-50S
Kessel-Nennwärme-
leistung  :  40-50 kW
Kesselwasserinhalt:  150 l
Wasserseitiger
Widerstand  :  400 Pa
Gewicht  :  415 kg

Best.-Nr.  :  186479
Menge: 1,000 Stck

**618 OERTLI Holzvergaserkessel HV-17 Stahlheizkessel, 16,6 kW, o. Schaltfeld**
OERTLI Holzvergaserkessel HV-17
Stahlheizkessel nach DIN 4702 und
EN 303 mit eingebautem Kupfersicherheitswärmetauscher 3/4  für Heizungsanlagen nach DIN 4751.
Bitte separates Schaltfeld auswählen !!

- Fülltür mit Sicherheitsverriegelung
  und Ein- und Ausschalter für Gebläse
- Füllschacht mit Passiv-Korrosions-
  schutz, Wirbelkammerbrenner, Oberplatte aus Guß, Thermorippen-Heiz-
  flächen
- Herausziehbare Brennerkammerschale
- Rauchgassammler isoliert mit Wechselrauchstutzen rechts, links oder
  hinten und Zugbegrenzer rechts oder
  links
- Verbrennungsluftgebläse mit Gebläseabsperrklappe
- Kessel allseitig isoliert,
  rote-kunstoffbeschichtete Verkleidung,
  Kranöse, 4 Transportmuffen

Kessel fertig montiert auf Holzpalette.

- zul. Betriebsüberdruck:  3 bar
- max. Vorlauftemperatur:  90 Grad C
- mind. Rücklauftemperatur: 60 Grad C

Type  :  HV-17
Kessel-Nennwärme-
leistung  :  16,6 kW
Kesselwasserinhalt:  53 l
Wasserseitiger
Widerstand  :  150 Pa
Gewicht  :  245 kg

Best.-Nr.  : 18653
Menge: 1,000 Stck

**619 OERTLI Holzvergaserkessel HV-17S Stahlheizk.,mit SAUGZUGGEBLÄSE, 16,6 kW**
OERTLI Holzvergaserkessel HV-17S
Stahlheizkessel nach DIN 4702 und
EN 303 mit eingebautem Kupfersicherheitswärmetauscher 3/4  für Heizungsanlagen nach DIN 4751.
Bitte separates Schaltfeld auswählen !!

- Fülltür mit Sicherheitsverriegelung
  und Ein- und Ausschalter für Gebläse
- Füllschacht mit Passiv-Korrosions-
  schutz, Wirbelkammerbrenner, Oberplatte aus Guß, Thermorippen-Heiz-
  flächen
- Herausziehbare Brennerkammerschale
- Rauchgassammler isoliert mit Wechselrauchstutzen rechts, links oder
  hinten und Zugbegrenzer rechts oder
  links
- Saugzuggebläse, drehbar, Montage
  rechts, links oder hinten montierbar
- Kessel allseitig isoliert,
  rot-kunstoffbeschichtete Verkleidung,
  Kranöse, 4 Transportmuffen

Kessel fertig montiert auf Holzpalette.

- zul. Betriebsüberdruck:  3 bar
- max. Vorlauftemperatur:  90 Grad C
- mind. Rücklauftemperatur: 60 Grad C

Type  :  HV-S 17
Kessel-Nennwärme-
leistung  :  16,6 kW
Kesselwasserinhalt:  53 l
Wasserseitiger
Widerstand  :  150 Pa
Gewicht  :  245 kg

Best.-Nr.  : 18655
Menge: 1,000 Stck

**620 OERTLI Witterungsgeführte Regelung CD 30 LON MODULO**
OERTLI Witterungsgeführte
Regelung CD 30 LON MODULO
Regelung mit LON-Bus und Modulations-
Signal 0-10V, DC, wahlweise auf
Kessel oder Mischer wirksam
im Normgehäuse 144 x 96 mm
Digitalregler in Modultechnik -
Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen a` 24 Zeichen.
Ein LON-Bus dient zum Informations-
Austausch unter mehreren Regelungen
Bzw. mit evtl. vorhandener LON-
Bus-Gebäudeleittechnik oder PC.
Ohne Hard- und Softwarehilfsmittel
Können bis zu 5 Regelungen mit LON-
Bus miteinander verbunden werden.
Die 2-adrig verdrillte abgeschirmte
Datenbusleitung kann bis zu 900 m
Lang sein.
Der Regler verfügt über folgende
Funktionen: Totalabschaltung in den
Heizpausen, autom. Sommer/Winter-
Schaltung, Ferienprogramm, Frostschutzfunktion in jeder Betriebsart, Kesselanfahrschutz-Schaltung, Pumpen- und
Mischer-Intervallschaltung ( Antiblockierschaltung ), Abfrage der An-
lagenwerte, Betriebsstundenanzeige für
Kesselstufen, Pumpen und Mischer,
autom. Sommer-/Winter-Zeitumschaltung.
Mehrere Bedienersprachen, u.v.a.
Lieferung mit 4 fest integrierten, frei
programmierbaren Modulen. Die Kesselstufen werden witterungs- und/oderlast-
abhängig, die Mischerkreise witterungs-
oder konstant ( Festwertregler )
gesteuert. Jeder Mischerkreis kann mit
einer getrennten Fernbedienung ausgerüstet werden. Kesselfogeumschaltung
ist möglich. Mit Außenfühler ST 11.2
und 3-pol. Stecker, incl. je 2,50 m
Flexleitung ( 2 X 0,75 ) pro Fühler,
1 Stück ST 38.1 - Kesselfühler mit
Stecker Nr. 2
2 Stück ST 38.1 - Vorlauf-Tauchfühler
und Stecker Nr. 3 und Nr. 4
1 Stück ST 38.1 - Speicherfühler mit
Stecker- Nr.: 1.
Bestell-Nr.  : 189511
Typ  : CD 30 LON
MODULO
Menge: 1,000 Stck

**621 OERTLI Dachzentrale schwarz DN 80/125, Bausatz A, bestehend aus:**
OERTLI Dachzentrale schwarz
DN 80/125, Bausatz A, bestehend aus:
1 x Revisions-T-Stück LAS DN80/125gerade
1 x Langmuffe LAS DN80/125 (Schiebestück
1 x Doppelrohr LAS DN80/125  500mm
1 x Dachdurchführung LAS DN80/125schwarz
1 x Schrägdachpfanne schwarz
1 x Tube Gleitmittel
Bestell-Nr.:  189600
Menge: 1,000 Stck

**622 OERTLI Verbindungsleitung LAS80/125 für Optimat. Kessel z. Schacht**
OERTLI Verbindungsleitung
LAS80/125 für Optimat. Kessel z. Schacht
Bestell-Nr.: 189601
Menge: 1,000 Stck

**623 OERTLI Schachtleitung DN 80 Bausatz D, bestehend aus**
OERTLI Schachtleitung DN 80
Bausatz D, bestehend aus
1 x Auflageschiene 250mm
1 x Stützbogen DN 80
1 x Rohrschelle für Montagehilfe
3 x Rohr PPs DN 80 2000mm
3 x Abstandshalter Kunststoff DN80, grau
1 x Reinigungsrohr DN 80 gerade
1 x Schachtabdeckung DN 80
Bestell-Nr.:  189602
Menge: 1,000 Stck

**624 OERTLI Verbindungsleitung DN80 Kessel-Schacht, Bausatz C, bestehend aus**
OERTLI Verbindungsleitung DN80
Kessel-Schacht, Bausatz C, bestehend aus
- 1 x T-Stück DN 80 mit Deckel
- 2 x Rohr PPs DN 80 500mm
- 1 x Belüftungsblende DN 80
- 1 x Tube Gleitmittel
Zulassungsnummer: Z-7.2-1622
Bestell-Nr.:  189603
Menge: 1,000 Stck

**625 OERTLI Revisions-T-Stück DN80/125, Farbe RAL 9010**
OERTLI Revisions-T-Stück
DN80/125, Farbe RAL 9010
Zulassungsnummer: Z-7.2-1622
Bestell-Nr.: 189604
Menge: 1,000 Stck

**626 OERTLI Reinigungsrohr gerade DN 80/125, Farbe RAL 9010**
OERTLI Reinigungsrohr gerade
DN 80/125, Farbe RAL 9010
Zulassungsnummer: Z-7.2-1622
Bestell-Nr.: 189605
Menge: 1,000 Stck

**627 OERTLI Doppelrohr LAS DN80/125 Länge 500mm, Farbe RAL 9010**
OERTLI Doppelrohr LAS DN80/125
Länge 500mm, Farbe RAL 9010
Zulassungsnummer: Z-7.2-1622
Bestell-Nr.: 189606
Menge: 1,000 Stck

**628 OERTLI Doppelrohr LAS DN 80/125 Länge 1000mm, Farbe RAL 9010**
OERTLI Doppelrohr LAS DN 80/125
Länge 1000mm, Farbe RAL 9010
Zulassungsnummer: Z-7.2-1622
Bestell-Nr.: 189607
Menge: 1,000 Stck

**629 OERTLI Luftansaugstück DN80/125 für Außenwandmontage, Farbe RAL 9010**
OERTLI Luftansaugstück DN80/125
für Außenwandmontage, Farbe RAL 9010
Zulassungsnummer: Z-7.2-1622
Bestell-Nr.: 189609
Menge: 1,000 Stck

**630 OERTLI Dachdurchführung DN 80/125 mit Schelle, schwarz**
OERTLI Dachdurchführung
DN 80/125 mit Schelle, schwarz
Zulassungsnummer: Z-7.2-1622
Bestell-Nr.: 189610
Menge: 1,000 Stck

**631 OERTLI Dachdurchführung DN 80/125 mit Schelle, rot**
OERTLI Dachdurchführung
DN 80/125 mit Schelle, rot
Zulassungsnummer: Z-7.2-1622
Bestell-Nr.: 189611
Menge: 1,000 Stck

**632 OERTLI Bogenstück 80/125 35 grd konzentrisch**
OERTLI Bogenstück 80/125 35 grd
konzentrisch

Bestell-Nr.: 189612
Menge: 1,000 Stck

**633 OERTLI Bogen 45Grd LAS DN80/125 Farbe RAL 9010**
OERTLI Bogen 45Grd LAS DN80/125
Farbe RAL 9010
Zulassungsnummer: Z-7.2-1622
Bestell-Nr.: 189613
Menge: 1,000 Stck

**634 OERTLI Bogen 90Grd LAS DN80/125 Farbe RAL 9010**
OERTLI Bogen 90Grd LAS DN80/125
Farbe RAL 9010
Zulassungsnummer: Z-7.2-1622
Bestell-Nr.: 189614
Menge: 1,000 Stck

**635 OERTLI Bogen 15 Grad PPs DN 80 Zulassungsnummer Z-7.2-1622**
OERTLI Bogen 15 Grad PPs DN 80
Zulassungsnummer Z-7.2-1622
Bestell-Nr.: 189615
Menge: 1,000 Stck

**636 OERTLI Bogen 30 Grad PPs DN 80 Zulassungsnummer Z-7.2-1622**
OERTLI Bogen 30 Grad PPs DN 80
Zulassungsnummer Z-7.2-1622
Bestell-Nr.: 189616
Menge: 1,000 Stck

**637 OERTLI Bogen 45 Grad PPs DN 80 Zulassungsnummer Z-7.2-1622**
OERTLI Bogen 45 Grad PPs DN 80
Zulassungsnummer Z-7.2-1622
Bestell-Nr.: 189617
Menge: 1,000 Stck

**638 OERTLI Bogen 87 Grad PPs DN 80 Zulassungsnummer Z-7.2-1622**
OERTLI Bogen 87 Grad PPs DN 80
Zulassungsnummer Z-7.2-1622
Bestell-Nr.: 189618
Menge: 1,000 Stck

**639 OERTLI Rohr PPs DN 80 Länge 500mm, Zul.-Nr. Z-7.2-1622**
OERTLI Rohr PPs DN 80
Länge 500mm, Zul.-Nr. Z-7.2-1622
Bestell-Nr.: 189619
Menge: 1,000 Stck

**640 OERTLI Rohr PPs DN 80 Länge 1000mm, Zul.-Nr. Z-7.2-1622**
OERTLI Rohr PPs DN 80
Länge 1000mm, Zul.-Nr. Z-7.2-1622
Bestell-Nr.: 189620
Menge: 1,000 Stck

**641 OERTLI Rohr PPs DN 80 Länge 2000mm, Zul.-Nr. Z-7.2-1622**
OERTLI Rohr PPs DN 80
Länge 2000mm, Zul.-Nr. Z-7.2-1622
Bestell-Nr.: 189621
Menge: 1,000 Stck

**642 OERTLI Abstandshalter DN80 Kunststoff grau, Zul.Nr. Z-7.2-1622**
OERTLI Abstandshalter DN80
Kunststoff grau, Zul.Nr. Z-7.2-1622
Bestell-Nr.: 189622
Menge: 1,000 Stck

**643 OERTLI Reinigungsrohr PPs gerade DN80, Zul.Nr. Z-7.2-1622**
OERTLI Reinigungsrohr
PPs gerade DN80, Zul.Nr. Z-7.2-1622
Bestell-Nr.: 189623
Menge: 1,000 Stck

**644 OERTLI Revisions-T-Stück PPs DN 80, Zul.Nr. Z-7.2-1622**
OERTLI Revisions-T-Stück
PPs DN 80, Zul.Nr. Z-7.2-1622
Bestell-Nr.: 189624
Menge: 1,000 Stck

**645 OERTLI Erweiterung PPs 80 mm auf DN 100, Zul.Nr. Z-7.2.-1622**
OERTLI Erweiterung PPs 80 mm
auf DN 100, Zul.Nr. Z-7.2.-1622
Bestell-Nr.: 189625
Menge: 1,000 Stck

**646 OERTLI Dachzentr. rot DN80/125 Bausatz A, bestehend aus**
OERTLI Dachzentr. rot DN80/125
Bausatz A, bestehend aus
- 1 x Revisions-T-Stück LAS DN 80/125
-  gerade
- 1 x Langmuffe LAS DN 80/125
  (Schiebestück)
- 1 x Doppelrohr LAS DN 80/125  500mm
- 1 x Dachdurchführung LAS DN 80/125 rot
- 1 x Schrägdachpfanne rot
- 1 x Tube Gleitmittel
Zulassungsnummer: Z-7.2-1622
Bestell-Nr.:  189626
Menge: 1,000 Stck

**647 Grundbausatz Aussenwand**
Menge: 1,000 Stck

**648 OERTLI Grundbausatz flexibel, bestehend aus:**
OERTLI Grundbausatz flexibel,
bestehend aus:
- 1 x Schachtabdeckung mit Aufhängung
-  Flex 80
- 1 x Karton Abstandshalter blau, 4 Stk.
- 1 x Stützbogen DN 80
- 1 x Auflageschiene 250 mm
Zulassungsnummer: Z-7.2-1622
Bestell-Nr.:  189628
Menge: 1,000 Stck

**649 OERTLI Flexrohr 83mm mit Einsteckende DN 80, 12,5mm**
OERTLI Flexrohr 83mm
mit Einsteckende DN 80,  12,5mm
Zulassungsnummer Z-7.2-1622
Bestell-Nr.: 189629
Menge: 1,000 Stck

**650 OERTLI Abstandshalter 83mm Kunststoff blau, Zul.Nr. Z-7.2-1622**
OERTLI Abstandshalter 83mm
Kunststoff blau, Zul.Nr. Z-7.2-1622
Bestell-Nr.: 189630
Menge: 1,000 Stck

**651 OERTLI Einzugselement für Flexleitung mit Seil**
OERTLI Einzugselement
für Flexleitung mit Seil
Bestell-Nr.: 189631
Menge: 1,000 Stck

**652 OERTLI Anschlußstück PPs DN 80 mit Meßöffnung, Zul.Nr. Z-7.2-1622**
OERTLI Anschlußstück PPs DN 80
mit Meßöffnung, Zul.Nr. Z-7.2-1622
Bestell-Nr.: 189632
Menge: 1,000 Stck

**653 OERTLI Belüftungsblende DN80 Farbe grau**
OERTLI Belüftungsblende DN80
Farbe grau
Bestell-Nr.: 189633
Menge: 1,000 Stck

**654 OERTLI Langmuffe LAS DN 80/125 Schiebestück, Farbe RAL 9010**
OERTLI Langmuffe LAS DN 80/125
Schiebestück, Farbe RAL 9010
Zul.Nr.: Z-7.2-1622
Bestell-Nr.: 189634
Menge: 1,000 Stck

**655 OERTLI Mauerblende DN 125 Farbe RAL 9010**
OERTLI Mauerblende DN 125
Farbe RAL 9010
Bestell-Nr.: 189635
Menge: 1,000 Stck

**656 OERTLI Stützbogen PPs DN 80 Zulassungsnummer Z-7.2-1622**
OERTLI Stützbogen PPs DN 80
Zulassungsnummer Z-7.2-1622
Bestell-Nr.: 189637
Menge: 1,000 Stck

**657 OERTLI Schachtabdeckung DN 80 unlackiert**
OERTLI Schachtabdeckung DN 80
unlackiert
Bestell-Nr.: 189638
Menge: 1,000 Stck

**658 OERTLI Abschlußstück oben DN 80/125 mit Dichtung f. Außenwandmonta**
OERTLI Abschlußstück oben
DN 80/125 mit Dichtung f. Außenwandmonta
Zulassungsnummer: Z-7.2-1622
Bestell-Nr.: 189640
Menge: 1,000 Stck

**659 OERTLI Außenwandanschluß DN 80/125, z.direkten Ausblasen d. Abgas**
OERTLI Außenwandanschluß
DN 80/125, z.direkten Ausblasen d. Abgas
über die Außenwand
Farbe RAL 9010
Zul.-Nr.: Z-7.2-1622
Bestell-Nr.: 189642
Menge: 1,000 Stck

**660 OERTLI Abzweig f.KaskadeDN80/125,87grd, f.OPTIMAT 2000**
OERTLI Abzweig
f.KaskadeDN80/125,87grd, f.OPTIMAT 2000
Bestell-Nr.: 189643
Menge: 1,000 Stck

**661 OERTLI Abzweig f.Kaskade DN8087 grd., f. OPTIMAT 2000**
OERTLI Abzweig
f.Kaskade DN8087 grd., f. OPTIMAT 2000
Bestell-Nr.: 189644
Menge: 1,000 Stck

**662 OERTLI Grundbausatz f.Kaskade OPTIMAT2000 RAUMLUFTUNABHÄNGIG**
OERTLI Grundbausatz
f.Kaskade OPTIMAT2000 RAUMLUFTUNABHÄNGIG
bestehend aus:
- Mauerblende
- Doppelrohr 80/125  500 mm
- Langmuffe
- Revisionsstück gerade
- 2 x Doppelrohr 80/125  1000 mm
- Abzweig 80/125  87 grd
- T-Stück 80/125 mit Deckel
Bestell-Nr.: 189649
Menge: 1,000 Stck

**663 OERTLI Grundbausatz f.Kaskade OPTIMAT2000 RAUMLUFTABHÄNGIG**
OERTLI Grundbausatz
f.Kaskade OPTIMAT2000 RAUMLUFTABHÄNGIG
bestehend aus:
- Belüftungsblende
- Rohr 80  500 mm
- Revisionsstück geradee
- 2 x Rohr 80  1000 mm
- Abzweig 80  87 grdDeckel
- Abschlussdeckel mit Kondensatablauf
Bestell-Nr.: 189650
Menge: 1,000 Stck

**664 OERTLI Belüftungsblende mit Schiebestück DN 125**
OERTLI Belüftungsblende
mit Schiebestück DN 125

Bestell-Nr.: 189660
Menge: 1,000 Stck

**665 OERTLI Reinigungsrohr PPs, gerade mit Schraubdeckel DN 125**
OERTLI Reinigungsrohr PPs DN 125
gerade mit Schraubdeckel

Bestell-Nr.: 189661
Menge: 1,000 Stck

**666 OERTLI Kaskadenanschluss PPs DN 125, DN 80**
OERTLI Kaskadenanschluss PPs
DN 125 - DN 80

Bestell-Nr.: 189662
Menge: 1,000 Stck

**667 OERTLI Abschlussdeckel PPs DN 125 mit Kondensatablauf DN 32**
OERTLI Abschlussdeckel PPs
DN 125 mit Kondensatablauf DN 32

Bestell-Nr.: 189663
Menge: 1,000 Stck

**668 OERTLI Rohrstück PPs 500 mm DN 125**
OERTLI Rohrstück PPs 500 mm DN 125

Bestell-Nr.: 189664
Menge: 1,000 Stck

**669 OERTLI Rohrstück PPs 1000 mm DN 125**
OERTLI Rohrstück PPs
1000 mm DN 125

Bestell-Nr.: 189665
Menge: 1,000 Stck

**670 OERTLI Rohrstück PPs 2000 mm DN 125**
OERTLI Rohrstück PPs
2000 mm DN 125

Bestell-Nr.: 189666
Menge: 1,000 Stck

**671 OERTLI Bogenstück PPs 15 ° DN 125**
OERTLI Bogenstück PPs
15 Grad DN 125

Bestell-Nr.: 189667
Menge: 1,000 Stck

**672 OERTLI Bogenstück PPs 30 ° DN 125**
OERTLI Bogenstück PPs
30 Grad DN 125

Bestell-Nr.: 189668
Menge: 1,000 Stck

**673 OERTLI Bogenstück PPs 45 ° DN 125**
OERTLI Bogenstück PPs
45 Grad DN 125

Bestell-Nr.: 189669
Menge: 1,000 Stck

**674 OERTLI Bogenstück PPs 87,5 ° DN 125**
OERTLI Bogenstück PPs
87,5 Grad DN 125

Bestell-Nr.: 189670
Menge: 1,000 Stck

**675 OERTLI Kaminanschlußbogen PPs DN 125**
OERTLI Kaminanschlussbogen
PPs DN 125

Bestell-Nr.: 189671
Menge: 1,000 Stck

**676 OERTLI Abstandhalter VA DN 125**
OERTLI Abstandshalter VA DN 125

Bestell-Nr.: 189672
Menge: 1,000 Stck

**677 OERTLI Kaminschachtabdeckung mit Wetterkragen DN 125**
OERTLI Kaminschachtabdeckung
mit Wetterkragen DN 125

Bestell-Nr.: 189673
Menge: 1,000 Stck

**678 OERTLI Grundbausatz Kaskade DN 100/160 für 2 Geräte**
OERTLI Grundbausatz Kaskade
DN 100/160 für 2 Geräte
Raumluftunabhängig, bestehend aus:
1 Mauerblende
1 Langmuffe
2 Doppelrohre 1000 mm
1 Revisionsstück gerade
2 Erweiterungen
1 Kaskadenanschluss
1 Revisions-T-Stück
2 Doppelmuffe
1 Rohrstück PPs 150 mm

Bestell-Nr.: 189674
Menge: 1,000 Stck

**679 OERTLI Grundbausatz Kaskade DN 100 für 2 Geräte**
OERTLI Grundbausatz Kaskade
DN 100 für 2 Geräte
Raumluftabhängig, bestehend aus:
1 Belüftungsblende
1 Revisionsstück gerade
1 Rohrstück PPs 500 mm
2 Kaskadenanschluss
2 Bogen PPs DN 80, 87 grd
1 Abschlussdeckel mit Ablauf DN 32

Bestell-Nr.: 189675
Menge: 1,000 Stck

**680 OERTLI Grundbausatz Kaskade DN 125 für 2 Geräte**
OERTLI Grundbausatz Kaskade
DN 125 für 2 Geräte
Raumluftabhängig, bestehend aus:
1 Belüftungsblende
1 Revisionsstück gerade
1 Rohrstück PPs 500 mm
2 Kaskadenanschluss
2 Bogen PPs DN 80, 87 grd
1 Abschlussdeckel mit Ablauf DN 32

Bestell-Nr.: 189676
Menge: 1,000 Stck

**681 OERTLI Erweiterung Abgasrohr, DN 100 auf DN 125**
OERTLI Erweiterung
Abgasrohr
DN 100 auf DN 125

Bestell-Nr.: 189677
Menge: 1,000 Stck

**682 OERTLI Witterungsgeführte Regelung CD 30 MODULO**
OERTLI Witterungsgeführte
Regelung CD 30 MODULO
im Normgehäuse 144x96 mm
Modulationssignal: 0-10 V DC,
Wahlweise auf Kessel oder
Mischer wirksam
Digitalregler in Modultechnik -
Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen a` 24 Zeichen.
Ein LON-Bus dient zum Informationsaustausch unter mehreren Regelungen,
bzw, mit eventuell vorhandener Gebäudeleittechnik oder Personal-Computer.
Der Regler verfügt über folgende
Funktionen: Totalabschaltung in den
Heizpausen, autom. Sommer/Winter-
Schaltung, Ferienprogramm, Frostschutzfunktion in jeder Betriebsart, Kesselanfahrschutz-Schaltung, Pumpen- und
Mischer-Intervallschaltung ( Antiblockierschaltung ), Abfrage der An-
lagenwerte, Betriebsstundenanzeige für
Kesselstufen, Pumpen und Mischer,
autom. Sommer-/Winter-Zeitumschaltung.
Mehrere Bedienersprachen, u.v.a.
Lieferung mit 4 fest integrierten, frei
programmierbaren Modulen. Die Kesselstufen werden witterungs- und/oderlast-
abhängig, die Mischerkreise witterungs-
oder konstant ( Festwertregler )
gesteuert. Jeder Mischerkreis kann mit
einer getrennten Fernbedienung ausgerüstet werden. Kesselfogeumschaltung
ist möglich. Mit Außenfühler ST 11.2
und 3-pol. Stecker, incl. je 2,50 m
Flexleitung ( 2 X 0,75 ) pro Fühler,
1 Stück ST 38.1 - Kesselfühler mit
Stecker Nr: 2
2 Stück ST 38.1 - Vorlauf-Tauchfühler
und Stecker Nr. 3 und Nr. 4
1 Stück ST 38.1 - Speicherfühler mit
Stecker- Nr.: 1
Bestell-Nr.  : 189703
Typ  : CD 30 MODULO
Menge: 1,000 Stck

**683 OERTLI CD 20 Modulo im Normgehäuse 144x96 mm**
OERTLI Witterungsgeführte
Regelung CD 20 MODULO im
Normgehäuse 144x96 mm
Digitalregler in Modultechnik -
Zusatzausgang 0-10 Volt Modulationssignal, einsetzbar für Brenner oder
Kessel, die das 0-10V-Signal verarbeiten
können.

Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen á 24 Zeichen.
Der Regler verfügt über folgende
Funktionen: Totalabschaltung in den
Heizpausen, autom. Sommer/Winter-
Schaltung, Ferienprogramm, Frostschutzfunktion in jeder Betriebsart, Kesselanfahrschutz-Schaltung, Pumpen- und
Mischer-Intervallschaltung ( Antiblockierschaltung ), Abfrage der An-
lagenwerte, Betriebsstundenanzeige für
Kesselstufen, Pumpen und Mischer,
autom. Sommer-/Winter-Zeitumschaltung.
Mehrere Bedienersprachen, u.v.a.
Lieferung mit 3 fest integrierten
Modulen ( Brenner, Mischer- und
Speicherlademodul ). Mit Außen-,
Kessel-, Vorlauf- und Speicherfühler
incl. je einem 3-poligen Stecker und
2,5 m Flexleitung ( 2x0,75 ) pro
Fühler.
Typ  : CD 20 MODULO

Bestell-Nr.  : 189704
Menge: 1,000 Stck

**684 OERTLI Temperaturwächter für Schaltfeld OE-tronic 3**
OERTLI Temperaturwächter
für Schaltfeld OE-tronic 3
30-90 °C einstellbar

Bestell-Nr.: 189708
Menge: 1,000 Stck

**685 OERTLI Dachzentrale schwarz FLACHDACH, DN 80/125, Bausatz A**
OERTLI Dachzentrale schwarz
FLACHDACH
DN 80/125, Bausatz A, bestehend aus:
1 x Revisions-T-Stück LAS DN80/125gerade
1 x Langmuffe LAS DN80/125
(Schiebestück)
1 x Doppelrohr LAS DN80/125  500mm
1 x Dachdurchführung LAS DN80/125schwarz
1 x Schrägdachpfanne schwarz
1 x Tube Gleitmittel
Bestell-Nr.:  189749
Menge: 1,000 Stck

**686 OERTLI Gas-Heißwasserspeicher GSH 134 Erdgas, weiß, RAL 9010, 6,9 kW, 115 l**
OERTLI Gas-Heißwasserspeicher
GSH 134 Erdgas, weiß, RAL 9010
2-fach emailliert, hochwertige Isolierung, rechteckige Verkleidung Farbe
rot RAL 3020, mit Reinigungsflansch,
NOx-reduzierter Edelstahlbrenner,
Kompakt-Gasarmatur, thermoelektrische
Zündsicherung, eingebauter Piezozünder.
Produkt-ID-Nr.  CE : 0085 AR 0456
Nennwärmeleistung  kW : 6,9
Inhalt  Ltr. : 115
NL-Zahl 60°C  : 1,7
Betriebsdruck max. bar : 10
Regelbereich  °C : 40 - 70
Gasanschluß  R" : 1/2
Breite  mm : 480
Tiefe  mm : 480
Höhe  mm : 1210
Abgasanschluß  mm : 80
Zugbedarf  PA : 4
Gewicht  kg : 58
Bestell-Nr.  : 189750
Typ  : GSH 134 R
Menge: 1,000 Stck

**687 OERTLI Gas-Heißwasserspeicher GSH 164 Erdgas, weiß, RAL 9010, 6,9 kW, 150 l**
OERTLI Gas-Heißwasserspeicher
GSH 164 Erdgas, weiß, RAL 9010
2-fach emailliert, hochwertige Isolierung, rechteckige Verkleidung Farbe
rot RAL 3020, mit Reinigungsflansch,
NOx-reduzierter Edelstahlbrenner,
Kompakt-Gasarmatur, thermoelektrische
Zündsicherung, eingebauter Piezozünder.
Produkt-ID-Nr.  CE : 0085 AR 0456
Nennwärmeleistung  kW : 6,9
Inhalt  Ltr. : 150
NL-Zahl 60°C  : 2,7
Betriebsdruck max. bar : 10
Regelbereich  °C : 40 - 70
Gasanschluß  R" : 1/2
Breite  mm : 480
Tiefe  mm : 480
Höhe  mm : 1465
Abgasanschluß  mm : 80
Zugbedarf  PA : 4
Gewicht  kg : 68
Bestell-Nr.  : 189752
Typ  : GSH 164 R
Menge: 1,000 Stck

**688 OERTLI Gas-Heißwasserspeicher GSH 204 Erdgas, weiß, RAL 9010, 9,18 kW, 190 l**
OERTLI Gas-Heißwasserspeicher
GSH 204 Erdgas, weiß, RAL 9010
2-fach emailliert, hochwertige Isolierung, rechteckige Verkleidung Farbe
rot RAL 3020, mit Reinigungsflansch,
NOx-reduzierter Edelstahlbrenner,
Kompakt-Gasarmatur, thermoelektrische
Zündsicherung, eingebauter Piezozünder.
Produkt-ID-Nr.  CE : 0085 AR 0456
Nennwärmeleistung  kW : 9,18
Inhalt  Ltr. : 190
NL-Zahl 60°C  : 3,4
Betriebsdruck max. bar : 10
Regelbereich  °C : 40 - 70
Gasanschluß  R" : 1/2
Breite  mm : 480
Tiefe  mm : 480
Höhe  mm : 1780
Abgasanschluß  mm : 80
Zugbedarf  PA : 4
Gewicht  kg : 89
Bestell-Nr.  : 189754
Typ  : GSH 204 R
Menge: 1,000 Stck

**689 OERTLI Grundbausatz Abgasanlage Aussenwand DN 80/125, 2400 mm**
OERTLI Grundbausatz
Abgasanlage Aussenwand
DN 80/125 bestehend aus:
1 Adapter für Aussenwandbogen
1 Aussenwandbogen
1 Luftansaugstück
1 Aussenwandrevision
1 Muffe für Dachdurchführung
1 Dachdurchführung schwarz
1 Schrägdachpfanne mit Bleischürze
1 Mauerblende

Gesamtlänge 2400 mm

Bestell-Nr.: 189764
Menge: 1,000 Stck

**690 OERTLI Abgasadapter DN 70 auf DN 80**
OERTLI Abgasadapter
DN 70 auf DN 80

Bestell-Nr.: 189766
Menge: 1,000 Stck

**691 REKORD engmaschiger Rost für Beheizung mit Holz/Holzbriketts für SH Kessel**
REKORD engmaschiger Rost für Beheizung
mit Holz/Holzbriketts für SH Kessel

Bestell-Nr.  : 1899181
Menge: 1,000 Stck

**692 OERTLI Isolierdeckel für SH36/250 550mm, weiß (2 Stück)**
OERTLI Isolierdeckel für SH36/250
550mm, weiß (2 Stück)

Bestell-Nr.: 190046
Menge: 1,000 Stck

**693 OERTLI Isolierdeckel für SH36/210 450mm, weiß (2 Stück)**
OERTLI Isolierdeckel für SH36/210
450mm, weiß (2 Stück)

Bestell-Nr.: 190047
Menge: 1,000 Stck

**694 OERTLI Soloschaltung für GSH / GSW**
OERTLI Soloschaltung
für GSH / GSW

Bestell-Nr.: 190048
Menge: 1,000 Stck

**695 OERTLI Brauchwassermischer DUCO MIX mit Klemmringverschraubung 22 mm**
OERTLI Brauchwassermischer DUCO MIX
mit Klemmringverschraubung 22 mm

Bestell-Nr.: 190049
Menge: 1,000 Stck

**696 OERTLI Ausblasestutzen für Außenwand LAS, weiß DN 60/100**
OERTLI  Ausblasestutzen
für Außenwand LAS, weiß  DN 60/100

Bestell-Nr.:  190125
Menge: 1,000 Stck

**697 OERTLI Dachdurchführung LAS mit Wetterkragen, schwarz DN 60/100**
OERTLI Dachdurchführung
LAS mit Wetterkragen, schwarz  DN 60/100

Bestell-Nr.:  190126
Menge: 1,000 Stck

**698 OERTLI Dachdurchführung LAS DN 60/100 mit Wetterkragen, rot**
OERTLI Dachdurchführung LAS DN 60/100
mit Wetterkragen, rot

Bestell-Nr.:  190128
Menge: 1,000 Stck

**699 OERTLI Anschluss-Stück LAS mit Messöffnung für System 80/125**
OERTLI Anschluss-Stück
LAS mit Messöffnung für System 80/125

Bestell-Nr.: 190133
Menge: 1,000 Stck

**700 OERTLI Verlängerung Rot DN 60/100 für Dachdurchführung 500 mm**
OERTLI  Verlängerung Rot DN 60/100
für Dachdurchführung 500 mm

Bestell-Nr.:  190134
Menge: 1,000 Stck

**701 OERTLI Verlängerung Schwarz DN 60/100 für Dachdurchführung 500 mm**
OERTLI  Verlängerung Schwarz DN 60/100
für Dachdurchführung 500 mm

Bestell-Nr.:  190135
Menge: 1,000 Stck

**702 OERTLI Verlängerung 1000 mm DN 60/100 für Dachdurchführung, rot**
OERTLI Verlängerung 1000 mm DN 60/100
für Dachdurchführung, rot

Bestell-Nr.:  190136
Menge: 1,000 Stck

**703 OERTLI Verlängerung 1000 mm DN 60/100 für Dachdurchführung, schwarz**
OERTLI  Verlängerung 1000 mm  DN 60/100
für  Dachdurchführung, schwarz

Bestell-Nr.:  190137
Menge: 1,000 Stck

**704 OERTLI Temperaturfühler PT 1000 für Solarregelung OETROSOL**
OERTLI Temperaturfühler
PT 1000 für Solarregelung OETROSOL

Bestell-Nr.: 190141
Menge: 1,000 Stck

**705 OERTLI Umstellbausatz von Erdauf Flüssiggas für GSH 134 und GSH 164**
OERTLI Umstellbausatz von Erdauf Flüssiggas für GSH 134 und GSH 164

Bestell-Nr.: 190145
Menge: 1,000 Stck

**706 OERTLI Umstellbausatz von Erdauf Flüssiggas für GSH/GSW 204**
OERTLI Umstellbausatz von Erdauf Flüssiggas für GSH/GSW 204

Bestell-Nr.: 190146
Menge: 1,000 Stck

**707 OERTLI Adapter Reduzierung DN 80/125 auf DN 60/100**
OERTLI  Adapter
Reduzierung DN 80/125 auf DN 60/100

Bestell-Nr.:  190233
Menge: 1,000 Stck

**708 OERTLI Erweiterung PPs 60/80 ( exzentrisch )**
OERTLI Erweiterung PPs 60/80
( exzentrisch )

Bestell-Nr.: 190234
Menge: 1,000 Stck

**709 OERTLI Verlängerung für Befestigungssche für Doppelr. 160-300 mm, f. DN 125/160**
OERTLI Verlängerung
für Befestigungsschelle mit verstellbarem Achsabstand,
für Doppelrohre 160 - 300 mm,
geeignet für Schellen DN 125 und 160.

Bestell-Nr.  :  190239
Menge: 1,000 Stck

**710 OERTLI Elektro-Heizflansch 1,2,3,4,6 kW für Warmwasserspeicher OB 800 - 1000**
OERTLI  Elektro-Heizflansch
für Warmwasserspeicher OB 800 - 1000
1,2,3,4 kW / 230 Volt oder
6 kW / 400 Volt

Bestell-Nr.  :  190258
Menge: 1,000 Stck

**711 OERTLI Dachzentrale schwarz DN 60/100, Bausatz A**
OERTLI Dachzentrale schwarz
DN 60/100, Bausatz A, bestehend aus:

1 x Revisions-T-Stück DN60/100 gerade
1 x Langmuffe DN60/100 (Schiebestück)
1 x Doppelrohr DN60/100 500mm
1 x Dachdurchführung DN60/100
1 x Schrägdachpfanne schwarz
1 x Tube Gleitmittel

Farbe: SCHWARZ

Bestell-Nr.:  190266
Menge: 1,000 Stck

**712 OERTLI Dachzentrale rot DN 60/100, Bausatz A**
OERTLI Dachzentrale rot
DN 60/100, Bausatz A, bestehend aus:

1 x Revisions-T-Stück DN60/100 gerade
1 x Langmuffe DN60/100 (Schiebestück)
1 x Doppelrohr DN60/100 500mm
1 x Dachdurchführung DN60/100
1 x Schrägdachpfanne rot
1 x Tube Gleitmittel

Farbe: ROT

Bestell-Nr.:  190267
Menge: 1,000 Stck

**713 OERTLI Dachzentrale schwarz für FLACHDACH, DN 60/100, Bausatz A**
OERTLI Dachzentrale schwarz
für FLACHDACH
DN 60/100, Bausatz A, bestehend aus:

1 x Revisions-T-Stück DN60/100 gerade
1 x Langmuffe DN60/100 (Schiebestück)
1 x Doppelrohr DN60/100 500mm
1 x Dachdurchführung DN60/100
1 x Flachdachkragen
1 x Tube Gleitmittel

Farbe: SCHWARZ

Bestell-Nr.:  190268
Menge: 1,000 Stck

**714 OERTLI Verbindungsleitung DN 60/100 für Optimat. Set B Kessel zum Schacht**
OERTLI Verbindungsleitung
DN 60/100 für Optimat.
Set B Kessel zum Schacht
Länge: 640-740 mm

Bestell-Nr.: 190269
Menge: 1,000 Stck

**715 OERTLI Verbindungsleitung DN 60 für Optimat. Set C Kessel zum Schacht**
OERTLI Verbindungsleitung DN 60
für Optimat. Set C
Kessel zum Schacht
Länge: 1045 mm

Bestell-Nr.: 190270
Menge: 1,000 Stck

**716 OERTLI Schachtleitung DN 60 Bausatz D, Länge: 6370 mm**
OERTLI Schachtleitung DN 60
Bausatz D, bestehend aus
1 x Auflageschiene 250mm
1 x Stützbogen DN 60
1 x Rohrschelle für Montagehilfe
3 x Rohr PPs DN 60 2000mm
3 x Abstandshalter Kunststoff DN60, grau
1 x Reinigungsrohr DN 60 gerade
1 x Schachtabdeckung DN 60
Länge: 6370 mm

Bestell-Nr.:  190271
Menge: 1,000 Stck

**717 OERTLI Schachtleitung DN 125 Bausatz D, Länge: 6370 mm**
OERTLI Schachtleitung DN 125
Bausatz D, bestehend aus
1 x Auflageschiene 250mm
1 x Stützbogen DN 125
1 x Rohrschelle für Montagehilfe
3 x Rohr PPs DN 125 2000mm
3 x Abstandshalter Kunststoff DN 125
1 x Reinigungsrohr DN 125 gerade
1 x Schachtabdeckung DN 125
Länge: 6370 mm

Bestell-Nr.:  190272
Menge: 1,000 Stck

**718 OERTLI Grundbausatz flexibel, DN 100 Schachtabdeck., Stützbogen, Auflagesch.**
OERTLI Grundbausatz flexibel, DN 100
bestehend aus:
- 1 x Schachtabdeckung mit Aufhängung
  Flex 100
- 1 x Karton Abstandshalter blau, 4 Stk.
- 1 x Stützbogen DN 100
- 1 x Auflageschiene 250 mm
Zulassungsnummer: Z-7.2-1622

Bestell-Nr.:  190273
Menge: 1,000 Stck

**719 OERTLI Flexrohr DN 100, 15 Meter mit Einsteckende DN 100, 12,5mm**
OERTLI Flexrohr DN 100, 15 Meter
mit Einsteckende DN 100, 12,5mm
Zulassungsnummer Z-7.2-1622

Bestell-Nr.: 190274
Menge: 1,000 Stck

**720 OERTLI Abstandshalter DN 100 4 Stück, Kunststoff blau,**
OERTLI Abstandshalter DN 100
4 Stück, Kunststoff blau,
Zul.-Nr. Z-7.2-1622

Bestell-Nr.: 190275
Menge: 1,000 Stck

**721 OERTLI Einzugselement DN 100 für Flexleitung mit Seil**
OERTLI Einzugselement DN 100
für Flexleitung mit Seil

Bestell-Nr.: 190276
Menge: 1,000 Stck

**722 OERTLI Revisionsstück für Flexrohr DN 110**
OERTLI Revisionsstück
für Flexrohr DN 110

Bestell-Nr.: 190278
Menge: 1,000 Stck

**723 OERTLI Verbindungsstück für Flexrohr DN 110**
OERTLI Verbindungsstück
für Flexrohr DN 110

Bestell-Nr.: 190279
Menge: 1,000 Stck

**724 OERTLI AW-Rohr LAS 2000 mm DN 80/125**
OERTLI  AW-Rohr LAS
2000 mm DN 80/125

Bestell-Nr.:  190282
Menge: 1,000 Stck

**725 OERTLI Adapter Reduzierung von DN 80 auf DN 60**
OERTLI  Adapter Reduzierung
von DN 80 auf DN 60

Bestell-Nr.:  190283
Menge: 1,000 Stck

**726 OERTLI Doppelrohr DN 100 / 160 500 mm, Farbe: weiß**
OERTLI  Doppelrohr DN 100 / 160
500 mm, Farbe: weiß

Bestell-Nr.  :  190300
Menge: 1,000 Stck

**727 OERTLI Doppelrohr DN 100 / 160 1000 mm, Farbe weiß**
OERTLI  Doppelrohr DN 100 / 160
1000 mm, Farbe weiß

Bestell-Nr.  :  190301
Menge: 1,000 Stck

**728 OERTLI Bogenstück DN 100 / 160 45 grd, Farbe weiß**
OERTLI  Bogenstück DN 100 / 160
45 grd, Farbe weiß

Bestell-Nr.  :  190303
Menge: 1,000 Stck

**729 OERTLI Bogenstück DN 100 / 160 90 grd, Farbe weiß**
OERTLI  Bogenstück DN 100 / 160
90 grd, Farbe weiß

Bestell-Nr.  :  190304
Menge: 1,000 Stck

**730 OERTLI Revisionsstück, gerade DN 100 / 160, Farbe weiß**
OERTLI Revisionsstück, gerade
DN 100 / 160, Farbe weiß

Bestell-Nr.  :  190305
Menge: 1,000 Stck

**731 OERTLI Revisions-T-Stück DN 100 / 160 Farbe weiß**
OERTLI Revisions-T-Stück DN 100 / 160
Farbe weiß

Bestell-Nr.  :  190306
Menge: 1,000 Stck

**732 OERTLI Langmuffe (Schiebestück) DN 100 / 160, Farbe weiß**
OERTLI Langmuffe (Schiebestück)
DN 100 / 160, Farbe weiß

Bestell-Nr.  :  190307
Menge: 1,000 Stck

**733 OERTLI Verlängerung DN 100/160 für Dachdurchführung 500 mm, SCHWARZ**
OERTLI Verlängerung DN 100/160
für Dachdurchführung 500 mm, SCHWARZ,

Bestell-Nr.:  190308
Menge: 1,000 Stck

**734 OERTLI Verlängerung für Dachdurchführung 500 mm, ROT, DN 100/160**
OERTLI Verlängerung für
Dachdurchführung 500 mm, ROT, DN 100/160

Bestell-Nr.:  190309
Menge: 1,000 Stck

**735 OERTLI Dachdurchführung DN 100 / 160 LAS mit Wetterkragen, schwarz**
OERTLI Dachdurchführung DN 100 / 160
LAS mit Wetterkragen, schwarz,

Bestell-Nr.:  190310
Menge: 1,000 Stck

**736 OERTLI Dachdurchführung LAS mit Wetterkragen, ROT DN 100 / 160**
OERTLI Dachdurchführung
LAS mit Wetterkragen, ROT DN 100 / 160

Bestell-Nr.:  190311
Menge: 1,000 Stck

**737 OERTLI Wandfutter für LAS DN 100 / 160**
OERTLI  Wandfutter für LAS DN 100 / 160

Bestell-Nr.  :  190312
Menge: 1,000 Stck

**738 OERTLI Befestigungsschelle für LAS DN 100 / 160**
OERTLI  Befestigungsschelle
für LAS  DN 100 / 160

Bestell-Nr.  :  190313
Menge: 1,000 Stck

**739 OERTLI Doppelrohr 500 mm DN 100/150 für Außenwandmontage**
OERTLI Doppelrohr 500 mm
DN 100/150 AW FÜR
Außenwandmontage (OPTIMAT)

Bestell-Nr.: 190314
Menge: 1,000 Stck

**740 OERTLI Doppelrohr 1000 mm DN 100/150 für Außenwandmontage**
OERTLI Doppelrohr 1000 mm
DN 100/150 AW für
Außenwandmontage (OPTIMAT)

Bestell-Nr.: 190315
Menge: 1,000 Stck

**741 OERTLI Doppelrohr 2000 mm DN 100/150 für Außenwandmontage**
OERTLI Doppelrohr 2000 mm
DN 100/150 AW für
Außenwandmontage (OPTIMAT)

Bestell-Nr.: 190316
Menge: 1,000 Stck

**742 OERTLI Muffe für Dachdurchführung für LAS DN 100/160**
OERTLI  Muffe für Dachdurchführung
für LAS  DN 100/160

Bestell-Nr.  :  190317
Menge: 1,000 Stck

**743 OERTLI Aussenwandrevision gerade DN 100 / 160, Farbe weiß**
OERTLI  Aussenwandrevision gerade
DN 100 / 160, Farbe weiß

Bestell-Nr.  :  190318
Menge: 1,000 Stck

**744 OERTLI Adapter für AW-Bogen (Anschluss-Stück ), DN 100 / 160, weiß**
OERTLI  Adapter für AW-Bogen
(Anschluss-Stück ),  DN 100 / 160,
Farbe weiß

Bestell-Nr.  :  190319
Menge: 1,000 Stck

**745 OERTLI AW-Bogen DN 100 / 160, 90 grd Farbe weiß**
OERTLI  AW-Bogen DN 100 / 160, 90 grd
Farbe weiß

Bestell-Nr.  :  190320
Menge: 1,000 Stck

**746 OERTLI LAS - Rohr DN 100 / 160 mit Luftansaugung für AW, Farbe weiß**
OERTLI  LAS - Rohr DN 100 / 160
mit Luftansaugung für AW, Farbe weiß

Bestell-Nr.  :  190321
Menge: 1,000 Stck

**747 OERTLI oberer Abschluss DN 100 / 160 mit Dichtung, Farbe weiß**
OERTLI  oberer Abschluss DN 100 / 160
mit Dichtung, Farbe weiß

Bestell-Nr.  :  190322
Menge: 1,000 Stck

**748 OERTLI Befestigungsschelle weiß für LAS DN 100 / 160, 100 - 160 mm**
OERTLI  Befestigungsschelle
für LAS  DN 100 / 160, verstellbarer
Achsabstand, 100 - 160 mm, Farbe weiß

Bestell-Nr.  :  190323
Menge: 1,000 Stck

**749 OERTLI Anschlussstück mit Abgasmessung PPs DN 60**
OERTLI  Anschlussstück mit Abgasmessung
PPs DN 60

Bestell-Nr.:  190324
Menge: 1,000 Stck

**750 OERTLI Siphon System 100/150 zur Entwässerung von Abgasleitungen**
OERTLI Siphon zur Entwässerung
von Abgasleitungen
für das System 100/150

Bestell-Nr.: 190329
Menge: 1,000 Stck

**751 OERTLI Wärmeträgerflüssigkeit für SUN 3000, 10 Liter Fertiggemisch**
OERTLI  Wärmeträgerflüssigkeit
für SUN 3000, 10 Liter Fertiggemisch

Bestell-Nr.  :  190337
Menge: 1,000 Stck

**752 OERTLI Wärmeträgerflüssigkeit für SUN 3000, 20 Liter Fertiggemisch**
OERTLI  Wärmeträgerflüssigkeit
für SUN 3000, 20 Liter Fertiggemisch

Bestell-Nr.  :  190338
Menge: 1,000 Stck

**753 OERTLI Kaskadenanschluss DN 100/150 (T-STÜCK) 87 Grd mit 1 Muffe für OPTIMAT**
OERTLI Kaskadenanschluss
(T-STÜCK) DN 100/150
87 Grd mit 1 Muffe für OPTIMAT

Bestell-Nr.: 190349
Menge: 1,000 Stck

**754 OERTLI Erweiterung LAS DN 80/125-100/150 Adapter für Optimaten**
OERTLI Erweiterung LAS
DN 80/125-100/150
Adapter für Optimaten

Bestell-Nr.: 190350
Menge: 1,000 Stck

**755 OERTLI Raumgerät RFF 60 S/M für Fernsteuerung über ext. Modem**
OERTLI Raumgerät RFF 60 S/M
für Fernsteuerung über ext. Modem
mit Betriebswahlschalter für
Automatik-Betrieb, Dauernd-Normal-
Betrieb, Dauernd-Absenkbetrieb, Korrektur des Raumtemperatur-Sollwertes
+ 3,0 Grad C. Für jeden Heizkreis kann
ein Raumgerät eingesetzt werden. An-
schluß an REA-Regelung über eine
4-adrige, abgeschirmte Datenbusleitung
z. B. JY(St) 2x2x0,6. Bei Anschluß
mehrerer Raumgeräte an eine REA-Regelung
erhält jede RFF605 eine andere Adresse
mittels Codierschalter.

Bestell-Nr.:  190356
Menge: 1,000 Stck

**756 OERTLI Kondensathebepumpe 5/4 für Optimat, 4,9 l/min, 4,3 m**
OERTLI Kondensathebepumpe 5/4
für Optimat

Fördermenge l/min : 4,9
Förderhöhe  m : 4,3

Bestell-Nr.  : 190366
Menge: 1,000 Stck

**757 OERTLI Industrieregler TROVIS Typ 6497-03 für Gasregelstationen**
OERTLI Industrieregler TROVIS
Typ 6497-03 für Gasregelstationen

Bestell-Nr.: 190370
Menge: 1,000 Stck

**758 OERTLI Gleichstromwandler für Gasübergabestationen**
OERTLI Gleichstromwandler
für Gasübergabestationen

Bestell-Nr.: 190371
Menge: 1,000 Stck

**759 OERTLI Einschraubfühler PT 1000 R 1/2" für Gasübergabestationen**
OERTLI Einschraubfühler PT 1000
R 1/2 Zoll für Gasübergabestationen

Bestell-Nr.: 190372
Menge: 1,000 Stck

**760 OERTLI Anschlussgruppe UKS 26 für Gaskessel GSR 130/140, GVR 140**
OERTLI Anschlussgruppe UKS 26
für einen Heizkreis ohne Mischer
für Gaskessel GSR 130 / 140 und
GVR 140
Pumpengruppe links vom Kessel

- mit Umwälzpumpe UPS 25-40
  3-stufig
- komplett vormontiert und getestet
- mit Wärmedämmung
- Überströmventil
- 2 Absperr-Kugelhähne mit
  integriertem Thermometer
- Rückschlagklappe im Vorlauf
- inkl. Sicherheitsset EA 54
- inkl. Anschlusskreuze EA 45
- inkl. Verbindungsrohre zum Kessel

Achtung: lt. EnEV ist bei Heizkreisen
über 25 kW eine elektronische Pumpe,
die den Volumenstrom selbständig
anpasst, vorgeschrieben. Dies gilt
auch für Nachrüstungen und Austausch !

Bestell-Nr.: 190383
Menge: 1,000 Stck

**761 OERTLI Anschlussgruppe UKE 26 für Gaskessel GSR 130/140, GVR 140**
OERTLI Anschlussgruppe UKE 26
für einen Heizkreis ohne Mischer
für Gaskessel GSR 130/140 und
GVR 140
Pumpengruppe links vom Kessel

- mit Umwälzpumpe UPE 25-40
  elektronisch geregelt
- komplett vormontiert und getestet
- mit Wärmedämmung
- 2 Absperr-Kugelhähne mit
  integriertem Thermometer
- Rückschlagklappe im Vorlauf
- incl. Sicherheitsset EA 54
- incl. Anschlusskreuze EA 45
- incl. Verbindungsrohre zum Kessel

Achtung: lt. EnEV ist bei Heizkreisen
über 25 kW eine elektronische Pumpe,
die den Volumenstrom selbständig
anpasst, vorgeschrieben. Dies gilt
auch für Nachrüstungen und Austausch !

Bestell-Nr.: 190384
Menge: 1,000 Stck

**762 OERTLI Anschlussgruppe MKS 26 für Gaskessel GSR 130/140, GVR 140**
OERTLI Anschlussgruppe MKS 26
für einen Heizkreis mit Mischer
für Gaskessel GSR 130/140 und
GVR 140
Pumpengruppe links vom Kessel

- mit Umwälzpumpe UPS 25-60
  3-stufig
- komplett vormontiert und getestet
- mit Wärmedämmung
- 2 Absperr-Kugelhähne mit
  integriertem Thermometer
- Rückschlagklappe im Vorlauf
- incl. Sicherheitsset EA 54
- incl. Anschlusskreuze EA 45
- incl. Verbindungsrohre zum Kessel

Achtung: lt. EnEV ist bei Heizkreisen
über 25 kW eine elektronische Pumpe,
die den Volumenstrom selbständig
anpasst, vorgeschrieben. Dies gilt
auch für Nachrüstungen und Austausch !

Bestell-Nr.: 190385
Menge: 1,000 Stck

**763 OERTLI Anschlussgruppe MKE 26 für Gaskessel GSR 130/140, GVR 140**
OERTLI Anschlussgruppe MKE 26
für einen Heizkreis mit Mischer
für Gaskessel GSR 130/140 und
GVR 140
Pumpengruppe links vom Kessel

- mit Umwälzpumpe UPE 25-60
  elektronisch geregelt
- komplett vormontiert und getestet
- mit Wärmedämmung
- 2 Absperr-Kugelhähne mit
  integriertem Thermometer
- Rückschlagklappe im Vorlauf
- incl. Sicherheitsset EA 54
- incl. Anschlusskreuze EA 45
- incl. Verbindungsrohre zum Kessel

Achtung: lt. EnEV ist bei Heizkreisen
über 25 kW eine elektronische Pumpe,
die den Volumenstrom selbständig
anpasst, vorgeschrieben. Dies gilt
auch für Nachrüstungen und Austausch !

Bestell-Nr.: 190386
Menge: 1,000 Stck

**764 OERTLI Anschlussgruppe UKS 26 + MKS 26 für Gaskessel GSR 130/140, GVR 140**
OERTLI Anschlussgruppe UKS 26 + MKS 26
Für einen Heizkreis mit Mischer und
für einen Heizkreis ohne Mischer
für Gaskessel GSR 130/140 und
GVR 140
Pumpengruppe links vom Kessel

- mit Umwälzpumpe UPS 25-40
  3-stufig
- komplett vormontiert und getestet
- mit Wärmedämmung
- Überströmventil
- 2 Absperr-Kugelhähne mit
  integriertem Thermometer
- Rückschlagklappe im Vorlauf

- mit Umwälzpumpe UPS 25-60
  3-stufig
- Mischer
- komplett vormontiert und getestet
- mit Wärmedämmung
- 2 Absperr-Kugelhähne mit
  integriertem Thermometer
- Rückschlagklappe im Vorlauf

- incl. Sicherheitsset EA 54
- incl. Anschlusskreuze EA 45
- incl. Verbindungsrohre zum Kessel
- inc. Verteilbalken für 2 Kreise

Achtung: lt. EnEV ist bei Heizkreisen
über 25 kW eine elektronische Pumpe,
die den Volumenstrom selbständig
anpasst, vorgeschrieben. Dies gilt
auch für Nachrüstungen und Austausch !

Bestell-Nr.: 190387
Menge: 1,000 Stck

**765 OERTLI Anschlussgruppe UKE 26 + MKE 26 für Gaskessel GSR 130/140, GVR 140**
OERTLI Anschlussgruppe UKE 26 + MKE 26
Für eine Heizkreis mit Mischer und
für einen Heizkreis ohne Mischer
für Gaskessel GSR 130 / 140 und
GVR 140
Pumpengruppe links vom Kessel

- mit Umwälzpumpe UPE 25-40
- elektronisch geregelt
- komplett vormontiert und getestet
- mit Wärmedämmung
- 2 Absperr-Kugelhähne mit
  integriertem Thermometer
- Rückschlagklappe im Vorlauf

- mit Umwälzpumpe UPE 25-60
  elektronisch geregelt
- Mischer
- komplett vormontiert und getestet
- mit Wärmedämmung
- 2 Absperr-Kugelhähne mit
  integriertem Thermometer
- Rückschlagklappe im Vorlauf

- incl. Sicherheitsset EA 54
- incl. Anschlusskreuze EA 45
- incl. Verbindungsrohre zum Kessel
- inc. Verteilbalken für 2 Kreise

Achtung: lt. EnEV ist bei Heizkreisen
über 25 kW eine elektronische Pumpe,
die den Volumenstrom selbständig
anpasst, vorgeschrieben. Dies gilt
auch für Nachrüstungen und Austausch !

Bestell-Nr.: 190388
Menge: 1,000 Stck

**766 OERTLI Anschlussgruppe 2 x MKS 26 für Gaskessel GSR 130/140, GVR 140**
OERTLI Anschlussgruppe 2 x MKS 26
Für zwei Heizkreise mit Mischer
für Gaskessel GSR 130 / 140 und
GVR 140
Pumpengruppe links vom Kessel

- mit 2 Umwälzpumpen UPS 25-60
  3-stufig
- 2 Mischer
- komplett vormontiert und getestet
- mit Wärmedämmung
- je 2 Absperr-Kugelhähne mit
  integriertem Thermometer
- 2 Rückschlagklappen im Vorlauf

- incl. Sicherheitsset EA 54
- incl. Anschlusskreuze EA 45
- incl. Verbindungsrohre zum Kessel
- inc. Verteilbalken für 2 Kreise

Achtung: lt. EnEV ist bei Heizkreisen
über 25 kW eine elektronische Pumpe,
die den Volumenstrom selbständig
anpasst, vorgeschrieben. Dies gilt
auch für Nachrüstungen und Austausch !

Bestell-Nr.: 190389
Menge: 1,000 Stck

**767 OERTLI Anschlussgruppe 2 x MKE 26 für Gaskessel GSR 130/140, GVR 140**
OERTLI Anschlussgruppe 2 x MKE 26
für zwei Heizkreise mit Mischer
für Gaskessel GSR 130/140 und
GVR 140
Pumpengruppe links vom Kessel

- mit 2 Umwälzpumpen UPE 25-60
  elektronisch geregelt
- 2 Mischer
- komplett vormontiert und getestet
- mit Wärmedämmung
- je 2 Absperr-Kugelhähne mit
  integriertem Thermometer
- 2 Rückschlagklappen im Vorlauf

- inkl. Sicherheitsset EA 54
- inkl. Anschlusskreuze EA 45
- inkl. Verbindungsrohre zum Kessel
- inkl. Verteilbalken für 2 Kreise

Achtung: lt. EnEV ist bei Heizkreisen
über 25 kW eine elektronische Pumpe,
die den Volumenstrom selbständig
anpasst, vorgeschrieben. Dies gilt
auch für Nachrüstungen und Austausch !

Bestell-Nr.: 190390
Menge: 1,000 Stck

**768 OERTLI Anschlussgruppe UKS 26 für Gaskessel GSR 130/140, GVR 140**
OERTLI Anschlussgruppe UKS 26
für einen Heizkreis ohne Mischer
für Gaskessel GSR 130 / 140 und
GVR 140
Pumpengruppe rechts vom Kessel

- mit Umwälzpumpe UPS 25-40
  3-stufig
- komplett vormontiert und getestet
- mit Wärmedämmung
- Überströmventil
- 2 Absperr-Kugelhähne mit
  integriertem Thermometer
- Rückschlagklappe im Vorlauf
- inkl. Sicherheitsset EA 54
- inkl. Anschlusskreuze EA 45
- inkl. Verbindungsrohre zum Kessel

Achtung: lt. EnEV ist bei Heizkreisen
über 25 kW eine elektronische Pumpe,
die den Volumenstrom selbständig
anpasst, vorgeschrieben. Dies gilt
auch für Nachrüstungen und Austausch !

Bestell-Nr.: 190391
Menge: 1,000 Stck

**769 OERTLI Anschlussgruppe UKE 26 für Gaskessel GSR 130/140, GVR 140**
OERTLI Anschlussgruppe UKE 26
für einen Heizkreis ohne Mischer
für Gaskessel GSR 130/140 und
GVR 140
Pumpengruppe rechts vom Kessel

- mit Umwälzpumpe UPE 25-40
  elektronisch geregelt
- komplett vormontiert und getestet
- mit Wärmedämmung
- 2 Absperr-Kugelhähne mit
  integriertem Thermometer
- Rückschlagklappe im Vorlauf
- inkl. Sicherheitsset EA 54
- inkl. Anschlusskreuze EA 45
- inkl. Verbindungsrohre zum Kessel

Achtung: lt. EnEV ist bei Heizkreisen
über 25 kW eine elektronische Pumpe,
die den Volumenstrom selbständig
anpasst, vorgeschrieben. Dies gilt
auch für Nachrüstungen und Austausch !

Bestell-Nr.: 190392
Menge: 1,000 Stck

**770 OERTLI Anschlussgruppe MKS 26 für Gaskessel GSR 130/140, GVR 140**
OERTLI Anschlussgruppe MKS 26
für einen Heizkreis mit Mischer
für Gaskessel GSR 130/140 und
GVR 140
Pumpengruppe rechts vom Kessel

- mit Umwälzpumpe UPS 25-60
  3-stufig
- komplett vormontiert und getestet
- mit Wärmedämmung
- 2 Absperr-Kugelhähne mit
  integriertem Thermometer
- Rückschlagklappe im Vorlauf
- inkl. Sicherheitsset EA 54
- inkl. Anschlusskreuze EA 45
- inkl. Verbindungsrohre zum Kessel

Achtung: lt. EnEV ist bei Heizkreisen
über 25 kW eine elektronische Pumpe,
die den Volumenstrom selbständig
anpasst, vorgeschrieben. Dies gilt
auch für Nachrüstungen und Austausch !

Bestell-Nr.: 190393
Menge: 1,000 Stck

**771 OERTLI Anschlussgruppe MKE 26 für Gaskessel GSR 130/140, GVR 140**
OERTLI Anschlussgruppe MKE 26
für einen Heizkreis mit Mischer
für Gaskessel GSR 130/140 und
GVR 140
Pumpengruppe rechts vom Kessel

- mit Umwälzpumpe UPE 25-60
  elektronisch geregelt
- komplett vormontiert und getestet
- mit Wärmedämmung
- 2 Absperr-Kugelhähne mit
  integriertem Thermometer
- Rückschlagklappe im Vorlauf
- inkl. Sicherheitsset EA 54
- inkl. Anschlusskreuze EA 45
- inkl. Verbindungsrohre zum Kessel

Achtung: lt. EnEV ist bei Heizkreisen
über 25 kW eine elektronische Pumpe,
die den Volumenstrom selbständig
anpasst, vorgeschrieben. Dies gilt
auch für Nachrüstungen und Austausch !

Bestell-Nr.: 190394
Menge: 1,000 Stck

**772 OERTLI Anschlussgruppe UKS 26 + MKS 26 für Gaskessel GSR 130/140, GVR 140**
OERTLI Anschlussgruppe UKS 26 + MKS 26
Für eine Heizkreis mit Mischer und
für einen Heizkreis ohne Mischer
für Gaskessel GSR 130 / 140 und
GVR 140
Pumpengruppe rechts vom Kessel

- mit Umwälzpumpe UPE 25-40
- elektronisch geregelt
- komplett vormontiert und getestet
- mit Wärmedämmung
- 2 Absperr-Kugelhähne mit
  integriertem Thermometer
- Rückschlagklappe im Vorlauf

- mit Umwälzpumpe UPE 25-60
  elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 190395
Menge: 1,000 Stck

**773 OERTLI Anschlussgruppe UKE 26 + MKE 26 für Gaskessel GSR 130/140, GVR 140**
OERTLI Anschlussgruppe UKE 26 + MKE 26
Für eine Heizkreis mit Mischer und
für einen Heizkreis ohne Mischer
für Gaskessel GSR 130 / 140 und
GVR 140
Pumpengruppe rechts vom Kessel

- mit Umwälzpumpe UPE 25-40
- elektronisch geregelt
- komplett vormontiert und getestet
- mit Wärmedämmung
- 2 Absperr-Kugelhähne mit
  integriertem Thermometer
- Rückschlagklappe im Vorlauf

- mit Umwälzpumpe UPE 25-60
  elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 190396
Menge: 1,000 Stck

**774 OERTLI Anschlussgruppe 2 x MKS 26 für Gaskessel GSR 130/140, GVR 140**
OERTLI Anschlussgruppe 2 x MKS 26
Für eine Heizkreis mit Mischer und
für einen Heizkreis ohne Mischer
für Gaskessel GSR 130 / 140 und
GVR 140
Pumpengruppe rechts vom Kessel

- mit Umwälzpumpe UPS 25-60
  elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 190397
Menge: 1,000 Stck

**775 OERTLI Anschlussgruppe 2 x MKE 26 für Gaskessel GSR 130/140, GVR 140**
OERTLI Anschlussgruppe 2 x MKE 26
Für eine Heizkreis mit Mischer und
für einen Heizkreis ohne Mischer
für Gaskessel GSR 130 / 140 und
GVR 140
Pumpengruppe rechts vom Kessel

- mit Umwälzpumpe UPE 25-60
  elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 190398
Menge: 1,000 Stck

**776 OERTLI Anschlussgruppe UKS 26 für Ölkessel PK/PU/CU**
OERTLI Anschlussgruppe UKS 26
für einen Heizkreis ohne Mischer
für Ölkessel PK/PU/CU
Pumpengruppe links oder rechts
 am Kessel

- mit Umwälzpumpe UPS 25-40
  3-stufig
- komplett vormontiert und getestet
- mit Wärmedämmung
- Überströmventil
- 2 Absperr-Kugelhähne mit
  integriertem Thermometer
- Rückschlagklappe im Vorlauf
- inkl. Sicherheitsset EA 47
- ohne Anschlusskreuze ( sind im SLS )
- inkl. Verbindungsrohre zum Kessel

Achtung: lt. EnEV ist bei Heizkreisen
über 25 kW eine elektronische Pumpe,
die den Volumenstrom selbständig
anpasst, vorgeschrieben. Dies gilt
auch für Nachrüstungen und Austausch !

Bestell-Nr.: 190157
Menge: 1,000 Stck

**777 OERTLI Anschlussgruppe UKE 26 für Ölkessel PK/PU/CU**
OERTLI Anschlussgruppe UKE 26
für einen Heizkreis ohne Mischer
für Ölkessel PK/PU/CU
Pumpengruppe links oder rechts
 am Kessel

- mit Umwälzpumpe UPE 25-40
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 190400
Menge: 1,000 Stck

**778 OERTLI Anschlussgruppe MKS 26 für Ölkessel PK/PU/CU**
OERTLI Anschlussgruppe MKS 26
für einen Heizkreis mit Mischer
für Ölkessel PK/PU/CU
Pumpengruppe links oder rechts
 am Kessel

- mit Umwälzpumpe UPS 25-60
  3-stufig
- komplett vormontiert und getestet
- mit Wärmedämmung
- 2 Absperr-Kugelhähne mit
  integriertem Thermometer
- Rückschlagklappe im Vorlauf
- inkl. Sicherheitsset EA 47
- ohne Anschlusskreuze ( sind im SLS )
- inkl. Verbindungsrohre zum Kessel

Achtung: lt. EnEV ist bei Heizkreisen
über 25 kW eine elektronische Pumpe,
die den Volumenstrom selbständig
anpasst, vorgeschrieben. Dies gilt
auch für Nachrüstungen und Austausch !

Bestell-Nr.: 190401
Menge: 1,000 Stck

**779 OERTLI Anschlussgruppe MKE 26 für Ölkessel PK/PU/CU**
OERTLI Anschlussgruppe MKE 26
für einen Heizkreis mit Mischer
für Ölkessel PK/PU/CU
Pumpengruppe links oder rechts
 am Kessel

- mit Umwälzpumpe UPE 25-60
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 190402
Menge: 1,000 Stck

**780 OERTLI Anschlussgruppe UKS 26 + MKS 26 für Ölkessel PK/PU/CU**
OERTLI Anschlussgruppe UKS 26 + MKS 26
Für eine Heizkreis mit Mischer und
für einen Heizkreis ohne Mischer
für Ölkessel PK/PU/CU
Pumpengruppe links oder rechts
 am Kessel

- mit Umwälzpumpe UPS 25-40
  3-stufig
- komplett vormontiert und getestet
- mit Wärmedämmung
- Überströmventil
- 2 Absperr-Kugelhähne mit
  integriertem Thermometer
- Rückschlagklappe im Vorlauf

- mit Umwälzpumpe UPS 25-60
  3-stufig
- Mischer
- komplett vormontiert und getestet
- mit Wärmedämmung
- 2 Absperr-Kugelhähne mit
  integriertem Thermometer
- Rückschlagklappe im Vorlauf

- inkl. Sicherheitsset EA 47
- ohne Anschlusskreuze ( sind im SLS )
- inkl. Verbindungsrohre zum Kessel
- inkl. Verteilbalken für 2 Kreise

Achtung: lt. EnEV ist bei Heizkreisen
über 25 kW eine elektronische Pumpe,
die den Volumenstrom selbständig
anpasst, vorgeschrieben. Dies gilt
auch für Nachrüstungen und Austausch !

Bestell-Nr.: 190403
Menge: 1,000 Stck

**781 OERTLI Anschlussgruppe UKE 26 + MKE 26 für Ölkessel PK/PU/CU**
OERTLI Anschlussgruppe UKE 26 + MKE 26
Für eine Heizkreis mit Mischer und
für einen Heizkreis ohne Mischer
für Ölkessel PK/PU/CU
Pumpengruppe links oder rechts
 am Kessel

- mit Umwälzpumpe UPE 25-40
- elektronisch geregelt
- komplett vormontiert und getestet
- mit Wärmedämmung
- 2 Absperr-Kugelhähne mit
  integriertem Thermometer
- Rückschlagklappe im Vorlauf

- mit Umwälzpumpe UPE 25-60
  elektronisch geregelt
- Mischer
- komplett vormontiert und getestet
- mit Wärmedämmung
- 2 Absperr-Kugelhähne mit
  integriertem Thermometer
- Rückschlagklappe im Vorlauf

- inkl. Sicherheitsset EA 47
- ohne. Anschlusskreuze ( sind im SLS )
- inkl. Verbindungsrohre zum Kessel
- inkl. Verteilbalken für 2 Kreise

Achtung: lt. EnEV ist bei Heizkreisen
über 25 kW eine elektronische Pumpe,
die den Volumenstrom selbständig
anpasst, vorgeschrieben. Dies gilt
auch für Nachrüstungen und Austausch !

Bestell-Nr.: 190404
Menge: 1,000 Stck

**782 OERTLI Anschlussgruppe 2 x MKS 26 für Ölkessel PK/PU/CU**
OERTLI Anschlussgruppe 2 x MKS 26
Für zwei Heizkreise mit Mischer
für Ölkessel PK/PU/CU
Pumpengruppe links oder rechts
 am Kessel

- mit 2 Umwälzpumpen UPS 25-60
  3-stufig
- 2 Mischer
- komplett vormontiert und getestet
- mit Wärmedämmung
- je 2 Absperr-Kugelhähne mit
  integriertem Thermometer
- 2 Rückschlagklappen im Vorlauf

- inkl. Sicherheitsset EA 47
-ohne Anschlusskreuze ( sind im SLS )
- inkl. Verbindungsrohre zum Kessel
- inkl. Verteilbalken für 2 Kreise

Achtung: lt. EnEV ist bei Heizkreisen
über 25 kW eine elektronische Pumpe,
die den Volumenstrom selbständig
anpasst, vorgeschrieben. Dies gilt
auch für Nachrüstungen und Austausch !

Bestell-Nr.: 190405
Menge: 1,000 Stck

**783 OERTLI Anschlussgruppe 2 x MKE 26 für Ölkessel PK/PU/CU**
OERTLI Anschlussgruppe 2 x MKE 26
für zwei Heizkreise mit Mischer
für Ölkessel PK/PU/CU
Pumpengruppe links oder rechts
 am Kessel

- mit 2 Umwälzpumpen UPE 25-60
  elektronisch geregelt
- 2 Mischer
- komplett vormontiert und getestet
- mit Wärmedämmung
- je 2 Absperr-Kugelhähne mit
  integriertem Thermometer
- 2 Rückschlagklappen im Vorlauf

- inkl. Sicherheitsset EA 47
- ohne Anschlusskreuze ( sind im SLS )
- inkl. Verbindungsrohre zum Kessel
- inkl. Verteilbalken für 2 Kreise

Achtung: lt. EnEV ist bei Heizkreisen
über 25 kW eine elektronische Pumpe,
die den Volumenstrom selbständig
anpasst, vorgeschrieben. Dies gilt
auch für Nachrüstungen und Austausch !

Bestell-Nr.: 190406
Menge: 1,000 Stck

**784 OERTLI Anschlussgruppe UKS 26 für Ölkessel PK/PU/CU**
OERTLI Anschlussgruppe UKS 26
für einen Heizkreis ohne Mischer
für Ölkessel PK/PU/CU
Pumpengruppe zentral
 am Kessel

- mit Umwälzpumpe UPS 25-40
  3-stufig
- komplett vormontiert und getestet
- mit Wärmedämmung
- Überströmventil
- 2 Absperr-Kugelhähne mit
  integriertem Thermometer
- Rückschlagklappe im Vorlauf
- inkl. Sicherheitsset EA 47
- ohne Anschlusskreuze ( sind im SLS )
- inkl. Verbindungsrohre zum Kessel

Achtung: lt. EnEV ist bei Heizkreisen
über 25 kW eine elektronische Pumpe,
die den Volumenstrom selbständig
anpasst, vorgeschrieben. Dies gilt
auch für Nachrüstungen und Austausch !

Bestell-Nr.: 190407
Menge: 1,000 Stck

**785 OERTLI Anschlussgruppe UKE 26 für Ölkessel PK/PU/CU**
OERTLI Anschlussgruppe UKE 26
für einen Heizkreis ohne Mischer
für Ölkessel PK/PU/CU
Pumpengruppe zentral
 am Kessel

- mit Umwälzpumpe UPE 25-40
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 190408
Menge: 1,000 Stck

**786 OERTLI Anschlussgruppe MKS 26 für Ölkessel PK/PU/CU**
OERTLI Anschlussgruppe MKS 26
für einen Heizkreis mit Mischer
für Ölkessel PK/PU/CU
Pumpengruppe zentral
 am Kessel

- mit Umwälzpumpe UPS 25-60
  3-stufig
- komplett vormontiert und getestet
- mit Wärmedämmung
- 2 Absperr-Kugelhähne mit
  integriertem Thermometer
- Rückschlagklappe im Vorlauf
- inkl. Sicherheitsset EA 47
- ohne Anschlusskreuze ( sind im SLS )
- inkl. Verbindungsrohre zum Kessel

Achtung: lt. EnEV ist bei Heizkreisen
über 25 kW eine elektronische Pumpe,
die den Volumenstrom selbständig
anpasst, vorgeschrieben. Dies gilt
auch für Nachrüstungen und Austausch !

Bestell-Nr.: 190409
Menge: 1,000 Stck

**787 OERTLI Anschlussgruppe MKE 26 für Ölkessel PK/PU/CU**
OERTLI Anschlussgruppe MKE 26
für einen Heizkreis mit Mischer
für Ölkessel PK/PU/CU
Pumpengruppe zentral
 am Kessel

- mit Umwälzpumpe UPE 25-60
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 190410
Menge: 1,000 Stck

**788 OERTLI Anschlussgruppe UKS 26 + MKS 26 für Ölkessel PK/PU/CU**
OERTLI Anschlussgruppe UKS 26 + MKS 26
Für eine Heizkreis mit Mischer und
für einen Heizkreis ohne Mischer
für Ölkessel PK/PU/CU
Pumpengruppe zentral
 am Kessel

- mit Umwälzpumpe UPS 25-40
  3-stufig
- komplett vormontiert und getestet
- mit Wärmedämmung
- Überströmventil
- 2 Absperr-Kugelhähne mit
  integriertem Thermometer
- Rückschlagklappe im Vorlauf

- mit Umwälzpumpe UPS 25-60
  3-stufig
- Mischer
- komplett vormontiert und getestet
- mit Wärmedämmung
- 2 Absperr-Kugelhähne mit
  integriertem Thermometer
- Rückschlagklappe im Vorlauf

- inkl. Sicherheitsset EA 47
- ohne Anschlusskreuze ( sind im SLS )
- inkl. Verbindungsrohre zum Kessel
- inkl. Verteilbalken für 2 Kreise

Achtung: lt. EnEV ist bei Heizkreisen
über 25 kW eine elektronische Pumpe,
die den Volumenstrom selbständig
anpasst, vorgeschrieben. Dies gilt
auch für Nachrüstungen und Austausch !

Bestell-Nr.: 190411
Menge: 1,000 Stck

**789 OERTLI Anschlussgruppe UKE 26 + MKE 26 für Ölkessel PK/PU/CU**
OERTLI Anschlussgruppe UKE 26 + MKE 26
Für eine Heizkreis mit Mischer und
für einen Heizkreis ohne Mischer
für Ölkessel PK/PU/CU
Pumpengruppe zentral
 am Kessel

- mit Umwälzpumpe UPE 25-40
- elektronisch geregelt
- komplett vormontiert und getestet
- mit Wärmedämmung
- 2 Absperr-Kugelhähne mit
  integriertem Thermometer
- Rückschlagklappe im Vorlauf

- mit Umwälzpumpe UPE 25-60
  elektronisch geregelt
- Mischer
- komplett vormontiert und getestet
- mit Wärmedämmung
- 2 Absperr-Kugelhähne mit
  integriertem Thermometer
- Rückschlagklappe im Vorlauf

- inkl. Sicherheitsset EA 47
- ohne. Anschlusskreuze ( sind im SLS )
- inkl. Verbindungsrohre zum Kessel
- inkl. Verteilbalken für 2 Kreise

Achtung: lt. EnEV ist bei Heizkreisen
über 25 kW eine elektronische Pumpe,
die den Volumenstrom selbständig
anpasst, vorgeschrieben. Dies gilt
auch für Nachrüstungen und Austausch !

Bestell-Nr.: 190412
Menge: 1,000 Stck

**790 OERTLI Anschlussgruppe 2 x MKS 26 für Ölkessel PK/PU/CU**
OERTLI Anschlussgruppe 2 x MKS 26
Für zwei Heizkreise mit Mischer
für Ölkessel PK/PU/CU
Pumpengruppe zentral
 am Kessel

- mit 2 Umwälzpumpen UPS 25-60
  3-stufig
- 2 Mischer
- komplett vormontiert und getestet
- mit Wärmedämmung
- je 2 Absperr-Kugelhähne mit
  integriertem Thermometer
- 2 Rückschlagklappen im Vorlauf

- inkl. Sicherheitsset EA 47
- ohne Anschlusskreuze ( sind im SLS )
- inkl. Verbindungsrohre zum Kessel
- inkl. Verteilbalken für 2 Kreise

Achtung: lt. EnEV ist bei Heizkreisen
über 25 kW eine elektronische Pumpe,
die den Volumenstrom selbständig
anpasst, vorgeschrieben. Dies gilt
auch für Nachrüstungen und Austausch !

Bestell-Nr.: 190413
Menge: 1,000 Stck

**791 OERTLI Anschlussgruppe 2 x MKE 26 für Ölkessel PK/PU/CU**
OERTLI Anschlussgruppe 2 x MKE 26
für zwei Heizkreise mit Mischer
für Ölkessel PK/PU/CU
Pumpengruppe zentral
 am Kessel

- mit 2 Umwälzpumpen UPE 25-60
  elektronisch geregelt
- 2 Mischer
- komplett vormontiert und getestet
- mit Wärmedämmung
- je 2 Absperr-Kugelhähne mit
  integriertem Thermometer
- 2 Rückschlagklappen im Vorlauf

- inkl. Sicherheitsset EA 47
- ohne Anschlusskreuze ( sind im SLS )
- inkl. Verbindungsrohre zum Kessel
- inkl. Verteilbalken für 2 Kreise

Achtung: lt. EnEV ist bei Heizkreisen
über 25 kW eine elektronische Pumpe,
die den Volumenstrom selbständig
anpasst, vorgeschrieben. Dies gilt
auch für Nachrüstungen und Austausch !

Bestell-Nr.: 190414
Menge: 1,000 Stck

**792 OERTLI Schaltfeld 3000 für HV-turbo Mikro-Prozessorschaltfeld**
OERTLI Schaltfeld 3000 für HV-turbo
Mikro-Prozessorschaltfeld, zwingend
erforderlich für HV - turbo mit
Druckgebläse. Bietet alle Funktionen zum
Steuern eines Holzkessels inklusive
3-stufiger Gebläsereduzierung, Gluthaltung und der Steuerung der Kesselkreispumpe.
Weiterhin kann ein externer Öl-/Gas-
kessel sowie ein Umschaltventil in
Abhängigkeit der Puffertemperatur
geschaltet werden.
Leuchtdioden und LED-Anzeige sorgen für
Informationen zum Betriebszustand bzw.
Fehlermeldungen.

Lieferumfang: 2 Pufferfühler, ein
Kesselfühler und AMP Steckverbindungen.

Bestell-Nr. 190421
Menge: 1,000 Stck

**793 OERTLI Abdeckung für Pumpengruppe weiß (keine Rücknahme der roten Abdeckung)**
OERTLI Abdeckung für Pumpengruppe weiß

( eine Rücknahme der
roten Abdeckung erfolgt nicht ! )

Bestell-Nr.: 190428
Menge: 1,000 Stck

**794 OERTLI Abgasreduzierung PPs DN 110/DN 80**
OERTLI Abgasreduzierung PPs
DN 110/DN 80

Bestell-Nr.: 190435
Menge: 1,000 Stck

**795 OERTLI Revisionsbogen DN 110**
OERTLI Revisionsbogen DN 110

Bestell-Nr.: 190436
Menge: 1,000 Stck

**796 OERTLI Uhrenthermostat 813 HF Set 1 FUNKÜBERTRAGUNG**
OERTLI Uhrenthermostat 813 HF, Set 1,
funkgesteuert mit Empfänger für
Standardschaltfeld ohne Regelung,
GVR 140 N

Bestell-Nr.: 190443
Menge: 1,000 Stck

**797 OERTLI Pufferspeicher PS 800-2 ohne eingebauten Wärmetauscher**
OERTLI Pufferspeicher PS 800-2
ohne eingebauten Wärmetauscher
- Hochleistungs-Pufferspeicher
- Speicher-Behälter aus hochwertigem
  Stahlblech mit einem schwarzen
  Rostschutzmittel beschichtet
- Wärmedämmung aus 100 mm starkem
  Polyestervlies mit weißer
  umweltfreundlicher Polystyrol-
  Außenhaut

Inhalt:  800 l
Bereitsch.-Verlust
bei t 45 K:  3,3 kWh/24h
Versandgewicht:  162 kg

Zul. Betriebsüberdruck
- Speicher:  6 bar
Zul.Vorlauftemperatur
- Speicher:  95°C
Gesamthöhe mit Isolierung:  1910 mm
Gesamtdurchm. m. Isolierung: 1000 mm
Durchmesser ohne Isolierung: 800 mm

Bestell-Nr.:  190466
Menge: 1,000 Stck

**798 OERTLI Pufferspeicher PS 1000-2 ohne eingebauten Wärmetauscher**
OERTLI Pufferspeicher PS 1000-2
ohne eingebauten Wärmetauscher
- Hochleistungs-Pufferspeicher
- Speicher-Behälter aus hochwertigem
  Stahlblech mit einem schwarzen
  Rostschutzmittel beschichtet
- Wärmedämmung aus 100 mm starkem
  Polyestervlies mit weißer
  umweltfreundlicher Polystyrol-
  Außenhaut

Inhalt:  1000 l
Bereitsch.-Verlust
bei t 45 K:  3,7 kWh/24h
Versandgewicht:  195 kg

Zul. Betriebsüberdruck
- Speicher:  6 bar
Zul.Vorlauftemperatur
- Speicher:  95°C
Gesamthöhe mit Isolierung:  2090 mm
Gesamtdurchm. m. Isolierung: 1000 mm
Durchmesser ohne Isolierung: 800 mm

Bestell-Nr.:  190467
Menge: 1,000 Stck

**799 OERTLI Pufferspeicher PS 1500-2 ohne eingebauten Wärmetauscher**
OERTLI Pufferspeicher PS 1500-2
ohne eingebauten Wärmetauscher
- Hochleistungs-Pufferspeicher
- Speicher-Behälter aus hochwertigem
  Stahlblech mit einem schwarzen
  Rostschutzmittel beschichtet
- Wärmedämmung aus 100 mm starkem
  Polyestervlies mit weißer
  umweltfreundlicher Polystyrol-
  Außenhaut

Inhalt:  1500 l
Bereitsch.-Verlust
bei t 45 K:  4,7 kWh/24h
Versandgewicht:  223 kg

Zul. Betriebsüberdruck
- Speicher:  6 bar
Zul.Vorlauftemperatur
- Speicher:  95°C
Gesamthöhe mit Isolierung:  2220 mm
Gesamtdurchm. m. Isolierung: 1200 mm
Durchmesser ohne Isolierung: 1000 mm

Bestell-Nr.:  190468
Menge: 1,000 Stck

**800 OERTLI Millivoltkessel GS 144 NU Nennleistung : 12kW, Versandgew.: 100kg**
OERTLI Millivoltkessel GS 144 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 144 NU
Nennleistung :  12 kW
Nennwärmebelastung :  13,4kW
Wasser-Inhalt :  8,8 Liter
Wassers.
Widerst. bei delta t=15K:  8 mbar
Zugbedarf :  3 Pa
Abgasmassenstrom Erdgas E:  13,9 g/s
Abgastemperatur:  80 °C
CO2-Gehalt:  4,0 %
Gasdurchsatz mit Erdgas E : 1,29 m3/h
Gasdurchsatz mit Erdgas LL: 1,46 m3/h
Versandgewicht:  100 kg

Bestell-Nr.:  190477
Menge: 1,000 Stck

**801 OERTLI Millivoltkessel GS 145 NU Nennleistung: 18kW, Versandgew.: 118kg**
OERTLI Millivoltkessel GS 145 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 145 NU
Nennleistung:  18 kW
Nennwärmebelastung:  20,1 kW
Wasser-Inhalt:  10,5 L
Wassers.Widerst.
bei delta t =15K:  14 mbar
Zugbedarf:  3 Pa
Abgasmassenstrom Erdgas E:  15,3 g/s
Abgastemperatur :  80 °C
CO2-Gehalt:  5,0 %
Gasdurchsatz mit Erdgas E : 2,12 m3/h
Gasdurchsatz mit Erdgas LL: 2,39 m3/h
Versandgewicht:  118 kg

Bestell-Nr.:  190478
Menge: 1,000 Stck

**802 OERTLI Millivoltkessel GS 146NU Nennleistung: 24kW, Versandgew.: 135kg**
OERTLI Millivoltkessel GS 146NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
E
eingestellter Heizkessel.

Betriebsbedingungen
Maximaler Betriebsdruck:  4 bar
Maximale Vorlauftempatur:  90°C
werksseitig Begrenzung
eingestellt auf:  75°C
Sicherheitsthermostat:  110°C

Typ:  GS 146 NU
Nennleistung:  24 kW
Nennwärmebelastung:  26,7 kW
Wasser-Inhalt:  12,2 Liter
Wassers. Widerst.
bei delta t =15K:  22 mbar
Zugbedarf:  3 Pa
Abgasmassenstrom Erdgas E:  18,1 g/s
Abgastemperatur:  90 °C
CO2-Gehalt:  5,5 %
Gasdurchsatz mit Erdgas E:  2,81 m3/h
Gasdurchsatz mit Erdgas LL: 3,18 m3/h
Versandgewicht:  135 kg

Bestell-Nr.:  190479
Menge: 1,000 Stck

**803 OERTLI Millivoltkessel GS 147 NU Nennleistung: 30kW, Versandgew.: 150kg**
OERTLI Millivoltkessel GS 147 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
E
eingestellter Heizkessel.

Betriebsbedingungen
Maximaler Betriebsdruck:  4 bar
Maximale Vorlauftempatur:  90°C
werksseitig Begrenzung
eingestellt auf:  75°C
Sicherheitsthermostat:  110°C

Typ:  GS 147 NU
Nennleistung:  30 kW
Nennwärmebelastung:  33,3 kW
Wasser-Inhalt:  13,92 Liter
Wassers.Widerst.
bei delta t =15K:  30 mbar
Zugbedarf:  3 Pa
Abgasmassenstrom Erdgas E:  22,2 g/s
Abgastemperatur:  90 °C
CO2-Gehalt:  5,5 %
Gasdurchsatz mit Erdgas E : 3,51 m3/h
Gasdurchsatz mit Erdgas LL: 3,96 m3/h
Versandgewicht:  150 kg

Bestell-Nr.:  190480
Menge: 1,000 Stck

**804 OERTLI Millivoltkessel GS 148 NU Nennleistung: 36kW, Versandgew.: 168kg**
OERTLI Millivoltkessel GS 148 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
E
eingestellter Heizkessel.

Betriebsbedingungen
Maximaler Betriebsdruck:  4 bar
Maximale Vorlauftempatur:  90°C
werksseitig Begrenzung
eingestellt auf:  75°C
Sicherheitsthermostat:  110°C

Typ:  GS 148 NU
Nennleistung:  36 kW
Nennwärmebelastung:  39,9 kW
Wasser-Inhalt:  15,6 Liter
Wassers. Widerst.
bei delta t =15K:  39 mbar
Zugbedarf:  3 Pa
Abgasmassenstrom Erdgas E:  26,4 g/s
Abgastemperatur:  100 °C
CO2-Gehalt:  5,5 %
Gasdurchsatz mit Erdgas E : 4,20 m3/h
Gasdurchsatz mit Erdgas LL: 4,75 m3/h
Versandgewicht:  168 kg

Bestell-Nr.:  190481
Menge: 1,000 Stck

**805 OERTLI Millivoltkessel GS 149 NU Nennleistung: 42kW, Versandgew.: 183kg**
OERTLI Millivoltkessel GS 149 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
E
eingestellter Heizkessel.

Betriebsbedingungen
Maximaler Betriebsdruck:  4 bar
Maximale Vorlauftempatur:  90°C
werksseitig Begrenzung
eingestellt auf:  75°C
Sicherheitsthermostat:  110°C

Typ:  GS 149 NU
Nennleistung:  42 kW
Nennwärmebelastung :  46,4 kW
Wasser-Inhalt:  17,3 Liter
Wassers. Widerst.
bei delta t =15K:  55 mbar
Zugbedarf:  3 Pa
Abgasmassenstrom Erdgas E:  30,6 g/s
Abgastemperatur:  100 °C
CO2-Gehalt:  5,5 %
Gasdurchsatz mit Erdgas E : 4,88 m3/h
Gasdurchsatz mit Erdgas LL: 5,52 m3/h
Versandgewicht:  183 kg

Bestell-Nr.:  190482
Menge: 1,000 Stck

**806 OERTLI Adapter CD modulo incl. AM4**
OERTLI Adapter-Kabelbaum für Einbau
eines CD modulo - Reglers incl. AM 4 -
Schnittstelle für Optimat 3000

Bestell-Nr.: 1904891
Menge: 1,000 Stck

**807 OERTLI 2. NT Rücklaufanschluss für GSR 200 condens**
OERTLI 2. NT-Rücklaufanschluss
für GSR 230 condens

Bitte bei der Bestellung immer angeben!

Bestell-Nr.: 190490
Menge: 1,000 Stck

**808 OERTLI Gasdruckwächter für GSR200 condens**
OERTLI Gasdruckwächter
für GSR200 condens

Bestell-Nr.:190493
Menge: 1,000 Stck

**809 OERTLI Zuluftfilter mit Zuluftstutzen GSR200 condens**
OERTLI Zuluftfilter
mit Zuluftstutzen  GSR200 condens

z.B. für die Baustellenaufstellung mit
Schwebepartikeln in der Verbrennngsluft

Bestell-Nr.:190494
Menge: 1,000 Stck

**810 OERTLI Betriebsmeldeplatine AM3-10 für GSR200 condens**
OERTLI Betriebsmeldeplatine AM3-10
für GSR200 condens

zur Weiterleitung von Betriebsmeldungen
an ein Gebäudeleitsystem

Bestell-Nr.:190495
Menge: 1,000 Stck

**811 OERTLI EPROM für OECOSUN 750 für Kombination mit OEtronic-3 Schaltf.**
OERTLI EPROM
für OECOSUN 750 für Kombination mit
Kessel mit OEtronic-3 Schaltfeld

Best.-Nr.  : 190496
Menge: 1,000 Stck

**812 OERTLI Flachdichtung für Revisionsdeckel DN 60/80**
OERTLI Flachdichtung für
Revisionsdeckel DN 60/80

Bestell-Nr.: 190497
Menge: 1,000 Stck

**813 OERTLI Flachdichtung für Revisionsdeckel DN 110-200**
OERTLI Flachdichtung für
Revisionsdeckel DN 110 - 200

Bestell-Nr.: 190498
Menge: 1,000 Stck

**814 OERTLI Lippendichtung für Steckmuffen DN 60**
OERTLI Lippendichtung für Steckmuffen
DN 60

Bestell-Nr.: 190499
Menge: 1,000 Stck

**815 OERTLI Lippendichtung für Steckmuffen DN 80**
OERTLI Lippendichtung für Steckmuffen
DN 80

Bestell-Nr.: 190500
Menge: 1,000 Stck

**816 OERTLI Lippendichtung für Steckmuffen DN 110**
OERTLI Lippendichtung für Steckmuffen
DN 110

Bestell-Nr.: 190501
Menge: 1,000 Stck

**817 OERTLI Lippendichtung für PPs-Abgasrohre DN 125**
OERTLI Lippendichtung
Für PPs-Abgasrohre DN 125

Bestell-Nr.: 190502
Menge: 1,000 Stck

**818 OERTLI Reduzierung 160/110**
OERTLI Reduzierung DN 150/110

Bestell-Nr.: 190504
Menge: 1,000 Stck

**819 OERTLI Reduzierung 160/125**
OERTLI Reduzierung DN 150/125

Bestell-Nr.: 190505
Menge: 1,000 Stck

**820 OERTLI Befestigungsschelle LAS DN 100**
OERTLI Befestigungsschelle LAS
DN 60/100 weiß

Bestell-Nr.: 190514
Menge: 1,000 Stck

**821 OERTLI Uhrenthermostat RAM 811 TOP**
OERTLI Uhrenthermostat RAM 811 TOP
für GKR 140 N

Bestell-Nr.: 190517
Menge: 1,000 Stck

**822 OERTLI Revisionsbogen DN 125**
OERTLI Revisionsbogen DN 125

Bestell-Nr.: 190544
Menge: 1,000 Stck

**823 OERTLI Lippendichtung für Steckmuffen DN 160**
OERTLI Lippendichtung für Steckmuffen
DN 150

Bestell-Nr.: 190545
Menge: 1,000 Stck

**824 OERTLI Rohrschelle Montagehilfe für PPs Rohr DN 125**
OERTLI Rohrschelle Montagehilfe
für PPs Rohr DN 125

Bestell-Nr.: 190546
Menge: 1,000 Stck

**825 OERTLI Rohrschelle Montagehilfe für PPs Rohr DN 160**
OERTLI Rohrschelle Montagehilfe
für PPs Rohr DN 150

Bestell-Nr.: 190547
Menge: 1,000 Stck

**826 OERTLI Rohrstück PPs 500 mm DN 200**
OERTLI Rohrstück PPs 500 mm DN 200

Bestell-Nr.: 190548
Menge: 1,000 Stck

**827 OERTLI Rohrstück PPs 1000 mm DN 200**
OERTLI Rohrstück PPs
1000 mm DN 200

Bestell-Nr.: 190549
Menge: 1,000 Stck

**828 OERTLI Rohrstück PPs 2000 mm DN 200**
OERTLI Rohrstück PPs
2000 mm DN 200

Bestell-Nr.: 190550
Menge: 1,000 Stck

**829 OERTLI Bogenstück PPs 15 ° DN 200**
OERTLI Bogenstück PPs
15 Grad DN 200

Bestell-Nr.: 190551
Menge: 1,000 Stck

**830 OERTLI Bogenstück PPs 30 ° DN 200**
OERTLI Bogenstück PPs
30 Grad DN 200

Bestell-Nr.: 190552
Menge: 1,000 Stck

**831 OERTLI Bogenstück PPs 45 ° DN 200**
OERTLI Bogenstück PPs
45 Grad DN 200

Bestell-Nr.: 190553
Menge: 1,000 Stck

**832 OERTLI Bogenstück PPs 87,5 ° DN 200**
OERTLI Bogenstück PPs
87,5 Grad DN 200

Bestell-Nr.: 190554
Menge: 1,000 Stck

**833 OERTLI Kaminanschlußbogen PPs DN 200**
OERTLI Kaminanschlussbogen
PPs DN 200

Bestell-Nr.: 190555
Menge: 1,000 Stck

**834 OERTLI Reinigungsrohr PPs, gerade mit Schraubdeckel DN 200**
OERTLI Reinigungsrohr PPs DN 200
gerade mit Schraubdeckel

Bestell-Nr.: 190556
Menge: 1,000 Stck

**835 OERTLI Revisionsbogen DN 200 PPs 87,5 °, mit Deckel**
OERTLI Revisionsbogen DN 200
PPs  87,5 °
mit Deckel

Bestell-Nr.: 190557
Menge: 1,000 Stck

**836 OERTLI Belüftungsblende mit Schiebestück DN 200**
OERTLI Belüftungsblende
mit Schiebestück DN 200

Bestell-Nr.: 190558
Menge: 1,000 Stck

**837 OERTLI Kaminschachtabdeckung mit Wetterkragen DN 200**
OERTLI Kaminschachtabdeckung
mit Wetterkragen DN 200

Bestell-Nr.: 190559
Menge: 1,000 Stck

**838 OERTLI Abstandhalter VA DN 200**
OERTLI Abstandshalter VA DN 200

Bestell-Nr.: 190560
Menge: 1,000 Stck

**839 OERTLI Erweiterung DN 160/200**
OERTLI Erweiterung DN 160/200

Bestell-Nr.: 190561
Menge: 1,000 Stck

**840 OERTLI Rohrschelle Montagehilfe für PPs Rohr DN 200**
OERTLI Rohrschelle Montagehilfe
für PPs Rohr DN 200

Bestell-Nr.: 190562
Menge: 1,000 Stck

**841 OERTLI Lippendichtung für Steckmuffen DN 200**
OERTLI Lippendichtung für Steckmuffen
DN 200

Bestell-Nr.: 190563
Menge: 1,000 Stck

**842 OERTLI Kaskadenanschluß PPs DN 160-DN 110**
OERTLI Kaskadenanschluss
PPs DN 150-DN 110

Bestell-Nr.: 190573
Menge: 1,000 Stck

**843 OERTLI Abschlußdeckel DN 125 m. Kondensatablauf f. DN 160**
OERTLI Abschlussdeckel DN 125 mit
Kondensatablauf f. DN 150

Bestell-Nr.: 190574
Menge: 1,000 Stck

**844 OERTLI Anschlussadapter LAS Optimat 3065 und 3090**
OERTLI Anschlussadapter für den
Anschluss konzentrischer LAS
Abgasrohrsysteme DN 110/150 an
OPTIMAT 3065 und 3090

Bestell-Nr.: 190575
Menge: 1,000 Stck

**845 OERTLI Gasbrennwertk. GSR 305 condens**
OERTLI Gasbrennwertk. GSR 305 cond.
von 56 kW - 282 kW
- Gas- Brennwert- Standkessel für
geschlossene Warmwasserzentral -
heizungsanlagen mit einer max.
Betriebstemperatur bis 90°C einstellbar
- Wärmetauscher aus korrosions- und
temperaturbeständigen Aluminium /
Silizium-Gussgliedern.Von vorn einfach
zugänglich über Kontroll- und Wartungsklappe.
- Edelstahl Vormisch-Brenner mit
Metallvliesoberfläche,
- hohes Modulationsverhältnis zwischen
20% und 100%.
- Hoch effiziente Gas-/Luftverbund-
regelung für gleichbleibende,
optimierte Verbrennung höchste
Energieausnutzung und emissionsarmer
Betrieb über den gesamten Leistungsbereich.
- Für Erdgas E, und LL geeignet.
- Geeignet für raumluftabhängigen und
raumluftunabhängigen Betrieb.
- Der neue digitale Heizungsmanager
passt den Betrieb an die jeweilige
Anlagensituation an, so werden für den
Kessel ungefährliche Situationen erkannt
und führen lediglich zu Regelabschaltungen mit anschließendem,
automatischen Neustart.
- Kesselschaltfeld vorbereitet für den
steckerfertigen Einbau einer
witterungsgeführten Regel. CD Modulo
in Verbindung mit Interface für 0-10 V
Ansteuerung.
- Bedienfeld wahlweise nach rechts, vorn
oder links zugänglich montierbar.

- Der Kessel wurde für einen max.
heizwasserseitigen Betriebsdruck von 6
bar konstruiert und wird komplett
montiert geliefert.
Komplette Funktionsprüfung im Werk
durch Testcomputer.
- Kaskadengeeignet durch motorgesteuerte
Abgasklappe (Option) zur
rauchgasseitigen Absperrung bei
Überdruckanlagen.
Gas-Kategorie II2 ELL.
- Der Kessel ist werksseitig auf Erdgas
H,Wobbe - Index
15,0 kWh/m3 eingestellt.
- Gerätetyp: B23, C33x, C43x, C53, C63x
und C83x.

Betriebsbedingungen:
max. Betriebsüberdruck: 6 bar
Sicherheitstemperaturbegrenzter: 110 °
C,
Elektroanschluss 230 V AC / 50 Hz,
Schutzart IP 20

Lieferumfang:
Komplett montiert auf Bodengestell mit
Laufrädern und Stehbolzen, Hydraulische
Anschlüsse je nach Kesselausführung
links oder rechts bei Bestellung
angeben.
Heizungsmanager mit Kesselregelung und
Pumpenansteuerung (Umwälzpumpen
bauseits),
Wassermangelsicherung mittels
Temperatursensoren,
Manometer,Abgastemperaturfühler,
Frostschutzeinrichtung, Siphon.

Produkt-ID-Nr. 0063BP3474

Typ:  GSR 305 Condens
Nennwärmeleistung
bei tV / tR 75 / 60°  :  51 - 261 kW
bei tV / tR 40 / 30°  :  56 - 282 kW
Nennwärmebelastung (Hu): 54 - 269 kW
Kesselwirkungsgrad (Hu)
75/60°C (Volllast - Teillast):bis 98,5%
40/30°C (Volllast - Teillast):bis 106,4%
Normnutzungsgrad,75/60°C:  bis 107,1%
Normnutzungsgrad,40/30°C:  bis 109,6%
Gasvordruck Erdgas:  17 - 100mbar
Gasdurchsatz:  29 m_/h
Schadstoffemission NOx:  < 60 mg/kWh
  CO:  < 20 mg/kWh
Verfügbarer Förderdruck
  Volllast:  150 Pa
Verfügbarer Förderdruck
  Teillast:  10 Pa
Abgasmassenstrom Volllast: 453 kg/h
Abgasmassenstrom Teillast: 91 kg/h
Abgastemperatur Volllast
  (75/60°C) min.:  57 °C
  max.:  65 °C
Abgastemperatur Volllast
  (40/30°C) min.:  32°C
  max.:  45°C
CO2-Gehalt
  (Volllast und Teillast): 9,0%
Max. Wassertemperatur
  (Absicherungsgrenze):  110°
Betriebstemperaturen
  Heizkreis:  20 - 95°C
Betriebsdruck min.:  0,8 bar
Betriebsdruck max.:  6,0 bar
Kesselwasserinhalt:  49 Liter
Wasserseitiger Widerstand
  (DT = 10°C):  452 (45,2) mbar (kPa)
Wasserseitiger Widerstand
  (dT = 20°C):  113 (11,3) mbar (kPa)
Elektrische Leistungsaufnahme ohne
  Pumpe:  12 - 303 W
Mittlerer Geräuschpegel 1 Meter vom
Kessel entfernt: 60 dB(A)
Abgasanschluss:  250 mm
Zuluftanschluss: 250 mm
Gasanschluss:  RP 2" IG
Vor-/Rücklaufanschluss
  Flansch:  NW 80,DIN 2576 - PN 10
Montagegewicht:  360 Kg

Bestell-Nr.:  190577
Menge: 1,000 Stck

**846 OERTLI Gasbrennwertk. GSR 306 condens**
OERTLI Gasbrennwertk. GSR 306 cond.
von 71 kW - 353 kW
- Gas- Brennwert- Standkessel für
geschlossene Warmwasserzentral -
heizungsanlagen mit einer max.
Betriebstemperatur bis 90°C einstellbar
- Wärmetauscher aus korrosions- und
temperaturbeständigen Aluminium /
Silizium-Gussgliedern.Von vorn einfach
zugänglich über Kontroll- und Wartungsklappe.
- Edelstahl Vormisch-Brenner mit
Metallvliesoberfläche,
- hohes Modulationsverhältnis zwischen
20% und 100%.
- Hoch effiziente Gas-/Luftverbund-
regelung für gleichbleibende, optimierte
Verbrennung höchste Energieausnutzung
und emissionsarmer Betrieb über den
gesamten Leistungsbereich.
- Für Erdgas E, und LL geeignet.
- Geeignet für raumluftabhängigen und
raumluftunabhängigen Betrieb.
- Der neue digitale Heizungsmanager
passt den Betrieb an die jeweilige
Anlagensituation an, so werden für den
Kessel ungefährliche Situationen erkannt
und führen lediglich zu Regelabschaltungen mit anschließendem, automatischen
Neustart.
- Kesselschaltfeld vorbereitet für den
steckerfertigen Einbau einer
witterungsgeführten Regel. CD Modulo
in Verbindung mit Interface für 0-10 V
Ansteuerung.
- Bedienfeld wahlweise nach rechts, vorn
oder links zugänglich montierbar.
- Der Kessel wurde für einen max.
heizwasserseitigen Betriebsdruck von 6
bar konstruiert und wird komplett
montiert geliefert. Komplette Funktionsprüfung im Werk durch Testcomputer.
- Kaskadengeeignet durch motorgesteuerte
Abgasklappe (Option) zur rauchgasseitigen Absperrung bei Überdruckanlagen.
Gas-Kategorie II2 ELL.
- Der Kessel ist werksseitig auf Erdgas
H,Wobbe - Index 15,0 kWh/m3 eingestellt.
- Gerätetyp: B23, C33x, C43x, C53, C63x
und C83x.

Betriebsbedingungen:
max. Betriebsüberdruck:  6 bar
Sicherheitstemperaturbegrenzter: 110°C,
Elektroanschluss:  230 V AC / 50 Hz,
Schutzart:  IP 20

Lieferumfang:
Komplett montiert auf Bodengestell mit
Laufrädern und Stehbolzen, Hydraulische
Anschlüsse je nach Kesselausführung
links oder rechts bei Bestellung
angeben.
Heizungsmanager mit Kesselregelung und
Pumpenansteuerung (Umwälzpumpen
bauseits),
Wassermangelsicherung mittels
Temperatursensoren,
Manometer,Abgastemperaturfühler,
Frostschutzeinrichtung, Siphon.

Produkt-ID-Nr. 0063BP3474

Typ:  GSR 306 Condens
Nennwärmeleistung
bei tV / tR 75 / 60°  :  65 - 327 kW
bei tV / tR 40 / 30°  :  71 - 353 kW
Nennwärmebelastung (Hu): 68 - 336 kW
Kesselwirkungsgrad (Hu)
75/60°C (Volllast - Teillast):bis 98,5%
40/30°C (Volllast - Teillast):bis 106,4%
Normnutzungsgrad,75/60°C:  bis 107,1%
Normnutzungsgrad,40/30°C:  bis 109,6%
Gasvordruck Erdgas:  17  - 100 mbar
Gasdurchsatz:  36 m_/h
Schadstoffemission NOx: < 60 mg/kWh
  CO:  < 20 mg/kWh
Verfügbarer Förderdruck Volllast: 150 Pa
Verfügbarer Förderdruck Teillast: 10 Pa
Abgasmassenstrom Volllast: 565 kg/h
Abgasmassenstrom Teillast: 114 kg/h
Abgastemperatur Volllast (75/60°C)
  min.: 57 °C
  max.: 65 °C
Abgastemperatur Volllast (40/30°C)
  min.: 32 °C
  max.: 45°C
CO2-Gehalt (Volllast und Teillast): 9,0%
Max. Wassertemperatur
(Absicherungsgrenze): 110 °C
Betriebstemperaturen
  Heizkreis:  20 - 95°C
Betriebsdruck min.:  0,8 bar
Betriebsdruck max.:  6,0 bar
Kesselwasserinhalt:  60 Liter
Wasserseitiger Widerstand
  (DT = 10°C): 440 (44) mbar (kPa)
Wasserseitiger Widerstand
  (dT = 20°C): 110 (11) mbar (kPa)
Elektrische Leistungsaufnahme ohne
  Pumpe:  12 - 340 W
Mittlerer Geräuschpegel 1 Meter vom
  Kessel entfernt: 60 dB(A)
Abgasanschluss:  250 mm
Zuluftanschluss:  250 mm
Gasanschluss:  RP 2" IG
Vor-/Rücklaufanschluss
  Flansch: NW 80,DIN 2576 - PN 10
Montagegewicht:  410 Kg

Bestell-Nr.:  190578
Menge: 1,000 Stck

**847 OERTLI Gasbrennwertk. GSR 307 condens**
OERTLI Gasbrennwertk. GSR 307 cond.
von 84 kW - 427 kW
- Gas- Brennwert- Standkessel für
geschlossene Warmwasserzentral -
heizungsanlagen mit einer max.
Betriebstemperatur bis 90°C einstellbar
- Wärmetauscher aus korrosions- und
temperaturbeständigen Aluminium /
Silizium-Gussgliedern.Von vorn einfach
zugänglich über Kontroll- und Wartungsklappe.
- Edelstahl Vormisch-Brenner mit Metallvliesoberfläche,
- hohes Modulationsverhältnis zwischen
20% und 100%.
- Hoch effiziente Gas-/Luftverbund-
regelung für gleichbleibende, optimierte
Verbrennung höchste Energieausnutzung
und emissionsarmer Betrieb über den
gesamten Leistungsbereich.
- Für Erdgas E, und LL geeignet.
- Geeignet für raumluftabhängigen und
raumluftunabhängigen Betrieb.
- Der neue digitale Heizungsmanager
passt den Betrieb an die jeweilige
Anlagensituation an, so werden für den
Kessel ungefährliche Situationen erkannt
und führen lediglich zu Regelabschaltungen mit anschließendem, automatischen
Neustart.
- Kesselschaltfeld vorbereitet für den
steckerfertigen Einbau einer witterungsgeführten Regel. CD Modulo in Verbindung
mit Interface für 0-10 V Ansteuerung.
- Bedienfeld wahlweise nach rechts, vorn
oder links zugänglich montierbar.

- Der Kessel wurde für einen max.
heizwasserseitigen Betriebsdruck von 6
bar konstruiert und wird komplett
montiert geliefert.
Komplette Funktionsprüfung im Werk
durch Testcomputer.
- Kaskadengeeignet durch motorgesteuerte
Abgasklappe (Option) zur rauchgasseitigen Absperrung bei Überdruckanlagen.
Gas-Kategorie II2 ELL.
- Der Kessel ist werksseitig auf Erdgas
H,Wobbe - Index 15,0 kWh/m3 eingestellt.
- Gerätetyp: B23, C33x, C43x, C53, C63x
und C83x.

Betriebsbedingungen:
max. Betriebsüberdruck:  6 bar
Sicherheitstemperaturbegrenzter: 110°C,
Elektroanschluss:  230 V AC / 50 Hz,
Schutzart:  IP 20

Lieferumfang:
Komplett montiert auf Bodengestell mit
Laufrädern und Stehbolzen, Hydraulische
Anschlüsse je nach Kesselausführung
links oder rechts bei Bestellung
angeben.
Heizungsmanager mit Kesselregelung und
Pumpenansteuerung (Umwälzpumpen
bauseits),
Wassermangelsicherung mittels
Temperatursensoren,
Manometer,Abgastemperaturfühler,
Frostschutzeinrichtung, Siphon.

Produkt-ID-Nr. 0063BP3474

Typ:  GSR 307 Condens
Nennwärmeleistung
bei tV / tR 75 / 60°  :  79 - 395 kW
bei tV / tR 40 / 30°  :  84 - 427 kW
Nennwärmebelastung (Hu): 82 - 404 kW
Kesselwirkungsgrad (Hu)
75/60°C (Volllast - Teillast):bis 98,5%
40/30°C (Volllast - Teillast):bis 106,4%
Normnutzungsgrad,75/60°C:  bis 107,1%
Normnutzungsgrad,40/30°C:  bis 109,6%
Gasvordruck Erdgas:  17  - 100 mbar
Gasdurchsatz:  43 m_/h
Schadstoffemission NOx: < 60 mg/kWh
  CO:  < 20 mg/kWh
Verfügbarer Förderdruck Volllast: 150 Pa
Verfügbarer Förderdruck Teillast: 10 Pa
Abgasmassenstrom Volllast: 680 kg/h
Abgasmassenstrom Teillast: 138 kg/h
Abgastemperatur Volllast
  (75/60°C) min.: 57 °C
  max.: 65 °C
Abgastemperatur Volllast
  (40/30°C) min.: 32°C
  max.: 45°C
CO2-Gehalt (Volllast und Teillast) 9,0%
Max. Wassertemperatur
  (Absicherungsgrenze):  110°C
Betriebstemperaturen Heizkreis: 20-95°C
Betriebsdruck min.:  0,8 bar
Betriebsdruck max.:  6,0 bar
Kesselwasserinhalt:  71 Liter
Wasserseitiger Widerstand
  (DT = 10°C):  480 (48) mbar (kPa)
Wasserseitiger Widerstand
  (dT = 20°C):  120 (12) mbar (kPa)
Elektrische Leistungsaufnahme ohne
  Pumpe:  12 - 470 W
Mittlerer Geräuschpegel 1 Meter vom
  Kessel entfernt:  60 dB(A)
Abgasanschluss:  250 mm
Zuluftanschluss:  250 mm
Gasanschluss:  RP 2" IG
Vor-/Rücklaufanschluss
  Flansch:  NW 80,
  DIN 2576 - PN 10
Montagegewicht:  460 Kg

Bestell-Nr.:  190579
Menge: 1,000 Stck

**848 OERTLI Gasbrennwertk. GSR 308 condens**
OERTLI Gasbrennwertk. GSR 308 cond.
von 98 kW - 499 kW
- Gas- Brennwert- Standkessel für
geschlossene Warmwasserzentral -
heizungsanlagen mit einer max.
Betriebstemperatur bis 90°C einstellbar
- Wärmetauscher aus korrosions- und
temperaturbeständigen Aluminium /
Silizium-Gussgliedern.Von vorn einfach
zugänglich über Kontroll- und Wartungsklappe.
- Edelstahl Vormisch-Brenner mit Metallvliesoberfläche,
- hohes Modulationsverhältnis zwischen
20% und 100%.
- Hoch effiziente Gas-/Luftverbund-
regelung für gleichbleibende, optimierte
Verbrennung höchste Energieausnutzung
und emissionsarmer Betrieb über den
gesamten Leistungsbereich.
- Für Erdgas E, und LL geeignet.
- Geeignet für raumluftabhängigen und
raumluftunabhängigen Betrieb.
- Der neue digitale Heizungsmanager
passt den Betrieb an die jeweilige
Anlagensituation an, so werden für den
Kessel ungefährliche Situationen erkannt
und führen lediglich zu Regelabschaltungen mit anschließendem,
automatischen Neustart.
- Kesselschaltfeld vorbereitet für den
steckerfertigen Einbau einer
witterungsgeführten Regel. CD Modulo
in Verbindung mit Interface für 0-10 V
Ansteuerung.
- Bedienfeld wahlweise nach rechts, vorn
oder links zugänglich montierbar.
- Der Kessel wurde für einen max.
heizwasserseitigen Betriebsdruck von 6
bar konstruiert und wird komplett
montiert geliefert. Komplette Funktionsprüfung im Werk durch Testcomputer.
- Kaskadengeeignet durch motorgesteuerte
Abgasklappe (Option) zur rauchgasseitigen Absperrung bei Überdruckanlagen.
Gas-Kategorie II2 ELL.
- Der Kessel ist werksseitig auf Erdgas
H,Wobbe - Index 15,0 kWh/m3 eingestellt.
- Gerätetyp: B23, C33x, C43x, C53, C63x
und C83x.

Betriebsbedingungen:
max. Betriebsüberdruck:  6 bar
Sicherheitstemperaturbegrenzter: 110°C,
Elektroanschluss: 230 V AC / 50 Hz,
Schutzart:  IP 20

Lieferumfang:
Komplett montiert auf Bodengestell mit
Laufrädern und Stehbolzen, Hydraulische
Anschlüsse je nach Kesselausführung
links oder rechts bei Bestellung
angeben.
Heizungsmanager mit Kesselregelung und
Pumpenansteuerung (Umwälzpumpen
bauseits),Wassermangelsicherung mittels
Temperatursensoren, Manometer,
Abgastemperaturfühler, Frostschutzeinrichtung, Siphon.

Produkt-ID-Nr. 0063BP3474

Typ:  GSR 308 Condens
Nennwärmeleistung
bei tV / tR 75 / 60°  :  92 - 462 kW
bei tV / tR 40 / 30°  :  98 - 499 kW
Nennwärmebelastung (Hu): 95 - 471 kW
Kesselwirkungsgrad (Hu)
75/60°C (Volllast - Teillast):bis 98,5 %
40/30°C (Volllast - Teillast):bis 106,4%
Normnutzungsgrad,75/60°C:  bis 107,1%
Normnutzungsgrad,40/30°C:  bis 109,6%
Gasvordruck Erdgas:  17  - 100 mbar
Gasdurchsatz:  50 m_/h
Schadstoffemission NOx: < 60 mg/kWh
  CO:  < 20 mg/kWh
Verfügbarer Förderdruck Volllast: 150 Pa
Verfügbarer Förderdruck Teillast: 10 Pa
Abgasmassenstrom Volllast: 793 kg/h
Abgasmassenstrom Teillast: 160 kg/h
Abgastemperatur Volllast
  (75/60°C) min.: 57 °C
  max.: 65 °C
Abgastemperatur Volllast
  (40/30°C) min.: 32°C
  max.: 45°C
CO2-Gehalt (Volllast und Teillast): 9,0%
Max. Wassertemperatur
  (Absicherungsgrenze):  110°C
Betriebstemperaturen
 Heizkreis:  20 - 95°C
Betriebsdruck min.:  0,8 bar
Betriebsdruck max.:  6,0 bar
Kesselwasserinhalt:  82 Liter
Wasserseitiger Widerstand
  (DT = 10°C):  440 (44) mbar (kPa)
Wasserseitiger Widerstand
  (dT = 20°C):  110 (10) mbar (kPa)
Elektrische Leistungsaufnahme
ohne Pumpe:  12 - 600 W
Mittlerer Geräuschpegel 1 Meter vom
Kessel entfernt: 60 dB(A)
Abgasanschluss:  250 mm
Zuluftanschluss: 250 mm
Gasanschluss:  RP 2" IG
Vor-/Rücklaufanschluss
  Flansch:  NW 80,DIN 2576 - PN 10
Montagegewicht:  510 Kg

Bestell-Nr.:  190580
Menge: 1,000 Stck

**849 OERTLI Gasbrennwertk. GSR 309 condens**
OERTLI Gasbrennwertk. GSR 309 cond.
von 113 kW - 573 kW
- Gas- Brennwert- Standkessel für
geschlossene Warmwasserzentral -
heizungsanlagen mit einer max.
Betriebstemperatur bis 90°C einstellbar
- Wärmetauscher aus korrosions- und
temperaturbeständigen Aluminium /
Silizium-Gussgliedern.Von vorn einfach
zugänglich über Kontroll- und Wartungsklappe.
- Edelstahl Vormisch-Brenner mit
Metallvliesoberfläche,
- hohes Modulationsverhältnis zwischen
20% und 100%.
- Hoch effiziente Gas-/Luftverbund-
regelung für gleichbleibende,
optimierte Verbrennung höchste
Energieausnutzung und emissionsarmer
Betrieb über den gesamten Leistungsbereich.
- Für Erdgas E, und LL geeignet.
- Geeignet für raumluftabhängigen und
raumluftunabhängigen Betrieb.
- Der neue digitale Heizungsmanager
passt den Betrieb an die jeweilige
Anlagensituation an, so werden für den
Kessel ungefährliche Situationen erkannt
und führen lediglich zu Regelabschaltungen mit anschließendem,
automatischen Neustart.
- Kesselschaltfeld vorbereitet für den
steckerfertigen Einbau einer
witterungsgeführten Regel. CD Modulo
in Verbindung mit Interface für 0-10 V
Ansteuerung.
- Bedienfeld wahlweise nach rechts, vorn
oder links zugänglich montierbar.
- Der Kessel wurde für einen max.
heizwasserseitigen Betriebsdruck von 6
bar konstruiert und wird komplett
montiert geliefert.
Komplette Funktionsprüfung im Werk
durch Testcomputer.
- Kaskadengeeignet durch motorgesteuerte
Abgasklappe (Option) zur rauchgasseitigen Absperrung bei Überdruckanlagen.
- Gas-Kategorie II2 ELL.
- Der Kessel ist werksseitig auf Erdgas
H,Wobbe - Index 15,0 kWh/m3 eingestellt.
- Gerätetyp: B23, C33x, C43x, C53, C63x
und C83x.

Betriebsbedingungen:
max. Betriebsüberdruck:  6 bar
Sicherheitstemperaturbegrenzter: 110°C,
Elektroanschluss:  230 V AC / 50 Hz,
Schutzart:  IP 20

Produkt-ID-Nr. 0063BP3474

Lieferumfang:
Komplett montiert auf Bodengestell mit
Laufrädern und Stehbolzen, Hydraulische
Anschlüsse je nach Kesselausführung
links oder rechts bei Bestellung
angeben.
Heizungsmanager mit Kesselregelung und
Pumpenansteuerung (Umwälzpumpen
bauseits), Wassermangelsicherung mittels
Temperatursensoren, Manometer,
Abgastemperaturfühler, Frostschutzeinrichtung, Siphon.

Typ:  GSR 309 Condens
Nennwärmeleistung
bei tV / tR 75 / 60°  :  106 - 531 kW
bei tV / tR 40 / 30°  :  113 - 573 kW
Nennwärmebelastung (Hu): 109 - 539 kW
Kesselwirkungsgrad (Hu)
75/60°C (Volllast - Teillast):bis 98,5 %
40/30°C (Volllast - Teillast):bis 106,4%
Normnutzungsgrad,75/60°C:  bis 107,1%
Normnutzungsgrad,40/30°C:  bis 109,6%
Gasvordruck Erdgas:  17  -  100 mbar
Gasdurchsatz:  57 m_/h
Schadstoffemission NOx: < 60 mg/kWh
  CO:  < 20 mg/kWh
Verfügbarer Förderdruck Volllast: 150 Pa
Verfügbarer Förderdruck Teillast: 10 Pa
Abgasmassenstrom Volllast: 907 kg/h
Abgasmassenstrom Teillast: 183 kg/h
Abgastemperatur Volllast
 (75/60°C) min.: 57 °C
  max.: 65 °C
Abgastemperatur Volllast
 (40/30°C) min.: 32 °C
  max.: 45 °C
CO2-Gehalt (Volllast und Teillast):9,0%
Max. Wassertemperatur
(Absicherungsgrenze): 110°
Betriebstemperaturen
  Heizkreis:  20 - 95°C
Betriebsdruck min.:  0,8 bar
Betriebsdruck max.:  6,0 bar
Kesselwasserinhalt:  93 Liter
Wasserseitiger Widerstand
  (DT = 10°C): 500 (50) mbar (kPa)
Wasserseitiger Widerstand
  (dT = 20°C): 125 (12,5) mbar (kPa)
Elektrische Leistungsaufnahme ohne
  Pumpe:  12 - 858 W
Mittlerer Geräuschpegel 1 Meter vom
Kessel entfernt:  60 dB(A)
Abgasanschluss:  250 mm
Zuluftanschluss:  250 mm
Gasanschluss:  RP 2" IG
Vor-/Rücklaufanschluss
  Flansch:  NW 80,DIN 2576 - PN 10
Montagegewicht:  560 Kg

Bestell-Nr.:  190581
Menge: 1,000 Stck

**850 OERTLI Gasbrennwertk.GSR 312 DUO condens**
OERTLI Optimat GSR 312 DUO condens
von 94 - 706 kw
- Gas- Brennwert- Standkessel bestehend
aus 2 Kesselmodulen mit gemeinsamen
Abgassammler für geschlossene
Warmwasserzentralheizungsanlagen mit
einer max. Betriebstemperatur bis 90°C
einstellbar
- Wärmetauscher aus korrosions- und
temperaturbeständigen Aluminium/
Silizium-Gussgliedern.Von vorn einfach
zugänglich über Kontroll- und Wartungsklappe
- Edelstahl Vormisch-Brenner mit
Metallvliesoberfläche,
hohes Modulationsverhältnis zwischen
15% und 100%
- Hoch effiziente Gas-/Luftverbundrege-
lung für gleichbleibende, optimierte
Verbrennung höchste Energieausnutzung
und emissionsarmer Betrieb über den
gesamten Leistungsbereich. Für Erdgas E,
und LL geeignet
- Geeignet für raumluftabhängigen und
raumluftunabhängigen Betrieb
- Der neue digitale Heizungsmanager
passt den Betrieb an die jeweilige
Anlagensituation an, so werden für den
Kessel ungefährliche Situationen erkannt
und führen lediglich zu
Regelabschaltungen mit anschließendem,
automatischen Neustart
- Kesselschaltfeld vorbereitet für den
steckerfertigen Einbau einer
witterungsgeführten Regelung CD
Modulo in Verbindung mit Interface für
0-10 V Ansteuerung. Bedienfelder
wahlweise nach rechts und links oder von
vorn zugänglich montierbar.
- Der Kessel wurde für einen max.
heizwasserseitigen Betriebsdruck von 6
bar konstruiert und wird komplett
montiert geliefert. Komplette
Funktionsprüfung im Werk durch
Testcomputer.
- Kaskadengeeignet durch Motor
gesteuerte Abgas-klappe (im
Lieferumfang enthalten) zur Rauchgasseitigen Absperrung bei
Überdruckanlagen. Gas-Kategorie II2
ELL. Der Kessel ist werksseitig auf
Erdgas H,Wobbe - Index 15,0 kWh/m3
eingestellt. Gerätetyp: B23, C33x, C53x,
C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 312 DUO condens
Nennwärmeleistung:
bei tV / tR 75/60°:  87 - 654 kW
bei tV / tR 50/30°:  94 - 706 kW

Nennwärmebelastung (Hu): 91 - 672 kW
Kesselwirkungsgrad (Hu): 75/60°C
(Volllast - Teillast):  bis 98,5 %
40/30°C (Volllast - Teillast):bis 106,4%
Normnutzungsgrad, 75/60°C:  bis 107,1%
Normnutzungsgrad, 40/30°C:  bis 109,6%
Gasvordruck Erdgas:  17 - 100 mbar
Gasdurchsatz:  72 m_/h
Schadstoffemission Nox: < 60 mg/kWh
  CO:  < 20 mg/kWh
Verfügbarer Förderdruck Volllast: 130 Pa
Verfügbarer Förderdruck Teillast: 10 Pa
Abgasmassenstrom Volllast: 1.130 kg/h
Abgasmassenstrom Teillast: 153 kg/h
Abgastemperatur Volllast (75/60° C)
  min.: 57° C
  max.: 65° C
Abgastemperatur Volllast (40/30° C)
  min.: 32° C
  max.: 45° C
CO2-Gehalt (Volllast und Teillast): 9,0%
Max.Wassertemperatur
  (Absicherungsgrenze): 110° C
Betriebstemperaturen
  Heizkreis:  20 - 90° C
Betriebsdruck min.:  0,8 bar
Betriebsdruck max.:  6,0 bar
Kesselwasserinhalt:  120 Liter
Wasserseitiger Widerstand
  (DT = 10°C):  440 (44) mbar (kPa)
Wasserseitiger Widerstand
  (DT = 20°C):  110 (11) mbar (kPa)
Elektrische Leistungsaufnahme ohne
  Pumpe:  24 - 694 W
Mittlerer Geräuschpegel 1 Meter vom
Kessel entfernt: 63 dB(A)
Abgasanschluss:  350 mm
Zuluftanschluss:  2 x 250 mm
Gasanschluss:  2 x RP 2" IG
Vor-/Rücklaufanschluss Flansch:
2 x NW 80, DIN 2576 - PN 10
Montagegewicht:  820 Kg
Bodenfläche:  2,4 m2

Bestell-Nr.  190582
Menge: 1,000 Stck

**851 OERTLI Gasbrennwertk.GSR 314 DUO condens**
OERTLI Optimat GSR 314 DUO condens
von 131 - 854 kW
- Gas- Brennwert- Standkessel bestehend
aus 2 Kesselmodulen mit gemeinsamen
Abgassammler für geschlossene
Warmwasserzentralheizungsanlagen mit
einer max. Betriebstemperatur bis 90°C
einstellbar
- Wärmetauscher aus korrosions- und
temperaturbeständigen Aluminium/
Silizium-Gussgliedern.Von vorn einfach
zugänglich über Kontroll- und Wartungsklappe
- Edelstahl Vormisch-Brenner mit
Metallvliesoberfläche, hohes
Modulationsverhältnis zwischen 15% und
100%
- Hoch effiziente Gas-/Luftverbund-
regelung für gleichbleibende,
optimierte Verbrennung höchste
Energieausnutzung und emissionsarmer
Betrieb über den gesamten Leistungsbereich. Für Erdgas E, und LL
geeignet
- Geeignet für raumluftabhängigen und
raumluftunabhängigen Betrieb
- Der neue digitale Heizungsmanager
passt den Betrieb an die jeweilige
Anlagensituation an, so werden für den
Kessel ungefährliche Situationen erkannt
und führen lediglich zu Regelabschaltungen mit anschließendem, automatischen
Neustart
- Kesselschaltfeld vorbereitet für den
steckerfertigen Einbau einer
witterungsgeführten Regelung CD
Modulo in Verbindung mit Interface für
0-10 V Ansteuerung. Bedienfelder
wahlweise nach rechts und links oder von
vorn zugänglich montierbar.
- Der Kessel wurde für einen max.
heizwasserseitigen Betriebsdruck von 6
bar konstruiert und wird komplett
montiert geliefert. Komplette
Funktionsprüfung im Werk durch
Testcomputer.
- Kaskadengeeignet durch Motor
gesteuerte Abgas-klappe (im
Lieferumfang enthalten) zur Rauchgasseitigen Absperrung bei
Überdruckanlagen. Gas-Kategorie II2
ELL. Der Kessel ist werksseitig auf
Erdgas H,Wobbe - Index 15,0 kWh/m3
eingestellt. Gerätetyp: B23, C33x, C53x,
C63x und C83x

- Betriebsbedingungen:
max. Betriebsüberdruck:  6 bar
Sicherheitstemperaturbegrenzter: 110 °C
Elektroanschluss: 230 V AC / 50 Hz
Schutzart:  IP 20

Lieferumfang:
Zwei Kesselbaueinheiten jeweils komplett
montiert auf Bodengestell mit Laufrädern
und Stehbolzen, Hydraulische Anschlüsse
und Gasanschluss in doppelter
Ausführung.
Zwei Baueinheiten zu einem Gerät vor Ort
einfach zu montieren. Heizungsmanager
mit Kesselregelung und Pumpenansteuerung
(Umwälzpumpen bauseits), Wassermangelsicherung mittels Temperatursensoren,
Manometer, Abgastemperaturfühler,
Frostschutzeinrichtung, Siphon.
Zuluftsammler ist Zubehör

Produkt-ID-Nr. 0063BP3474

Typ:  GSR 314 DUO condens
Nennwärmeleistung:
bei tV / tR 75/60°:  123- 790 kW
bei tV / tR 50/30°:  131 - 854 kW

Nennwärmebelastung (Hu): 128 - 808 kW
Kesselwirkungsgrad (Hu):
75/60°C (Volllast - Teillast):bis 98,5%
40/30°C (Volllast - Teillast):bis 106,4%
Normnutzungsgrad, 75/60°C:  bis 107,1%
Normnutzungsgrad, 40/30°C:  bis 109,6%
Gasvordruck Erdgas:  17 - 100 mbar
Gasdurchsatz:  86 m_/h
Schadstoffemission Nox: < 60 mg/kWh
  CO:  < 20 mg/kWh
Verfügbarer Förderdruck Volllast: 130 Pa
Verfügbarer Förderdruck Teillast: 10 Pa
Abgasmassenstrom Volllast: 1.360 kg/h
Abgasmassenstrom Teillast: 215 kg/h
Abgastemperatur Volllast (75/60° C)
  min.: 57° C
  max.: 65° C
Abgastemperatur Volllast (40/30° C)
  min.: 32° C
  max.: 45° C
CO2-Gehalt (Volllast und Teillast): 9,0%
Max.Wassertemperatur
(Absicherungsgrenze): 110° C
Betriebstemperaturen Heizkreis:
  20 - 90° C
Betriebsdruck min.:  0,8 bar
Betriebsdruck max.:  6,0 bar
Kesselwasserinhalt:  142 Liter
Wasserseitiger Widerstand
  (DT = 10°C): 480 (48) mbar (kPa)
Wasserseitiger Widerstand
  (DT = 20°C): 120 (12) mbar (kPa)
Elektrische Leistungsaufnahme ohne
  Pumpe:  24 - 980 W
Mittlerer Geräuschpegel 1 Meter vom
Kessel entfernt: 63 dB(A)
Abgasanschluss:  350 mm
Zuluftanschluss:  2 x 250 mm
Gasanschluss:  2 x RP 2" IG
Vor-/Rücklaufanschluss Flansch:
2 x NW 80, DIN 2576 - PN 10
Montagegewicht:  920 Kg
Bodenfläche:  2,8 m2

Bestell-Nr.:  190583
Menge: 1,000 Stck

**852 OERTLI Gasbrennwertk.GSR 316 DUO condens**
OERTLI Optimat GSR 316 DUO
condens von 130 - 998 kW
- Gas- Brennwert- Standkessel bestehend
aus 2 Kesselmodulen mit gemeinsamen
Abgassammler für geschlossene
Warmwasserzentralheizungsanlagen mit
einer max. Betriebstemperatur bis 90°C
einstellbar
- Wärmetauscher aus korrosions- und
temperaturbeständigen
Aluminium/Silizium-Gussgliedern.Von
vorn einfach zugänglich über Kontroll-
und Wartungs-klappe
- Edelstahl Vormisch-Brenner mit
Metallvliesoberfläche,
hohes Modulationsverhältnis zwischen
15% und 100%
- Hoch effiziente Gas-/Luftverbund-
regelung für gleichbleibende,
optimierte Verbrennung höchste
Energieausnutzung und emissionsarmer
Betrieb über den gesamten Leistungsbereich. Für Erdgas E, und LL
geeignet
- Geeignet für raumluftabhängigen und
raumluftunabhängigen Betrieb
- Der neue digitale Heizungsmanager
passt den Betrieb an die jeweilige
Anlagensituation an, so werden für den
Kessel ungefährliche Situationen erkannt
und führen lediglich zu Regelabschaltungen mit anschließendem, automatischen
Neustart
- Kesselschaltfeld vorbereitet für den
steckerfertigen Einbau einer
witterungsgeführten Regelung CD
Modulo in Verbindung mit Interface für
0-10 V Ansteuerung. Bedienfelder
wahlweise nach rechts und links oder von
vorn zugänglich montierbar.
- Der Kessel wurde für einen max.
heizwasserseitigen Betriebsdruck von 6
bar konstruiert und wird komplett
montiert geliefert. Komplette
Funktionsprüfung im Werk durch
Testcomputer.
- Kaskadengeeignet durch Motor
gesteuerte Abgas-klappe (im
Lieferumfang enthalten) zur Rauchgasseitigen Absperrung bei
Überdruckanlagen. Gas-Kategorie II2
ELL. Der Kessel ist werksseitig auf
Erdgas H,Wobbe - Index 15,0 kWh/m3
eingestellt. Gerätetyp: B23, C33x, C53x,
C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 316 DUO condens
Nennwärmeleistung:
bei tV / tR 75/60°:  122- 924 kW
bei tV / tR 50/30°:  130 - 998 kW

Nennwärmebelastung (Hu): 127 - 942 kW
Kesselwirkungsgrad (Hu):
75/60°C (Volllast - Teillast):bis 98,5%
40/30°C (Volllast - Teillast):bis 106,4%
Normnutzungsgrad, 75/60°C:  bis 107,1%
Normnutzungsgrad, 40/30°C:  bis 109,6%
Gasvordruck Erdgas:  17 - 100 mbar
Gasdurchsatz:  100 m_/h
Schadstoffemission Nox: < 60 mg/kWh
  CO:  < 20 mg/kWh
Verfügbarer Förderdruck Volllast: 130 Pa
Verfügbarer Förderdruck Teillast: 10 Pa
Abgasmassenstrom Volllast: 1.586 kg/h
Abgasmassenstrom Teillast: 214 kg/h
Abgastemperatur Volllast (75/60° C)
  min.: 57° C
  max.: 65° C
Abgastemperatur Volllast (40/30° C)
  min.: 32° C
  max.: 45° C
CO2-Gehalt (Volllast und Teillast): 9,0%
Max.Wassertemperatur
  (Absicherungsgrenze):  110° C
Betriebstemperaturen Heizkreis: 20 - 90°C
Betriebsdruck min.:  0,8 bar
Betriebsdruck max.:  6,0 bar
Kesselwasserinhalt:  164 Liter
Wasserseitiger Widerstand
  (DT = 10°C): 440 (40) mbar (kPa)
Wasserseitiger Widerstand
  (DT = 20°C): 110 (10) mbar (kPa)
Elektrische Leistungsaufnahme ohne
  Pumpe:  24 - 1.240 W
Mittlerer Geräuschpegel: 1 Meter
vom Kessel entfernt:  63 dB(A)
Abgasanschluss:  350 mm
Zuluftanschluss:  2 x 250 mm
Gasanschluss:  2 x RP 2" IG
Vor-/Rücklaufanschluss Flansch:
2 x NW 80, DIN 2576 - PN 10
Montagegewicht:  1.020 Kg
Bodenfläche:  2,8 m2

Bestell-Nr.:  190584
Menge: 1,000 Stck

**853 OERTLI Gasbrennwertk.GSR 318 DUO condens**
OERTLI Optimat GSR 318 DUO condens
von 156 - 1.146 kW
- Gas- Brennwert- Standkessel bestehend
aus 2 Kesselmodulen mit gemeinsamen
Abgassammler für geschlossene
Warmwasserzentralheizungsanlagen mit
einer max. Betriebstemperatur bis 90°C
einstellbar
- Wärmetauscher aus korrosions- und
temperaturbeständigen Aluminium/
Silizium-Gussgliedern.Von
vorn einfach zugänglich über Kontroll-
und Wartungs-klappe
- Edelstahl Vormisch-Brenner mit
Metallvliesoberfläche, hohes
Modulationsverhältnis zwischen
15% und 100%
- Hoch effiziente Gas-/Luftverbundrege-
lung für gleichbleibende, optimierte
Verbrennung höchste Energieausnutzung
und emissionsarmer Betrieb über den
gesamten Leistungsbereich. Für Erdgas E,
und LL geeignet
- Geeignet für raumluftabhängigen und
raumluftunabhängigen Betrieb
- Der neue digitale Heizungsmanager
passt den Betrieb an die jeweilige
Anlagensituation an, so werden für den
Kessel ungefährliche Situationen erkannt
und führen lediglich zu
Regelabschaltungen mit anschließendem,
automatischen Neustart
- Kesselschaltfeld vorbereitet für den
steckerfertigen Einbau einer
witterungsgeführten Regelung CD
Modulo in Verbindung mit Interface für
0-10 V Ansteuerung. Bedienfelder
wahlweise nach rechts und links oder von
vorn zugänglich montierbar.
- Der Kessel wurde für einen max.
heizwasserseitigen Betriebsdruck von 6
bar konstruiert und wird komplett
montiert geliefert. Komplette
Funktionsprüfung im Werk durch
Testcomputer.
- Kaskadengeeignet durch Motor
gesteuerte Abgas-klappe (im
Lieferumfang enthalten) zur Rauchgasseitigen Absperrung bei
Überdruckanlagen. Gas-Kategorie II2
ELL. Der Kessel ist werksseitig auf
Erdgas H,Wobbe - Index 15,0 kWh/m3
eingestellt. Gerätetyp: B23, C33x, C53x,
C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 318 DUO condens
Nennwärmeleistung:
bei tV / tR 75/60°:  148 - 1.062 kW
bei tV / tR 50/30°:  156 - 1.146 kW

Nennwärmebelastung (Hu):153-1.078 kW
Kesselwirkungsgrad (Hu):
75/60°C (Volllast - Teillast):bis 98,5%
40/30°C (Volllast - Teillast):bis 106,4%
Normnutzungsgrad, 75/60°C:  bis 107,1%
Normnutzungsgrad, 40/30°C:  bis 109,6%
Gasvordruck Erdgas:  17 - 100 mbar
Gasdurchsatz:  114 m_/h
Schadstoffemission Nox: < 60 mg/kWh
  CO:  < 20 mg/kWh
Verfügbarer Förderdruck Volllast: 130 Pa
Verfügbarer Förderdruck Teillast: 10 Pa
Abgasmassenstrom Volllast: 1.814 kg/h
Abgasmassenstrom Teillast: 257 kg/h
Abgastemperatur Volllast (75/60° C)
  min.: 57° C
  max.: 65° C
Abgastemperatur Volllast (40/30° C)
  min.: 32° C
  max.: 45° C
CO2-Gehalt (Volllast und Teillast): 9,0%
Max.Wassertemperatur
  (Absicherungsgrenze):  110° C
Betriebstemperaturen Heizkreis: 20 - 90°C
Betriebsdruck min.:  0,8 bar
Betriebsdruck max.:  6,0 bar
Kesselwasserinhalt:  186 Liter
Wasserseitiger Widerstand
  (DT = 10°C): 500 (50) mbar (kPa)
Wasserseitiger Widerstand
  (DT = 20°C): 125 (12,5) mbar (kPa)
Elektrische Leistungsaufnahme ohne
  Pumpe:  24 - 1.684 W
Mittlerer Geräuschpegel 1 Meter
  vom Kessel entfernt: 63 dB(A)
Abgasanschluss:  350 mm
Zuluftanschluss:  2 x 250 mm
Gasanschluss:  2 x RP 2" IG
Vor-/Rücklaufanschluss Flansch:
2 x NW 80, DIN 2576 - PN 10
Montagegewicht:  1.120 Kg
Bodenfläche:  2,8 m2

Bestell-Nr.:  190585
Menge: 1,000 Stck

**854 OERTLI Reduzierung NW 250 auf DN 200**
OERTLI Reduzierung Abgas
von NW 250 auf DN 200

Bestell-Nr.: 190586
Menge: 1,000 Stck

**855 OERTLI Reduzierung 200/160**
OERTLI Reduzierung DN 200/150

Bestell-Nr.: 190587
Menge: 1,000 Stck

**856 OERTLI Differenzregelung SUN 7 E**
OERTLI Differenzregelung SUN 7
für Festbrennstoffkessel Stadler H 25-33
- Ausführung als Wandmontage
- zur Vermeidung der
Pufferspeicherrückladung in den Kessel
- mit Kessel- und Pufferspeicherfühler

Bestell-Nr.: 190612
Menge: 1,000 Stck

**857 OERTLI Grundbausatz Aussenwand DN 110/150**
OERTLI Grundbausatz Aussenwand
LAS 110/150

bestehend aus:
1 Adapter für Außenwandbogen 190319
150
1 Außenwandbogen 190320 30
1 Luftansaugstück 190321 4 1000
1 Außenwandrevision 190318 32 200
1 Abschluß oben mit Dichtung 190322 26
100
1 Mauerblende 190312 6

Achtung: Die Muffen des Außenrohres
zeigen entgegengesetzt der Abgasrichtung
(nach unten) und die Muffen des PPs-
Innenrohres in Abgasrichtung (nach
oben).

Bestell-Nr.: 190613
Menge: 1,000 Stck

**858 OERTLI Verbindungsleitung Set B DN 110/150**
OERTLI Verbindungsleitung DN 110/150
Bausatz B

bestehend aus:
1 Revisionsstück-T-Stück LAS
1 Doppelrohr LAS
1 Langmuffe (Schiebestück)
1 Wandfutter für LAS DN 125
1 Tube Gleitmittel

Bestell-Nr.: 190614
Menge: 1,000 Stck

**859 OERTLI Grundbausatz Aussenwand DN 110/150 mit Dachdurchführung**
OERTLI Grundbausatz Aussenwandanl.
DN 110/150 mit Dachdurchführung

bestehend aus:
1 Adapter für Außenwandbogen
1 Außenwandbogen
1 Luftansaugstück
1 Außenwandrevision
1 Muffe für Dachdurchführung
1 Dachdurchführung, schwarz
1 Schrägdachpfanne mit Bleischürze
1 Mauerblende
Gesamtlänge 2400 mm

Achtung: Die Muffen des Außenrohres
zeigen entgegengesetzt der Abgasrichtung
(nach unten) und die Muffen des PPs-
Innenrohres in Abgasrichtung (nach
oben).

Bestell-Nr.: 190615
Menge: 1,000 Stck

**860 OERTLI Dachheizzentrale schwarz 110/150**
OERTLI Dachheizzentrale schwarz
DN 110/150 Set A

bestehend aus:
Adapter NW 100/150 auf DN 110/150
1 Revisionsstück LAS gerade
1 Doppelrohr 500 mm
1 Langmuffe-Schiebestück
1 Dachdurchführung mit Wetterkragen,
schwarz
1 Schrägdachpfanne m. Bleischürze
1 Tube Gleitmittel

Bestell-Nr.: 190616
Menge: 1,000 Stck

**861 OERTLI Dachheizzentrale rot 110/150**
OERTLI Dachheizzentrale rot
DN 110/150 Bausatz A

bestehend aus:
Adapter NW 100/150 auf DN 110/150
1 Revisionsstück LAS gerade
1 Doppelrohr 500 mm
1 Langmuffe-Schiebestück
1 Dachdurchführung mit Wetterkragen,
rot
1 Schrägdachpfanne m. Bleischürze
1 Tube Gleitmittel

Bestell-Nr.: 190617
Menge: 1,000 Stck

**862 OERTLI Dachheizzentrale Flachdach 110/150**
OERTLI Dachheizzentrale Flachdach
DN 110/150 schwarz, Bausatz A

bestehend aus:
Adapter NW 100/150 auf DN 110/150
1 Revisionsstück LAS gerade
1 Doppelrohr 500 mm
1 Langmuffe-Schiebestück
1 Dachdurchführung mit Wetterkragen,
schwarz
1 Flachdachkragen
1 Tube Gleitmittel

Bestell-Nr.: 190618
Menge: 1,000 Stck

**863 OERTLI Verbindungsleitung Set C DN 110**
OERTLI Verbindungsleitung DN 110
Bausatz C

bestehend aus:
1 PPs T-Stück mit Deckel
2 PPs Rohrstück
1 Belüftungsblende
1 Tube Gleitmittel

Bestell-Nr.: 190619
Menge: 1,000 Stck

**864 OERTLI Dachheizentrale Schwarz DN 160/200**
OERTLI Dachheizzentrale Schrägdach
DN 150/200 schwarz

bestehend aus:
1 Dachdurchführung DN 150/200 schwarz
m. Abgastrennstück
1 Schrägdachpfanne 25-45 Grad
2 Adapter DN 150 / 160
1 Alu-Luftansauggitter
2 PPs-Rohre DN 200, 1 Meter
1 Tube Gleitmittel

Bestell-Nr.: 190620
Menge: 1,000 Stck

**865 OERTLI Dachheizzentrale 160/200 Flachdach**
OERTLI Dachheizzentrale FLACHDACH
GSR 200 con., schwarz, LAS DN 160/200

bestehend aus:
- 1 Dachdurchführung DN 160/200
schwarz m.Abgastrennstück, Länge 1750
- 1 Flachdachkragen
- 2 Adapter DN 150 / 160, Länge 200
- 1 Alu-Luftansauggitter
- 2 PPs-Rohre DN 200, 1 Meter
- 1 Tube Gleitmittel

Bestell-Nr.: 190621
Menge: 1,000 Stck

**866 OERTLI Solarpaket 1 - Schrägdach 2 x Flachkollektor SUN 270, 5,4 qm**
OERTLI Solarpaket 1
2 x Flachkollektor SUN 270
senkrecht nebeneinander für Schrägdach,
Falzziegel
Fläche 5,4 m²
bestehend aus:

- Flachkollektoren
- Montage - Sets
- Dachanker
- Hydraulik - Sets
- Solarflüssigkeit

nicht enthalten sind:
- Solarspeicher
- Solar-Regelung
- Solar-Pumpengruppe
- Solar-Ausdehnungsgefäß

Bestell-Nr.  : 190622
Menge: 1,000 Stck

**867 OERTLI Solarpaket 2 - Schrägdach 3 x Flachkollektor SUN 270, 8,1qm**
OERTLI Solarpaket 2
3 x Flachkollektor SUN 270
senkrecht nebeneinander für Schrägdach,
Falzziegel
Fläche 8,1 m²
bestehend aus:

- Flachkollektoren
- Montage - Sets
- Dachanker
- Hydraulik - Sets
- Solarflüssigkeit

nicht enthalten sind:
- Solarspeicher
- Solar-Regelung
- Solar-Pumpengruppe
- Solar-Ausdehnungsgefäß

Bestell-Nr.  : 190623
Menge: 1,000 Stck

**868 OERTLI Solarpaket 3 - Schrägdach 4 x Flachkollektor SUN 270, 10,8qm**
OERTLI Solarpaket 3
4 x Flachkollektor SUN 270
senkrecht nebeneinander für Schrägdach,
Falzziegel
Fläche 10,8 m²
bestehend aus:

- Flachkollektoren
- Montage - Sets
- Dachanker
- Hydraulik - Sets
- Solarflüssigkeit

nicht enthalten sind:
- Solarspeicher
- Solar-Regelung
- Solar-Pumpengruppe
- Solar-Ausdehnungsgefäß

Bestell-Nr.  : 190624
Menge: 1,000 Stck

**869 OERTLI Solarpaket 4 - Schrägdach 2 x Flachkollektor SUN 270, 10,4 qm**
OERTLI Solarpaket 4
2 x Flachkollektor SUN 270
waagerecht nebeneinander für
Schrägdach, Falzziegel
Fläche 5,4 m²
bestehend aus:

- Flachkollektoren
- Montage - Sets
- Dachanker
- Hydraulik - Sets
- Solarflüssigkeit

nicht enthalten sind:
- Solarspeicher
- Solar-Regelung
- Solar-Pumpengruppe
- Solar-Ausdehnungsgefäß

Bestell-Nr.  : 190625
Menge: 1,000 Stck

**870 OERTLI Solarpaket 5 - Schrägdach 3 x Flachkollektor SUN 270, 8,1qm**
OERTLI Solarpaket 5
3 x Flachkollektor SUN 270
waagerecht nebeneinander für
Schrägdach, Falzziegel
Fläche 8,1 m²
bestehend aus:

- Flachkollektoren
- Montage - Sets
- Dachanker
- Hydraulik - Sets
- Solarflüssigkeit

nicht enthalten sind:
- Solarspeicher
- Solar-Regelung
- Solar-Pumpengruppe
- Solar-Ausdehnungsgefäß

Bestell-Nr.  : 190626
Menge: 1,000 Stck

**871 OERTLI Solarpaket 6 - Schrägdach 4 x Flachkollektor SUN 270, 10,1qm**
OERTLI Solarpaket 6
4 x Flachkollektor SUN 270
waagerecht nebeneinander für
Schrägdach, Falzziegel
Fläche 10,8 m²
bestehend aus:

- Flachkollektoren
- Montage - Sets
- Dachanker
- Hydraulik - Sets
- Solarflüssigkeit

nicht enthalten sind:
- Solarspeicher
- Solar-Regelung
- Solar-Pumpengruppe
- Solar-Ausdehnungsgefäß

Bestell-Nr.  : 190627
Menge: 1,000 Stck

**872 OERTLI Solarpaket 7 - Schrägdach 2 x Flachkollektor SUN 270, 5,4qm**
OERTLI Solarpaket 7
2 x Flachkollektor SUN 270
waagerecht übereinander
für Schrägdach, Falzziegel
Fläche 5,4 m²
bestehend aus:

- Flachkollektoren
- Montage - Sets
- Dachanker
- Hydraulik - Sets
- Solarflüssigkeit

nicht enthalten sind:
- Solarspeicher
- Solar-Regelung
- Solar-Pumpengruppe
- Solar-Ausdehnungsgefäß

Bestell-Nr.  : 190628
Menge: 1,000 Stck

**873 OERTLI Solarpaket 8 - Schrägdach 3 x Flachkollektor SUN 270, 8,1qm**
OERTLI Solarpaket 8
3 x Flachkollektor SUN 270
waagerecht übereinander
für Schrägdach, Falzziegel
Fläche 8,1 m²
bestehend aus:

- Flachkollektoren
- Montage - Sets
- Dachanker
- Hydraulik - Sets
- Solarflüssigkeit

nicht enthalten sind:
- Solarspeicher
- Solar-Regelung
- Solar-Pumpengruppe
- Solar-Ausdehnungsgefäß

Bestell-Nr.  : 190629
Menge: 1,000 Stck

**874 OERTLI Solarpaket 9 - Schrägdach 4 x Flachkollektor SUN 270, 10,8qm**
OERTLI Solarpaket 9
4 x Flachkollektor SUN 270
waagerecht übereinander
für Schrägdach, Falzziegel
Fläche 10,8 m²
bestehend aus:

- Flachkollektoren
- Montage - Sets
- Dachanker
- Hydraulik - Sets
- Solarflüssigkeit

nicht enthalten sind:
- Solarspeicher
- Solar-Regelung
- Solar-Pumpengruppe
- Solar-Ausdehnungsgefäß

Bestell-Nr.  : 190630
Menge: 1,000 Stck

**875 OERTLI Solarpaket 10 - Flachdach 2 x Flachkollektor SUN 270, 5,4qm**
OERTLI Solarpaket 10
2 x Flachkollektor SUN 270
senkrecht nebeneinander für Flachdach,
Fläche 5,4 m²
bestehend aus:

- Flachkollektoren
- Montage - Sets
- Aufständerung
- Hydraulik - Sets
- Solarflüssigkeit

nicht enthalten sind:
- Solarspeicher
- Solar-Regelung
- Solar-Pumpengruppe
- Solar-Ausdehnungsgefäß

Bestell-Nr.  : 190631
Menge: 1,000 Stck

**876 OERTLI Solarpaket 11 - Flachdach 3 x Flachkollektor SUN 270, 8,1qm**
OERTLI Solarpaket 11
3 x Flachkollektor SUN 270
senkrecht nebeneinander für Flachdach,
Fläche 8,1 m²
bestehend aus:

- Flachkollektoren
- Montage - Sets
- Aufständerung
- Hydraulik - Sets
- Solarflüssigkeit

nicht enthalten sind:
- Solarspeicher
- Solar-Regelung
- Solar-Pumpengruppe
- Solar-Ausdehnungsgefäß

Bestell-Nr.  : 190632
Menge: 1,000 Stck

**877 OERTLI Solarpaket 12 - Flachdach 4 x Flachkollektor SUN 270, 10,8qm**
OERTLI Solarpaket 12
4 x Flachkollektor SUN 270
senkrecht nebeneinander für Flachdach,
Fläche 10,8 m²
bestehend aus:

- Flachkollektoren
- Montage - Sets
- Aufständerung
- Hydraulik - Sets
- Solarflüssigkeit

nicht enthalten sind:
- Solarspeicher
- Solar-Regelung
- Solar-Pumpengruppe
- Solar-Ausdehnungsgefäß

Bestell-Nr.  : 190633
Menge: 1,000 Stck

**878 OERTLI Solarpaket 13 - Flachdach 2 x Flachkollektor SUN 270, 5,4qm**
OERTLI Solarpaket 13
2 x Flachkollektor SUN 270
waagerecht nebeneinander für Flachdach,
Fläche 5,4 m²
bestehend aus:

- Flachkollektoren
- Montage - Sets
- Aufständerung
- Hydraulik - Sets
- Solarflüssigkeit

nicht enthalten sind:
- Solarspeicher
- Solar-Regelung
- Solar-Pumpengruppe
- Solar-Ausdehnungsgefäß

Bestell-Nr.  : 190634
Menge: 1,000 Stck

**879 OERTLI Solarpaket 14 - Flachdach 3 x Flachkollektor SUN 270, 8,1qm**
OERTLI Solarpaket 14
3 x Flachkollektor SUN 270
waagerecht nebeneinander für Flachdach,
Fläche 8,1 m²
bestehend aus:

- Flachkollektoren
- Montage - Sets
- Aufständerung
- Hydraulik - Sets
- Solarflüssigkeit

nicht enthalten sind:
- Solarspeicher
- Solar-Regelung
- Solar-Pumpengruppe
- Solar-Ausdehnungsgefäß

Bestell-Nr.  : 190635
Menge: 1,000 Stck

**880 OERTLI Solarpaket 15 - Flachdach 4 x Flachkollektor SUN 270, 10,8 qm**
OERTLI Solarpaket 15
4 x Flachkollektor SUN 270
waagerecht nebeneinander für Flachdach,
Fläche 10,8 m²
bestehend aus:

- Flachkollektoren
- Montage - Sets
- Aufständerung
- Hydraulik - Sets
- Solarflüssigkeit

nicht enthalten sind:
- Solarspeicher
- Solar-Regelung
- Solar-Pumpengruppe
- Solar-Ausdehnungsgefäß

Bestell-Nr.  : 190636
Menge: 1,000 Stck

**881 OERTLI Solarpaket 16 - Indach 2 x Flachkollektor SUN 270, 5,4qm**
OERTLI Solarpaket 16
2 x Flachkollektor SUN 270
senkrecht nebeneinander für INDACH,
Fläche 5,4 m²
bestehend aus:

- Flachkollektoren
- Indach-Montage - Sets
- Hydraulik - Sets
- Solarflüssigkeit

nicht enthalten sind:
- Solarspeicher
- Solar-Regelung
- Solar-Pumpengruppe
- Solar-Ausdehnungsgefäß

Bestell-Nr.  : 190637
Menge: 1,000 Stck

**882 OERTLI Solarpaket 17 - Indach 3 x Flachkollektor SUN 270, 8,1qm**
OERTLI Solarpaket 17
3 x Flachkollektor SUN 270
senkrecht nebeneinander für INDACH,
Fläche 8,1 m²
bestehend aus:

- Flachkollektoren
- Indach-Montage - Sets
- Hydraulik - Sets
- Solarflüssigkeit

nicht enthalten sind:
- Solarspeicher
- Solar-Regelung
- Solar-Pumpengruppe
- Solar-Ausdehnungsgefäß

Bestell-Nr.  : 190638
Menge: 1,000 Stck

**883 OERTLI Solarpaket 18 - Indach 4 x Flachkollektor SUN 270, 10,8qm**
OERTLI Solarpaket 18
4 x Flachkollektor SUN 270
senkrecht nebeneinander für INDACH,
Fläche 10,8 m²
bestehend aus:

- Flachkollektoren
- Indach-Montage - Sets
- Hydraulik - Sets
- Solarflüssigkeit

nicht enthalten sind:
- Solarspeicher
- Solar-Regelung
- Solar-Pumpengruppe
- Solar-Ausdehnungsgefäß

Bestell-Nr.  : 190639
Menge: 1,000 Stck

**884 OERTLI Schachtanlage kpl. GSR 200 DN 160**
OERTLI Schachtanlage kpl. GSR 200 con
DN 160

bestehend aus:
1 Adapter 160 auf 150
1 Rohrstück 500 mm DN 160
1 Revisionsbogen DN 160
1 Rohrstück 1000 mm DN 160
1 Auflageschiene
1 Stützbogen DN 160
1 Revisionsstück gerade
3 Rohrstück 1000 mm DN 160
1 Schacchtabdeckung schwarz
4 Abstandshalter
1 Tube Gleitmittel

Bestell-Nr.: 190677
Menge: 1,000 Stck

**885 OERTLI Pelletkessel PL 15 Automatischer Heizkessel**
OERTLI Pelletkessel PL 15
Automatischer Heizkessel
für Pellets mit DIN-Plus
Qualität oder nach PVA
(Pelletsverband Austria)

OERTLI Stahlheizkessel nach EN 303
für Heizungsanlagen nach DIN 4751
Betriebsdruck 3 bar,
mit Thermorippen Heizregister
- Edelstahl Topfbrenner mit
  elektrischer Zündung und
  automatischer Entaschung
- Saugzuggebläse mit Abgasstutzen
  100 mm Ø
- 220 ltr. Pellet Vorratsbehälter,
  abnehmbar, vorbereitet
  für automatische Befüllung
- Dosierschnecke und
  rückbrandsicheres Fallrohr vom
  Vorratsbehälter zum Pelletbrenner
- Mikroprozessor Schaltfeld für
  vollelektronische Kesselregelung mit
  Leistungsregelung,
- Hauptschalter mit Leuchte,
  Temperatur- und Statusanzeige,
  Pumpenlogik, Achtungs- und
  Warnleuchte, Reinigungshinweis,
  Puffer-Temperaturabfrage,
  Abgastemperatur-Überwachung,
  Ausgang für Umschaltventil,
  potentialfreier Kontakt für externen
  Brenner, Stecker und Gegenstecker
- Anschlussmöglichkeit für eine REA
  131 B PELLET und für eine REA 232
  Pellet.
Zum Anschluss der REA Regelung ist
ein Wandgehäuse
WG 400 erforderlich.

Feuerungsleistung : 16 kW
Nennwärmeleistung: 15 kW
Minimal Leistung: kW 12
Zul. Betriebsüberdruck: 3 var
Kesselwirkungsgrad: 91,8 %
Kesselwasserinhalt: 60 l
Füllvolumen: 220 l
Wassers. Widerstand: 400 Pa
Zugbedarf: 1 Pa

Abgasmassenstrom bei
Nennleistung: 11 g/s
Abgastemperatur: 120 °C
CO2 Gehalt: 10,4 %
Abgasdurchmesser: 100 mm
Breite: 1150 mm
Tiefe: 900 mm
Höhe: 1200 mm
Einbringmaß da teilbar:
Breite: 620 mm
Tiefe: 585 mm
Höhe 1200 mm
Turbogitter: Stück  -
Gewicht: 250 kg

Bestell-Nr.: 190778
Menge: 1,000 Stck

**886 OERTLI Pelletkessel PL 25 Automatischer Heizkessel**
OERTLI Pelletkessel PL 25
Automatischer Heizkessel
für Pellets mit DIN-Plus
Qualität oder nach PVA
(Pelletsverband Austria)

OERTLI Stahlheizkessel nach EN 303
für Heizungsanlagen nach DIN 4751
Betriebsdruck 3 bar,
mit Thermorippen Heizregister
- Edelstahl Topfbrenner mit
  elektrischer Zündung und
  automatischer Entaschung
- Saugzuggebläse mit Abgasstutzen
  100 mm Ø
- 220 ltr. Pellet Vorratsbehälter,
  abnehmbar, vorbereitet
  für automatische Befüllung
- Dosierschnecke und
  rückbrandsicheres Fallrohr vom
  Vorratsbehälter zum Pelletbrenner
- Mikroprozessor Schaltfeld für
  vollelektronische Kesselregelung mit
  Leistungsregelung,
- Hauptschalter mit Leuchte,
  Temperatur- und Statusanzeige,
  Pumpenlogik, Achtungs- und
  Warnleuchte, Reinigungshinweis,
  Puffer-Temperaturabfrage,
  Abgastemperatur-Überwachung,
  Ausgang für Umschaltventil,
  potentialfreier Kontakt für externen
  Brenner, Stecker und Gegenstecker
- Anschlussmöglichkeit für eine REA
  131 B PELLET und für eine REA 232
  Pellet.
Zum Anschluss der REA Regelung ist
ein Wandgehäuse
WG 400 erforderlich.

Feuerungsleistung : 27 kW
Nennwärmeleistung: 25 kW
Minimal Leistung: 12 kW
Zul. Betriebsüberdruck: 3 bar
Kesselwirkungsgrad: 90,9 %
Kesselwasserinhalt: 60 l
Füllvolumen: 220 l
Wassers. Widerstand: 400 Pa
Zugbedarf: 1 Pa
Abgasmassenstrom bei
Nennleistung: 18 g/s
Abgastemperatur: 140 °C
CO2 Gehalt: 12,1 %
Abgasdurchmesser: 100 mm
Breite: 1150 mm
Tiefe: 900 mm
Höhe: 1200 mm
Einbringmaß da teilbar:
Breite: 620 mm
Tiefe: 585 mm
Höhe: 1200 mm
Turbogitter: 14 Stück
Gewicht: 260 kg

Bestell-Nr.: 190779
Menge: 1,000 Stck

**887 OERTLI autom. Ascheaustragung für Pelletkessel PL 15 und PL 25**
OERTLI autom. Ascheaustragung
für Pelletkessel PL 15 und PL 25
zur Montage links am Kessel

Bestell-Nr.: 190780
Menge: 1,000 Stck

**888 OERTLI Thermomix-Ventil zur Rücklaufanhebung, 1 1/2 Zoll**
OERTLI Thermomix-Ventil
Zur Rücklaufanhebung bei
Holz-, Kohle oder Pelletkesseln

Anschluss 1 1/2 Zoll

Bei der Montage sind für spätere
Wartungsarbeiten 3 bauseitige
Absperrhähne vorzusehen.

Bestell-Nr.: 190781
Menge: 1,000 Stck

**889 OERTLI PELLET-Analogregel. REA-131 B/1 für Betriebsbedingungen von Pelletkessel**
OERTLI  REA-131 B/1 PELLET-
Analogregelung, speziell für die
Betriebsbedingungen von Pelletkessel
vorprogrammiert
Mikroprozessorgesteuertes Regelgerät
für 1-stufige Brenner mit witterungsgeführter Vorlauftemperaturregelung für
einen ungemischten, einen gemischten
Kreis und Warmwasser.

Die Regelung verfügt über:
- Automatische Sommer-/Winter-
Schaltung
- Wochenheizprogramm für Heizkreis
- Wochenheizprogramm für
Warmwasseraufbereitung
- Dauernder Tagbetrieb oder Absenkbetr.
- Frostschutzsicherung, Pumpenantiblockierschaltung
- autom. Legionellenschutzschaltung,
  u. v. a. mehr!

Lieferumfang:
- Regelgerät REA 131 B/1 PELLET
- Witterungsfühler
- Vorlauffühler
- Kesselfühler
- Niederspannungs-Kabelbaum

Bestell-Nr.:  190782
Menge: 1,000 Stck

**890 OERTLI PELLET-Analogregel. REA-232 B/1 für Betriebsbedingungen von Pelletkessel**
OERTLI  REA-232 B/1 PELLET-
Analogregelung, speziell für die
Betriebsbedingungen von Pelletkessel
vorprogrammiert

für 1- oder 2-stufige Brenner mit
witterungsgeführter Vorlauftemperaturregelung für einen ungemischten und zwei
gemischte Heizkreise und Warmwasser.

Die Regelung verfügt über:
- Automatische Sommer-/Winter-
Schaltung
- Wochenheizprogramm für Heizkreis
- Wochenheizprogramm für
Warmwasseraufbereitung
- Dauernder Tagbetrieb oder Absenkbetr.
- Frostschutzsicherung, Pumpenantiblockierschaltung
- autom. Legionellenschutzschaltung,
  u. v. a. mehr!

Lieferumfang:
- Regelgerät REA 232 B/1
- Witterungsfühler
- 2 Vorlauffühler - Kesselfühler
- Niederspannungs-Kabelbaum

Bestell-Nr.:  190783
Menge: 1,000 Stck

**891 Reglererweiterung 2. MK für OECODENS**
Menge: 1,000 Stck

**892 OERTLI Grundbausatz Mehrfachbelegung für 2 Brennwertgeräte DN 110**
OERTLI Grundbausatz Mehrfachbelegung
Für 2 Brennwertgeräte DN 110

Bestell-Nr.:  190792
Menge: 1,000 Stck

**893 OERTLI Anschluss-Set Aufputz für Optimat 3015LP/3025LP**
OERTLI Anschluss-Set Aufputz
incl. Wartungshähnen und TAS
für Optimat 3015LP/3025LP

Bestell-Nr.:  190793
Menge: 1,000 Stck

**894 OERTLI Solarpaket 19 - Schrägdach 2 x Flachkollektor SUN 210, 4,2qm**
OERTLI Solarpaket 19
2 x Flachkollektor SUN 210
senkrecht nebeneinander für Schrägdach,
Falzziegel
Fläche 4,2 m²
bestehend aus:

- Flachkollektoren
- Montage - Sets
- Dachanker
- Hydraulik - Sets
- Solarflüssigkeit

nicht enthalten sind:
- Solarspeicher
- Solar-Regelung
- Solar-Pumpengruppe
- Solar-Ausdehnungsgefäß

Bestell-Nr.  : 190820
Menge: 1,000 Stck

**895 OERTLI Solarpaket 20- Schrägdach 3 x Flachkollektor SUN 210, 6,3qm**
OERTLI Solarpaket 20
3 x Flachkollektor SUN 210
senkrecht nebeneinander für Schrägdach,
Falzziegel
Fläche 6,3 m²
bestehend aus:

- Flachkollektoren
- Montage - Sets
- Dachanker
- Hydraulik - Sets
- Solarflüssigkeit

nicht enthalten sind:
- Solarspeicher
- Solar-Regelung
- Solar-Pumpengruppe
- Solar-Ausdehnungsgefäß

Bestell-Nr.  : 190821
Menge: 1,000 Stck

**896 OERTLI Solarpaket 21 - Schrägdach 4 x Flachkollektor SUN 210, 8,4qm**
OERTLI Solarpaket 21
4 x Flachkollektor SUN 210
senkrecht nebeneinander für Schrägdach,
Falzziegel
Fläche 8,4 m²
bestehend aus:

- Flachkollektoren
- Montage - Sets
- Dachanker
- Hydraulik - Sets
- Solarflüssigkeit

nicht enthalten sind:
- Solarspeicher
- Solar-Regelung
- Solar-Pumpengruppe
- Solar-Ausdehnungsgefäß

Bestell-Nr.  : 190822
Menge: 1,000 Stck

**897 OERTLI Solarpaket 22 - Schrägdach 5 x Flachkollektor SUN 210, 10,5qm**
OERTLI Solarpaket 22
5 x Flachkollektor SUN 210
senkrecht nebeneinander für Schrägdach,
Falzziegel
Fläche 10,5 m²
bestehend aus:

- Flachkollektoren
- Montage - Sets
- Dachanker
- Hydraulik - Sets
- Solarflüssigkeit

nicht enthalten sind:
- Solarspeicher
- Solar-Regelung
- Solar-Pumpengruppe
- Solar-Ausdehnungsgefäß

Bestell-Nr.  : 190823
Menge: 1,000 Stck

**898 OERTLI Kaskadenanschluss PPs DN 200 mit Abgang 87° DN 160**
OERTLI Kaskadenanschluss PPs DN 200
mit Abgang 87° DN 160

Bestell-Nr.: 190876
Menge: 1,000 Stck

**899 OERTLI Abschlussdeckel DN 200 für Abgaskaskaden mit Anschluss DN 200**
OERTLI Abschlussdeckel DN 200 mit
Revision und Kondensatstutzen 32 mm
für Abgaskaskaden mit Kaskadenanschluss DN 200.
Je Abgaskaskade als Endstück 1x
erforderlich.

Art.-Nr.: 190877
Menge: 1,000 Stck

**900 OERTLI Sacksilo VHPS 24/17, 4,7 m3 für Pelletlagerung mit 4 Konusschrägen**
OERTLI Sacksilo für Pelletlagerung
mit 4 Konusschrägen
Abmessungen: 2,5m x 2,5m x 2m
(L x B x H)
Volumen: 4,7m³
Fassungsvermögen: 3 t
aus elektroableitendem Polyestergewebe
mit Prallschutz
Typ: VHPS 24/17

Bestell-Nr.: 190888
Menge: 1,000 Stck

**901 OERTLI Sacksilo zur Pelletlagerung 5,5m3 VHPS 30x24/18, mit 4 Konusschrägen**
OERTLI Sacksilo zur Pelletlagerung
mit 4 Konusschrägen
Typ: VHPS 30x24/18
Abmessungen(LxBxH): 3,1m x 2,5m x 2,1m
Volumen: 5,5m³
Fassungsvermögen: 3,5 t
aus elektroableitendem Polyestergewebe
mit Prallschutz

Bestell-Nr.: 190889
Menge: 1,000 Stck

**902 OERTLI Sacksilo zur Pelletlagerung 6,7m3 VHPS 30/18, mit 4 Konusschrägen**
OERTLI Sacksilo zur Pelletlagerung
mit 4 Konusschrägen
Typ: VHPS 30/18
Abmessungen(LxBxH): 3,1m x 3,1m x 2,1m
Volumen: 6,7m³
Fassungsvermögen: 4,4 t
aus elektroableitendem Polyestergewebe
mit Prallschutz

Bestell-Nr.: 190890
Menge: 1,000 Stck

**903 OERTLI Sacksilo zur Pelletlagerung 5,6m3 VHPS 24x19/17 XL, mit 2 Konusschrägen**
OERTLI Sacksilo zur Pelletlagerung
mit 2 Konusschrägen
Typ: VHPS 24x19/17 XL
Abmessungen (LxBxH): 2,5m x 2,0m x 1,95m
Volumen: 5,6m³
Fassungsvermögen: 3,6 t
aus elektroableitendem Polyestergewebe
mit Prallschutz

Bestell-Nr.: 190891
Menge: 1,000 Stck

**904 OERTLI Sacksilo zur Pelletlagerung 7,2m3 VHPS 30x20/17 XL, mit 2 Konusschrägen**
OERTLI Sacksilo zur Pelletlagerung
mit 2 Konusschrägen
Typ: VHPS 30x20/17 XL
Abmessungen (LxBxH)3,1m x 2,1m x 1,95m
Volumen: 7,2m³
Fassungsvermögen: 4,6 t
aus elektroableitendem Polyestergewebe
mit Prallschutz

Bestell-Nr.: 190892
Menge: 1,000 Stck

**905 OERTLI Sacksilo zur Pelletlagerung 9,7m3 VHPS 30x24/19 XL, mit 2 Konusschrägen,**
OERTLI Sacksilo zur Pelletlagerung
mit 2 Konusschrägen
Typ: VHPS 30x24/19 XL
Abmessungen(LxBxH): 3,1m x 2,5m x 2,15m
Volumen: 9,7m³
Fassungsvermögen: 3,6 t
aus elektroableitendem Polyestergewebe
mit Prallschutz

Bestell-Nr.: 190893
Menge: 1,000 Stck

**906 OERTLI Förderspirale f. Sacksilo mit vier Konusschrägen, inklusive Antrieb**
OERTLI Förderspirale für Sacksilo
mit vier Konusschrägen
inklusive Antrieb,
Förderrohr, Rohrbogen und Spirale

Bestell-Nr.: 190894
Menge: 1,000 Stck

**907 OERTLI Befülleinrichtung NW100 m. Storzkupplng "A" inkl. Verlängerung und Bogen**
OERTLI Befülleinrichtung für Sacksilo
Nennweite 100 mm,
inklusive Storzkupplung "A",
Verlängerung und Bogen

Bestell-Nr.: 190895
Menge: 1,000 Stck

**908 OERTLI Alu Storzkupplung mit Blinddeckel**
OERTLI Alu Storzkupplung
mit Blinddeckel

Bestell-Nr.: 190896
Menge: 1,000 Stck

**909 OERTLI Rohrbogen 45° NW 100 für Befülleinrichtung**
OERTLI Rohrbogen 45°
NW 100 für Befülleinrichtung

Bestell-Nr.: 190897
Menge: 1,000 Stck

**910 OERTLI Rohrbogen 90° NW 100 für Befülleinrichtung**
OERTLI Rohrbogen 90°
NW 100 für Befülleinrichtung

Bestell-Nr.: 190898
Menge: 1,000 Stck

**911 OERTLI Verlängerung für Befülleinrichtung NW 100 (Länge 500 mm)**
OERTLI Verlängerung für
Befülleinrichtung NW 100 (Länge 500 mm)

Bestell-Nr.: 190899
Menge: 1,000 Stck

**912 OERTLI Verlängerung für Befülleinrichtung NW 100 (Länge 1000 mm)**
OERTLI Verlängerung für
Befülleinrichtung NW 100 (Länge 1000 mm)

Bestell-Nr.: 190900
Menge: 1,000 Stck

**913 OERTLI Spannring für Befülleinrichtung**
OERTLI Spannring
für Befülleinrichtung

Bestell-Nr.: 190901
Menge: 1,000 Stck

**914 OERTLI Stativ für Förderspirale**
OERTLI Stativ
für Förderspirale

Bestell-Nr.: 190902
Menge: 1,000 Stck

**915 OERTLI Füllstutzen für Vorratsbehälter mit Anschlussrohr, NW 70**
OERTLI Füllstutzen
für Vorratsbehälter
mit Anschlussrohr, NW 70

Bestell-Nr.: 190903
Menge: 1,000 Stck

**916 OERTLI Verlängerung Förderspirale inkl. Förderrohr, NW 70, L = 1m**
OERTLI Verlängerung Förderspirale
inkl. Förderrohr, NW 70, L = 1m

Bestell-Nr.: 190904
Menge: 1,000 Stck

**917 OERTLI Rohrbogen für Förderspirale inkl. Förderrohr, 45°, NW 70**
OERTLI Rohrbogen für Förderspirale
inkl. Förderrohr, 45°,  NW 70

Bestell-Nr.: 190905
Menge: 1,000 Stck

**918 OERTLI Vollmelder mit Relais und Zeitf. für Pelletbunker für Schaltfeld 806**
OERTLI Vollmelder
mit Relais und Zeitfunktion
für Pelletbunker
passend zum Schaltfeld 806 des
Pelletkessel PL 15/25

Bestell-Nr.: 190906
Menge: 1,000 Stck

**919 OERTLI Antriebseinheit 30° mit Auslauf 70 mm**
OERTLI Antriebseinheit
30° mit Auslauf  70 mm
inkl. Treibsatz-Antriebswelle
inkl. 1 St. Rohrkupplung mit
2 Stück Rohrschellen
inkl. 1 St. Endkappe
1 St. ABM Motor 220 V - 250

Bestell-Nr.: 190907
Menge: 1,000 Stck

**920 OERTLI Z-Winkel für Lagerraumtür**
OERTLI  Z-Winkel
für Lagerraumtür

Bestell-Nr.: 190908
Menge: 1,000 Stck

**921 OERTLI Einlauftrichter mit Breitbandschellen**
OERTLI  Einlauftrichter
mit Breitbandschellen

Bestell-Nr.: 190909
Menge: 1,000 Stck

**922 OERTLI Prallmatte (1,5m x 1,5m)**
OERTLI  Prallmatte
(1,5m x 1,5m)

Bestell-Nr.: 190910
Menge: 1,000 Stck

**923 OERTLI Schellen-Förderrohr PVC inkl. Förderspirale, Rohrbogen 45°, L=6m**
OERTLI  Schellen-Förderrohr PVC
inkl. Förderspirale
inklusive Rohrbogen 45°
Gesamtlänge 6 m

Bestell-Nr.: 190911
Menge: 1,000 Stck

**924 OERTLI Schellen-Förderrohr PVC inkl. Förderspirale, ohne Bogen, L=3m**
OERTLI  Schellen-Förderrohr PVC
(ohne Bogen)
inkl. Förderspirale
Gesamtlänge 3 m

Bestell-Nr.: 190912
Menge: 1,000 Stck

**925 OERTLI Antriebseinheit 30° mit Auslauf 70 mm**
OERTLI  Antriebseinheit 30°
mit Auslauf  70 mm
inkl. Treibsatz-Antriebswelle
1 St. ABM Motor 220 V - 250 W
57 U/min

Bestell-Nr.: 190913
Menge: 1,000 Stck

**926 OERTLI Membran-Druckausdehngefäß 80 Liter, für geschl. Solaranlagen**
OERTLI Membran-Druckausdehngefäß
80 Liter, f. geschl. Solaranlagen

Bruttovolumen: 80 Liter
Vordruck:  2,5 bar
zul. Betriebsüberdruck: 10 bar
Max. Temperatur : 110°C

Bestell-Nr.:  190931
Menge: 1,000 Stck

**927 OERTLI Kesselanschluss-Stück von 2 x DN 150 auf 150/210 GSR 230 cond.**
OERTLI Kesselanschluss-Stück
für den raumluftunabhängigen Betrieb
der OERTLI Kesselserie
GSR 230 condens

Adapter aus Edelstahl zum Übergang
vom Kessel Abgas- und Zuluftanschluss
2x NW 150 mm auf konzentrisches
Edelstahlabgasrohr NW 150/210 mm

Bestell-Nr.: 190932
Menge: 1,000 Stck

**928 OERTLI Reglerset 1 für GMR 1024(COMBI) Dialog-Fernbedienung RS1000, Außenfühler**
OERTLI Reglerset 1 für GMR 1024 (COMBI)
bestehend aus:
- Dialog-Fernbedienung RS1000
- Außenfühler

Bestell-Nr.: 190933
Menge: 1,000 Stck

**929 OERTLI Reglerset 2 ( FUNK ) für GMR 1024 (COMBI)**
OERTLI Reglerset 2 ( FUNK )
für GMR 1024 (COMBI)

bestehend aus:
- drahtlosem Funk-Uhrenthermostaten
  ( Empfänger wird direkt neben dem
  Kessel montiert )
- Außenfühler

Bestell-Nr.: 190934
Menge: 1,000 Stck

**930 OERTLI Dialog-Fernbedienung RS1000 für GMR 1024 ( COMBI )**
OERTLI Dialog-Fernbedienung RS1000
Für GMR 1024 ( COMBI )

Zur Einstellung der wichtigsten
Anlagenparameter für 1 ungemischten
Kreis und Warmwasser

Anschluss über 2-Draht-Kabel an das
Kesselschaltfeld
Keine Batterien notwendig

OpenTherm-Bus

Bestell-Nr.: 190939
Menge: 1,000 Stck

**931 OERTLI Zünderbausatz für HV / HV-S turbo mit Glühspirale, Endschalter, Kabel, St.**
OERTLI Zünderbausatz für HV / HV-S turbo
mit Glühspirale, Endschalter, Kabel,
Stecker

Nur in Verbindung mit
Microprozessorschaltfeld-814
 (Bestell-Nr.: 190963)

Bestell-Nr.  :  190962
Menge: 1,000 Stck

**932 OERTLI MICROPROZESSOR SCHALTFELD - 814 für HV/HV-S TURBO mit automat. Zündung**
OERTLI MICROPROZESSOR SCHALTFELD - 814
für HV/HV-S TURBO mit automat. Zündung
Schaltfeld - 814 realisiert eine
zeitgesteuerte Holzzündung
Notwendiges zusätzliches Bauteil:
Zünderbausatz für HV / HV-S turbo (Art.-
Nr.:190962)

Bestell-Nr.: 190963
Menge: 1,000 Stck

**933 OERTLI Schrägdachpfanne mit Bleischürze schwarz, 5-25 Grd, für Dachdurchführung**
OERTLI  Schrägdachpfanne
mit Bleischürze, SCHWARZ
Dachneigung  5 - 25°
für Dachdurchführungen in
DN 60/100 und 80/125
Maße: 500x500

Bestell-Nr.:  191026
Menge: 1,000 Stck

**934 OERTLI Schrägdachpfanne mit Bleischürze rot (RAL 8023), 5-25 Grd, für Dachdurchf**
OERTLI  Schrägdachpfanne
mit Bleischürze, rot RAL 8023
Dachneigung  5 - 25°
für Dachdurchführungen in
DN 60/100 und 80/125
Maße: 500x500

Bestell-Nr.:  191027
Menge: 1,000 Stck

**935 OERTLI Schrägdachpfanne mit Bleischürze schwarz, 35-555 Grd, für Dachdurchführ.**
OERTLI  Schrägdachpfanne
mit Bleischürze, SCHWARZ
Dachneigung  35 - 55°
für Dachdurchführungen in
DN 60/100 und 80/125
Maße: 500x500

Bestell-Nr.:  191072
Menge: 1,000 Stck

**936 OERTLI Schrägdachpfanne mit Bleischürze schwarz, 35-55 Grd, für Dachdurchf**
OERTLI  Schrägdachpfanne
mit Bleischürze, SCHWARZ
Dachneigung  35 - 55°
für Dachdurchführungen in
DN 60/100 und 80/125
Maße: 500x500

Bestell-Nr.:  191073
Menge: 1,000 Stck

**937 OERTLI Verteilbalken mit hydr. Abgleich HydroFixx für 2 Kreise**
OERTLI Verteilbalken BW-HydroFixx
kpl. mit Isolierung für 2 Heizkreise
Verteilerbalken mit integriertem,
hydraulischen Abgleich
geeignet für Brennwertsysteme bis 50 KW.
Verwendbar anstelle einer hydraulischen
Weiche,  Kesselkreispumpe erforderlich
(Durchsatz bis 3,5 m³/h)
zur Aufnahme v. 2 Oertli-Rohleder-
Pumpenbaugruppen
Anschlüsse zu den Pumpenbaugruppen mit
Schweißbördel und Überwurfmutter 1 1/2"
flachdichtend im unteren Bereich
Primäranschlüsse 1 1/2" AG
in flachdichtender Ausführung
einschl. 2 Messmuffen zur Aufnahme v.
erforderlichen Fühlern
Rasterabstand: 125 mm

Bestellnummer: 191099
Menge: 1,000 Stck

**938 OERTLI Wandkonsole f. HydroFixx Verteiler schallgedämmt (Satz 2St)**
OERTLI Wandkonsole für HydroFixx
Verteiler schallgedämmt (Satz 2St)

Wandkonsolen, schallgedämmt (=2 Stück),
bestehend aus Wandplatte f.
Schraubbefestigung und Tragarm

Bestellnummer: 191101
Menge: 1,000 Stck

**939 OERTLI Verteilbalken mit hydr. Abgleich HydroFixx für 3 Kreise**
OERTLI Verteilbalken BW-HydroFixx kpl.
mit Isolierung für 3 Heizkreise
Verteilerbalken mit integriertem,
hydraulischen Abgleich
geeignet für Brennwertsysteme bis 50 KW.
Verwendbar anstelle einer hydraulischen
Weiche,  Kesselkreispumpe erforderlich
(Durchsatz bis 3,5 m³/h)
zur Aufnahme v. 3 Oertli-Rohleder-
Pumpenbaugruppen
Anschlüsse zu den Pumpenbaugruppen mit
Schweißbördel und Überwurfmutter 1 1/2"
flachdichtend im unteren Bereich
Primäranschlüsse 1 1/2" AG
in flachdichtender Ausführung
einschl. 2 Messmuffen zur Aufnahme v.
erforderlichen Fühlern
Rasterabstand: 125 mm

Bestellnummer: 191102
Menge: 1,000 Stck

**940 OERTLI Adapterkabel Verbindungsleitung IAM 80, S-OE-tronic 3**
OERTLI Adapterkabel
Verbindungsleitung IAM 80 S-OE-tronic 3

Bestell-Nr.:  191106
Menge: 1,000 Stck

**941 OERTLI Frischwasserspeich. OECOPOWER 750 Inhalt 750 l,**
OERTLI Frischwasserspeicher OECOPOWER
750 Liter
mit Isolierung 120mm, ohne Montagebaum
Kombipufferspeicher mit drei Schichtbeladelanzen.
Unterteilung des Speichers in 4 Zonen.
Die Wärmebeladung und die Wärmeentnahme
aus - bzw. in den Speicher wird gezielt
in den  Ebenen vollzogen, die zum
Temperaturniveau des  Wärmeverbrauchers
bzw. des Wärmeerzeugers passt. Der
Trinwasser-Edelstahlrohrwärmetauscher
befindet sich im Speicher und
kann bis zu 150 kW Wärmeleistung
aufnehmen. In diesem Fall können
Dauerzapfleistungen bis zu
3000 l/h realisiert werden.
Inhalt Speicher: 700 Liter
Inhalt Trinkwasser: 46 Liter
Speicherdurchmesser ohne Isolierung
750 mm
Isloierung :  120 mm
Speicherhöhe : 1990 mm
Trinkwasser WT - Fläche 6,6 m²
46 Liter Inhalt
Gewicht: 250 kg

Bestellnr.: 191115
Menge: 1,000 Stck

**942 OERTLI Fernwirkmodem IAM 80 S Störmeldesyst. u. Bedienung OE-tronic 3**
OERTLI Fernwirkmodem IAM 80 S
Intelliegentes Störmeldesystem
und Bedienung der OE-tronic 3
8 DE,4 AE, 6DA
2 Com-Ports
LCD Display 64x128 Pixel
Analogmodem 56K
DIN Gehäuse 96x96
seperates Netzteil 230VAC/24VDC

Bestell-Nr.: 191146
Menge: 1,000 Stck

**943 OERTLI Verbindungsleitung Kesselschacht für PURN / CURN condens, PPs DN 80**
OERTLI Verbindungsleitung Kessel-
Schacht für Öl-Brennwertkessel
PURN / CURN condens
PPs DN 80

bestehend aus:
- Reduzierung DN 110/DN80
- Revisionsstück gerade
- Rohrstück 500 mm
- Belüftungsblende
- 1 Tube Gleitmittel

Bestell-Nr.: 191149
Menge: 1,000 Stck

**944 OERTLI Verbindungsleitung Kesselschacht für PURN / CURN condens, PPs DN 110**
OERTLI Verbindungsleitung Kessel-
Schacht für Öl-Brennwertkessel
PURN / CURN condens
PPs DN 110

bestehend aus:
- Revisionsstück gerade
- Rohrstück 500 mm
- Belüftungsblende
- 1 Tube Gleitmittel

Bestell-Nr.: 191150
Menge: 1,000 Stck

**945 OERTLI Erweiterung PPs 125/160 ( exzentrisch )**
OERTLI Erweiterung PPs 125/160
( exzentrisch )

Bestell-Nr.: 191167
Menge: 1,000 Stck

**946 OERTLI Erweiterung PPs 60/75 ( exzentrisch )**
OERTLI Erweiterung PPs 60/75
( exzentrisch )

Bestell-Nr.: 191180
Menge: 1,000 Stck

**947 OERTLI zusätzliche Schalldämmhaube für OES 540 Öl / Gas SH 15, 10-15 dB(A)**
OERTLI zusätzliche Schalldämmhaube
für OES 540 Öl / Gas SH 15
- aus Stahlblech, lackiert RAL 3000,
  ausgekleidet mit schallabsorbierender
  Mineralwolle, nicht brennbar
  nach DIN 4102, mit Glasvlieskaschierung.
- Haube in Einzelteilen zerlegbar,
  verbunden mit Schnellverschlüssen.
- soweit möglich fahrbar, mit 4
  Lenkrollen, davon 2 mit
  Totalfeststeller.
- mit schallgedämmter Luftansaugstrecke
  waagerecht über/unter dem Brenner bzw.
  senkrecht hinter dem Brenner.
- Schallpegelminderung bis ca. 10-15dB
  (A), frequenzabhängig

Abmessung ca. LxBxH: 1100x750x700

Bestell-Nr.:  191195
Menge: 1,000 Stck

**948 OERTLI zusätzliche Schalldämmhaube für OES 540 Öl / Gas SH 20, 20-25 dB(A)**
OERTLI zusätzliche Schalldämmhaube
für OES 540 Öl / Gas SH 20
- aus Stahlblech, lackiert RAL 3000,
  ausgekleidet mit schallabsorbierender
  Mineralwolle, nicht brennbar
  nach DIN 4102, mit Glasvlieskaschierung.
- Haube in Einzelteilen zerlegbar,
  verbunden mit Schnellverschlüssen.
- soweit möglich fahrbar, mit 4
  Lenkrollen, davon 2 mit
  Totalfeststeller.
- mit schallgedämmter Luftansaugstrecke
  waagerecht über/unter dem Brenner bzw.
  senkrecht hinter dem Brenner.
- Schallpegelminderung bis ca.20-25 dB
  (A), frequenzabhängig

Abmessung ca. LxBxH: 1100x800x800

Bestell-Nr.: 191196
Menge: 1,000 Stck

**949 OERTLI Luftansaugstück für Außenwand, weiß, 60/100**
OERTLI Luftansaugstück für
Außenwand, weiß  60/100

Bestell-Nr.: 191201
Menge: 1,000 Stck

**950 OERTLI Abschluss oben mit Dichtung 60/100**
OERTLI Abschluss oben
mit Dichtung 60/100

Bestell-Nr.: 191202
Menge: 1,000 Stck

**951 OERTLI Erweiterung 60/110 ( symmetrisch )**
OERTLI Erweiterung 60/110
( symmetrisch )

Bestell-Nr.: 191206
Menge: 1,000 Stck

**952 OERTLI Grundbausatz Außenwand LAS 60/100 f. Abgasführung an Fassade, o. Dachüber.**
OERTLI Grundbausatz Außenwand LAS 60/100
für die Abgasführung an der Fassade
ohne Dachüberstand

Grundbausatz mit:
- Außenwandbogen
- Luftansaugstück
- Außenwandrevision
- Mündungsabschluss
- Mauerblende

Dimension: DN 60/100

Länge: ca. 1.200 mm

Best.-Nr.: 191209
Menge: 1,000 Stck

**953 OERTLI Grundbausatz Außenwand LAS 60/100 mit Dachdurchführung schwarz, Dachüberst**
OERTLI Grundbausatz Außenwand LAS 60/100
mit Dachdurchführung schwarz
für die Abgasführung an der Fassade
durch Dachüberstand

Grundbausatz mit:
- Außenwandbogen
- Luftansaugstück
- Außenwandrevision
- Dachdurchführung schwarz
- Schrägdachpfanne mit Bleischürze
- Mauerblende

Dimension: DN 60/100

Länge: ca. 2.400 mm

Best.-Nr.: 191210
Menge: 1,000 Stck

**954 OERTLI Revisionsschraubdeckel für DN 60 und DN 80 sowie für Abgasteile**
OERTLI Revisionsschraubdeckel für
Revisionsrohre, Revisions-T- Stücke
DN 60 und DN 80 sowie für Abgasteile
der Revisionsteile AZ 60/100 und 80/125

Bestell-Nr.: 191211
Menge: 1,000 Stck

**955 OERTLI Revisionsschraubdeckel für DN 110 DN, 125, DN 160 und DN 200**
OERTLI Revisionsschraubdeckel für
Revisionsrohre, Revisions-T- Stücke
der Nennweiten der Abgasteile
DN 110 DN, 125, DN 160 und DN 200
sowie für Abgasteile
der Revisionsteile AZ 110/150

Bestell-Nr.: 191212
Menge: 1,000 Stck

**956 OERTLI Schlüssel z. Öffnen d. Schraubd. der abgasseitigen Revisionsteile**
OERTLI Schlüssel zum Öffnen der
Schraubdeckel der abgasseitigen
Revisionsteile

Best.-Nr.: 191213
Menge: 1,000 Stck

**957 OERTLI Mischermodul für GMR 1000 incl. Kabelfühler ( OpenTherm )**
OERTLI Mischermodul für GMR 1000
incl. Kabelfühler ( OpenTherm )

Best.-Nr.: 191215
Menge: 1,000 Stck

**958 OERTLI Kaminschachtabdeckung Edelstahl mit Wetterkragen DN 110**
OERTLI Kaminschachtabdeckung
Edelstahl mit Wetterkragen DN 110

Bestell-Nr.: 191216
Menge: 1,000 Stck

**959 OERTLI Isolierdeckel SH 96/240 550mm, weiß 1 Stück**
OERTLI Isolierdeckel SH 96/240
550mm, weiß 1 Stück

Bestell-Nr.: 191219
Menge: 1,000 Stck

**960 OERTLI Holzvergaserkessel HV-30 mit Druckgebläse, Stahlheizkessel, 30 kW**
OERTLI Holzvergaserkessel HV-30
mit Druckgebläse, Stahlheizkessel nach
DIN 4702 und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Verbrennungsluftgebläse mit Gebläseabsperrklappe
- Kessel allseitig isoliert,
  rot-kunstoffbeschichtete Verkleidung,
  Kranöse, 4 Transportmuffen

Kessel fertig montiert auf Holzpalette

- zul. Betriebsüberdruck:  3 bar
- max. Vorlauftemperatur:  90 Grad C
- mind. Rücklauftemperatur: 60 Grad C

Type  :  HV-30
Kessel-Nennwärme-
leistung  :  30 kW
Kesselwasserinhalt:  128 l
Wasserseitiger
Widerstand  :  300 Pa
Gewicht  :  420 kg

Bestell-Nr.:  :  191234
Menge: 1,000 Stck

**961 OERTLI Vakuum-Röhrenkollektor SUN 3010 Parabolrinnenspiegel, 1,67 qm**
OERTLI  Vakuum-Röhrenkoll. SUN 3010
mit rückseitigem Parabolrinnenspiegel
360°-Absorberrohr für effiziente
Aufnahme von direkter und diffuser
Strahlung.
Vakuum-Hüllrohr aus Borosilikatglas
Patentierte vollintegrierte 3/4" -
Kollektorhydraulik erlaubt den einseitigen Kollektoranschluss, sowie den
Anschluss von mehreren Kollektormodulen
bei geringem Druckverlust.
Fühlertauchhülse vorinstalliert. Bis zu
10 Kollektoren können nebeneinander
montiert werden.
Wie bei einer Thermoskanne isoliert die
evakuierte, doppelwandige Glashülse
die durchströmende Flüssigkeit. Durch
seine hermetische Abdichtung besitzt der
Kollektor geringst mögliche
Wärmeverluste.
Der Kollektor verfügt über eine hoch
strahlungsselektive Absorberschicht auf
Aluminium-Nitritbasis.
Der geringe Außendurchmesser zeichnet
sich durch eine hohe Ästhetik aus. Das
geringe Rohrgewicht ermöglicht sehr
kompakte, leichte und handliche Module,
was insbesondere bei Transport und
Montage von großem Vorteil ist.
Kollektorfelder mit 10 Röhren je Modul
sind in kleinen Flächeneinheiten
auslegbar. Die Glasröhrenhülse ist
einzeln auswechselbar.

Technische Daten
Kollektorlänge:  1700 mm
Kollektorbreite:  850 mm
Kollektorhöhe:  97 mm
Flüssigkeitsvolumen
  Kollektor:  2,1 l
Kollektorgewicht (netto): 32 kg
Bruttofläche:  1,45 qm
Absorberfläche (360°):  1,67 qm
Aperturfläche:  1,15 qm
Glasstärke:  1,6 mm
max. Betriebsdruck:  10 bar
Anzahl der Röhren:  10
Wärmeträger:  Tyfocor HTL

Bestell-Nr.:  191237
Menge: 1,000 Stck

**962 OERTLI Vakuum-Röhrenkollektor SUN 3015 Parabolrinnenspiegel, 2,50 qm**
OERTLI Vakuum-Röhrenkollektor SUN 3015
mit rückseitigem Parabolrinnenspiegel
360°-Absorberrohr für effiziente
Aufnahme von direkter und diffuser
Strahlung.
Vakuum-Hüllrohr aus Borosilikatglas
Patentierte vollintegrierte 3/4" -
Kollektorhydraulik erlaubt den
einseitigen Kollektoranschluss, sowie
den Anschluss von mehreren Kollektormodulen bei geringem Druckverlust.
Fühlertauchhülse vorinstalliert. Bis zu
10 Kollektoren können nebeneinander
montiert werden.
Wie bei einer Thermoskanne isoliert die
evakuierte, doppelwandige Glashülse
die durchströmende Flüssigkeit. Durch
seine hermetische Abdichtung besitzt der
Kollektor geringstmögliche
Wärmeverluste.
Der Kollektor verfügt über eine hoch
strahlungsselektive Absorberschicht auf
Aluminium-Nitritbasis.
Der geringe Außendurchmesser zeichnet
sich durch eine hohe Ästhetik aus. Das
geringe Rohrgewicht ermöglicht sehr
kompakte, leichte und handliche Module,
was insbesondere bei Transport und
Montage von großem Vorteil ist.
Kollektorfelder mit 15 Röhren je Modul
sind in kleinen Flächeneinheiten
auslegbar. Die Glasröhrenhülse ist
einzeln auswechselbar.

Technische Daten
Kollektorlänge:  1700 mm
Kollektorbreite:  1250 mm
Kollektorhöhe:  97 mm
Flüssigkeitsvolumen
  Kollektor:  3,1 l
Kollektorgewicht (netto): 45 kg
Bruttofläche:  2,13 m²
Absorberfläche (360°):  2,50 m²
Aperturfläche:  1,72 m²
Glasstärke:  1,6 mm
max. Betriebsdruck:  10 bar
Anzahl der Röhren:  15
Wärmeträger:  Tyfocor HTL

Bestell-Nr.:  191239
Menge: 1,000 Stck

**963 OERTLI Montagewinkel für SUN 3000 4 Stück**
OERTLI 4 Stück Befestigungen
zur Montage des Vakuum-Röhren-
Kollektors an die Profilschienen

Bestell-Nr.:191255
Menge: 1,000 Stck

**964 OERTLI Kollektorverbinder (Kompensator) für SUN 3000, 3 Stück**
OERTLI  Kollektorverbinder
(3 St. Kompensatoren)
für SUN 3010 und SUN 3015
Anschlüsse: 3/4"
inklusive Dichtungen 18x24 mm

Bestell-Nr.:191256
Menge: 1,000 Stck

**965 OERTLI Tichelmann-Hydraulik-Grundset für SUN 3010/3015**
OERTLI  Tichelmann-Hydraulik-Grundset
(U-Bogen) 2 Blinddeckel/Dichtung
für SUN 3010/3015

Set besteht aus:
- 1 Stück U-Bogen inkl. Dichtungen 3/4"
- 2 Stück Blinddeckel 3/4"

Bestell-Nr.: 191257
Menge: 1,000 Stck

**966 OERTLI Hydraulikabdeckung Aluminium für SUN 3010 und SUN 3015**
OERTLI  Hydraulikabdeckung Aluminium
für SUN 3010 und SUN 3015
für die Montage zwischen den
Vakuum-Röhren-Kollektroen
Typ SUN 3010 und SUN 3015
Abdeckung ist an die Sammlerkastenform
angepasst.
inklusive :
Isoliermaterial und Klemmband

Bestell-Nr.:191258
Menge: 1,000 Stck

**967 OERTLI Solar-Zweistrang-Gruppe OSS 1,5 - 6 mit 6 m Pumpe**
OERTLI Solar-Zweistrang-Gruppe
OSS 1,5 - 6 mit 6 m Pumpe
Kalte Seite (rechter Strang)
- Anschlüsse AG 1"
- Kugelhahn mit Flügelgriff
  und Rückschlagklappe
  und Füll-/Entleerungsmöglichkeit
- Pumpe Grundfos/Wilo (3-Stufig)
- Taco Setter 1,5 - 6 l/min
- Zeigerthermometer 0 - 160°C
- Expansionsgef. Anschluss AG 3/4"

Warme Seite (linker Strang)
- Anschlüsse AG 1"
- Kugelhahn mit Flügelgriff
  und Sicherheitsventil 1/2", 6 bar
- Entlüfterflasche mit Hahn
- Manometer 0 - 10 bar
- Zeigerthermometer 0 - 160°C

Bestell-Nr.:191259
Menge: 1,000 Stck

**968 OERTLI Solar-Zweistrang-Gruppe OSS 4-16 mit 6 m Pumpe**
OERTLI Solar-Zweistrang-Gruppe
OSS 4-16 mit 6 m Pumpe
Kalte Seite (rechter Strang)
- Anschlüsse AG 1"
- Kugelhahn mit Flügelgriff
  und Rückschlagklappe
  und Füll-/Entleerungsmöglichkeit
- Pumpe Grundfos/Wilo (3-Stufig)
- Taco Setter 4 - 16 l/min
- Zeigerthermometer 0 - 160°C
- Expansionsgef. Anschluss AG 3/4"

Warme Seite (linker Strang)
- Anschlüsse AG 1"
- Kugelhahn mit Flügelgriff
  und Sicherheitsventil 1/2", 6 bar
- Entlüfterflasche mit Hahn
- Manometer 0 - 10 bar
- Zeigerthermometer 0 - 160°C

Bestell-Nr.:191260
Menge: 1,000 Stck

**969 OERTLI Aufdachbefestigungs-Set SUN 3000 für 1 Kollektor, L=1,305m**
OERTLI Aufdachbefestigungs-Set SUN 3015
für 1 Kollektor
bestehend aus:
2 Profilschienen und
Befestigungsschrauben
L=1,305m

Bestell-Nr.: 191261
Menge: 1,000 Stck

**970 OERTLI Aufdachbefestigungs-Set SUN 3010 für 1 Kollektor, L=0,905m**
OERTLI Aufdachbefestigungs-Set SUN 3010
für 1 Kollektor
bestehend aus:
2 Profilschienen und
Befestigungsschrauben
L=0,905m

Bestell-Nr.: 191262
Menge: 1,000 Stck

**971 OERTLI Flachdach Montage Grundset für SUN 3010 und SUN 3015**
OERTLI Flachdach Montage Grundset
für SUN 3010 und SUN 3015
bestehend aus:
2 Einfachstutzen, außen
(als Set vormontiert)
4 Klemmplatten mit Betonanker

Bestell-Nr.:191263
Menge: 1,000 Stck

**972 OERTLI Flachdach Erweiterungs-Set für SUN 3010 und SUN 3015**
OERTLI Flachdach Erweiterungs-Set
für SUN 3010 und SUN 3015
bestehend aus:
1 Stück Doppelstütze, innen
(als Set vormontiert)
2 Klemmplatten mit Betonanker

Bestell-Nr.:191264
Menge: 1,000 Stck

**973 OERTLI Holzvergaserkessel HV-30S Stahlheizkessel, 30 kW**
OERTLI Holzvergaserkessel HV-30S
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Saugzuggebläse wahlweise links, rechts
  oder hinten montierbar.
- Kessel allseitig isoliert,
  rot-kunstoffbeschichtete Verkleidung,
  Kranöse, 4 Transportmuffen

Kessel fertig montiert auf Holzpalette

- zul. Betriebsüberdruck:  3 bar
- max. Vorlauftemperatur:  90 Grad C
- mind. Rücklauftemperatur: 60 Grad C

Type  :  HV-30-S
Kessel-Nennwärme-
leistung  :  30 kW
Kesselwasserinhalt:  128 l
Wasserseitiger
Widerstand  :  300 Pa
Füllraumtiefe:  615 mm
Abgasanschluss:  150 mm
Gewicht  :  425 kg

Best.-Nr.  :  191268
Menge: 1,000 Stck

**974 OERTLI Anschlussgruppe UKS 26 für PU/CU 150 condens, Pumpengr. links**
OERTLI Anschlussgruppe UKS 26
für einen Heizkreis ohne Mischer
für Ölbrennwertkessel PU/CU 150 condens
Pumpengruppe links am Kessel

- mit Umwälzpumpe UPS 25-40
  3-stufig
- komplett vormontiert und getestet
- mit Wärmedämmung
- Überströmventil
- 2 Absperr-Kugelhähne mit
  integriertem Thermometer
- Rückschlagklappe im Vorlauf
- inkl. Sicherheitsset
- ohne Anschlusskreuze ( sind im SLS )
- inkl. Verbindungsrohre zum Kessel

Achtung: lt. EnEV ist bei Heizkreisen
über 25 kW eine elektronische Pumpe,
die den Volumenstrom selbständig
anpasst, vorgeschrieben. Dies gilt
auch für Nachrüstungen und Austausch !

Bestell-Nr.: 191271
Menge: 1,000 Stck

**975 OERTLI Anschlussgruppe UKS 26 für PU/CU 150 condens, Pumpengr. rechts**
OERTLI Anschlussgruppe UKS 26
für einen Heizkreis ohne Mischer
für Ölbrennwertkessel PU/CU 150 condens
Pumpengruppe rechts am Kessel

- mit Umwälzpumpe UPS 25-40
  3-stufig
- komplett vormontiert und getestet
- mit Wärmedämmung
- Überströmventil
- 2 Absperr-Kugelhähne mit
  integriertem Thermometer
- Rückschlagklappe im Vorlauf
- inkl. Sicherheitsset
- ohne Anschlusskreuze ( sind im SLS )
- inkl. Verbindungsrohre zum Kessel

Achtung: lt. EnEV ist bei Heizkreisen
über 25 kW eine elektronische Pumpe,
die den Volumenstrom selbständig
anpasst, vorgeschrieben. Dies gilt
auch für Nachrüstungen und Austausch !

Bestell-Nr.: 191272
Menge: 1,000 Stck

**976 OERTLI Anschlussgruppe UKE 26 für PU/CU 150 condens, Pumpengr. links**
OERTLI Anschlussgruppe UKE 26
für einen Heizkreis ohne Mischer
für Ölbrennwertkessel PU/CU 150 condens
Pumpengruppe links am Kessel

- mit Umwälzpumpe UPE 25-40
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191273
Menge: 1,000 Stck

**977 OERTLI Anschlussgruppe UKE 26 für PU/CU 150 condens, Pumpengr. rechts**
OERTLI Anschlussgruppe UKE 26
für einen Heizkreis ohne Mischer
für Ölbrennwertkessel PU/CU 150 condens
Pumpengruppe rechts am Kessel

- mit Umwälzpumpe UPE 25-40
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191274
Menge: 1,000 Stck

**978 OERTLI Anschlussgruppe MKS 26 für PU/CU 150 condens, Pumpengr. links**
OERTLI Anschlussgruppe MKS 26
für einen Heizkreis mit Mischer
für Ölbrennwertkessel PU/CU 150 condens
Pumpengruppe links am Kessel

- mit Umwälzpumpe UPS 25-60
  3-stufig
- komplett vormontiert und getestet
- mit Wärmedämmung
- 2 Absperr-Kugelhähne mit
  integriertem Thermometer
- Rückschlagklappe im Vorlauf
- inkl. Sicherheitsset
- ohne Anschlusskreuze ( sind im SLS )
- inkl. Verbindungsrohre zum Kessel

Achtung: lt. EnEV ist bei Heizkreisen
über 25 kW eine elektronische Pumpe,
die den Volumenstrom selbständig
anpasst, vorgeschrieben. Dies gilt
auch für Nachrüstungen und Austausch !

Bestell-Nr.: 191275
Menge: 1,000 Stck

**979 OERTLI Anschlussgruppe MKS 26 für PU/CU 150 condens, Pumpengr. rechts**
OERTLI Anschlussgruppe MKS 26
für einen Heizkreis mit Mischer
für Ölbrennwertkessel PU/CU 150 condens
Pumpengruppe rechts am Kessel

- mit Umwälzpumpe UPS 25-60
  3-stufig
- komplett vormontiert und getestet
- mit Wärmedämmung
- 2 Absperr-Kugelhähne mit
  integriertem Thermometer
- Rückschlagklappe im Vorlauf
- inkl. Sicherheitsset
- ohne Anschlusskreuze ( sind im SLS )
- inkl. Verbindungsrohre zum Kessel

Achtung: lt. EnEV ist bei Heizkreisen
über 25 kW eine elektronische Pumpe,
die den Volumenstrom selbständig
anpasst, vorgeschrieben. Dies gilt
auch für Nachrüstungen und Austausch !

Bestell-Nr.: 191276
Menge: 1,000 Stck

**980 OERTLI Anschlussgruppe MKE 26 für PU/CU 150 condens, Pumpengr. links**
OERTLI Anschlussgruppe MKE 26
für einen Heizkreis mit Mischer
für Ölbrennwertkessel PU/CU 150 condens
Pumpengruppe links am Kessel

- mit Umwälzpumpe UPE 25-60
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191277
Menge: 1,000 Stck

**981 OERTLI Anschlussgruppe MKE 26 für PU/CU 150 condens, Pumpengr. rechts**
OERTLI Anschlussgruppe MKE 26
für einen Heizkreis mit Mischer
für Ölbrennwertkessel PU/CU 150 condens
Pumpengruppe rechts am Kessel

- mit Umwälzpumpe UPE 25-60
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191278
Menge: 1,000 Stck

**982 OERTLI Anschlussgruppe UKS 26 + MKS 26 für PU/CU 150 condens, Pumpengr. links**
OERTLI Anschlussgruppe UKS 26 + MKS 26
Für eine Heizkreis mit Mischer und
für einen Heizkreis ohne Mischer
für Ölbrennwertkessel PU/CU 150 condens
Pumpengruppe links am Kessel

- mit Umwälzpumpe UPS 25-40
  3-stufig
- komplett vormontiert und getestet
- mit Wärmedämmung
- Überströmventil
- 2 Absperr-Kugelhähne mit
  integriertem Thermometer
- Rückschlagklappe im Vorlauf
- inkl. Sicherheitsset
- ohne Anschlusskreuze ( sind im SLS )
- inkl. Verbindungsrohre zum Kessel
- inkl. Verteilbalken für 2 Kreise

Achtung: lt. EnEV ist bei Heizkreisen
über 25 kW eine elektronische Pumpe,
die den Volumenstrom selbständig
anpasst, vorgeschrieben. Dies gilt
auch für Nachrüstungen und Austausch !

Bestell-Nr.: 191279
Menge: 1,000 Stck

**983 OERTLI Anschlussgruppe UKS 26 + MKS 26 für PU/CU 150 condens, Pumpengr. rechts**
OERTLI Anschlussgruppe UKS 26 + MKS 26
Für eine Heizkreis mit Mischer und
für einen Heizkreis ohne Mischer
für Ölbrennwertkessel PU/CU 150 condens
Pumpengruppe rechts am Kessel

- mit Umwälzpumpe UPS 25-40
  3-stufig
- komplett vormontiert und getestet
- mit Wärmedämmung
- Überströmventil
- 2 Absperr-Kugelhähne mit
  integriertem Thermometer
- Rückschlagklappe im Vorlauf
 - inkl. Sicherheitsset
- ohne Anschlusskreuze ( sind im SLS )
- inkl. Verbindungsrohre zum Kessel
- inkl. Verteilbalken für 2 Kreise

Achtung: lt. EnEV ist bei Heizkreisen
über 25 kW eine elektronische Pumpe,
die den Volumenstrom selbständig
anpasst, vorgeschrieben. Dies gilt
auch für Nachrüstungen und Austausch !

Bestell-Nr.: 191280
Menge: 1,000 Stck

**984 OERTLI Anschlussgruppe UKE 26 + MKE 26 für PU/CU 150 condens, Pumpengr. links**
OERTLI Anschlussgruppe UKE 26 + MKE 26
Für eine Heizkreis mit Mischer und
für einen Heizkreis ohne Mischer
für Ölbrennwertkessel PU/CU 150 condens
Pumpengruppe links  am Kessel

- mit Umwälzpumpe UPE 25-40
- elektronisch geregelt
- komplett vormontiert und getestet
- mit Wärmedämmung
- 2 Absperr-Kugelhähne mit
  integriertem Thermometer
- Rückschlagklappe im Vorlauf
- mit Umwälzpumpe UPE 25-60
  elektronisch geregelt
- Mischer
- komplett vormontiert und getestet
- mit Wärmedämmung
- 2 Absperr-Kugelhähne mit
  integriertem Thermometer
- Rückschlagklappe im Vorlauf

- inkl. Sicherheitsset
- ohne. Anschlusskreuze ( sind im SLS )
- inkl. Verbindungsrohre zum Kessel
- inkl. Verteilbalken für 2 Kreise

Achtung: lt. EnEV ist bei Heizkreisen
über 25 kW eine elektronische Pumpe,
die den Volumenstrom selbständig
anpasst, vorgeschrieben. Dies gilt
auch für Nachrüstungen und Austausch !

Bestell-Nr.: 191281
Menge: 1,000 Stck

**985 OERTLI Anschlussgruppe UKE 26 + MKE 26 für PU/CU 150 condens, Pumpengr. rechts**
OERTLI Anschlussgruppe UKE 26 + MKE 26
Für eine Heizkreis mit Mischer und
für einen Heizkreis ohne Mischer
für Ölbrennwertkessel PU/CU 150 condens
Pumpengruppe rechts am Kessel

- mit Umwälzpumpe UPE 25-40
- elektronisch geregelt
- komplett vormontiert und getestet
- mit Wärmedämmung
- 2 Absperr-Kugelhähne mit
  integriertem Thermometer
- Rückschlagklappe im Vorlauf

- mit Umwälzpumpe UPE 25-60
  elektronisch geregelt
- Mischer
- komplett vormontiert und getestet
- mit Wärmedämmung
- 2 Absperr-Kugelhähne mit
  integriertem Thermometer
- Rückschlagklappe im Vorlauf

- inkl. Sicherheitsset
- ohne. Anschlusskreuze ( sind im SLS )
- inkl. Verbindungsrohre zum Kessel
- inkl. Verteilbalken für 2 Kreise

Achtung: lt. EnEV ist bei Heizkreisen
über 25 kW eine elektronische Pumpe,
die den Volumenstrom selbständig
anpasst, vorgeschrieben. Dies gilt
auch für Nachrüstungen und Austausch !

Bestell-Nr.: 191282
Menge: 1,000 Stck

**986 OERTLI Anschlussgruppe 2 x MKS 26 für PU/CU 150 condens, Pumpengr. links**
OERTLI Anschlussgruppe 2 x MKS 26
für zwei Heizkreise mit Mischer
für Ölbrennwertkessel PU/CU 150 condens
Pumpengruppe links am Kessel

- mit 2 Umwälzpumpen UPS 25-60
  3-stufig
- 2 Mischer
- komplett vormontiert und getestet
- mit Wärmedämmung
- je 2 Absperr-Kugelhähne mit
  integriertem Thermometer
- 2 Rückschlagklappen im Vorlauf

- inkl. Sicherheitsset
-ohne Anschlusskreuze ( sind im SLS )
- inkl. Verbindungsrohre zum Kessel
- inkl. Verteilbalken für 2 Kreise

Achtung: lt. EnEV ist bei Heizkreisen
über 25 kW eine elektronische Pumpe,
die den Volumenstrom selbständig
anpasst, vorgeschrieben. Dies gilt
auch für Nachrüstungen und Austausch !

Bestell-Nr.: 191283
Menge: 1,000 Stck

**987 OERTLI Anschlussgruppe 2 x MKS 26 für PU/CU 150 condens, Pumpengr. rechts**
OERTLI Anschlussgruppe 2 x MKS 26
Für zwei Heizkreise mit Mischer
für Ölbrennwertkessel PU/CU 150 condens
Pumpengruppe rechts am Kessel

- mit 2 Umwälzpumpen UPS 25-60
  3-stufig
- 2 Mischer
- komplett vormontiert und getestet
- mit Wärmedämmung
- je 2 Absperr-Kugelhähne mit
  integriertem Thermometer
- 2 Rückschlagklappen im Vorlauf

- inkl. Sicherheitsset
-ohne Anschlusskreuze ( sind im SLS )
- inkl. Verbindungsrohre zum Kessel
- inkl. Verteilbalken für 2 Kreise

Achtung: lt. EnEV ist bei Heizkreisen
über 25 kW eine elektronische Pumpe,
die den Volumenstrom selbständig
anpasst, vorgeschrieben. Dies gilt
auch für Nachrüstungen und Austausch !

Bestell-Nr.: 191284
Menge: 1,000 Stck

**988 OERTLI Anschlussgruppe 2 x MKE 26 für PU/CU 150 condens, Pumpengr. links**
OERTLI Anschlussgruppe 2 x MKE 26
für zwei Heizkreise mit Mischer
für Ölbrennwertkessel PU/CU 150 condens
Pumpengruppe links  am Kessel

- mit 2 Umwälzpumpen UPE 25-60
  elektronisch geregelt
- 2 Mischer
- komplett vormontiert und getestet
- mit Wärmedämmung
- je 2 Absperr-Kugelhähne mit
  integriertem Thermometer
- 2 Rückschlagklappen im Vorlauf

- inkl. Sicherheitsset
- ohne Anschlusskreuze ( sind im SLS )
- inkl. Verbindungsrohre zum Kessel
- inkl. Verteilbalken für 2 Kreise

Achtung: lt. EnEV ist bei Heizkreisen
über 25 kW eine elektronische Pumpe,
die den Volumenstrom selbständig
anpasst, vorgeschrieben. Dies gilt
auch für Nachrüstungen und Austausch !

Bestell-Nr.: 191285
Menge: 1,000 Stck

**989 OERTLI Anschlussgruppe 2 x MKE 26 für PU/CU 150 condens, Pumpengr. rechts**
OERTLI Anschlussgruppe 2 x MKE 26
für zwei Heizkreise mit Mischer
für Ölbrennwertkessel PU/CU 150 condens
Pumpengruppe rechts am Kessel

- mit 2 Umwälzpumpen UPE 25-60
  elektronisch geregelt
- 2 Mischer
- komplett vormontiert und getestet
- mit Wärmedämmung
- je 2 Absperr-Kugelhähne mit
  integriertem Thermometer
- 2 Rückschlagklappen im Vorlauf

- inkl. Sicherheitsset
- ohne Anschlusskreuze ( sind im SLS )
- inkl. Verbindungsrohre zum Kessel
- inkl. Verteilbalken für 2 Kreise

Achtung: lt. EnEV ist bei Heizkreisen
über 25 kW eine elektronische Pumpe,
die den Volumenstrom selbständig
anpasst, vorgeschrieben. Dies gilt
auch für Nachrüstungen und Austausch !

Bestell-Nr.: 191286
Menge: 1,000 Stck

**990 OERTLI Solarpaket 27 - Schrägdach 2 x SUN3010 + 2 x SUN 3015, 7,16qm**
OERTLI Solarpaket 27
2 x Röhrenkollektor SUN 3010
und
2 x Röhrenkollektor SUN 3015
mit insgesamt 50 Röhren
Bruttofläche : 7,16 qm
senkrecht nebeneinander für Schrägdach,
Falzziegel

bestehend aus:

- Röhrenmodulen
- Kollektorverbinder
- Hydraulikabdeckung
- Montage - Sets
- Dachanker
- Hydraulik - Sets
- Solarflüssigkeit

nicht enthalten sind:
- Solarspeicher
- Solar-Regelung
- Solar-Pumpengruppe
- Solar-Ausdehnungsgefäß

Bestell-Nr.: 191297
Menge: 1,000 Stck

**991 OERTLI Solarpaket 30 - Schrägdach 5 x Röhrenkollektor SUN 3015, 10,65qm**
OERTLI Solarpaket 30
5 x Röhrenkollektor SUN 3015
mit insgesamt 75 Röhren
Bruttofläche : 10,65 qm
senkrecht nebeneinander für Schrägdach,
Falzziegel
bestehend aus:

- Röhrenmodulen
- Kollektorverbinder
- Montage - Sets
- Dachanker
- Hydraulik - Sets
- Solarflüssigkeit

nicht enthalten sind:
- Solarspeicher
- Solar-Regelung
- Solar-Pumpengruppe
- Solar-Ausdehnungsgefäß

Bestell-Nr.: 191298
Menge: 1,000 Stck

**992 OERTLI Solarpaket 26 - Schrägdach 3 x Röhrenkollektor SUN 3015, 6,39qm**
OERTLI Solarpaket 26
3 x Röhrenkollektor SUN 3015
mit insgesamt 45 Röhren
Bruttofläche : 6,39 m²
senkrecht nebeneinander für Schrägdach,
Falzziegel
bestehend aus:

- Röhrenmodulen
- Kollektorverbinder
- Hydraulikabdeckung
- Montage - Sets
- Dachanker
- Hydraulik - Sets
- Solarflüssigkeit

nicht enthalten sind:
- Solarspeicher
- Solar-Regelung
- Solar-Pumpengruppe
- Solar-Ausdehnungsgefäß

Bestell-Nr.  : 191299
Menge: 1,000 Stck

**993 OERTLI Wandanschlussstück DN 400 mit Anschlussplatte für Zuluftschlauch**
OERTLI Wandanschlussstück mit
Anschlussplatte für Zuluftschlauch
DN 400 für Luft-Wasser WP

Bestell-Nr.:  191302
Menge: 1,000 Stck

**994 OERTLI Zuluftschlauch ISOFLEX DN 400 5 m., für Luft/Wasser Wärmepumpe**
OERTLI Zuluftschlauch ISOFLEX
DN 400  5 m lang
für Luft/Wasser Wärmepumpe

Bestell-Nr.:  191303
Menge: 1,000 Stck

**995 OERTLI Wetterschutzgitter Ansaugung für Luft/ Wasser Wärmepumpe WPLW 9-17**
OERTLI Wetterschutzgitter Ansaugung
für Luft/ Wasser Wärmepumpe WPLW 9-17

Bestell-Nr.:  191304
Menge: 1,000 Stck

**996 OERTLI Wetterschutzgitter Ausblasung für Luft/ Wasser Wärmepumpe WPLW 9-17**
OERTLI Wetterschutzgitter Ausblasung
für Luft/ Wasser Wärmepumpe WPLW 9-17

Bestell-Nr.:  191305
Menge: 1,000 Stck

**997 OERTLI Druckschlauch-Set 4 x 1" 1 m, f.Sole/Wasser Wärmepumpen WPSW7 -12**
OERTLI Druckschlauch-Set 4 x 1"
L = 1 m
für Sole/Wasser Wärmepumpen WPSW 7 - 12

Bestell-Nr.:  191311
Menge: 1,000 Stck

**998 OERTLI Druckschlauch-Set 4 x 11/4" 0,8m,f.Sole/Wasser Wärmepumpen WPSW15+19**
OERTLI Druckschlauch-Set
4 x 11/4" L = 0,8 m
für Sole/Wasser Wärmepumpen WPSW 15 + 19

Bestell-Nr.:  191312
Menge: 1,000 Stck

**999 OERTLI Heißgasdruckschlauch 1m, f.Sole/Wasser Wärmepumpen, Ausf. HG**
OERTLI Heißgasdruckschlauch
L=1 m
für Sole/Wasser Wärmepumpen
Ausführung HG

Bestell-Nr.:  191313
Menge: 1,000 Stck

**1000 OERTLI Anlaufstrombegrenzer für Wärmepumpen**
OERTLI Anlaufstrombegrenzer
für  Wärmepumpen

Bestell-Nr.:  191314
Menge: 1,000 Stck

**1001 OERTLI Speicherladepumpe VA 35/180 für Wärmepumpen WPSW 7 - 12**
OERTLI Speicherladepumpe VA 35/180
für  Wärmepumpen WPSW 7 - 12

Bestell-Nr.:  191315
Menge: 1,000 Stck

**1002 OERTLI Speicherladepumpe VA 65/180 für Wärmepumpen WPSW 15 - 18**
OERTLI Speicherladepumpe VA 65/180
für  Wärmepumpen WPSW 15 - 18

Bestell-Nr.:  191316
Menge: 1,000 Stck

**1003 OERTLI Solepumpe A 50/180 XM für Wärmepumpen WPSW 7-12**
OERTLI Solepumpe A 50/180 XM
für Wärmepumpen WPSW 7-12

Bestell-Nr.:  191317
Menge: 1,000 Stck

**1004 OERTLI Solepumpe A 80/180 XM für Wärmepumpen WPSW 15 + 19**
OERTLI Solepumpe A 80/180 XM
für Wärmepumpen WPSW 15 + 19

Bestell-Nr.:  191318
Menge: 1,000 Stck

**1005 OERTLI Fernbedienung FB 6201 mit Display für Wärmepumpen**
OERTLI Fernbedienung  FB 6201
mit Display für Wärmepumpen

Bestell-Nr.:  191319
Menge: 1,000 Stck

**1006 OERTLI Inbetriebnahme d. Wärmepumpe d. Werkskundendienst zzgl. Anfahrt, < 20kW**
OERTLI Inbetriebnahme einer OERTLI
Wärmepumpe kleiner 20 kW durch den
Werkskundendienst,  zzgl. Anfahrt

Bestell-Nr.:  191320
Menge: 1,000 Stck

**1007 OERTLI Solarpaket 28 - Schrägdach 4 x Röhrenkollektor SUN 3015, 8,52qm**
OERTLI Solarpaket 28
4 x Röhrenkollektor SUN 3015
mit insgesamt 60 Röhren
Bruttofläche : 8,52 m²
senkrecht nebeneinander für Schrägdach,
Falzziegel
bestehend aus:

- Röhrenmodulen
- Kollektorverbinder
- Hydraulikabdeckung
- Montage - Sets
- Dachanker
- Hydraulik - Sets
- Solarflüssigkeit

nicht enthalten sind:
- Solarspeicher
- Solar-Regelung
- Solar-Pumpengruppe
- Solar-Ausdehnungsgefäß

Bestell-Nr.:  191321
Menge: 1,000 Stck

**1008 OERTLI Solarpaket 25 - Schrägdach 2 x SUN 3010 + 1 x SUN 3015, 5,03qm**
OERTLI Solarpaket 25
2 x Röhrenkollektor SUN 3010
und
1 x Röhrenkollektor SUN 3015
mit insgesamt 35 Röhren
Bruttofläche : 5,03 m²
senkrecht nebeneinander für Schrägdach,
Falzziegel
bestehend aus:

- Röhrenmodulen
- Kollektorverbinder
- Hydraulikabdeckung
- Montage - Sets
- Dachanker
- Hydraulik - Sets
- Solarflüssigkeit

nicht enthalten sind:
- Solarspeicher
- Solar-Regelung
- Solar-Pumpengruppe
- Solar-Ausdehnungsgefäß

Bestell-Nr.:  191322
Menge: 1,000 Stck

**1009 OERTLI Holzvergaserkessel HV-40 Stahlheizkessel mit Druckgebläse, 37,5kW**
OERTLI Holzvergaserkessel HV-40
mit Druckgebläse
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Verbrennungsluftgebläse mit Gebläseabsperrklappe
- Kessel allseitig isoliert,
  rot-kunstoffbeschichtete Verkleidung,
  Kranöse, 4 Transportmuffen

Kessel fertig montiert auf Holzpalette

- zul. Betriebsüberdruck:  3 bar
- max. Vorlauftemperatur:  90 Grad C
- mind. Rücklauftemperatur: 60 Grad C

Type  :  HV-40
Kessel-Nennwärme-
leistung  :  37,5 kW
Kesselwasserinhalt:  128 l
Wasserseitiger
Widerstand  :  300 Pa
Füllraumtiefe  :  615 mm
Gewicht  :  420 kg

Best.-Nr.:  191323
Menge: 1,000 Stck

**1010 OERTLI Holzvergaserkessel HV-40S Saugzuggebläse, Stahlheizkessel, 30 kW**
OERTLI Holzvergaserkessel HV-40S
mit Saugzuggebläse
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Saugzuggebläse wahlweise links, rechts
  oder hinten montierbar.
- Kessel allseitig isoliert,
  rot-kunstoffbeschichtete Verkleidung,
  Kranöse, 4 Transportmuffen

Kessel fertig montiert auf Holzpalette

- zul. Betriebsüberdruck:  3 bar
- max. Vorlauftemperatur:  90 Grad C
- mind. Rücklauftemperatur: 60 Grad C

Type  :  HV-30-S
Kessel-Nennwärme-
leistung  :  30 kW
Kesselwasserinhalt:  128 l
Wasserseitiger
Widerstand  :  300 Pa
Füllraumtiefe:  615 mm
Abgasanschluss:  150 mm
Gewicht  :  425 kg

Best.-Nr.  :  191324
Menge: 1,000 Stck

**1011 OERTLI Inbetriebnahme und Kontrolle des Fernwirkmodems IAM 80**
OERTLI Inbetriebnahme und
Funktionskontrolle des Fernwirkmodems
IAM 80
Einstellung der Rufnummern für den
Störungsfall,  Funktionskontrolle der
potentialfreien Eingänge
Funktionskontrolle der DFÜ

Bestell-Nr.  :  191325
Menge: 1,000 Stck

**1012 OERTLI Hydraulik Kaskadensystem für Wandbefestig. LW.0120.3000, f. 3xGMR4045**
OERTLI Hydraulik Kaskadensystem für
Wandbefestigung LW.0120.3000
( ohne Blockisolierung !! )

bestehend aus hydraulischem Verteiler
Kesselanschluss-Sammler DN 65
Gasverteilerrohr DN 50
Kesselkreispumpen
Multifunktions-Rücklaufhahn,
Absperrventil,
Rückschlagventil, Sicherheitsventil und
Anschluss für Ausdehnungsgefäß
Vorlaufhahn mir Absperrventil
Tauchhülse mit Vorlauffühler
Bus Verbindungskabel zwischen den
Kesseln
Wasser-Durchsatz 5,14 m³/h bei 20 K
Temperatur- Differenz
Bausatz für  3 GMR 4045

Nomenklatur: LW.0120.3000

Bestell-Nr.:  191326
Menge: 1,000 Stck

**1013 OERTLI Hydraulik Kaskadensystem für Wandbefestigung LW.0183.0300 f.3xGMR4065**
OERTLI Hydraulik Kaskadensystem  für
Wandbefestigung LW.0183.0300
( ohne Blockisolierung !! )

bestehend aus hydraulischem Verteiler
Kesselanschluss-Sammler DN 65
Gasverteilerrohr DN 50
Kesselkreispumpen
Multifunktions-Rücklaufhahn,
Absperrventil,
Rückschlagventil, Sicherheitsventil und
Anschluss für Ausdehnungsgefäß
Vorlaufhahn mir Absperrventil
Tauchhülse mit Vorlauffühler
Bus Verbindungskabel zwischen den
Kesseln
Wasser-Durchsatz 7,84 m³/h bei 20 K
Temperatur- Differenz
Bausatz für  3 GMR 4065

Nomenklatur: LW.0183.0300

Bestell-Nr.:  191327
Menge: 1,000 Stck

**1014 OERTLI Hydraulik Kaskadensystem für Wandbefestigung LW.0160.4000 f.4xGMR4045**
OERTLI Hydraulik Kaskadensystem  für
Wandbefestigung LW.0160.4000
( ohne Blockisolierung !! )

bestehend aus hydraulischem Verteiler
Kesselanschluss-Sammler DN 65
Gasverteilerrohr DN 50
Kesselkreispumpen
Multifunktions-Rücklaufhahn,
Absperrventil,
Rückschlagventil, Sicherheitsventil und
Anschluss für Ausdehnungsgefäß
Vorlaufhahn mir Absperrventil
Tauchhülse mit Vorlauffühler
Bus Verbindungskabel zwischen den
Kesseln
Wasser-Durchsatz 6,86 m³/h bei 20 K
Temperatur- Differenz
Bausatz für  4 GMR 4045

Nomenklatur: LW.0160.4000

Bestell-Nr.:  191328
Menge: 1,000 Stck

**1015 OERTLI Hydraulik Kaskadensystem für Wandbefestigung LW.0244.0400,f.4xGMR4065**
OERTLI Hydraulik Kaskadensystem  für
Wandbefestigung LW.0244.0400
( ohne Blockisolierung !! )

bestehend aus hydraulischem Verteiler
Kesselanschluss-Sammler DN 65
Gasverteilerrohr DN 50
Kesselkreispumpen
Multifunktions-Rücklaufhahn,
Absperrventil,
Rückschlagventil, Sicherheitsventil und
Anschluss für Ausdehnungsgefäß
Vorlaufhahn mir Absperrventil
Tauchhülse mit Vorlauffühler
Bus Verbindungskabel zwischen den
Kesseln
Wasser-Durchsatz 10,46 m³/h bei 20 K
Temperatur- Differenz
Bausatz für 4 GMR 4065

Nomenklatur: LW.0244.0400

Bestell-Nr.:  191329
Menge: 1,000 Stck

**1016 OERTLI Hydraulik Kaskadensystem für Bodenaufstell. LV.0120.3000, f.3xGMR4045**
OERTLI Hydraulik Kaskadensystem für
Bodenaufstellung LV.0120.3000
( ohne Blockisolierung !! )

bestehend aus hydraulischem Verteiler
Kesselanschluss-Sammler DN 65
Gasverteilerrohr DN 50
Kesselkreispumpen
Multifunktions-Rücklaufhahn,
Absperrventil,
Rückschlagventil, Sicherheitsventil und
Anschluss für Ausdehnungsgefäß
Vorlaufhahn mir Absperrventil
Tauchhülse mit Vorlauffühler
Bus Verbindungskabel zwischen den
Kesseln
Wasser-Durchsatz 5,14 m³/h bei 20 K
Temperatur-Differenz
Bausatz für  3 GMR 4045

Nomenklatur: LV.0120.3000

Bestell-Nr.:  191330
Menge: 1,000 Stck

**1017 OERTLI Hydraulik Kaskadensystem für Bodenaufstell. LV.0183.0300, f.3xGMR4065**
OERTLI Hydraulik Kaskadensystem für
Bodenaufstellung LV.0183.0300
( ohne Blockisolierung !! )

bestehend aus hydraulischem Verteiler
Kesselanschluss-Sammler DN 65
Gasverteilerrohr DN 50
Kesselkreispumpen
Multifunktions-Rücklaufhahn,
Absperrventil,
Rückschlagventil, Sicherheitsventil und
Anschluss für Ausdehnungsgefäß
Vorlaufhahn mir Absperrventil
Tauchhülse mit Vorlauffühler
Bus Verbindungskabel zwischen den
Kesseln
Wasser-Durchsatz 7,84 m³/h bei 20 K
Temperatur-Differenz
Bausatz für  3 GMR 4065

Nomenklatur: LV.0183.0300

Bestell-Nr.:  191331
Menge: 1,000 Stck

**1018 OERTLI Hydraulik Kaskadensystem für Bodenaufstell. LV.0160.4000, f.4xGMR4045**
OERTLI Hydraulik Kaskadensystem  für
Bodenaufstellung LV.0160.4000
( ohne Blockisolierung !! )

bestehend aus hydraulischem Verteiler
Kesselanschluss-Sammler DN 65
Gasverteilerrohr DN 50
Kesselkreispumpen
Multifunktions-Rücklaufhahn,
Absperrventil,
Rückschlagventil, Sicherheitsventil und
Anschluss für Ausdehnungsgefäß
Vorlaufhahn mir Absperrventil
Tauchhülse mit Vorlauffühler
Bus Verbindungskabel zwischen den
Kesseln
Wasser-Durchsatz 6,86 m³/h bei 20 K
Temperatur-Differenz
Bausatz für  4 GMR 4045

Nomenklatur: LV.0160.4000

Bestell-Nr.:  191332
Menge: 1,000 Stck

**1019 OERTLI Hydraulik Kaskadensystem für Bodenaufstell. LV.0244.0400, f.4xGMR4065**
OERTLI Hydraulik Kaskadensystem  für
Bodenaufstellung LV.0244.0400
( ohne Blockisolierung !! )

bestehend aus hydraulischem Verteiler
Kesselanschluss-Sammler DN 65
Gasverteilerrohr DN 50
Kesselkreispumpen
Multifunktions-Rücklaufhahn,
Absperrventil,
Rückschlagventil, Sicherheitsventil und
Anschluss für Ausdehnungsgefäß
Vorlaufhahn mir Absperrventil
Tauchhülse mit Vorlauffühler
Bus Verbindungskabel zwischen den
Kesseln
Wasser-Durchsatz 10,46 m³/h bei 20 K
Temperatur-Differenz
Bausatz für  4 GMR 4065

Nomenklatur: LV.0244.0400

Bestell-Nr.:  191333
Menge: 1,000 Stck

**1020 OERTLI Hydraulik Kaskadensystem für Bodenaufst. Rücken an Rücken f.4xGMR4045**
OERTLI Hydraulik Kaskadensystem  für
Bodenaufstellung Rücken an Rücken
RG.0160.4000

( ohne Blockisolierung !!)
bestehend aus hydraulischem Verteiler
Kesselanschluss-Sammler DN 65
Gasverteilerrohr DN 50
Kesselkreispumpen
Multifunktions-Rücklaufhahn,
Absperrventil,
Rückschlagventil, Sicherheitsventil und
Anschluss für Ausdehnungsgefäß
Vorlaufhahn mir Absperrventil
Tauchhülse mit Vorlauffühler
Bus Verbindungskabel zwischen den
Kesseln
Wasser-Durchsatz 6,86 m³/h bei 20 K
Temperatur-Differenz
Bausatz für  4 GMR 4045

Nomenklatur: RG.0160.4000

Bestell-Nr.:  191334
Menge: 1,000 Stck

**1021 OERTLI Hydraulik Kaskadensystem für Bodenaufst. Rücken an Rücken f.4xGMR4065**
OERTLI Hydraulik Kaskadensystem  für
Bodenaufstellung Rücken an Rücken
RG.0244.0400

( ohne Blockisolierung !!)
bestehend aus hydraulischem Verteiler
Kesselanschluss-Sammler DN 65
Gasverteilerrohr DN 50
Kesselkreispumpen
Multifunktions-Rücklaufhahn,
Absperrventil,
Rückschlagventil, Sicherheitsventil und
Anschluss für Ausdehnungsgefäß
Vorlaufhahn mir Absperrventil
Tauchhülse mit Vorlauffühler
Bus Verbindungskabel zwischen den
Kesseln
Wasser-Durchsatz 10,46 m³/h bei 20 K
Temperatur-Differenz
Bausatz für  4 GMR 4065

Nomenklatur: RG.0244.0400

Bestell-Nr.:  191335
Menge: 1,000 Stck

**1022 OERTLI Mischerkreiser.OE-tronic 3-MR Wandaufbau, für 1 gemischten Heizkreis**
OERTLI OE-tronic 3-MR
Mischerkreiserweiterung  Wandaufbau
für 1 gemischten Heizkreis

Durch den Einbau einer Mischerplatine
(AD 196 ) besteht die Möglichkeit
einen 2. Mischerkreis anzusteuern.
Die Verbindung zum Kesselschaltfeld
wird durch eine Verbindungsleitung
z.B. (AD 134) hergestellt.
BxHxT: 550x300x130

Kolli AD 243

Bestell-Nr.:  191336
Menge: 1,000 Stck

**1023 OERTLI Solarpaket 23 - Schrägdach 2 x Röhrenkollektor SUN 3010, 2,9 qm**
OERTLI Solarpaket 23
2 x Röhrenkollektor SUN 3010
mit insgesamt 20 Röhren
Bruttofläche : 2,9 qm
senkrecht nebeneinander für Schrägdach,
Falzziegel
bestehend aus:

- Röhrenmodulen
- Kollektorverbinder
- Hydraulikabdeckung
- Montage - Sets
- Dachanker
- Hydraulik - Sets
- Solarflüssigkeit

nicht enthalten sind:
- Solarspeicher
- Solar-Regelung
- Solar-Pumpengruppe
- Solar-Ausdehnungsgefäß

Bestell-Nr.:  191337
Menge: 1,000 Stck

**1024 OERTLI Solarpaket 24 - Schrägdach 2 x Röhrenkollektor SUN 3015, 4,26 qm**
OERTLI Solarpaket 24
2 x Röhrenkollektor SUN 3015
mit insgesamt 30 Röhren
Bruttofläche : 4,26 qn
senkrecht nebeneinander für Schrägdach,
Falzziegel
bestehend aus:

- Röhrenmodulen
- Kollektorverbinder
- Hydraulikabdeckung
- Montage - Sets
- Dachanker
- Hydraulik - Sets
- Solarflüssigkeit

nicht enthalten sind:
- Solarspeicher
- Solar-Regelung
- Solar-Pumpengruppe
- Solar-Ausdehnungsgefäß

Bestell-Nr.: 191338
Menge: 1,000 Stck

**1025 OERTLI Solarpaket 29 - Schrägdach 2 x SUN 3010 + 3 x SUN 3015, 9,29 qm**
OERTLI Solarpaket 29
2 x Röhrenkollektor SUN 3010
und
3 x Röhrenkollektor SUN 3015
mit insgesamt 65 Röhren
Bruttofläche : 9,29 m²
senkrecht nebeneinander für Schrägdach,
Falzziegel
bestehend aus:

- Röhrenmodulen
- Kollektorverbinder
- Hydraulikabdeckung
- Montage - Sets
- Dachanker
- Hydraulik - Sets
- Solarflüssigkeit

nicht enthalten sind:
- Solarspeicher
- Solar-Regelung
- Solar-Pumpengruppe
- Solar-Ausdehnungsgefäß

Bestell-Nr.: 191339
Menge: 1,000 Stck

**1026 OERTLI Solarpaket 31 - Flachdach 2 x Röhrenkollektor SUN 3010, 2,9 qm**
OERTLI Solarpaket 31
2 x Röhrenkollektor SUN 3010
mit insgesamt 20 Röhren
Bruttofläche : 2,9 m²
senkrecht nebeneinander für Flachdach,

bestehend aus:

- Röhrenmodulen
- Kollektorverbinder
- Hydraulikabdeckung
- Flachdachständer
- Befestigungsklemmen
- Hydraulik - Sets
- Solarflüssigkeit

nicht enthalten sind:
- Solarspeicher
- Solar-Regelung
- Solar-Pumpengruppe
- Solar-Ausdehnungsgefäß

Bestell-Nr.:  191340
Menge: 1,000 Stck

**1027 OERTLI Solarpaket 32 - Flachdach 2 x Röhrenkollektor SUN 3015, 4,26qm**
OERTLI Solarpaket 32
2 x Röhrenkollektor SUN 3015
mit insgesamt 30 Röhren
Bruttofläche : 4,26  m²
senkrecht nebeneinander für Flachdach,

bestehend aus:

- Röhrenmodulen
- Kollektorverbinder
- Hydraulikabdeckung
- Flachdachständer
- Befestigungsklemmen
- Hydraulik - Sets
- Solarflüssigkeit

nicht enthalten sind:
- Solarspeicher
- Solar-Regelung
- Solar-Pumpengruppe
- Solar-Ausdehnungsgefäß

Bestell-Nr.:  191341
Menge: 1,000 Stck

**1028 OERTLI Solarpaket 33 - Flachdach 2 x SUN 3010 + 1 x SUN 3015, 5,03 qm**
OERTLI Solarpaket 33
2 x Röhrenkollektor SUN 3010
und
1 x Röhrenkollektor SUN 3015
mit insgesamt 35 Röhren
Bruttofläche : 5,03  m²
senkrecht nebeneinander für Flachdach,

bestehend aus:

- Röhrenmodulen
- Kollektorverbinder
- Hydraulikabdeckung
- Flachdachständer
- Befestigungsklemmen
- Hydraulik - Sets
- Solarflüssigkeit

nicht enthalten sind:
- Solarspeicher
- Solar-Regelung
- Solar-Pumpengruppe
- Solar-Ausdehnungsgefäß

Bestell-Nr.:  191342
Menge: 1,000 Stck

**1029 OERTLI Solarpaket 34 - Flachdach 3 x Röhrenkollektor SUN 3015, 6,39qm**
OERTLI Solarpaket 34
3 x Röhrenkollektor SUN 3015
mit insgesamt 45 Röhren
Bruttofläche : 6,39  m²
senkrecht nebeneinander für Flachdach,

bestehend aus:

- Röhrenmodulen
- Kollektorverbinder
- Hydraulikabdeckung
- Flachdachständer
- Befestigungsklemmen
- Hydraulik - Sets
- Solarflüssigkeit

nicht enthalten sind:
- Solarspeicher
- Solar-Regelung
- Solar-Pumpengruppe
- Solar-Ausdehnungsgefäß

Bestell-Nr.:  191343
Menge: 1,000 Stck

**1030 OERTLI Solarpaket 35 - Flachdach 2 x SUN 3010 + 2 x SUN 3015, 7,16qm**
OERTLI Solarpaket 35
2 x Röhrenkollektor SUN 3010
und
2 x Röhrenkollektor SUN 3015
mit insgesamt 50 Röhren
Bruttofläche : 7,16  m²
senkrecht nebeneinander für Flachdach,

bestehend aus:

- Röhrenmodulen
- Kollektorverbinder
- Hydraulikabdeckung
- Flachdachständer
- Befestigungsklemmen
- Hydraulik - Sets
- Solarflüssigkeit

nicht enthalten sind:
- Solarspeicher
- Solar-Regelung
- Solar-Pumpengruppe
- Solar-Ausdehnungsgefäß

Bestell-Nr.:  191344
Menge: 1,000 Stck

**1031 OERTLI Solarpaket 36 - Flachdach 4 x Röhrenkollektor SUN 3015, 8,52qm**
OERTLI Solarpaket 36
4 x Röhrenkollektor SUN 3015
mit insgesamt 60 Röhren
Bruttofläche : 8,52  m²
senkrecht nebeneinander für Flachdach,

bestehend aus:

- Röhrenmodulen
- Kollektorverbinder
- Hydraulikabdeckung
- Flachdachständer
- Befestigungsklemmen
- Hydraulik - Sets
- Solarflüssigkeit

nicht enthalten sind:
- Solarspeicher
- Solar-Regelung
- Solar-Pumpengruppe
- Solar-Ausdehnungsgefäß

Bestell-Nr.:  191345
Menge: 1,000 Stck

**1032 OERTLI Solarpaket 37 - Flachdach 2 x SUN 3010 + 3 x SUN 3015, 9,29qm**
OERTLI Solarpaket 37
2 x Röhrenkollektor SUN 3010
und
3 x Röhrenkollektor SUN 3015
mit insgesamt 65 Röhren
Bruttofläche : 9,29  m²
senkrecht nebeneinander für Flachdach,

bestehend aus:

- Röhrenmodulen
- Kollektorverbinder
- Hydraulikabdeckung
- Flachdachständer
- Befestigungsklemmen
- Hydraulik - Sets
- Solarflüssigkeit

nicht enthalten sind:
- Solarspeicher
- Solar-Regelung
- Solar-Pumpengruppe
- Solar-Ausdehnungsgefäß

Bestell-Nr.:  191346
Menge: 1,000 Stck

**1033 OERTLI Solarpaket 38 - Flachdach 5 x Röhrenkollektor SUN 3015, 10,65 qm**
OERTLI Solarpaket 38
5 x Röhrenkollektor SUN 3015
mit insgesamt 75 Röhren
Bruttofläche : 10,65  m²
senkrecht nebeneinander für Flachdach,

bestehend aus:

- Röhrenmodulen
- Kollektorverbinder
- Hydraulikabdeckung
- Flachdachständer
- Befestigungsklemmen
- Hydraulik - Sets
- Solarflüssigkeit

nicht enthalten sind:
- Solarspeicher
- Solar-Regelung
- Solar-Pumpengruppe
- Solar-Ausdehnungsgefäß

Bestell-Nr.:  191347
Menge: 1,000 Stck

**1034 OERTLI Heizungspaket HOLZ 1 HV 17 mit 17 kW und Schaltfeld 3000**
OERTLI Heizungspaket HOLZ 1 HV 17
mit 17 kW und Schaltfeld 3000
Fördermöglichkeiten unter:
www.bafa.de

Bestehend aus:
- HV 17 turbo mit Microprozessorschaltfeld 3000 mit zusätzlichem
  Abgasfühler
- Ölkessel PURS 153
- Pufferspeicher 1000 Liter
- Speicherfühler
- Rücklaufanhebung
- WW-Speicher OBP 200 ( 200 Liter )
- Thermische Ablaufsicherung

Bestell-Nr.: 191348
Menge: 1,000 Stck

**1035 OERTLI Heizungspaket HOLZ 2 HV 24 mit 24 kW und Schaltfeld 3000**
OERTLI Heizungspaket HOLZ 2 HV 24
mit 24 kW und Schaltfeld 3000
Fördermöglichkeiten unter:
www.bafa.de

Bestehe2417 turbo mit Microprozessorschaltfeld 3000 mit zusätzlichem
  Abgasfühler
- Ölkessel PURS 154
- Pufferspeicher 1500 Liter
- Speicherfühler
- Rücklaufanhebung
- WW-Speicher OBP 300 ( 300 Liter )
- Thermische Ablaufsicherung

Bestell-Nr.: 191349
Menge: 1,000 Stck

**1036 OERTLI Inbetriebnahme Regelung REA/CD 20 (1 Heizkr. u./o.1 Mischerkr.) Aufpreis**
OERTLI Inbetriebnahme Regelung
REA/CD 20 (1 Heizkr. u./o.1 Mischerkr.)
in Verbindung mit der
Kesselinbetriebnahme (Aufpreis)

Bestell-Nr.: 197001
Menge: 1,000 Stck

**1037 OERTLI Inbetriebnahme Regelung REA/CD 20 (1 Heizkr. u./o.2 Mischerkr.), Aufpreis**
OERTLI Inbetriebnahme Regelung
REA/CD 20 (1 Heizkr. u./o.2 Mischerkr.)
in Verbindung mit der
Kesselinbetriebnahme (Aufpreis)

Bestell-Nr.: 197002
Menge: 1,000 Stck

**1038 OERTL Inbetriebnahme Raumstation RS 30 in Verbindung mit Kesselinbetriebnahme**
OERTL Inbetriebnahme Raumstation RS
30 in Verbindung mit der
Kesselinbetriebnahme (Aufpreis)

Bestell-Nr.: 197003
Menge: 1,000 Stck

**1039 OERTL Inbetriebnahme Raumstation RS 30 u. Mischermodul MAB 30 E, Aufpreis**
OERTL Inbetriebnahme Raumstation RS 30
u. Mischermodul MAB 30 E in
Verbindung mit der Kesselinbetriebnahme
(Aufpreis)

Bestell-Nr.: 197004
Menge: 1,000 Stck

**1040 OERTL Inbetriebnahme Regelung CD 30 mit DUO Anlage, Aufpreis**
OERTL Inbetriebnahme Regelung CD 30
mit DUO Anlage in Verbindung mit der
Kesselinbetriebnahme (Aufpreis)

Bestell-Nr.: 197004
Menge: 1,000 Stck

**1041 OERTLI Inbetriebnahme zzgl. Anfahrt Ölbrenner/Gasbrenner bis 70 kW**
OERTLI Inbetriebnahme zzgl. Anfahrt
Ölbrenner/Gasbrenner bis 70 kW

Bestell-Nr.:  198001
Menge: 1,000 Stck

**1042 OERTLI Inbetriebnahme zzgl. Anfahrt Ölbrenner 70 kW - 300 kW**
OERTLI Inbetriebnahme zzgl. Anfahrt
Ölbrenner 70 kW - 300 kW

Bestell-Nr.:  198002
Menge: 1,000 Stck

**1043 OERTLI Inbetriebnahme zzgl. Anfahrt Gasbrenner 70 kW bis 300 kW**
OERTLI Inbetriebnahme zzgl. Anfahrt
Gasbrenner 70 kW bis 300 kW

Bestell-Nr.:  198003
Menge: 1,000 Stck

**1044 OERTLI Inbetriebnahme zzgl. Anfahrt Ölbrenner 300 kW bis 800 kW**
OERTLI Inbetriebnahme zzgl. Anfahrt
Ölbrenner 300 kW bis 800 kW

Bestell-Nr.:  198004
Menge: 1,000 Stck

**1045 Inbetriebnahme zzgl. Anfahrt Gasbrenner 300 kW bis 800 kW**
Menge: 1,000 Stck

**1046 OERTLI Inbetriebnahme zzgl. Anfahrt Ölbrenner über 800 kW**
OERTLI Inbetriebnahme zzgl. Anfahrt
Ölbrenner über 800 kW

Bestell-Nr.:  198006
Menge: 1,000 Stck

**1047 OERTLI Inbetriebnahme zzgl. Anfahrt Gasbrenner über 800 kW**
OERTLI Inbetriebnahme zzgl. Anfahrt
Gasbrenner über 800 kW

Bestell-Nr.:  198007
Menge: 1,000 Stck

**1048 OERTLI Inbetriebnahme für Brennwert bis 35 kW, GKR, GSR, GSH,GS**
OERTLI Inbetriebnahme für
Brennwert bis 35 kW, GKR, GSR, GSH,GS

zzgl. Anfahrtspauschale

Bestell-Nr.: 199000
Menge: 1,000 Stck

**1049 OERTL Inbetriebnahme Optimat Brennwertger. 35-115 kW zzgl. Anfahrtsp.**
OERTL Inbetriebnahme Optimat
Brennwertgeräte 35-115 kW
zzgl. Anfahrtspauschale

Bestell-Nr.: 199001
Menge: 1,000 Stck

**1050 OERTLI Inbetriebnahme für Ölkleinkessel ÖK, ÖSB**
OERTLI Inbetriebnahme für
Ölkleinkessel ÖK, ÖSB

zzgl. Anfahrtspauschale

Bestell-Nr.: 199002
Menge: 1,000 Stck

**1051 OERTL Inbetriebnahme Feststoffkessel H / H-turbo, zzgl. Anfahrtspauschale**
OERTL Inbetriebnahme Feststoffkessel
H / H-turbo, zzgl. Anfahrtspauschale

Bestell-Nr.: 199003
Menge: 1,000 Stck

**1052 OERTLI Inbetriebnahme für GSR 230/330 ( Kellerkessel )**
OERTLI Inbetriebnahme für
GSR 230/330 ( Kellerkessel )

zzgl. Anfahrtspauschale

Bestell-Nr.: 199004
Menge: 1,000 Stck

**1053 OERTLI Inbetriebnahme für GSR 230 DUO / TRIO bis 350 kW**
OERTLI Inbetriebnahme für
GSR 230 DUO / TRIO ( Kellerkessel )
bis 350 kW Gesamtleistung

zzgl. Anfahrtspauschale

Bestell-Nr.: 199006
Menge: 1,000 Stck

**1054 OERTLI Inbetriebnahme für GSR 330 DUO / TRIO bis 1026 kW**
OERTLI Inbetriebnahme für
GSR 330 DUO / TRIO ( Kellerkessel )
bis 1026 kW Gesamtleistung

zzgl. Anfahrtspauschale

Bestell-Nr.: 199008
Menge: 1,000 Stck

**1055 OERTL Inbetriebnahme Schwimmbadheizer zzgl. Anfahrtspauschale (max. 8 Std.)**
OERTL Inbetriebnahme Schwimmbadheizer
( pro Mann, max. 8 Stunden Aufwand)
zzgl. Anfahrtspauschale

Bestell-Nr.: 199009
Menge: 1,000 Stck

**1056 Inbetriebnahme PURN/PUSN/ÖK**
Inbetriebnahme PURN/PUSN/ÖK

Bestell-Nr.:  199024
Menge: 1,000 Stck

**1057 OERTL Inbetriebnahme Brennwertgeräte GSR 300/300DUO condens, zzgl. Anfahrtsp.**
OERTL Inbetriebnahme Brennwertgeräte
GSR 300/300DUO condens
zzgl. Anfahrtspauschale

Bestell-Nr.: 199025
Menge: 1,000 Stck

**1058 OERTL Rüstpauschale Inbetriebnahme**
OERTL Rüstpauschale Inbetriebnahme

Bestell-Nr.: 199026
Menge: 1,000 Stck

**1059 OERTLI Entfernungspauschale Kundendienst 30 - 100 km**
OERTLI Entfernungspauschale
Kundendienst 30 - 100 km

Bestell-Nr.:  199027
Menge: 1,000 Stck

**1060 OERTLI Entfernungspauschale Kundendienst 101 - 200 km**
OERTLI Entfernungspauschale
Kundendienst 101 - 200 km

Bestell-Nr.:  199028
Menge: 1,000 Stck

**1061 OERTLI Entfernungspauschale Kundendienst 201 - 300 km**
OERTLI Entfernungspauschale
Kundendienst 201 - 300 km

Bestell-Nr.:  199029
Menge: 1,000 Stck

**1062 OERTLI Entfernungspauschale Kundendienst mehr als 300 km**
OERTLI Entfernungspauschale
Kundendienst mehr als 300 km

Bestell-Nr.:  199030
Menge: 1,000 Stck

**1063 OERTL Fahrkostenpauschale Serviceeinsatz Zone 1-10 km v.Möglingen**
OERTL Fahrkostenpauschale
Serviceeinsatz Zone 1 bis 10 km
von Möglingen

Bestell-Nr.: 199811
Menge: 1,000 Stck

**1064 OERTL Fahrkostenpauschale Serviceeinsatzzone2 :11-20km v.Möglingen**
OERTL Fahrkostenpauschale
Serviceeinsatz Zone 2 11 bis 20 km
von Möglingen

Bestell-Nr.: 199812
Menge: 1,000 Stck

**1065 OERTL Fahrkostenpauschale Serviceeinsatzzone3:21-40km v.Möglingen**
OERTL Fahrkostenpauschale
Serviceeinsatz Zone 3 21 bis 40 km
von Möglingen

Bestell-Nr.: 199813
Menge: 1,000 Stck

**1066 OERTL Fahrkostenpauschale Serviceeinsatzzone4:bis 60km v.Möglingen**
OERTL Fahrkostenpauschale
Serviceeinsatz Zone 4 bis 60 km
von Möglingen

Bestell-Nr.: 199814
Menge: 1,000 Stck

**1067 Fahrtkosten Serviceeinsatz über 60 km von Möglingen, pro Entfernungskilometer**
OERTL Fahrtkosten Serviceeinsatz
über 60 km von Möglingen,
pro Entfernungskilometer

Bestell-Nr.: 199815
Menge: 1,000 Stck

**1068 OERTL Kundendienst-Verrechnungssatz Fahrzeit 15 min ( 0,25 h )**
OERTL Kundendienst-Verrechnungssatz
Fahrzeit 15 min ( 0,25 h )

Bestell-Nr.: 199816
Menge: 1,000 Stck

**1069 OERTL Kundendienst-Verrechnungssatz Reparatur 15 min ( 0,25 h )**
OERTL Kundendienst-Verrechnungssatz
Reparatur 15 min ( 0,25 h )

Bestell-Nr.: 199817
Menge: 1,000 Stck

**1070 OERTL Kundendienst-Verrechnungssatz Reparatur im Notdienst 15 min ( 0,25 h )**
OERTL Kundendienst-Verrechnungssatz
Reparatur im Notdienst 15 min ( 0,25 h )

Bestell-Nr.: 199818
Menge: 1,000 Stck

**1071 OERTL Wartungspauschale Gaskessel incl. Gasbrennwert bis 32 kW**
OERTL Wartungspauschale Gaskessel
incl. Gasbrennwert bis 32 kW
( S-BB-ES-LB-HN )

Bestell-Nr.: 199821
Menge: 1,000 Stck

**1072 OERTLI Wartungspauschale Gaskessel incl. Gasbrennwert 33 bis 85 KW, S-BB-ES-LB-HN**
OERTLI Wartungspauschale Gaskessel
incl. Gasbrennwert 33 bis 85 KW
( S-BB-ES-LB-HN )

Bestell-Nr.:  199822
Menge: 1,000 Stck

**1073 OERTLI Wartungspauschale Gaskessel incl. Gasbrennwert 86 bis 175 KW**
OERTLI Wartungspauschale Gaskessel
incl. Gasbrennwert 86 bis 175 KW
( S-BB-ES-LB-HN )

Bestell-Nr.:  199823
Menge: 1,000 Stck

**1074 OERTLI Wartungspauschale Gaskessel incl. Gasbrennwert 176 bis 350 KW**
OERTLI Wartungspauschale Gaskessel
incl. Gasbrennwert 176 bis 350 KW
( S-BB-ES-LB-HN )

Bestell-Nr.:  199824
Menge: 1,000 Stck

**1075 OERTLI Wartungspauschale Gaskessel incl. Gasbrennwert 400 bis 500 KW**
OERTLI Wartungspauschale Gaskessel
incl. Gasbrennwert 400 bis 500 KW
( S-BB-ES-LB-HN )

Bestell-Nr.:  199825
Menge: 1,000 Stck

**1076 OERTLI Wartungspauschale Gaskessel incl. Gasbrennwert 500 bis 1000 KW**
OERTLI Wartungspauschale Gaskessel
incl. Gasbrennwert 500 bis 1000 KW
( S-BB-ES-LB-HN )

Bestell-Nr.:  199826
Menge: 1,000 Stck

**1077 OERTLI Wartungspauschale Gaswarmwasserspeicher bis 200 l o.Reinig**
OERTLI Wartungspauschale
Gaswarmwasserspeicher bis 200 l ohne
wasserseitige Reinigung
( S-BB-ES-LB-HN )

Bestell-Nr.:  199827
Menge: 1,000 Stck

**1078 OERTLI Wartungspauschale Gaswarmwasserspeicher ü. 200 l o.Reinig.**
OERTLI Wartungspauschale
Gaswarmwasserspeicher über 200 l
ohne wasserseitige Reinigung
( S-BB-ES-LB-HN )

Bestell-Nr.:  199828
Menge: 1,000 Stck

**1079 OERTLI Wartungspauschale Gaskessel bis 32 kW + Gas-WW-Speicher bis 200 l**
OERTLI Wartungspauschale Gaskessel
bis 32 kW + Gas-WW-Speicher bis 200 l
ohne wasserseitige Reinigung
( S-BB-ES-LB-HN )

Bestell-Nr.:  199830
Menge: 1,000 Stck

**1080 OERTLI Wartungspauschale Gaskessel incl. Gasbrennwert bis 32 kW (> 25 km)**
OERTLI Wartungspauschale Gaskessel
incl. Gasbrennwert bis 32 kW
(mehr als 25 km von Möglingen)

Bestell-Nr.:  199831
Menge: 1,000 Stck

**1081 OERTLI Wartungspauschale Gaskessel incl. Gasbrennwert 33 bis 85 KW (>25 km)**
OERTLI Wartungspauschale Gaskessel
incl. Gasbrennwert 33 bis 85 KW
(mehr als 25 km von Möglingen)

Bestell-Nr.:  199832
Menge: 1,000 Stck

**1082 OERTLI Wartungspauschale Gaskessel incl. Gasbrennwert 86 bis 175 KW (>25km)**
OERTLI Wartungspauschale Gaskessel
incl. Gasbrennwert 86 bis 175 KW
(mehr als 25 km von Möglingen)

Bestell-Nr.:  199833
Menge: 1,000 Stck

**1083 OERTLI Wartungspauschale Gaskessel incl. Gasbrennwert 176 - 350 KW (>25 km)**
OERTLI Wartungspauschale Gaskessel
incl. Gasbrennwert 176 bis 350 KW
(mehr als 25 km von Möglingen)

Bestell-Nr.:  199834
Menge: 1,000 Stck

**1084 OERTLI Wartungspauschale Gaskessel incl. Gasbrennwert 400 - 500 KW (>25 km)**
OERTLI Wartungspauschale Gaskessel
incl. Gasbrennwert 400 bis 500 KW
(mehr als 25 km von Möglingen)

Bestell-Nr.:  199835
Menge: 1,000 Stck

**1085 OERTLI Wartungspauschale Gaskessel incl. Gasbrennw. 500-1000 KW, >25km**
OERTLI Wartungspauschale Gaskessel
incl. Gasbrennwert 500 bis 1000 KW
(mehr als 25 km von Möglingen)

Bestell-Nr.:  199836
Menge: 1,000 Stck

**1086 OERTLI Wartungspauschale (> 25 km) Gaswarmwasserspeicher bis 200 l o.Reinig**
OERTLI Wartungspauschale
Gaswarmwasserspeicher bis 200 l ohne
wasserseitige Reinigung
(mehr als 25 km von Möglingen)

Bestell-Nr.:  199837
Menge: 1,000 Stck

**1087 OERTLI Wartungspauschale (> 25 km) Gaswarmwasserspeicher > 200 l o.Reinig.**
OERTLI Wartungspauschale
Gaswarmwasserspeicher über 200 l
ohne wasserseitige Reinigung
(mehr als 25 km von Möglingen)

Bestell-Nr.:  199838
Menge: 1,000 Stck

**1088 OERTLI Wartungspauschale Gaskessel bis 32 kW + Gas-WW-Speicher bis 200 l**
OERTLI Wartungspauschale Gaskessel
bis 32 kW + Gas-WW-Speicher bis 200 l
ohne wasserseitige Reinigung
(mehr als 25 km von Möglingen)

Bestell-Nr.:  199840
Menge: 1,000 Stck

**1089 OERTLI Pauschale für Abgasmessung (in Wartungspauschale bereits enthalten)**
OERTLI Pauschale für Abgasmessung
(in Wartungspauschale bereits enthalten)

Bestell-Nr.:  199841
Menge: 1,000 Stck

**1090 OERTLI Wartungspauschale Ölverdampferk. ( S-BB-ES-LB-HN )**
OERTLI Wartungspauschale
Ölverdampferkessel
( S-BB-ES-LB-HN )

Bestell-Nr.:  199842
Menge: 1,000 Stck

**1091 OERTLI Wartungspauschale Ölverdampferk. (mehr als 25 km von Möglingen)**
OERTLI Wartungspauschale
Ölverdampferkessel
(mehr als 25 km von Möglingen)

Bestell-Nr.:  1998421
Menge: 1,000 Stck

**1092 OERTLI Wartungspauschale Gebläsebrenner 1 - stufig bis 120 KW**
OERTLI Wartungspauschale
Gebläsebrenner 1 - stufig bis 120 KW
( S-BB-ES-LB-HN )

Bestell-Nr.:  199861
Menge: 1,000 Stck

**1093 OERTLI Wartungspauschale Gebläsebrenner 2 - stufig bis 120 KW ( S-BB-ES-LB-HN )**
OERTLI Wartungspauschale
Gebläsebrenner 2 - stufig bis 120 KW
( S-BB-ES-LB-HN )

Bestell-Nr.:  199862
Menge: 1,000 Stck

**1094 OERTL Wartungspauschale Gebläsebrenner 2 - stufig und modulierend > 120 - 350kW**
OERTL Wartungspauschale  Gebläsebrenner
2 - stufig und modulierend
über 120 KW bis 350 KW
( S-BB-ES-LB-HN )

Bestell-Nr.: 199863
Menge: 1,000 Stck

**1095 OERTL Wartungspauschale Gebläsebrenner 2 - stufig und modulierend > 350 kW**
OERTL Wartungspauschale Gebläsebrenner
2 - stufig und modulierend
über 350 KW
( S-BB-ES-LB-HN )

Bestell-Nr.: 199864
Menge: 1,000 Stck

**1096 OERTL Kesselreinigung bei Brennerwartung bis 70 kW**
OERTL Kesselreinigung bei
Brennerwartung bis 70 kW
( S-BB-ES-LB-HN )

Bestell-Nr.: 199865
Menge: 1,000 Stck

**1097 OERTL Kesselreinigung bei Brennerwartung 71 -120 kW**
OERTL Kesselreinigung bei
Brennerwartung  71 -120 kW
( S-BB-ES-LB-HN )

Bestell-Nr.: 199866
Menge: 1,000 Stck

**1098 OERTL Kesselreinigung bei Brennerwartung 121 -350 kW**
OERTL Kesselreinigung bei
Brennerwartung  121 -350 kW
( S-BB-ES-LB-HN )

Bestell-Nr.: 199867
Menge: 1,000 Stck

**1099 OERTL Kesselreinigung bei Brennerwartung über 350 kW**
OERTL Kesselreinigung bei
Brennerwartung  über 350 kW
( S-BB-ES-LB-HN )

Bestell-Nr.: 199868
Menge: 1,000 Stck

**1100 OERTLI Umrüstsatz Flüssiggas OEN 255 G**
OERTLI Umrüstsatz Flüssiggas
für Gasbrenner OEN 255 G

Bestell-Nr.: 200001978
Menge: 1,000 Stck

**1101 OERTLI Flachdachkragen D 160/220**
OERTLI Flachdachkragen
D 160/220
Kolli DY 828

Bestell-Nr.: 200002402
Menge: 1,000 Stck

**1102 OERTL Rückführpotentiometer-Set für OEN 352/353 GI**
OERTL Rückführpotentiometer-Set für
OEN 352/353 GI
( zum Auslesen des Modulationsgrades )

Bestell-Nr.: 200005580
Menge: 1,000 Stck

**1103 OERTL Rückführpotentiometer-Set für OEN 355 und OEN 440 GI**
OERTL Rückführpotentiometer-Set für
OEN 355 und OEN 440 GI
( zum Auslesen des Modulationsgrades )

Bestell-Nr.: 200005582
Menge: 1,000 Stck

**1104 OERTL Rückführpotentiometer-Set für OEN 255 GI**
OERTL Rückführpotentiometer-Set für
OEN 255 GI
( zum Auslesen des Modulationsgrades )

Bestell-Nr.: 200005584
Menge: 1,000 Stck

**1105 OERTL Ersatzteilkoffer OES/OEN 150/160 Öl**
OERTL Ersatzteilkoffer OES/OEN
150/160 Öl

Bestell-Nr.: 200010220
Menge: 1,000 Stck

**1106 OERTLI SOLAR-Flachkollektor SUN 210 Kollektor - Mindestertrag > 525 kWh/m²a**
OERTLI SOLAR-Flachkollektor SUN 210
mit TOP Preis / Leistungs-Verhältnis
Kollektor - Mindestertrag
größer als 525 kWh/m²a
Preiswerter und kleiner Flachkollektor
- optimiert Scheibe zur optimalen
  Nutzung von diffusen
  Strahlungsanteilen (Dicke 3,2 mm)
- Transmissionsgrad des Glases 90%
- Hochselektiv beschichteter
  Vollflächenabsorber Marke SUNSELECT
- Ultraschallverschweißung von Absorber
  mit Absorberrohr sorgt für
  höchstmöglichen Wärmeübergang
- Mäanderförmig verlegtes Absorberrohr
- Vor- und Rücklaufanschluss Ø 12 mm
  links- und rechtsseitig
- Kollektor kann horizontal oder
vertikal
  montiert werden
- Bis maximal fünf Kollektoren können
  hydraulisch in Reihe angeschlossen
  werden
- Rahmen aus Aluminium
- Achtung: Rücklaufleitung ist nicht im
  Kollektor angeordnet
Betriebsbedingungen:
- Arbeitsdruck: 3 bar
- Max. Überdruck: 6 bar
- Max.Arbeitstemperatur: 120 °C
- Stillstandstemperatur. 180 °C

Typ: SUN 210
Bruttofläche (AG): 2,06 m2
Aperturfläche (Ae): 1,91 m2
Absorberläche (AA): 1,9 m2
Absorptionsfaktor:  95 ± 2%
Emissionsfaktor:  5 ± 2%
Empf. Durchfluss pro m2: 0,25 L/min
Dp low flow bei 5 Koll./Reihe: 260 mbar
Dp high flow bei 5 Koll/Reihe: 600 mbar
Wärmeträgerinhalt: 1,6 Liter
Optischer Wirkungsgrad :  0,77
Hydraulischer Anschluss (Cu): Ø 12 mm
Prüfdruck: 20 bar
Wärmeträgermedium: Tyfocor HTL
Gewicht: 40 kg

Bestell-Nr.: 222622
Menge: 1,000 Stck

**1107 OERTLI Aufdachbefest.-Set SUN 210 für 2 Kollektoren**
OERTLI Aufdachbefest.-Set SUN 210
für 2 Kollektoren
bestehend aus:
2 Sets für je 1 Kollektor EG 405

Bestell-Nr.: 222924
Menge: 1,000 Stck

**1108 OERTLI Aufdachbefest.-Set SUN 210 für 1 Kollektor**
OERTLI Aufdachbefest.-Set SUN 210
für 1 Kollektor
Kolli EG 405

Bestell-Nr.: 222925
Menge: 1,000 Stck

**1109 OERTLI Netzanschlußkasten mit Trafo in Stahlblechausführung**
OERTLI
Netzanschlußkasten mit Steuertrafo
in Stahlblechausführung
Bestell-Nr.  : 24776
Menge: 1,000 Stck

**1110 OERTLI Membran-Druckausdehnungsgefäß mit 18 Liter, für geschl. Solaranlagen**
OERTLI Membran-Druckausdehn.-
gefäß 18 Liter, f. geschl. Solaranlagen

Bruttovolumen:  18 Liter
Vordruck:  3 bar
zul. Betriebsüberdruck: 10 bar
ohne Wandhalterung

Bestell-Nr.:  251905
Menge: 1,000 Stck

**1111 OERTLI Elektroheizflansch 2,4 kW / 230 V für Speicher OB/OBS bis 500 Liter**
OERTLI Elektroheizflansch 2,4 kW / 230 V
für Speicher OB/OBS bis 500 Liter

Bestell-Nr.:251925
Menge: 1,000 Stck

**1112 OERTLI Elektroheizflansch 3,5 kW / 400 V Kolli EC 9**
OERTLI Elektroheizflansch 3,5 kW / 400 V

Kolli EC 9

Bestell-Nr.:251926
Menge: 1,000 Stck

**1113 OERTLI Membran-Druckausdehnungsgefäß mit 35 Liter, für geschl. Solaranlagen**
OERTLI Membran-Druckausdehn.-
gefäß 35 Liter, f. geschl. Solaranlagen

Bruttovolumen:  35 Liter
Vordruck:  3 bar
zul. Betriebsüberdruck: 10 bar

Bestell-Nr.:  251937
Menge: 1,000 Stck

**1114 OERTLI Membran-Druckausdehnungsgefäß mit 50 Liter, für geschl. Solaranlagen**
OERTLI Membran-Druckausdehn.-
gefäß 50 Liter, f. geschl. Solaranlagen

Bruttovolumen:  50 Liter
Vordruck:  3 bar
zul. Betriebsüberdruck: 10 bar

Bestell-Nr.:  251938
Menge: 1,000 Stck

**1115 OERTLI Elektro-Heizstab für 3,0 kW/230 V, bis 400 Liter (EG 88)**
OERTLI Elektro-Heizstab für
3,0 kW/230 V, bis 400 Liter (EG 88)

Bestell-Nr.: 251954
Menge: 1,000 Stck

**1116 OERTLI Membran-Druckausdehnungsgefäß mit 25 Liter, für geschl. Solaranlagen**
OERTLI Membran-Druckausdehn.-
gefäß 25 Liter, f. geschl. Solaranlagen

Bruttovolumen:  25 Liter
Vordruck:  3 bar
zul. Betriebsüberdruck: 10 bar
ohne Wandhalterung

Bestell-Nr.:  251967
Menge: 1,000 Stck

**1117 OERTLI Solarspeicher POWERSUN 350/3 zur Trinkwasserwärmung**
OERTLI Solarspeicher POWERSUN
350/3 zur Trinkwasserwärmung
- Neu entwickelter, indirekt beheizter
Solar- Trinkwasserspeicher
(bis 7,5 m2 Kollektor-Fläche einsetzbar)
mit 1Heizungs.- und 2 Solar Wärmetauschern. In Verbindung mit dem
Kollektorkonzept in Mäandertechnik und
der intelligenten, selbst regelnden
Komplettstation arbeitet die Solaranlage
immer im optimal möglichen Bereich.
Der zusätzliche dritte Wärmetauscher im
oberen Speicherbereich sorgt für
sofortiges warmes Wasser und reduziert
das Nachheizen durch den Heizkessel.
- Der OERTLI POWERSUN Solar-
Komplettspeicher ist mit allen, unter
der schwenkbaren Abdeckhaube
liegenden, für den Anschluss und die
Steuerung einer Solaranlage notwendigen
Komponenten vollausgestattet.
Armaturen, Absperrorgane,
Pumpengruppe mit Entlüftungsventil,
Ausdehnungsgefäß 18 Liter,
Sicherheitsventil, Manometer, Füll- und
Entleerungshahn sind fertig montiert und
verdrahtet.
- Alle Anschlüsse sind nach hinten
verlegt, das Plug & Heat-System
verringert den Montage- und Anschluss-
Aufwand erheblich
- Integrierte matched-flow-Regelung
inkl. Umschaltelektronik
- Stahlblech-Druckbehälter mit
Spezialemaillierung
- Glattrohrwärmetauscher in R 3/4-
Technik
- Wärmedämmung aus 75 mm
hochwertigen FCKW-freiem
PU-Hartschaum, direkt im Speichermantel
geschäumt.
- Das anspruchvolle Design sowie die
komplette Ausstattung dieses neuen
Solarspeichers erlauben die Aufstellung
innerhalb der thermischen Hülle
z.B. im Hauswirtschaftsraum

Betriebsbedingungen:
Zul. Betriebsüberdruck
- Primär (Wärmetauscher)  bar : 12
- Sekundär (Behälter)  bar : 10
- Solar min./max.  bar : 2/6
Zul. Vorlauftemperatur
- Primär  Grd C : 95
- Sekundär  Grd C : 95
- Solar  Grd C : 120
Technische Daten

heizungsseitig :
Vaux (Inh. Nachheizber.)  l : 110
Wärmetauscherinhalt  l : 3,7
Heizfläche Wärmetauscher  m2 : 0,8
Durchfluss Wärmetauscher  m3/h : 2
Wasserseitiger Widerstand mbar : 33
Primärvorlauftemperatur  Grd C : 80
Leistungsaufnahme  kW : 23
Dauerl. b. t = 35  l/h : 565
Zapfl. bei t = 30  l/10 min. : 215
Leistungskennzahl  NL : 1,6
Bereitschaftsverluste bei dt = 45
K,Vgesamt in  kWh/24 h : 1,95

solarseitig:
Vsol (Inhalt Solarbereich)  l : 240
Tauscherinh. (oben)  l : 2,4
Tauscherinh. (unten)  l : 3,9
Heizfl. Tauscher (oben)  m2 : 0,5
Heizfl. Tauscher (unten)  m2 : 0,8
Durchfluss Wärmetauscher  m3/h : 0,5
Primärvorlauftemperatur  Grd C : 50, 70
Leistungsaufn. (oben)  kW : 1,8
Leistungsaufn. (unten)  kW : 3,0
Leistungsaufn. (oben)  kW : 6,4
Leistungsaufn. (unten)  kW : 10,3

Leergewicht  kg : 193

Bestell-Nr.  : 251992
Menge: 1,000 Stck

**1118 OERTLI Doppelanschluss-Trennstück DN 80/125**
OERTLI Doppelanschluss - Trennstück
DN 80/125

Bestell-Nr.: 257466
Menge: 1,000 Stck

**1119 OERTLI Dreiwegemischer incl. Antrieb Rp1**
OERTLI  Dreiwegemischer
incl. Antrieb Rp1

Bestell-Nr.:  257573
Menge: 1,000 Stck

**1120 OERTLI TAS-Gasabsperrhahn Rp 1/2" DG**
OERTLI TAS-Gasabsperrhahn
Rp 1/2" DG
Bestell-Nr.: 283277
Menge: 1,000 Stck

**1121 Umrüstsatz FG Opt. 2000/3000**
Menge: 1,000 Stck

**1122 Umrüstsatz FG Opt. 2000/3000**
Menge: 1,000 Stck

**1123 OERTLI Hydraulische WeicheHW200 bis 200kW**
OERTLI Hydraulische WeicheHW200
bis 200kW
mit Standkonsole und
Pur-Hartschalen-Wärmedämmung
Bestell-Nr.: 289039
Menge: 1,000 Stck

**1124 OERTLI Hydraulische Weiche HW70 bis 70kW**
OERTLI Hydraulische Weiche HW70
bis 70kW
mit Wandmontagekonsole und
Pur-Hartschalen-Wärmedämmung
Bestell-Nr.: 290293
Menge: 1,000 Stck

**1125 OERTLI Einlegeteile G1/R1, 2 Stück als Gegenstücke, wenn kein Anschluss-Set**
OERTLI  Einlegeteile G1/R1
2 Stück als Gegenstücke, wenn kein
Anschluss-Set verwendet wird

Bestell-Nr.:  293785
Menge: 1,000 Stck

**1126 OERTLI Anschlussset Unterputz für OPTIMAT 3025 Combi / CS incl.**
OERTLI  Anschlussset Unterputz für
OPTIMAT 3025 Combi / CS incl.
- Wartungshähne VL/RL,
- TAS,
- KFE-Hahn,
- KW-Hahn

Bestell-Nr.:  294592
Menge: 1,000 Stck

**1127 OERTLI Anschlussset Unterputz OPTIMAT 3015/3025/LP incl.**
OERTLI  Anschlussset Unterputz
OPTIMAT 3015/3025/LP incl.
- Wartungshähne VL/RL,
- TAS,
- KFE-Hahn

Bestell-Nr.:  294609
Menge: 1,000 Stck

**1128 OERTLI Montagekonsole Unterputz OPTIMAT 3015 LP/ 3025 LP**
OERTLI  Montagekonsole Unterputz
OPTIMAT 3015 LP/ 3025 LP
incl. Anschlusswinkel

Bestell-Nr.:  294613
Menge: 1,000 Stck

**1129 OERTLI Montagekonsole Unterputz OPTIMAT 3025 combi / CS**
OERTLI  Montagekonsole Unterputz
OPTIMAT 3025 combi / CS
incl. Anschlusswinkel

Bestell-Nr.:  294615
Menge: 1,000 Stck

**1130 OERTLI Anschlussset Aufputz für OPTIMAT 3025 Combi / CS incl.**
OERTLI  Anschlussset Aufputz
für OPTIMAT 3025 Combi / CS  incl.
- Wartungshähne VL/RL,
- TAS,
- KFE-Hahn

Bestell-Nr.:  294847
Menge: 1,000 Stck

**1131 OERTLI Anschlussset Aufputz für OPTIMAT 3015/3025/LP**
OERTLI  Anschlussset Aufputz
OPTIMAT 3015/3025/LP
- incl. Wartungshähne VL/RL,
- TAS,
- KFE-Hahn

Bestell-Nr.:  294848
Menge: 1,000 Stck

**1132 OERTLI Abgaserweiterung von DN 60 auf DN 80**
OERTLI  Abgaserweiterung
von DN 60 auf DN 80

Bestell-Nr.:  294949
Menge: 1,000 Stck

**1133 OERTLI Abgaserweiterung von DN 60/100 auf DN 80/125**
OERTLI  Abgaserweiterung
von DN 60/100 auf DN 80/125

Bestell-Nr.:  294950
Menge: 1,000 Stck

**1134 OERTLI Revisionsstück LAS gerade, weiß DN 60/100**
OERTLI  Revisionsstück LAS
gerade, weiß DN 60/100

Bestell-Nr.:  294952
Menge: 1,000 Stck

**1135 OERTLI Bogenstück PPs 15 Grad, DN 60**
OERTLI  Bogenstück PPs
15 Grad,  DN 60

Bestell-Nr.:  294953
Menge: 1,000 Stck

**1136 OERTLI Bogenstück PPs 30 Grad, DN 60**
OERTLI  Bogenstück PPs
30 Grad,  DN 60

Bestell-Nr.:  294954
Menge: 1,000 Stck

**1137 OERTLI Bogenstück PPs 45 Grad, DN 60**
OERTLI  Bogenstück PPs
45 Grad,  DN 60

Bestell-Nr.:  294955
Menge: 1,000 Stck

**1138 OERTLI Bogenstück PPs 87,5 Grad, DN 60**
OERTLI  Bogenstück PPs
87,5 Grad,  DN 60

Bestell-Nr.:  294956
Menge: 1,000 Stck

**1139 OERTLI Bogenstück LAS 45 Grad, DN 60/100**
OERTLI  Bogenstück LAS
45 Grad,  DN 60/100

Bestell-Nr.:  294959
Menge: 1,000 Stck

**1140 OERTLI Bogenstück LAS 90 Grad, DN 60/100**
OERTLI  Bogenstück LAS
90 Grad,  DN 60/100

Bestell-Nr.:  294960
Menge: 1,000 Stck

**1141 OERTLI Rohrstück PPs 500 mm DN 60**
OERTLI  Rohrstück PPs 500 mm DN 60

Bestell-Nr.:  294961
Menge: 1,000 Stck

**1142 OERTLI Rohrstück PPs 1000 mm DN 60**
OERTLI Rohrstück PPs 1000 mm DN 60

Bestell-Nr.:  294962
Menge: 1,000 Stck

**1143 OERTLI Rohrstück PPs 2000 mm DN 60**
OERTLI  Rohrstück PPs 2000 mm DN 60

Bestell-Nr.:  294963
Menge: 1,000 Stck

**1144 OERTLI Doppelrohr LAS 500 mm weiß DN 60/100**
OERTLI  Doppelrohr LAS
500 mm weiß DN 60/100

Bestell-Nr.:  294965
Menge: 1,000 Stck

**1145 OERTLI Doppelrohr LAS 1000 mm weiß DN 60/100**
OERTLI  Doppelrohr LAS
1000 mm weiß DN 60/100

Bestell-Nr.:  294966
Menge: 1,000 Stck

**1146 OERTLI LAS Doppelrohr DN 60/100 1950 mm**
OERTLI LAS Doppelrohr DN 60/100
1950 mm

Bestell-Nr.  : 254967
Menge: 1,000 Stck

**1147 OERTLI Langmuffe LAS ( Schiebestück ) weiß DN 60/100**
OERTLI  Langmuffe LAS
( Schiebestück ) weiß DN 60/100

Bestell-Nr.:  294968
Menge: 1,000 Stck

**1148 OERTLI Abstandshalter Kunststoff für PPs-Rohr DN 60, grau**
OERTLI  Abstandshalter
Kunststoff für PPs-Rohr DN 60, grau

Bestell-Nr.:  295005
Menge: 1,000 Stck

**1149 OERTLI Montagekonsole Aufputz OPTIMAT 3000 incl. Verschraubungen**
OERTLI  Montagekonsole Aufputz
OPTIMAT 3000 incl. Verschraubungen

Bestell-Nr.:  295244
Menge: 1,000 Stck

**1150 OERTLI Verbindungs-Schläuche für OBU 130 mit Optimat 3000**
OERTLI  Verbindungs-Schläuche
für  Unterstellspeicher OBU 130
mit Optimat 3000

Bestell-Nr.  :  295748
Menge: 1,000 Stck

**1151 OERTLI Reinigungsrohr PPs, DN 60 gerade mit Schraubdeckel**
OERTLI  Reinigungsrohr PPs, DN 60
gerade mit Schraubdeckel

Bestell-Nr.:  295951
Menge: 1,000 Stck

**1152 OERTLI Kaminanschlussbogen PPs, DN 60**
OERTLI  Kaminanschlussbogen PPs, DN 60

Bestell-Nr.:  296634
Menge: 1,000 Stck

**1153 OERTLI Revisions-T-Stück LAS DN 60/100, weiß**
OERTLI  Revisions-T-Stück LAS
DN 60/100, weiß

Bestell-Nr.:  298157
Menge: 1,000 Stck

**1154 OERTLI Abgas-Mess-Stutzen DN 110 für PURN/CURN condens, L:220 mm**
OERTLI Abgas-Mess-Stutzen DN 110
für PURN/CURN condens
( Länge 220 mm )

Bestell-Nr.  :
300006703
Menge: 1,000 Stck

**1155 OERTLI Abgas-Mess-Stutzen DN 80/125 für LAS-Systeme, für PU/CU 150 F**
OERTLI Abgas-Mess-Stutzen DN 80/125
für LAS-Systeme,
für PU/CU 150 F

Bestell-Nr.  : 00011211
Menge: 1,000 Stck

**1156 OERTLI T-Stück PPs mit Deckel 87,5 ° DN 60**
OERTLI  T-Stück PPs mit Deckel
87,5 ° DN 60

Bestell-Nr.:  300903
Menge: 1,000 Stck

**1157 OERTLI Anschlussadapter für Kolli AD 188, für Optimat 3000**
OERTLI Anschlussadapter
f. Sicherheitsthermostat Fussbodenheizung ( Kolli AD 188 )
für Optimat 3000

Bestell-Nr.: 301676
Menge: 1,000 Stck

**1158 OERTLI Warmmwasser-MAG, 3 Liter für OPTIMAT 3025 CS**
OERTLI  Warmmwasser-MAG, 3 Liter
für OPTIMAT 3025 CS

Bestell-Nr.:  302219
Menge: 1,000 Stck

**1159 OERTLI Verbindungs-Schläuche für Speicher OS 80 mit Optimat 3000**
OERTLI Verbindungs-Schläuche
für  Speicher OS 80 mit Optimat 3000

Bestell-Nr.  :  302528
Menge: 1,000 Stck

**1160 OERTLI Kaminschachtabdeckung mit Wetterkragen DN 60**
OERTLI  Kaminschachtabdeckung
mit Wetterkragen DN 60

Bestell-Nr.:  303697
Menge: 1,000 Stck

**1161 OERTLI Wandfutter für LAS DN 60/100**
OERTLI  Wandfutter für LAS DN 60/100

Bestell-Nr.:  303699
Menge: 1,000 Stck

**1162 OERTLI Belüftungsblende DN 60 mit Schiebestück**
OERTLI  Belüftungsblende DN 60
mit Schiebestück

Bestell-Nr.:  303700
Menge: 1,000 Stck

**1163 OERTLI Rohrstück PPs 250 mm DN 60**
OERTLI  Rohrstück PPs
250 mm DN 60

Bestell-Nr.:  303705
Menge: 1,000 Stck

**1164 OERTLI Abgasrohr 500 mm lang f. GX 01 400 + 800 (2)**
OERTLI Abgasrohr 500 mm lang f.
GX 01 400 + 800 (2)
Bestell-Nr.:  38434
Menge: 1,000 Stck

**1165 OERTLI Abgasrohr 1500 mm lang für Schwimmbadheizer GX 01 400-800**
OERTLI Abgasrohr 1500 mm lang
Für Schwimmbadheizer GX 01 400-800
-aus EDELSTAHL

Bestell-Nr.:  384342
Menge: 1,000 Stck

**1166 OERTLI Abgasrohr 500 mm lang f. GX 01 150 + 250 (1)**
OERTLI Abgasrohr 500 mm lang f.
GX 01 150 + 250 (1)
Bestell-Nr.:  40822
Menge: 1,000 Stck

**1167 OERTLI Abgasrohr 1500 mm lang für Schwimmbadheizer GX 01 150 + 250**
OERTLI Abgasrohr 1500 mm lang
Für Schwimmbadheizer GX 01 150 + 250
-aus EDELSTAHL

Bestell-Nr.:  408222
Menge: 1,000 Stck

**1168 OERTLI Kesseltauchhülse für Einbau CD Modulo in GSR200 cond.**
OERTLI Kesseltauchhülse f.
Einbau CD Modulo in GSR200 cond.

Bestell-Nr.: 436341
Menge: 1,000 Stck

**1169 Mehrpreis für größere Gehäuseausführung von I auf II**
Mehrpreis für größere Gehäuseausführung
von I auf II
Bestell-Nr.  : 457181
Menge: 1,000 Stck

**1170 Mehrpreis für größere Gehäuseausführung von I auf III**
Mehrpreis für größere Gehäuseausführung
von I auf III
Bestell-Nr.  : 457182
Menge: 1,000 Stck

**1171 Mehrpreis für größere Gehäuseausführung von I auf IV**
Mehrpreis für größere Gehäuseausführung
von I auf IV
Bestell-Nr.  : 457183
Menge: 1,000 Stck

**1172 OERTLI Hauptschütz 3-Polig / 20 A**
OERTLI Hauptschütz
3-Polig / 20 A
mit Taster >Ein-Aus< und Kontrolleuchten
sowie Anschlußklemmen für externen
>Not-Aus<-Taster.
Menge: 1,000 Stck

**1173 OERTLI Kesselfolgeumschaltung für 2 Kessel je 1-stufig**
OERTLI Kesselfolgeumschaltung
für 2 Kessel je  1-stufig
Bestell-Nr.  : 45721
Menge: 1,000 Stck

**1174 OERTLI Kesselfolgeumschaltung für 2 Kessel je 2-stufig**
OERTLI Kesselfolgeumschaltung
für 2 Kessel je  2-stufig
Bestell-Nr.  : 45722
Menge: 1,000 Stck

**1175 OERTLI Kesselfolgeumschaltung für 3 Kessel je 1-stufig**
OERTLI Kesselfolgeumschaltung
für 3 Kessel je  1-stufig
Bestell-Nr.  : 45723
Menge: 1,000 Stck

**1176 OERTLI Kesselfolgeumschaltung für 3 Kessel je 2-stufig**
OERTLI Kesselfolgeumschaltung
für 3 Kessel je  2-stufig
Bestell-Nr.  : 45724
Menge: 1,000 Stck

**1177 OERTLI Kesselfolgeumschaltung für 4 Kessel je 1-stufig**
OERTLI Kesselfolgeumschaltung
für 4 Kessel je  1-stufig
Bestell-Nr.  : 45725
Menge: 1,000 Stck

**1178 OERTLI Kesselfolgeumschaltung für 4 Kessel je 2-stufig**
OERTLI Kesselfolgeumschaltung
für 4 Kessel je  2-stufig
Bestell-Nr.  : 45726
Menge: 1,000 Stck

**1179 OERTLI Kesselfolgeumschaltung für 5 Kessel je 1-stufig**
OERTLI Kesselfolgeumschaltung
für 5 Kessel je  1-stufig
Bestell-Nr.  : 45727
Menge: 1,000 Stck

**1180 OERTLI Kesselfolgeumschaltung für 5 Kessel je 2-stufig**
OERTLI Kesselfolgeumschaltung
für 5 Kessel je  2-stufig
Bestell-Nr.  : 45728
Menge: 1,000 Stck

**1181 OERTLI Anschluss für Wassermangelsicherung, m. Leuchtmelder**
OERTLI Anschluss für Wassermangelsicherung, m. Leuchtmelder
Bestell-Nr.  : 45729
Menge: 1,000 Stck

**1182 OERTLI Steuersatz f.Umwälzpumpe Wechselstrom 230 V/50 Hz.**
OERTLI Steuersatz f.Umwälzpumpe
Wechselstrom 230 V/50 Hz.
mit Steuerschalter >Hand-0-Automatik<,
Leuchtmelder für >Betrieb< und
>Störung<, Luftschütz 4,0 kW
Sicherungselement und Motorschutzschalter.
Bestell-Nr.  : 45733
Menge: 1,000 Stck

**1183 OERTLI Steuersatz f.Umwälzpumpe Drehstrom 400 V/50 Hz.**
OERTLI Steuersatz f.Umwälzpumpe
Drehstrom 400 V/50 Hz.
mit Steuerschalter >Hand-0-Automatik<,
Leuchtmelder für >Betrieb< und
>Störung<, Luftschütz 4,0 kW
Sicherungselement und Motorschutzschalter.
Bestell-Nr.  : 45734
Menge: 1,000 Stck

**1184 OERTLI Steuersatz f. Haupt- u. Reservepumpe, m. autom. Störumschaltung**
OERTLI Steuersatz f. Haupt- u.
Reservepumpe, m. autom. Störumschaltung
mit Steuerschalter >0-P1-P2-Automatik<,
Leuchtmelder für >Betrieb< und
>Störung<, Luftschütz 4,0 kW
Sicherungselement und Motorschutzschalter.
Bestell-Nr.  : 45735
Menge: 1,000 Stck

**1185 OERTLI Schaltuhr f. periodische Umschaltung der Haupt- u. Reservepumpe**
OERTLI Schaltuhr f. periodische
Umschaltung der Haupt- u. Reservepumpe
Bestell-Nr.  : 45736
Menge: 1,000 Stck

**1186 OERTLI Steuersatz für Boiler-Vorrangschaltung**
OERTLI Steuersatz
für Boiler-Vorrangschaltung
mit Schalter >Hand-0-Automatik<,
Leuchtmelder für >Betrieb< und
>Störung<, Luftschütz 1,5 kW
Sicherungselement und Motorschutzschalter, Zeitrelais für Pumpennachlauf.
Bestell-Nr.  : 45737
Menge: 1,000 Stck

**1187 OERTLI Steuersatz für Motordrosselklappe mit abschaltverzögertem Zeitrelais**
OERTLI Steuersatz für
Motordrosselklappe
mit abschaltverzögertem Zeitrelais.

Bestell-Nr.  : 45738
Menge: 1,000 Stck

**1188 OERTLI Zentrales Sammelstörmeldesystem**
OERTLI Zentrales Sammelstörmeldesystem

mit 15 Eingängen, Ausgang zum Ansteuern
eines <<Leuchtmelders und einer Hupe,
mit Hupenabstelltaste und Leuchtmelder Sammelstörung>>>>, potential->>
freier Kontakt (Wechsler) für Fernmeldung.
Bestell-Nr.:  45739
Menge: 1,000 Stck

**1189 OERTLI Erweiterungsbaustein zum Sammelstörmeldesystem, 14 Eingänge**
OERTLI Erweiterungsbaustein
zum Sammelstörmeldesystem, 14 Eingänge
Bestell-Nr.  : 45740
Menge: 1,000 Stck

**1190 OERTLI Leuchtmelder 22,5 mm**
OERTLI Leuchtmelder  22,5 mm

Kalottenfarbe nach Wahl zur zusätzlichen Anzeige von Betriebs- und
Störfunktionen.
Bestell-Nr.  : 45741
Menge: 1,000 Stck

**1191 OERTLI Steckdose 230 V m. Klappdeckel und Sicherungselement**
OERTLI Steckdose 230 V
m. Klappdeckel und Sicherungselement
Bestell-Nr.  : 45742
Menge: 1,000 Stck

**1192 OERTLI Kleinspannungsversorgung 230/2 100 VA, m. Steckdose 24V u. Sicher**
OERTLI Kleinspannungsversorgung
230/2 100 VA, m. Steckdose 24V u. Sicher
Bestell-Nr.  : 45743
Menge: 1,000 Stck

**1193 Einbau und Verdrahtung von beigestellten Geräten einschl. Verdrahtung**
Einbau und Verdrahtung von beigestellten
Geräten einschl. Verdrahtung
nach verbindlichen Anschlußplänen.
Bestell-Nr.  : 45746
Menge: 1,000 Stck

**1194 Druckerhöhungspumpe GG zu GX 01 150**
Druckerhöhungspumpe GG zu GX 01 150

In Blockbauweise mit direkt angeflanschtem Drehstrommotor 400 V, Schutzart
IP 44, Gehäuse: GG, Welle: Niro
Förderleistung  cbm/h : 7,5
Förderhöhe  mWS : 30
Motorleistung  kW : 2,2
Drehzahl  l/min : 2840
Bestell-Nr.  : 45803
Menge: 1,000 Stck

**1195 Druckerhöhungspumpe GG zu GX 01 250**
Druckerhöhungspumpe GG zu GX 01 250

In Blockbauweise mit direkt angeflanschtem Drehstrommotor 400 V, Schutzart
IP 44, Gehäuse: GG, Welle: Niro
Förderleistung  cbm/h : 12,5
Förderhöhe  mWS : 32
Motorleistung  kW : 3,0
Drehzahl  l/min : 2840
Bestell-Nr.  : 45805
Menge: 1,000 Stck

**1196 Druckerhöhungspumpe GG zu GX 01 400**
Druckerhöhungspumpe GG zu GX 01 400

In Blockbauweise mit direkt angeflanschtem Drehstrommotor 400 V, Schutzart
IP 44, Gehäuse: GG, Welle: Niro
Förderleistung  cbm/h : 20,0
Förderhöhe  mWS : 30
Motorleistung  kW : 4,0
Drehzahl  l/min : 2840
Bestell-Nr.  : 45807
Menge: 1,000 Stck

**1197 OERTLI Druckerhöhungspumpe IP 44, Gehäuse: GG, Welle: Niro**
OERTLI Druckerhöhungspumpe
GG zu GX 01 600

In Blockbauweise mit direkt angeflanschtem Drehstrommotor 400 V, Schutzart
IP 44, Gehäuse: GG, Welle: Niro
Förderleistung  cbm/h : 30,0
Förderhöhe  mWS : 30
Motorleistung  kW : 5,5
Drehzahl  l/min : 2840

Bestell-Nr.  : 45809
Menge: 1,000 Stck

**1198 Druckerhöhungspumpe GG zu GX 01 800**
Druckerhöhungspumpe GG zu GX 01 800

In Blockbauweise mit direkt angeflanschtem Drehstrommotor 400 V, Schutzart
IP 44, Gehäuse: GG, Welle: Niro
Förderleistung  cbm/h : 40,0
Förderhöhe  mWS : 35
Motorleistung  kW : 7,5
Drehzahl  l/min : 2840
Bestell-Nr.  : 45811
Menge: 1,000 Stck

**1199 Rückführpumpe GG zu GX 01 150**
Rückführpumpe GG zu GX 01 150

In Blockbauweise mit direkt angeflanschtem Drehstrommotor 400 V, Schutzart
IP 44, Gehäuse: GG, Welle: Niro
Förderleistung  cbm/h : 7,5
Förderhöhe  mWS : 10
Motorleistung  kW : 0,55
Drehzahl  l/min : 1420
Bestell-Nr.  : 45813
Menge: 1,000 Stck

**1200 Rückführpumpe GG zu GX 01 250**
Rückführpumpe GG zu GX 01 250

In Blockbauweise mit direkt angeflanschtem Drehstrommotor 400 V, Schutzart
IP 44, Gehäuse: GG, Welle: Niro
Förderleistung  cbm/h : 12,5
Förderhöhe  mWS : 11
Motorleistung  kW : 1,1
Drehzahl  l/min : 1420
Bestell-Nr.  : 45815
Menge: 1,000 Stck

**1201 Rückführpumpe GG zu GX 01 400**
Rückführpumpe GG zu GX 01 400

In Blockbauweise mit direkt angeflanschtem Drehstrommotor 400 V, Schutzart
IP 44, Gehäuse: GG, Welle: Niro
Förderleistung  cbm/h : 20,0
Förderhöhe  mWS : 10
Motorleistung  kW : 1,5
Drehzahl  l/min : 1420
Bestell-Nr.  : 45817
Menge: 1,000 Stck

**1202 Rückführpumpe GG zu GX 01 600**
Rückführpumpe GG zu GX 01 600

In Blockbauweise mit direkt angeflanschtem Drehstrommotor 400 V, Schutzart
IP 44, Gehäuse: GG, Welle: Niro
Förderleistung  cbm/h : 30,0
Förderhöhe  mWS : 10
Motorleistung  kW : 1,5
Drehzahl  l/min : 1420
Bestell-Nr.  : 45819
Menge: 1,000 Stck

**1203 Rückführpumpe GG zu GX 01 800**
Rückführpumpe GG zu GX 01 800

In Blockbauweise mit direkt angeflanschtem Drehstrommotor 400 V, Schutzart
IP 44, Gehäuse: GG, Welle: Niro
Förderleistung  cbm/h : 40,0
Förderhöhe  mWS : 10
Motorleistung  kW : 2,2
Drehzahl  l/min : 1420
Bestell-Nr.  : 45821
Menge: 1,000 Stck

**1204 OERTLI Pumpenschaltschrank zu GX 01 150-800**
OERTLI Pumpenschaltschrank
zu GX 01 150-800
Pumpenschaltschrank für Wandaufbau, aus
Stahlblech, mit Grund und Fertiganstrich, mit verschließbarer Tür,
gummigedichtet mit PG-Verschraubungen
für Kabeleinführung von unten und oben.
Eingebaut sind:
- 1 Hauptschalter
- 1 Pumpensteuerung für Stern-Dreieck-
  Schaltung (Druckerhöhungspumpe)
- 1 Pumpensteuerung für Direktschaltung
  (Rückführpumpe)
- 2 Steuerschalter Hand/Aus/Automatik
- 2 Betriebslampen
- 2 Störlampen
sowie die erforderlichen Sicherungen
und die komplette innere Verdrahtung.
Bestell-Nr.  : 45823
Menge: 1,000 Stck

**1205 OERTLI Zusatzausrüstung für automatische Wiedereinschaltung.**
OERTLI Zusatzausrüstung
für automatische Wiedereinschaltung.
Eingebaut im Pumpenschaltschrank,
zeitabhängig über Zeituhr und/oder
temperaturabhängig über Beckenwasserfühler.
Bestell-Nr.  : 45824
Menge: 1,000 Stck

**1206 OERTLI Beckenwasserfühler Schaltdifferenz 0,25 ... 2 K**
OERTLI Beckenwasserfühler
Schaltdifferenz 0,25 ... 2 K
Bestell-Nr.  : 45826
Menge: 1,000 Stck

**1207 OERTLI Wasser-Magnetventil Rp2"**
OERTLI Wasser-Magnetventil Rp2"

zum Einbau in die Wasserzuführungsleitung.
Bestell-Nr.  : 45827
Menge: 1,000 Stck

**1208 OERTLI Wasser-Magnetventil DN65**
OERTLI Wasser-Magnetventil DN65

zum Einbau in die Wasserzuführungsleitung.
Bestell-Nr.  : 45828
Menge: 1,000 Stck

**1209 OERTLI Wasser-Magnetventil DN80**
OERTLI Wasser-Magnetventil DN80

zum Einbau in die Wasserzuführungsleitung.
Bestell-Nr.  : 45829
Menge: 1,000 Stck

**1210 OERTLI Feuerzugregler 3/4"**
OERTLI Feuerzugregler 3/4"

Bestell-Nr.  : 45890
Menge: 1,000 Stck

**1211 OERTLI Zirkulationszubehör GSH 13R - 203R und STH 120-200**
OERTLI Zirkulationszubehör
GSH 13R - 203R und STH 120-200
Bestehend aus:
-Rohrdoppelnippel  R 3/4"
-Tauchrohr
Bestell-Nr.  : 46407
Menge: 1,000 Stck

**1212 OERTLI Thermische Ablaufsicherung**
OERTLI Thermische Ablaufsicherung

Bestell-Nr.  : 46516
Menge: 1,000 Stck

**1213 OERTLI Anschluss f.Druckwächter m. Leuchtmelder <Überdruck> am Gerät**
OERTLI Anschluss f.Druckwächter
m. Leuchtmelder <Überdruck> am Gerät
Bestell-Nr.  : 47624
Menge: 1,000 Stck

**1214 OERTLI Betriebsstundenzähler**
OERTLI Betriebsstundenzähler

Zum Einbau in das Armaturenpult.
2 Betriebsstundenzähler für 2-stufige
Kessel erforderlich.
Bestell-Nr.  : 47655
Menge: 1,000 Stck

**1215 OERTLI Schaltschrankgehäuse**
OERTLI Schaltschrankgehäuse

Schaltschrankgehäuse mit Betriebsstundenzähler und Kesselsteuerung
(ohne Stufenschaltwerk und elektronische
Regelung) für max. 2 Kesselstufen,
Hand - 0 - Automatik-Schalter je
Schaltstufe.
Breite  mm  : 600
Höhe  mm  : 600
Tiefe  mm  : 300
Netzeinspeisung  A/V  : 16/400
Drehstrom  : 3/N/PE, 50 Hz
Schutzart  : IP 52
Bestell-Nr.  : 47805
Menge: 1,000 Stck

**1216 OERTLI Brenner u. Zirkulationspumpensteuerung m.Zeitschaltuhr/Wochenpr**
OERTLI Brenner u. Zirkulationspumpensteuerung m.Zeitschaltuhr/Wochenpr
2-Kanal-Digitaluhr, 2 Betriebsschalter
Bestell-Nr.  : 484191
Menge: 1,000 Stck

**1217 OERTLI Steuersatz f. Nachtabschaltung d. Zirkulationsp. ü.Schaltuhr**
OERTLI Steuersatz f. Nachtabschaltung d. Zirkulationsp. ü.Schaltuhr
Bestell-Nr.  : 48761
Menge: 1,000 Stck

**1218 OERTLI Fernmeldestörtableau mit optischer und akustischer Signalgebung**
OERTLI Fernmeldestörtableau mit
optischer und akustischer Signalgebung
Bestell-Nr.  : 48762
Menge: 1,000 Stck

**1219 OERTLI Zirkulationszubehör GS 18-20**
Zirkulationszubehör GS 18 - 20
bestehend aus:
-Rohrdoppelnippel  R 1"
-Tauchrohr
Bestell-Nr.  : 49150
Menge: 1,000 Stck

**1220 OERTLI Eine weitere periodische Umschaltung mit Schaltuhr 45736**
OERTLI Eine weitere periodische
Umschaltung mit Schaltuhr 45736
Bestell-Nr.  : 50829
Menge: 1,000 Stck

**1221 OERTLI Elektronischer Summer eingebaut**
OERTLI Elektronischer Summer
eingebaut
Bestell-Nr.  : 50830
Menge: 1,000 Stck

**1222 OERTLI Lampenprüfeinrichtung Für Schaltschrank**
OERTL Lampenprüfeinrichtung
Für Schaltschrank

Bestell-Nr.  : 50831
Menge: 1,000 Stck

**1223 OERTLI Steckdose 400 V**
OERTLI Steckdose 400 V

Bestell-Nr.  : 50832
Menge: 1,000 Stck

**1224 OERTLI Weiterer Steuersatz m.gleicher Schaltuhr**
OERTLI Weiterer Steuersatz m.gleicher
Schaltuhr
Bestell-Nr.  : 50834
Menge: 1,000 Stck

**1225 OERTLI Isolierverschraubung Anschluss: 22 mm Lötnippel - 3/4 Zoll**
OERTLI Isolierverschraubung
für GVR condens zum Anschluss
an eine Trinkwasserleitung aus
verzinktem Stahlrohr
Anschluss: 22 mm Lötnippel - 3/4 Zoll

Bestell-Nr.: 51083
Menge: 1,000 Stck

**1226 OERTLI CORREX-Fremdstrom-Anode zu GS 35 - 70**
OERTLI CORREX-Fremdstrom-Anode
zu GS 35 - 70
mit Stecker-Potentiostat, für Anschluß
an 230 V/50 Hz und Verbindungskabel
3,5 Meter. Ausführung mit einer Anode.
Anschlußgewinde  R" : 3/4
Bestell-Nr.  : 51146
Menge: 1,000 Stck

**1227 OERTLI CORREX-Fremdstrom-Anode zu GS 90**
OERTLI CORREX-Fremdstrom-Anode
zu GS 90
mit Stecker-Potentiostat, für Anschluß
an 230 V/50 Hz und Verbindungskabel
3,5 Meter. Ausführung mit zwei Anoden.
Anschlußgewinde  R" : 3/4
Bestell-Nr.  : 51147
Menge: 1,000 Stck

**1228 OERTLI Dachdurchführ. GSR 305 cond**
OERTLI Konzentrische
Dachdurchführung für Dachheizzentralen
- für GSR 305 condens (200/300)

Bestell-Nr.: 512023105
Menge: 1,000 Stck

**1229 OERTLI Dachdurchführ. GSR 306-309 cond**
OERTLI Konzentrische
Dachdurchführung für Dachheizzentralen
- für GSR 306 bis GSR 309 condens
(250/350)

Bestell-Nr.: 512033106
Menge: 1,000 Stck

**1230 OERTLI Soloschaltung für GS 18-20 (EZ)**
OERTLI Soloschaltung
für GS 18-20 (EZ)
Der Heizkessel geht außer Betrieb,
wenn der Warmwasserspeicher Wärme
anfordert.

Bestell-Nr.  : 52546
Menge: 1,000 Stck

**1231 OERTLI FI-Schutzschalter 25 A Auslösestrom 0,3 bzw. 0,5 A**
OERTLI FI-Schutzschalter 25 A
Auslösestrom 0,3 bzw. 0,5 A
Bestell-Nr.  : 52709
Menge: 1,000 Stck

**1232 OERTLI Ausgang 230 V, 50 Hz m. Schalter Ein/Aus, Lampe und Sicherung**
OERTLI Ausgang 230 V, 50 Hz
m. Schalter Ein/Aus, Lampe und Sicherung
Bestell-Nr.  : 52726
Menge: 1,000 Stck

**1233 OERTLI Ausgang 400 V, 50 Hz m. Schalter Ein/Aus,3 Lampen u.Sicherung**
OERTLI Ausgang 400 V, 50 Hz
m. Schalter Ein/Aus,3 Lampen u.Sicherung
Bestell-Nr.  : 52727
Menge: 1,000 Stck

**1234 OERTLI Heizpatrone BGC 4 kW / 230 Volt oder 6 kW / 400 Volt**
OERTLI  Heizpatrone BGC
4 kW / 230 Volt oder 6 kW / 400 Volt

Bestell-Nr.  : 53655
Menge: 1,000 Stck

**1235 OERTLI Schaltschrankbeleuchtung mit Türkontaktschalter**
OERTLI Schaltschrankbeleuchtung
mit Türkontaktschalter
Bestell-Nr.  : 54191
Menge: 1,000 Stck

**1236 OERTLI Zeitrelais 1,5-30 Min., Einbau und Verdrahtung**
OERTLI Zeitrelais
1,5-30 Min., Einbau und Verdrahtung
Bestell-Nr.  : 54192
Menge: 1,000 Stck

**1237 OERTLI Zeitrelais abschaltverzögert 1,5-30 Min**
OERTLI Zeitrelais
abschaltverzögert 1,5-30 Min
Bestell-Nr.  : 54193
Menge: 1,000 Stck

**1238 OERTLI Raumfühler ST 13.1**
OERTLI Raumfühler ST 13.1

Zur Raumtemperaturaufschaltung.
Bestell-Nr.  : 59072
Menge: 1,000 Stck

**1239 OERTLI Steuersatz f.Umwälzpumpe Wechselstrom 230V, kurzschlußfeste Ausf.**
OERTLI Steuersatz f.Umwälzpumpe
Wechselstrom 230V, kurzschlußfeste Ausf.
mit Steuerschalter >Hand-0-Automatik<,
Leuchtmelder für >Betrieb<, Hilfsrelais und Sicherungselement.
Bestell-Nr.  : 59880
Menge: 1,000 Stck

**1240 OERTLI ZLT-Relais**
OERTLI ZLT-Relais

Schnittstelle zur Übergabe von
Betriebs- und Störmeldungen an
Datennetze
Bestell-Nr  : 59881
Menge: 1,000 Stck

**1241 OERTLI Rohrstück PPs 500 mm DN 160**
OERTLI Rohrstück PPs
500 mm DN 150

Bestell-Nr.: 6000202
Menge: 1,000 Stck

**1242 OERTLI Rohrstück PPs 1000 mm DN 160**
OERTLI Rohrstück PPs
1000 mm DN 150

Bestell-Nr.: 6000204
Menge: 1,000 Stck

**1243 OERTLI Rohrstück PPs 2000 mm DN 160**
OERTLI Rohrstück PPs
2000 mm DN 150

Bestell-Nr.: 6000206
Menge: 1,000 Stck

**1244 OERTLI Bogenstück PPs 15 ° DN 160**
OERTLI Bogenstück PPs
15 Grad DN 150

Bestell-Nr.: 6000208
Menge: 1,000 Stck

**1245 OERTLI Bogenstück PPs 30 ° DN 160**
OERTLI Bogenstück PPs
30 Grad DN 150

Bestell-Nr.: 6000209
Menge: 1,000 Stck

**1246 OERTLI Bogenstück PPs 45 ° DN 160**
OERTLI Bogenstück PPs
45 Grad DN 150

Bestell-Nr.: 6000210
Menge: 1,000 Stck

**1247 OERTLI Bogenstück PPs 87,5 ° DN 160**
OERTLI Bogenstück PPs
87,5 Grad DN 150

Bestell-Nr.: 6000213
Menge: 1,000 Stck

**1248 OERTLI Kaminanschlußbogen PPs DN 160**
OERTLI Kaminanschlussbogen
PPs DN 150

Bestell-Nr.: 6000216
Menge: 1,000 Stck

**1249 OERTLI Kessel-Anschluss-Stück DN 160 mit Abgasmessung**
OERTLI Kessel-Anschluss-Stück DN 160
mit Abgasmessung

Bestell-Nr.: 6000218
Menge: 1,000 Stck

**1250 OERTLI Belüftungsblende mit Schiebestück DN 160**
OERTLI Belüftungsblende
mit Schiebestück DN 150

Bestell-Nr.: 6000222
Menge: 1,000 Stck

**1251 OERTLI Kaminschachtabdeckung mit Wetterkragen DN 160**
OERTLI Kaminschachtabdeckung
mit Wetterkragen DN 150

Bestell-Nr.: 6000225
Menge: 1,000 Stck

**1252 OERTLI Reinigungsrohr PPs, gerade mit Schraubdeckel DN 160**
OERTLI Reinigungsrohr PPs DN 150
gerade mit Schraubdeckel

Bestell-Nr.: 6000230
Menge: 1,000 Stck

**1253 OERTLI Adapter 150/160 GRS 200**
OERTLI Erweiterung D 150/160
(symmetrisch) für GSR 200 condens

Bestell-Nr.: 6000429
Menge: 1,000 Stck

**1254 OERTLI Befestigungsschelle LAS DN 70 70/125**
OERTLI Befestigungsschelle LAS
DN 70 70/125
Bestell-Nr.  : 6000455
Menge: 1,000 Stck

**1255 Rohrschelle als Montagehilfe für PPs Roh**
Rohrschelle als Montagehilfe für PPs Roh

Bestell-Nr.  : 6000784
Menge: 1,000 Stck

**1256 OERTLI Kesselanschlußstück DN 80/70**
OERTLI Kesselanschlußstück
DN 80/70

Bestell-Nr.  : 6000865
Menge: 1,000 Stck

**1257 OERTLI PPs Rohrstück 500 mm lang DN 100**
OERTLI PPs Rohrstück 500 mm lang DN 100

Bestell-Nr.  : 6001026
Menge: 1,000 Stck

**1258 OERTLI PPs Rohrstück 1000 mm lang, DN 10**
OERTLI PPs Rohrstück 1000 mm lang, DN 10

Bestell-Nr.  : 6001042
Menge: 1,000 Stck

**1259 OERTLI PPs Rohrstück 2000 mm DN 100**
OERTLI PPs Rohrstück 2000 mm
DN 100
Bestell-Nr.  : 6001068
Menge: 1,000 Stck

**1260 Befestigungsschelle LAS, verstellbarer Achsabstand 100-160 mm, DN 100**
Befestigungsschelle LAS, verstellbarer
Achsabstand 100-160 mm, DN 100
Bestell-Nr.  : 6001071
Menge: 1,000 Stck

**1261 OERTLI Bogenstück PPs 15 Grad DN 100**
OERTLI Bogenstück PPs 15 Grad
DN 100
Bestell-Nr.  : 6001084
Menge: 1,000 Stck

**1262 OERTLI Bogenstück PPs 30 Grad DN 100**
OERTLI Bogenstück PPs 30 Grad
DN 100
Bestell-Nr.  : 6001097
Menge: 1,000 Stck

**1263 OERTLI Bogenstück PPs 45 Grad DN 100**
OERTLI Bogenstück PPs 45 Grad
DN 100
Bestell-Nr.  : 6001107
Menge: 1,000 Stck

**1264 OERTLI Bogenstück PPs 87,5 Grad DN 100**
OERTLI Bogenstück PPs 87,5 Grad
DN 100
Bestell-Nr.  : 6001136
Menge: 1,000 Stck

**1265 OERTLI Kaminanschlußbogen PPs 170 mm, DN 100**
OERTLI Kaminanschlußbogen PPs
170 mm, DN 100
Bestell-Nr.  : 6001217
Menge: 1,000 Stck

**1266 OERTLI Belüftungsblende mit Schiebestück DN 160**
OERTLI Belüftungsblende mit Schiebestück
DN 160
Bestell-Nr.  : 6001229
Menge: 1,000 Stck

**1267 Anschlußstück mit Abgasmessung PPs 150 mm, DN 100**
Anschlußstück mit Abgasmessung PPs
150 mm, DN 100
Bestell-Nr.  : 6001233
Menge: 1,000 Stck

**1268 OERTLI Reinigungsrohr PPs gerade mit Schraubdeckel, 200 mm, DN 100**
OERTLI Reinigungsrohr PPs gerade mit
Schraubdeckel, 200 mm, DN 100
Bestell-Nr.  : 6001246
Menge: 1,000 Stck

**1269 OERTLI Anschlussadapter PPs Optimat 3045 und 3060**
OERTLI Anschlussadapter DN 110für
den Anschluss einwandiger PPs
Abgasrohrsysteme an OPTIMAT 3045
und 3065

Bestell-Nr.: 6001275
Menge: 1,000 Stck

**1270 Rohrschelle Montagehilfe für PPs Rohr DN 100**
Rohrschelle Montagehilfe für PPs Rohr
DN 100
Bestell-Nr.  : 6001301
Menge: 1,000 Stck

**1271 Kaminschachtabdeckung mit Wetterkragen DN 100**
Kaminschachtabdeckung mit Wetterkragen
DN 100
Bestell-Nr.  : 6001314
Menge: 1,000 Stck

**1272 OERTLI Abschlußdeckel DN 100 mit Kondensatablauf**
OERTLI Abschlußdeckel DN 100
mit Kondensatablauf
Bestell-Nr.  : 6001626
Menge: 1,000 Stck

**1273 OERTLI Revisionsbogen DN 160**
OERTLI Revisionsbogen DN 150

Bestell-Nr.: 6002001
Menge: 1,000 Stck

**1274 OERTLI Abstandshalter PPs DN 160**
OERTLI Abstandshalter PPS DN 150

Bestell-Nr.: 6002006
Menge: 1,000 Stck

**1275 Tube Gleitmittel**
Tube Gleitmittel

Bestell-Nr.  : 6002261
Menge: 1,000 Stck

**1276 OERTLI Flachdachkragen DN 125**
OERTLI  Flachdachkragen DN 125

Bestell-Nr.:  6002423
Menge: 1,000 Stck

**1277 OERTLI Schrägdachpfanne mit Bleischürze schwarz 25-45 Grad, DN 100/160**
Schrägdachpfanne mit Bleischürze
schwarz 25-45 Grad, DN 70
70/125
Bestell-Nr.  : 6003092
Menge: 1,000 Stck

**1278 OERTLI Flachdachkragen DN 160**
OERTLI Flachdachkragen
DN 160
Bestell-Nr.  : 6003221
Menge: 1,000 Stck

**1279 OERTLI Auflageschiene DN 70 70/125**
OERTLI  Auflageschiene
zur Montage des Kaminanschlussbogens
im Schacht

Bestell-Nr.:  6003276
Menge: 1,000 Stck

**1280 OERTLI Bogenstück 35 grd DN 110/150**
OERTLI Bogenstück 35 grd
DN 110/150

Bestell-Nr.: 6003703
Menge: 1,000 Stck

**1281 OERTLI Schrägdachpfanne mit Bleischürze rot 25-45 Grad DN 80/125**
OERTLI  Schrägdachpfanne
mit Bleischürze, rot RAL 8023
Dachneigung  25 - 45 °
DN 60/100 und 80/125

Bestell-Nr.:  6003887
Menge: 1,000 Stck

**1282 Schrägdachpfanne mit Bleischürze rot RAL 8023 25-45 Grad, DN 100/160**
Schrägdachpfanne mit Bleischürze rot
RAL 8023 25-45 Grad, DN 100/160
Bestell-Nr.  : 6003092
Menge: 1,000 Stck

**1283 OERTLI Schrägdachpfanne mit Bleischürze schwarz 25-45 Grad DN 80/125**
OERTLI Schrägdachpfanne
mit Bleischürze, schwarz
Dachneigung  25 - 45 °
DN 60/100 und 80/125

Bestell-Nr.:  6004369
Menge: 1,000 Stck

**1284 Granulatsystem Neutralisationsgranulat (Nachfüllset ca. 5 Liter)**
Granulatsystem Neutralisationsgranulat
(Nachfüllset ca. 5 Liter)
Bestell-Nr.: 6004997
Menge: 1,000 Stck

**1285 OERTLI Neutralisationsbox Sk 1 bis 50 kW incl. Granulatfüllung**
OERTLI Neutralisationsbox
Sk 1 bis 50 kW incl. Granulatfüllung
Bestell-Nr.: 6005107
Menge: 1,000 Stck

**1286 OERTLI Anschluss-Stück f. Mehrfachbeleg. DN 80 x DN 110 mit Montagedeckel**
OERTLI Anschluss-Stück
für Mehrfachbelegung
DN 80 x DN 110 mit Montagedeckel
und Fixierschelle

Bestell-Nr.: 6005610
Menge: 1,000 Stck

**1287 OERTLI Kondensatanschluss f. Mehrfachbel Anschluss der Kondensatleitung v. Kessel**
OERTLI Kondensatanschluss
für Mehrfachbelegung
zum Anschluss der Kondensatleitung vom
Kessel

Bestell-Nr.: 6005612
Menge: 1,000 Stck

**1288 OERTLI Verbindungsschelle z. Fixierung der Abgasleitung im Schacht**
OERTLI Verbindungsschelle
für Mehrfachbelegung
zur Fixierung der Abgasleitung im
Schacht

Bestell-Nr.: 6005613
Menge: 1,000 Stck

**1289 OERTLI Schachtsohle f. Mehrfachbel. DN 110 mit Kondensatanschluss**
OERTLI Schachtsohle
für Mehrfachbelegung
DN 110 mit Kondensatanschluss

Bestell-Nr.: 6005614
Menge: 1,000 Stck

**1290 OERTLI Montageset f. Mehrfachbel. als Montagehilfe d. Abgasleitung im Sch.**
OERTLI Montageset
für Mehrfachbelegung
als Montagehilfe der Abgasleitung
im Schacht

Bestell-Nr.: 6005616
Menge: 1,000 Stck

**1291 OERTLI Abgasüberwachung GS 35 C (EC) - 90 C (EC)**
OERTLI Abgasüberwachung
GS 35 C (EC) - 90 C (EC)
Bestell-Nr.  : 60065
Menge: 1,000 Stck

**1292 Abstandshalter Kunststoff für PPs Rohr DN 100**
Abstandshalter Kunststoff für PPs Rohr
DN 100
Bestell-Nr.  : 6006637
Menge: 1,000 Stck

**1293 OERTLI Kaskadenanschluss PPs DN 100, DN 80**
OERTLI Kaskadenanschluss
PPs DN 100 - DN 80

Bestell-Nr.: 6006784
Menge: 1,000 Stck

**1294 OERTLI Abgasüberwachung GS 18-20**
OERTLI Abgasüberwachung
GS 18-20
Bestell-Nr.  : 60068
Menge: 1,000 Stck

**1295 OERTLI Presswerkzeug JDS z. einfach. Zusammennoppeln v. Kesseln**
OERTLI Presswerkzeug JDS

zum einfachen Zusammennippeln
von Kesseln mit losen Gliedern vor Ort
- Leihweise für 14 Tage
- Rücksendung muß frachfrei erfolgen

Bestell-Nr.  : 600760
Menge: 1,000 Stck

**1296 OERTLI Verbindungsstück für Flexrohr DN 83**
OERTLI Verbindungsstück für Flexrohr
DN 83

Bestell-Nr.: 6008039
Menge: 1,000 Stck

**1297 OERTLI Revisionsstück für Flexrohr DN 83**
OERTLI Revisionsstück für Flexrohr
DN 83

Bestell-Nr.: 6008139
Menge: 1,000 Stck

**1298 OERTLI Abgasthermometer für Öl-/Gas- kessel PKR/CKR/PURN/PURS/CUM**
OERTLI Abgasthermometer für Öl-/Gas-
kessel PKR/CKR/PURN/PURS/CUM

Bestell-Nr.: 601172
Menge: 1,000 Stck

**1299 OERTLI Witterungsgeführte Regelung CD 20 im Normgehäuse 144x96 mm**
OERTLI Witterungsgeführte
Regelung CD 20 im Normgehäuse 144x96 mm
Digitalregler in Modultechnik -
Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen a` 24 Zeichen.
Der Regler verfügt über folgende
Funktionen: Totalabschaltung in den
Heizpausen, autom. Sommer/Winter-
Schaltung, Ferienprogramm, Frostschutzfunktion in jeder Betriebsart, Kesselanfahrschutz-Schaltung, Pumpen- und
Mischer-Intervallschaltung ( Antiblockierschaltung ), Abfrage der An-
lagenwerte, Betriebsstundenanzeige für
Kesselstufen, Pumpen und Mischer,
autom. Sommer-/Winter-Zeitumschaltung.
Mehrere Bedienersprachen, u.v.a.
Lieferung mit 3 fest integrierten
Modulen ( Brenner, Mischer- und
Speicherlademodul ). Mit Außen-,
Kessel-, Vorlauf- und Speicherfühler
incl. je einem 3-poligen Stecker und
2,5 m Flexleitung ( 2x0,75 ) pro
Fühler.
Bestell-Nr.  : 60191
Typ  : CD 20
Menge: 1,000 Stck

**1300 OERTLI Witterungsgeführte Regelung CD 30 im Normgehäuse 144x96 mm**
OERTLI Witterungsgeführte
Regelung CD 30 im Normgehäuse 144x96 mm
Digitalregler in Modultechnik -
Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen a` 24 Zeichen.
Ein LON-Bus dient zum Informationsaustausch unter mehreren Regelungen,
bzw, mit eventuell vorhandener Gebäudeleittechnik oder Personal-Computer.
Der Regler verfügt über folgende
Funktionen: Totalabschaltung in den
Heizpausen, autom. Sommer/Winter-
Schaltung, Ferienprogramm, Frostschutzfunktion in jeder Betriebsart, Kesselanfahrschutz-Schaltung, Pumpen- und
Mischer-Intervallschaltung ( Antiblockierschaltung ), Abfrage der An-
lagenwerte, Betriebsstundenanzeige für
Kesselstufen, Pumpen und Mischer,
autom. Sommer-/Winter-Zeitumschaltung.
Mehrere Bedienersprachen, u.v.a.
Lieferung mit 4 fest integrierten, frei
programmierbaren Modulen. Die Kesselstufen werden witterungs- und/oderlast-
abhängig, die Mischerkreise witterungs-
oder konstant ( Festwertregler )
gesteuert. Jeder Mischerkreis kann mit
einer getrennten Fernbedienung ausgerüstet werden. Kesselfogeumschaltung
ist möglich. Mit Außenfühler ST 11.2
und Stecker Nr.1, incl. je 2,50 m
Flexleitung ( 2 X 0,75 ) pro Fühler,
2 Stück ST 16.1 - Kesselfühler mit
Stecker Nr. 2 bzw. Nr.4
( Anlegefühler mit Spannband )
1 Stück ST 16.1 - Anlegefühler mit
Spannband und Stecker- Nr.: 3
1 Stück ST 38.1 - Speicherfühler mit
Stecker- Nr.: 1.
Bestell-Nr.  : 602011
Typ  : CD 30
Menge: 1,000 Stck

**1301 OERTLI Abgaswächter GSR 330**
OERTLI Abgaswächter f. GSR 330

Bestell-Nr.: 603438
Menge: 1,000 Stck

**1302 OERTLI genippelte Ausführung PKR / PKX 440 - Mehrpreis pauschal**
OERTLI genippelte Ausführung
PKR / PKX 440  - Mehrpreis pauschal
Bestell-Nr.  : 603760
Menge: 1,000 Stck

**1303 OERTLI genippelte Ausführung PKR / PKX 540, - Mehrpreis pauschal**
OERTLI genippelte Ausführung
PKR / PKX 540,  - Mehrpreis pauschal
Bestell-Nr.:  603761
Menge: 1,000 Stck

**1304 OERTLI f.2.Kessel Verbindungsleitung 6m, (5x0,75)m. 5pol. SteckerNr.4**
OERTLI f.2.Kessel Verbindungsleitung 6m, (5x0,75)m. 5pol. SteckerNr.4
für CD-30-Einbauregelung
Bestell-Nr.:  60469
Menge: 1,000 Stck

**1305 OERTLI f.2.Mischerkreis Flexleitungen (3x0,75+4x0,75)m.Steckverbind.**
Für 2. Mischerkreis
Flexleitungen (3x0, 75+4x0, 75) mit
Steckverbindungen für Mischer und Pumpe,
5-pol. Stecker für CD 30-Einbauregelung
Bestell-Nr.:  60470
Menge: 1,000 Stck

**1306 OERTLI Wandgehäuse WG 20 zu CD 20/30**
OERTLI Wandgehäuse WG 20
zu CD 20/30
Bestell-Nr.  : 60637
Menge: 1,000 Stck

**1307 OERTLI Fernbedienung OF 11.1**
OERTLI Fernbedienung OF 11.1

Mit Raumtemperaturfühler, Betriebswahlschalter und Sollwertverstellung.
Bestell-Nr.  : 60894
Menge: 1,000 Stck

**1308 OERTLI Sparautomatik zu GS 35 - 90**
OERTLI Sparautomatik
zu GS 35 - 90
Automatisch gesteuerte Abgasklappe zur
Vermeidung von Auskühlverlusten während
der Stillstandszeiten.
Bestehend aus:
- Abgasstutzen mit Klappe
- Antriebs- und Steuergerät
  mit Kabel und Stecker

Höhe  mm : 100
Bestell-Nr.  : 60897
Menge: 1,000 Stck

**1309 OERTLI Steigleitung im Schacht PPs-Rohr DN 100**
OERTLI Steigleitung im Schacht
PPs-Rohr DN 100
bestehend aus:  Nr.  Länge:

1 Auflageschiene für
  Anschlußbogen  11  -
1 Kaminanschlußbogen
  PPs  24  170
1 Rohrschelle Montagehilfe  13  -
3 Rohrstück PPs
  a 2000 mm  14  6000
2 Abstandshalter,
  Edelstahl  15  -
1 Reinigungsrohr gerade
  mit Deckel  16  200
1 Kaminschachtabdeckung 17  -

Gesamtlänge: 6370 mm

Bestell-Nr.  : 60921
Menge: 1,000 Stck

**1310 OERTLI Kesselstufensteuerung**
OERTLI Kesselstufensteuerung

Je Schaltstufe Hand - 0 - Automatik-
Schalter, Betriebsstundenzähler,
Hilfsrelais.
Bestell-Nr.  : 60930
Menge: 1,000 Stck

**1311 OERTLI Witterungsgef. Regelung CD 30 LON im Normgehäuse 144 x 96 mm**
Witterungsgeführte Regelung CD 30 LON
im Normgehäuse 144 x 96 mm
Digitalregler in Modultechnik -
Analoge Bedienung für den Betreiber:
- Wärmer/kälter für Tag und Nachtbetrieb
- Wahl der gewünschten Betriebsart
Dauernde Anzeige aller Betriebszustände
für Kesselstufen, Pumpen und Mischer.
Die große Anzeige informiert auch über
Datum, Uhrzeit und wichtige aktuelle
Funktionen. Die Regelung verfügt über
einen "ewigen" Kalender bis ins Jahr
2050 und hat eine Gangreserve von 10
Jahren. Alle Heizkreise können
unterschiedlich programmiert werden -
völlig getrennte Temperaturen und
Schaltzeiten. Die Dialogführung zwischen
Regelung und Bediener bzw. Techniker
erfolgt mit Hilfe der gesamten Displayoberfläche - 8 Zeilen a` 24 Zeichen.
Der Regler verfügt über folgende
Funktionen: Totalabschaltung in den
Heizpausen, autom. Sommer/Winter-
Schaltung, Ferienprogramm, Frostschutzfunktion in jeder Betriebsart, Kesselanfahrschutz-Schaltung, Pumpen- und
Mischer-Intervallschaltung ( Antiblockierschaltung ), Abfrage der An-
lagenwerte, Betriebsstundenanzeige für
Kesselstufen, Pumpen und Mischer,
autom. Sommer-/Winter-Zeitumschaltung.
Mehrere Bedienersprachen, u.v.a.
Lieferung mit 4 fest integrierten, frei
programmierbaren Modulen. Die Kesselstufen werden witterungs- und/oderlast-
abhängig, die Mischerkreise witterungs-
oder konstant ( Festwertregler )
gesteuert. Jeder Mischerkreis kann mit
einer getrennten Fernbedienung ausgerüstet werden. Kesselfogeumschaltung
ist möglich. Mit Außenfühler ST 11.2
und Stecker Nr.1, incl. je 2,50 m
Flexleitung ( 2 X 0,75 ) pro Fühler,
2 Stück ST 16.1 - Kesselfühler mit
Stecker Nr. 2 bzw. Nr.4
( Anlegefühler mit Spannband )
1 Stück ST 16.1 - Anlegefühler mit
Spannband und Stecker- Nr.: 3
1 Stück ST 38.1 - Speicherfühler mit
Stecker- Nr.: 1.
Bestell-Nr.  : 60932
Typ  : CD 30 LON
Menge: 1,000 Stck

**1312 OERTLI Kabelbaum für Einbau der CD 20/30 Regelung in SHELL-Kessel**
OERTLI Kabelbaum für Einbau
der CD 20/30 Regelung in SHELL-Kessel
Bestell-Nr.:  60938
Menge: 1,000 Stck

**1313 OERTLI Kabelbaum für Einbau der CD 20/30-Regelung in OERTLI-Kessel**
OERTLI Kabelbaum für Einbau
der CD 20/30-Regelung in OERTLI-Kessel
2-stufig / 2 Mischerkreise

Bestell-Nr.: 609381
Menge: 1,000 Stck

**1314 OERTLI Kabelbaum Adapter (Netz)**
OERTLI Kabelbaum
Adapter (Netz)

Bestell-Nr.  : 60939
Menge: 1,000 Stck

**1315 OERTLI Kabelbaum für Einbau der REA 231 B in RLN-Kessel, 2-stufig**
OERTLI Kabelbaum für Einbau der
REA 231 B in RLN-Kessel, 2-stufig
Bestell-Nr.:  609391
Menge: 1,000 Stck

**1316 OERTLI Wandgehäuse für REA-Regelung**
OERTLI Wandgehäuse für
REA-Regelung
Bestell-Nr.:  61054
Menge: 1,000 Stck

**1317 OERTLI Motor-Ringdrosselklappe DN 40 mit Eindrahtsteuerung**
OERTLI Motor-Ringdrosselklappe
DN 40 mit Eindrahtsteuerung
(Spannung vorhanden=Klappe "Auf", keine
Spannung=Klappe "Zu"), für wasserseitige
Trennung von Mehrkessel-Anlagen:
("Die Eindrahtsteuerung" ist zwingend
notwendig wenn die Drosselklappen
direkt von der CD 30 bzw. REA 532
angesteuert werden)

Bestell-Nr.:  61246
Menge: 1,000 Stck

**1318 OERTLI Motor-Ringdrosselklappe DN 50 mit Eindrahtsteuerung**
OERTLI Motor-Ringdrosselklappe
DN 50 mit Eindrahtsteuerung
(Spannung vorhanden=Klappe "Auf", keine
Spannung=Klappe "Zu"), für wasserseitige
Trennung von Mehrkessel-Anlagen:
("Die Eindrahtsteuerung" ist zwingend
notwendig wenn die Drosselklappen
direkt von der CD 30 bzw. REA 532
angesteuert werden)

Bestell-Nr.:  61247
Menge: 1,000 Stck

**1319 OERTLI Motor-Ringdrosselklappe DN 65 mit Eindrahtsteuerung**
OERTLI Motor-Ringdrosselklappe
DN 65 mit Eindrahtsteuerung
(Spannung vorhanden=Klappe "Auf", keine
Spannung=Klappe "Zu"), für wasserseitige
Trennung von Mehrkessel-Anlagen:
("Die Eindrahtsteuerung" ist zwingend
notwendig wenn die Drosselklappen
direkt von der CD 30 bzw. REA 532
angesteuert werden)

Bestell-Nr.:  61248
Menge: 1,000 Stck

**1320 OERTLI Motor-Ringdrosselklappe DN 80 mit Eindrahtsteuerung**
OERTLI Motor-Ringdrosselklappe
DN 80 mit Eindrahtsteuerung
(Spannung vorhanden=Klappe "Auf", keine
Spannung=Klappe "Zu"), für wasserseitige
Trennung von Mehrkessel-Anlagen:
("Die Eindrahtsteuerung" ist zwingend
notwendig wenn die Drosselklappen
direkt von der CD 30 bzw. REA 532
angesteuert werden)

Bestell-Nr.:  61249
Menge: 1,000 Stck

**1321 OERTLI Heizungspufferspeicher SPS 1000 mit Edelstahlwärmetauscher**
OERTLI Heizungspufferspeicher
SPS 1000 mit Edelstahlwärmetauscher
Heizungspufferspeicher mit internem
Edelstahlglattrohrwärmetauscher für
Brauchwasser und Solarwärmetauscher
- hochwärmegedämmte Blechverkleidung
- integrierter Heizungspuffer, damit
  optimales Taktungsverhalten des
  Kessels
- integrierte solare Heizungsanbindung
- Frischwasser-Durchlaufsystem
- Anbindung auch großer Kesselleistungen bis 155 kW möglich

- zul. Betriebsüberdruck:  3 bar
- max. zul. Speichertemperatur: 110 Grad

Typ  :  SPS 1000
Inhalt  :  1000 L

Edelstahlwärmetauscher

Heizfläche  :  6 m2
Wasserinhalt  :  48 L
ka-Wert bei Vz 10 l/min:  3  kW/K
Spitzenzapfleistung
Tspeicher=75 Grad C
Tzapf  =45 Grad C
-bei voll gel. Speicher:  340 L
-bei gel. Nachheizvol. :  233 L
max. Nachheizleistung  :  155 kW
empf. Zapfmengenbegr.  :  30
l/min
Druckverlust (50 l/min):  0,6  bar
Druckverlust (20 l/min):  0,17 bar
zul. WW-Temperatur  :  95 Grad
zul. Betriebsdruck  :  10 bar

Solarwärmetauscher

Heizfläche  :  4 m2
Wasserinhalt  :  3,5 L
ka-Wert bei 10 l/min  :  1,5 kW/K
Druckverlust 10 l/min  :kleiner 0,12 bar
zul. Betriebsdruck  :  6 bar

Pufferspeicher

Durchmesser mit Isol.  :  1050 mm
Isolationsstärke  :  100 mm
Gewicht  :  220 kg
Bestell-Nr.:  61274
Menge: 1,000 Stck

**1322 OERTLI Heizungspufferspeicher SPS 600 mit Edelstahlwärmetauscher**
OERTLI Heizungspufferspeicher
SPS 600 mit Edelstahlwärmetauscher
Heizungspufferspeicher mit internem
Edelstahlglattrohrwärmetauscher für
Brauchwasser und Solarwärmetauscher
- hochwärmegedämmte Blechverkleidung
- integrierter Heizungspuffer, damit
  optimales Taktungsverhalten des
  Kessels
- integrierte solare Heizungsanbindung
- Frischwasser-Durchlaufsystem
- Anbindung auch großer Kesselleistungen
  bis 120 kW möglich

- zul. Betriebsüberdruck:  3 bar
- max. zul. Speichertemperatur: 110 Grad

Typ  :  SPS 600
Inhalt  :  600 L

Edelstahlwärmetauscher

Heizfläche  :  4 m2
Wasserinhalt  :  36 L
ka-Wert bei Vz 10 l/min:  2,5 kWK
Spitzenzapfleistung
Tspeicher=75 Grad C
Tzapf  =45 Grad C
-bei voll gel. Speicher:  280 L
-bei gel. Nachheizvol. :  187 L
max. Nachheizleistung  :  120 kW
empf. Zapfmengenbegr.  :  20 lmin
Druckverlust (50 l/min):  0,5  bar
Druckverlust (20 l/min):  0,15 bar
zul. WW-Temperatur  :  95 Grad
zul. Betriebsdruck  :  10 bar

Solarwärmetauscher

Heizfläche  :  2,3 m2
Wasserinhalt  :  2 L
ka-Wert bei 10 l/min  :  1,3 kWK
Druckverlust 10 l/min  :kleiner 0,1 bar
zul. Betriebsdruck  :  6 bar

Pufferspeicher

Durchmesser mit Isol.  :  950 mm
Isolationsstärke  :  100 mm
Gewicht  :  170 kg
Bestell-Nr.:  61276
Menge: 1,000 Stck

**1323 OERTLI Abgasstutzen 90mm für GKR 142 N Ersatz**
OERTLI Abgasstutzen 90mm
für GKR 142 N Ersatz
Bestell-Nr.:  61401
Menge: 1,000 Stck

**1324 OERTLI Absorptions-Luftabscheider Rp 3/4**
OERTLI Absorptions-Luftabscheider Rp 3/4

aus MS mit eingebautem Schwimmerentlüfter zum Einbau in geschlossene
Solar-Anlagen
Bestell-Nr.  : 7071768
Menge: 1,000 Stck

**1325 OERTLI Wellrohrschlauch DN16 / DN 20 zur Dachdurchführung**
OERTLI Wellrohrschlauch DN16 / DN 20
zur Dachdurchführung
Flexibler Edelstahl-Wellschlauch für
den wärmeträgerseitigen Anschluß der
Kollektoren
Länge  : 800 mm
Durchmesser  : DN 16/DN 20
Anschluß  : R 3/4
Betriebsdruck  : 6 bar
Bestell-Nr.  : 7073469
Menge: 1,000 Stck

**1326 OERTLI Wärmemengenzähler SOM WMZ für Solaranlagen**
OERTLI Wärmemengenzähler
SOM WMZ für Solaranlagen
Bestell-Nr.  : 7074087
Menge: 1,000 Stck

**1327 OERTLI Solar-Regelung SUN 7 C Temperatur-Differenzregelung**
OERTLI Solar-Regelung SUN 7 C
Temperatur-Differenzregelung
Temperatur-Differenzregelung in steckbarem Kunststoffgehäuse mit einstellbarer Temperaturbegrenzung von 20°C
bis 90°C. Verdeckt einstellbare Einschalttemperaturdifferenz ( Voreingestellt 3 K ) und Abschalttemperaturdifferenz ( Voreingestellt 1 K ).
Digitale Anzeige für Kollektortemperatur, Speichertemperatur und
zusätzlichem 3. Temperaturfühler für
wahlweise Temperaturanzeige.
Bestehend aus:
Regelgerät, Kollektortemperaturfühler,
Speichertemperaturfühler, zusätzlichem
Temperaturfühler und Wärmeleitpaste.
Betriebsspannung  : I/N/PE 50/60 Hz
230 V
Kontaktbelastung  : 750 VA
Schutzart  : IP 40
Fühlerart  : PT 1000
Fühlerdurchmesser  : 6 mm
Anzahl der Fühler  : 3 Stück
Höhe  : 52 mm
Breite  : 106 mm
Tiefe  : 112 mm
Gewicht  : 0,22 kg
Bestell-Nr.  : 7074089
Menge: 1,000 Stck

**1328 OERTLI Heizölförderpumpe PMD 22 mit Ölmangelsicherung**
OERTLI Heizölförderpumpe PMD 22

für intermittierenden oder Dauerläuferbetrieb mit Ölmangelsicherung.
Förderleistung  l/h : 10
Saughöhe  max. m : 3,0
Förderhöhe  m : 18

Bestell-Nr.  : 7090031
Menge: 1,000 Stck

**1329 OERTLI Raumtemperaturgeführte Brennerregelung RGS 140**
OERTLI Raumtemperaturgeführte
Brennerregelung RGS 140
2-stufig mit Zeitschaltuhr

Bestell.Nr.  : 7109536
Menge: 1,000 Stck

**1330 OERTLI Einbau-Set Heizungs-Umwälzpumpe**
OERTLI Einbau-Set
Heizungs-Umwälzpumpe
(Grundfos UPS 25-40 x 130)
mit 2 Absperrventilen zum Einbau
innerhalb der Kesselverkleidung bei
ÖK-SH0.

Bestell-Nr.  : 7110149
Menge: 1,000 Stck

**1331 REKORD Zwischenblende als Abstandshalter zu den Küchenmöbeln, 100 mm breit, weiß**
REKORD Zwischenblende als Abstandshalter
zu den Küchenmöbeln, 100 mm breit, weiß
Bestell-Nr.  : 7110831
Menge: 1,000 Stck

**1332 REKORD Zwischenblende als Abstandshalter zu den Küchenmöbeln, 100 mm breit, braun**
REKORD Zwischenblende als Abstandshalter
zu den Küchenmöbeln, 100 mm breit, braun
Bestell-Nr.  : 7110832
Menge: 1,000 Stck

**1333 REKORD Armaturenschrank SHZ 40 zur Komb.m. Heizungsherd. SH 86/96/36, weiß**
REKORD Armaturenschrank SHZ 40 zur
Komb.m. Heizungsherd. SH 86/96/36, weiß
Armaturenschrank komplett montiert mit
allen erforderlichen Heizungsarmaturen.
Bestehend aus:
- Regelbare Heizungspumpe
- 4-Wege-Mischer
- Fernthermometer
- Druckausdehnungsgefäß 18 Liter
- Füll- und Entleerungshahn
- Sicherheitsventil 2,5 bar
- Entlüftungsventil
- Pumpenschalter
Einschließlich Anschlußrohr-Set für die
Verbindung mit dem Kessel.
Breite  mm : 400
Tiefe  mm : 600
Höhe  mm : 850
Bestell-Nr.  : 7110837
Typ  : SHZ 40
Menge: 1,000 Stck

**1334 REKORD Armaturenschrank SHZ 40 zur Komb.m. Heizungsherden SH 86/96/36, brau**
REKORD Armaturenschrank SHZ 40 zur
Komb.m. Heizungsherden SH 86/96/36, brau
Armaturenschrank komplett montiert mit
allen erforderlichen Heizungsarmaturen.
Bestehend aus:
- Regelbare Heizungspumpe
- 4-Wege-Mischer
- Fernthermometer
- Druckausdehnungsgefäß 18 Liter
- Füll- und Entleerungshahn
- Sicherheitsventil 2,5 bar
- Entlüftungsventil
- Pumpenschalter
Einschließlich Anschlußrohr-Set für die
Verbindung mit dem Kessel.
Breite  mm : 400
Tiefe  mm : 600
Höhe  mm : 850
Bestell-Nr.  : 7110838
Typ  : SHZ 40
Menge: 1,000 Stck

**1335 OERTLI Frostschutz-Prüfer für H-30 mit Kunststoffschlauch**
OERTLI Frostschutz-Prüfer
für H-30 mit Kunststoffschlauch
zur Bestimung der Frostschutz-Sicherheit
von H-30
(Propylenglykol-Wasser-Mischung) in So-
lar-Anlagen mit Temperaturanzeige von
+5 Grd.C bis -35 Grd.C
Bestell-Nr.: 7154700
Menge: 1,000 Stck

**1336 OERTLI Manometer 0 - 60 mbar für Gasgebläsebrenner OES 440**
OERTLI Manometer 0 - 60 mbar
für Gasgebläsebrenner OES 440

Bestell-Nr.: 800539
Menge: 1,000 Stck

**1337 OERTLI Dachdurchführung waagerecht D 100-150 mm für Dachneigung 40-60°**
OERTLI Dachdurchführung waagerecht
Durchmesser 100-150 mm
für Dachneigung 40-60°

Bestell-Nr.:  800618
Menge: 1,000 Stck

**1338 OERTLI Regelthermostat (Kessel-Min)**
OERTLI Regelthermostat
(Kessel-Min)
Bestell-Nr.:  800651
Menge: 1,000 Stck

**1339 OERTLI Schürgerät**
OERTLI Schürgerät

Bestehend aus:
- 1 Haken
- 1 Aschenkrücke gerade
- 1 Schaufel mit Stiel
- 1 Aufhängeeisen
Bestell-Nr.  : 82006
Menge: 1,000 Stck

**1340 OERTLI Trenntrafo GSR 330**
OERTLI Trenntrafo f. GSR 330

Bestell-Nr.: 85147122
Menge: 1,000 Stck

**1341 OERTLI Umstellbausatz LL-Gas für GSR 140 Kolli GL 31**
OERTLI Umstellbausatz LL-Gas für GSR 140
Kolli GL 31
Bestell-Nr.: 85187004
Menge: 1,000 Stck

**1342 OERTLI Umstellbausatz Flüssiggas für GSR 140 Kolli GL 32**
OERTLI Umstellbausatz Flüssiggas
für GSR 140 Kolli GL 32
Bestell-Nr.: 85187005
Menge: 1,000 Stck

**1343 OERTLI X-Schaltfeld GS / GV**
OERTLI Schaltfeld X
für Gaskessel GS / GV 140
mit Thermostaten, ohne
Aussentemperatursteuerung

Bestell-Nr.: 85197000
Menge: 1,000 Stck

**1344 OERTLI Regelungsschaltfeld (R) für GS / GV (Gaskessel)**
OERTLI Regelungsschaltfeld ( R )
für GS / GV ( Gaskessel )

Bestell-Nr.: 85197001
Menge: 1,000 Stck

**1345 OERTLI Umrüstsatz LL-Gas GM 31 f. GSR 140**
OERTLI Umrüstsatz LL-Gas
für GSR 140
Kolli GM 31

Bestell-Nr.: 85197004
Menge: 1,000 Stck

**1346 OERTLI Umrüstsatz Flüssiggas GM 32 f. GSR 140**
OERTLI Umrüstsatz Flüssig-Gas
für GSR 140
Kolli GM 32

Bestell-Nr.: 85197005
Menge: 1,000 Stck

**1347 OERTLI Gasspez.-Heizkessel GSX 143 N Nennleistung 11 kW**
OERTLI Gasspez.-Heizkessel GSX 143 N
Nennleistung 11 kW
Schadstoffarmer Gussgliederkessel mit
einstufigem Brenner ohne Gebläse für
Erd- und Flüssiggasfeuerung
Standard-Schaltfeld ( X )
GSX 140 N erfüllen die Anforderungen
der
Energieeinsparverordnung (EnEV, Feb.
2002) mit einem ausgesprochen günstigen
Kosten-Nutzen-Verhältnis.
Bewährter Guss-Kesselkörper mit
wassergekühltem Feuerraum,
Vollautomat mit:
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 143 N
Nennwärmebelastung:  12,3 kW
Nennwärmeleistung:  11 kW
Erdgas E:  1,42 m3/h
Gasdurchsatz Erdgas LL:  1,65 m3/h
Gasdurchsatz Flüssiggas:  1,04 kg/h
Normnutzungsgrad:  92,5 %
Wirkungsgrad 100% Last:  89,6 %
30% Last:  90 %
Abgasverlust:  8,1 %
Abgastemperatur:  90°C
Abgasmassenstrom:  0,0132kg/s
CO2-Gehalt der Abgase:  4 %
Notwendiger Förderdruck:  5 Pa
Wasserinhalt:  7,1 l
Wasserseitiger
Widerst. t = 15 K:  4 mbar
Elektr. Leistungsaufnahme:  12 W
Bereitschaftsverluste(qB70):  2,04 %
Abgasanschluss:  110 mm
Leergewicht:  85 kg

Bestell-Nr.:  S85199100
Menge: 1,000 Stck

**1348 OERTLI Gasspez.-Heizkessel GSX 144 N Nennleistung 18 kW**
OERTLI Gasspez.-Heizkessel GSX 144 N
Nennleistung 18 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck: 4 bar
- Kesselthermostat von 30 bis 90°C
- Sicherheitstemperaturbegrenzer:  110°C

Typ:  GSX 144 N
Nennwärmebelastung:  20,1 kW
Nennwärmeleistung:  18 kW
Erdgas E:  2,13 m3/h
Gasdurchsatz Erdgas LL:  2,47 m3/h
Gasdurchsatz Flüssiggas:  1,56 kg/h
Normnutzungsgrad:  92,7 %
Wirkungsgrad 100% Last:  89,6 %
30% Last:  90%
Abgasverlust:  8,0 %
Abgastemperatur:  120°C
Abgasmassenstrom:  0,047 kg/s
CO2-Gehalt der Abgase:  5,5%
Notwendiger Förderdruck:  5 Pa
Wasserinhalt:  8,8 l
Wasserseitiger
Widerst.  t = 15 K:  8 mbar
Elektrische
Leistungsaufnahme:  12 W
Bereitschaftsverluste (qB70):  1,55 %
Abgasanschluss:  110 mm
Leergewicht:  100 kg

Bestell-Nr.:  85199101
Menge: 1,000 Stck

**1349 OERTLI Gasspez.-Heizkessel GSX 145 N Nennleistung 24 kW**
OERTLI Gasspez.-Heizkessel GSX 145 N
Nennleistung 24 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90 Grd C
- Sicherheitstemperaturbegrenzer:  110°C

Typ:  GSX 145 N
Nennwärmebelastung:  26,7 kW
Nennwärmeleistung:  24 kW
Erdgas E:  2,83 m3/h
Gasdurchsatz Erdgas LL:  3,29 m3/h
Gasdurchsatz Flüssiggas:  2,07 kg/h
Normnutzungsgrad:  93,1%
Wirkungsgrad 100% Last:  89,9%
30% Last:  90,3%
Abgasverlust:  8,0%
Abgastemperatur:  125°C
Abgasmassenstrom:  0,0195 kg/s
CO2-Gehalt der Abgase:  5,5%
Notwendiger Förderdruck:  5 Pa
Wasserinhalt:  10,5 l
Wassers. Widerst.
t = 15 K:  14 mbar
Elektr. Leistungsaufnahme:  12 W
Bereitschaftsverluste(qB70): 1,58 %
Abgasanschluss:  130 mm
Leergewicht:  118 kg

Bestell-Nr.:  85199102
Menge: 1,000 Stck

**1350 OERTLI Gasspez.-Heizkessel GSX 146 N Nennleistung 30 kW**
OERTLI Gasspez.-Heizkessel GSX 146 N
Nennleistung 30 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90 Grd C
- Sicherheitstemperaturbegrenzer:  110 bar

Typ:  GSX 146 N
Nennwärmebelastung:  33,3 kW
Nennwärmeleistung:  30 kW
Erdgas E:  3,52 m3/h
Gasdurchsatz Erdgas LL:  4,1 m3/h
Gasdurchsatz Flüssiggas:  2,59 kg/h
Normnutzungsgrad:  93,1 %
Wirkungsgrad 100% Last:  90,1 %
30% Last:  90,5 %
Abgasverlust:  8,0 %
Abgastemperatur:  130°C
Abgasmassenstrom:  0,0225 kg/s
CO2-Gehalt der Abgase:  5,5 %
Notwendiger Förderdruck:  5 Pa
Wasserinhalt:  12,2 l
Wassers. Widerst.
t = 15 K:  22 mbar
Elektr. Leistungsaufnahme:  12 W
Bereitschaftsverluste(qB70): 1,53 %
Abgasanschluss:  150 mm
Leergewicht:  135 kg

Bestell-Nr.:  85199103
Menge: 1,000 Stck

**1351 OERTLI Gasspez.-Heizkessel GSX 147 N Nennleistung 36 kW**
OERTLI Gasspez.-Heizkessel GSX 147 N
Nennleistung 36 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 147 N
Nennwärmebelastung:  39,9 kW
Nennwärmeleistung:  36 kW
Erdgas E:  4,22 m3/h
Gasdurchsatz Erdgas LL:  4,91 m3/h
Gasdurchsatz Flüssiggas:  3,1 kg/h
Normnutzungsgrad:  93,4 %
Wirkungsgrad 100% Last:  90,2 %
30% Last:  90,6 %
Abgasverlust:  8,0 %
Abgastemperatur:  133°C
Abgasmassenstrom:  0,0269 kg/s
CO2-Gehalt der Abgase:  6 %
Notwendiger Förderdruck:  5 Pa
Wasserinhalt:  13,9 l
Wassers. Widerst.
t = 15 K:  30 mbar
Elektr. Leistungsaufnahme:  12 W
Bereitschaftsverluste(qB70): 1,46 %
Abgasanschluss:  150 mm
Leergewicht:  151 kg

Bestell-Nr.:  85199104
Menge: 1,000 Stck

**1352 OERTLI Gasspez.-Heizkessel GSX 148 N Nennleistung 42 kW**
OERTLI Gasspez.-Heizkessel GSX 148 N
Nennleistung 42 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 148 N
Nennwärmebelastung:  46,4 kW
Nennwärmeleistung:  42 kW
Erdgas E:  4,91 m3/h
Gasdurchsatz Erdgas LL:  5,71 m3/h
Gasdurchsatz Flüssiggas:  3,6 kg/h
Normnutzungsgrad:  93,5 %
Wirkungsgrad 100% Last:  90,5 %
30% Last:  90,9 %
Abgasverlust:  8,0 %
Abgastemperatur:  135°C
Abgasmassenstrom:  0,0304 kg/s
CO2-Gehalt der Abgase:  6,2 %
Notwendiger Förderdruck:  5 Pa
Wasserinhalt:  15,6 l
Wassers. Widerst.
t = 15 K:  39 mbar
Elektr. Leistungsaufnahme:  12 W
Bereitschaftsverluste(qB70): 1,38 %
Abgasanschluss:  150 mm
Leergewicht:  168 kg

Bestell-Nr.:  85199105
Menge: 1,000 Stck

**1353 OERTLI Gasspez.-Heizkessel GSX 149 N Nennleistung 48 kW**
OERTLI Gasspez.-Heizkessel GSX 149 N
Nennleistung 48 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 149 N
Nennwärmebelastung:  52,9 kW
Nennwärmeleistung:  48 kW
Erdgas E:  5,6 m3/h
Gasdurchsatz Erdgas LL:  6,51 m3/h
Gasdurchsatz Flüssiggas:  4,11 kg/h
Normnutzungsgrad:  93,6 %
Wirkungsgrad 100% Last:  90,8 %
30% Last:  91,2 %
Abgasverlust:  7,9 %
Abgastemperatur:  135°C
Abgasmassenstrom:  0,0332 kg/s
CO2-Gehalt der Abgase:  6,5 %
Notwendiger Förderdruck:  5 Pa
Wasserinhalt:  17,3 l
Wassers. Widerst.
t = 15 K:  55 mbar
Elektr. Leistungsaufnahme:  12 W
Bereitschaftsverluste(qB70): 1,33 %
Abgasanschluss:  180 mm
Leergewicht:  183 kg

Bestell-Nr.:  85199106
Menge: 1,000 Stck

**1354 OERTLI Gasspez.-Kessel. GVX 144/110 Nennleistung 18 kW, Speicher 110 Liter**
OERTLI Gasspez.-Kessel. GVX 144/110
Nennleistung 18 kW, Speicher 110 Liter
Schadstoffarmer Gussgliederkessel mit
einstufigem Brenner ohne Gebläse für
Erd- und Flüssiggasfeuerung (Zubehör)
mit Standard-Schaltfeld ( X ) in
kompakter, senkrechter Bauart für kleine
Aufstellflächen,
Der GVX 140 / 110 erfüllt die
Anforderungen der Energieeinsparverordnung (EnEV, Feb. 2002) mit einem
ausgesprochen günstigen Kosten-Nutzen-
Verhältnis
Bewährter Guss-Kesselkörper mit
wassergekühltem Feuerraum,
Vollautomat mit :
- Neuer Brennertechnik und
  Kompaktarmatur mit integriertem
  Feuerungsautomat
- Zündbrenner mit Ionisations-
  Feuerungsüberwachung
- Unter einheitlicher Verkleidung
  integrierter 110 Liter Tiefspeicher:
- Isolierte Kessel-Speicher- Verrohrung
  mit Anschlusskreuzen, Ladepumpe,
  Rückschlagklappe und Entlüfter,
- Behälter und Wärmetauscher mit
  bewährter Emailleschicht geschützt.
Der  hohe Quarzgehalt bietet nahezu
unbegrenzte Lebensdauer und hygienische
Trinkwasserversorgung
Großflächiger Wärmetauscher
Verstärkte Wärmedämmung aus FCKW-
freiem
PU-Hartschaum
wartungsfreie Fremdstromanode
OECOPROTECT auf vorderem
Reinigungsflansch,
Verstellbare Füße.

Betriebsbedingungen :
Kessel :
max.Vorlauftemperatur:  90°C
zul. Betriebsüberdruck:  4 bar
Kesselthermostat von 30 bis 90°C
Sicherheitstemperaturbegrenzer:  110°C
Speicher :
max. Betriebstemperatur:  70°C
zul. Betriebsüberdruck:  10 bar
Lieferumfang :  2 Kollis

Auslieferung in E-Gas Ausführung
Anschlussfertige, werkseitig komplett
vormontierte Einheit inkl.
Kessel/Speicher - Verrohrung), lediglich
ist vor Ort das ausgewählte Schaltfeld
einzuschieben. Zur Vereinfachung von
Transport und Handhabung sind
Öffnungen
für zwei Tragestangen vorhanden.

Typ :  GVX 144 N / 110
Nennwärmebelastung:  20,1 kW
Nennwärmeleistung:  18 kW
Erdgas E:  2,13 m3/h
Gasdurchsatz Erdgas LL:  2,47 m3/h
Gasdurchsatz Flüssiggas P:  1,56 kg/h
Normnutzungsgrad:  92,7 %
Wirkungsgrad 100% Last:  89,6 %
Wirkungsgrad 30% Last:  90 %
Abgasverlust:  8 %
Abgastemperatur:  120°C
Abgasmassenstrom:  0,0147 kg/s
CO2-Gehalt der Abgase:  5,5 %
Notwendiger Förderdruck:  5 Pa
Wasserinhalt:  8,8 l
Wasserseitiger Widerst.:  8 mbar
Elektrische Leistungsaufn.: 101 W
Bereitschaftsverluste qB70: 1,55 %
Speicherinhalt:  110 l
Leistungsaufnahme:  18 kW
Dauerleistung bei dt = 35K: 440 l/h
Zapfleistung
  bei dt = 30K:  190 l/10 min
Leistungskennzahl:  1,2 NL
Bereitschaftsverluste:  1,5 kWh/24h
Leergewicht:  179 kg

Bestell-Nr.:  85199110
Menge: 1,000 Stck

**1355 OERTLI Gasspez.-Kessel. GVX 145/110 Nennleistung 24 kW, Speicher 110 Liter**
OERTLI Gasspez.-Kessel. GVX 145/110
Nennleistung 24 kW, Speicher 110 Liter
Schadstoffarmer Gussgliederkessel mit
einstufigem Brenner ohne Gebläse für
Erd- und Flüssiggasfeuerung (Zubehör)
mit Standard-Schaltfeld ( X ) in
kompakter, senkrechter Bauart für kleine
Aufstellflächen,
Der GVX 140 / 110 erfüllt die
Anforderungen der Energieeinsparverordnung (EnEV, Feb. 2002) mit einem
ausgesprochen günstigen Kosten-Nutzen-
Verhältnis
Bewährter Guss-Kesselkörper mit
wassergekühltem Feuerraum,
Vollautomat mit :
- Neuer Brennertechnik und
  Kompaktarmatur mit integriertem
  Feuerungsautomat
- Zündbrenner mit Ionisations-
  Feuerungsüberwachung
- Unter einheitlicher Verkleidung
  integrierter 110 Liter Tiefspeicher:
- Isolierte Kessel-Speicher- Verrohrung
  mit Anschlusskreuzen, Ladepumpe,
  Rückschlagklappe und Entlüfter,
- Behälter und Wärmetauscher mit
  bewährter Emailleschicht geschützt.
Der  hohe Quarzgehalt bietet nahezu
unbegrenzte Lebensdauer und hygienische
Trinkwasserversorgung
Großflächiger Wärmetauscher
Verstärkte Wärmedämmung aus FCKW-
freiem
PU-Hartschaum
wartungsfreie Fremdstromanode
OECOPROTECT auf vorderem
Reinigungsflansch,
Verstellbare Füße.

Betriebsbedingungen :
Kessel :
max.Vorlauftemperatur:  90°C
zul. Betriebsüberdruck:  4 bar
Kesselthermostat von 30 bis 90°C
Sicherheitstemperatur-
Begrenzer:  110°C
Speicher:
max. Betriebstemperatur:  70°C
zul. Betriebsüberdruck:  10 bar
Lieferumfang :  2 Kollis
Auslieferung in E-Gas Ausführung
Anschlussfertige, werkseitig komplett
vormontierte Einheit inkl.
Kessel/Speicher - Verrohrung), lediglich
ist vor Ort das ausgewählte Schaltfeld
einzuschieben. Zur Vereinfachung von
Transport und Handhabung sind
Öffnungen
für zwei Tragestangen vorhanden.

Typ :  GVX 145 N / 110
Nennwärmebelastung:  26,7 kW
Nennwärmeleistung:  24 kW
Erdgas E:  2,83 m3/h
Gasdurchsatz Erdgas LL:  3,03 m3/h
Gasdurchsatz Flü.-gas P:  2,07 kg/h
Normnutzungsgrad:  93,1 %
Wirkungsgrad 100% Last:  89,9 %
Wirkungsgrad 30% Last:  90,3 %
Abgasverlust:  8 %
Abgastemperatur:  125°C
Abgasmassenstrom:  0,0195 kg/s
CO2-Gehalt der Abgase:  5,5 %
Notwendiger Förderdruck:  5 Pa
Wasserinhalt:  8,8 l
Wasserseitiger Widerst.:  14 mbar
Elektr. Leistungsaufn.:  101 W
Bereitschaftsverluste qB70: 1,58 %
Speicherinhalt:  110 l
Leistungsaufnahme:  24 kW
Dauerleistung bei dt = 35K: 590 l/h
Zapfleistung bei dt = 30K:  190 l/10 min
Leistungskennzahl:  1,3 NL
Bereitschaftsverluste:  1,5 kWh/24h
Leergewicht:  191 kg

Bestell-Nr.:  85199111
Menge: 1,000 Stck

**1356 OERTLI Gasspez.-Heizkessel GSR 143 N Nennleistung 11 kW**
OERTLI Gasspez.-Heizkessel GSR 143 N
Nennleistung 11 kW
Schadstoffarmer Gussgliederkessel mit
einstufigem Brenner ohne Gebläse für
Erd- und Flüssiggasfeuerung mit
eingebauter Abgasüberwachung (Zubehör),
GSR 140 N erfüllen die Anforderungen der
Energieeinsparverordnung (EnEV, Feb.
2002) mit einem ausgesprochen günstigen
Kosten-Nutzen-Verhältnis.
Bewährter Guss-Kesselkörper mit
wassergekühltem Feuerraum,
Vollautomat mit:
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110°C

Typ  : GSR 143 N
Nennwärmebelastung  kW : 12,3
Nennwärmeleistung  kW : 11
Erdgas E  m3/h : 1,42
Gasdurchsatz Erdgas LL  m3/h : 1,65
Gasdurchsatz Flüssiggas kg/h : 1,04
Normnutzungsgrad  % : 92,5
Wirkungsgrad 100% Last  % : 89,6
30% Last  % : 90
Abgasverlust  % : 8,1
Abgastemperatur  Grd C : 90
Abgasmassenstrom  kg/s : 0,0132
CO2-Gehalt der Abgase  % : 4
Notwendiger Förderdruck  Pa : 5
Wasserinhalt  l : 7,1
Wasserseitiger
Widerst. t = 15 K  mbar : 4
Elektr. Leistungsaufnahme  W : 12
Bereitschaftsverluste(qB70)% : 2,04
Abgasanschluss  mm : 110
Leergewicht  kg : 85

Bestell-Nr.  : 85199200
Menge: 1,000 Stck

**1357 OERTLI Gasspez.-Heizkessel GSR 144 N Nennleistung 18 kW**
OERTLI Gasspez.-Heizkessel GSR 144 N
Nennleistung 18 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 144 N
Nennwärmebelastung  kW : 20,1
Nennwärmeleistung  kW :  18
Erdgas E  m3/h : 2,13
Gasdurchsatz Erdgas LL  m3/h : 2,47
Gasdurchsatz Flüssiggas kg/h : 1,56
Normnutzungsgrad  % : 92,7
Wirkungsgrad 100% Last  % : 89,6
30% Last  % : 90
Abgasverlust  % : 8,0
Abgastemperatur  Grd C : 120
Abgasmassenstrom  kg/s : 0,047
CO2-Gehalt der Abgase  % : 5,5
Notwendiger Förderdruck  Pa : 5
Wasserinhalt  l : 8,8
Wasserseitiger
Widerst.  t = 15 K  mbar : 8
Elektrische
Leistungsaufnahme  W : 12
Bereitschaftsverluste (qB70)  % : 1,55
Abgasanschluss  mm : 110
Leergewicht  kg : 100

Bestell-Nr.  : 85199201
Menge: 1,000 Stck

**1358 OERTLI Gasspez.-Heizkessel GSR 145 N Nennleistung 24 kW**
OERTLI Gasspez.-Heizkessel GSR 145 N
Nennleistung 24 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 145 N
Nennwärmebelastung  kW : 26,7
Nennwärmeleistung  kW : 24
Erdgas E  m3/h : 2,83
Gasdurchsatz Erdgas LL  m3/h : 3,29
Gasdurchsatz Flüssiggas kg/h : 2,07
Normnutzungsgrad  % : 93,1
Wirkungsgrad 100% Last  % : 89,9
30% Last  % : 90,3
Abgasverlust  % : 8,0
Abgastemperatur  Grd C : 125
Abgasmassenstrom  kg/s : 0,0195
CO2-Gehalt der Abgase  % : 5,5
Notwendiger Förderdruck  Pa : 5
Wasserinhalt  l : 10,5
Wassers. Widerst.
t = 15 K  mbar : 14
Elektr. Leistungsaufnahme  W : 12
Bereitschaftsverluste(qB70)% : 1,58
Abgasanschluss  mm : 130
Leergewicht  kg : 118

Bestell-Nr.  : 85199202
Menge: 1,000 Stck

**1359 OERTLI Gasspez.-Heizkessel GSR 146 N Nennleistung 30 kW**
OERTLI Gasspez.-Heizkessel GSR 146 N
Nennleistung 30 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 146 N
Nennwärmebelastung  kW : 33,3
Nennwärmeleistung  kW : 30
Erdgas E  m3/h : 3,52
Gasdurchsatz Erdgas LL  m3/h : 4,1
Gasdurchsatz Flüssiggas kg/h : 2,59
Normnutzungsgrad  % : 93,1
Wirkungsgrad 100% Last  % : 90,1
30% Last  % : 90,5
Abgasverlust  % : 8,0
Abgastemperatur  Grd C : 130
Abgasmassenstrom  kg/s : 0,0225
CO2-Gehalt der Abgase  % : 5,5
Notwendiger Förderdruck  Pa : 5
Wasserinhalt  l : 12,2
Wassers. Widerst.
t = 15 K  mbar : 22
Elektr. Leistungsaufnahme  W : 12
Bereitschaftsverluste(qB70)% : 1,53
Abgasanschluss  mm : 150
Leergewicht  kg : 135

Bestell-Nr.  : 85199203
Menge: 1,000 Stck

**1360 OERTLI Gasspez.-Heizkessel GSR 147 N Nennleistung 36 kW**
OERTLI Gasspez.-Heizkessel GSR 147 N
Nennleistung 36 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 147 N
Nennwärmebelastung  kW : 39,9
Nennwärmeleistung  kW : 36
Erdgas E  m3/h : 4,22
Gasdurchsatz Erdgas LL  m3/h : 4,91
Gasdurchsatz Flüssiggas kg/h : 3,1
Normnutzungsgrad  % : 93,4
Wirkungsgrad 100% Last  % : 90,2
30% Last  % : 90,6
Abgasverlust  % : 8,0
Abgastemperatur  Grd C : 133
Abgasmassenstrom  kg/s : 0,0269
CO2-Gehalt der Abgase  % : 6
Notwendiger Förderdruck  Pa : 5
Wasserinhalt  l : 13,9
Wassers. Widerst.
t = 15 K  mbar : 30
Elektr. Leistungsaufnahme  W : 12
Bereitschaftsverluste(qB70)% : 1,46
Abgasanschluss  mm : 150
Leergewicht  kg : 151

Bestell-Nr.  : 85199204
Menge: 1,000 Stck

**1361 OERTLI Gasspez.-Heizkessel GSR 148 N Nennleistung 42 kW**
OERTLI Gasspez.-Heizkessel GSR 148 N
Nennleistung 42 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 148 N
Nennwärmebelastung  kW : 46,4
Nennwärmeleistung  kW : 42
Erdgas E  m3/h : 4,91
Gasdurchsatz Erdgas LL  m3/h : 5,71
Gasdurchsatz Flüssiggas kg/h : 3,6
Normnutzungsgrad  % : 93,5
Wirkungsgrad 100% Last  % : 90,5
30% Last  % : 90,9
Abgasverlust  % : 8,0
Abgastemperatur  Grd C : 135
Abgasmassenstrom  kg/s : 0,0304
CO2-Gehalt der Abgase  % : 6,2
Notwendiger Förderdruck  Pa : 5
Wasserinhalt  l : 15,6
Wassers. Widerst.
t = 15 K  mbar : 39
Elektr. Leistungsaufnahme  W : 12
Bereitschaftsverluste(qB70)% : 1,38
Abgasanschluss  mm : 150
Leergewicht  kg : 168

Bestell-Nr.  : 85199205
Menge: 1,000 Stck

**1362 OERTLI Gasspez.-Heizkessel GSR 149 N Nennleistung 48 kW**
OERTLI Gasspez.-Heizkessel GSR 149 N
Nennleistung 48 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 149 N
Nennwärmebelastung  kW : 52,9
Nennwärmeleistung  kW : 48
Erdgas E  m3/h : 5,6
Gasdurchsatz Erdgas LL  m3/h : 6,51
Gasdurchsatz Flüssiggas kg/h : 4,11
Normnutzungsgrad  % : 93,6
Wirkungsgrad 100% Last  % : 90,8
30% Last  % : 91,2
Abgasverlust  % : 7,9
Abgastemperatur  Grd C : 135
Abgasmassenstrom  kg/s : 0,0332
CO2-Gehalt der Abgase  % : 6,5
Notwendiger Förderdruck  Pa : 5
Wasserinhalt  l : 17,3
Wassers. Widerst.
t = 15 K  mbar : 55
Elektr. Leistungsaufnahme  W : 12
Bereitschaftsverluste(qB70 % : 1,33
Abgasanschluss  mm : 180
Leergewicht  kg : 183

Bestell-Nr.  : 85199206
Menge: 1,000 Stck

**1363 OERTLI Gasspez.-Kessel. GVR 144/110 Nennleistung 18 kW, Speicher 110 Liter**
OERTLI Gasspez.-Kessel. GVR 144/110
Nennleistung 18 kW, Speicher 110 Liter
Schadstoffarmer Gussgliederkessel mit
einstufigem Brenner ohne Gebläse für
Erd- und Flüssiggasfeuerung (Zubehör)
mit eingebauter Abgasüberwachung in
kompakter, senkrechter Bauart für kleine
Aufstellflächen,
Der GVR 140 / 110 erfüllt die
Anforderungen der Energieeinsparverordnung (EnEV, Feb. 2002) mit einem
ausgesprochen günstigen Kosten-Nutzen-
Verhältnis
Bewährter Guss-Kesselkörper mit
wassergekühltem Feuerraum,
Vollautomat mit :
- Neuer Brennertechnik und
  Kompaktarmatur mit integriertem
  Feuerungsautomat
- Zündbrenner mit Ionisations-
  Feuerungsüberwachung
- Unter einheitlicher Verkleidung
  integrierter 110 Liter Tiefspeicher :
- Isolierte Kessel-Speicher- Verrohrung
  mit Anschlusskreuzen, Ladepumpe,
  Rückschlagklappe und Entlüfter,
- Behälter und Wärmetauscher mit
  bewährter Emailleschicht geschützt.
Der  hohe Quarzgehalt bietet nahezu
unbegrenzte Lebensdauer und hygienische
Trinkwasserversorgung
Großflächiger Wärmetauscher
Verstärkte Wärmedämmung aus FCKW-freiem
PU-Hartschaum
wartungsfreie Fremdstromanode
OECOPROTECT auf vorderem
Reinigungsflansch,
Verstellbare Füße.
Mikroprozessorgesteuertes witterungsgeführtes Schaltfeld OE-tronic 3,
wahlweise Standard-Schaltfeld
( Minderpreis von 300 Euro )
Durch Anschluss 1 Vorlauffühlers kann
der 1. Mischerkreis aktiviert werden.
2. Mischer durch Einbauplatine mit
Fühler

Betriebsbedingungen :
Kessel :
max.Vorlauftemperatur  Grd C : 90
zul. Betriebsüberdruck  bar : 4
Kesselthermostat von 30 bis 90Grd C
Sicherheitstemperaturbegrenzer  Grd C : 110
Speicher :
max. Betriebstemperatur  Grd C : 70
zul. Betriebsüberdruck  bar : 10
Lieferumfang : 2 Kollis
Auslieferung in E-Gas Ausführung
Anschlussfertige, werkseitig komplett
vormontierte Einheit inkl.
Kessel/Speicher - Verrohrung), lediglich
ist vor Ort das ausgewählte Schaltfeld
einzuschieben. Zur Vereinfachung von
Transport und Handhabung sind Öffnungen
für zwei Tragestangen vorhanden.

Typ :  GVR 144 N / 110
Nennwärmebelastung  kW : 20,1
Nennwärmeleistung  kW : 18
Erdgas E  m3/h : 2,13
Gasdurchsatz Erdgas LL  m3/h : 2,47
Gasdurchsatz Flüssiggas P kg/h : 1,56
Normnutzungsgrad  % : 92,7
Wirkungsgrad 100% Last  % : 89,6
Wirkungsgrad 30% Last  % : 90
Abgasverlust  % : 8
Abgastemperatur  Grd C : 120
Abgasmassenstrom  kg/s : 0,0147
CO2-Gehalt der Abgase  % : 5,5
Notwendiger Förderdruck  Pa : 5
Wasserinhalt  l : 8,8
Wasserseitiger Widerst.  mbar : 8
Elektrische Leistungsaufn.  W : 101
Bereitschaftsverluste qB70  % : 1,55
Speicherinhalt  l : 110
Leistungsaufnahme  kW : 18
Dauerleistung bei dt = 35K l/h : 440
Zapfleistung
  bei dt = 30K  l/10 min : 190
Leistungskennzahl  NL : 1,2
Bereitschaftsverluste kWh/24 h : 1,5
Leergewicht  kg : 179

Bestell-Nr.  : 85199210
Menge: 1,000 Stck

**1364 OERTLI Gasspez.-Kessel. GVR 145/110 Nennleistung 24 kW, Speicher 110 Liter**
OERTLI Gasspez.-Kessel. GVR 145/110
Nennleistung 24 kW, Speicher 110 Liter
Schadstoffarmer Gussgliederkessel mit
einstufigem Brenner ohne Gebläse für
Erd- und Flüssiggasfeuerung (Zubehör)
mit eingebauter Abgasüberwachung in
kompakter, senkrechter Bauart für kleine
Aufstellflächen,
Der GVR 140 / 110 erfüllt die
Anforderungen der Energieeinsparverordnung (EnEV, Feb. 2002) mit einem
ausgesprochen günstigen Kosten-Nutzen-
Verhältnis
Bewährter Guss-Kesselkörper mit
wassergekühltem Feuerraum,
Vollautomat mit :
- Neuer Brennertechnik und
  Kompaktarmatur mit integriertem
  Feuerungsautomat
- Zündbrenner mit Ionisations-
  Feuerungsüberwachung
- Unter einheitlicher Verkleidung
  integrierter 110 Liter Tiefspeicher :
- Isolierte Kessel-Speicher- Verrohrung
  mit Anschlusskreuzen, Ladepumpe,
  Rückschlagklappe und Entlüfter,
- Behälter und Wärmetauscher mit
  bewährter Emailleschicht geschützt.
Der  hohe Quarzgehalt bietet nahezu
unbegrenzte Lebensdauer und hygienische
Trinkwasserversorgung
Großflächiger Wärmetauscher
Verstärkte Wärmedämmung aus FCKW-freiem
PU-Hartschaum
wartungsfreie Fremdstromanode
OECOPROTECT auf vorderem
Reinigungsflansch,
Verstellbare Füße.
Mikroprozessorgesteuertes witterungsgeführtes Schaltfeld OE-tronic 3,
wahlweise Standard-Schaltfeld
( Minderpreis von 300 Euro )
Durch Anschluss 1 Vorlauffühlers kann
der 1. Mischerkreis aktiviert werden.
2. Mischer durch Einbauplatine mit
Fühler

Betriebsbedingungen :
Kessel :
max.Vorlauftemperatur  Grd C : 90
zul. Betriebsüberdruck  bar : 4
Kesselthermostat von 30 bis 90 Grd C
Sicherheitstemperatur-
Begrenzer  Grd C : 110
Speicher :
max. Betriebstemperatur  Grd C : 70
zul. Betriebsüberdruck  bar : 10
Lieferumfang : 2 Kollis
Auslieferung in E-Gas Ausführung
Anschlussfertige, werkseitig komplett
vormontierte Einheit inkl.
Kessel/Speicher - Verrohrung), lediglich
ist vor Ort das ausgewählte Schaltfeld
einzuschieben. Zur Vereinfachung von
Transport und Handhabung sind Öffnungen
für zwei Tragestangen vorhanden.

Typ :  GVR 145 N / 110
Nennwärmebelastung  kW : 26,7
Nennwärmeleistung  kW : 24
Erdgas E  m3/h : 2,83
Gasdurchsatz Erdgas LL  m3/h : 3,03
Gasdurchsatz Flü.-gas P  kg/h : 2,07
Normnutzungsgrad  % : 93,1
Wirkungsgrad 100% Last  % : 89,9
Wirkungsgrad 30% Last  % : 90,3
Abgasverlust  % : 8
Abgastemperatur  Grd C : 125
Abgasmassenstrom  kg/s : 0,0195
CO2-Gehalt der Abgase  % : 5,5
Notwendiger Förderdruck  Pa : 5
Wasserinhalt  l : 8,8
Wasserseitiger Widerst.  mbar : 14
Elektr. Leistungsaufn.  W : 101
Bereitschaftsverluste qB70  % : 1,58
Speicherinhalt  l : 110
Leistungsaufnahme  kW : 24
Dauerleistung bei dt = 35K l/h : 590
Zapfleistung
  bei dt = 30K  l/10 min: 190
Leistungskennzahl  NL : 1,3
Bereitschaftsverluste kWh/24 h : 1,5
Leergewicht  kg : 191

Bestell-Nr.  : 85199211
Menge: 1,000 Stck

**1365 OERTLI Umstellbausatz Flüssiggas für Brennwertkessel GVR 140-15 condens**
OERTLI  Umstellbausatz Flüssiggas
für Brennwertkessel GVR 140-15
condens Kolli HC 31

Bestell-Nr.: 85317021
Menge: 1,000 Stck

**1366 OERTLI Umstellbausatz Flüssiggas für Brennwertkessel GVR 140-15 condens**
OERTLI  Umstellbausatz Flüssiggas
für Brennwertkessel GVR 140-15
condens Kolli HC 31

Bestell-Nr.: 85317022
Menge: 1,000 Stck

**1367 OERTLI Einbaumischer für GVR condens (HE 100)**
OERTLI  Einbaumischer für GVR cond.
zur Installation innerhalb der
Geräteverkleidung

inkl. Verrohrung und el.
Steckerverbindungen

Kolli HE 100

Bestell-Nr.: 85387000
Menge: 1,000 Stck

**1368 OERTLI Rohrsatz für ext. Mischer für GVR condens**
OERTLI  Rohrsatz für ext. Mischer
für GVR condens
zur vereinfachten Installation
außerhalb der Geräteverkleidung

Mischer bauseits

Kolli HE 101

Bestell-Nr.: 85387001
Menge: 1,000 Stck

**1369 OERTLI Optimat GVR 140-15 Condens Gas-Standbrennwertkessel, 3 - 15 kW**
OERTLI OPTIMAT GVR 140-15 condens, Gas-
Standbrennwertkessel
mit integriertem WW-Speicher
Nennleistung 3-15 kW
Kompakter,anschlussfertiger Brennwert-
Standheizkessel mit integriertem
130 Liter-Trinkwasserspeicher
Für äußerst energiesparenden und
emissionsarmen Betrieb mit Erdgas E
(Werkseinstellung) bzw.LL, oder
Flüssiggas B/P ( Zubehör )
Für raumluftunabhängigen oder raumluftabhängigen Betrieb
Mikroprozessorgesteuertes witterungsgef.
Schaltfeld OE-tronic 3
Durch Anschluss 1 Vorlauffühlers kann
der 1.Mischerkreis aktiviert werden.
2.Mischer durch Einbauplatine mit Fühler
Der spez.Algorithmus OECODENS (r)
optimiert während der Speicherladephase
den Durchfluss und die Rücklauftemperatur zum Kessel durch Modulieren
der drehzahlgesteuerten Umwälzpumpe. Der
Wirkungsgrad und die Trinkwasserzapfleistung werden dadurch erhöht.
Komplett ausgestattet mit übersichtlich
angeordneten und, dank schwenkbarem,
Schaltfeld leicht zugänglichen
Komponenten wie:
zylindrischer Monoblock-
Wärmeaustauscher aus korrosions- und
temperaturbeständiger Al/Si-Legierung,
mit geschlossener Verbrennungskammer
zylindrischer hochvormischender Vlies-
Brenner,Gas-Kompaktregelstrecke,
Radiallüfter und Ansaugschalldämpfer
modulierende Umwälzpumpe und Dreiwege-
Umschaltventil (Heiz.-
/WWE-Betrieb),KW-Sicherheitsgruppe,
autom. Entlüfter, Drucksensor,
SV 3 bar, Ausdehnungsgefäß 12 Liter,
Abgastemperatursensor, Kondenswassersiphon mit Ablaufschlauch,
Optional erhältlich ist ein, innerhalb
der Verkleidung integrierbarer
Anschluss-
Satz mit Dreiwegemischer + Stellmotor
und Umwälzpumpe für einen
Mischerheizkreis
- integrierter 130 Liter- Hochleistungs-
Trinkwasserspeicher:
- Behälter aus Stahl mit Spezialemaillierung und großflächige WT-
  Schlange
- Wärmedämmung aus hochwertigem
  FCKW- freien PU-Hartschaum, direkt
  im Speichermantel geschäumt, dadurch
  keine Wärmebrücken und kaum
  Abstrahlungsverluste
- wartungsfreie OECOPROTECT (r)
  Schutzanode auf oberem Reinigungsflansch
- Für Transport und Handhabung sind
  Rollen am unterem Sockel und
  Öffnungen für 2 Tragestangen vorhanden
- Das Anschluss-Set EASYCONNECT (r)
  mit Wasser- und Gas-Absperrhähnen
  (ohne TAE) kann vorab an die Wand
  montiert werden und erlaubt, die
  Heizungsanlage, unabhängig vom Kessel
  zu füllen und auf Dichtheit zu prüfen.
Betriebsbedingungen:
- Kessel :
- zul.Betriebsüberdruck  bar : 3
- zul.Vorlauftemperatur  Grd C : 95
- Elektroanschluss  : 230 V/
  50Hz
- Schutzart  : IP21
- Speicher :
- max.Betriebstemperatur Grd C :70
- zul.Betriebsüberdruck  bar : 12
Geräte auf Grundlage der
Gasgeräterichtlinie DIN EN 90/396 und
Wirkungsgradrichtlinie DIN EN
92/42,unter Zugrundelegung der DIN EN
297 und DIN EN 437 baumustergeprüft und
zertifiziert.

Höhe nur 1,5 Meter
Abgasanschluss: 60/110

Typ:  Optimat GVR 140-15 Condens

Nennwärmel. 80/60 Grd C - kW : 2,8-14,0
Nennwärmel. 40/30 Grd C - kW : 3,2-14,8
Nennwärmebel -  kW : 2,9-14,5
Gasdurchsatz max. Erdgas E  m3/h : 1,5
Gasdurchsatz max. Erdgas LL m3/h : 1,76
Normnutzungsgrad 75/60 Grd C  % : 106
Normnutzungsgrad 40/30 Grd C  % : 109
Wirkungsgrad bei
  100 % - 75/60 Grd C  % : 96,4
  100 % - 40/30 Grd C  % : 102,1
  30 % - 40/30 Grd C  % : 106,5
Gebläse-Restförderdruck  Pa : 200
Mittlerer Abgasverlust bei
  75/60 Grd C  % : 1,1
  40/30 Grd C  % : 0,5
Mittlere Abgastemp.
  bei 75/60  Grd C : 65
  bei 40/30  Grd C : 38
Abgasmassenstrom  kg/s : 0,0014-0,0068
CO2-Gehalt Erdgas E  % : 9,0
NOx / CO Erdgas E  mg/kWh  : < 20
Wasserinhalt  l : 15,5
Nenndurchfluss bei dt 15 K  m3/h : 0,831
Kondenswasser  pH-Wert : ca.4,2
Max. Leistungsaufn.  W : 130
Bereitschaftsverluste qB70  % : 0,59
Speicherinhalt  l : 130
Leistungsaufnahme  kW : 14
Dauerleistung bei dt 35 K  l/h : 345
Zapfleistung bei dt 30 K l/10min : 185
Leergewicht  kg : 145

Bestell-Nr.  : 85399001
Menge: 1,000 Stck

**1370 OERTLI Optimat GVR 140-25 Condens Gas-Standbrennwertkessel, 4 - 25 kW**
OERTLI OPTIMAT GVR 140-25 condens, Gas-
Standbrennwertkessel
mit integriertem WW-Speicher
Nennleistung 4-25 kW
Kompakter,anschlussfertiger Brennwert-
Standheizkessel mit integriertem
130 Liter-Trinkwasserspeicher
Für äußerst energiesparenden und
emissionsarmen Betrieb mit Erdgas E
(Werkseinstellung) bzw.LL, oder
Flüssiggas B/P ( Zubehör )
Für raumluftunabhängigen oder raumluftabhängigen Betrieb
Mikroprozessorgesteuertes witterungsgef.
Schaltfeld OE-tronic 3
Durch Anschluss 1 Vorlauffühlers kann
der 1.Mischerkreis aktiviert werden.
2.Mischer durch Einbauplatine mit Fühler
Der spez.Algorithmus OECODENS (r)
optimiert während der Speicherladephase
den Durchfluss und die Rücklauftemperatur zum Kessel durch Modulieren
der drehzahlgesteuerten Umwälzpumpe. Der
Wirkungsgrad und die Trinkwasserzapfleistung werden dadurch erhöht.
Komplett ausgestattet mit übersichtlich
angeordneten und, dank schwenkbarem,
Schaltfeld leicht zugänglichen
Komponenten wie:
zylindrischer Monoblock-
Wärmeaustauscher aus korrosions- und
temperaturbeständiger Al/Si-Legierung,
mit geschlossener Verbrennungskammer
zylindrischer hochvormischender Vlies-
Brenner,Gas-Kompaktregelstrecke,
Radiallüfter und Ansaugschalldämpfer
modulierende Umwälzpumpe und Dreiwege-
Umschaltventil (Heiz.-
/WWE-Betrieb),KW-Sicherheitsgruppe,
autom. Entlüfter, Drucksensor,
SV 3 bar, Ausdehnungsgefäß 12 Liter,
Abgastemperatursensor, Kondenswassersiphon mit Ablaufschlauch,
Optional erhältlich ist ein, innerhalb
der Verkleidung integrierbarer
Anschluss-
Satz mit Dreiwegemischer + Stellmotor
und Umwälzpumpe für einen
Mischerheizkreis
- integrierter 130 Liter- Hochleistungs-
Trinkwasserspeicher:
- Behälter aus Stahl mit Spezialemaillierung und großflächige WT-
  Schlange
- Wärmedämmung aus hochwertigem
  FCKW- freien PU-Hartschaum, direkt
  im Speichermantel geschäumt, dadurch
  keine Wärmebrücken und kaum
  Abstrahlungsverluste
- wartungsfreie OECOPROTECT (r)
  Schutzanode auf oberem Reinigungsflansch
- Für Transport und Handhabung sind
  Rollen am unterem Sockel und
  Öffnungen für 2 Tragestangen vorhanden
- Das Anschluss-Set EASYCONNECT (r)
  mit Wasser- und Gas-Absperrhähnen
  (ohne TAE) kann vorab an die Wand
  montiert werden und erlaubt, die
  Heizungsanlage, unabhängig vom Kessel
  zu füllen und auf Dichtheit zu prüfen.
Betriebsbedingungen:
- Kessel :
- zul.Betriebsüberdruck  bar : 3
- zul.Vorlauftemperatur  Grd C : 95
- Elektroanschluss  : 230 V/
  50Hz
- Schutzart  : IP21
- Speicher :
- max.Betriebstemperatur Grd C : 70
- zul.Betriebsüberdruck  bar : 12
Geräte auf Grundlage der
Gasgeräterichtlinie DIN EN 90/396 und
Wirkungsgradrichtlinie DIN EN
92/42,unter Zugrundelegung der DIN EN
297 und DIN EN 437 baumustergeprüft und
zertifiziert.

Höhe nur 1,5 Meter
Abgasanschluss: 60/110

Typ:  Optimat GVR 140-25 Condens

Nennwärmel. 80/60 Grd C - kW :  4,0-23,6
Nennwärmel. 40/30 Grd C - kW :  4,5-24,9
Nennwärmebel -  kW :  4,2-24,5
Gasdurchsatz max. Erdgas E  m3/h : 2,54
Gasdurchsatz max. Erdgas LL m3/h : 2,96
Normnutzungsgrad 75/60 Grd C % : 106
Normnutzungsgrad 40/30 Grd C % : 109
Wirkungsgrad bei
  100 % - 75/60 Grd C  % : 96,5
  100 % - 40/30 Grd C  % : 101,3
  30 % - 40/30 Grd C  % : 107,5
Gebläse-Restförderdruck  Pa : 200
Mittlerer Abgasverlust bei
  75/60 Grd C  % : 1,2
  40/30 Grd C  % : 0,6
Mittlere Abgastemp.
  bei 75/60  Grd C : 67
  bei 40/30  Grd C : 39
Abgasmassenstrom  kg/s : 0,0020-0,0115
CO2-Gehalt Erdgas E  % : 9,0
NOx / CO Erdgas E  mg/kWh : < 20
Wasserinhalt  l : 16,4
Nenndurchfluss dt 15K  m3/h : 1,404
Kondenswasser  pH-Wert : ca. 4,2
Max. Leistungsaufn.  W : 150
Bereitschaftsverluste qB70  % :  0,59
Speicherinhalt  l : 130
Leistungsaufnahme  kW : 23,6
Dauerleistung bei dt 35K  l/h : 580
Zapfleistung  dt 30K  l/10 min : 225
Leergewicht  kg : 148

Bestell-Nr.  : 85399002
Menge: 1,000 Stck

**1371 OERTLI Rauchgasthermostat Abschaltpunkt bei 70°, f Öl-/Gaskessel**
OERTLI Rauchgasthermostat,
Abschaltpunkt bei 70°,
für Öl- / Gaskessel,
zur Blockung bei Schornsteindoppelbelegung, mit Kapillarfühler und
Abgastemperaturanzeige.

Bestell-Nr.: 8701591
Menge: 1,000 Stck

**1372 OERTLI Heiße Brennkammer für H 25**
OERTLI Heiße Brennkammer
für H 25
Aus Gußeisen für geregelte Sekundärluft
und optimale, umweltfreundliche Verbrennung von Holz
Bestell-Nr.  : 870171
Menge: 1,000 Stck

**1373 OERTLI Heiße Brennkammer für H 33**
OERTLI Heiße Brennkammer
für H 33
Aus Gußeisen für geregelte Sekundärluft
und optimale, umweltfreundliche Verbrennung von Holz
Bestell-Nr.  : 870172
Menge: 1,000 Stck

**1374 OERTLI Verbindungswinkel GSR 145/146 für Hochschrankmontage**
OERTLI Verbindungswinkel
für Hochschrankmontage von
GSR 145/146 mit OBD 150
Kolli EA 82

Bestell-Nr.: 89527720
Menge: 1,000 Stck

**1375 OERTLI Warmwasserspeicher OBD 150 150 l, 28,5 kW, weiß, GSR 140**
OERTLI Brauchwasserspeicher OBD 150
Inhalt 150 l.
OBD 150 passend zu GSR 140
mit Fremdstromanode zum Anschluss an das
Schaltfeld GSR 140
Hochwertige FCKW-freie Hartschaum-
Isolierung  mm : 50
Speicher mit Revisionsflansch vorn
Außenverkleidung aus Stahlblech, weiß
pulverbeschichtete Einbrennlackierung,
kratzfest
Verstellbare Füße
Speicherfühler für GSR 140

Betriebsbedingungen:
Maximaler Betriebsdruck:
- Ladeseitig (Wärmetauscher)  bar : 12
- Warmwasserseitig (Behälter)  bar : 10
Maximale Betriebstemperatur :
- Ladeseitig (Wärmetauscher) Grd C : 110
- Warmwasserseitig(Behälter) Grd C : 95

Technische Daten:
Typ :  OBD 150
Speicher Nenninhalt  l : 150
Leistungsaufnahme  kW : 28,5
Bereitschafts-Wärmeverlust  kWh/d : 1,4
Warmwasserdauerleistung  l/h : 700
Warmwasserspitzenl.  l/10 min : 255
Leistungskennzahl  NL : 2,6
Ladedurchfluss  m3/h : 3
Versandgewicht  kg : 100

Bestell-Nr.  : 89529086
Menge: 1,000 Stck

**1376 OERTLI Verbindungsschläuche zwischen Brennwertkessel Optimat GMR 4035 E**
OERTLI Verbindungsschläuche zwischen
Brennwertkessel Optimat GMR 4035 E
Und Speicher OBU 130

Bestell-Nr.: 89537024
Menge: 1,000 Stck

**1377 OERTLI Übergangs-Set G/R für Verteilbalken**
OERTLI Übergangs-Set G/R
für Verteilbalken
zum Anschluss des Verteilbalkens an
bauseitige Verrohrung mit dem Kessel

Set beinhaltet 2 Übergansverschr.
für Balken mit 2 oder 3 Kreisen
Kolli BH 84

Bestell-Nr.: 89557009
Menge: 1,000 Stck

**1378 OERTLI Elektro -Heizstab 6 kW/400V EC 11 Powersun 350**
OERTLI Elektro-Heistab 6,0 kW/400 V
für POWERSUN 350, EC 11

Bestell-Nr.: 89627005
Menge: 1,000 Stck

**1379 OERTLI 3-Wege-Umschaltventil SOLAR 3/4 Zoll**
OERTLI 3-Wege-Umschaltventil SOLAR
3/4 Zoll

Kolli EC 164

Bestell-Nr.: 89804803
Menge: 1,000 Stck

**1380 OERTLI Überspannungsschutz für Solar-Temperaturfühler, Kolli EC 176**
OERTLI Überspannungsschutz für
Solar-Temperaturfühler
Anschlussdose mit Überspannungsdioden zur Vermeidung von Schäden
durch ortsnahe Gewitterentladungen
-Kunststoffgehäuse 80x80x53 mm
-Schutzart IP 65
Kolli EC 176

Bestell-Nr.:  89804816
Menge: 1,000 Stck

**1381 OERTLI Solarregelung OETROSOL C Spezial werkseitig vorbereitet,für 2 Verbraucher**
OERTLI OETROSOL C ( Spezial )
Werkseitig vorbereitete Solarregelung
für 2 solare Verbraucher ( z.B. OECOSUN
500/750 plus Schwimmbad )

Bestell-Nr.: 89804901
Menge: 1,000 Stck

**1382 OERTLI Solardoppelrohr DUO-TUBES Anbindung der Solaranlage an -speicher**
OERTLI Solardoppelrohr DUO-TUBES
incl. Isolierung und Fühlerkabel
DN 15, Länge 15 Meter
zur Anbindung der Solaranlage an
den Solarspeicher
Kupferrohr

Bestell-Nr.: 89807001
Menge: 1,000 Stck

**1383 OERTLI Solardoppelrohr DUO-TUBES Anbindung der Solaranlage an -speicher**
OERTLI Solardoppelrohr DUO-TUBES
inkl. Isolierung und Fühlerkabel
DN 18, Länge 15 Meter
zur Anbindung der Solaranlage an
den Solarspeicher
Kupferrohr

Bestell-Nr.: 89807002
Menge: 1,000 Stck

**1384 OERTLI Montageschellen (4 Stück) für DUO-TUBES Solarrohr DN 15**
OERTLI Montageschellen
für DUO-TUBES Solarrohr DN 15
Inhalt:  4 Schellen

Bestell-Nr.: 89807003
Menge: 1,000 Stck

**1385 OERTLI Montageschellen (4 Stück) für DUO-TUBES Solarrohr DN 18**
OERTLI Montageschellen
für DUO-TUBES Solarrohr DN 18
Inhalt:  4 Schellen

Bestell-Nr.: 89807004
Menge: 1,000 Stck

**1386 OERTLI Anschlussgruppe ungemischt Kolli EC92**
OERTLI Anschlussgruppe ungemischt
mit E-Pumpe für
OECODENS 750 / OECOSUN 750
Kolli EC92

Bestell-Nr.: 89807212
Menge: 1,000 Stck

**1387 OERTLI Anschlussgruppe gemischt Kolli EC93**
OERTLI Anschlussgruppe gemischt
mit E-Pumpe für
OECODENS 750 / OECOSUN 750
Kolli EC93

Bestell-Nr.: 89807213
Menge: 1,000 Stck

**1388 OERTLI Anschlussgruppe Festwertkreis Kolli 4**
OERTLI Anschlussgruppe Festwertkreis
mit E-Pumpe für
OECODENS 750 / OECOSUN 750
max. 8 kW
Kolli 4

Bestell-Nr.: 89807214
Menge: 1,000 Stck

**1389 OERTLI Anschluss-Set Ausdehnungsgefäß 3/4 Zoll für OECOSUN / OECODENS**
OERTLI Anschluss-Set Ausdehnungsgefäß
3/4 Zoll für OECOSUN / OECODENS

zum Anschluss eines Ausdehnungsgefäßes
über 25 Liter

Kolli EC 118

Bestell-Nr.: 89807238
Menge: 1,000 Stck

**1390 OERTLI Aufdachmontageset SUN 270 2 Kollektoren SUN 270, Kolli EG 303**
OERTLI Aufdachmontageset
2 Kollektoren SUN 270
für Schräg- und Flachdach
für die Montage senkrecht nebeneinander
Kolli EG 303

Bestell-Nr.:  89807303
Menge: 1,000 Stck

**1391 OERTLI Aufdachmontageset SUN 270 1 Kollektor SUN 270, Kolli EG 304**
OERTLI Aufdachmontageset
1 Kollektor SUN 270
für Schräg- und Flachdach
für die Montage senkrecht nebeneinander ( Erweiterung )
Kolli EG 304

Bestell-Nr.:  89807304
Menge: 1,000 Stck

**1392 OERTLI Basis Montage-Anschluss-Set für 2x SUN 210/270, Kolli EG 305**
OERTLI Basis-Montage-Anschlusset für 2
Kollektoren SUN 210 / SUN 270 senkrecht
nebeneinander + waagerecht übereinander

Kolli EG 305

Bestell-Nr.:  89807305
Menge: 1,000 Stck

**1393 OERTLI Kollektor-Verbinder-Set für SUN 210/270, Kolli EG 306**
OERTLI Kollektor-Verbinder-Set SUN
210/SUN 270 senkrecht nebeneinander und
waagerecht übereinander

Kolli EG 306

Bestell-Nr.:  89807306
Menge: 1,000 Stck

**1394 OERTLI Rahmenverbinder Kolli EG 307**
OERTLI Rahmenverbinder
(Profilkopplungsset) in Reihe

Kolli EG 307

Bestell-Nr.:  89807307
Menge: 1,000 Stck

**1395 OERTLI Basis Kollektor-Anschlusset für 2 Kollektoren SUN 270, waagr. neben**
OERTLI Basis Kollektor-Anschlusset für 2
Kollektoren SUN 270 waagerecht
nebeneinander

Bestell-Nr.:  89807308
Menge: 1,000 Stck

**1396 OERTLI Erweiterungs-Anschluss-Set SUN 270 waagerecht nebeneinander**
OERTLI Erweiterungs-Anschluss-Set SUN
SUN 270  waagerecht nebeneinander

Kolli EG 309

Bestell-Nr.:  89807309
Menge: 1,000 Stck

**1397 Aufdachmontageset 1 Kollektoren SUN 270 waagerecht nebeneinander**
Menge: 1,000 Stck

**1398 OERTLI ALU-Dachanker Inhalt: 4 Stück, Kolli EG 311**
OERTLI ALU-Dachanker
für Falzziegel SUN 230/270/3000
Inhalt: 4 Stück
Kolli EG 311

Bestell-Nr.:  89807311
Menge: 1,000 Stck

**1399 OERTLI ALU-Dachanker Inhalt: 6 Stück, Kolli EG 312**
OERTLI ALU-Dachanker
für Falzziegel SUN 230/270/3000
Inhalt: 6 Stück
Kolli EG 312

Bestell-Nr.:  89807312
Menge: 1,000 Stck

**1400 OERTLI Edelstahl-Dachanker Inhalt: 4 Stück, Kolli EG 315**
OERTLI Edelstahl-Dachanker
für Biberziegel SUN 230/270/3000
Inhalt: 4 Stück
Kolli EG 315

Bestell-Nr.:  89807315
Menge: 1,000 Stck

**1401 OERTLI Edelstahl-Dachanker Inhalt: 6 Stück, Kolli EG 316**
OERTLI Edelstahl-Dachanker
für Biberziegel SUN 230/270/3000
Inhalt: 6 Stück
Kolli EG 316

Bestell-Nr.:  89807316
Menge: 1,000 Stck

**1402 OERTLI Edelstahl-Dachanker Inhalt: 4 Stück, Kolli EG 317**
OERTLI Edelstahl-Dachanker
für Welldach SUN 230/270/3000
Inhalt: 4 Stück
Kolli EG 317

Bestell-Nr.:  89807317
Menge: 1,000 Stck

**1403 OERTLI Edelstahl-Dachanker Inhalt: 6 Stück, Kolli EG 318**
OERTLI Edelstahl-Dachanker
für Welldach SUN 230/270/3000
Inhalt: 6 Stück
Kolli EG 318

Bestell-Nr.:  89807318
Menge: 1,000 Stck

**1404 OERTLI Edelstahl-Dachanker Inhalt: 4 Stück, Kolli EG 319**
OERTLI Edelstahl-Dachanker
für Schieferdach  SUN 230/270/3000
Inhalt: 4 Stück
Kolli EG 319

Bestell-Nr.:  89807319
Menge: 1,000 Stck

**1405 OERTLI Edelstahl-Dachanker Inhalt: 6 Stück, Kolli EG 320**
OERTLI Edelstahl-Dachanker
für Schieferdach  SUN 230/270/3000
Inhalt: 6 Stück
Kolli EG 320

Bestell-Nr.:  89807320
Menge: 1,000 Stck

**1406 OERTLI Flachdachständer 45 grd. mit Sicherungskreuz, Kolli EG 323**
OERTLI Flachdachständer 45 grd.
mit Sicherungskreuz für:
- 1 Kollektor SUN 230 / 270 oder
- 2 Kollektoren SUN 3000
zur Montage senkrecht nebeneinander

Kolli EG 323

Bestell-Nr.:  89807323
Menge: 1,000 Stck

**1407 OERTLI Flachdachständer 45 grd. mit Sicherungskreuz, Kolli EG 324**
OERTLI Flachdachständer 45 grd.
mit Sicherungskreuz für:
- 2 Kollektoren SUN 230 / 270 oder
- 3 Kollektoren SUN 3000
zur Montage senkrecht nebeneinander

Kolli EG 324

Bestell-Nr.:  89807324
Menge: 1,000 Stck

**1408 OERTLI Flachdachständer 45 grd. mit Sicherungskreuz, Kolli EG 325**
OERTLI Flachdachständer 45 grd.
mit Sicherungskreuz für
1 Kollektoren SUN 230 / 270 zur
Montage waagerecht nebeneinander

Kolli EG 325

Bestell-Nr.:  89807325
Menge: 1,000 Stck

**1409 OERTLI Befestigungsset SUN 3000 Kolli EG 338**
OERTLI Befestigungsset SUN 3000
für 3 Module senkr. nebeneinander

Kolli EG 338

Bestell-Nr.:  89807342
Menge: 1,000 Stck

**1410 OERTLI Befestigungsset SUN 3000 Kolli EG 349**
OERTLI Befestigungsset SUN 3000
für 2 Module senkr. nebeneinander

Kolli EG 349

Bestell-Nr.:  89807343
Menge: 1,000 Stck

**1411 OERTLI Kollektor Anschluss Set Hydraulik SUN C, 2 Flexschläuche**
OERTLI Kollektor Anschluss Set
Hydraulik SUN C

Kolli EG 343

Bestell-Nr.:  89807345
Menge: 1,000 Stck

**1412 OERTLI Verbindungs-Set zwischen 2 Kollektoren SUN C (10 St.)**
OERTLI Verbindungs-Set
zwischen 2 Kollektoren SUN C
10 Stück 18 mm Durchmesser
Kolli EG 344

Bestell.-Nr.:  89807346
Menge: 1,000 Stck

**1413 OERTLI Kollektor-Verschluss Stopfen SUN C, 10 Stück 3/4"**
OERTLI Kollektor-Verschluss Stopfen
SUN C, 10 Stück  3/4"

Bestell.-Nr.:  89807347
Menge: 1,000 Stck

**1414 OERTLI Handgriffe für Kollektoren SUN 230 /SUN 270**
OERTLI Handgriffe für Kollektoren
SUN 230 bzw. SUN 270 zum einfacheren
Transport der Kollektoren aufs Dach

-wiederverwendbar
Kolli EG 349

Bestell-Nr.: 89807349
Menge: 1,000 Stck

**1415 OERTLI Absturzsicherungsgurt Kolli EG 350**
OERTLI Absturzsicherungsgurt
zum sicheren Arbeiten bei der
Installation von Solaranlagen auf
dem Dach
SICHERHEITSHINWEISE BEACHTEN

Kolli EG 350

Bestell-Nr.: 89807350
Menge: 1,000 Stck

**1416 OERTLI Ausdehnungsrohrverbindung zwischen 2 Kollektoren SUN C (2 Stk.)**
OERTLI Ausdehnungsrohrverbindung
zwischen  2 Kollektoren SUN C
2 Stück 18 mm Durchmesser

Bestell.-Nr.:  89807372
Menge: 1,000 Stck

**1417 OERTLI Handfüllpumpe für Solarträgerflüssigkeit, Kolli EG 80**
OERTLI Handfüllpumpe für
Solarträgerflüssigkeit

Kolli EG 80

Bestell-Nr.:  89807769
Menge: 1,000 Stck

**1418 OERTLI Profi Spül- und Befüllstation für Solaranlagen mit Umwälzpumpe**
OERTLI Profi Spül- und Befüllstation für
Solaranlagen
Kolli EG 81
Gewicht unbefüllt: 19 kg
Behälterinhalt: 25 Liter
mit Umwälzpumpe
(Förderhöhe 56 m / Förderstrom 4 m3/h)

Bestell-Nr.: 89807770
Menge: 1,000 Stck

**1419 OERTLI Set zur Dichtemessung des solaren Wärmeträgermediums**
OERTLI Set zur Dichtemessung
des solaren Wärmeträgermediums
Kolli EG 103
zur Überprüfung der Solarflüssigkeit
hinsichtlich Frostsicherheit

Bestell-Nr.: 89807798
Menge: 1,000 Stck

**1420 OERTLI Refraktometer, Profi-Messgerät zur Bestimmung der Frostsicherheit**
OERTLI Refraktometer, Profi-Messgerät
zur Bestimmung der Frostsicherheit
Kolli EG 104

Bestell-Nr.: 89807799
Menge: 1,000 Stck

**1421 OERTLI Verbindungsrohre nach links von GSR 130/140 zur Pumpengruppe**
OERTLI  Verbindungsrohre
von GSR 130/140 zur Pumpengruppe
nach links
Kolli EA 89

Bestell-Nr.: 89997046
Menge: 1,000 Stck

**1422 OERTLI Verbindungsrohre nach rechts von GSR 130/140 zur Pumpengruppe**
OERTLI  Verbindungsrohre
GSR 130/140 Pumpengruppe
nach rechts
Kolli EA 90

Bestell-Nr.: 89997047
Menge: 1,000 Stck

**1423 OERTLI Speicherladeset GSR 140 mit OBD 150**
OERTLI  Speicherladeset
GSR 140 mit OBD 150
senkrechte oder waagerechte
Kessel-Speicher-Kombination
incl. Anschlusskreuze
Kolli EA 92

Bestell-Nr.: 89997049
Menge: 1,000 Stck

**1424 OERTLI Satz Verbindungsrohre für Pumpengruppen an Ölkessel PK/PU/CU**
OERTLI Satz Verbindungsrohre
für den Anschluss der
Oertli - Pumpengruppen an
Ölkessel PK/PU/CU
 (Kolli EA 100)

Achtung: Pumpengruppe
befindet sich links oben
am Kessel

- bestehend aus 2 Rohren
- geeignet für Einzelanschluss der
  Pumpengruppe oder Verteilbalken
  mit 2 Kreisen

Bestell-Nr.: 89997060
Menge: 1,000 Stck

**1425 OERTLI Satz Verbindungsrohre für Pumpengruppen an Ölkessel PK/PU/CU**
OERTLI Satz Verbindungsrohre
für den Anschluss der
Oertli - Pumpengruppen an
Ölkessel PK/PU/CU
 (Kolli EA 101)

Achtung: Pumpengruppe
Kann wahlweise links oder rechts
am Kessel montiert werden

- bestehend aus 4 Rohren
- geeignet für Einzelanschluss der
  Pumpengruppe oder Verteilbalken
  mit 2 Kreisen

Bestell-Nr.: 89997061
Menge: 1,000 Stck

**1426 OERTLI Sicherheitsset für Pumpengruppen an Ölkessel PK/PU/CU**
OERTLI Sicherheitsset
für die Kombination mit
Oertli - Pumpengruppen an
Ölkessel PK/PU/CU mit
Verteilbalken  mit 2 Kreisen
( Kolli EA 102 )

bestehend aus:
- automatischer Entlüfter
- Sicherheitsventil
- Manometer
- Blockisolierung
- Anschlussrohr auf Anschlusskreuz

Bestell-Nr.: 89997062
Menge: 1,000 Stck

**1427 OERTLI Gas-Schwimmbadheizer Brennwertgerät GX 01/150 Erdgas**
OERTLI Gas-Schwimmbadheizer
Brennwertgerät GX 01/150 Erdgas
Unterteil in quadratischer Ausführung
mit eingebauter, wassergekühlter Brennkammer aus korrosions- und hitzebeständigem Werkstoff. Oberteil in zylindrischer Ausführung als Wärmetauscher,
mit oberem Abgasstutzen.Mantel von
Unter- und Oberteil, innen und außen
mit Spezial-Korrosionsschutzschicht
versehen. Gasbrennereinrichtung als
Flächenbrenner mit Gas-Einzelbrennern
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.
Nennwärmeleistung  kW : 174
Breite  mm : 900
Höhe  mm : 2300
Tiefe  mm : 1500
Gewicht  kg : 580
Produkt-ID-Nr.  CE : 0085 AQ 0872
Bestell-Nr.  : 9126002
Typ  : GX 01 150
Menge: 1,000 Stck

**1428 OERTLI Gas-Schwimmbadheizer Brennwertgerät GX 01/150 Propan**
OERTLI Gas-Schwimmbadheizer
Brennwertgerät GX 01/150 Propan
Unterteil in quadratischer Ausführung
mit eingebauter, wassergekühlter Brennkammer aus korrosions- und hitzebeständigem Werkstoff. Oberteil in zylindrischer Ausführung als Wärmetauscher,
mit oberem Abgasstutzen.Mantel von
Unter- und Oberteil, innen und außen
mit Spezial-Korrosionsschutzschicht
versehen. Gasbrennereinrichtung als
Flächenbrenner mit Gas-Einzelbrennern
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.
Nennwärmeleistung  kW : 174
Breite  mm : 900
Höhe  mm : 2300
Tiefe  mm : 1500
Gewicht  kg : 580
Produkt-ID-Nr.  CE : 0085 AQ 0872
Bestell-Nr.  : 9126004
Typ  : GX 01 150
Menge: 1,000 Stck

**1429 OERTLI Schwimmbadheizer Brennwertgerät GX01/250 Erdgas**
OERTLI Schwimmbadheizer
Brennwertgerät GX01/250 Erdgas
Unterteil in quadratischer Ausführung
mit eingebauter, wassergekühlter Brennkammer aus korrosions- und hitzebeständigem Werkstoff.
Oberteil in zylindrischer Ausführung als
Wärmetauscher, mit oberem Abgasstutzen.
Mantel von Unter- und Oberteil, innen
und außen mit Spezial-Korrosionsschutz-
schicht versehen. Gasbrennereinrichtung
als Flächenbrenner mit Gas-Einzelbren-
nern aus korrosions- und hitzebeständigem Werkstoff, mit allen Regel- und
Sicherheitseinrichtungen, einschließlich Gasmangelsicherung und Gasdruckregler.
Elektrische Hochspannungs-Funkenzündung
Flammenüberwachung durch Ionisationssicherung. Haupt- und Zündgasventil,
Wasserstandsregler und Sicherungseinrichtung gegen Wassermangel und Überflutung.
Schaltpult angebaut mit:
- Hauptschalter
- Sicherungen
- Kontroll-Lampen
- Gasfeuerungsautomat
- Zündtrafo
- Thermometer
- Manometer
- Betriebsstundenzähler
- Klemmleiste mit erforderlichen Steuerleitungsanschlüssen für die Pumpen
  und Anschlüssen für die optische oder
  akustische Signalabgabe.

Gerät komplett mit Armaturen und Schaltpult zusammengebaut einschließlich der
internen elektrischen Verdrahtung.
Spezial-Abgasaufsatz mit Meidinger-
Scheibe.

Nennwärmeleistung  kW :  291
Breite  mm : 9000
Höhe  mm : 2300
Tiefe  mm : 1500
Gewicht  kg :  600
Produkt-ID-Nr.  : 0085AQ0872
Typ  : GX 01 250
Bestell-Nr.  : 9126102
Menge: 1,000 Stck

**1430 OERTLI Gas-Schwimmbadheizer Brennwertgerät GX 01/250 Propan**
OERTLI Gas-Schwimmbadheizer
Brennwertgerät GX 01/250 Propan
Unterteil in quadratischer Ausführung
mit eingebauter, wassergekühlter Brennkammer aus korrosions- und hitzebeständigem Werkstoff. Oberteil in zylindrischer Ausführung als Wärmetauscher,
mit oberem Abgasstutzen.Mantel von
Unter- und Oberteil, innen und außen
mit Spezial-Korrosionsschutzschicht
versehen. Gasbrennereinrichtung als
Flächenbrenner mit Gas-Einzelbrennern
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.
Nennwärmeleistung  kW : 291
Breite  mm : 900
Höhe  mm : 2300
Tiefe  mm : 1500
Gewicht  kg : 600
Produkt-ID-Nr.  CE : 0085 AQ 0872
Bestell-Nr.  : 9126104
Typ  : GX 01 250
Menge: 1,000 Stck

**1431 OERTLI Gas-Schwimmbadheizer Brennwertgerät GX 01/400 Erdgas**
OERTLI Gas-Schwimmbadheizer
Brennwertgerät GX 01/400 Erdgas
Unterteil in quadratischer Ausführung
mit eingebauter, wassergekühlter Brennkammer aus korrosions- und hitzebeständigem Werkstoff. Oberteil in zylindrischer Ausführung als Wärmetauscher,
mit oberem Abgasstutzen.Mantel von
Unter- und Oberteil, innen und außen
mit Spezial-Korrosionsschutzschicht
versehen. Gasbrennereinrichtung als
Flächenbrenner mit Gas-Einzelbrennern
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.
Nennwärmeleistung  kW : 465
Breite  mm : 1500
Höhe  mm : 2800
Tiefe  mm : 2300
Gewicht  kg : 1020
Produkt-ID-Nr.  CE : 0085 AQ 0872
Bestell-Nr.  : 9126202
Typ  : GX 01 400
Menge: 1,000 Stck

**1432 OERTLI Gas-Schwimmbadheizer Brennwertgerät GX 01/400 Propan**
OERTLI Gas-Schwimmbadheizer
Brennwertgerät GX 01/400 Propan
Unterteil in quadratischer Ausführung
mit eingebauter, wassergekühlter Brennkammer aus korrosions- und hitzebeständigem Werkstoff. Oberteil in zylindrischer Ausführung als Wärmetauscher,
mit oberem Abgasstutzen.Mantel von
Unter- und Oberteil, innen und außen
mit Spezial-Korrosionsschutzschicht
versehen. Gasbrennereinrichtung als
Flächenbrenner mit Gas-Einzelbrennern
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.
Nennwärmeleistung  kW : 465
Breite  mm : 1500
Höhe  mm : 2800
Tiefe  mm : 2300
Gewicht  kg : 1020
Produkt-ID-Nr.  CE : 0085 AQ 0872
Bestell-Nr.  : 9126204
Typ  : GX 01 400
Menge: 1,000 Stck

**1433 OERTLI Schwimmbadheizer Brennwertgerät GX01/600 Erdgas**
OERTLI Schwimmbadheizer
Brennwertgerät GX01/600 Erdgas
Unterteil in quadratischer Ausführung
mit eingebauter, wassergekühlter Brennkammer aus korrosions- und hitzebeständigem Werkstoff.
Oberteil in zylindrischer Ausführung als
Wärmetauscher, mit oberem Abgasstutzen.
Mantel von Unter- und Oberteil, innen
und außen mit Spezial-Korrosionsschutz-
schicht versehen. Gasbrennereinrichtung
als Flächenbrenner mit Gas-Einzelbren-
nern aus korrosions- und hitzebeständigem Werkstoff, mit allen Regel- und
Sicherheitseinrichtungen, einschließlich Gasmangelsicherung und Gasdruckregler.
Elektrische Hochspannungs-Funkenzündung
Flammenüberwachung durch Ionisationssicherung. Haupt- und Zündgasventil,
Wasserstandsregler und Sicherungseinrichtung gegen Wassermangel und Überflutung.
Schaltpult angebaut mit:
- Hauptschalter
- Sicherungen
- Kontroll-Lampen
- Gasfeuerungsautomat
- Zündtrafo
- Thermometer
- Manometer
- Betriebsstundenzähler
- Klemmleiste mit erforderlichen Steuerleitungsanschlüssen für die Pumpen
  und Anschlüssen für die optische oder
  akustische Signalabgabe.

Gerät komplett mit Armaturen und Schaltpult zusammengebaut einschließlich der
internen elektrischen Verdrahtung.
Spezial-Abgasaufsatz mit Meidinger-
Scheibe.

Nennwärmeleistung  kW :  698
Breite  mm : 1500
Höhe  mm : 2800
Tiefe  mm : 2300
Gewicht  kg : 1060
Produkt-ID-Nr.  : 0085AQ0872
Typ  : GX 01 600
Bestell-Nr.  : 9126302
Menge: 1,000 Stck

**1434 OERTLI Schwimmbadheizer Brennwertgerät GX01/600 Propan**
OERTLI Schwimmbadheizer
Brennwertgerät GX01/600 Propan
Unterteil in quadratischer Ausführung
mit eingebauter, wassergekühlter Brennkammer aus korrosions- und hitzebeständigem Werkstoff.
Oberteil in zylindrischer Ausführung als
Wärmetauscher, mit oberem Abgasstutzen.
Mantel von Unter- und Oberteil, innen
und außen mit Spezial-Korrosionsschutz-
schicht versehen. Gasbrennereinrichtung
als Flächenbrenner mit Gas-Einzelbren-
nern aus korrosions- und hitzebeständigem Werkstoff, mit allen Regel- und
Sicherheitseinrichtungen, einschließlich Gasmangelsicherung und Gasdruckregler.
Elektrische Hochspannungs-Funkenzündung
Flammenüberwachung durch Ionisationssicherung. Haupt- und Zündgasventil,
Wasserstandsregler und Sicherungseinrichtung gegen Wassermangel und Überflutung.
Schaltpult angebaut mit:
- Hauptschalter
- Sicherungen
- Kontroll-Lampen
- Gasfeuerungsautomat
- Zündtrafo
- Thermometer
- Manometer
- Betriebsstundenzähler
- Klemmleiste mit erforderlichen Steuerleitungsanschlüssen für die Pumpen
  und Anschlüssen für die optische oder
  akustische Signalabgabe.

Gerät komplett mit Armaturen und Schaltpult zusammengebaut einschließlich der
internen elektrischen Verdrahtung.
Spezial-Abgasaufsatz mit Meidinger-
Scheibe.

Nennwärmeleistung  kW :  698
Breite  mm : 1500
Höhe  mm : 2800
Tiefe  mm : 2300
Gewicht  kg : 1060
Produkt-ID-Nr.  : 0085AQ0872
Typ  : GX 01 600
Bestell-Nr.  : 9126304
Menge: 1,000 Stck

**1435 OERTLI Schwimmbadheizer Brennwertgerät GX01/800 Erdgas**
OERTLI Schwimmbadheizer
Brennwertgerät GX01/800 Erdgas
Unterteil in quadratischer Ausführung
mit eingebauter, wassergekühlter Brennkammer aus korrosions- und hitzebeständigem Werkstoff.
Oberteil in zylindrischer Ausführung als
Wärmetauscher, mit oberem Abgasstutzen.
Mantel von Unter- und Oberteil, innen
und außen mit Spezial-Korrosionsschutz-
schicht versehen. Gasbrennereinrichtung
als Flächenbrenner mit Gas-Einzelbren-
nern aus korrosions- und hitzebeständigem Werkstoff, mit allen Regel- und
Sicherheitseinrichtungen, einschließlich Gasmangelsicherung und Gasdruckregler.
Elektrische Hochspannungs-Funkenzündung
Flammenüberwachung durch Ionisationssicherung. Haupt- und Zündgasventil,
Wasserstandsregler und Sicherungseinrichtung gegen Wassermangel und Überflutung.
Schaltpult angebaut mit:
- Hauptschalter
- Sicherungen
- Kontroll-Lampen
- Gasfeuerungsautomat
- Zündtrafo
- Thermometer
- Manometer
- Betriebsstundenzähler
- Klemmleiste mit erforderlichen Steuerleitungsanschlüssen für die Pumpen
  und Anschlüssen für die optische oder
  akustische Signalabgabe.

Gerät komplett mit Armaturen und Schaltpult zusammengebaut einschließlich der
internen elektrischen Verdrahtung.
Spezial-Abgasaufsatz mit Meidinger-
Scheibe.

Nennwärmeleistung  kW :  930
Breite  mm : 1500
Höhe  mm : 2800
Tiefe  mm : 2300
Gewicht  kg : 1080
Produkt-ID-Nr.  : 0085AQ0872
Typ  : GX 01 800
Bestell-Nr.  : 9126402
Menge: 1,000 Stck

**1436 OERTLI Schwimmbadheizer Brennwertgerät GX01/800 Propan**
OERTLI Schwimmbadheizer
Brennwertgerät GX01/800 Propan
Unterteil in quadratischer Ausführung
mit eingebauter, wassergekühlter Brennkammer aus korrosions- und hitzebeständigem Werkstoff.
Oberteil in zylindrischer Ausführung als
Wärmetauscher, mit oberem Abgasstutzen.
Mantel von Unter- und Oberteil, innen
und außen mit Spezial-Korrosionsschutz-
schicht versehen. Gasbrennereinrichtung
als Flächenbrenner mit Gas-Einzelbren-
nern aus korrosions- und hitzebeständigem Werkstoff, mit allen Regel- und
Sicherheitseinrichtungen, einschließlich Gasmangelsicherung und Gasdruckregler.
Elektrische Hochspannungs-Funkenzündung
Flammenüberwachung durch Ionisationssicherung. Haupt- und Zündgasventil,
Wasserstandsregler und Sicherungseinrichtung gegen Wassermangel und Überflutung.
Schaltpult angebaut mit:
- Hauptschalter
- Sicherungen
- Kontroll-Lampen
- Gasfeuerungsautomat
- Zündtrafo
- Thermometer
- Manometer
- Betriebsstundenzähler
- Klemmleiste mit erforderlichen Steuerleitungsanschlüssen für die Pumpen
  und Anschlüssen für die optische oder
  akustische Signalabgabe.

Gerät komplett mit Armaturen und Schaltpult zusammengebaut einschließlich der
internen elektrischen Verdrahtung.
Spezial-Abgasaufsatz mit Meidinger-
Scheibe.

Nennwärmeleistung  kW :  930
Breite  mm : 1500
Höhe  mm : 2800
Tiefe  mm : 2300
Gewicht  kg : 1080
Produkt-ID-Nr.  : 0085AQ0872
Typ  : GX 01 800
Bestell-Nr.  : 9126404
Menge: 1,000 Stck

**1437 OERTLI Steuersatz Sicherheitskr m. automat. Wiedereinschalt. n. Netzausf**
OERTLI Steuersatz Sicherheitskr
m. automat. Wiedereinschalt. n. Netzausf
Bestell-Nr.  : 950833
Menge: 1,000 Stck

**1438 OERTLI Ölschlauchverlängerung incl. Kupplungen 2 x 2 Meter**
OERTLI Ölschlauchverlängerung
incl. Kupplungen 2 x 2 Meter

Bestell-Nr.:  978020
Menge: 1,000 Stck

**1439 OERTLI Vorlauftemperaturbegrenzer TM 11 Anlegethermostat zum Schutz von**
OERTLI Vorlauftemperaturbegrenzer TM 11
Anlegethermostat zum Schutz von
Fußbodenheizungen gegen Überhitzung.
Bestell-Nr.:  980397
Menge: 1,000 Stck

**1440 OERTLI Luftfiltereinsatz für GSR 300 condens ab Bj. 2007**
OERTLI Luftfiltereinsatz GSR 300
condens ab Bj. 2007

Bestell-Nr.  : 99111662
Menge: 1,000 Stck

**1441 OERTLI Flachdachkragen f. Dachdurchführ. GSR 305 cond**
OERTLI Flachdachkragen für
Dachdurchführung GSR 305 condens

Bestell-Nr.: 9946157
Menge: 1,000 Stck

**1442 OERTLI Flachdachkragen f. Dachdurchführ. GSR 306-309 cond**
OERTLI Flachdachkragen f. Dachdurchführung GSR 306-309 condens

Bestell-Nr.: 9946158
Menge: 1,000 Stck

**1443 OERTLI Reinigungsmesser für OPTIMAT 4045-4065/GMR1000, L=360 mm**
OERTLI Reinigungsmesser
für OPTIMAT 4045-4065/GMR1000, L=360 mm

Bestell-Nr.: 9952484
Menge: 1,000 Stck

**1444 OERTLI Anschluss-Trennstück für Optimat GMR 4045 condens**
OERTLI Anschluss-Trennstück
für Optimat GMR 4045 condens
zum raumluftunabhängigen Betrieb
des Brennwertgerätes mittels
2 Rohren DN 80

Bestell-Nr.: 9954750
Menge: 1,000 Stck

**1445 OERTLI Anschluss-Trennstück für Optimat GMR 4065-4090 condens**
OERTLI Anschluss-Trennstück
für Optimat GMR 4065-4090 condens
zum raumluftunabhängigen Betrieb
des Brennwertgerätes mittels
2 Rohren DN 100

Bestell-Nr.: 9954763
Menge: 1,000 Stck

**1446 OERTLI Wasserdrucksensor für GSR 210 condens**
OERTLI  Wasserdrucksensor
für GSR 210 condens
Zur Vermeidung ungünstiger
Betriebszustände

Bestell-Nr.: 9955749
Menge: 1,000 Stck

**1447 OERTLI Gasleck-Kontrolle für GSR 204 - 206 condens (n.f. GSR 203)**
OERTLI Gasleck-Kontrolle
für GSR 204 - 206 condens

FÜR GSR 203 condens NICHT
GEEIGNET !!!

Bestell-Nr.: 9955750
Menge: 1,000 Stck

**1448 OERTLI Wasserdruckschalter GSR 300 cond**
OERTLI Wasserdruckschalter zur
Überwachung des Anlagendruckes
für GSR 300 und GSR 300 DUO condens

Bestell-Nr.: 9955771
Menge: 1,000 Stck

**1449 OERTLI Abgasklappe Motorgesteuert bei Überdruckkaskadem GSR 300 cond**
OERTLI motorgesteuerte Abgasklappe
DN 250 zur rauchgasseitigen Absperrung
bei Überdruckkaskaden GSR 300 condens

Bestell-Nr.: 9955916
Menge: 1,000 Stck

**1450 OERTLI Reduzierung NW 250 auf NW 200 ALU-Adapter für GSR 300 condens**
OERTLI Reduzierung
Abgas von NW 250 auf NW 200
Material Aluminium
geeignet auch für Edelstahlabgasrohre

Bestell-Nr.: 9957718
Menge: 1,000 Stck

**1451 OERTLI Reinigungsmesser GSR 210 Länge: 460 mm**
OERTLI Reinigungsmesser GSR 210

Zur Reinigung der Lamellen des
Wärmetauschers von vorn

Länge: 460 mm

Bestell-Nr.: 9958286
Menge: 1,000 Stck

**1452 OERTLI Gasdichtheitskontrolle GSR 300 cond**
OERTLI Gasdichtheitskontrolle
Für GSR 300 und GSR 300 DUO condens

Bestell-Nr.: 9958604
Menge: 1,000 Stck

**1453 OERTLI Reinigungsmesser GSR 300 cond Länge: 560 mm**
OERTLI Reinigungsmesser GSR 300 cond

Zur Reinigung der Lamellen des
Wärmetauschers von vorn

Länge: 560 mm

Bestell-Nr.: 9958823
Menge: 1,000 Stck

**1454 OERTLI Flüssiggas-Umstellbausatz für GMR 4090**
OERTLI Flüssiggas-Umstellbausatz
für GMR 4090

Bestell-Nr.  : 9959076
Menge: 1,000 Stck

**1455 OERTLI Zuluftsammler ( Hosenstück ) Alu Anschluss-Satz, für GSR 300 DUO Cond**
OERTLI Zuluftsammler
für GSR 300 DUO Condens

Bestell-Nr.: 9959704
Menge: 1,000 Stck
